# Centro de Salud

- Formato: FIEBDC-3/95
- Programa: Menfis 5.2.10
- Precios: Ámbitos: A Coruña, Lugo, Ourense, Pontevedra
- Fecha de los precios: 05/05/1995
- Código: CSALUDC

## 001 Demoliciones

**EADF.1a** m2 Demol tabique LH senc man
Precio: 315.79
Demolición manual de tabique de fábrica de ladrillo hueco sencillo con retirada de escombros y carga, según NTE/ADD-9.

| Código | Ud | Descripción | Rendimiento | Precio | Importe |
|---|---|---|---|---|---|
| MOOA.1d | h | Peón ordinario construcción (mano de obra; 27/05/1997; A Coruña 1548; Lugo 1383; Ourense 1480; Pontevedra 1523) | 0.2 | 1548 | 309.60 |
| % |  | Costes directos complementarios | 2 % | 309.60 | 6.19 |
|  |  | Total |  |  | 315.79 |

**EADF.1b** m2 Demol tabique LH doble man
Precio: 473.69
Demolición manual de tabique de fábrica de ladrillo hueco doble con retirada de escombros y carga, según NTE/ADD-9.

| Código | Ud | Descripción | Rendimiento | Precio | Importe |
|---|---|---|---|---|---|
| MOOA.1d | h | Peón ordinario construcción | 0.3 | 1548 | 464.40 |
| % |  | Costes directos complementarios | 2 % | 464.40 | 9.29 |
|  |  | Total |  |  | 473.69 |

**EADF.5a** m2 Demol muro fáb blq H 10cm c/mart
Precio: 532.17
Demolición de muro de fábrica de bloque hueco prefabricado de hormigón de 10 cm de espesor con martillo rompedor y compresor de aire, i/retirada de escombros y carga, según NTE/ADD-13.

| Código | Ud | Descripción | Rendimiento | Precio | Importe |
|---|---|---|---|---|---|
| MMMD.2aa | h | Martillo rompedor+compresor 32CV (maquinaria; 10/02/1997) | 0.15 | 1196.64 | 179.50 |
| MOOA.1c | h | Peón especializado construcción (mano de obra; 10/02/1997; A Coruña 1576; Lugo 1408; Ourense 1514; Pontevedra 1523) | 0.06 | 1576 | 94.56 |
| MOOA.1d | h | Peón ordinario construcción | 0.16 | 1548 | 247.68 |
| % |  | Costes directos complementarios | 2 % | 521.74 | 10.43 |
|  |  | Total |  |  | 532.17 |

**EADF.7aa** ud Levnt carp 3m2 s/aprov
Precio: 710.53
Levantamiento de carpintería de hasta 3 m2, i/marcos, hojas y accesorios, con retirada de escombro y carga, según NTE/ADD-18.

| Código | Ud | Descripción | Rendimiento | Precio | Importe |
|---|---|---|---|---|---|
| MOOA.1d | h | Peón ordinario construcción | 0.45 | 1548 | 696.60 |
| % |  | Costes directos complementarios | 2 % | 696.60 | 13.93 |
|  |  | Total |  |  | 710.53 |

**EADQ11a** m2 Demol entr cub mad a mano
Precio: 2255.42
Demolición de entramado de cubierta de madera formado por pares, parecillos, cabios y correas, retirada de escombros y carga, según NTE/ADD-7-8.

| Código | Ud | Descripción | Rendimiento | Precio | Importe |
|---|---|---|---|---|---|
| MOOA.1b | h | Oficial 2ª construcción (mano de obra; 10/02/1997; A Coruña 1630; Lugo 1465; Ourense 1584; Pontevedra 1567) | 0.4 | 1630 | 652.00 |
| MOOA.1c | h | Peón especializado construcción | 0.4 | 1576 | 630.40 |
| MOOA.1d | h | Peón ordinario construcción | 0.6 | 1548 | 928.80 |
| % |  | Costes directos complementarios | 2 % | 2211.20 | 44.22 |
|  |  | Total |  |  | 2255.42 |

**EADE.5aa** m3 Demol est H-armado c/mart+compr
Precio: 6163.78
Demolición de pilares y jácenas de hormigón armado con martillo rompedor y compresor de aire, i/retirada de escombros y carga, según NTE/ADD-15-16.

| Código | Ud | Descripción | Rendimiento | Precio | Importe |
|---|---|---|---|---|---|
| MMMD.2aa | h | Martillo rompedor+compresor 32CV | 3 | 1196.64 | 3589.92 |
| MMMT.4aa | h | Cargadora orugas 132 CV 1720 l (maquinaria; 10/02/1997) | 0.15 | 5940 | 891.00 |
| MOOA.1c | h | Peón especializado construcción | 0.5 | 1576 | 788.00 |
| MOOA.1d | h | Peón ordinario construcción | 0.5 | 1548 | 774.00 |
| %0200 |  | Costes directos complementarios | 2 % | 6042.92 | 120.86 |
|  |  | Total |  |  | 6163.78 |

**EADE.2bb** m2 Demol losa 20cm c/mart+compr
Precio: 2150.29
Demolición de losa de hormigón armado de 20 cm de espesor, con martillo rompedor y compresor de aire, con retirada de escombros y carga, según NTE/ADD-11.

| Código | Ud | Descripción | Rendimiento | Precio | Importe |
|---|---|---|---|---|---|
| MMMD.2aa | h | Martillo rompedor+compresor 32CV | 0.2 | 1196.64 | 239.33 |
| MOOA.1c | h | Peón especializado construcción | 0.4 | 1576 | 630.40 |
| MOOA.1d | h | Peón ordinario construcción | 0.8 | 1548 | 1238.40 |
| % |  | Costes directos complementarios | 2 % | 2108.13 | 42.16 |
|  |  | Total |  |  | 2150.29 |

**EADE.4bb** m3 Demol cimen HA c/mart+compr
Precio: 4197.1
Demolición de cimentación de hormigón armado con martillo rompedor y compresor de aire, con retirada de escombros y carga sin transporte a vertedero.

| Código | Ud | Descripción | Rendimiento | Precio | Importe |
|---|---|---|---|---|---|
| MMMT.4aa | h | Cargadora orugas 132 CV 1720 l | 0.15 | 5940 | 891.00 |
| MMMD.2aa | h | Martillo rompedor+compresor 32CV | 2.5 | 1196.64 | 2991.60 |
| MOOA.1d | h | Peón ordinario construcción | 0.15 | 1548 | 232.20 |
| % |  | Costes directos complementarios | 2 % | 4114.80 | 82.30 |
|  |  | Total |  |  | 4197.1 |

**EADI.5c** m Demol albañal ø<50cm
Precio: 1026.32
Demolición de colector de 50 cm de diámetro por medios manuales, retirada de escombros y carga.

| Código | Ud | Descripción | Rendimiento | Precio | Importe |
|---|---|---|---|---|---|
| MOOA.1d | h | Peón ordinario construcción | 0.65 | 1548 | 1006.20 |
| % |  | Costes directos complementarios | 2 % | 1006.20 | 20.12 |
|  |  | Total |  |  | 1026.32 |

## 002 Movimiento de tierras

**ECME.1b** m2 Desbroce/limpieza terr mecánico
Precio: 76.38
Desbroce y limpieza de terreno por medios SAs, hasta 20 cm de espesor, según NTE/ADE-1.

| Código | Ud | Descripción | Rendimiento | Precio | Importe |
|---|---|---|---|---|---|
| MMMT.4aa | h | Cargadora orugas 132 CV 1720 l | 0.01 | 5940 | 59.40 |
| MOOA.1d | h | Peón ordinario construcción | 0.01 | 1548 | 15.48 |
| % |  | Costes directos complementarios | 2 % | 74.88 | 1.50 |
|  |  | Total |  |  | 76.38 |

**ECMV.1cb** m3 Excv ter compactos retro
Precio: 264.75
Excavación en terrenos compactos con pala retro-cargadora, i/ayuda manual en las zonas de difícil acceso, limpieza y extracción de restos a los bordes o carga sobre transporte, según NTE/ADE-3.

| Código | Ud | Descripción | Rendimiento | Precio | Importe |
|---|---|---|---|---|---|
| MMMT.3c | h | Retro/crgra 4x4 89CV (maquinaria; 10/02/1997) | 0.05 | 4212 | 210.60 |
| MOOA.1d | h | Peón ordinario construcción | 0.03 | 1548 | 46.44 |
| % |  | Costes directos complementarios | 3 % | 257.04 | 7.71 |
|  |  | Total |  |  | 264.75 |

**ECMZ.1cc** m3 Excv znj compactos mecánicos
Precio: 1736.83
Excavación de zanjas en terrenos compactos con pala retroexcavadora, i/ayuda manual en las zonas de difícil acceso, limpieza y extracción de restos, según NTE/ADZ-4-6.

| Código | Ud | Descripción | Rendimiento | Precio | Importe |
|---|---|---|---|---|---|
| MMMT.1bc | h | Retro neumáticos 125CV500-1350 l (maquinaria; 10/02/1997) | 0.25 | 5940 | 1485.00 |
| MOOA.1d | h | Peón ordinario construcción | 0.13 | 1548 | 201.24 |
| % |  | Costes directos complementarios | 3 % | 1686.24 | 50.59 |
|  |  | Total |  |  | 1736.83 |

**ECMZ.3cc** m3 Excv pozo compactos mecánicos
Precio: 1798.01
Excavación de pozos en terrenos compactos con medios pala retroexcavadora, i/ayuda manual en las zonas de difícil acceso, limpieza y extracción de restos a los bordes o carga sobre transporte, según NTE/ADZ-4-7-8.

| Código | Ud | Descripción | Rendimiento | Precio | Importe |
|---|---|---|---|---|---|
| MMMT.1bc | h | Retro neumáticos 125CV500-1350 l | 0.26 | 5940 | 1544.40 |
| MOOA.1d | h | Peón ordinario construcción | 0.13 | 1548 | 201.24 |
| % |  | Costes directos complementarios | 3 % | 1745.64 | 52.37 |
|  |  | Total |  |  | 1798.01 |

**ECMZ10aa** m3 Relleno zanjas tie pro bandeja
Precio: 1327.29
Relleno de zanjas con tierras propias y compactado con bandeja vibrante, según NTE/ADZ-12.

| Código | Ud | Descripción | Rendimiento | Precio | Importe |
|---|---|---|---|---|---|
| MMMT12ba | h | Plan vibrd gsln 5CV 63x50cm 93kg (maquinaria; 10/02/1997) | 0.15 | 419.04 | 62.86 |
| MOOA.1d | h | Peón ordinario construcción | 0.8 | 1548 | 1238.40 |
| % |  | Costes directos complementarios | 2 % | 1301.26 | 26.03 |
|  |  | Total |  |  | 1327.29 |

**ECMZ10ab** m3 Relleno pozos tie pro bandeja
Precio: 1419.05
Relleno de pozos con tierras propias y compactado con bandeja vibrante, según NTE/ADZ-12.

| Código | Ud | Descripción | Rendimiento | Precio | Importe |
|---|---|---|---|---|---|
| MMMT12ba | h | Plan vibrd gsln 5CV 63x50cm 93kg | 0.18 | 419.04 | 75.43 |
| MOOA.1d | h | Peón ordinario construcción | 0.85 | 1548 | 1315.80 |
| % |  | Costes directos complementarios | 2 % | 1391.23 | 27.82 |
|  |  | Total |  |  | 1419.05 |

**ECME.9b** m2 Ref y niv tierras med mecánicos
Precio: 33.15
Refino y nivelación de tierras con medios mecánicos.

| Código | Ud | Descripción | Rendimiento | Precio | Importe |
|---|---|---|---|---|---|
| MMMT.8a | h | Motoniveladora 129 CV (maquinaria; 10/02/1997) | 0.005 | 6500 | 32.50 |
| % |  | Costes directos complementarios | 2 % | 32.50 | 0.65 |
|  |  | Total |  |  | 33.15 |

## 003 Saneamiento

**EISS91aab** ud Arqueta de paso 50x50x50
Precio: 12815.59
Arqueta de paso de dimensiones interiores 50x50 cm y 50 cm de profundidad, de ladrillo macizo 1/2 pie y mortero de cemento 1:6 (M-40); solera de 10 cm de espesor de hormigón en masa H-100 y enfoscado interior con mortero de cemento 1:3, bruñido, i/tapa registro de hormigón armado sobre cerco PNL 50.50.5, según ISS-51.

| Código | Ud | Descripción | Rendimiento | Precio | Importe |
|---|---|---|---|---|---|
| PISS96aa | ud | Cerco y tapa HA rgtr 50x50 cm (material) | 1 | 600 | 600.00 |
| PFFC.7a | ud | Ladrillo macizo 25x12x5 (material; 22/12/1996) | 34 | 28.27 | 961.18 |
| PBPC.1cab | m3 | H-100 central plástica TM 40 mm (material) | 0.025 | 10690 | 267.25 |
| PBPM.1bacb | m3 | Mortero cto/are 1:3 3-5 maq (material) | 0.025 | 7757.48 | 193.94 |
| PBPM.1aacb | m3 | Mortero cto/are 1:2 3-5 maq (material) | 0.004 | 9754.34 | 39.02 |
| MOOA.1a | h | Oficial 1ª construcción (mano de obra; 27/05/1997; A Coruña 1661; Lugo 1490; Ourense 1617; Pontevedra 1592) | 3.17 | 1661 | 5265.37 |
| MOOA.1c | h | Peón especializado construcción | 3.17 | 1576 | 4995.92 |
| % |  | Costes directos complementarios | 4 % | 12322.68 | 492.91 |
|  |  | Total |  |  | 12815.59 |

**EISS91abd** ud Arqueta de paso 60x60x70
Precio: 16682.72
Arqueta de paso de dimensiones interiores 60x60 cm y 70 cm de profundidad, de ladrillo macizo 1/2 pie y mortero de cemento 1:6 (M-40); solera de 10 cm de espesor de hormigón en masa H-100 y enfoscado interior con mortero de cemento 1:3, bruñido, i/tapa registro de hormigón armado sobre cerco PNL 50.50.5, según ISS-51.

| Código | Ud | Descripción | Rendimiento | Precio | Importe |
|---|---|---|---|---|---|
| PISS96ab | ud | Cerco y tapa HA rgtr 60x60 cm (material) | 1 | 700 | 700.00 |
| PFFC.7a | ud | Ladrillo macizo 25x12x5 | 56 | 28.27 | 1583.12 |
| PBPC.1cab | m3 | H-100 central plástica TM 40 mm | 0.036 | 10690 | 384.84 |
| PBPM.1bacb | m3 | Mortero cto/are 1:3 3-5 maq | 0.046 | 7757.48 | 356.84 |
| PBPM.1aacb | m3 | Mortero cto/are 1:2 3-5 maq | 0.007 | 9754.34 | 68.28 |
| MOOA.1a | h | Oficial 1ª construcción | 4 | 1661 | 6644.00 |
| MOOA.1c | h | Peón especializado construcción | 4 | 1576 | 6304.00 |
| % |  | Costes directos complementarios | 4 % | 16041.08 | 641.64 |
|  |  | Total |  |  | 16682.72 |

**EISS91aef** ud Arqueta de paso 100x100x90
Precio: 27974.93
Arqueta de paso de dimensiones interiores 100x100 cm y 90 cm de profundidad, de ladrillo macizo 1/2 pie y mortero de cemento 1:6 (M-40); solera de 10 cm de espesor de hormigón en masa H-100 y enfoscado interior con mortero de cemento 1:3, bruñido, i/tapa registro de hormigón armado sobre cerco PNL 50.50.5, según ISS-51.

| Código | Ud | Descripción | Rendimiento | Precio | Importe |
|---|---|---|---|---|---|
| PISS96ae | ud | Cerco y tapa HA rgtr 100x100 cm (material) | 1 | 1000 | 1000.00 |
| PFFC.7a | ud | Ladrillo macizo 25x12x5 | 120 | 28.27 | 3392.40 |
| PBPC.1cab | m3 | H-100 central plástica TM 40 mm | 0.1 | 10690 | 1069.00 |
| PBPM.1bacb | m3 | Mortero cto/are 1:3 3-5 maq | 0.092 | 7757.48 | 713.69 |
| PBPM.1aacb | m3 | Mortero cto/are 1:2 3-5 maq | 0.014 | 9754.34 | 136.56 |
| MOOA.1a | h | Oficial 1ª construcción | 6.36 | 1661 | 10563.96 |
| MOOA.1c | h | Peón especializado construcción | 6.36 | 1576 | 10023.36 |
| % |  | Costes directos complementarios | 4 % | 26898.97 | 1075.96 |
|  |  | Total |  |  | 27974.93 |

**EISS96bd** m Canlz san PVC liso 53114/F 75
Precio: 721.14
Canalización de saneamiento en tubería de PVC liso, diámetro exterior 75 mm, UNE 53114 serie F; instalación para enterrar en zanja según NTE/ISA-9, PG-3 y PTSP, i/solera de material granular y juntas de conexión de tubería.

| Código | Ud | Descripción | Rendimiento | Precio | Importe |
|---|---|---|---|---|---|
| PISS.1bd | m | Tubo san PVC 53114/F DE 75 (material) | 1 | 465 | 465.00 |
| PBRA.1abab | t | Arena silícea 0-5mm rio lvd (material) | 0.104 | 615 | 63.96 |
| MOOA.1a | h | Oficial 1ª construcción | 0.055 | 1661 | 91.36 |
| MOOA.1c | h | Peón especializado construcción | 0.055 | 1576 | 86.68 |
| % |  | Costes directos complementarios | 2 % | 707.00 | 14.14 |
|  |  | Total |  |  | 721.14 |

**EISS96be** m Canlz san PVC liso 53114/F 110
Precio: 1129.83
Canalización de saneamiento en tubería de PVC liso, diámetro exterior 110 mm, UNE 53114 serie F; instalación para enterrar en zanja según NTE/ISA-9, PG-3 y PTSP, i/solera de material granular y juntas de conexión de tubería.

| Código | Ud | Descripción | Rendimiento | Precio | Importe |
|---|---|---|---|---|---|
| PISS.1be | m | Tubo san PVC 53114/F DE 110 (material) | 1 | 829 | 829.00 |
| PBRA.1abab | t | Arena silícea 0-5mm rio lvd | 0.111 | 615 | 68.27 |
| MOOA.1a | h | Oficial 1ª construcción | 0.065 | 1661 | 107.97 |
| MOOA.1c | h | Peón especializado construcción | 0.065 | 1576 | 102.44 |
| % |  | Costes directos complementarios | 2 % | 1107.68 | 22.15 |
|  |  | Total |  |  | 1129.83 |

**EISS96cg** m Canlz san PVC liso 53332/81 160
Precio: 1394.05
Canalización de saneamiento en tubería de PVC liso, diámetro exterior 160 mm, UNE 53332/81; instalación para enterrar en zanja según NTE/ISA-9, PG-3 y PTSP, i/solera de material granular y juntas de conexión de tubería.

| Código | Ud | Descripción | Rendimiento | Precio | Importe |
|---|---|---|---|---|---|
| PISS.1cg | m | Tubo san PVC 53332/81 DE 160 (material) | 1 | 935 | 935.00 |
| PBRA.1abab | t | Arena silícea 0-5mm rio lvd | 0.123 | 615 | 75.65 |
| MOOA.1a | h | Oficial 1ª construcción | 0.11 | 1661 | 182.71 |
| MOOA.1c | h | Peón especializado construcción | 0.11 | 1576 | 173.36 |
| % |  | Costes directos complementarios | 2 % | 1366.72 | 27.33 |
|  |  | Total |  |  | 1394.05 |

**EISS96ch** m Canlz san PVC liso 53332/81 200
Precio: 2032.75
Canalización de saneamiento en tubería de PVC liso, diámetro exterior 200 mm, UNE 53332/81; instalación para enterrar en zanja según NTE/ISA-9, PG-3 y PTSP, i/solera de material granular y juntas de conexión de tubería.

| Código | Ud | Descripción | Rendimiento | Precio | Importe |
|---|---|---|---|---|---|
| PISS.1ch | m | Tubo san PVC 53332/81 DE 200 (material) | 1 | 1428 | 1428.00 |
| PBRA.1abab | t | Arena silícea 0-5mm rio lvd | 0.129 | 615 | 79.34 |
| MOOA.1a | h | Oficial 1ª construcción | 0.15 | 1661 | 249.15 |
| MOOA.1c | h | Peón especializado construcción | 0.15 | 1576 | 236.40 |
| % |  | Costes directos complementarios | 2 % | 1992.89 | 39.86 |
|  |  | Total |  |  | 2032.75 |

## 004 Cimentaciones

**ECSZ.2aabb** m3 H-100 limpieza plast 10 cm
Precio: 11299.28
Hormigón de limpieza H-100, de consistencia plástica, tamaño máximo del árido 40 mm y 10 cm de espesor, elaborado, transportado y puesto.

| Código | Ud | Descripción | Rendimiento | Precio | Importe |
|---|---|---|---|---|---|
| PBPO.2aab | m3 | H-100 plas CEM II/B-V 32,5 R TM 40 (material) | 1.1 | 7213.34 | 7934.67 |
| MMME.2a | h | Grúa torre alt36m fle35m Q1000kg (maquinaria; 10/02/1997) | 0.5 | 1473.12 | 736.56 |
| MOOA.1a | h | Oficial 1ª construcción | 0.5 | 1661 | 830.50 |
| MOOA.1c | h | Peón especializado construcción | 1 | 1576 | 1576.00 |
| % |  | Costes directos complementarios | 2 % | 11077.73 | 221.55 |
|  |  | Total |  |  | 11299.28 |

**ECSC.4abbb** m3 Zap corrdHA-25cent40cmB-500S 30kg/m3
Precio: 22956.95
Zapata corrida de hormigón HA-25/P/40 de central armado con una cuantía de 30 Kg/m3 de acero B-500S, de 0.40 m de canto, i/ferrallado, separadores de hormigón de 50 mm, puesta en obra y vibrado, según EHE.

| Código | Ud | Descripción | Rendimiento | Precio | Importe |
|---|---|---|---|---|---|
| PBPC.3aab | m3 | HA-25 central plástica TM 40 mm (material) | 1.1 | 13355 | 14690.50 |
| ECSC.6ba | kg | B-500 S corruømedio e/zap crrd | 30 | 119.02 | 3570.60 |
| MMEW.1cf | ud | Sep PVC pie pinza rec 50mm (maquinaria) | 10 | 18.83 | 188.30 |
| MMMH10bb | h | Vibrd gsln agj ø20-80 12000rpm (maquinaria; 10/02/1997) | 0.4 | 170 | 68.00 |
| MMME.2a | h | Grúa torre alt36m fle35m Q1000kg | 0.4 | 1473.12 | 589.25 |
| MOOA.1a | h | Oficial 1ª construcción | 0.88 | 1661 | 1461.68 |
| MOOA.1c | h | Peón especializado construcción | 1.23 | 1576 | 1938.48 |
| % |  | Costes directos complementarios | 2 % | 22506.81 | 450.14 |
|  |  | Total |  |  | 22956.95 |

**ECSZ.7abc** m3 HA-25/P/40 cent zap ais B-500S
Precio: 24726.77
Hormigón de central HA-25/P/40 en zapata aislada armado con una cuantía de 40 Kg/m3 de acero B-500S, i/ferrallado, separadores de hormigón de 50 mm, puesta en obra y vibrado, según EHE.

| Código | Ud | Descripción | Rendimiento | Precio | Importe |
|---|---|---|---|---|---|
| PBPC.3aab | m3 | HA-25 central plástica TM 40 mm | 1.1 | 13355 | 14690.50 |
| ECSZ10ba | kg | B-500S corru ømedio zapatas aisladas | 40 | 125.57 | 5022.80 |
| MMEW.1cf | ud | Sep PVC pie pinza rec 50mm | 4 | 18.83 | 75.32 |
| MMMH10bb | h | Vibrd gsln agj ø20-80 12000rpm | 0.4 | 170 | 68.00 |
| MMME.2a | h | Grúa torre alt36m fle35m Q1000kg | 0.4 | 1473.12 | 589.25 |
| MOOA.1a | h | Oficial 1ª construcción | 0.995 | 1661 | 1652.70 |
| MOOA.1c | h | Peón especializado construcción | 1.36 | 1576 | 2143.36 |
| % |  | Costes directos complementarios | 2 % | 24241.93 | 484.84 |
|  |  | Total |  |  | 24726.77 |

**ECSZ.9abba** m3 HA-25/P/40 cent vig centd B-500S 50kg/m3encf
Precio: 41355.07
Hormigón HA-25/P/40 de central, con armadura de acero B-500S en una cuantía de 50 kg/m3, en vigas centradoras, i/encofrado de costeros, colocación de armaduras, separadores de 50 mm, vibrado, curado y desencofrado, según EHE y NTE-CPE.

| Código | Ud | Descripción | Rendimiento | Precio | Importe |
|---|---|---|---|---|---|
| EEEM.1a | m2 | Encf madera zapatas-encepados-riostras | 6.67 | 2274.68 | 15172.12 |
| ECPE80ba | kg | Acero B-500S corru ø medio encp-rios | 50 | 115.75 | 5787.50 |
| PBPC.3aab | m3 | HA-25 central plástica TM 40 mm | 1.1 | 13355 | 14690.50 |
| MMEW.1cf | ud | Sep PVC pie pinza rec 50mm | 12 | 18.83 | 225.96 |
| MMMH10ca | h | Vibrd convrt agj ø35-70 200Hz (maquinaria; 10/02/1997) | 0.4 | 181 | 72.40 |
| MMME.2a | h | Grúa torre alt36m fle35m Q1000kg | 0.4 | 1473.12 | 589.25 |
| MOOA.1a | h | Oficial 1ª construcción | 1.06 | 1661 | 1760.66 |
| MOOA.1c | h | Peón especializado construcción | 1.425 | 1576 | 2245.80 |
| % |  | Costes directos complementarios | 2 % | 40544.19 | 810.88 |
|  |  | Total |  |  | 41355.07 |

## 005 Estructura

**EEHS.2aadb** m3 HA-25 cent sop med 130 >3.5m met
Precio: 43568.3
Hormigón HA-25/P/40 de central armado con una cuantía de 130 Kg/m3 de acero B-400S en soportes de sección media y altura mayor de 3.5 m, i/encofrado de chapas metálicas, vertido, desencofrado y curado, según EHE.

| Código | Ud | Descripción | Rendimiento | Precio | Importe |
|---|---|---|---|---|---|
| EEET.3baa | m2 | Encof met pilar secc med >3.5m | 8.33 | 1315.01 | 10954.03 |
| MMET.9a | ud | Material cplm encf met pilar (maquinaria; 07/02/1997) | 1 | 70.2 | 70.20 |
| PBPC.3aab | m3 | HA-25 central plástica TM 40 mm | 1.1 | 13355 | 14690.50 |
| EEHW.1aa | kg | Acero p/est H B-400S ømedio | 130 | 109.01 | 14171.30 |
| MMMH10bb | h | Vibrd gsln agj ø20-80 12000rpm | 0.6 | 170 | 102.00 |
| MMME.2a | h | Grúa torre alt36m fle35m Q1000kg | 0.45 | 1473.12 | 662.90 |
| MOOA.1a | h | Oficial 1ª construcción | 0.45 | 1661 | 747.45 |
| MOOA.1d | h | Peón ordinario construcción | 0.45 | 1548 | 696.60 |
| % |  | Costes directos complementarios | 3.5 % | 42094.98 | 1473.32 |
|  |  | Total |  |  | 43568.3 |

**EEHV.7aahc** m3 Vig culg HA-25 cent secc med 30 120
Precio: 47259.94
Hormigón HA-25/P/40 de central armado con una cuantía de 120 Kg/m3 de acero B-400S en vigas con cuelgue de sección media en forjado de 30 cm de canto, i/encofrado, vibrado, curado y desencofrado, según EHE y NTE/EHV-1.

| Código | Ud | Descripción | Rendimiento | Precio | Importe |
|---|---|---|---|---|---|
| PBPC.3aab | m3 | HA-25 central plástica TM 40 mm | 1.05 | 13355 | 14022.75 |
| PBAA.1a | m3 | Agua (material) | 0.45 | 50 | 22.50 |
| EEHW.1aa | kg | Acero p/est H B-400S ømedio | 120 | 109.01 | 13081.20 |
| EEEM.4bb | m2 | Encf mad vigas con cuelgue p/rev | 5.2 | 2656.9 | 13815.88 |
| MMMH10bb | h | Vibrd gsln agj ø20-80 12000rpm | 0.495 | 170 | 84.15 |
| MMME.2a | h | Grúa torre alt36m fle35m Q1000kg | 0.99 | 1473.12 | 1458.39 |
| MOOA.1a | h | Oficial 1ª construcción | 0.99 | 1661 | 1644.39 |
| MOOA.1d | h | Peón ordinario construcción | 0.99 | 1548 | 1532.52 |
| % |  | Costes directos complementarios | 3.5 % | 45661.78 | 1598.16 |
|  |  | Total |  |  | 47259.94 |

**EEHF10aeaa** m2 Fjdo unid ee60 25+5H med HA-25/P/20 cent
Precio: 5032.1
Forjado unidireccional de semiviguetas armadas y bovedillas de hormigón de canto 25+5 cm, para una SU de 300 Kg/m2, intereje 60 cm y luz media, armado con acero B-500S y hormigonado con HA-25/P/20 de central, i/apuntalado, vibrado, curado y desencofrado, según EF-96.

| Código | Ud | Descripción | Rendimiento | Precio | Importe |
|---|---|---|---|---|---|
| PEHV.1ehb | m | Semiv arm 5-5.5 m 24 SU 300 (material) | 1.75 | 457 | 799.75 |
| PBPC.3aaa | m3 | HA-25 central plástica TM 20 mm (material) | 0.094 | 13725 | 1290.15 |
| PBAA.1a | m3 | Agua | 0.1 | 50 | 5.00 |
| PEVB.1bla | ud | Bovedilla hormigón 60x25x20 (material; 22/12/1996) | 8.4 | 88.83 | 746.17 |
| PEAA.2ba | kg | Acero corru B-500 S ømedio (material) | 2.251 | 80 | 180.08 |
| PEAM.3ba | m2 | Mallazo ME 15x15 ø 4-4 (material) | 1.2 | 142 | 170.40 |
| EEEM14a | m | Sopandado madera | 0.3 | 454.61 | 136.38 |
| MMMH10bb | h | Vibrd gsln agj ø20-80 12000rpm | 0.1 | 170 | 17.00 |
| MMME.2a | h | Grúa torre alt36m fle35m Q1000kg | 0.324 | 1473.12 | 477.29 |
| MOOA.1a | h | Oficial 1ª construcción | 0.324 | 1661 | 538.16 |
| MOOA.1d | h | Peón ordinario construcción | 0.324 | 1548 | 501.55 |
| % |  | Costes directos complementarios | 3.5 % | 4861.93 | 170.17 |
|  |  | Total |  |  | 5032.1 |

**EEHF10aaab** m2 Fjdo unid ee60 12+4PS med HA-25/P/20 cent
Precio: 4548.61
Forjado unidireccional de semiviguetas armadas y bovedillas de poliestireno expandido de canto 12+4 cm, para una SU de 300 Kg/m2, intereje 60 cm y luz media, armado con acero B-500S y hormigonado con HA-25/P/20 de central, i/apuntalado, vibrado, curado y desencofrado, según EF-96.

| Código | Ud | Descripción | Rendimiento | Precio | Importe |
|---|---|---|---|---|---|
| PEHV.1bbb | m | Semiv arm 3.5-4 m 12 SU 300 (material) | 1.75 | 321 | 561.75 |
| PBPC.3aaa | m3 | HA-25 central plástica TM 20 mm | 0.06 | 13725 | 823.50 |
| PBAA.1a | m3 | Agua | 0.1 | 50 | 5.00 |
| PESB.1bdf | ud | Bovedilla PS 60x12x125 (material; 22/12/1996) | 1.5 | 794.3 | 1191.45 |
| PEAA.2ba | kg | Acero corru B-500 S ømedio | 1.351 | 80 | 108.08 |
| PEAM.3ba | m2 | Mallazo ME 15x15 ø 4-4 | 1.2 | 142 | 170.40 |
| EEEM14a | m | Sopandado madera | 0.3 | 454.61 | 136.38 |
| MMMH10bb | h | Vibrd gsln agj ø20-80 12000rpm | 0.1 | 170 | 17.00 |
| MMME.2a | h | Grúa torre alt36m fle35m Q1000kg | 0.295 | 1473.12 | 434.57 |
| MOOA.1a | h | Oficial 1ª construcción | 0.295 | 1661 | 490.00 |
| MOOA.1d | h | Peón ordinario construcción | 0.295 | 1548 | 456.66 |
| % |  | Costes directos complementarios | 3.5 % | 4394.79 | 153.82 |
|  |  | Total |  |  | 4548.61 |

**EEHL.6aca** m2 Losa hrz HA-25/P/20 obra 20 cm
Precio: 8436.99
Losa horizontal de hormigón HA-25/P/20 de central armado con acero B-400S, de 20 cm de espesor, i/encofrado, vibrado, curado y desencofrado, según EHE.

| Código | Ud | Descripción | Rendimiento | Precio | Importe |
|---|---|---|---|---|---|
| PBPC.3aaa | m3 | HA-25 central plástica TM 20 mm | 0.21 | 13725 | 2882.25 |
| PBAA.1a | m3 | Agua | 0.1 | 50 | 5.00 |
| PEAA.2aa | kg | Acero corru B-400 S ømedio (material) | 20 | 77 | 1540.00 |
| EEEM11bb | m2 | Encf losas incl p/rev | 1.2 | 1839.49 | 2207.39 |
| MMMH10bb | h | Vibrd gsln agj ø20-80 12000rpm | 0.16 | 170 | 27.20 |
| MMME.2a | h | Grúa torre alt36m fle35m Q1000kg | 0.14 | 1473.12 | 206.24 |
| MOOA.1a | h | Oficial 1ª construcción | 0.4 | 1661 | 664.40 |
| MOOA.1d | h | Peón ordinario construcción | 0.4 | 1548 | 619.20 |
| % |  | Costes directos complementarios | 3.5 % | 8151.68 | 285.31 |
|  |  | Total |  |  | 8436.99 |

## 006 Cubierta

**EQAN.1cea** m2 Azo n/tran 15 HAE LO-40 PE+grv
Precio: 5502.37
Azotea no transitable compuesta por barrera de vapor de 1.5 kg/m2 de oxiasfalto, formación de pendientes con capa aislante de hormigón de árido ligero de 15 cm de espesor medio, capa de 1 cm de espesor de mortero de cemento 1:6 fratasado y con los encuentros redondeados, imprimación asfáltica de 0.5 kg/m2, lámina bituminosa de oxiasfalto LO-40 de 4 kg/m2 con armadura de polietileno de 95 gr/m2 adherida en toda la superficie mediante soplete, lámina de geotextil, capa de gravilla 12/25 exenta de materias extrañas extendida con un espesor medio de 3 cm, i/pp de solapes y mermas, s/NTE-QAA.

| Código | Ud | Descripción | Rendimiento | Precio | Importe |
|---|---|---|---|---|---|
| ENIB.8a | m2 | Barr vap c/oxiasf 90/40 1.5Kg/m2 | 1.5 | 376.57 | 564.86 |
| PBPO.1a | m3 | Hormigón arc exp H-150 (material) | 0.165 | 13928.41 | 2298.19 |
| PBPM.1eaab | m3 | Mortero cto/are 1:6 0-3 maq (material) | 0.011 | 6702.41 | 73.73 |
| ENIB.1b | m2 | Imprimación c/emulsión asf 0.5kg/m2 | 0.5 | 434.04 | 217.02 |
| ENIL.1cca | m2 | Impz lam oxiasfLO40 arm PE | 1.1 | 890.23 | 979.25 |
| ENIW.2a | m2 | Prot geot polie a-punz 150gr/m2 | 1.1 | 337.59 | 371.35 |
| PBRG.2ba | t | Gravilla 12-25mm caliza lvd (material) | 0.055 | 1015 | 55.83 |
| MOOA.1a | h | Oficial 1ª construcción | 0.299 | 1661 | 496.64 |
| MOOA.1c | h | Peón especializado construcción | 0.199 | 1576 | 313.62 |
| MOOA.1d | h | Peón ordinario construcción | 0.05 | 1548 | 77.40 |
| % |  | Costes directos complementarios | 1 % | 5447.89 | 54.48 |
|  |  | Total |  |  | 5502.37 |

**EQTW32ab** m Canalón ch acero prelac 800mm
Precio: 4760.51
Canalón de chapa de acero prelacado de 800 mm de desarrollo, colocado con soportes de acero galvanizado, i/pp de solapes y soldadura.

| Código | Ud | Descripción | Rendimiento | Precio | Importe |
|---|---|---|---|---|---|
| PQTC32ab | m | Canalón 800mm ch a prelacado (material) | 1.2 | 1971 | 2365.20 |
| PQTC33a | ud | Soporte acero galv p/can 800mm (material) | 2 | 400 | 800.00 |
| MOOA.1a | h | Oficial 1ª construcción | 0.45 | 1661 | 747.45 |
| MOOA.1c | h | Peón especializado construcción | 0.45 | 1576 | 709.20 |
| % |  | Costes directos complementarios | 3 % | 4621.85 | 138.66 |
|  |  | Total |  |  | 4760.51 |

**EQTT.2dab** m2 Cub teja C cur 43x18x15 rj mto
Precio: 2869.15
Cubierta de tejas cerámicas curvas de dimensiones 43x18x15 cm, en color rojo, con un peso de 2.10 kg/ud, colocadas con mortero de cemento 1:8, i/pp de roturas y solapes, s/NTE-QTT.

| Código | Ud | Descripción | Rendimiento | Precio | Importe |
|---|---|---|---|---|---|
| PQTT.2da | ud | Cub teja C curva 43x18x15 rj (material) | 30 | 39 | 1170.00 |
| PBPM.1gacb | m3 | Mortero cto/are 1:8 3-5 maq (material) | 0.03 | 4649.84 | 139.50 |
| MOOA.1a | h | Oficial 1ª construcción | 0.456 | 1661 | 757.42 |
| MOOA.1c | h | Peón especializado construcción | 0.456 | 1576 | 718.66 |
| % |  | Costes directos complementarios | 3 % | 2785.58 | 83.57 |
|  |  | Total |  |  | 2869.15 |

**EQTF.1abaa** m2 Cub pl fc ond gr 250x110
Precio: 1962.07
Cubierta de placas de fibrocemento de onda grande, de color natural y dimensiones 250x110 cm, colocada sobre correas con tornillos, i/pp de solapes y recortes, s/NTE-QTF.

| Código | Ud | Descripción | Rendimiento | Precio | Importe |
|---|---|---|---|---|---|
| PQTF.1aba | m2 | Pl fc ond gr 250x110 (material) | 1.15 | 1250 | 1437.50 |
| PQTF32a | ud | Anilla seguridad (material) | 0.25 | 77.11 | 19.28 |
| PBUT12ca | ud | Torn galv autr 6.3x130 mad/met (material) | 1.5 | 39.8 | 59.70 |
| MOOA.1a | h | Oficial 1ª construcción | 0.12 | 1661 | 199.32 |
| MOOA.1c | h | Peón especializado construcción | 0.12 | 1576 | 189.12 |
| % |  | Costes directos complementarios | 3 % | 1904.92 | 57.15 |
|  |  | Total |  |  | 1962.07 |

**EQTW35cccb** m2 For pte30cub fc+tj pal4m+vigt
Precio: 1040.92
Formación de pendientes del 30% para cubierta de fibrocemento y teja a base de tabiques palomeros de LHD cada 4 m rigidizados por tabicón de LHD en cumbrera y correas de vigueta de hormigón pretensado a 1.15 m, tomados con mortero de cemento 1:6.

| Código | Ud | Descripción | Rendimiento | Precio |
|---|---|---|---|---|
| EFFC15a | m2 | Fábrica LHD 25x12x8 palomero | 0.239 | 976.68 |
| EFFC.3aa | m2 | Fábrica LHD 25x12x8 panderete | 0.144 | 1460.25 |
| PEPG.5bd | m | Vigt pret cub fc+teja 3.55-4.00m (material; 22/12/1996) | 1.025 | 354.9 |
| PBPM.1ebcb | m3 | Mortero cto/are 1:6 3-5 maq (material) | 1 | 4885.89 |
| MMME.2a | h | Grúa torre alt36m fle35m Q1000kg | 0.005 | 1473.12 |
| MOOA.1a | h | Oficial 1ª construcción | 0.061 | 1661 |
| MOOA.1d | h | Peón ordinario construcción | 0.061 | 1548 |
| % |  | Costes directos complementarios | 3 % |  |

**ENTP.8dbaa** m2 Aisl PS extru30 30mm machh piel
Precio: 1245.81
Aislamiento con plancha de poliestireno extrusionado de densidad minima 30 kg/m3 y 30 mm de espesor, acabado superficial con piel y corte perimetral machihembrado, de dimensiones 2500x600x30 mm, colocado, i/pp de recortes.

| Código | Ud | Descripción | Rendimiento | Precio | Importe |
|---|---|---|---|---|---|
| PNTP.8dbaa | m2 | Plan PSextru 30 30mm machh piel (material) | 1.1 | 1063 | 1169.30 |
| MOOA.1a | h | Oficial 1ª construcción | 0.02 | 1661 | 33.22 |
| MOOA.1d | h | Peón ordinario construcción | 0.02 | 1548 | 30.96 |
| % |  | Costes directos complementarios | 1 % | 1233.48 | 12.33 |
|  |  | Total |  |  | 1245.81 |

**EISS45acb** m Baj redonda acero prelacado 120mm
Precio: 2794.44
Bajante redonda de chapa de acero prelacado de 0.7 mm de espesor, de 120 mm de diámetro.Totalmente instalada. Incluso pp. de accesorios, conexiones y abrazaderas.

| Código | Ud | Descripción | Rendimiento | Precio | Importe |
|---|---|---|---|---|---|
| PQTC48acb | m | Baj redonda acero prelacado 120mm (material) | 1 | 986 | 986.00 |
| PQTC49acb | ud | PP acc baj red acero prelacado 120mm (material) | 1 | 421 | 421.00 |
| MOOI.1a | h | Oficial 1ª instalador (mano de obra; 10/02/1997; A Coruña 1805; Lugo 1491; Ourense 1458; Pontevedra 1646) | 0.3 | 1805 | 541.50 |
| MOOI.1d | h | Peón especializado instalador (mano de obra; 10/02/1997; A Coruña 1718; Lugo 1450; Ourense 1407; Pontevedra 1483) | 0.3 | 1718 | 515.40 |
| MOOA.1a | h | Oficial 1ª construcción | 0.15 | 1661 | 249.15 |
| % |  | Costes directos complementarios | 3 % | 2713.05 | 81.39 |
|  |  | Total |  |  | 2794.44 |

## 007 Fachadas: Fábricas

**EEFP.1ab** m2 Est perpiaño granito rs Porr 25
Precio: 14670.1
Estructura de muros portantes de perpiaño de granito rosa Porriño, de dimensiones 80x45x25 cm, asentados con mortero de cemento 1:3, i/pp. de piezas rebajadas para apoyo de zunchos, encintado y limpieza.

| Código | Ud | Descripción | Rendimiento | Precio | Importe |
|---|---|---|---|---|---|
| PFFP.2ab | m3 | Perpiaño gran rs Porr 45x25 cm (material) | 0.233 | 30223 | 7041.96 |
| PBPM.1bbbb | m3 | Mortero cto/are 1:3 0-5 maq (material) | 0.017 | 7099.24 | 120.69 |
| MOOA.1a | h | Oficial 1ª construcción | 1.8 | 1661 | 2989.80 |
| MOOA.1c | h | Peón especializado construcción | 1.8 | 1576 | 2836.80 |
| MOOA.1d | h | Peón ordinario construcción | 0.9 | 1548 | 1393.20 |
| % |  | Costes directos complementarios | 2 % | 14382.45 | 287.65 |
|  |  | Total |  |  | 14670.1 |

**ENTU.1bc** m2 Aisl espumaPU 30/35 proy 25/30mm
Precio: 1683.41
Aislamiento termoacústico a base de espuma de poliuretano proyectado de densidad 30/35 kg/m3 y espesor 25/30 mm.

| Código | Ud | Descripción | Rendimiento | Precio | Importe |
|---|---|---|---|---|---|
| PNTU.1bc | m2 | Espuma PU 30/35 proy 25/30 mm (material) | 1.1 | 1230 | 1353.00 |
| MMMG.2ca | h | Compresor aire gsl 20CV2000l/min (maquinaria; 10/02/1997) | 0.08 | 712.8 | 57.02 |
| MOOA.1a | h | Oficial 1ª construcción | 0.08 | 1661 | 132.88 |
| MOOA.1d | h | Peón ordinario construcción | 0.08 | 1548 | 123.84 |
| % |  | Costes directos complementarios | 1 % | 1666.74 | 16.67 |
|  |  | Total |  |  | 1683.41 |

**EFFC.3ba** m2 Fábrica LHD 25x12x9 panderete
Precio: 1510.93
Fábrica de ladrillo cerámico hueco doble de dimensiones 25x12x9 cm colocado a panderete y tomado con mortero de cemento 1:6(M-40), s/NTE-FFL.

| Código | Ud | Descripción | Rendimiento | Precio | Importe |
|---|---|---|---|---|---|
| PFFC.3b | ud | Ladrillo hue dbl 25x12x9 (material) | 31 | 10.53 | 326.43 |
| PBPM.1eaab | m3 | Mortero cto/are 1:6 0-3 maq | 0.011 | 6702.41 | 73.73 |
| MOOA.1a | h | Oficial 1ª construcción | 0.444 | 1661 | 737.48 |
| MOOA.1d | h | Peón ordinario construcción | 0.222 | 1548 | 343.66 |
| % |  | Costes directos complementarios | 2 % | 1481.30 | 29.63 |
|  |  | Total |  |  | 1510.93 |

**ERSW.2d** m For peldaño LHD 25x12x8 p/rev
Precio: 1424.28
Formación de peldaño para revestir con ladrillos cerámicos HD de 25x12x8 cm recibidos con mortero de cemento 1:6(M-40), i/replanteo y nivelación.

| Código | Ud | Descripción | Rendimiento | Precio | Importe |
|---|---|---|---|---|---|
| PFFC.3a | ud | Ladrillo hue dbl 25x12x8 (material) | 12 | 9.36 | 112.32 |
| PBPM.1ebca | m3 | Mortero cto/are 1:6 3-5 man (material) | 0.008 | 14404.53 | 115.24 |
| MOOA.1a | h | Oficial 1ª construcción | 0.36 | 1661 | 597.96 |
| MOOA.1d | h | Peón ordinario construcción | 0.36 | 1548 | 557.28 |
| % |  | Costes directos complementarios | 3 % | 1382.80 | 41.48 |
|  |  | Total |  |  | 1424.28 |

**EISH11cd** ud Chimenea a inox 12m DI 200
Precio: 166622.45
Chimenea de acero inoxidable AISI-304, doble pared con aislamiento de lana de roca, diámetro interior 200 mm, certificado de calidad AENOR, UNE 9 108; instalación de supeficie grapada, según IT.IC, para una altura total 12 m, i/módulo de comprobación, te de limpieza, codo, elemento final de protección y pp de piezas de fijación y anclaje.

| Código | Ud | Descripción | Rendimiento | Precio | Importe |
|---|---|---|---|---|---|
| PISH15d | ud | Sombrerete a inox DI 200 (material) | 1 | 4284 | 4284.00 |
| PISH16d | ud | Módulo compro a inox DI 200 (material) | 1 | 8976 | 8976.00 |
| PISH17d | ud | Módulo rct a inox DI 200 (material) | 12 | 8024 | 96288.00 |
| PISH18ad | ud | Te a inox DI 200 (material) | 1 | 15776 | 15776.00 |
| PISH18bd | ud | Codo a inox DI 200 (material) | 1 | 7344 | 7344.00 |
| PISH18cd | ud | Ancl fj a inox DI 200 (material) | 7 | 1700 | 11900.00 |
| PISH19d | ud | Colector hollín a inox DI 200 (material) | 1 | 2652 | 2652.00 |
| MOOI.1a | h | Oficial 1ª instalador | 4.58 | 1805 | 8266.90 |
| MOOI.1d | h | Peón especializado instalador | 4.58 | 1718 | 7868.44 |
| % |  | Costes directos complementarios | 2 % | 163355.34 | 3267.11 |
|  |  | Total |  |  | 166622.45 |

**EFFW.2a** m Cargadero vigueta H pretensado
Precio: 1078.18
Formación de cargadero con vigueta prefabricada de hormigón pretensado tomada con mortero de cemento 1:6.

| Código | Ud | Descripción | Rendimiento | Precio | Importe |
|---|---|---|---|---|---|
| PEPG.1a | m | Vigueta pretensada <2.9m (material; 22/12/1996) | 1.2 | 315 | 378.00 |
| PBPM.1eacb | m3 | Mortero cto/are 1:6 3-5 maq (material) | 0.005 | 5395.5 | 26.98 |
| MOOA.1a | h | Oficial 1ª construcción | 0.2 | 1661 | 332.20 |
| MOOA.1d | h | Peón ordinario construcción | 0.2 | 1548 | 309.60 |
| %0300 |  | Costes directos complementarios | 3 % | 1046.78 | 31.40 |
|  |  | Total |  |  | 1078.18 |

## 008 Fachadas: Carpintería

**EFVL62aaca** ud Vent ab 1hj 50x50 Al anod nat RPT
Precio: 23063.79
Ventana abatible de una hoja para hueco de 50x50 cm realizada en perfilería de aluminio anodizado color natural por electrólisis, con rotura de puente térmico, para atornillar en premarco, con cremona monomando, accesorios de ensamblaje y bisagras de aluminio, tornillería y prisioneros de acero inoxidable, sellante de silicona neutra en esquinas del cerco y junta de estanqueidad interior de caucho elastómero, i/accesorios, montaje y regulación, s/NTE-FCL.

| Código | Ud | Descripción | Rendimiento | Precio | Importe |
|---|---|---|---|---|---|
| PFVW15ca | ud | Premarco pino rojo 50x50 vent (material) | 1 | 640 | 640.00 |
| PFVL62aaca | ud | Vent ab 1hj 50x50 Al anod nat RPT (material) | 1 | 20950 | 20950.00 |
| MOOA.1a | h | Oficial 1ª construcción | 0.35 | 1661 | 581.35 |
| MOOA.1c | h | Peón especializado construcción | 0.35 | 1576 | 551.60 |
| % |  | Costes directos complementarios | 1.5 % | 22722.95 | 340.84 |
|  |  | Total |  |  | 23063.79 |

**EFVL62hfcb** ud Vent ab 2hj 120x100 Al anod nat RPT
Precio: 55219.54
Ventana abatible de dos hojas para hueco de 120x100 cm realizada en perfilería de aluminio anodizado color natural por electrólisis, con rotura de puente térmico, para atornillar en premarco, con cremona monomando, accesorios de ensamblaje y bisagras de aluminio, tornillería y prisioneros de acero inoxidable, sellante de silicona neutra en esquinas del cerco y juntas de estanqueidad interior y central de caucho elastómero, i/accesorios, montaje y regulación, s/NTE-FCL.

| Código | Ud | Descripción | Rendimiento | Precio | Importe |
|---|---|---|---|---|---|
| PFVW15jf | ud | Premarco pino rojo 120x100 vent (material) | 1 | 1408 | 1408.00 |
| PFVL62hfcb | ud | Vent ab 2hj 120x100 Al anod nat RPT (material) | 1 | 50503 | 50503.00 |
| MOOA.1a | h | Oficial 1ª construcción | 0.77 | 1661 | 1278.97 |
| MOOA.1c | h | Peón especializado construcción | 0.77 | 1576 | 1213.52 |
| % |  | Costes directos complementarios | 1.5 % | 54403.49 | 816.05 |
|  |  | Total |  |  | 55219.54 |

**EFVL63aica** ud Vent OB 1hj 50x130 Al anod nat RPT
Precio: 52247.44
Ventana oscilobatiente de una hoja para hueco de 50x130 cm realizada en perfilería de aluminio anodizado color natural por electrólisis, con rotura de puente térmico, para atornillar en premarco, con herraje, compás y bisagras oscilobatiente, pasador de anclaje y accesorios de ensamblaje de aluminio, tornillería y prisioneros de acero inoxidable, sellante de silicona neutra en esquinas del cerco y junta de estanqueidad interior de caucho elastómero, i/accesorios, montaje y regulación, s/NTE-FCL.

| Código | Ud | Descripción | Rendimiento | Precio | Importe |
|---|---|---|---|---|---|
| PFVW15ci | ud | Premarco pino rojo 50x130 vent (material) | 1 | 1152 | 1152.00 |
| PFVL63aica | ud | Vent OB 50x130 Al anod nat RPT (material) | 1 | 48284 | 48284.00 |
| MOOA.1a | h | Oficial 1ª construcción | 0.63 | 1661 | 1046.43 |
| MOOA.1c | h | Peón especializado construcción | 0.63 | 1576 | 992.88 |
| % |  | Costes directos complementarios | 1.5 % | 51475.31 | 772.13 |
|  |  | Total |  |  | 52247.44 |

**EFVL63eica** ud Vent OB 1hj 90x130 Al anod nat RPT
Precio: 58962.86
Ventana oscilobatiente de una hoja para hueco de 90x130 cm realizada en perfilería de aluminio anodizado color natural por electrólisis, con rotura de puente térmico, para atornillar en premarco, con herraje, compás y bisagras oscilobatiente, pasador de anclaje y accesorios de ensamblaje de aluminio, tornillería y prisioneros de acero inoxidable, sellante de silicona neutra en esquinas del cerco y junta de estanqueidad interior de caucho elastómero, i/accesorios, montaje y regulación, s/NTE-FCL.

| Código | Ud | Descripción | Rendimiento | Precio | Importe |
|---|---|---|---|---|---|
| PFVW15gi | ud | Premarco pino rojo 90x130 vent (material) | 1 | 1408 | 1408.00 |
| PFVL63eica | ud | Vent OB 90x130 Al anod nat RPT (material) | 1 | 54191 | 54191.00 |
| MOOA.1a | h | Oficial 1ª construcción | 0.77 | 1661 | 1278.97 |
| MOOA.1c | h | Peón especializado construcción | 0.77 | 1576 | 1213.52 |
| % |  | Costes directos complementarios | 1.5 % | 58091.49 | 871.37 |
|  |  | Total |  |  | 58962.86 |

**EFPL.2lccb** ud Prta accs 2hj200x220 Al anod nat
Precio: 76513.91
Puerta de acceso de dos hojas abatibles de eje vertical para panelar, para hueco de 200x220 cm, realizada en perfil de aluminio anodizado color natural mediante procedimiento electrolítico de una capa de óxido de aluminio que forma parte integrante con el material, clasificada A-3, E-4 y V-3 según UNE, accesorios de ensamblaje y bisagras de aluminio, tornillería y prisioneros de acero inoxidable, sellante de silicona neutra en esquinas del cerco y juntas de estanqueidad interior y central de caucho elastómero, i/premarco de pino rojo, cerradura de seguridad, accesorios, montaje y regulación, s/NTE-FCL.

| Código | Ud | Descripción | Rendimiento | Precio | Importe |
|---|---|---|---|---|---|
| PFPW.9adc | ud | Premarco pin rj 80 prta200x220 (material) | 1 | 1809 | 1809.00 |
| PFPL.2lccb | ud | Prta accs 2hj200x220 AL anod nat (material) | 1 | 68136 | 68136.00 |
| MOOA.1a | h | Oficial 1ª construcción | 1.68 | 1661 | 2790.48 |
| MOOA.1c | h | Peón especializado construcción | 1.68 | 1576 | 2647.68 |
| % |  | Costes directos complementarios | 1.5 % | 75383.16 | 1130.75 |
|  |  | Total |  |  | 76513.91 |

**EFPL.2bcca** ud Prta accs 1hj100x220 Al anod nat
Precio: 45211.51
Puerta de acceso de una hoja abatible de eje vertical para panelar, para hueco de 100x220 cm, realizada en perfil de aluminio anodizado color natural mediante procedimiento electrolítico de una capa de óxido de aluminio que forma parte integrante con el material, clasificada A-3, E-4 y V-3 según UNE, accesorios de ensamblaje y bisagras de aluminio, tornillería y prisioneros de acero inoxidable, sellante de silicona neutra en esquinas del cerco y junta de estanqueidad interior de caucho elastómero, i/premarco de pino rojo, cerradura de seguridad, accesorios, montaje y regulación, s/NTE-FCL.

| Código | Ud | Descripción | Rendimiento | Precio | Importe |
|---|---|---|---|---|---|
| PFPW10edc | ud | Premarco pin rj 80 prta100x220 (material) | 1 | 1539 | 1539.00 |
| PFPL.2bcca | ud | Prta accs 1hj100x220 AL anod nat (material) | 1 | 38861 | 38861.00 |
| MOOA.1a | h | Oficial 1ª construcción | 1.28 | 1661 | 2126.08 |
| MOOA.1c | h | Peón especializado construcción | 1.28 | 1576 | 2017.28 |
| % |  | Costes directos complementarios | 1.5 % | 44543.36 | 668.15 |
|  |  | Total |  |  | 45211.51 |

**EFDC.6db** ud Prta bascu ple AL 3250x2500 aut
Precio: 340720.43
Puerta basculante y plegable para garaje de 3250x2500 mm formada por paneles de 50 mm de espesor compuestos por doble chapa de aluminio endurecido de formato entrepañado reforzada con núcleo de espuma de poliuretano y perfiles robustos, montada con rodamientos autolubricados y ejes inoxidables, con equilibrado de seguridad oculto en el marco mediante cadenas de transmisión y juntas elásticas de estanqueidad, apertura automática con mando a distancia, lacada al horno en color gris perla, para fijar en laterales de hueco, machones, dintel o techo, i/colocación.

| Código | Ud | Descripción | Rendimiento | Precio | Importe |
|---|---|---|---|---|---|
| PFDC.6db | ud | Prta bascu ple AL 3250x2500 aut (material) | 1 | 312620 | 312620.00 |
| PBPM.1cbaa | m3 | Mortero cto/are 1:4 0-3 man (material) | 0.01 | 16664.49 | 166.64 |
| MOOA.1a | h | Oficial 1ª construcción | 9 | 1661 | 14949.00 |
| MOOA.1c | h | Peón especializado construcción | 4 | 1576 | 6304.00 |
| % |  | Costes directos complementarios | 2 % | 334039.64 | 6680.79 |
|  |  | Total |  |  | 340720.43 |

**EFDC.6ab** ud Prta bascu ple AL 2375x2500 aut
Precio: 319603.37
Puerta basculante y plegable para garaje de 2375x2500 mm formada por paneles de 50 mm de espesor compuestos por doble chapa de aluminio endurecido de formato entrepañado reforzada con núcleo de espuma de poliuretano y perfiles robustos, montada con rodamientos autolubricados y ejes inoxidables, con equilibrado de seguridad oculto en el marco mediante cadenas de transmisión y juntas elásticas de estanqueidad, apertura automática con mando a distancia, lacada al horno en color gris perla, para fijar en laterales de hueco, machones, dintel o techo, i/colocación.

| Código | Ud | Descripción | Rendimiento | Precio | Importe |
|---|---|---|---|---|---|
| PFDC.6ab | ud | Prta bascu ple AL 2500x2375 aut (material) | 1 | 296815 | 296815.00 |
| PBPM.1cbaa | m3 | Mortero cto/are 1:4 0-3 man | 0.01 | 16664.49 | 166.64 |
| MOOA.1a | h | Oficial 1ª construcción | 7 | 1661 | 11627.00 |
| MOOA.1c | h | Peón especializado construcción | 3 | 1576 | 4728.00 |
| % |  | Costes directos complementarios | 2 % | 313336.64 | 6266.73 |
|  |  | Total |  |  | 319603.37 |

## 009 Fachada: Vidrios

**EFAE.1caia** m2 Acris db vdr 6inc+lamn3+3inc
Precio: 17416.04
Acristalamiento con vidrio de doble hoja aislante formado por un vidrio flotado de 6 mm incoloro y un vidrio laminar 3+3 mm incoloro, con cámara de aire mediante perfil separador de aluminio de 6, 8, 10 ó 12 mm con tamiz molecular deshidratante y doble sellado a base de butilo y polisulfuro, i/perfil de neopreno y colocación de junquillos, según NTE/FVE-9.

| Código | Ud | Descripción | Rendimiento | Precio | Importe |
|---|---|---|---|---|---|
| PFAE.1caia | m2 | Vdr db vdr 6inc+lamn3+3inc (material) | 1 | 16122 | 16122.00 |
| PFAW.3a | m2 | Repercusión perfil neopreno en colocación de acristalamientos. (material) | 1 | 125 | 125.00 |
| MOOA.1a | h | Oficial 1ª construcción | 0.6 | 1661 | 996.60 |
| % |  | Costes directos complementarios | 1 % | 17243.60 | 172.44 |
|  |  | Total |  |  | 17416.04 |

**EFAE.1aaaa** m2 Acris db vdr 4inc+vdr 4inc
Precio: 8380.58
Acristalamiento con vidrio de doble hoja aislante formado por un vidrio flotado de 4 mm incoloro y un vidrio flotado de 4 mm incoloro, con cámara de aire mediante perfil separador de aluminio de 6, 8, 10 ó 12 mm con tamiz molecular deshidratante y doble sellado a base de butilo y polisulfuro, i/perfil de neopreno y colocación de junquillos, según NTE/FVE-9.

| Código | Ud | Descripción | Rendimiento | Precio | Importe |
|---|---|---|---|---|---|
| PFAE.1aaaa | m2 | Vdr db vdr 4inc+vdr 4inc (material) | 1 | 7176 | 7176.00 |
| PFAW.3a | m2 | Repercusión perfil neopreno | 1 | 125 | 125.00 |
| MOOA.1a | h | Oficial 1ª construcción | 0.6 | 1661 | 996.60 |
| % |  | Costes directos complementarios | 1 % | 8297.60 | 82.98 |
|  |  | Total |  |  | 8380.58 |

**EFAE.1aaca** m2 Acris db vdr 4inc+vdr 6inc
Precio: 9568.34
Acristalamiento con vidrio de doble hoja aislante formado por un vidrio flotado de 4 mm incoloro y un vidrio flotado de 6 mm incoloro, con cámara de aire mediante perfil separador de aluminio de 6, 8, 10 ó 12 mm con tamiz molecular deshidratante y doble sellado a base de butilo y polisulfuro, i/perfil de neopreno y colocación de junquillos, según NTE/FVE-9.

| Código | Ud | Descripción | Rendimiento | Precio | Importe |
|---|---|---|---|---|---|
| PFAE.1aaca | m2 | Vdr db vdr 4inc+vdr 6inc (material) | 1 | 8352 | 8352.00 |
| PFAW.3a | m2 | Repercusión perfil neopreno | 1 | 125 | 125.00 |
| MOOA.1a | h | Oficial 1ª construcción | 0.6 | 1661 | 996.60 |
| % |  | Costes directos complementarios | 1 % | 9473.60 | 94.74 |
|  |  | Total |  |  | 9568.34 |

**EFPV.1bdab** ud Prta vdr templ 2hj89.6x219inc frno
Precio: 150438.47
Puerta de vidrio templado de dos hojas normalizadas de dimensiones 89.6x219 cm y 10 mm de espesor, incolora, con herrajes de colgar, cerradura y freno con cierrapuertas y retenedor empotrado en suelo para un giro de ±95° en acero inoxidable y latón en cada hoja, i/asiento y colocación, s/NTE-PPV.

| Código | Ud | Descripción | Rendimiento | Precio | Importe |
|---|---|---|---|---|---|
| PFPV.1da | ud | Prta vdr templ 89.6x219 inc (material) | 2 | 46837 | 93674.00 |
| PFPV10a | ud | Pernio alto prta vdr templado (material) | 2 | 3116 | 6232.00 |
| PFPV11a | ud | Freno inox/latón prta vdr templ (material) | 2 | 16652.42 | 33304.84 |
| PFPV12a | ud | Crrdu manivelas prta vdr templ (material) | 1 | 6588 | 6588.00 |
| MOOA.1a | h | Oficial 1ª construcción | 3.14 | 1661 | 5215.54 |
| MOOA.1c | h | Peón especializado construcción | 1.57 | 1576 | 2474.32 |
| % |  | Costes directos complementarios | 2 % | 147488.70 | 2949.77 |
|  |  | Total |  |  | 150438.47 |

## 010 Particiones: Puertas

**EFPM.1cbab** ud Prta cie 825x2030x35 rob p/bnz
Precio: 22083.41
Puerta de paso para barnizar compuesta por hoja ciega de 825x2030x35 mm formada por armazón de aglomerado, trillaje de madera y tablero contrachapado acabado en roble, premarco de pino rojo y marco de madera de roble de 70 mm de ancho, con guarniciones de la misma madera de 70x10 mm, pernios de fundición de latón de 100x54x12 mm con virola y cerradura con pomo esférico acabado en latón pulido, i/asiento y colocación, s/NTE-PPM.

| Código | Ud | Descripción | Rendimiento | Precio | Importe |
|---|---|---|---|---|---|
| PFPM.1cba | ud | Hoja cie 825x2030x35 rob p/bnz (material) | 1 | 5366 | 5366.00 |
| PFPW10cab | ud | Premarco pin rj 70 prta82.5x203 (material) | 1 | 1322.18 | 1322.18 |
| PFPM30bb | m | Marco madera roble 70x30mm p/bnz (material) | 5.25 | 687 | 3606.75 |
| PFPM32b | m | Guarnición mad rob 70x10 p/bnz (material) | 11 | 392 | 4312.00 |
| PFCH.1bbb | ud | Pomo esf prta p lat pu (material) | 1 | 1934 | 1934.00 |
| PFCH56ma | ud | Pernio fund lat 100x54x12mm vir (material) | 3 | 113.61 | 340.83 |
| MOOA.1a | h | Oficial 1ª construcción | 3 | 1661 | 4983.00 |
| % |  | Costes directos complementarios | 1 % | 21864.76 | 218.65 |
|  |  | Total |  |  | 22083.41 |

## 011 Particiones: Tabiques

| Código | Ud | Descripción | Precio |
|---|---|---|---|
| EFFC.3ba | m2 | Fábrica LHD 25x12x9 panderete | 1510.93 |

**EFFC.1a** m2 Fábrica LHS 25x12x4 panderete
Precio: 1312.23
Fábrica de ladrillo cerámico hueco sencillo de dimensiones 25x12x4 cm colocado a panderete y tomado con mortero de cemento y arena 1:6(M-40), s/NTE-FFL.

| Código | Ud | Descripción | Rendimiento | Precio | Importe |
|---|---|---|---|---|---|
| PFFC.1a | ud | Ladrillo hue senc 25x12x4 (material) | 31 | 7.9 | 244.90 |
| PBPM.1eaab | m3 | Mortero cto/are 1:6 0-3 maq | 0.005 | 6702.41 | 33.51 |
| MOOA.1a | h | Oficial 1ª construcción | 0.414 | 1661 | 687.65 |
| MOOA.1d | h | Peón ordinario construcción | 0.207 | 1548 | 320.44 |
| % |  | Costes directos complementarios | 2 % | 1286.50 | 25.73 |
|  |  | Total |  |  | 1312.23 |

## 012 Instalaciones: Audiovisuales

**EIAT50u** ud Armario acometida telefónica 40
Precio: 36907.17
Armario general para acometida de telefonía, según normas de la Compañía Telefónica, 40 enlaces telefónicos, homologado; instalación de superficie, i/piezas de fijación, regletas y conexión a puntos interiores de toma de teléfono.

| Código | Ud | Descripción | Rendimiento | Precio | Importe |
|---|---|---|---|---|---|
| PIAT50u | ud | Armario acometida telefónica 40 (material) | 1 | 20330 | 20330.00 |
| MOOI.1a | h | Oficial 1ª instalador | 4.5 | 1805 | 8122.50 |
| MOOI.1d | h | Peón especializado instalador | 4.5 | 1718 | 7731.00 |
| % |  | Costes directos complementarios | 2 % | 36183.50 | 723.67 |
|  |  | Total |  |  | 36907.17 |

**EIAT31a** m Línea individual teléfono Cu 0,2
Precio: 38.32
Línea de acometida telefónica individual en cable paralelo Cu 2x1 mm2/300 V; instalación empotrada bajo tubo, según NTE/IAT y normas de la Compañía Telefónica.

| Código | Ud | Descripción | Rendimiento | Precio | Importe |
|---|---|---|---|---|---|
| PIAT31a | m | Línea individual teléfono Cu 0,2 (material; 10/02/1997) | 1 | 19.95 | 19.95 |
| MOOI.1a | h | Oficial 1ª instalador | 0.005 | 1805 | 9.03 |
| MOOI.1d | h | Peón especializado instalador | 0.005 | 1718 | 8.59 |
| %0200 |  | Costes directos complementarios | 2 % | 37.57 | 0.75 |
|  |  | Total |  |  | 38.32 |

**EIEB20dc** ud Caja der emp cua 100x50 gar elas
Precio: 436.16
Caja derivación de empotrar material aislante cuadrada 100x50, con tapa superficial con garras elásticas y huellas de ruptura en el cuerpo para 8 pasos de tubo; instalación empotrada según NTE/IEB-18, i/apertura de rozas, fijación y conexionado.

| Código | Ud | Descripción | Rendimiento | Precio | Importe |
|---|---|---|---|---|---|
| PIEB20dc | ud | Caja der emp cua 100x50 gar elas (material) | 1 | 181 | 181.00 |
| MOOI.1a | h | Oficial 1ª instalador | 0.07 | 1805 | 126.35 |
| MOOI.1d | h | Peón especializado instalador | 0.07 | 1718 | 120.26 |
| % |  | Costes directos complementarios | 2 % | 427.61 | 8.55 |
|  |  | Total |  |  | 436.16 |

**EIAT60bd** ud Toma int teléfono 6 contac espc
Precio: 2278.56
Toma interior de teléfono modular con 6 contactos serie especial, certificado de calidad AENOR, homologada; instalación empotrada en caja PVC universal enlazable, según NTE/IEB- 45, 46, 48, 49; i/marco/placa embellecedor, apertura de rozas, prefijado y conexión.

| Código | Ud | Descripción | Rendimiento | Precio | Importe |
|---|---|---|---|---|---|
| PIAT60bd | ud | Toma int teléfono especial 6 (material) | 1 | 1082 | 1082.00 |
| PIEI15da | ud | Marco/placa simple espc (material) | 1 | 222 | 222.00 |
| PIEI.1a | ud | Caja mec PVC emp univ enlazable (material; 10/02/1997) | 1 | 49.13 | 49.13 |
| MOOI.1a | h | Oficial 1ª instalador | 0.25 | 1805 | 451.25 |
| MOOI.1d | h | Peón especializado instalador | 0.25 | 1718 | 429.50 |
| % |  | Costes directos complementarios | 2 % | 2233.88 | 44.68 |
|  |  | Total |  |  | 2278.56 |

**EIAT.1a** ud Teléfono interior portero elec
Precio: 141.94
Teléfono interior de portero electrónico, con pulsador abrepuertas, circuito de audio y caja de alojamiento, homologado; instalación $A según NTE/IAT, i/conexión y puesta a punto.

| Código | Ud | Descripción | Rendimiento | Precio | Importe |
|---|---|---|---|---|---|
| PIAT31a | m | Línea individual teléfono Cu 0,2 | 1.03 | 19.95 | 20.55 |
| MOOI.1a | h | Oficial 1ª instalador | 0.06 | 1805 | 108.30 |
| MOOI.1d | h | Peón especializado instalador | 0.006 | 1718 | 10.31 |
| %0200 |  | Costes directos complementarios | 2 % | 139.16 | 2.78 |
|  |  | Total |  |  | 141.94 |

## 013 Instalaciones: Climatización

**EICC81r** ud Caldera chapa acero 1744 Kw
Precio: 1717294.28
Caldera de chapa de acero por agua caliente, 5 bar 100ºC, potencia calorífica útil 1744 Kw; cuerpo principal de elementos de hierro fundido, cámara de combustión refrigerada y refractaria; instalación según IT.IC, i/calorifugado con manta de fibra de vidrio, envolvente de chapa de acero esmaltado, turbuladores, cuadro de regulación y control con interruptor, termohidrómetro, termostato de regulación y seguridad, y útiles de limpieza.

| Código | Ud | Descripción | Rendimiento | Precio | Importe |
|---|---|---|---|---|---|
| PICC81r | ud | Caldera chapa acero 1744 Kw (material) | 1 | 1625000 | 1625000.00 |
| MOOI.1a | h | Oficial 1ª instalador | 12 | 1805 | 21660.00 |
| MOOI.1d | h | Peón especializado instalador | 12 | 1718 | 20616.00 |
| % |  | Costes directos complementarios | 3 % | 1667276.00 | 50018.28 |
|  |  | Total |  |  | 1717294.28 |

**EICC70d** ud Quemador p/gsl 712 Kw
Precio: 244679.59
Quemador de gasóleo, consumo hasta 60 Kg/h para una potencia térmica de 712 Kw, regulación todo-nada, homologado, con equipo para funcionamiento automático mediante programador, prebarrido, electroválvulas, y control de seguridad; instalación según IT.IC, i/boquilla, control y puesta en marcha del equipo.

| Código | Ud | Descripción | Rendimiento | Precio | Importe |
|---|---|---|---|---|---|
| PICC70d | ud | Quemador p/gsl 712 Kw (material) | 1 | 212892 | 212892.00 |
| MOOI.1a | h | Oficial 1ª instalador | 7 | 1805 | 12635.00 |
| MOOI.1d | h | Peón especializado instalador | 7 | 1718 | 12026.00 |
| % |  | Costes directos complementarios | 3 % | 237553.00 | 7126.59 |
|  |  | Total |  |  | 244679.59 |

**EICC90bb** ud Interacum A.C.S. AISI-304 100l
Precio: 74372.18
Interacumulador de agua caliente sanitaria cilíndrico homologado, de acero inoxidable AISI-304, 100 l de capacidad, 7 bar de presión máxima de trabajo circuito agua consumo, y 50 l/h según IT-IC ; instalación sobre soportes según IT-IC 19, i/válvula de seguridad, termostato, grifo de vaciado, elementos de conexión y prueba de estanqueidad.

| Código | Ud | Descripción | Rendimiento | Precio | Importe |
|---|---|---|---|---|---|
| PICC90bb | ud | Interacum A.C.S. AISI-304 100l (material) | 1 | 58114 | 58114.00 |
| MOOI.1a | h | Oficial 1ª instalador | 4 | 1805 | 7220.00 |
| MOOI.1d | h | Peón especializado instalador | 4 | 1718 | 6872.00 |
| % |  | Costes directos complementarios | 3 % | 72206.00 | 2166.18 |
|  |  | Total |  |  | 74372.18 |

**EICC30acc** ud Bomba recirc mfs 6m3/h 7,5mca
Precio: 25472.67
Bomba recirculación de calefacción monofásica, con selector de funcionamiento, para una presión de 10 bar, 6m3/h 7,5mca máximos, potencia eléctrica instalada 215 w, equipada con motor de rotor sumergido; instalación en circuito primario de calefacción según IT.IC, i/elementos de conexión y fijación.

| Código | Ud | Descripción | Rendimiento | Precio | Importe |
|---|---|---|---|---|---|
| PICC30acc | ud | Bomba recirc mfs 6m3/h 7,5mca (material) | 1 | 23850 | 23850.00 |
| MOOI.1a | h | Oficial 1ª instalador | 0.25 | 1805 | 451.25 |
| MOOI.1d | h | Peón especializado instalador | 0.25 | 1718 | 429.50 |
| % |  | Costes directos complementarios | 3 % | 24730.75 | 741.92 |
|  |  | Total |  |  | 25472.67 |

**EICC98fa** ud Depósito expansion cerrado 35l
Precio: 11081.26
Depósito de expansión cerrado de acero, cilíndrico, con membrana elástica y cámara de gas inerte, 35 l de capacidad, presión máxima de trabajo 3 bar; instalación en circuito según IT.IC y NTE/ICR-16, i/elementos de conexión y fijación.

| Código | Ud | Descripción | Rendimiento | Precio | Importe |
|---|---|---|---|---|---|
| PICC98fa | ud | Depósito expansión cerrado 35l (material) | 1 | 9856 | 9856.00 |
| MOOI.1a | h | Oficial 1ª instalador | 0.5 | 1805 | 902.50 |
| % |  | Costes directos complementarios | 3 % | 10758.50 | 322.76 |
|  |  | Total |  |  | 11081.26 |

**EICC14bbe** ud Valv 3 vías propc DN 1 1/2''
Precio: 43729.58
Válvula mezcladora de 3 vías, PN 10 bar, control proporcional, diámetro nominal 1 1/2'', con servomotor incorporado para actuación regulada; instalación en circuito de calefacción según IT.IC y NTE/ICR-19, i/piezas de conexión y pruebas.

| Código | Ud | Descripción | Rendimiento | Precio | Importe |
|---|---|---|---|---|---|
| PICC15bbe | ud | Valv 3 vías propc DN 1 1/2" (material) | 1 | 41399 | 41399.00 |
| MOOI.1a | h | Oficial 1ª instalador | 0.3 | 1805 | 541.50 |
| MOOI.1d | h | Peón especializado instalador | 0.3 | 1718 | 515.40 |
| % |  | Costes directos complementarios | 3 % | 42455.90 | 1273.68 |
|  |  | Total |  |  | 43729.58 |

**EICC15bb** ud Purgador aut tb hrz DN 1/2''
Precio: 2167.74
Purgador automático de aire horizontal, de latón estampado, diámetro nominal 1/2'', PN 10 bar; instalación en circuito, según IT.IC y NTE/ICR-13, i/piezas de conexión y pruebas.

| Código | Ud | Descripción | Rendimiento | Precio | Importe |
|---|---|---|---|---|---|
| PICC16bb | ud | Purgador aut tb hrz DN 1/2" (material) | 1 | 1400 | 1400.00 |
| MOOI.1a | h | Oficial 1ª instalador | 0.2 | 1805 | 361.00 |
| MOOI.1d | h | Peón especializado instalador | 0.2 | 1718 | 343.60 |
| % |  | Costes directos complementarios | 3 % | 2104.60 | 63.14 |
|  |  | Total |  |  | 2167.74 |

**EICC16e** ud Dilatador DN 1 1/2´´
Precio: 12385.34
Dilatador tipo muelle, de cobre, diámetro nominal 1 1/2´´; instalación en circuito, según IT.IC, i/piezas de conexión y pruebas.

| Código | Ud | Descripción | Rendimiento | Precio | Importe |
|---|---|---|---|---|---|
| PICC17e | ud | Dilatador DN 1 1/2" (material) | 1 | 11320 | 11320.00 |
| MOOI.1a | h | Oficial 1ª instalador | 0.2 | 1805 | 361.00 |
| MOOI.1d | h | Peón especializado instalador | 0.2 | 1718 | 343.60 |
| % |  | Costes directos complementarios | 3 % | 12024.60 | 360.74 |
|  |  | Total |  |  | 12385.34 |

**EICC20dd** ud Termostato amb 5-30ºc
Precio: 1863.27
Termostato ambiente, escala 5-30ºc, para control de la temperatura ambiente; instalación de superficie según IT.IC, i/piezas de conexión y pruebas.

| Código | Ud | Descripción | Rendimiento | Precio | Importe |
|---|---|---|---|---|---|
| PICC20d | ud | Termostato amb 5-30ºc (material) | 1 | 1448 | 1448.00 |
| MOOI.1a | h | Oficial 1ª instalador | 0.2 | 1805 | 361.00 |
| % |  | Costes directos complementarios | 3 % | 1809.00 | 54.27 |
|  |  | Total |  |  | 1863.27 |

**EICC21a** ud Contador cuadro
Precio: 3583.11
Contador horario calefacción, precisión de lectura 0.1h, capacidad de medida 99999.99 h, consumo 2 w, 220 V, 50 Hz, para montaje tras cuadro; instalación de superficie en cuadro centralizado según IT.IC, i/piezas de conexión y pruebas.

| Código | Ud | Descripción | Rendimiento | Precio | Importe |
|---|---|---|---|---|---|
| PICC21a | ud | Contador cuadro (material) | 1 | 2847 | 2847.00 |
| MOOI.1a | h | Oficial 1ª instalador | 0.35 | 1805 | 631.75 |
| % |  | Costes directos complementarios | 3 % | 3478.75 | 104.36 |
|  |  | Total |  |  | 3583.11 |

**EICC50b** ud Centralita reg y ctrol 20
Precio: 89338.13
Centralita de regulación y control electrónica de calefacción a dos fachadas, programa día/noche, con mando directo sobre servomotor de válvula de zona, i/programador, sonda exterior situada a 20 m y sondas de inmersión; instalación de superficie según IT.IC, i/conexionado eléctrico y puesta a punto.

| Código | Ud | Descripción | Rendimiento | Precio | Importe |
|---|---|---|---|---|---|
| PICC50b | ud | Centralita reg y ctrol 20 (material) | 1 | 81980 | 81980.00 |
| MOOI.1a | h | Oficial 1ª instalador | 1.35 | 1805 | 2436.75 |
| MOOI.1d | h | Peón especializado instalador | 1.35 | 1718 | 2319.30 |
| % |  | Costes directos complementarios | 3 % | 86736.05 | 2602.08 |
|  |  | Total |  |  | 89338.13 |

**EICC.3db** ud Elem rad Al 77 cm empotrar
Precio: 2785.14
Elemento radiador de aluminio, altura total 77 cm, PN 5 bar, homologado, UNE 9015; montado sobre soportes de empotrar, según IT.IC y NTE/ICR-21/24, i/pp. de tapones, manguitos reducciones y juntas.

| Código | Ud | Descripción | Rendimiento | Precio | Importe |
|---|---|---|---|---|---|
| PICC.3d | ud | Elem rad Al 77 cm (material) | 1 | 2200 | 2200.00 |
| PICC.7b | ud | Soporte rad Al empotrar (material) | 0.1 | 108 | 10.80 |
| MOOI.1a | h | Oficial 1ª instalador | 0.14 | 1805 | 252.70 |
| MOOI.1d | h | Peón especializado instalador | 0.14 | 1718 | 240.52 |
| % |  | Costes directos complementarios | 3 % | 2704.02 | 81.12 |
|  |  | Total |  |  | 2785.14 |

**EICC.4daab** ud Panel ch sim 800x300 emp
Precio: 6217.9
Radiador de panel de chapa de acero simple, altura total 800 mm, longitud 300 mm, PN 6 bar, homologado, UNE 9015; instalación de superficie sobre soportes de empotrar, según IT.IC y NTE/ICR-21/24, i/pp. de tapones, manguitos reducciones y juntas.

| Código | Ud | Descripción | Rendimiento | Precio | Importe |
|---|---|---|---|---|---|
| PICC.4daa | ud | Panel ch sim 800x300 mm (material) | 1 | 3703 | 3703.00 |
| PICC.6ba | ud | Soporte panel sup emp sim (material) | 2 | 80 | 160.00 |
| PICC.5ba | ud | Soporte panel inf emp sim (material) | 1 | 60 | 60.00 |
| MOOI.1a | h | Oficial 1ª instalador | 0.6 | 1805 | 1083.00 |
| MOOI.1d | h | Peón especializado instalador | 0.6 | 1718 | 1030.80 |
| % |  | Costes directos complementarios | 3 % | 6036.80 | 181.10 |
|  |  | Total |  |  | 6217.9 |

**EICC.4akab** ud Panel ch sim 300x1800 emp
Precio: 8160.48
Radiador de panel de chapa de acero simple, altura total 300 mm, longitud 1800 mm, PN 6 bar, homologado, UNE 9015; instalación de superficie sobre soportes de empotrar, según IT.IC y NTE/ICR-21/24, i/pp. de tapones, manguitos reducciones y juntas.

| Código | Ud | Descripción | Rendimiento | Precio | Importe |
|---|---|---|---|---|---|
| PICC.4aka | ud | Panel ch sim 300x1800 mm (material) | 1 | 5589 | 5589.00 |
| PICC.6ba | ud | Soporte panel sup emp sim | 2 | 80 | 160.00 |
| PICC.5ba | ud | Soporte panel inf emp sim | 1 | 60 | 60.00 |
| MOOI.1a | h | Oficial 1ª instalador | 0.6 | 1805 | 1083.00 |
| MOOI.1d | h | Peón especializado instalador | 0.6 | 1718 | 1030.80 |
| % |  | Costes directos complementarios | 3 % | 7922.80 | 237.68 |
|  |  | Total |  |  | 8160.48 |

**EICC.4afab** ud Panel ch sim 300x1050 emp
Precio: 5767.79
Radiador de panel de chapa de acero simple, altura total 300 mm, longitud 1050 mm, PN 6 bar, homologado, UNE 9015; instalación de superficie sobre soportes de empotrar, según IT.IC y NTE/ICR-21/24, i/pp. de tapones, manguitos reducciones y juntas.

| Código | Ud | Descripción | Rendimiento | Precio | Importe |
|---|---|---|---|---|---|
| PICC.4afa | ud | Panel ch sim 300x1050 mm (material) | 1 | 3266 | 3266.00 |
| PICC.6ba | ud | Soporte panel sup emp sim | 2 | 80 | 160.00 |
| PICC.5ba | ud | Soporte panel inf emp sim | 1 | 60 | 60.00 |
| MOOI.1a | h | Oficial 1ª instalador | 0.6 | 1805 | 1083.00 |
| MOOI.1d | h | Peón especializado instalador | 0.6 | 1718 | 1030.80 |
| % |  | Costes directos complementarios | 3 % | 5599.80 | 167.99 |
|  |  | Total |  |  | 5767.79 |

**EICC.4acab** ud Panel ch sim 300x600 emp
Precio: 4457.63
Radiador de panel de chapa de acero simple, altura total 300 mm, longitud 600 mm, PN 6 bar, homologado, UNE 9015; instalación de superficie sobre soportes de empotrar, según IT.IC y NTE/ICR-21/24, i/pp. de tapones, manguitos reducciones y juntas.

| Código | Ud | Descripción | Rendimiento | Precio | Importe |
|---|---|---|---|---|---|
| PICC.4aca | ud | Panel ch sim 300x600 mm (material) | 1 | 1914 | 1914.00 |
| PICC.6ba | ud | Soporte panel sup emp sim | 3 | 80 | 240.00 |
| PICC.5ba | ud | Soporte panel inf emp sim | 1 | 60 | 60.00 |
| MOOI.1a | h | Oficial 1ª instalador | 0.6 | 1805 | 1083.00 |
| MOOI.1d | h | Peón especializado instalador | 0.6 | 1718 | 1030.80 |
| % |  | Costes directos complementarios | 3 % | 4327.80 | 129.83 |
|  |  | Total |  |  | 4457.63 |

**EISH.6l** m Conducto tb flx inox aisl DI 200
Precio: 5687.83
Conducto circular de tubo flexible de acero inoxidable aislado, evacuación de gases, UNE 100 101, diámetro interior 200 mm; instalación de superficie grapada con taco cintilla plástica.

| Código | Ud | Descripción | Rendimiento | Precio | Importe |
|---|---|---|---|---|---|
| PISH.6l | m | Tb flexible inox aislado DI 200 (material) | 1.05 | 4840 | 5082.00 |
| PBUB20h | ud | Taco cintilla DN 7/8-720 mm (material) | 2 | 71 | 142.00 |
| MOOI.1a | h | Oficial 1ª instalador | 0.1 | 1805 | 180.50 |
| MOOI.1d | h | Peón especializado instalador | 0.1 | 1718 | 171.80 |
| % |  | Costes directos complementarios | 2 % | 5576.30 | 111.53 |
|  |  | Total |  |  | 5687.83 |

## 014 Instalaciones: Depósitos

**ERSS.5acca** m2 Solera HA-25 20cm 3kg/m2 rgl
Precio: 4401.34
Solera de hormigón armado HA-25/P/20 de 20 cm de espesor formada por capa de arena de rio de granulometría 0-5 de 15 cm de espesor medio extendida sobre terreno limpio compactada mecánicamente en dos tongadas y enrasada, lámina aislante de polietileno y capa de hormigón armado con una cuantía de 3 kg/m2 de acero electrosoldado B-500 S en malla, terminada con regla vibrante y curada mediante riego sin producir deslavado.

| Código | Ud | Descripción | Rendimiento | Precio | Importe |
|---|---|---|---|---|---|
| PBPC.3aaa | m3 | HA-25 central plástica TM 20 mm | 0.22 | 13725 | 3019.50 |
| PEAM.6a | kg | Acero B-500 S en malla (material) | 3 | 92 | 276.00 |
| PBRA.1acaa | t | Arena silícea 3-5mm trit lvd (material) | 0.265 | 465 | 123.23 |
| MMMT10bb | h | Pisón vibrante gsln 33x28cm 65kg (maquinaria; 10/02/1997) | 0.05 | 300.24 | 15.01 |
| PNIS.3a | m2 | Lámina PE transparente 0.15mm (material; 10/02/1997) | 1.05 | 68.25 | 71.66 |
| MMMH15a | h | Regla vibrante el 2x0.5kw 2-8m (maquinaria; 10/02/1997) | 0.03 | 138 | 4.14 |
| PBAA.1a | m3 | Agua | 0.01 | 50 | 0.50 |
| MOOA.1a | h | Oficial 1ª construcción | 0.2 | 1661 | 332.20 |
| MOOA.1c | h | Peón especializado construcción | 0.3 | 1576 | 472.80 |
| % |  | Costes directos complementarios | 2 % | 4315.04 | 86.30 |
|  |  | Total |  |  | 4401.34 |

**EIDL.1b** ud Deps comb liq 5 m3 1,50x2,91 m
Precio: 133115.59
Depósito de almacenamiento de combustible líquido cilíndrico, tipo CAMPSA, UNE 36011, 5 m3 de capacidad, dimensiones diámetro/altura 1,50x2,91 m, imprimación exterior de protección y boca de entrada de hombre de 6 tomas en tapa atornillada conjunta; posicionado y nivelado, i/descarga, certificado de la Delegación de Industria, regla de calibración y tapones ciegos en la tapa.

| Código | Ud | Descripción | Rendimiento | Precio | Importe |
|---|---|---|---|---|---|
| PIDL.1b | ud | Deps comb liq 5 m3 1,50x2,91 m (material) | 1 | 119223 | 119223.00 |
| MMME10aa | h | Grúa móvil 15m+3.5m Q14 tm (maquinaria; 10/02/1997) | 1 | 9029 | 9029.00 |
| MOOI.1a | h | Oficial 1ª instalador | 0.28 | 1805 | 505.40 |
| MOOI.1d | h | Peón especializado instalador | 0.28 | 1718 | 481.04 |
| % |  | Costes directos complementarios | 3 % | 129238.44 | 3877.15 |
|  |  | Total |  |  | 133115.59 |

**EIDL42b** ud Indicador nivel neum eléctrico
Precio: 12471.76
Indicador de nivel tipo neumático, a distancia del depósito de almacenamiento de combustible, funcionamiento eléctrico; instalación de superficie en paramento vertical, i/elementos de sujeción.

| Código | Ud | Descripción | Rendimiento | Precio | Importe |
|---|---|---|---|---|---|
| PIDL42b | ud | Indicador nivel neum eléctrico (material) | 1 | 11567 | 11567.00 |
| MOOI.1a | h | Oficial 1ª instalador | 0.3 | 1805 | 541.50 |
| % |  | Costes directos complementarios | 3 % | 12108.50 | 363.26 |
|  |  | Total |  |  | 12471.76 |

**EIDL31a** ud Grupo seguridad tanque 1"
Precio: 6036.32
Grupo seguridad tanque, diámetro nominal 1", formado por válvula de retención, palanca de interrupción rápida, conexión ida/retorno 3/8", casquillos diámetro 6-8-10 mm, y sondas ida/retorno 2200 mm con distanciador tipo estrella; instalación en tapa de depósito, i/conexionado.

| Código | Ud | Descripción | Rendimiento | Precio | Importe |
|---|---|---|---|---|---|
| PIDL31a | ud | Grupo seguridad tanque 1´´ (material) | 1 | 5319 | 5319.00 |
| MOOI.1a | h | Oficial 1ª instalador | 0.3 | 1805 | 541.50 |
| % |  | Costes directos complementarios | 3 % | 5860.50 | 175.82 |
|  |  | Total |  |  | 6036.32 |

**EIDL11cab** ud Ctfue air a seta DN 1 1/2´´
Precio: 2251.07
Cortafuegos de aireación de acero, tipo seta, diámetro nominal 1 1/2´´; instalación a una altura mínima de 3 m, i/conexionado y fijación.

| Código | Ud | Descripción | Rendimiento | Precio | Importe |
|---|---|---|---|---|---|
| PIDL11cab | ud | Ctfue air a seta DN 1 1/2´´ (material) | 1 | 1644 | 1644.00 |
| MOOI.1a | h | Oficial 1ª instalador | 0.3 | 1805 | 541.50 |
| % |  | Costes directos complementarios | 3 % | 2185.50 | 65.57 |
|  |  | Total |  |  | 2251.07 |

## 015 Instalaciones: Electricidad

**EIEC.1ad** ud Caj gral prot trif 160 esquema7
Precio: 19899.69
Caja general de protección trifásica, de resina de poliéster, doble aislamiento, color gris claro estable, CXP 7/160 según recomendación UNESA 1403B; instalación exterior sobre tacos de plástico universales reforzados; grado de protección IP-437 con bornas bimetálicas fusibles de 160 Amperios. Esquema normalizado número 7.

| Código | Ud | Descripción | Rendimiento | Precio | Importe |
|---|---|---|---|---|---|
| PIEC.1ad | ud | Caj gral prot trif 160 esquema 7 (material) | 1 | 17611 | 17611.00 |
| MOOI.1a | h | Oficial 1ª instalador | 0.1 | 1805 | 180.50 |
| MOOI.1d | h | Peón especializado instalador | 1 | 1718 | 1718.00 |
| % |  | Costes directos complementarios | 2 % | 19509.50 | 390.19 |
|  |  | Total |  |  | 19899.69 |

**EIEC.1ab** ud Caj gral prot monof 80A esquema7
Precio: 7582.17
Caja general de protección monofásica, de resina de poliéster, doble aislamiento, color gris claro estable, CXP 1/80 según recomendación UNESA 1403B; instalación exterior sobre tacos de plástico universales reforzados; grado de protección IP-437 con bornas bimetálicas fusibles de 80 Amperios. Esquema normalizado número 7.

| Código | Ud | Descripción | Rendimiento | Precio | Importe |
|---|---|---|---|---|---|
| PIEC.1ab | ud | Caj gral prot monof 80A esquema 7 (material) | 1 | 5535 | 5535.00 |
| MOOI.1a | h | Oficial 1ª instalador | 0.1 | 1805 | 180.50 |
| MOOI.1d | h | Peón especializado instalador | 1 | 1718 | 1718.00 |
| % |  | Costes directos complementarios | 2 % | 7433.50 | 148.67 |
|  |  | Total |  |  | 7582.17 |

**EIEB20ga** ud Caja der emp cua 50x65 torn
Precio: 1328.19
Caja derivación de empotrar material aislante cuadrada 50x65, con tapa superficial con tornillos y huellas de ruptura en el cuerpo para 12 pasos de tubo; instalación empotrada según NTE/IEB-18, i/apertura de rozas, fijación y conexionado.

| Código | Ud | Descripción | Rendimiento | Precio | Importe |
|---|---|---|---|---|---|
| PIEB20ga | ud | Caja der emp cua 50x65 torn (material) | 1 | 1126 | 1126.00 |
| MOOI.1a | h | Oficial 1ª instalador | 0.05 | 1805 | 90.25 |
| MOOI.1d | h | Peón especializado instalador | 0.05 | 1718 | 85.90 |
| % |  | Costes directos complementarios | 2 % | 1302.15 | 26.04 |
|  |  | Total |  |  | 1328.19 |

**EIEB20fa** ud Caja der emp cua 200x65 torn
Precio: 1021.64
Caja derivación de empotrar material aislante cuadrada 200x65, con tapa superficial con tornillos y huellas de ruptura en el cuerpo para 12 pasos de tubo; instalación empotrada según NTE/IEB-18, i/apertura de rozas, fijación y conexionado.

| Código | Ud | Descripción | Rendimiento | Precio | Importe |
|---|---|---|---|---|---|
| PIEB20fa | ud | Caja der emp cua 200x65 torn (material) | 1 | 755 | 755.00 |
| MOOI.1a | h | Oficial 1ª instalador | 0.07 | 1805 | 126.35 |
| MOOI.1d | h | Peón especializado instalador | 0.07 | 1718 | 120.26 |
| % |  | Costes directos complementarios | 2 % | 1001.61 | 20.03 |
|  |  | Total |  |  | 1021.64 |

**EIEB20da** ud Caja der emp cua 100x50 torn
Precio: 436.16
Caja derivación de empotrar material aislante cuadrada 100x50, con tapa superficial con tornillos y huellas de ruptura en el cuerpo para 8 pasos de tubo; instalación empotrada según NTE/IEB-18, i/apertura de rozas, fijación y conexionado.

| Código | Ud | Descripción | Rendimiento | Precio | Importe |
|---|---|---|---|---|---|
| PIEB20da | ud | Caja der emp cua 100x50 torn (material) | 1 | 181 | 181.00 |
| MOOI.1a | h | Oficial 1ª instalador | 0.07 | 1805 | 126.35 |
| MOOI.1d | h | Peón especializado instalador | 0.07 | 1718 | 120.26 |
| % |  | Costes directos complementarios | 2 % | 427.61 | 8.55 |
|  |  | Total |  |  | 436.16 |

**EIEB.2aaaa** m Cond Cu H07V-K 2x(1x1,5) tb
Precio: 112.17
Conducción eléctrica monofásica en cable unipolar Cu H07V-K, 2x(1x1,5) mm2 de sección, UNE 21031; para instalación bajo tubo, según REBT.

| Código | Ud | Descripción | Rendimiento | Precio | Importe |
|---|---|---|---|---|---|
| PIEB.1aaa | m | Conductor Cu H07V-K 1x1,5 (material) | 2.02 | 37 | 74.74 |
| MOOI.1a | h | Oficial 1ª instalador | 0.01 | 1805 | 18.05 |
| MOOI.1d | h | Peón especializado instalador | 0.01 | 1718 | 17.18 |
| % |  | Costes directos complementarios | 2 % | 109.97 | 2.20 |
|  |  | Total |  |  | 112.17 |

**EIEB.3aaab** m Cond Cu H07V-K 3x(1x2,5) tb
Precio: 218.28
Conducción eléctrica trifásica en cable unipolar Cu H07V-K, 3x(1x2,5) mm2 de sección UNE 21031; para instalación bajo tubo, según REBT.

| Código | Ud | Descripción | Rendimiento | Precio | Importe |
|---|---|---|---|---|---|
| PIEB.1aab | m | Conductor Cu H07V-K 1x2,5 (material) | 3.03 | 59 | 178.77 |
| MOOI.1a | h | Oficial 1ª instalador | 0.01 | 1805 | 18.05 |
| MOOI.1d | h | Peón especializado instalador | 0.01 | 1718 | 17.18 |
| % |  | Costes directos complementarios | 2 % | 214.00 | 4.28 |
|  |  | Total |  |  | 218.28 |

**EIEB.4aaab** m Cond Cu H07V-K 4x(1x2,5) tb
Precio: 279.06
Conducción eléctrica trifásica+neutro en cable unipolar Cu H07V-K, 4x(1x2,5) mm2 de sección UNE 21031, para instalación bajo tubo, según REBT.

| Código | Ud | Descripción | Rendimiento | Precio | Importe |
|---|---|---|---|---|---|
| PIEB.1aab | m | Conductor Cu H07V-K 1x2,5 | 4.04 | 59 | 238.36 |
| MOOI.1a | h | Oficial 1ª instalador | 0.01 | 1805 | 18.05 |
| MOOI.1d | h | Peón especializado instalador | 0.01 | 1718 | 17.18 |
| % |  | Costes directos complementarios | 2 % | 273.59 | 5.47 |
|  |  | Total |  |  | 279.06 |

**EIEI.1cbb** ud Pto luz senc emp 1,5/est DN13 6
Precio: 4025.26
Punto de luz sencillo en conductor Cu H07V 2x1,5 mm2; instalación empotrada, según NTE/IEB-43 bajo tubo PVC corrugado flexible grado protección 6 diámetro 13 mm, i/ mecanismos con piloto de señalización, serie estándar en caja PVC universal enlazable, apertura de rozas, prefijado y conexión.

| Código | Ud | Descripción | Rendimiento | Precio | Importe |
|---|---|---|---|---|---|
| PIEB.1aab | m | Conductor Cu H07V-K 1x2,5 | 16 | 59 | 944.00 |
| PIEB90cc | m | Tubo PVC flexible IP676 DN 13 (material) | 4 | 29 | 116.00 |
| PIEI.1a | ud | Caja mec PVC emp univ enlazable | 1 | 49.13 | 49.13 |
| PIEI15ba | ud | Marco/placa simple est (material) | 1 | 238 | 238.00 |
| PIEI11bba | ud | Intr up 10A/250V est señ (material) | 1 | 1190 | 1190.00 |
| MOOI.1a | h | Oficial 1ª instalador | 0.4 | 1805 | 722.00 |
| MOOI.1d | h | Peón especializado instalador | 0.4 | 1718 | 687.20 |
| % |  | Costes directos complementarios | 2 % | 3946.33 | 78.93 |
|  |  | Total |  |  | 4025.26 |

**EIEI.2cbb** ud Pto luz conm emp 1,5/est DN13 6
Precio: 7027.86
Punto de luz conmutado en conductor Cu H07V 2x1,5 mm2; instalación empotrada, según NTE/IEB-43 bajo tubo PVC corrugado flexible grado protección 6 diámetro 13 mm, i/ mecanismos con piloto de señalización, serie estándar en caja PVC universal enlazable, apertura de rozas, prefijado y conexión.

| Código | Ud | Descripción | Rendimiento | Precio | Importe |
|---|---|---|---|---|---|
| PIEB.1aab | m | Conductor Cu H07V-K 1x2,5 | 24 | 59 | 1416.00 |
| PIEB90cc | m | Tubo PVC flexible IP676 DN 13 | 8 | 29 | 232.00 |
| PIEI.1a | ud | Caja mec PVC emp univ enlazable | 2 | 49.13 | 98.26 |
| PIEI15ba | ud | Marco/placa simple est | 2 | 238 | 476.00 |
| PIEI11bbb | ud | Conm 10A/250V est señ (material) | 2 | 1277 | 2554.00 |
| MOOI.1a | h | Oficial 1ª instalador | 0.6 | 1805 | 1083.00 |
| MOOI.1d | h | Peón especializado instalador | 0.6 | 1718 | 1030.80 |
| % |  | Costes directos complementarios | 2 % | 6890.06 | 137.80 |
|  |  | Total |  |  | 7027.86 |

**EIEI.3cbb** ud Pto luz cruce emp 1,5/est DN13 6
Precio: 10764.15
Punto de luz de cruce en conductor Cu H07V 2x1,5 mm2; instalación empotrada, según NTE/IEB-43 bajo tubo PVC corrugado flexible grado protección 6 diámetro 13 mm, i/ mecanismos con piloto de señalización, serie estándar en caja PVC universal enlazable, apertura de rozas, prefijado y conexión.

| Código | Ud | Descripción | Rendimiento | Precio | Importe |
|---|---|---|---|---|---|
| PIEB.1aab | m | Conductor Cu H07V-K 1x2,5 | 30 | 59 | 1770.00 |
| PIEB90cc | m | Tubo PVC flexible IP676 DN 13 | 12 | 29 | 348.00 |
| PIEI.1a | ud | Caja mec PVC emp univ enlazable | 3 | 49.13 | 147.39 |
| PIEI15ba | ud | Marco/placa simple est | 3 | 238 | 714.00 |
| PIEI13bb | ud | Conm crz 10A/250V est señ (material) | 1 | 1849 | 1849.00 |
| PIEI11bbb | ud | Conm 10A/250V est señ | 2 | 1277 | 2554.00 |
| MOOI.1a | h | Oficial 1ª instalador | 0.9 | 1805 | 1624.50 |
| MOOI.1d | h | Peón especializado instalador | 0.9 | 1718 | 1546.20 |
| % |  | Costes directos complementarios | 2 % | 10553.09 | 211.06 |
|  |  | Total |  |  | 10764.15 |

**EIEI32cbaa** ud Intr up pil intr up empest
Precio: 3785.23
Interruptor unipolar c/piloto e interruptor unipolar modular doble 10A/250V serie estándar, certificado calidad AENOR, según UNE 20378; instalación empotrada en caja PVC universal enlazable, según NTE/IEB - 45, 46, 48, 49; i/marco/placa embellecedor, apertura de rozas, prefijado y conexión.

| Código | Ud | Descripción | Rendimiento | Precio | Importe |
|---|---|---|---|---|---|
| PIEI11bba | ud | Intr up 10A/250V est señ | 1 | 1190 | 1190.00 |
| PIEI11bba | ud | Intr up 10A/250V est señ | 1 | 1190 | 1190.00 |
| PIEI15bb | ud | Marco/placa doble est (material) | 1 | 352 | 352.00 |
| PIEI.1a | ud | Caja mec PVC emp univ enlazable | 2 | 49.13 | 98.26 |
| MOOI.1a | h | Oficial 1ª instalador | 0.25 | 1805 | 451.25 |
| MOOI.1d | h | Peón especializado instalador | 0.25 | 1718 | 429.50 |
| % |  | Costes directos complementarios | 2 % | 3711.01 | 74.22 |
|  |  | Total |  |  | 3785.23 |

**EIEI31bba** ud Intr up emp con señ est
Precio: 2405.04
Interruptor unipolar modular simple 10A/250V serie estándar, con piloto de señalización, certificado calidad AENOR, según UNE 20378; instalación empotrada en caja PVC universal enlazable, según NTE/IEB-48; i/marco/placa embellecedor, apertura de rozas, prefijado y conexión.

| Código | Ud | Descripción | Rendimiento | Precio | Importe |
|---|---|---|---|---|---|
| PIEI11bba | ud | Intr up 10A/250V est señ | 1 | 1190 | 1190.00 |
| PIEI15ba | ud | Marco/placa simple est | 1 | 238 | 238.00 |
| PIEI.1a | ud | Caja mec PVC emp univ enlazable | 1 | 49.13 | 49.13 |
| MOOI.1a | h | Oficial 1ª instalador | 0.25 | 1805 | 451.25 |
| MOOI.1d | h | Peón especializado instalador | 0.25 | 1718 | 429.50 |
| % |  | Costes directos complementarios | 2 % | 2357.88 | 47.16 |
|  |  | Total |  |  | 2405.04 |

**EIEB30bb** ud Base enchufe emp bip+TT est
Precio: 2004.18
Base de enchufe 10/16A bipolar+toma de tierra, serie estándar, certificado calidad AENOR, según UNE 20315; instalación empotrada en caja PVC universal enlazable, según NTE/IEB-50; i/marco/placa embellecedor, apertura de rozas, prefijado y conexión.

| Código | Ud | Descripción | Rendimiento | Precio | Importe |
|---|---|---|---|---|---|
| PIEB10bb | ud | Base de enchufe bip+TT est (material) | 1 | 797 | 797.00 |
| PIEI15ba | ud | Marco/placa simple est | 1 | 238 | 238.00 |
| PIEI.1a | ud | Caja mec PVC emp univ enlazable | 1 | 49.13 | 49.13 |
| MOOI.1a | h | Oficial 1ª instalador | 0.25 | 1805 | 451.25 |
| MOOI.1d | h | Peón especializado instalador | 0.25 | 1718 | 429.50 |
| % |  | Costes directos complementarios | 2 % | 1964.88 | 39.30 |
|  |  | Total |  |  | 2004.18 |

**EIEI60ac** ud Lum empotr TC-D 2x13 a elcincado
Precio: 19733.43
Luminaria comercial circular de empotrar, equipada con lámparas TC-D de 2x13 w de potencia, chasis de acero electrocincado acabado en color negro, bastidor regulable, reflector de aluminio anodizado brillante y aro embellecedor en material termoplástico de color blanco; instalación IP-20, clase I, con reactancia/cebador 220 V.- 50 Hz.- A.F. y portalámparas Pin.

| Código | Ud | Descripción | Rendimiento | Precio | Importe |
|---|---|---|---|---|---|
| PIEI50ac | ud | Lum empotr TC-D2x13 a elcincado (material) | 1 | 13735 | 13735.00 |
| PIEI71a | ud | Lámpara TC-D 13 w (material) | 2 | 1925 | 3850.00 |
| MOOI.1a | h | Oficial 1ª instalador | 0.5 | 1805 | 902.50 |
| MOOI.1d | h | Peón especializado instalador | 0.5 | 1718 | 859.00 |
| % |  | Costes directos complementarios | 2 % | 19346.50 | 386.93 |
|  |  | Total |  |  | 19733.43 |

**EIEI61c** ud Lum superficie TC-D 2x13
Precio: 20250.32
Luminaria comercial circular de superficie, equipada con lámparas TC-D de 2x13 w de potencia, chasis de chapa de acero electrocincado, reflector de aluminio anodizado brillante y cuerpo visto de color blanco; instalación IP-20, clase I, con reactancia/cebador 220 V.- 50 Hz.- A.F. y portalámparas Pin., incluso elementos de sujeción y conexión.

| Código | Ud | Descripción | Rendimiento | Precio | Importe |
|---|---|---|---|---|---|
| PIEI51c | ud | Lum superficie TC-D 2x13 (material) | 1 | 14049 | 14049.00 |
| PIEI71a | ud | Lámpara TC-D 13 w | 2 | 1925 | 3850.00 |
| MOOI.1a | h | Oficial 1ª instalador | 0.5 | 1805 | 902.50 |
| MOOI.1d | h | Peón especializado instalador | 0.5 | 1718 | 859.00 |
| % |  | Costes directos complementarios | 3 % | 19660.50 | 589.82 |
|  |  | Total |  |  | 20250.32 |

**EIEI63beb** ud Lum adosar 2x58w Al anod N
Precio: 42367.09
Luminaria comercial de adosar en techo, equipada con lámparas fluorescentes de 2x58 w de potencia, chasis-reflector de aluminio anodizado brillante y difusor N; instalación IP-20, clase I, con reactancia/cebador 220 V.-50 Hz.-A.F. y portalámparas de zócalo rotor de seguridad con portacebador, incluso elementos de sujeción y conexión y cubrerreactancias en su caso.

| Código | Ud | Descripción | Rendimiento | Precio | Importe |
|---|---|---|---|---|---|
| PIEI53beb | ud | Lum adosar 2x58w Al anod N (material) | 1 | 37435 | 37435.00 |
| PIEI70bc | ud | Lámpara fluores 58 w bl (material) | 2 | 616 | 1232.00 |
| MOOI.1a | h | Oficial 1ª instalador | 0.7 | 1805 | 1263.50 |
| MOOI.1d | h | Peón especializado instalador | 0.7 | 1718 | 1202.60 |
| % |  | Costes directos complementarios | 3 % | 41133.10 | 1233.99 |
|  |  | Total |  |  | 42367.09 |

**EIEI65aabe** ud Lum ind estn 2x36 ale Al 557s
Precio: 24911.99
Luminaria industrial rectangular estanca, equipada con lámparas fluorescentes de 2x36 w, chasis de aleación ligera estampada, y reflector de chapa de aluminio anodizado brillante, según diseño comercial estándar; instalación IP-557, sin rejilla de protección, clase I, con reactancia-cebador 220 V.-50Hz.-A.F. y portalámparas de zócalo rotor de seguridad con portacebador, incluso elementos de sujeción y conexión.

| Código | Ud | Descripción | Rendimiento | Precio | Importe |
|---|---|---|---|---|---|
| PIEI55aabe | ud | Lum ind estn 2x36 ale Al 557s (material) | 1 | 20708 | 20708.00 |
| PIEI70bb | ud | Lámpara fluores 36 w bl (material) | 2 | 330 | 660.00 |
| MOOI.1a | h | Oficial 1ª instalador | 0.8 | 1805 | 1444.00 |
| MOOI.1d | h | Peón especializado instalador | 0.8 | 1718 | 1374.40 |
| % |  | Costes directos complementarios | 3 % | 24186.40 | 725.59 |
|  |  | Total |  |  | 24911.99 |

**EIEI66aabc** ud Lum ind abr 1x58 ados Al Al anod
Precio: 13998.11
Luminaria industrial rectangular abierta de adosar, para lámparas fluorescentes de 1x58 w, chasis de chapa de aluminio anodizado, y reflector de aluminio anodizado, según diseño comercial estándar; instalación IP-20, clase I, con reactancia-cebador 220 V.-50Hz.-A.F. y portalámparas de zócalo rotor de seguridad con portacebador, incluso elementos de sujeción y conexión.

| Código | Ud | Descripción | Rendimiento | Precio | Importe |
|---|---|---|---|---|---|
| PIEI56aabc | ud | Lum ind abr 1x58 ados Al Al anod (material) | 1 | 10156 | 10156.00 |
| PIEI70bc | ud | Lámpara fluores 58 w bl | 1 | 616 | 616.00 |
| MOOI.1a | h | Oficial 1ª instalador | 0.8 | 1805 | 1444.00 |
| MOOI.1d | h | Peón especializado instalador | 0.8 | 1718 | 1374.40 |
| % |  | Costes directos complementarios | 3 % | 13590.40 | 407.71 |
|  |  | Total |  |  | 13998.11 |

**EIEI64abab** ud Lum susp tubos 2x36w Al anod N
Precio: 47960.3
Luminaria comercial de suspender por tubos, equipada con lámparas fluorescentes de 2x36 w de potencia, chasis-reflector de aluminio anodizado brillante y difusor N; instalación IP-20, clase I, con reactancia/cebador 220 V.-50 Hz.-A.F. y portalámparas de zócalo rotor de seguridad con portacebador, incluso elementos de sujeción, y conexión.

| Código | Ud | Descripción | Rendimiento | Precio | Importe |
|---|---|---|---|---|---|
| PIEI54abab | ud | Lum susp tubos 2x36w Al anod N (material) | 1 | 43085 | 43085.00 |
| PIEI70ba | ud | Lámpara fluores 18 w bl (material) | 2 | 330 | 660.00 |
| MOOI.1a | h | Oficial 1ª instalador | 0.8 | 1805 | 1444.00 |
| MOOI.1d | h | Peón especializado instalador | 0.8 | 1718 | 1374.40 |
| % |  | Costes directos complementarios | 3 % | 46563.40 | 1396.90 |
|  |  | Total |  |  | 47960.3 |

**EIEI64abbb** ud Lum susp tubos 2x58w Al anod N
Precio: 53768.47
Luminaria comercial de suspender por tubos, equipada con lámparas fluorescentes de 2x58 w de potencia, chasis-reflector de aluminio anodizado brillante y difusor N; instalación IP-20, clase I, con reactancia/cebador 220 V.-50 Hz.-A.F. y portalámparas de zócalo rotor de seguridad con portacebador, incluso elementos de sujeción, y conexión.

| Código | Ud | Descripción | Rendimiento | Precio | Importe |
|---|---|---|---|---|---|
| PIEI54abbb | ud | Lum susp tubos 2x58w Al anod N (material) | 1 | 48724 | 48724.00 |
| PIEI70bb | ud | Lámpara fluores 36 w bl | 2 | 330 | 660.00 |
| MOOI.1a | h | Oficial 1ª instalador | 0.8 | 1805 | 1444.00 |
| MOOI.1d | h | Peón especializado instalador | 0.8 | 1718 | 1374.40 |
| % |  | Costes directos complementarios | 3 % | 52202.40 | 1566.07 |
|  |  | Total |  |  | 53768.47 |

**EIEP10a** m Conducción PT Cu desnudo 35
Precio: 705.29
Conducción enterrada de cobre desnudo 35 mm2 de sección para puesta a tierra; instalación según NTE/IEP-4.

| Código | Ud | Descripción | Rendimiento | Precio | Importe |
|---|---|---|---|---|---|
| PIEP10a | m | Conductor Cu desnudo 35 (material) | 1 | 621 | 621.00 |
| MOOI.1a | h | Oficial 1ª instalador | 0.02 | 1805 | 36.10 |
| MOOI.1d | h | Peón especializado instalador | 0.02 | 1718 | 34.36 |
| % |  | Costes directos complementarios | 2 % | 691.46 | 13.83 |
|  |  | Total |  |  | 705.29 |

**EIEP15af** m Cond Cu H07V 1x16 tb
Precio: 442.74
Conducción eléctrica unipolar en Cu H07V, 1x16 mm2 de sección UNE 21031; instalación bajo tubo, según REBT.

| Código | Ud | Descripción | Rendimiento | Precio | Importe |
|---|---|---|---|---|---|
| PIEB.1baf | m | Conductor Cu H07V 1x16 (material) | 1.01 | 360 | 363.60 |
| MOOI.1a | h | Oficial 1ª instalador | 0.02 | 1805 | 36.10 |
| MOOI.1d | h | Peón especializado instalador | 0.02 | 1718 | 34.36 |
| % |  | Costes directos complementarios | 2 % | 434.06 | 8.68 |
|  |  | Total |  |  | 442.74 |

**EIEP.1ac** ud Pica PT 3 electrodo/s suelo dur
Precio: 8425.21
Pica puesta a tierra de acero cobreado de 3 electrodos de 2 m y 1,4 cm de diámetro, en suelo duro, NTE/IEP-5.

| Código | Ud | Descripción | Rendimiento | Precio | Importe |
|---|---|---|---|---|---|
| PIEP.1a | ud | Electrodo de pica puesta tierra (material; 10/02/1997) | 3 | 2437.5 | 7312.50 |
| MOOI.1a | h | Oficial 1ª instalador | 0.03 | 1805 | 54.15 |
| MOOI.1d | h | Peón especializado instalador | 0.52 | 1718 | 893.36 |
| % |  | Costes directos complementarios | 2 % | 8260.01 | 165.20 |
|  |  | Total |  |  | 8425.21 |

## 016 Instalaciones: Fontanería

**EIFF17c** ud Cont gnal ag DN 1''
Precio: 34291.28
Contador general de agua diámetro nominal 1'', homologado; instalación en armario de PVC placa transparente, según NTE/IFF-17 y normas de la Compañía Suministradora; i/accesorios y pruebas de estanqueidad.

| Código | Ud | Descripción | Rendimiento | Precio | Importe |
|---|---|---|---|---|---|
| PIFA95c | ud | Cont agua fría DN 1" (material) | 1 | 24025 | 24025.00 |
| PIFA98a | ud | Armario contador PVC placa transparente. (material; 10/02/1997) | 1 | 4755 | 4755.00 |
| MOOI.1a | h | Oficial 1ª instalador | 2.5 | 1805 | 4512.50 |
| % |  | Costes directos complementarios | 3 % | 33292.50 | 998.78 |
|  |  | Total |  |  | 34291.28 |

**EIFI25a** m Tub Cu aisl emp DN 12x1
Precio: 805.44
Tubería de cobre aislado con recubrimiento de PVC, diámetro exterior y espesor del tubo de cobre 12x1 mm; instalación empotrada, i/prefijación, apertura de rozas, pp. de curvas y manguitos de unión de cobre y pruebas de estanqueidad.

| Código | Ud | Descripción | Rendimiento | Precio | Importe |
|---|---|---|---|---|---|
| PIFI10a | m | Tubo Cu aislado DN 12x1 (material) | 1.08 | 525 | 567.00 |
| PIFI14c | ud | PP accesorio tub Cu 12x1 (material) | 0.2 | 18 | 3.60 |
| MOOI.1a | h | Oficial 1ª instalador | 0.06 | 1805 | 108.30 |
| MOOI.1d | h | Peón especializado instalador | 0.06 | 1718 | 103.08 |
| % |  | Costes directos complementarios | 3 % | 781.98 | 23.46 |
|  |  | Total |  |  | 805.44 |

**EIFI25c** m Tub Cu aisl emp DN 15x1
Precio: 942.95
Tubería de cobre aislado con recubrimiento de PVC, diámetro exterior y espesor del tubo de cobre 15x1 mm; instalación empotrada, i/prefijación, apertura de rozas, pp. de curvas y manguitos de unión de cobre y pruebas de estanqueidad.

| Código | Ud | Descripción | Rendimiento | Precio | Importe |
|---|---|---|---|---|---|
| PIFI10c | m | Tubo Cu aislado DN 15x1 (material) | 1.08 | 616 | 665.28 |
| PIFI14e | ud | PP accesorio tub Cu 15x1 (material) | 0.2 | 18 | 3.60 |
| MOOI.1a | h | Oficial 1ª instalador | 0.07 | 1805 | 126.35 |
| MOOI.1d | h | Peón especializado instalador | 0.07 | 1718 | 120.26 |
| % |  | Costes directos complementarios | 3 % | 915.49 | 27.46 |
|  |  | Total |  |  | 942.95 |

**EIFI25e** m Tub Cu aisl emp DN 18x1
Precio: 1136.42
Tubería de cobre aislado con recubrimiento de PVC, diámetro exterior y espesor del tubo de cobre 18x1 mm; instalación empotrada, i/prefijación, apertura de rozas, pp. de curvas y manguitos de unión de cobre y pruebas de estanqueidad.

| Código | Ud | Descripción | Rendimiento | Precio | Importe |
|---|---|---|---|---|---|
| PIFI10e | m | Tubo Cu aislado DN 18x1 (material) | 1.08 | 756 | 816.48 |
| PIFI14h | ud | PP accesorio tub Cu 18x1 (material) | 0.2 | 25 | 5.00 |
| MOOI.1a | h | Oficial 1ª instalador | 0.08 | 1805 | 144.40 |
| MOOI.1d | h | Peón especializado instalador | 0.08 | 1718 | 137.44 |
| % |  | Costes directos complementarios | 3 % | 1103.32 | 33.10 |
|  |  | Total |  |  | 1136.42 |

**EIFI23ib** m Tub Cu dur emp DN 22x1
Precio: 903.12
Tubería de cobre duro, UNE 37141, diámetro exterior y espesor 22x1 mm; instalación empotrada, i/prefijación, apertura de rozas, pp. de curvas y manguitos de unión de cobre y pruebas de estanqueidad.

| Código | Ud | Descripción | Rendimiento | Precio | Importe |
|---|---|---|---|---|---|
| PIFI.9ib | m | Tubo Cu dur DN 22x1 (material) | 1.08 | 504 | 544.32 |
| PIFI14i | ud | PP accesorio tub Cu 22x1 (material) | 0.2 | 38 | 7.60 |
| MOOI.1a | h | Oficial 1ª instalador | 0.09 | 1805 | 162.45 |
| MOOI.1a | h | Oficial 1ª instalador | 0.09 | 1805 | 162.45 |
| % |  | Costes directos complementarios | 3 % | 876.82 | 26.30 |
|  |  | Total |  |  | 903.12 |

**EIFI23jb** m Tub Cu dur emp DN 28x1
Precio: 1116.97
Tubería de cobre duro, UNE 37141, diámetro exterior y espesor 28x1 mm; instalación empotrada, i/prefijación, apertura de rozas, pp. de curvas y manguitos de unión de cobre y pruebas de estanqueidad.

| Código | Ud | Descripción | Rendimiento | Precio | Importe |
|---|---|---|---|---|---|
| PIFI.9jb | m | Tubo Cu dur DN 28x1 (material) | 1.08 | 658 | 710.64 |
| PIFI14j | ud | PP accesorio tub Cu 28x1 (material) | 0.2 | 64 | 12.80 |
| MOOI.1a | h | Oficial 1ª instalador | 0.1 | 1805 | 180.50 |
| MOOI.1a | h | Oficial 1ª instalador | 0.1 | 1805 | 180.50 |
| % |  | Costes directos complementarios | 3 % | 1084.44 | 32.53 |
|  |  | Total |  |  | 1116.97 |

**EIFF20a** ud Fluxómetro DN 1/2"
Precio: 12343.01
Fluxómetro cromado para urinario, diámetro nominal 1/2"; instalación roscado a tubo de alimentación, según NTE/IFF-31.

| Código | Ud | Descripción | Rendimiento | Precio | Importe |
|---|---|---|---|---|---|
| PIFF21a | ud | Fluxómetro DN 1/2´´ (material) | 1 | 11081 | 11081.00 |
| MOOI.1a | h | Oficial 1ª instalador | 0.5 | 1805 | 902.50 |
| % |  | Costes directos complementarios | 3 % | 11983.50 | 359.51 |
|  |  | Total |  |  | 12343.01 |

**EIFF20b** ud Fluxómetro DN 1"
Precio: 24628.85
Fluxómetro cromado para inodoro, diámetro nominal 1"; instalación roscado a tubo de alimentación, según NTE/IFF-31.

| Código | Ud | Descripción | Rendimiento | Precio | Importe |
|---|---|---|---|---|---|
| PIFF21b | ud | Fluxómetro DN 1´´ (material) | 1 | 23009 | 23009.00 |
| MOOI.1a | h | Oficial 1ª instalador | 0.5 | 1805 | 902.50 |
| % |  | Costes directos complementarios | 3 % | 23911.50 | 717.35 |
|  |  | Total |  |  | 24628.85 |

**EIFG.3bdd** ud Grif lav mnbloc cañ fj med
Precio: 10797.49
Grifería sanitaria cromada para lavabo, mezcladora monobloque caño fijo, con aireador, calidad media, según serie comercial de equipamiento sanitario; instalación conexionada a acometida según NTE/IFF-30 y 38.

| Código | Ud | Descripción | Rendimiento | Precio | Importe |
|---|---|---|---|---|---|
| PIFG.3bdd | ud | Grif lav mnbloc cañ fj med (material) | 1 | 8678 | 8678.00 |
| MOOI.1a | h | Oficial 1ª instalador | 1 | 1805 | 1805.00 |
| % |  | Costes directos complementarios | 3 % | 10483.00 | 314.49 |
|  |  | Total |  |  | 10797.49 |

**EIFG.5dd** ud Grif freg mnbloc conve med
Precio: 7794.01
Grifería sanitaria cromada para fregadero, mezcladora doble mando monobloque convencional, caño giratorio con aireador y enlaces de alimentación flexibles, calidad media según serie comercial de equipamiento sanitario; instalación conexionada a acometida según NTE/IFF-30 y 38.

| Código | Ud | Descripción | Rendimiento | Precio | Importe |
|---|---|---|---|---|---|
| PIFG.5dd | ud | Grif freg mnbloc conve med (material) | 1 | 5762 | 5762.00 |
| MOOI.1a | h | Oficial 1ª instalador | 1 | 1805 | 1805.00 |
| % |  | Costes directos complementarios | 3 % | 7567.00 | 227.01 |
|  |  | Total |  |  | 7794.01 |

**EIFG.3bbd** ud Grif lav sim temp med
Precio: 7933.06
Grifería sanitaria cromada para lavabo, simple temporizada, de pared, con rompechorros, calidad media, según serie comercial de equipamiento sanitario; instalación conexionada a acometida según NTE/IFF-30 y 38.

| Código | Ud | Descripción | Rendimiento | Precio | Importe |
|---|---|---|---|---|---|
| PIFG.3bbd | ud | Grif lav sim temp med (material) | 1 | 5897 | 5897.00 |
| MOOI.1a | h | Oficial 1ª instalador | 1 | 1805 | 1805.00 |
| % |  | Costes directos complementarios | 3 % | 7702.00 | 231.06 |
|  |  | Total |  |  | 7933.06 |

**EISE13a** ud Vertedero 500x420
Precio: 13766.98
Vertedero de porcelana vitrificada, color blanco, alimentación horizontal, de 500x420 mm, según serie comercial de equipamiento sanitario; instalado mediante sujeción por tornillos de acero inoxidable en tacos de plástico, nivelado y rejuntada la base con cemento blanco, i/manguito de acoplamiento de desagüe y mecanismos de alimentación y descarga.

| Código | Ud | Descripción | Rendimiento | Precio | Importe |
|---|---|---|---|---|---|
| PISE13a | ud | Vertedero 500x420 (material) | 1 | 12644 | 12644.00 |
| MOOI.1a | h | Oficial 1ª instalador | 0.4 | 1805 | 722.00 |
| % |  | Costes directos complementarios | 3 % | 13366.00 | 400.98 |
|  |  | Total |  |  | 13766.98 |

**EISE.6aa** ud Urinario mural c/sifón 720x460
Precio: 23006.08
Urinario mural de porcelana vitrificada con sifón, 720x460 mm, color blanco, según serie comercial de equipamiento sanitario; instalación adosado a la pared mediante sujeción por tornillos de acero inoxidable en tacos de plástico, nivelado, i/manguito de acoplamiento de desagüe.

| Código | Ud | Descripción | Rendimiento | Precio | Importe |
|---|---|---|---|---|---|
| PISE.6aa | ud | Urinario mural c/sifón 720x460 (material) | 1 | 21614 | 21614.00 |
| MOOI.1a | h | Oficial 1ª instalador | 0.4 | 1805 | 722.00 |
| % |  | Costes directos complementarios | 3 % | 22336.00 | 670.08 |
|  |  | Total |  |  | 23006.08 |

**EISE.5aaa** ud Inodr flux m-alt 475x360 bl
Precio: 39729.68
Inodoro con fluxómetro de porcelana vitrificada, calidad media-alta, de 475x360 mm, en blanco, según serie comercial de equipamiento sanitario; instalado mediante sujeción por tornillos de acero inoxidable en tacos de plástico, nivelado y rejuntada la base con cemento blanco, i/ asiento y tapa plástica y manguito de acoplamiento de desagüe.

| Código | Ud | Descripción | Rendimiento | Precio | Importe |
|---|---|---|---|---|---|
| PISE.4aaa | ud | Taza tanq alt m-alt 475x360 bl (material) | 1 | 14300 | 14300.00 |
| PIFF21b | ud | Fluxómetro DN 1´´ | 1 | 23009 | 23009.00 |
| MOOI.1a | h | Oficial 1ª instalador | 0.7 | 1805 | 1263.50 |
| % |  | Costes directos complementarios | 3 % | 38572.50 | 1157.18 |
|  |  | Total |  |  | 39729.68 |

**EISE.9aac** ud Lavabo mural espl 800x595 acab
Precio: 75186.91
Lavabo mural de porcelana vitrificada, calidad especial, de 800x595 mm, en acabados especiales, con orificios para grifería simple o doble, según serie comercial de equipamiento sanitario; instalación adosado a pared mediante juego de anclajes de sujeción.

| Código | Ud | Descripción | Rendimiento | Precio | Importe |
|---|---|---|---|---|---|
| PISE.9aac | ud | Lavabo mural espl 800x595 acab (material) | 1 | 71553 | 71553.00 |
| MOOI.1a | h | Oficial 1ª instalador | 0.8 | 1805 | 1444.00 |
| % |  | Costes directos complementarios | 3 % | 72997.00 | 2189.91 |
|  |  | Total |  |  | 75186.91 |

**EISE10cda** ud Lav encmr oval 560x475 bl
Precio: 12349.7
Lavabo encimera de porcelana vitrificada modelo oval, de 560x475 mm, en blanco, con orificios para grifería simple o doble, según serie comercial de equipamiento sanitario; instalación sobre encimera.

| Código | Ud | Descripción | Rendimiento | Precio | Importe |
|---|---|---|---|---|---|
| PISE10cda | ud | Lav encmr oval 560x475 bl (material) | 1 | 10546 | 10546.00 |
| MOOI.1a | h | Oficial 1ª instalador | 0.8 | 1805 | 1444.00 |
| % |  | Costes directos complementarios | 3 % | 11990.00 | 359.70 |
|  |  | Total |  |  | 12349.7 |

## 017 Instalaciones: Gas

**EIGO.1b** ud Grup colector oxígeno 2x4 btll
Precio: 326356.99
Grupo colector de 2x4 botellas de oxígeno, con válvulas de corte; instalación de superficie según NTE/IGO-29, i/latiguillos de alta presión y piezas de fijación.

| Código | Ud | Descripción | Rendimiento | Precio | Importe |
|---|---|---|---|---|---|
| PIGO.1b | ud | Grup colector oxígeno 2x4 btll (material) | 1 | 312800 | 312800.00 |
| MOOI.1a | h | Oficial 1ª instalador | 1.15 | 1805 | 2075.75 |
| MOOI.1d | h | Peón especializado instalador | 1.15 | 1718 | 1975.70 |
| % |  | Costes directos complementarios | 3 % | 316851.45 | 9505.54 |
|  |  | Total |  |  | 326356.99 |

**EIGO.2b** ud Cdro selector btll oxígeno smaut
Precio: 356522.14
Cuadro selector de botellas de oxígeno semiautomático; instalación de superficie en armario metálico, i/manorreductores de gran consumo, presostatos, inversor de selector, manómetros, toma rápida para comprobación, y pilotos de señalización y alarma.

| Código | Ud | Descripción | Rendimiento | Precio | Importe |
|---|---|---|---|---|---|
| PIGO.2b | ud | Cdro selector btll oxígeno smaut (material) | 1 | 325000 | 325000.00 |
| MOOI.1a | h | Oficial 1ª instalador | 6 | 1805 | 10830.00 |
| MOOI.1d | h | Peón especializado instalador | 6 | 1718 | 10308.00 |
| % |  | Costes directos complementarios | 3 % | 346138.00 | 10384.14 |
|  |  | Total |  |  | 356522.14 |

**EIGO.3a** ud Colector distr oxígeno 2 sal
Precio: 30462.56
Colector de distribución general de oxígeno a derivaciones, de cobre, 2 salidas con válvulas de corte; instalación de superficie, i/toma de comprobación.

| Código | Ud | Descripción | Rendimiento | Precio | Importe |
|---|---|---|---|---|---|
| PIGO.3a | ud | Colector distr oxígeno 2 sal (material) | 1 | 25700 | 25700.00 |
| MOOI.1a | h | Oficial 1ª instalador | 1.1 | 1805 | 1985.50 |
| MOOI.1d | h | Peón especializado instalador | 1.1 | 1718 | 1889.80 |
| % |  | Costes directos complementarios | 3 % | 29575.30 | 887.26 |
|  |  | Total |  |  | 30462.56 |

**EIGO.5c** m Canlz Cu oxígeno DN 12x1
Precio: 1975.73
Canalización de oxígeno en tubo de cobre duro, diámetro nominal 12x1; instalación empotrada, i/desengrasado, prefijación, apertura de rozas, pp. de curvas y manguitos de unión de cobre y pruebas de estanqueidad.

| Código | Ud | Descripción | Rendimiento | Precio | Importe |
|---|---|---|---|---|---|
| PIFI.9cb | m | Tubo Cu dur DN 12x1 (material) | 1.05 | 280 | 294.00 |
| PIFI14c | ud | PP accesorio tub Cu 12x1 | 0.2 | 18 | 3.60 |
| MOOI.1a | h | Oficial 1ª instalador | 0.46 | 1805 | 830.30 |
| MOOI.1d | h | Peón especializado instalador | 0.46 | 1718 | 790.28 |
| % |  | Costes directos complementarios | 3 % | 1918.18 | 57.55 |
|  |  | Total |  |  | 1975.73 |

**EIGO.4a** ud Toma oxígeno
Precio: 11009.46
Toma de oxígeno de latón cromado, empotrada, conjunto válvula de asiento y resorte de válvula, caudal mínimo en salida libre 40 l/min; instalación empotrada, i/piezas de fijación.

| Código | Ud | Descripción | Rendimiento | Precio | Importe |
|---|---|---|---|---|---|
| PIGO.4a | ud | Toma oxígeno (material) | 1 | 10400 | 10400.00 |
| MOOI.1a | h | Oficial 1ª instalador | 0.16 | 1805 | 288.80 |
| % |  | Costes directos complementarios | 3 % | 10688.80 | 320.66 |
|  |  | Total |  |  | 11009.46 |

## 018 Instalaciones: Protección

**EIPF.6d** ud Central detección incendios 8
Precio: 134973.85
Central de detección de incendios compacta con indicador de actuación óptico, NTE/IPF-17 de 8 zonas; instalación de superficie según NBE/CPI-96, i/conexión y puesta a punto.

| Código | Ud | Descripción | Rendimiento | Precio | Importe |
|---|---|---|---|---|---|
| PIPF.6d | ud | Central detección incendios 8 (material) | 1 | 128452 | 128452.00 |
| MOOI.1a | h | Oficial 1ª instalador | 1.1 | 1805 | 1985.50 |
| MOOI.1d | h | Peón especializado instalador | 1.1 | 1718 | 1889.80 |
| % |  | Costes directos complementarios | 2 % | 132327.30 | 2646.55 |
|  |  | Total |  |  | 134973.85 |

**EIPF.1a** ud Detector iónico humo
Precio: 6249.37
Detector iónico de humos con zócalo intercambiable e indicador de acción NTE/IPF-15/16; instalación de superficie según NTE/IPF-48, i/conexión y puesta en marcha.

| Código | Ud | Descripción | Rendimiento | Precio | Importe |
|---|---|---|---|---|---|
| PIPF.1a | ud | Detector iónico humo (material) | 1 | 5387 | 5387.00 |
| MOOI.1a | h | Oficial 1ª instalador | 0.21 | 1805 | 379.05 |
| MOOI.1d | h | Peón especializado instalador | 0.21 | 1718 | 360.78 |
| % |  | Costes directos complementarios | 2 % | 6126.83 | 122.54 |
|  |  | Total |  |  | 6249.37 |

**EIPF.7a** ud Sirena alarma interior
Precio: 6715.51
Sirena electrónica para alarma interior de 115 dB autoprotegida y autoalimentada; instalación de superficie según NBE/CPI-96, i/conexión y puesta a punto.

| Código | Ud | Descripción | Rendimiento | Precio | Importe |
|---|---|---|---|---|---|
| PIPF.7a | ud | Sirena alarma interior (material) | 1 | 5844 | 5844.00 |
| MOOI.1a | h | Oficial 1ª instalador | 0.21 | 1805 | 379.05 |
| MOOI.1d | h | Peón especializado instalador | 0.21 | 1718 | 360.78 |
| %0200 |  | Costes directos complementarios | 2 % | 6583.83 | 131.68 |
|  |  | Total |  |  | 6715.51 |

**EIPR.3b** ud Pulsador alarma seta pequeña
Precio: 1754.94
Pulsador alarma seta pequeña; instalación de superficie en soporte, i/elementos de fijación.

| Código | Ud | Descripción | Rendimiento | Precio | Importe |
|---|---|---|---|---|---|
| PIPR.3b | ud | Pulsador alarma seta pequeña (material) | 1 | 1333 | 1333.00 |
| MOOI.1a | h | Oficial 1ª instalador | 0.11 | 1805 | 198.55 |
| MOOI.1d | h | Peón especializado instalador | 0.11 | 1718 | 188.98 |
| % |  | Costes directos complementarios | 2 % | 1720.53 | 34.41 |
|  |  | Total |  |  | 1754.94 |

**EIPF.4a** ud Indicador acción alarma intm
Precio: 4579.63
Indicador acción alarma remota de fijación mural, con señalización intermitente; instalación de superficie NBE/CPI-96, i/conexión y puesta a punto.

| Código | Ud | Descripción | Rendimiento | Precio | Importe |
|---|---|---|---|---|---|
| PIPF.4a | ud | Indicador acción alarma interm (material) | 1 | 3750 | 3750.00 |
| MOOI.1a | h | Oficial 1ª instalador | 0.21 | 1805 | 379.05 |
| MOOI.1d | h | Peón especializado instalador | 0.21 | 1718 | 360.78 |
| % |  | Costes directos complementarios | 2 % | 4489.83 | 89.80 |
|  |  | Total |  |  | 4579.63 |

**EIPF10bbb** ud Boca incendios vert 20 m rj.
Precio: 39769.63
Boca de incendios vertical equipada. Armario de 700x550x165 mm, construido en chapa pintada color rojo epoxi, puerta con cerco pintado rojo epoxi, devanadera giratoria radial pintada en rojo epoxi. Manguera plana de 45 mm y 20 m de largo, UNE 23091 certificada. Lanza de 3 efectos, cierre, pulverización y chorro de plástico. Válvula de cierre en latón 45mm (1 1/2) con manómetro 0-16 bar. Sin incluir cristal. UNE 23402 y certificada AENOR. Instalación de superficie según NBE/CPI-96 y NTE/IPF-43, i/conexión y puesta a punto.

| Código | Ud | Descripción | Rendimiento | Precio | Importe |
|---|---|---|---|---|---|
| PIPF10bbb | ud | Boca incendios vert 20 m rj. (material) | 1 | 38250 | 38250.00 |
| MOOI.1a | h | Oficial 1ª instalador | 0.21 | 1805 | 379.05 |
| MOOI.1d | h | Peón especializado instalador | 0.21 | 1718 | 360.78 |
| % |  | Costes directos complementarios | 2 % | 38989.83 | 779.80 |
|  |  | Total |  |  | 39769.63 |

**EIPF20ac** ud Extintor polvo ABC 6 Kg
Precio: 10205.9
Extintor de incendios manual polvo químico seco ABC polivalente, de eficacia 21A/113B, de 6 Kg de agente extintor, según norma UNE ,certificado AENOR. Instalación de superficie según NBE/CPI-96, i/placa de señalización.

| Código | Ud | Descripción | Rendimiento | Precio | Importe |
|---|---|---|---|---|---|
| PIPF20ac | ud | Extintor polvo ABC 6 Kg (material) | 1 | 9645 | 9645.00 |
| MOOI.1d | h | Peón especializado instalador | 0.21 | 1718 | 360.78 |
| % |  | Costes directos complementarios | 2 % | 10005.78 | 200.12 |
|  |  | Total |  |  | 10205.9 |

**EIPF52b** ud Cerradura antipánico dos hojas
Precio: 15227.31
Cerradura antipánico de sobrepuerta dos hojas con dos puntos de cierre sin acceso exterior; instalada.

| Código | Ud | Descripción | Rendimiento | Precio | Importe |
|---|---|---|---|---|---|
| PIPF52b | ud | Cerradura antipánico dos hojas (material) | 1 | 13590 | 13590.00 |
| MOOI.1a | h | Oficial 1ª instalador | 0.38 | 1805 | 685.90 |
| MOOI.1d | h | Peón especializado instalador | 0.38 | 1718 | 652.84 |
| % |  | Costes directos complementarios | 2 % | 14928.74 | 298.57 |
|  |  | Total |  |  | 15227.31 |

**EIPF52a** ud Cerradura antipánico una hoja
Precio: 4566.91
Cerradura antipánico de sobrepuerta una hoja con dos puntos de cierre sin acceso exterior; instalada.

| Código | Ud | Descripción | Rendimiento | Precio | Importe |
|---|---|---|---|---|---|
| PIPF52a | ud | Cerradura antipánico una hoja (material) | 1 | 3350 | 3350.00 |
| MOOI.1a | h | Oficial 1ª instalador | 0.32 | 1805 | 577.60 |
| MOOI.1d | h | Peón especializado instalador | 0.32 | 1718 | 549.76 |
| % |  | Costes directos complementarios | 2 % | 4477.36 | 89.55 |
|  |  | Total |  |  | 4566.91 |

**EIEM.1bbc** ud Lum estn rect inca 2x3 60 IP55
Precio: 11185.63
Luminaria estanca rectangular incandescente 2x3 W, flujo luminoso 60 lúmenes, 13 m2; IP-55 certificado AENOR i/lámpara; instalación de superficie según REBT, i/conexión y fijación.

| Código | Ud | Descripción | Rendimiento | Precio | Importe |
|---|---|---|---|---|---|
| PIEM.1bbc | ud | Lum estn rect inca 2x3 60 IP55 (material) | 1 | 10504 | 10504.00 |
| PIEB.1aaa | m | Conductor Cu H07V-K 1x1,5 | 2 | 37 | 74.00 |
| PIEB90dc | m | Tubo PVC flexible IP677 DN 13 (material) | 1 | 36 | 36.00 |
| MOOI.1a | h | Oficial 1ª instalador | 0.1 | 1805 | 180.50 |
| MOOI.1d | h | Peón especializado instalador | 0.1 | 1718 | 171.80 |
| % |  | Costes directos complementarios | 2 % | 10966.30 | 219.33 |
|  |  | Total |  |  | 11185.63 |

**EIEM11bc** ud Lum prot rect inca 4x3 IP-223
Precio: 11743.57
Luminaria protegida rectangular incandescente 4x3 W, IP-223, clase II-A UNE 20062, flujo luminoso 120 lúmenes, 24 m2, i/lámpara e indicador de carga incandescente; instalación de superficie según REBT, i/conexión y fijación.

| Código | Ud | Descripción | Rendimiento | Precio | Importe |
|---|---|---|---|---|---|
| PIEM11bc | ud | Lum prot rect inca 4x3 IP-223 (material) | 1 | 11051 | 11051.00 |
| PIEB.1aaa | m | Conductor Cu H07V-K 1x1,5 | 2 | 37 | 74.00 |
| PIEB90dc | m | Tubo PVC flexible IP677 DN 13 | 1 | 36 | 36.00 |
| MOOI.1a | h | Oficial 1ª instalador | 0.1 | 1805 | 180.50 |
| MOOI.1d | h | Peón especializado instalador | 0.1 | 1718 | 171.80 |
| % |  | Costes directos complementarios | 2 % | 11513.30 | 230.27 |
|  |  | Total |  |  | 11743.57 |

**EIEM13bbd** ud Lum rect inca 2x3 65 IP42
Precio: 7970.74
Luminaria emergencia rectangular incandescente 2x3 W, IP-42, flujo luminoso 65 lúmenes, 13 m2; certificado AENOR, i/lámpara; instalación empotrada según REBT, i/conexión y fijación.

| Código | Ud | Descripción | Rendimiento | Precio | Importe |
|---|---|---|---|---|---|
| PIEM13bbd | ud | Lum rect inca 2x3 65 IP42 (material) | 1 | 7176 | 7176.00 |
| PIEB.1aaa | m | Conductor Cu H07V-K 1x1,5 | 2 | 37 | 74.00 |
| PIEB90dc | m | Tubo PVC flexible IP677 DN 13 | 1 | 36 | 36.00 |
| MOOI.1a | h | Oficial 1ª instalador | 0.15 | 1805 | 270.75 |
| MOOI.1d | h | Peón especializado instalador | 0.15 | 1718 | 257.70 |
| % |  | Costes directos complementarios | 2 % | 7814.45 | 156.29 |
|  |  | Total |  |  | 7970.74 |

## 019 Instalaciones: Salubridad

**EISS11a** ud Desagüe fregadero dom un seno
Precio: 4008.94
Desagüe fregadero un seno a red saneamiento, tubería PVC sanitaria serie "C" diámetro exterior 40 mm, UNE 53114; conexionada con adhesivo, diluyente y limpiador, según NTE/ISS-24, i/válvula desagüe PVC con rebosadero, pp. de accesorios y apertura de rozas.

| Código | Ud | Descripción | Rendimiento | Precio | Importe |
|---|---|---|---|---|---|
| PISS.6eaa | ud | Válv freg tap rebo 40/1 1/2'' (material) | 1 | 847 | 847.00 |
| PISS.8b | ud | Sifón botella D 40/1 1/2" (material) | 2 | 276 | 552.00 |
| PISS.2eb | ud | Codo 87º PVC san DN 40 (material) | 2 | 74 | 148.00 |
| PISS.2fe | ud | Injerto seg PVC san DN 110 (material) | 1 | 250 | 250.00 |
| PISS.2gb | ud | Tap reduc excn PVC san DN 40/50 (material) | 1 | 82 | 82.00 |
| PISS.1ab | m | Tubo san PVC 53114/C DE 40 (material) | 2.5 | 254 | 635.00 |
| PISS.5a | ud | Adhesivo/limpiador PVC 500 cc (material) | 0.03 | 814 | 24.42 |
| MOOI.1a | h | Oficial 1ª instalador | 0.75 | 1805 | 1353.75 |
| % |  | Costes directos complementarios | 3 % | 3892.17 | 116.77 |
|  |  | Total |  |  | 4008.94 |

**EISS12a** ud Desg fregadero dom dos senos
Precio: 4213.91
Desagüe fregadero dos senos a red saneamiento, tubería PVC sanitaria serie "C" diámetro exterior 40 mm, UNE 53114; conexionada con adhesivo, diluyente y limpiador, según NTE/ISS-25, i/válvulas desagüe PVC con rebosadero y sin él, pp. de accesorios y apertura de rozas.

| Código | Ud | Descripción | Rendimiento | Precio | Importe |
|---|---|---|---|---|---|
| PISS.6eaa | ud | Válv freg tap rebo 40/1 1/2'' | 1 | 847 | 847.00 |
| PISS.6ebb | ud | Válv freg s/tap s/rebo 40/1 1/2'' (material) | 1 | 326 | 326.00 |
| PISS.8c | ud | Sifón doble D 40/1 1/2" (material) | 1 | 634 | 634.00 |
| PISS.2eb | ud | Codo 87º PVC san DN 40 | 2 | 74 | 148.00 |
| PISS.2fe | ud | Injerto seg PVC san DN 110 | 1 | 250 | 250.00 |
| PISS.1ab | m | Tubo san PVC 53114/C DE 40 | 2 | 254 | 508.00 |
| PISS.5a | ud | Adhesivo/limpiador PVC 500 cc | 0.03 | 814 | 24.42 |
| MOOI.1a | h | Oficial 1ª instalador | 0.75 | 1805 | 1353.75 |
| % |  | Costes directos complementarios | 3 % | 4091.17 | 122.74 |
|  |  | Total |  |  | 4213.91 |

**EISS32b** ud Bote sif ciego ind empotrado
Precio: 3769.52
Bote sifónico industrial empotrado PVC sanitario diámetro 110 mm, tapa ciega inoxidable, cinco entradas y una salida, tubería PVC sanitaria serie "C" diámetro exterior 50 mm, UNE 53114; conexionada con adhesivo, diluyente y limpiador, según NTE/ISS-41, pp. de accesorios y apertura de rozas.

| Código | Ud | Descripción | Rendimiento | Precio | Importe |
|---|---|---|---|---|---|
| PISS.9a | ud | Bote sif tapa ciega D 110 (material) | 1 | 1030 | 1030.00 |
| PISS.2fe | ud | Injerto seg PVC san DN 110 | 1 | 250 | 250.00 |
| PISS.1ac | m | Tubo san PVC 53114/C DE 50 (material) | 3 | 323 | 969.00 |
| PISS.5a | ud | Adhesivo/limpiador PVC 500 cc | 0.07 | 814 | 56.98 |
| MOOI.1a | h | Oficial 1ª instalador | 0.75 | 1805 | 1353.75 |
| % |  | Costes directos complementarios | 3 % | 3659.73 | 109.79 |
|  |  | Total |  |  | 3769.52 |

**EISS34b** ud Bote sif sum ind empotrado
Precio: 3853.98
Bote sifónico industrial empotrado PVC sanitario diámetro 110 mm, tapa sumidero, rejilla inoxidable, cinco entradas y una salida, tubería PVC sanitaria serie "C" diámetro exterior 50 mm, UNE 53114; conexionada con adhesivo, diluyente y limpiador, según NTE/ISS-41, pp. de accesorios y apertura de rozas.

| Código | Ud | Descripción | Rendimiento | Precio | Importe |
|---|---|---|---|---|---|
| PISS.9b | ud | Bote sif tapa y rej sumd D 110 (material) | 1 | 1112 | 1112.00 |
| PISS.2fe | ud | Injerto seg PVC san DN 110 | 1 | 250 | 250.00 |
| PISS.1ac | m | Tubo san PVC 53114/C DE 50 | 3 | 323 | 969.00 |
| PISS.5a | ud | Adhesivo/limpiador PVC 500 cc | 0.07 | 814 | 56.98 |
| MOOI.1a | h | Oficial 1ª instalador | 0.75 | 1805 | 1353.75 |
| % |  | Costes directos complementarios | 3 % | 3741.73 | 112.25 |
|  |  | Total |  |  | 3853.98 |

**EISS.1b** ud Desagüe inodoro sal hrz red san
Precio: 1792.69
Desagüe inodoro salida horizontal a red saneamiento, tubería PVC sanitaria serie "C" diámetro exterior 110 mm, UNE 53114; conexionada con adhesivo, diluyente y limpiador, según NTE/ISS-34, i/pp. de accesorios y apertura de rozas.

| Código | Ud | Descripción | Rendimiento | Precio | Importe |
|---|---|---|---|---|---|
| PISS.1ae | m | Tubo san PVC 53114/C DE 110 (material) | 1 | 781 | 781.00 |
| PISS.5a | ud | Adhesivo/limpiador PVC 500 cc | 0.07 | 814 | 56.98 |
| MOOI.1a | h | Oficial 1ª instalador | 0.5 | 1805 | 902.50 |
| % |  | Costes directos complementarios | 3 % | 1740.48 | 52.21 |
|  |  | Total |  |  | 1792.69 |

**EISS21b** ud Desg urinario ind a red san
Precio: 2871.82
Desagüe urinario industrial a red saneamiento, tubería PVC sanitaria serie "C" diámetro exterior 40 mm, UNE 53114; conexionada con adhesivo, diluyente y limpiador, según NTE/ISS-31, pp. de accesorios y apertura de rozas.

| Código | Ud | Descripción | Rendimiento | Precio | Importe |
|---|---|---|---|---|---|
| PISS.2ic | ud | Mangt mix PVC san DN 50/1/2 (material) | 1 | 231 | 231.00 |
| PISS.2eb | ud | Codo 87º PVC san DN 40 | 1 | 74 | 74.00 |
| PISS.2gc | ud | Tap reduc excn PVC san DN 50/40 (material) | 1 | 93 | 93.00 |
| PISS.2fe | ud | Injerto seg PVC san DN 110 | 1 | 250 | 250.00 |
| PISS.1ab | m | Tubo san PVC 53114/C DE 40 | 3 | 254 | 762.00 |
| PISS.5a | ud | Adhesivo/limpiador PVC 500 cc | 0.03 | 814 | 24.42 |
| MOOI.1a | h | Oficial 1ª instalador | 0.75 | 1805 | 1353.75 |
| % |  | Costes directos complementarios | 3 % | 2788.17 | 83.65 |
|  |  | Total |  |  | 2871.82 |

**EISS.5b** ud Desg lavabo encst ind a bote sif
Precio: 2488.58
Desagüe lavabo encastrar a bote sifónico, tubería PVC sanitaria serie "C" diámetro exterior 32 mm, UNE 53114; conexionada con adhesivo, diluyente y limpiador, según NTE/ISS-23, i/válvula desagüe PVC con tapón y cadenilla, pp. de accesorios y apertura de rozas.

| Código | Ud | Descripción | Rendimiento | Precio | Importe |
|---|---|---|---|---|---|
| PISS.6aaa | ud | Válv lav tap rebo 40/1 1/2'' (material) | 1 | 319 | 319.00 |
| PISS.2ea | ud | Codo 87º PVC san DN 32 (material) | 2 | 62 | 124.00 |
| PISS10a | ud | Embellecedor color ø 32 mm PVC (material; 10/02/1997) | 1 | 35 | 35.00 |
| PISS.1aa | m | Tubo san PVC 53114/C DE 32 (material) | 3 | 188 | 564.00 |
| PISS.5a | ud | Adhesivo/limpiador PVC 500 cc | 0.025 | 814 | 20.35 |
| MOOI.1a | h | Oficial 1ª instalador | 0.75 | 1805 | 1353.75 |
| % |  | Costes directos complementarios | 3 % | 2416.10 | 72.48 |
|  |  | Total |  |  | 2488.58 |

**EISS31a** ud Bote sif ciego dom colgado
Precio: 3104.14
Bote sifónico doméstico colgado PVC sanitario diámetro 110 mm, tapa ciega inoxidable, cinco entradas y una salida, tubería PVC sanitaria serie "C" diámetro exterior 50 mm, UNE 53114; conexionada con adhesivo, diluyente y limpiador, según NTE/ISS-41, pp. de accesorios y apertura de rozas.

| Código | Ud | Descripción | Rendimiento | Precio | Importe |
|---|---|---|---|---|---|
| PISS.9a | ud | Bote sif tapa ciega D 110 | 1 | 1030 | 1030.00 |
| PISS.2fe | ud | Injerto seg PVC san DN 110 | 1 | 250 | 250.00 |
| PISS.1ac | m | Tubo san PVC 53114/C DE 50 | 1 | 323 | 323.00 |
| PISS.5a | ud | Adhesivo/limpiador PVC 500 cc | 0.07 | 814 | 56.98 |
| MOOI.1a | h | Oficial 1ª instalador | 0.75 | 1805 | 1353.75 |
| % |  | Costes directos complementarios | 3 % | 3013.73 | 90.41 |
|  |  | Total |  |  | 3104.14 |

**EISS40aa** m Bajante PVC resid DE 110
Precio: 2496.43
Bajante de evacuación de aguas residuales con tubo de PVC sanitario de junta pegada, de 110 mm. de diámetro. Totalmente instalada. Incluso abrazaderas y pp. de accesorios y derivaciones.

| Código | Ud | Descripción | Rendimiento | Precio | Importe |
|---|---|---|---|---|---|
| PISS.1ae | m | Tubo san PVC 53114/C DE 110 | 1.05 | 781 | 820.05 |
| PISS.4e | ud | PP accesorio PVC san DE 110 (material) | 1 | 97 | 97.00 |
| PBUB.3l | ud | Abraz met refz DN 115 (material) | 0.66 | 238 | 157.08 |
| MOOI.1a | h | Oficial 1ª instalador | 0.31 | 1805 | 559.55 |
| MOOI.1d | h | Peón especializado instalador | 0.31 | 1718 | 532.58 |
| MOOA.1a | h | Oficial 1ª construcción | 0.155 | 1661 | 257.46 |
| % |  | Costes directos complementarios | 3 % | 2423.72 | 72.71 |
|  |  | Total |  |  | 2496.43 |

## 020 Instalaciones: Transporte

**EITM.6a** ud Puerta manual montacargas
Precio: 18002.94
Puerta manual montacargas instalada en vano.

| Código | Ud | Descripción | Rendimiento | Precio | Importe |
|---|---|---|---|---|---|
| PITM.6a | ud | Puerta manual montacargas (material) | 1 | 15858 | 15858.00 |
| MOOI.1a | h | Oficial 1ª instalador | 0.46 | 1805 | 830.30 |
| MOOI.1d | h | Peón especializado instalador | 0.46 | 1718 | 790.28 |
| % |  | Costes directos complementarios | 3 % | 17478.58 | 524.36 |
|  |  | Total |  |  | 18002.94 |

**EITM.1ba** ud Grup imp hidr 2 paradas 1000 Kg
Precio: 2630407
Grupo impulsor oleodinámico instalado en montacargas hidráulico de 2 paradas y 1000 Kg de capacidad, i/montaje y pruebas.

| Código | Ud | Descripción | Rendimiento | Precio | Importe |
|---|---|---|---|---|---|
| PITM.1ba | ud | Grup impu hidr 1000 paradas 1000 Kg (material) | 1 | 2524200 | 2524200.00 |
| MOOI.1a | h | Oficial 1ª instalador | 8.4 | 1805 | 15162.00 |
| MOOI.1d | h | Peón especializado instalador | 8.4 | 1718 | 14431.20 |
| % |  | Costes directos complementarios | 3 % | 2553793.20 | 76613.80 |
|  |  | Total |  |  | 2630407 |

**EITM.3a** ud Cdro el manio univ 2 para
Precio: 169098.19
Cuadro eléctrico para maniobra univ y 2 paradas, instalado en montacargas i/conexión y pruebas.

| Código | Ud | Descripción | Rendimiento | Precio | Importe |
|---|---|---|---|---|---|
| PITM.3a | ud | Cdro el manio univ 2 para (material) | 1 | 160650 | 160650.00 |
| MOOI.1a | h | Oficial 1ª instalador | 1 | 1805 | 1805.00 |
| MOOI.1d | h | Peón especializado instalador | 1 | 1718 | 1718.00 |
| % |  | Costes directos complementarios | 3 % | 164173.00 | 4925.19 |
|  |  | Total |  |  | 169098.19 |

**EITM.4a** ud Guías/cables 2 paradas
Precio: 323539.07
Guías, cables y foso para instalación de montacargas hidráulico y 2 paradas, i/montaje y pruebas.

| Código | Ud | Descripción | Rendimiento | Precio | Importe |
|---|---|---|---|---|---|
| PITM.4a | ud | Guías/cables 2 paradas (material) | 1 | 288750 | 288750.00 |
| MOOI.1a | h | Oficial 1ª instalador | 7.2 | 1805 | 12996.00 |
| MOOI.1d | h | Peón especializado instalador | 7.2 | 1718 | 12369.60 |
| % |  | Costes directos complementarios | 3 % | 314115.60 | 9423.47 |
|  |  | Total |  |  | 323539.07 |

**EITM.5b** ud Cabina montacargas 1000 Kg
Precio: 468744.76
Cabina instalada en montacargas, homologada para 1000 Kg con puertas manuales, i/montaje y pruebas.

| Código | Ud | Descripción | Rendimiento | Precio | Importe |
|---|---|---|---|---|---|
| PITM.5b | ud | Cabina montacargas 1000 Kg (material) | 1 | 441000 | 441000.00 |
| MOOI.1a | h | Oficial 1ª instalador | 4 | 1805 | 7220.00 |
| MOOI.1d | h | Peón especializado instalador | 4 | 1718 | 6872.00 |
| % |  | Costes directos complementarios | 3 % | 455092.00 | 13652.76 |
|  |  | Total |  |  | 468744.76 |

## 021 Aislamientos

**ENFF.1b** m2 Aisl proy a-cond fib mnr RF-90
Precio: 1786.73
Aislamiento termoacústico anticondensación proyectado para protección contra fuego de elementos de acero u hormigón, constituido por fibras minerales mezcladas con un aglomerante hidráulico, sin amianto ni sílice libre, de densidad 250 kg/m3, resistencia al fuego 90 minutos y clasificación M0.

| Código | Ud | Descripción | Rendimiento | Precio | Importe |
|---|---|---|---|---|---|
| PNFF.1b | m2 | Aisl proy a-cond fib mnr RF-90 (material) | 1.1 | 1323 | 1455.30 |
| MMMG.2ca | h | Compresor aire gsl 20CV2000l/min | 0.08 | 712.8 | 57.02 |
| MOOA.1a | h | Oficial 1ª construcción | 0.08 | 1661 | 132.88 |
| MOOA.1d | h | Peón ordinario construcción | 0.08 | 1548 | 123.84 |
| % |  | Costes directos complementarios | 1 % | 1769.04 | 17.69 |
|  |  | Total |  |  | 1786.73 |

## 022 Revestimientos: Paredes

**ERPE.1bcac** m2 Enf mto cto 1:4bruñ vert int
Precio: 1480.07
Enfoscado maestreado, fratasado y bruñido de paramentos verticales interiores, de 10 mm de espesor, con mortero M-80 de cemento y arena de dosificación 1:4, s/NTE-RPE.

| Código | Ud | Descripción | Rendimiento | Precio | Importe |
|---|---|---|---|---|---|
| PBPM.1caab | m3 | Mortero cto/are 1:4 0-3 maq (material) | 0.011 | 7859.31 | 86.45 |
| PBAC.3ea | t | Cemento CEM II/B-V 32,5 R granel (material; 20/12/1996) | 0.002 | 12675.85 | 25.35 |
| MOOA.1a | h | Oficial 1ª construcción | 0.55 | 1661 | 913.55 |
| MOOA.1d | h | Peón ordinario construcción | 0.275 | 1548 | 425.70 |
| % |  | Costes directos complementarios | 2 % | 1451.05 | 29.02 |
|  |  | Total |  |  | 1480.07 |

**ERPE.1deab** m2 Enf mto cto 1:6frat
Precio: 1366.04
Enfoscado maestreado y fratasado, de 10 mm de espesor, con mortero M-40 de cemento y arena de dosificación 1:6.

| Código | Ud | Descripción | Rendimiento | Precio | Importe |
|---|---|---|---|---|---|
| MOOA.1a | h | Oficial 1ª construcción | 0.55 | 1661 | 913.55 |
| MOOA.1d | h | Peón ordinario construcción | 0.275 | 1548 | 425.70 |
| % |  | Costes directos complementarios | 2 % | 1339.25 | 26.79 |
|  |  | Total |  |  | 1366.04 |

**ERSR21b** m2 Pav bal trz micgr40x40alt r mf
Precio: 3994.67
Pavimento de baldosas de terrazo de alta resistencia al roce micrograno aglomerado con cemento CEM II/B-M 32,5 de 40x40 cm, acabado pulido y con brillo, en color marfil, colocadas con junta no menor de 1 mm sobre cama nivelada de 5 cm de espesor medio de arena silícea de 0-5 mm triturada, capa asiento de 2 cm de espesor de mortero de cemento y arena 1:6, espolvoreado de cemento sobre el mortero
fresco y posterior rejuntado con lechada de cemento blanco, i/pp de recortes y limpieza, s/NTE-RSR-6.

| Código | Ud | Descripción | Rendimiento | Precio | Importe |
|---|---|---|---|---|---|
| PRSR11b | m2 | Bald terrazo 40x40 micgr mf (material) | 1.05 | 2400 | 2520.00 |
| PBRA.1abba | t | Arena silícea 0-5mm trit (material) | 0.08 | 832 | 66.56 |
| PBPM.1eacb | m3 | Mortero cto/are 1:6 3-5 maq | 0.022 | 5395.5 | 118.70 |
| PBAC.3ba | t | Cemento CEM II/B-M 32,5 granel (material; 20/12/1996) | 0.001 | 10812 | 10.81 |
| PBPL.2a | m3 | Lechada cto blanco 1:2 BL I 42,5 R (material) | 0.001 | 12943.12 | 12.94 |
| MOOA.1a | h | Oficial 1ª construcción | 0.37 | 1661 | 614.57 |
| MOOA.1d | h | Peón ordinario construcción | 0.37 | 1548 | 572.76 |
| % |  | Costes directos complementarios | 2 % | 3916.34 | 78.33 |
|  |  | Total |  |  | 3994.67 |

**ERPA.1aab** m2 Alic azj past rj 20x20 bl prim
Precio: 3346.09
Alicatado de paramentos interiores con azulejo monococción porosa de pasta roja, de dimensiones 20x20 cm, de color blanco y primera calidad, colocado con cemento cola gris, lechado y estopado, i/pp de recortes, s/NTE-RPA.

| Código | Ud | Descripción | Rendimiento | Precio | Importe |
|---|---|---|---|---|---|
| PRPA.1aab | m2 | Azj monoc past rj 20x20 bl prim (material) | 1.05 | 1685 | 1769.25 |
| MMHM.1a | h | Cortadora azulejo 40 cm (maquinaria; 10/02/1997) | 0.35 | 15.12 | 5.29 |
| PBUA13ba | kg | Cemento cola gris 5-25 kg (material) | 2.5 | 23 | 57.50 |
| PBPL.2b | m3 | Lechada cto blanco 1:2 V-B/20 (material) | 0.001 | 12743.45 | 12.74 |
| MOOA.1a | h | Oficial 1ª construcción | 0.35 | 1661 | 581.35 |
| MOOA.1c | h | Peón especializado construcción | 0.35 | 1576 | 551.60 |
| MOOA.1d | h | Peón ordinario construcción | 0.175 | 1548 | 270.90 |
| % |  | Costes directos complementarios | 3 % | 3248.63 | 97.46 |
|  |  | Total |  |  | 3346.09 |

**ERPD30ie** m2 Rev tabl ctchp 12 res fenl2
Precio: 3804.89
Revestimiento de paramentos interiores con tablero contrachapado fenólico de 12 mm de espesor compuesto de múltiples capas interiores delgadas de coníferas y caras de maderas duras revestidas de una película de resina sintética fenólica, colocado con puntas de acero sobre rastreles, i/pp de recortes, s/NTE-RPL.

| Código | Ud | Descripción | Rendimiento | Precio | Importe |
|---|---|---|---|---|---|
| PRPD30ie | m2 | Tabl ctchp 12 res fenl2 (material) | 1.05 | 2237 | 2348.85 |
| ERPW.1d | m2 | Enrast 50x25 mad pin país/50 | 1 | 760.23 | 760.23 |
| PBUC.4a | ud | Punta a templ ø2.5x30 mm caja 500 (material) | 0.008 | 291 | 2.33 |
| MOOA.1a | h | Oficial 1ª construcción | 0.18 | 1661 | 298.98 |
| MOOA.1c | h | Peón especializado construcción | 0.18 | 1576 | 283.68 |
| % |  | Costes directos complementarios | 3 % | 3694.07 | 110.82 |
|  |  | Total |  |  | 3804.89 |

**ERPP13b** m2 Pint plas a-moh bact vert int
Precio: 1106.29
Revestimiento de paramentos verticales interiores con pintura plástica antimoho y bactericida a base de dispersión acuosa de copolímeros vinílicos con agentes biocidas de gran efecto fungicida y bactericida, sin presencia de metales pesados, color blanco o crema, con emplastecido previo de faltas, una mano de fondo muy diluida y dos de acabado liso aplicadas con brocha o rodillo.

| Código | Ud | Descripción | Rendimiento | Precio | Importe |
|---|---|---|---|---|---|
| PRPP13c | kg | Pint plas a-moh bact 30 kg (material) | 0.75 | 992 | 744.00 |
| PRPP18ab | kg | Emplaste paramentos interiores (material) | 0.05 | 168 | 8.40 |
| MOOA.1a | h | Oficial 1ª construcción | 0.2 | 1661 | 332.20 |
| % |  | Costes directos complementarios | 2 % | 1084.60 | 21.69 |
|  |  | Total |  |  | 1106.29 |

## 023 Revestimientos: Suelos

**ERSS.5abbb** m2 Solera HA-25 15cm 2kg/m2 frat
Precio: 3546.62
Solera de hormigón armado HA-25/P/20 de 15 cm de espesor formada por capa de arena de rio de granulometría 0-5 de 15 cm de espesor medio extendida sobre terreno limpio compactada mecánicamente en dos tongadas y enrasada, lámina aislante de polietileno y capa de hormigón armado con una cuantía de 2 kg/m2 de acero electrosoldado B-500 S en malla, terminada con fratasado mecánico y curada mediante riego sin producir deslavado.

| Código | Ud | Descripción | Rendimiento | Precio | Importe |
|---|---|---|---|---|---|
| PBPC.3aaa | m3 | HA-25 central plástica TM 20 mm | 0.165 | 13725 | 2264.63 |
| PEAM.6a | kg | Acero B-500 S en malla | 2 | 92 | 184.00 |
| PBRA.1acaa | t | Arena silícea 3-5mm trit lvd | 0.265 | 465 | 123.23 |
| MMMT10bb | h | Pisón vibrante gsln 33x28cm 65kg | 0.05 | 300.24 | 15.01 |
| PNIS.3a | m2 | Lámina PE transparente 0.15mm | 1.05 | 68.25 | 71.66 |
| MMMH15a | h | Regla vibrante el 2x0.5kw 2-8m | 0.03 | 138 | 4.14 |
| MMMH20aa | h | Fratasadora eléctrica ø60 cm (maquinaria; 10/02/1997) | 0.03 | 155.2 | 4.66 |
| PBAA.1a | m3 | Agua | 0.01 | 50 | 0.50 |
| MOOA.1a | h | Oficial 1ª construcción | 0.25 | 1661 | 415.25 |
| MOOA.1c | h | Peón especializado construcción | 0.25 | 1576 | 394.00 |
| % |  | Costes directos complementarios | 2 % | 3477.08 | 69.54 |
|  |  | Total |  |  | 3546.62 |

**ERSR.1cbcj** m2 Pav gra gs perl abj 40x40/3
Precio: 12444.15
Pavimento de planchas de granito gris perla seleccionado de 40x40 cm y 30 mm de espesor, acabado abujardado, colocadas con junta no menor de 1 mm sobre cama nivelada de 5 cm de espesor medio de arena silícea de 0-5 mm triturada, capa asiento de 2 cm de espesor de mortero de cemento y arena 1:6, espolvoreado de cemento sobre el mortero fresco y posterior rejuntado con lechada de cemento, i/pp de recortes y limpieza, s/NTE-RSR-1.

| Código | Ud | Descripción | Rendimiento | Precio | Importe |
|---|---|---|---|---|---|
| PBIG.1cbcb | m2 | Plan gra gs perl 30 abj (material) | 1.05 | 10352 | 10869.60 |
| PBRA.1abba | t | Arena silícea 0-5mm trit | 0.08 | 832 | 66.56 |
| PBPM.1eacb | m3 | Mortero cto/are 1:6 3-5 maq | 0.022 | 5395.5 | 118.70 |
| PBAC.3ea | t | Cemento CEM II/B-V 32,5 R granel | 0.001 | 12675.85 | 12.68 |
| PBPL.1a | m3 | Lechada cemento 1:2 (material) | 0.001 | 9463.32 | 9.46 |
| MOOA.1a | h | Oficial 1ª construcción | 0.35 | 1661 | 581.35 |
| MOOA.1d | h | Peón ordinario construcción | 0.35 | 1548 | 541.80 |
| % |  | Costes directos complementarios | 2 % | 12200.15 | 244.00 |
|  |  | Total |  |  | 12444.15 |

| Código | Ud | Descripción | Precio |
|---|---|---|---|
| ERSR21b | m2 | Pav bal trz micgr40x40alt r mf | 3994.67 |

**ERSR50cd** m Peld granito gs perl 30/15apmz
Precio: 7978.59
Peldaño de granito gris perla seleccionado formado por huella 30x3 cm y tabica 15x2 cm, acabado apomazado, con arista matada, colocado sobre peldañeado para revestir de ladrillos cerámicos HS de 25x12x5 cm, capa asiento de 2 cm de espesor de mortero de cemento y arena 1:6, espolvoreado de cemento sobre el mortero fresco y posterior rejuntado con lechada de cemento, i/replanteo, nivelación y limpieza, s/NTE-RSR-19.

| Código | Ud | Descripción | Rendimiento | Precio | Importe |
|---|---|---|---|---|---|
| PRSR30cd | m | Peld granito gs perl 30/15apmz (material) | 1 | 4434 | 4434.00 |
| ERSW.2b | m | For peldaño LHS 25x12x5 p/rev | 1 | 1869.87 | 1869.87 |
| PBPM.1eacb | m3 | Mortero cto/are 1:6 3-5 maq | 0.01 | 5395.5 | 53.96 |
| PBAC.3ba | t | Cemento CEM II/B-M 32,5 granel | 0.001 | 10812 | 10.81 |
| PBPL.1a | m3 | Lechada cemento 1:2 | 0.001 | 9463.32 | 9.46 |
| MOOA.1a | h | Oficial 1ª construcción | 0.45 | 1661 | 747.45 |
| MOOA.1d | h | Peón ordinario construcción | 0.45 | 1548 | 696.60 |
| % |  | Costes directos complementarios | 2 % | 7822.15 | 156.44 |
|  |  | Total |  |  | 7978.59 |

## 024 Revestimientos: Techos

**ERPE.1baab** m2 Enf mto cto 1:4frat hrz int
Precio: 1528.73
Enfoscado maestreado y fratasado de paramentos horizontales interiores, de 10 mm de espesor, con mortero M-80 de cemento y arena de dosificación 1:4, s/NTE-RPE.

| Código | Ud | Descripción | Rendimiento | Precio | Importe |
|---|---|---|---|---|---|
| PBPM.1caab | m3 | Mortero cto/are 1:4 0-3 maq | 0.011 | 7859.31 | 86.45 |
| MOOA.1a | h | Oficial 1ª construcción | 0.58 | 1661 | 963.38 |
| MOOA.1d | h | Peón ordinario construcción | 0.29 | 1548 | 448.92 |
| % |  | Costes directos complementarios | 2 % | 1498.75 | 29.98 |
|  |  | Total |  |  | 1528.73 |

**ERTC.2af** m2 Fals tch escy lisa fosa 50x50
Precio: 2198.95
Falso techo de plancha de escayola lisa, de 1000x600x15 mm, con fosa perimetral de 50x50 mm, colocada con esparto y pasta de escayola, i/replanteo, nivelación, repaso de juntas y limpieza, según NTE/RTC.

| Código | Ud | Descripción | Rendimiento | Precio | Importe |
|---|---|---|---|---|---|
| PRTC.1a | m2 | Plancha escayola lisa (material; 07/02/1997) | 1.1 | 210 | 231.00 |
| PRTW.1a | kg | Esparto en rollo 15 kg (material; 07/02/1997) | 0.22 | 120 | 26.40 |
| PBPL.6c | m3 | Pasta de escayola (material) | 0.01 | 15409.14 | 154.09 |
| PRTC.5a | m | Fosa escayola (material; 07/02/1997) | 1.1 | 231 | 254.10 |
| MOOA.1a | h | Oficial 1ª construcción | 0.43 | 1661 | 714.23 |
| MOOA.1c | h | Peón especializado construcción | 0.43 | 1576 | 677.68 |
| MOOA.1d | h | Peón ordinario construcción | 0.05 | 1548 | 77.40 |
| % |  | Costes directos complementarios | 3 % | 2134.90 | 64.05 |
|  |  | Total |  |  | 2198.95 |

| Código | Ud | Descripción | Precio |
|---|---|---|---|
| ERPD30ie | m2 | Rev tabl ctchp 12 res fenl2 | 3804.89 |

**ERPP13a** m2 Pint plas a-moh bact hrz int
Precio: 1217.78
Revestimiento de paramentos horizontales interiores con pintura plástica antimoho y bactericida a base de dispersión acuosa de copolímeros vinílicos con agentes biocidas de gran efecto fungicida y bactericida, sin presencia de metales pesados, color blanco o crema, con emplastecido previo de faltas, una mano de fondo muy diluida y dos de acabado liso aplicadas con brocha o rodillo.

| Código | Ud | Descripción | Rendimiento | Precio | Importe |
|---|---|---|---|---|---|
| PRPP13c | kg | Pint plas a-moh bact 30 kg | 0.825 | 992 | 818.40 |
| PRPP18ab | kg | Emplaste paramentos interiores | 0.06 | 168 | 10.08 |
| MOOA.1a | h | Oficial 1ª construcción | 0.22 | 1661 | 365.42 |
| % |  | Costes directos complementarios | 2 % | 1193.90 | 23.88 |
|  |  | Total |  |  | 1217.78 |

**ERTP12bb** m2 Tch fib 60x60 smperf fin pfl ocu
Precio: 3196.11
Techo de placas de lana mineral con ligantes (sin asbestos) de acabado semiperforado fino y bordes en pico de gorrión, en color blanco, de dimensiones 60x60x1.5 cm, con perfilería suspendida oculta de 24x38 mm de acero galvanizado, s/NTE-RTP-19.

| Código | Ud | Descripción | Rendimiento | Precio | Importe |
|---|---|---|---|---|---|
| PRTP12bb | m2 | Tch fib 60x60 smperf fin pfl ocu (material) | 1.05 | 2306 | 2421.30 |
| MOOA.1a | h | Oficial 1ª construcción | 0.22 | 1661 | 365.42 |
| MOOA.1c | h | Peón especializado construcción | 0.22 | 1576 | 346.72 |
| % |  | Costes directos complementarios | 2 % | 3133.44 | 62.67 |
|  |  | Total |  |  | 3196.11 |

## 025 Señalización

**ESIL.3aa** ud Aplique 658x102x112 vdr bl mat
Precio: 7526.72
Aplique luminoso indicador de portal, planta o puerta de dimensiones 658x102x112 mm compuesto por base metálica esmaltada en negro con carcasa difusor de cristal blanco mate para 1 lámpara fluorescente de 18 w, rotulado con letras adhesivas de plástico, colocado.

| Código | Ud | Descripción | Rendimiento | Precio | Importe |
|---|---|---|---|---|---|
| PSIL.3aa | ud | Aplique 658x102x112 vdr bl mat (material) | 1 | 7120 | 7120.00 |
| MOOA.1a | h | Oficial 1ª construcción | 0.2 | 1661 | 332.20 |
| % |  | Costes directos complementarios | 1 % | 7452.20 | 74.52 |
|  |  | Total |  |  | 7526.72 |

**ESIR.1faaa** ud Pl mtcr3 <50 cm2 1lin lis rct
Precio: 1424.4
Placa indicadora de metacrilato transparente de 3 mm de grueso y superficie menor de 50 <50 cm2 cm2 con 1 línea grabada al interior (a la inversa), de canto liso y esquinas rectas, colocada.

| Código | Ud | Descripción | Rendimiento | Precio | Importe |
|---|---|---|---|---|---|
| PSIR.1faaa | ud | Pl mtcr3 <50 cm2 1lin lis rct (material) | 1 | 912 | 912.00 |
| MOOA.1a | h | Oficial 1ª construcción | 0.3 | 1661 | 498.30 |
| % |  | Costes directos complementarios | 1 % | 1410.30 | 14.10 |
|  |  | Total |  |  | 1424.4 |

**ESIR.1faba** ud Pl mtcr3 <50 cm2 2lin lis rct
Precio: 1546.61
Placa indicadora de metacrilato transparente de 3 mm de grueso y superficie menor de 50 <50 cm2 cm2 con 2 líneas grabadas al interior (a la inversa), de canto liso y esquinas rectas, colocada.

| Código | Ud | Descripción | Rendimiento | Precio | Importe |
|---|---|---|---|---|---|
| PSIR.1faba | ud | Pl mtcr3 <50 cm2 2lin lis rct (material) | 1 | 1033 | 1033.00 |
| MOOA.1a | h | Oficial 1ª construcción | 0.3 | 1661 | 498.30 |
| % |  | Costes directos complementarios | 1 % | 1531.30 | 15.31 |
|  |  | Total |  |  | 1546.61 |

**ESIR.1faca** ud Pl mtcr3 <50 cm2 3lin lis rct
Precio: 1667.81
Placa indicadora de metacrilato transparente de 3 mm de grueso y superficie menor de 50 <50 cm2 cm2 con 3 líneas grabadas al interior (a la inversa), de canto liso y esquinas rectas, colocada.

| Código | Ud | Descripción | Rendimiento | Precio | Importe |
|---|---|---|---|---|---|
| PSIR.1faca | ud | Pl mtcr3 <50 cm2 3lin lis rct (material) | 1 | 1153 | 1153.00 |
| MOOA.1a | h | Oficial 1ª construcción | 0.3 | 1661 | 498.30 |
| % |  | Costes directos complementarios | 1 % | 1651.30 | 16.51 |
|  |  | Total |  |  | 1667.81 |

**ESIR.1faja** ud Pl mtcr3 <50 cm2 10lin lis rct
Precio: 2523.28
Placa indicadora de metacrilato transparente de 3 mm de grueso y superficie menor de 50 <50 cm2 cm2 con 10 líneas grabadas al interior (a la inversa), de canto liso y esquinas rectas, colocada.

| Código | Ud | Descripción | Rendimiento | Precio | Importe |
|---|---|---|---|---|---|
| PSIR.1faja | ud | Pl mtcr3 <50 cm2 10lin lis rct (material) | 1 | 2000 | 2000.00 |
| MOOA.1a | h | Oficial 1ª construcción | 0.3 | 1661 | 498.30 |
| % |  | Costes directos complementarios | 1 % | 2498.30 | 24.98 |
|  |  | Total |  |  | 2523.28 |

## 026 Accesorios

**EFDB.3eb** ud Baran acero 200x40cm balcón
Precio: 19943.94
Barandilla para antepecho de 200x40 cm realizada en tubo cuadrado de acero de 30 mm con volutas de pletina de 16x5 mm, i/juego de fijaciones a fachada, montantes y montaje.

| Código | Ud | Descripción | Rendimiento | Precio | Importe |
|---|---|---|---|---|---|
| PFDB.3eb | ud | Baran acero 200x40cm balcón (material) | 1 | 17707 | 17707.00 |
| MOOA.1a | h | Oficial 1ª construcción | 0.6 | 1661 | 996.60 |
| MOOA.1c | h | Peón especializado construcción | 0.6 | 1576 | 945.60 |
| % |  | Costes directos complementarios | 1.5 % | 19649.20 | 294.74 |
|  |  | Total |  |  | 19943.94 |

**EISE16a** ud Toallero lavabo empotrar 600 mm
Precio: 4426.07
Toallero de lavabo de empotrar en porcelana vitrificada blanca, longitud 600 mm; i/nivelado y adosado a pared con cemento blanco.

| Código | Ud | Descripción | Rendimiento | Precio | Importe |
|---|---|---|---|---|---|
| PISE16a | ud | Toallero lavabo empotrar 600 mm (material) | 1 | 4091 | 4091.00 |
| MOOI.1d | h | Peón especializado instalador | 0.12 | 1718 | 206.16 |
| % |  | Costes directos complementarios | 3 % | 4297.16 | 128.91 |
|  |  | Total |  |  | 4426.07 |

**EISE18a** ud Portarrollo empotrar estándar
Precio: 2008.66
Portarrollo de empotrar en porcelana vitrificada blanca, calidad estándar; i/ nivelado y adosado a pared con cemento blanco.

| Código | Ud | Descripción | Rendimiento | Precio | Importe |
|---|---|---|---|---|---|
| PISE18a | ud | Portarrollo empotrar estándar (material) | 1 | 1744 | 1744.00 |
| MOOI.1d | h | Peón especializado instalador | 0.12 | 1718 | 206.16 |
| % |  | Costes directos complementarios | 3 % | 1950.16 | 58.50 |
|  |  | Total |  |  | 2008.66 |

**EISE20a** ud Jabonera empotrar estándar
Precio: 2306.33
Jabonera de empotrar en porcelana vitrificada blanca, calidad estándar; i/ nivelado y adosado a pared con cemento blanco.

| Código | Ud | Descripción | Rendimiento | Precio | Importe |
|---|---|---|---|---|---|
| PISE20a | ud | Jabonera empotrar estándar (material) | 1 | 2033 | 2033.00 |
| MOOI.1d | h | Peón especializado instalador | 0.12 | 1718 | 206.16 |
| % |  | Costes directos complementarios | 3 % | 2239.16 | 67.17 |
|  |  | Total |  |  | 2306.33 |

**EISE22a** ud Percha empotrar estándar
Precio: 1419.5
Percha de empotrar en porcelana vitrificada blanca, calidad estándar; i/ nivelado y adosado a pared con cemento blanco.

| Código | Ud | Descripción | Rendimiento | Precio | Importe |
|---|---|---|---|---|---|
| PISE22a | ud | Percha empotrar estándar (material) | 1 | 1172 | 1172.00 |
| MOOI.1d | h | Peón especializado instalador | 0.12 | 1718 | 206.16 |
| % |  | Costes directos complementarios | 3 % | 1378.16 | 41.34 |
|  |  | Total |  |  | 1419.5 |

**EFDP10aa** m2 Pers veneciana 16 mm col
Precio: 5831.08
Persiana veneciana de lamas de aluminio lacado de 16 mm de ancho lisas, de color, con mecanismo de elevación por cordón y retenedor y de regulación de orientación por varilla, i/colocación.

| Código | Ud | Descripción | Rendimiento | Precio | Importe |
|---|---|---|---|---|---|
| PFDP10aa | m2 | Pers veneciana 16 mm col (material) | 1.1 | 4720 | 5192.00 |
| MOOA.1a | h | Oficial 1ª construcción | 0.35 | 1661 | 581.35 |
| % |  | Costes directos complementarios | 1 % | 5773.35 | 57.73 |
|  |  | Total |  |  | 5831.08 |

**EFDP17baa** m2 Cortn semitp M1 vert plis
Precio: 9708.67
Cortina plisada de tejido de poliéster 100% semitransparente ignífugo M1, con sistema de suspensión y apertura por cordón, i/colocación en vertical.

| Código | Ud | Descripción | Rendimiento | Precio | Importe |
|---|---|---|---|---|---|
| PFDP17baa | m2 | Cortn semitp M1 vert plis (material) | 1.1 | 8502 | 9352.20 |
| MOOA.1a | h | Oficial 1ª construcción | 0.1 | 1661 | 166.10 |
| % |  | Costes directos complementarios | 2 % | 9518.30 | 190.37 |
|  |  | Total |  |  | 9708.67 |

**EFDP18kk** ud Cortn tex lam 89mm ori 200x200cm
Precio: 20273.3
Cortina de lamas de tejido de poliéster resinado de 89 mm de ancho orientables, de dimensiones 200x200 cm, i/colocación.

| Código | Ud | Descripción | Rendimiento | Precio | Importe |
|---|---|---|---|---|---|
| PFDP18kk | ud | Cortn tex lam 89mm ori 200x200cm (material) | 1 | 16888 | 16888.00 |
| MOOA.1a | h | Oficial 1ª construcción | 1.22 | 1661 | 2026.42 |
| MOOA.1c | h | Peón especializado construcción | 0.61 | 1576 | 961.36 |
| % |  | Costes directos complementarios | 2 % | 19875.78 | 397.52 |
|  |  | Total |  |  | 20273.3 |

## 027 Urbanización Interior

**UCMV.4ca** m3 Vaciado terr compacto prof < 3 m
Precio: 826.2
Excavación en vaciado realizada por médios mecánicos, en terreno compacto, hasta una profundidad de 3m. Incluso carga sobre camión (sin transporte).Volumen medido en perfil natural.

| Código | Ud | Descripción | Rendimiento | Precio | Importe |
|---|---|---|---|---|---|
| MMMT.1af | h | Retro orugas 261CV 850-3250 l (maquinaria; 10/02/1997) | 0.05 | 12420 | 621.00 |
| MMTG.1c | h | Camión dumper 22tm14m3 tracc tot (maquinaria; 10/02/1997) | 0.05 | 4104 | 205.20 |
|  |  | Total |  |  | 826.2 |

**UCMZ.1ba** m3 Excv znj <2m ter compc i/transp 5 Km
Precio: 724.92
Excavación en zanjas de hasta 2 m de profundidad, en terreno compacto, por medios mecánicos, incluso carga y transporte de productos sobrantes a vertedero situado a menos de 5 Km del lugar de trabajo. Incluso primera compactación por medios mecánicos.

| Código | Ud | Descripción | Rendimiento | Precio | Importe |
|---|---|---|---|---|---|
| MMMT12ba | h | Plan vibrd gsln 5CV 63x50cm 93kg | 0.05 | 419.04 | 20.95 |
| MMMT.1bc | h | Retro neumáticos 125CV500-1350 l | 0.06 | 5940 | 356.40 |
| MMTG.1b | h | Camión dumper 20tm13m3 tracc tot (maquinaria; 10/02/1997) | 0.08 | 3780 | 302.40 |
| MOOA.1d | h | Peón ordinario construcción | 0.02 | 1548 | 30.96 |
| % |  | Costes directos complementarios | 2 % | 710.71 | 14.21 |
|  |  | Total |  |  | 724.92 |

**UCMZ.2ab** m3 Relleno y compc zanjas 0,6 selc
Precio: 298.42
Relleno y compactación de zanjas, de hasta 0,6 m de ancho, con material seleccinado de desmonte, en tongadas de hasta 25 cm de espesor y una compactación hasta el 95% del Proctor Modificado.

| Código | Ud | Descripción | Rendimiento | Precio | Importe |
|---|---|---|---|---|---|
| MMMT.1bc | h | Retro neumáticos 125CV500-1350 l | 0.035 | 5940 | 207.90 |
| MMMT10bb | h | Pisón vibrante gsln 33x28cm 65kg | 0.05 | 300.24 | 15.01 |
| MOOA.1d | h | Peón ordinario construcción | 0.045 | 1548 | 69.66 |
| % |  | Costes directos complementarios | 2 % | 292.57 | 5.85 |
|  |  | Total |  |  | 298.42 |

| Código | Ud | Descripción | Precio |
|---|---|---|---|
| ECSZ.2aabb | m3 | H-100 limpieza plast 10 cm | 11299.28 |

**ECSC.4aaaa** m3 Zap corrdHA-25cent30cmB-400S 25kg/m3
Precio: 22207.45
Zapata corrida de hormigón HA-25/P/40 de central armado con una cuantía de 25 Kg/m3 de acero B-400S, de 0.30 m de canto, i/ferrallado, separadores de hormigón de 50 mm, puesta en obra y vibrado, según EHE.

| Código | Ud | Descripción | Rendimiento | Precio | Importe |
|---|---|---|---|---|---|
| PBPC.3aab | m3 | HA-25 central plástica TM 40 mm | 1.1 | 13355 | 14690.50 |
| ECSC.6aa | kg | B-400 S corruømedio e/zap crrd | 25 | 115.81 | 2895.25 |
| MMEW.1cf | ud | Sep PVC pie pinza rec 50mm | 12 | 18.83 | 225.96 |
| MMMH10bb | h | Vibrd gsln agj ø20-80 12000rpm | 0.4 | 170 | 68.00 |
| MMME.2a | h | Grúa torre alt36m fle35m Q1000kg | 0.4 | 1473.12 | 589.25 |
| MOOA.1a | h | Oficial 1ª construcción | 0.85 | 1661 | 1411.85 |
| MOOA.1c | h | Peón especializado construcción | 1.2 | 1576 | 1891.20 |
| % |  | Costes directos complementarios | 2 % | 21772.01 | 435.44 |
|  |  | Total |  |  | 22207.45 |

**ERSS.5aaab** m2 Solera HA-25 10cm 1kg/m2 frat
Precio: 2559.74
Solera de hormigón armado HA-25/P/20 de 10 cm de espesor formada por capa de arena de rio de granulometría 0-5 de 10 cm de espesor medio extendida sobre terreno limpio compactada mecánicamente y enrasada, lámina aislante de polietileno y capa de hormigón armado con una cuantía de 1 kg/m2 de acero electrosoldado B-500 S en malla, terminada con fratasado mecánico y curada mediante riego sin producir deslavado.

| Código | Ud | Descripción | Rendimiento | Precio | Importe |
|---|---|---|---|---|---|
| PBPC.3aaa | m3 | HA-25 central plástica TM 20 mm | 0.11 | 13725 | 1509.75 |
| PEAM.6a | kg | Acero B-500 S en malla | 1 | 92 | 92.00 |
| PBRA.1acaa | t | Arena silícea 3-5mm trit lvd | 0.175 | 465 | 81.38 |
| MMMT10bb | h | Pisón vibrante gsln 33x28cm 65kg | 0.05 | 300.24 | 15.01 |
| PNIS.3a | m2 | Lámina PE transparente 0.15mm | 1.05 | 68.25 | 71.66 |
| MMMH15a | h | Regla vibrante el 2x0.5kw 2-8m | 0.03 | 138 | 4.14 |
| MMMH20aa | h | Fratasadora eléctrica ø60 cm | 0.03 | 155.2 | 4.66 |
| PBAA.1a | m3 | Agua | 0.01 | 50 | 0.50 |
| MOOA.1a | h | Oficial 1ª construcción | 0.25 | 1661 | 415.25 |
| MOOA.1c | h | Peón especializado construcción | 0.2 | 1576 | 315.20 |
| % |  | Costes directos complementarios | 2 % | 2509.55 | 50.19 |
|  |  | Total |  |  | 2559.74 |

**EFFP.2a** m3 Mamp careada granito 1 CV
Precio: 19347.24
Mampostería careada de granito silvestre 30/40 con una cara vista asentada con mortero de cemento 1:5.

| Código | Ud | Descripción | Rendimiento | Precio | Importe |
|---|---|---|---|---|---|
| PFFP.1a | m3 | Mampostería granito silvestre (material; 22/12/1996) | 1.25 | 3255 | 4068.75 |
| PBPM.1dacb | m3 | Mortero cto/are 1:5 3-5 maq (material) | 0.3 | 5889.92 | 1766.98 |
| MOOA.1a | h | Oficial 1ª construcción | 4 | 1661 | 6644.00 |
| MOOA.1c | h | Peón especializado construcción | 4 | 1576 | 6304.00 |
| % |  | Costes directos complementarios | 3 % | 18783.73 | 563.51 |
|  |  | Total |  |  | 19347.24 |

**UPPR20dabb** m2 Pav los gra silv 4 abj
Precio: 15500.25
Pavimento de losas de granito Silvestre seleccionado de 4 mm de espesor, acabado abujardado en caras vistas. Colocadas con junta no menor de 1 mm. sobre capa de 5 cm. de mortero de cemento y arena 1:6 (M-40). Espolvoreado de cemento sobre el mortero fresco y posterior rejuntado con lechada de cemento, i/pp de recortes y limpieza.

| Código | Ud | Descripción | Rendimiento | Precio | Importe |
|---|---|---|---|---|---|
| PUVP.8dabb | m2 | Los gra silv 4 abj (material) | 1.05 | 11156 | 11713.80 |
| PBPM.1eacb | m3 | Mortero cto/are 1:6 3-5 maq | 0.055 | 5395.5 | 296.75 |
| PBAC.3ba | t | Cemento CEM II/B-M 32,5 granel | 0.001 | 10812 | 10.81 |
| PBPL.1a | m3 | Lechada cemento 1:2 | 0.001 | 9463.32 | 9.46 |
| MOOA.1a | h | Oficial 1ª construcción | 1.3 | 1661 | 2159.30 |
| MOOA.1d | h | Peón ordinario construcción | 0.65 | 1548 | 1006.20 |
| % |  | Costes directos complementarios | 2 % | 15196.32 | 303.93 |
|  |  | Total |  |  | 15500.25 |

**UPPR10b** m2 Acera loseta hidráulica 40x40
Precio: 2839.96
Acera de loseta hidráulica 40x40; asentada sobre solera de hormigón ejecutada, tomada con mortero de cemento 1:6 (M-40) y lechada, i/nivelación, rejuntado y limpieza.

| Código | Ud | Descripción | Rendimiento | Precio | Importe |
|---|---|---|---|---|---|
| PUVP.1b | m2 | Loseta hidráulica 40x40 (material) | 1 | 1833 | 1833.00 |
| PBPM.1eacb | m3 | Mortero cto/are 1:6 3-5 maq | 0.025 | 5395.5 | 134.89 |
| PBPL.1a | m3 | Lechada cemento 1:2 | 0.015 | 9463.32 | 141.95 |
| MOOA.1a | h | Oficial 1ª construcción | 0.2 | 1661 | 332.20 |
| MOOA.1c | h | Peón especializado construcción | 0.2 | 1576 | 315.20 |
| % |  | Costes directos complementarios | 3 % | 2757.24 | 82.72 |
|  |  | Total |  |  | 2839.96 |

**UPVC.2a** m Bordillo rct hormigón 75x30x15
Precio: 2050.26
Bordillo recto de piezas de hormigón prefabricado, de 75x30x15 cm, sobre base de hormigón en masa H-125; colocado en explanada compactada, según PG-3, i/rejuntado con mortero de cemento 1:6 (M-40) y trasdós.

| Código | Ud | Descripción | Rendimiento | Precio | Importe |
|---|---|---|---|---|---|
| PUVC.2a | m | Bordillo rct hormigón 75x30x15 (material) | 1 | 787 | 787.00 |
| PBPM.1eacb | m3 | Mortero cto/are 1:6 3-5 maq | 0.007 | 5395.5 | 37.77 |
| PBPC.1dab | m3 | H-125 central plástica TM 40 mm (material) | 0.047 | 11100 | 521.70 |
| MOOA.1a | h | Oficial 1ª construcción | 0.205 | 1661 | 340.51 |
| MOOA.1c | h | Peón especializado construcción | 0.205 | 1576 | 323.08 |
| % |  | Costes directos complementarios | 2 % | 2010.06 | 40.20 |
|  |  | Total |  |  | 2050.26 |

**UPVC.4a** m Bordillo rct hormigón 30x15
Precio: 2549.09
Bordillo recto de piezas de hormigón prefabricado, de 30x15 cm, sobre base de hormigón en masa H-125; colocado en explanada compactada, según PG-3, i/rejuntado con mortero de cemento 1:6 (M-40) y trasdós.

| Código | Ud | Descripción | Rendimiento | Precio | Importe |
|---|---|---|---|---|---|
| PUVC.6a | m | Bordillo cur hormigón 30x15 (material) | 1 | 1125 | 1125.00 |
| PBPM.1eacb | m3 | Mortero cto/are 1:6 3-5 maq | 0.008 | 5395.5 | 43.16 |
| PBPC.1dab | m3 | H-125 central plástica TM 40 mm | 0.047 | 11100 | 521.70 |
| MOOA.1a | h | Oficial 1ª construcción | 0.25 | 1661 | 415.25 |
| MOOA.1c | h | Peón especializado construcción | 0.25 | 1576 | 394.00 |
| % |  | Costes directos complementarios | 2 % | 2499.11 | 49.98 |
|  |  | Total |  |  | 2549.09 |

**UCME.2bb** m3 Desmonte terr flojo retro
Precio: 219.67
Desmonte en terreno flojo, realizado con retroexcavadora, incluso carga sobre camión (sin transporte a vertedero). Volumen medido en perfil natural.

| Código | Ud | Descripción | Rendimiento | Precio | Importe |
|---|---|---|---|---|---|
| MMMT.1ae | h | Retro orugas 180CV 1100-2000 l (maquinaria; 10/02/1997) | 0.018 | 8100 | 145.80 |
| MMTG.1c | h | Camión dumper 22tm14m3 tracc tot | 0.018 | 4104 | 73.87 |
|  |  | Total |  |  | 219.67 |

**UCME28a** m2 Perfilado y compc caja calle
Precio: 72.4
Perfilado, repaso y compactación en caja de pavimento, por medios mecánicos, hasta el 95% del Proctor Modificado.

| Código | Ud | Descripción | Rendimiento | Precio | Importe |
|---|---|---|---|---|---|
| MMMT.8a | h | Motoniveladora 129 CV | 0.003 | 6500 | 19.50 |
| MMMT14a | h | Rodillo vibrd s/neum 10 tm (maquinaria; 10/02/1997) | 0.01 | 3600 | 36.00 |
| MOOA.1d | h | Peón ordinario construcción | 0.01 | 1548 | 15.48 |
| %0200 |  | Costes directos complementarios | 2 % | 70.98 | 1.42 |
|  |  | Total |  |  | 72.4 |

**UISA10a** ud Sumidero arqueta 34x51x60 cm
Precio: 20055.52
Sumidero de recogida de pluviales, en arqueta de 34x51x60 cm, confeccionada con ladrillo cerámico macizo de dimensiones 25x12x5 cm colocado a medio pie y tomado con mortero de cemento 1:6(M-40). Enfoscado interiormente con mortero de cemento 1:3 de 1,5 cm de espesor, bruñido. Solera de hormigón en masa H-100 de 10 cm de espesor. Marco y rejilla de fundición de 60x40 cm. Incluso conesionado a red mediante tubería de PVC de 20 cm de diámetro. Ejecutado según NTE -ISA 13. Funcionando.

| Código | Ud | Descripción | Rendimiento | Precio | Importe |
|---|---|---|---|---|---|
| EFFC.7a | m2 | Fábrica LM 25x12x5 medio pie | 1.308 | 4519.55 | 5911.57 |
| PBAA.1a | m3 | Agua | 0.02 | 50 | 1.00 |
| PBPM.1bbbb | m3 | Mortero cto/are 1:3 0-5 maq | 0.02 | 7099.24 | 141.98 |
| PBPO.2abb | m3 | H-100 flda CEM II/B-V 32,5 R TM 40 (material) | 0.07 | 7462.67 | 522.39 |
| PISA92ba | ud | Rejilla y marco de fundición 60X40L cm (material) | 1 | 7546 | 7546.00 |
| PISS.1ch | m | Tubo san PVC 53332/81 DE 200 | 1 | 1428 | 1428.00 |
| MOOA.1a | h | Oficial 1ª construcción | 1.406 | 1661 | 2335.37 |
| MOOA.1d | h | Peón ordinario construcción | 0.903 | 1548 | 1397.84 |
| %0400 |  | Costes directos complementarios | 4 % | 19284.15 | 771.37 |
|  |  | Total |  |  | 20055.52 |

**UISA.4ac** m Canaliz reforzada tb HM vibpr ø 30
Precio: 9286.3
Canalización enterrada, reforzada bajo calzada con tubería de hormigón en masa vibroprensado de enchufe y campana con junta de goma, diámetro interior 30 cm, en zanja de 0,70 m de ancho, sobre solera y relleno de hormigón H-100 de 95 cm de espesor total, vertido desde camión y compactado. Ejecutado según NTE-ISA. Medido según dimensiones nominales de proyecto.

| Código | Ud | Descripción | Rendimiento | Precio | Importe |
|---|---|---|---|---|---|
| PISA.1ac | m | Tb HM vibpr camp base goma 30 D (material) | 1 | 1220 | 1220.00 |
| PBPC.1cab | m3 | H-100 central plástica TM 40 mm | 0.604 | 10690 | 6456.76 |
| MMMT.1bc | h | Retro neumáticos 125CV500-1350 l | 0.06 | 5940 | 356.40 |
| MOOA.1a | h | Oficial 1ª construcción | 0.3 | 1661 | 498.30 |
| MOOA.1d | h | Peón ordinario construcción | 0.37 | 1548 | 572.76 |
| % |  | Costes directos complementarios | 2 % | 9104.22 | 182.08 |
|  |  | Total |  |  | 9286.3 |

**UPVF12b** m2 Firme rig pav asf sección 225
Precio: 4744.49
Firme rígido para calzada de tráfico medio T2 sobre explanada E2, sección tipo 225, formado por subbase de 20 cm. de suelo-cemento, base de 20 cm. de hormigón compactado y pavimento de 8 cm.(4+4) de aglomerados asfálticos en caliente. Incluso riegos de imprimación y/o adherencia, y formación de juntas transversales. Extendido y compactado de los materiales por medios mecánicos. Ejecutado según PG 3 e instrucción 6.1 y 2-IC.

| Código | Ud | Descripción | Rendimiento | Precio | Importe |
|---|---|---|---|---|---|
| UPVS.4a | m3 | Subbase sue-cem CEM II/A-S 32,5 | 0.2 | 3645.13 | 729.03 |
| UPVB.12b | m3 | Base de hormigón compactado | 0.2 | 14004.17 | 2800.83 |
| UPVR.1b | m2 | Riego adherencia con emu bit | 2 | 44.1 | 88.20 |
| UPVP.1d | t | Pavimento agl asf gruesa G-20 | 0.084 | 6187.52 | 519.75 |
| UPVP.1h | t | Pavimento agl asf densa D-12 | 0.084 | 6604.67 | 554.79 |
| UPVW.1a | m | For jnt hormigón | 0.143 | 362.84 | 51.89 |
|  |  | Total |  |  | 4744.49 |

**UIFR.9a** ud Enlace distribuidor red de riego
Precio: 54058.71
Enlace de distribuidor de red de riego a red general de abastecimiento por medio de derivación en T de salida reducida ø 200/80 mm y válvula de compuerta de ø 80 mm, en arqueta para llaves.

| Código | Ud | Descripción | Rendimiento | Precio | Importe |
|---|---|---|---|---|---|
| PBRA.1abab | t | Arena silícea 0-5mm rio lvd | 0.125 | 615 | 76.88 |
| PIFA.7ach | m | Tub pe bd PN 10 DE 75 (material) | 2 | 1136 | 2272.00 |
| PIFA99a | ud | Unión T platina reducción 200>80 mm (material) | 1 | 29564 | 29564.00 |
| PIFA99b | ud | Válvula compuerta T platina ø 80 (material) | 1 | 11907 | 11907.00 |
| MOOA.1a | h | Oficial 1ª construcción | 2.7 | 1661 | 4484.70 |
| MOOA.1d | h | Peón ordinario construcción | 2.7 | 1548 | 4179.60 |
| %0300 |  | Costes directos complementarios | 3 % | 52484.18 | 1574.53 |
|  |  | Total |  |  | 54058.71 |

**UIFR.6c** ud Boca riego blindada DN 2"
Precio: 18990.31
Boca riego blindada con arqueta hierro fundido incorporada, conexión rápida, diámetro nominal 2", NTE/IEB-4; instalación enterrada, i/tapa y cerco de fundición y prueba de estanqueidad.

| Código | Ud | Descripción | Rendimiento | Precio | Importe |
|---|---|---|---|---|---|
| PIFR16c | ud | Boca riego blindada DN 2" (material) | 1 | 16570 | 16570.00 |
| MOOI.1a | h | Oficial 1ª instalador | 0.53 | 1805 | 956.65 |
| MOOI.1d | h | Peón especializado instalador | 0.53 | 1718 | 910.54 |
| % |  | Costes directos complementarios | 3 % | 18437.19 | 553.12 |
|  |  | Total |  |  | 18990.31 |

**UIFR.4ac** ud Aspersor sectorial fj 25 m
Precio: 16858.01
Aspersor sectorial fijo, radio alcance 25 m, NTE/IFR-7; instalación enterrada según NTE/IFR-16, i/elementos de conexión y prueba de estanqueidad.

| Código | Ud | Descripción | Rendimiento | Precio | Importe |
|---|---|---|---|---|---|
| PIFR10ac | ud | Aspersor sectorial fj 25 m (material) | 1 | 15645 | 15645.00 |
| MOOI.1a | h | Oficial 1ª instalador | 0.4 | 1805 | 722.00 |
| % |  | Costes directos complementarios | 3 % | 16367.00 | 491.01 |
|  |  | Total |  |  | 16858.01 |

**UJPC29ada** ud Cupressus macrocarpa 40/50 cm alt
Precio: 650.44
Plantación de Cupressus macrocarpa de 40/50 cm de altura, suministrado en contenedor de 1.5 litros de capacidad ; con medios manuales , relleno del hoyo, de dimensiones 0,4 x 0,4 x 0,4 m3, con tierra vegetal fertilizada, formación de alcorque y primer riego, según NTJ 08B/Plantación; sin incluir apertura de hoyo.

| Código | Ud | Descripción | Rendimiento | Precio | Importe |
|---|---|---|---|---|---|
| MOOJ.1a | h | Oficial jardinero (mano de obra; 30/05/1997) | 0.1 | 1653 | 165.30 |
| MOOJ.1c | h | Auxiliar jardinero (mano de obra; 30/05/1997) | 0.15 | 1506 | 225.90 |
| PVOC29ad | ud | Cupressus macrocarpa 40/50 cm alt (material) | 1 | 192 | 192.00 |
| PBRT59a | m3 | Tierra vegetal fertilizada compuesta por: 15% de arcilla, 20% de humus de lombriz, 35% de arena fina, turba y corteza de pino triturada. (material; 19/06/1997) | 0.064 | 950 | 60.80 |
| % |  | Costes directos complementarios | 1 % | 644.00 | 6.44 |
|  |  | Total |  |  | 650.44 |

**UJSC.5aa** a Agrostis estolon <1500 m2
Precio: 125935.65
Formación de cesped ornamental mediante tepes de Agrostis estolonífera, en superficies <1500 m2. Levantamiento de terreno con un pase de motocultor; aplicación de abono a los 30 primeros cms , incorporación con un pase de motocultor cruzado con el anterior, eliminación de piedras superficiales y de todo tipo de desechos, así como los órganos vegetales de díficil descomposición de un diámetro superior a 2 cm. , distribución de las piezas a tresbolillo y relleno de juntas con arena lavada, pase de rodillo ligero de 1 Kg. por cm. de generatriz, incluído riego y primera siega a 20-30 mm mediante cortacesped de 53 cm hasta entrega/recepción.Según NTJ 08S/Siembras y Céspedes.

| Código | Ud | Descripción | Rendimiento | Precio | Importe |
|---|---|---|---|---|---|
| MOOJ.1a | h | Oficial jardinero | 5 | 1653 | 8265.00 |
| MOOJ.1c | h | Auxiliar jardinero | 10 | 1506 | 15060.00 |
| MMMR.9b | h | Motocultor 20-28 CV (maquinaria) | 2.6 | 354 | 920.40 |
| MMMJ30a | h | Cortacésped 53 cm (maquinaria) | 0.18 | 352 | 63.36 |
| PVNM.2a | kg | Abono mineral complejo cesped (material; 30/05/1997) | 15 | 92 | 1380.00 |
| PVST.5a | m2 | Tepes Agrostis stolonífera (material) | 100 | 990 | 99000.00 |
| % |  | Costes directos complementarios | 1 % | 124688.76 | 1246.89 |
|  |  | Total |  |  | 125935.65 |

**UIFR.1bbc** m Tub pe md PN 6 DE 25
Precio: 444.03
Tubería polietileno uso alimentario media densidad densidad, presión nominal 6 bar, diámetro exterior 25 mm, UNE 53131, certificado AENOR; instalación enterrada en zanja, recubierta de arena según NTE-IFR/9, i/aporte de material, reposición de tierra en relleno y prueba de estanqueidad.

| Código | Ud | Descripción | Rendimiento | Precio | Importe |
|---|---|---|---|---|---|
| PIFA.7bbc | m | Tub pe md PN 6 DE 25 (material) | 1.05 | 86 | 90.30 |
| PBRA.1abab | t | Arena silícea 0-5mm rio lvd | 0.04 | 615 | 24.60 |
| MOOI.1a | h | Oficial 1ª instalador | 0.08 | 1805 | 144.40 |
| MOOI.1d | h | Peón especializado instalador | 0.1 | 1718 | 171.80 |
| % |  | Costes directos complementarios | 3 % | 431.10 | 12.93 |
|  |  | Total |  |  | 444.03 |

## E Edificación (27/09/1996)

*DESCRIPCION Y COMPLEMENTOS AL TEXTO*
Conjunto de obras que comprende la totalidad de los sistemas constructivos, instalaciones y acondicionamiento necesarios para la ejecución y puesta en servicio de los edificios.
Las obras a realizar se definen y especifican en los documentos de proyecto, en los que complementen al mismo durante el proceso de ejecución, en las instrucciones de la Dirección Facultativa, para dejar terminada la construcción prevista y sus servicios e instalaciones en perfecto estado de funcionamiento.
- Documentos de Proyecto:
Los documentos de que consta el proyecto, son:
- Memoria.
- Planos.
- Pliego de Condiciones.
- Presupuesto.
- Estudio de Seguridad y Salud o Estudio Básico de Seguridad y Salud, según el caso.
Los anteriores documentos se complementarán con los planos de obra y con las órdenes e instrucciones que exprese la Dirección Facultativa, a cuyo estricto cumplimiento estará obligado el Contratista.
El proyecto se considera como unidad indivisible, que se expresa mediante el conjunto de todos y cada uno de sus documentos. Por consiguiente, la definición de cualquier parte de la obra sólo será completa considerando la adición de todas las especificaciones que se expresen en los mismos.

*REQUISITOS PREVIOS A LA EJECUCION*
- Interpretación del Proyecto y Dirección de las Obras:
La interpretación del proyecto corresponde exclusivamente a la Dirección Facultativa, que resolverá las dudas que puedan presentarse al respecto, en el transcurso de las obras.
La Dirección Facultativa será asumida por técnicos que tengan competencia legal para tal fin, designados por el promotor. La primacía en dicha dirección corresponderá siempre al autor del proyecto y si hubiere más de uno a quien de ellos designe el promotor. De no intervenir en dicha dirección el autor o autores del proyecto, ejercerá la primacía aquél que posea mayores atribuciones y, en caso de igualdad, quien designe el promotor.
- Alteraciones del Proyecto:
El Contratista no deberá hacer, por sí, alteración alguna de las partes del proyecto. Si lo hiciere, podrá ser obligado a demoler a su costa la obra no autorizada y a indemnizar, en su caso, a la propiedad por los perjuicios causados.
Sólo serán permitidas y abonadas aquellas modificaciones que hayan sido previamente pactadas y admitidas por la Dirección Facultativa.
- Compromiso del Contratista con la documentación del proyecto:
El hecho de hacerse cargo de la construcción de la obra implica la aceptación por el Contratista de todos y cada uno de los documentos del proyecto con cuantas especificaciones contienen.
- Análisis del proyecto por el Aparejador o Arquitecto Técnico:
En las obras de edificación, el Aparejador o Arquitecto Técnico de la Dirección Facultativa está obligado a redactar el documento de estudio y análisis del Proyecto. Las responsabilidades que se deriven de la no realización de éste documento corresponderán a dicho técnico y, subsidiariamente, al Promotor. El Aparejador o Arquitecto Técnico facilitará copia del documento al Arquitecto Director y al Contratista, antes del comienzo de la obra.
- Detalles no especificados u omitidos.
Todos los detalles o soluciones constructivas que, aun siendo necesarios, no se mencionen expresamente en los documentos del proyecto, bien por omisión, bien por su minuciosidad, se entenderá que habrán de resolverse de acuerdo a la normativa legal de obligado cumplimiento que les sea de aplicación: Normas Básicas, Instrucciones, Pliegos, etc. y, en su defecto, a las Normas Tecnológicas de la Edificación. La Dirección Facultativa determinará, en cada caso, el criterio a aplicar.
El Contratista deberá realizar, con anterioridad a la formalización del contrato, un detallado estudio de los documentos de proyecto, advirtiendo a la Dirección Facultativa y a la Propiedad, de cualquier omisión o error que observe en los mismos para que se hagan los reajustes necesarios. De no hacerlo así, se supone que asume implícitamente cualquier posible defecto y que, por consiguiente, no habrá lugar a discusión o reclamación posterior relativas a unidades, medidas o precios, errores aritméticos, etc., máxime si la obra se contrata por ajuste o precio alzado.
Es obligación del Contratista realizar cuantos trabajos sean necesarios para la correcta ejecución y remate de las obras, sin que sea necesario para ello que se indiquen expresamente las normas comunes de buena construcción, cuyo conocimiento y dominio se le suponen.

*EJECUCION Y ORGANIZACION*
- Libro de Órdenes:
El Contratista tendrá siempre en obra el preceptivo Libro de Ordenes y Visitas, a disposición de la Dirección Facultativa, que será quien lo diligencie y autorice.
Dicho libro se abrirá con la diligencia o el Acta de Replanteo y se cerrará con la Recepción Definitiva de la obra. En él se harán constar las incidencias que surjan durante el desarrollo de los trabajos así como las visitas efectuadas por los técnicos de la Dirección Facultativa. De modo expreso deberán constar en el mismo todas las órdenes y acuerdos que supongan modificación de las condiciones de proyecto o del contrato, así como su repercusión económica si la hubiere.
- Presencia o representación del Contratista a pie de obra.
El Contratista estará siempre presente o representado a pie de obra. En la misma habrá permanentemente un empleado o colaborador del mismo, técnicamente cualificado para organizar los trabajos y con suficiente responsabilidad y capacidad de decisión para recibir y ejecutar las órdenes emanadas de la Dirección Facultativa. Ésta podrá recusar a dicho empleado o colaborador si, a su juicio, careciere de la necesaria capacidad técnica para tal cometido, o si por negligencia, falta de interés, o actitud negativa, resultare conflictivo para la necesaria colaboración técnica en la ejecución de los trabajos.
- Responsabilidades legales:
En la ejecución de las obras adjudicadas, el Contratista asumirá las responsabilidades legales que le correspondan y realizará los trabajos en los plazos fijados, ajustándose al Presupuesto de Contrata. No tendrá derecho a indemnización por el mayor coste que pudieran tenere las obras, ni por los errores cometidos durante su ejecución, cuya reparación será siempre a su costa.
También será responsable de los accidentes y siniestros que, por impericia, descuido u otras causas puedan producirse dentro de la obra o "in itínere". Deberá atenerse en todo a las disposiciones de policía urbana y leyes comunes sobre la materia, así como a las medidas de seguridad vial que sean exigibles con carácter local o general.
El Contratista deberá suscribir una póliza de responsabilidad civil específica para la obra, que ampare los daños y perjuicios a terceros que pudiran derivarse de su ejecución, así como los causados por vicios constructivos cuya responsabilidad le sea imputable. La cuantía mínima de la cobertura, será la que se aplique en obras de promoción pública o, en su defecto, del 10 % del presupuesto de la obra. No obstante, la Dirección Facultativa podrá fijar, si así lo estima oportuno, otro porcentaje, acorde con estimaciones estadísticas de siniestralidad del sector de seguros, para casos similares.
- Servicios provisionales:
Cuando en la obra trabajen más de 20 operarios, o su duración se estime superior a 15 días, el Contratista estará obligado a instalar en la misma unos servicios provisionales de obra que cumplan las condiciones higiénico-sanitarias exigidas por la legislación vigente.
Será de su incumbencia la colocación de rótulos, disposición de vallas, señalización y cuantas medidas de seguridad sean exigibles con carácter local o general.
- Servidumbres:
El Contratista está obligado a mantener, durante la ejecución de las obras, las servidumbres que hubiere y a reponerlas una vez terminadas las mismas, siendo de su cuenta los trabajos y gestiones necesarios para ello.
Los servicios de suministro y distribución de agua potable, energía eléctrica, gas y teléfono tendrán, a los efectos previstos, el carácter de servidumbre.
- Secuencia y ritmo de los trabajos:
El Contratista deberá ejecutar los trabajos que comprende el proyecto con estricta sujección a los plazos establecidos en el contrato. A tal fin presentará, antes del comienzo de las obras, un programa de ejecución de las mismas, con un calendario por etapas en el que se fijarán los distintos plazos, parciales y totales, de entrega. Dicho programa deberá ser autorizado por la Dirección Facultativa y se considerará como anexo al contrato. Si en las bases de contratación ya existía un programa previo el Contratista deberá ajustar los plazos del programa a lo estipulado en dichas bases.
La obra se considerará comenzada en el acto de aceptación del replanteo por la Dirección Facultativa.
El incumplimiento de cualquier plazo, parcial o total, en la ejecución de las obras, podrá dar lugar a penalizaciones que se detallarán en el contrato. Si los retrasos fueran superiores en un 20% al tiempo estipulado, la Propiedad podrá rescindir unilateralmente el contrato, sin perjuicio de exigir al Contratista cuantas responsabilidades le permita el ordenamiento jurídico.
Los retrasos podrán dar lugar a penalizaciones que, de forma aislada o conjuntamente, supongan una cuantía máxima del 20% del Presupuesto total de Contrata. Si por acumulación de retrasos hubiere de rebasarse este límite, la Propiedad, previo informe de la Dirección Facultativa, podrá rescindir unilateralmente el contrato, sin perjuicio de exigir al Contratista cuantas responsabilidades le permita el ordenamiento jurídico.
La Dirección Facultativa podrá notificar por escrito al Contratista de cualquier incumplimiento de los plazos estipulados o de cualquier disminución del ritmo de ejecución de los trabajos. Éste vendrá obligado a adoptar las medidas necesarias, que deberán ser aprobadas por dicha Dirección, para acelerar los trabajos y terminar en los plazos establecidos.
La Dirección Facultativa podrá, por exigencias técnicas justificadas o por causas de fuerza mayor, alterar el orden establecido para los trabajos, obligándose en este caso el Contratista a acatar las instrucciones que reciba al respecto, sin alterar por tal motivo el plazo total de ejecución de las obras.
Si se produce cualquier suspensión temporal de la obra por causa no imputable al Contratista, éste tendrá derecho a percibir el importe de la obra realizada y la revisión de precios correspondientes a la misma, así como a que se modifique el Plan de Obra con el consiguiente aumento de los plazos de entrega, salvo pacto previo en contra. Si la suspensión fuese definitiva, el Contratista tendrá derecho, además, a percibir el beneficio industrial del resto de obra pendiente de ejecución.
Si la suspensión temporal fuese inferior, a la quinta parte del plazo total de realización de las obras, sin exceder de 6 meses, sólo tendrá derecho a la revisión de precios, pero si se incumpliera alguna de estas condiciones, el Contratista tendrá derecho también a la indemnización por daños y perjuicios que se le hubieran ocasionado. En ambos casos, de no existir pacto específico al respecto, se aplicarán los criterios y fórmulas polinómicas de revisión para obras oficiales y los coeficientes publicados en el B.O.E. y que correspondan a las fechas de ejecución de las obras.
- Replanteo:
Una vez firmada el Acta de Replanteo y establecidas por la Dirección Facultativa las bases generales del mismo, el Contratista será responsable de su desarrollo correcto y pormenorizado y de proporcionar los instrumentos y mano de obra necesarios para definir los niveles, alineaciones y dimensiones las obras.
Si durante la ejecución de los trabajos se apreciasen errores de replanteo, en cualquier parte de las obras, el Contratista procederá a la subsanación de los mismos a su costa.
El Contratista deberá proteger cuidadosamente todos los mojones, estacas y señales que contribuyan al replanteo de las obras.
- Bienes y objetos encontrados:
Todos los bienes u objetos de valor material, artístico o arqueológico que sean encontrados en las excavaciones, o con motivo de cualquier otro trabajo, serán puestos por el Contratista a disposición del Propietario, avisando de ello, sin demora, a la Dirección Facultativa que decidirá si procede algún tipo de actuación en las obras o cualquier trámite oficial que sea preceptivo. El Contratista adoptará, además, cuantas medidas de protección sean necesarias, para impedir su deterioro o destrucción.
- Control de los materiales y de la ejecución.
De todos los materiales y elementos constructivos que vayan a emplearse, se presentarán muestras a la Dirección Facultativa que podrá aprobarlas o rechazarlas. Dichas muestras deberán ir acompañadas del correspondiente Sello de Calidad, Documento de Idoneidad Técnica, o credencial suficiente de control. Ningún material o elemento constructivo podrá ponerse en obra sin cumplir los anteriores requisitos, sin expresa autorización de la Dirección Facultativa.
Todos los materiales como las unidades de obra, deberán satisfacer las condiciones establecidas en los Pliegos Condiciones de Recepción de Obras de la Dirección General de Arquitectura y del Ministerio de Obras Públicas, en las Normas Básicas de la Edificación, Instrucciones, Pliegos, Normas UNE y demás disposiciones de obligado cumplimiento, Normas Tecnológicas de la Edificación o, en su defecto, de cualquier otra de similar rango y contenido que sea de aplicación, a juicio de la Dirección Facultativa.
Tanto los materiales como la ejecución de cuantos trabajos se desarrollen en las obras, se someterán a las pruebas, ensayos y comprobaciones de ejecución previstas en las Normas Básicas, Instrucciones, Pliegos y cualquier otra disposición de obligado cumplimiento previstas en el ordenamiento vigente, así como a las de carácter particular que se definan en el presente pliego.
En todos los procesos constructivos cuyo control de calidad se contemple en normas de obligado cumplimiento (Instrucciones, NBE, etc.) se estará a lo dispuesto en las mismas.
En los casos para los que no existan tales normas, se hará uso de las NTE que les sean aplicables. Potestativamente la Dirección Facultativa podrá disponer, en su defecto, la utilización de otras normas similares españolas, o internacionales, preferentemente de la C.E.E.
Si no existiera norma española o internacional de referencia, quedaría a juicio dela Dirección Facultativa el criterio a adoptar al respecto.
- Recepción y liquidación de las obras:
Cuando finalicen las obras, e inmediatamente antes de su Recepción Provisional, el Contratista retirará los acopios, escombros, basuras, instalaciones provisionales, maquinaria y demás medios empleados en la ejecución, efectuando los trabajos auxiliares y el acondicionamiento necesario del entorno y de los servicios públicos afectados. Todo lo cual deberá realizarse bajo la supervisión y aceptación de la Dirección Facultativa.
Dentro de los 10 días siguientes a la fecha de terminación de las obras, se realizará su Recepción Provisional, que deberá ser autorizada por la Dirección Facultativa y quedar reflejada en un Acta suscrita por las partes, dejando constancia de la misma en el Libro de Órdenes. La Dirección Facultativa citará al Contratista, fijando la fecha en que ha de llevarse a cabo la medición y valoración final de la obra. Para la realización de esta medición final, la Dirección Facultativa y el Contratista aportarán cuantos datos de verificación resulten necesarios (replanteos, planos que definan zonas ocultos, libro de ordenes, etc.).
A partir de la fecha en que se firme el Acta de Recepción Provisional comenzará un Plazo de Garantía durante el cual el Contratista deberá subsanar cualquier deficiencia observada o que se aprecie durante dicho periodo. La relación de los trabajos y repasos a efectuar, que en ningún caso será limitativa, sino simplemente indicativa, tendrá la consideración de anexo al Acta de Recepción Provisional.
Dicho periodo, independientemente del tiempo establecido, sólo finalizará cuando todos los elementos e instalaciones de la obra realizada estén correctamente resueltos o funcionen a plena satisfacción, según el criterio de la Dirección Facultativa. La Recepción Definitiva no podrá ser solicitada más que a la terminación de todas las obras previstas en el Contrato.
Si transcurrido el tiempo establecido para el Plazo de Garantía, el Contratista no hubiera subsanado los defectos observados, consignados o no en el Acta antedicha, la Propiedad podrá efectuarlos por sus medios, con el asesoramiento de la Dirección Facultativa, deduciendo los gastos de la suma que, en concepto de garantía, haya sido retenida al Contratista durante el transcurso de la obra.
Concluido satisfactoriamente el Plazo de Garantía fijado en la de Recepción Provisional y dentro de los 10 días siguientes, se procederá a la Recepción Definitiva y a la Liquidación de la Obra, que deberán ser autorizadas por la Dirección Facultativa y quedarán reflejadas en una actas suscritas por las partes. A partir de este acto se practicará el finiquito reintegrando, en su caso, al Contratista, las cantidades retenidas y se considerará concluido el contrato, quedando las partes sometidas a las normas de derecho común.

*NORMATIVA*
NORMATIVA
NORMATIVA TÉCNICA APLICABLE A LOS PROYECTOS Y EJECUCIÓN DE OBRAS DE CONSTRUCCIÓN:
En cumplimiento del articulo 1.º a). uno, del Decreto 462/1971, de 11 de Marzo, en la ejecución de las obras deberán observarse las normas vigentes aplicables sobre Construcción. A tal fin se incluye la siguiente relación de la normativa técnica aplicable. Dicha relación, no es limitativa y se indica, sin perjuicio de la aplicación particular y pormenorizada que pueda hacerse de la citada normativa a las distintas unidades y procesos de ejecución de obra
1. ABASTECIMIENTO DE AGUA, VERTIDO Y DEPURACIÓN
PLIEGO DE PRESCRIPCIONES TÉCNICAS GENERALES PARA TUBERÍAS DE ABASTECIMIENTO DE AGUA.
- ORDEN de 28 JUL-74, del Ministerio de Obras Públicas y Urbanismo
- B.O.E.: 2 y 3 OCT-74
- Corrección errores: 30-OCT-74
NORMAS BÁSICAS PARA LAS INSTALACIONES INTERIORES DE SUMINISTRO DE AGUA
- ORDEN de 9-DIC-73, del Ministerio de Industria y Energía
- B.O.E.: 13-ENE-75
- Corrección errores: 17-FEB-76
COMPLEMENTO DEL APARTADO l.5 TÍTULO I DE LA NORMA BÁSICA ANTERIOR.
- RESOLUCIÓN de 12-FEB-80 de la Dirección General de la Energía
- B.O.E.: 7-MAR-80
NORMAS PROVISIONALES SOBRE INSTALACIONES DEPURADORAS Y VERTIDO DE AGUAS RESIDUALES AL MAR.
- RESOLUCIÓN de 23-ABR-69 de la Dirección General de Puertos y Señales Marítimas
- B.O.E.: 20-JUN-69
- Corrección errores: 4-AGO-69
INSTRUCCIONES PARA EL VERTIDO AL MAR, DESDE TIERRA, DE AGUAS RESIDUALES A TRAVÉS DE EMISARIOS SUBMARINOS.
- ORDEN de 29-ABR-77, del Ministerio de Obras Públicas y Urbanismo
- B.O.E.: 25-JUN-77
- Corrección errores: 23-AGO-77
NORMAS APLICABLES AL TRATAMIENTO DE AGUAS RESIDUALES URBANAS.
- REAL DECRETO-LEY 11/1995, de 28-DIC, de la Jefatura del Estado
- B.O.E.: 30-DIC-95
DESARROLLO DEL REAL DECRETO-LEY 11/1995 POR EL QUE SE ESTABLECEN LAS NORMAS APLICABLES AL TRATAMIENTO DE LAS AGUAS RESIDUALES.
- REAL DECRETO 509/1996. de 15-MAR. del Ministerio de Obras Públicas Transportes y Medio Ambiente
- B.O.E.: 29-MAR-96
NORMAS DE EMISIÓN, OBJETIVOS DE CALIDAD Y MÉTODOS DE MEDICIÓN DE REFERENCIA RELATIVOS A DETERMINADAS SUSTANCIAS NOCIVAS O PELIGROSAS CONTENIDAS EN LOS VERTIDOS DE AGUAS RESIDUALES.
- ORDEN de 12-NOV-87, del Ministerio de Obras Públicas y Urbanismo
- B.O.E.: 23-NOV-87
- Corrección errores: 18-ABR-88
INCLUSIÓN EN LA ORDEN ANTERIOR DE NORMAS APLICABLES A NUEVAS SUSTANCIAS NOCIVAS PELIGROSAS QUE PUEDEN FORMAR PARTE DE DETERMINADOS VERTIDOS DE AGUAS RESIDUALES.
- ORDEN de 13-MAR-89, del Ministerio de Obras Públicas y Urbanismo
- B.O.E.: 20-MAR-89
AMPLIACIÓN DEL ÁMBITO DE APLICACIÓN DE LA ORDEN DE 12-NOV-87 A CUATRO SUSTANCIAS NOCIVAS O PELIGROSAS QUE PUEDEN FORMAR PARTE DE DETERMINADOS VERTIDOS.
- ORDEN de 28-JUN-91, del Ministerio de Obras Públicas y Urbanismo
- B.O.E.: 8-JUL-91
NORMAS COMPLEMENTARIAS DE LAS AUTORIZACIONES DE VERTIDOS DE LAS AGUAS RESIDUALES.
- ORDEN de 23-DIC-86, del Ministerio de Obras Públicas y Urbanismo
- B.O.E.: 30-DIC-86
NORMATIVA GENERAL SOBRE VERTIDOS DE SUSTANCIAS PELIGROSAS DESDE TIERRA AL MAR.
- REAL DECRETO 258/1989, de 10 de Marzo
- B.O.E.: 16-MAR-89
DESECHOS Y RESIDUOS SÓLIDOS URBANOS.
- LEY 42/1975 de 19-11-75, de la Jefatura del Estado.
- B.O.E. 21-11-75.
MODIFICACIÓN DE LOS ARTÍCULOS 1 Y 11 Y DISPOSICIÓN FINAL 3.ª DE LA LEY 42/75 DE DESECHOS Y RESIDUOS SÓLIDOS URBANOS.
- REAL DECRETO. 1163/86. M.O. P. U. de 13-06-86.
- B.O.E.: 23-06-86.
CONTADORES DE AGUA FRÍA.
- ORDEN de 28-DIC-88, del Ministerio de Obras Públicas y Urbanismo
- B.O.E.: 6-MAR-89
CONTADORES DE AGUA CALIENTE.
- ORDEN de 30-DIC-88, del Ministerio de Obras Públicas y Urbanismo
- B.O.E.: 30-ENE-89
RESIDUOS SÓLIDOS URBANOS DE GALICIA.
- LEY10/97 de 10-JUN-97, de Consellería de Presidencia. Comunidad Autónoma de Galicia
- D.O.G.: 02-SEP-97
2. ACCIONES EN LA EDIFICACIÓN.
NORMA BÁSICA DE LA EDIFICACIÓN NBE-AE/88 "ACCIONES DE LA EDIFICACIÓN".
- REAL DECRETO 1370/1988, del Ministerio de Obras Públicas y Urbanismo del 11 de Noviembre del 88.
- B.O.E. n.º 276 de 17-NOV-88. Modifica parcialmente la antigua MV-101/62 "ACCIONES EN LA EDIFICACIÓN". Decreto 195/1963 de 17-ENE de M. de Vivienda. B.O.E. 9-FEB-63.
NORMA DE CONSTRUCCIÓN SISMORRESISTENTE: PARTE GENERAL Y EDIFICACIÓN (NCS-94).
- REAL DECRETO 2543/1994, de 29-DIC, del Ministerio de Obras Públicas, Transportes y Medio Ambiente
- B.O.E.: 8-FEB-95
3.ACTIVIDADES RECREATIVAS.
REGLAMENTO GENERAL DE POLICIA DE ESPECTÁCULOS PÚBLICOS Y ACTIVIDADES RECREATIVAS.
- REAL DECRETO 2812/82 del Ministerio del Interior de 27-OCT-82.
- B.O. E. 6-NOV-82.
4. AISLAMIENTO.
NORMA BÁSICA NBE-CA-88 SOBRE CONDICIONES ACÚSTICAS DE LOS EDIFICIOS ACLARACIONES Y CORRECCIONES DE LOS ANEXOS DE LA NBE-CA-82.
- ORDEN de 29-SEP-88, del Ministerio de Obras Públicas y Urbanismo.
- B.O.E.: 8-OCT-88.
Modifica la NORMA BÁSICA NBE-CA-82 y la NORMA BÁSICA NBE-CA-81
NORMA BÁSICA NBE-CT-79 SOBRE CONDICIONES TÉRMICAS DE LOS EDIFICIOS.
- REAL DECRETO 2429/1979. de 6-JUL, de la Presidencia del Gobierno
- B.O.E.: 22-OCT-79
ESPECIFICACIONES TÉCNICAS DE POLIESTIRENO EXPANDIDO PARA AISLAMIENTO TÉRMICO Y SU HOMOLOGACIÓN.
- REAL DECRETO 2709/1985, de 27-DIC, del Ministerio de Industria y Energía
- B.O.E.: 15-MAR-86
ESPECIFICACIONES TÉCNICAS DE PRODUCTOS DE FIBRA DE VIDRIO PARA AISLAMIENTO TÉRMICO Y SU HOMOLOGACIÓN.
- REAL DECRETO 1637/1986, de 13-JUN, del Ministerio de Industria y Energía
- B.O.E.: 5-AGO-86
- Corrección errores: 27-OCT-86
PROTECCIÓN CONTRA LA CONTAMINACIÓN ACÚSTICA.
- LEY 7/97 de 11-AGO-97, de Consellería de Presidencia. Comunidad Autonoma de Galicia
- D.O.G.: 20-AGO-97.
- DECRETO 150/1999, de 7-MAY-1999, Consellería de Medio Ambiente.
5.APARATOS ELEVADORES.
REGLAMENTO DE APARATOS ELEVADORES PARA OBRAS.
- ORDEN de 23-MAY-77, del Ministerio de Industria.
- B.O.E. 14-06-77.
- Corrección de errores. B.O.E. 12-11-77.
REGLAMENTO DE APARATOS DE ELEVACIÓN Y SU MANUTENCIÓN.
- REAL DECRETO 2291/1985, de 8-NOV, del Ministerio de Industria y Energía
-.B.O.E. 1-DIC-85
- QUEDARÁ DEROGADO ESTE REAL DECRETO EL 30-JUN-99, CON EXCEPCIÓN DE LOS ART. 10-15, 19 Y 23
INSTRUCCIONES TÉCNICAS COMPLEMENTARIAS ITC-MIE-AEM1, REFERENTE A ASCENSORES ELECTRO-MECÁNICOS.
- ORDEN de 23-SEP-87, del Ministerio de Industria y Energía
- B.O.E.: 6-OCT-87
- Corrección errores: 12-MAY-88
- QUEDARÁ DEROGADA ESTA ORDEN EL 30-JUN-99, CON EXCEPCIÓN DE LOS PRECEPTOS DE LA ITC MIE-AEM1 A LOS QUE SE REMITEN LOS ARTÍCULOS DEL REGLAMENTO QUE SIGUEN VIGENTES (ART. 10-15, 19 Y 23)
PRESCRIPCIONES TÉCNICAS NO PREVISTAS EN LA ITC -MIE-AEMI, DEL REGLAMENTO DE APARATOS DE ELEVACIÓN Y SU MANUTENCIÓN.
-RESOLUCIÓN de 27-ABR-92, de la Dirección General de Política Tecnológica del Ministerio de Industria, Comercio y Turismo
- B.O.E.: 15-MAY-92
MODIFICACIÓN DE LA ITC-MIE-AEM1, REFERENTE A ASCENSORES ELECTROMECÁNICOS.
- ORDEN de 12-SEP-91, del Ministerio de Industria, Comercio y Turismo
- B.O.E.: 17-SEP-91
- Corrección errores: 12-OCT-91
- QUEDARÁ DEROGADA ESTA ORDEN EL 30-JUN-99, CON EXCEPCIÓN DE LOS PRECEPTOS DE LA ITC MIE-AEM1 A LOS QUE SE REMITEN LOS ARTÍCULOS DEL REGLAMENTO QUE SIGUEN VIGENTES (ART. 10-15, 19 Y 23)
ASCENSORES SIN CUARTOS DE MÁQUINAS.
- RESOLUCIÓN de 3-ABRL-97. del Dirección General de Tecnología y Seguridad Industrial
- B.O.E.: 23-ABR-97
APARATOS ELEVADORES HIDRÁULICOS.
- ORDEN de 30-JUL-74. del Ministerio de Industria y Energía
- B.O.E.: 9-AGO-74
INSTRUCCIONES TÉCNICAS COMPLEMENTARIAS ITC-MIE-AEM2, REFERENTES A GRÚAS-TORRE DESMONTABLES PARA OBRAS.
- ORDEN de 28-JUN-88, del Ministerio de Industria y Energía
- B.O.E.: 7-JUL-88
- Corrección errores: 5-OCT-88
MODIFICACIÓN DE LA ITC-MIE-AEM2 ANTERIOR.
- ORDEN de 16-ABR-90, del Ministerio de Industria y Energía
- B.O.E.: 24-ABR-90
- Corrección errores: 14-MAY-90
INSTRUCCIÓN TÉCNICA COMPLEMENTARIA MIE-AEM 4 DEL REGLAMENTO DE APARATOS DE ELEVACIÓN Y MANUTENCIÓN, REFERENTE A GRUAS MÓVILES AUTOPROPULSADAS USADAS.
-. REAL DECRETO 2370/96 de 18-NOV-96, del Ministerio de Industria y Energía
-. B.O.E.: 24-DIC-96
DISPOSICIONES DE APLICACIÓN DE LA DIRECTIVA DEL PARLAMENTO EUROPEO Y DEL CONSEJO 95/16/CE SOBRE ASCENSORES.
- REAL DECRETO 1314/1997 de 01-AGO-97, del Parlamento Europeo y del Consejo95/19/CE
-. B.O.E.: 30-SEP-97
REGLAMENTO DE APARATOS ELEVADORES.
- ORDEN de 13-MAY-87, de la Consellería de Traballo. Autonomía de Galicia
- D.O.G.: 30-JUN-87
NORMAS DE PROCEDIMIENTO EN RELACIÓN EN LA APLICACIÓN DE LA INSTRUCCIÓN MIE-AEM2 PARA GRÚAS-TORRE DESMONTABLES PARA OBRA EN GALICIA.
- ORDEN de 17-AGO-92. Autonomía de Galicia.
- D.O.G. 15-OCT-92.
6. APARATOS A PRESIÓN.
REGLAMENTO DE APARATOS A PRESIÓN.
- REAL DECRETO 1244/1979, de 4-ABR, del Ministerio de Industria y Energía
- B.O.E.: 29-MAY-79
- Corrección errores: 28-JUN-79
- Corrección errores: 24-ENE-91
MODIFICACIÓN DE LOS ARTÍCULOS 6, 9,19, 20 y 22 DEL REGLAMENTO DE APARATOS A PRESIÓN.
- REAL DECRETO 1504/1990, de 23-NOV, del Ministerio de Industria y Energía
- B.O.E.: 28-NOV-90
INSTRUCCIONES TÉCNICAS COMPLEMENTARIAS ITC-MIE-AP1. CALDERAS, ECONOMIZADORES Y OTROS APARATOS.
- ORDEN de 17-MAR-81, del Ministerio de Industria v Energía
- B.O.E.: 8-ABR-81
- Corrección errores 21-MAY-81
MODIFICACIÓN DE LA ITC-MIE-AP1 ANTERIOR.
- ORDEN de 28-MAR-85, del Ministerio de Industria y Energía
- B.O.E.: 13-ABR-85
MODIFICACIÓN DE LOS ARTÍCULOS 6 y 7 DEL REGLAMENTO DE APARATOS A PRESIÓN.
- REAL DECRETO 507/1982, de 15-ENE, del Ministerio de Industria y Energía
- B.O.E.: 12-MAR-82
ITC-MIE-AP2. TUBERÍAS PARA FLUÍDOS RELATIVOS A CALDERAS.
- ORDEN de 6-OCT-80, del Ministerio de Industria y Energía
- B.O.E.:4-NOV-80
ITC-MIE-APS. EXTINTORES DE INCENDIOS.
- ORDEN de 31-MAY-82, del Ministerio de Industria y Energía
- B.O.E.: 23-JUN-82
MODIFICACIÓN DE LOS ARTÍCULOS 2, 9 y 10 DE LA ITC-MIE-APS ANTERIOR.
- ORDEN de 26-OCT-83, del Ministerio de Industria y Energía
- B.O.E.: 7-NOV-83
- Modificación: 28-NOV-89
MODIFICACIÓN DE LOS ARTÍCULOS 1, 4, 5, 7, 9 y 10 DE LA ITC-MIE-APS ANTERIOR.
- ORDEN de 31-MAY-85, del Ministerio de Industria y Energía
- B.O.E.: 20-JUN-85
ITC-MIE-AP 11. APARATOS DESTINADOS A CALENTAR O ACUMULAR AGUA CALIENTE FABRICADOS EN SERIE.
- ORDEN de 31-MAY-85, del Ministerio de Industria y Energía
- B.O.E.: 21-JUN-85
- Corrección errores: 13-AGO-85
ITC-MIE-AP 12. CALDERAS DE AGUA CALIENTE.
- ORDEN de 31-MAY-85, del Ministerio de Industria y Energía
- B.O.E.: 20-JUN-85
- Corrección errores: 12-AGO-85
ITC-MIE-AP-13. INTERCAMBIADORES.
- ORDEN de 11-OCT-88, del Ministerio de Industria y Energía
- B.O.E.: 2 1-OCT-88
7. AUDIOVISUALES Y ANTENAS.
INSTALACIÓN DE ANTENAS RECEPTORAS EN EL EXTERIOR DE INMUEBLES.
- DECRETO de 18-OCT-57, de la Presidencia del Gobierno
- B.O.E.: 18-NOV-57
ANTENAS EN EDIFICIOS
- LEY 1/1998, de 27-FEB, de la Jefatura del Estado
- B.O.E. 28-FEB-98
NORMAS PARA LA INSTALACIÓN DE ANTENAS COLECTIVAS.
- ORDEN de 23-ENE-67, del Ministerio de Información y Turismo
- B.O.E.: 2-MAR-67
MODIFICACIÓN DEL APARTADO 10.
- ORDEN de 31-MAR-82. de la Presidencia del Gobierno
- B.O.E.: 10-ABR-82
ANTENAS PARABÓLICAS.
- REAL DECRETO 1201/1986, de 6-JUN. del Mìnisterio de Trabajo, Turismo y Comunicaciones
- B.O.E.: 25-JUN-86
INSTALACIÓN DE ANTENAS COLECTIVAS EN V.P.O.
- ORDEN de 8-AGO-67, del Ministerio de la Vivienda
- B.O.E.: 15-AGO-67
ANTENAS COLECTIVAS: REQUISITOS DE INSTALACIÓN.
- ORDEN de 8-AGO-67, del Ministerio de la Vivienda
- B.O.E.: 15-AGO-67
INSTALACIÓN EN INMUEBLES DE SISTEMAS DE DISTRIBUCIÓN DE LA SEÑAL DE TV POR CABLE.
- DECRETO 1306/1974, de 2-MAY, de la Presidencia del Gobierno
- B.O.E.: 15-MAY-74
REGLAMENTO REGULADOR DE LAS INFRAESTRUCTURAS COMUNES DE TELECOMUNICACIONES (ICT)
- REAL DECRETO 279/1999, de 22-FEB
8. BARRERAS ARQUITECTÓNICAS.
NORMAS SOBRE LA SUPRESIÓN DE BARRERAS ARQUITECTÓNICAS DE LAS EDIFICACIONES DE LA SEGURIDAD SOCIAL.
- RESOLUCIÓN de 5-OCT-76, de la Dirección General de Servicios Sociales de la Seguridad Social
- B.O.E.: 28-OCT-76
RESERVA Y SITUACIÓN DE LAS V.P.O. DESTINADAS A MINUSVÁLIDOS.
- REAL DECRETO 355/1980, de 25-ENE. del Ministerio de Obras Públicas y Urbanismo
- B.O.E.: 28-FEB-80
ACCESOS, APARATOS ELEVADORES Y CONDICIONES DE LAS VIVIENDAS PARA MINUSVÁLIDOS EN VIVIENDAS DE PROTECCIÓN OFICIAL.
- ORDEN de 3-MAR-80, del Ministerio de Obras; Públicas y Urbanismo
- B.O.E.: 18-MAR-80
INTEGRACIÓN SOCIAL DE MINUSVALIDOS (Titulo IX, Artículos 54 a 61).
- LEY 13/1982, de 7-ABR ·
- B.O.E.: 30-ABR-82
MEDIDAS MÍNIMAS SOBRE ACCESIBILIDAD EN LOS EDIFICIOS.
- REAL DECRETO 556/1989, de 19-MAY. del Ministerio de Obras Públicas y Urbanismo
- B.O.E.: 23-MAY-89
ACCESIBILIDADE E SUPRESIÓN DE BARREIRAS ARQUITECTÓNICAS.
- LEY 8/ 1997, de 20-AGO-97, de la Consellería de Presidencia. Comunidad Autónoma de Galicia
- D.O.G..: 29-AGO-97
REGLAMENTO DE DESARROLLO Y EJECUCIÓN DE LA LEY DE ACCESIBILIDAD Y SUPRESIÓN DE BARRERAS EN LA COMUNIDAD AUTÓNOMA DE GALICIA.
- DECRETO 35/2000 de 28-ENE de la Consellería de sanidade e servicios sociais.
- D.O.G. 29-FEBRERO-2000
9. BLINDAJES.
ESPECIFICACIONES TÉCNICAS DE LOS TIPOS DE "BLINDAJES TRANSPARENTES O TRANSLÚCIDOS" PARA SU HOMOLOGACIÓN POR EL MINISTERIO DE INDUSTRIA Y ENERGÌA.
- Orden de 13-MAR-86, del Ministerio de Industria y Energía
- B.O.E. de 08-ABR-86.
10. CALEFACCIÓN, CLIMATIZACIÓN Y AGUA CALIENTE SANITARIA.
REGLAMENTO DE INSTALACIONES DE CALEFACCIÓN, CLIMATIZACIÓN Y AGUA CALIENTE SANITARIA.
- REAL DECRETO 1618/1980, de 4-JUL, de la Presidencia del Gobierno
- B.O.E.: 6-AGO-80
- Modificación: 12-NOV-82
MODIFICACIÓN DEL REGLAMENTO ANTERIOR.
- REAL DECRETO 2946/1982, de 1-OCT, de la Presidencia del Gobierno
- B.O.E.: 12-NOV-82
INSTRUCCIONES TÉCNICAS COMPLEMENTARIAS IT.IC.
- ORDEN de 16-JUL-81, de la Presidencia del Gobierno
- B.O.E.: 13-AGO-81
MODIFICACIÓN DE LAS IT.IC. 01, 04, 09, 17 y 18.
- ORDEN de 28-JUN-84, de la Presidencia del Gobierno
- B.O.E.: 2-JUL-84
NORMAS TÉCNICAS DE RADIADORES CONVECTORES DE CALEFACCIÓN POR FLUIDOS Y SU HOMOLOGACIÓN.
- REAL DECRETO 3089/1982, de 15-OCT, del Ministerio de Industria y Energía
- B.O.E.: 22-NOV-82
NORMAS TÉCNICAS SOBRE ENSAYOS PARA HOMOLOGACIÓN DE RADIADORES Y CONVECTORES POR MEDIO DE FLUÍDOS.
- ORDEN de 10-FEB-83, del Ministerio de Industria y Energía
- B.O.E.: 15-FEB-83
COMPLEMENTO DE LAS NORMAS TÉCNICAS ANTERIORES (HOMOLOGACIÓN DE RADIADORES).
- REAL DECRETO 363/1984, DE 22-FEB, del Ministerio de Industria y Energía
- B.O.E.: 25-FEB-84
HOMOLOGACIÓN DE QUEMADORES, REGLAMENTACIÓN PARA HOMOLOGAR COMBUSTIBLES LÍQUIDOS EN INSTALACIONES FIJAS.
- ORDEN de 10-DIC-75, del Ministerio de Industria y Energía
- B.O.E.: 30-DIC-75
ESPECIFICACIONES TÉCNICAS DE CHIMENEAS MODULARES METÁLICAS Y SU HOMOLOGACIÓN.
- REAL DECRETO 2532/1985, de 18-DIC, del Ministerio de Industria y Energía
- B.O.E.: 3-ENE-86
- Corrección errores: 27-FEB-86
ESPECIFICACIONES TÉCNICAS DE EQUIPOS FRIGORÍFICOS Y BOMBAS DE CALOR Y SU HOMOLOGACIÓN
- REAL DECRETO 2643/1985, de 18-DIC, del Ministerio de Industria y Energía
- B.O.E.: 24-ENE-86
- Corrección errores: 14-FEB-86
MODIFICACIÓN DE LAS ESPECIFICACIONES TÉCNICAS ANTERIORES (EQUIPO FRIGORÍFICOS).
- REAL DECRETO 673/1987, del Ministerio de Industria y Energía
- B.O.E.: 28-MAY-87
ESPECIFICACIONES TÉCNICAS DE COLECTORES SOLARES Y SU HOMOLOGACIÓN.
- REAL DECRETO 891/1980, de 14-ABR, del Ministerio de Industria y Energía
- B.O.E.:12-MAY-80
NORMAS PARA DETERMINACIÓN DEL RENDIMIENTO DE CALDERAS DE POTENCIA NOMINAL SUPERIOR A 100 kW.
- ORDEN de 8-ABR-83, del Ministerio de Industria y Energía
- B.O.E.: 16-ABR-83
MODIFICACIÓN DE LAS NORMAS ANTERIORES (RENDIMIENTO DE CALDERAS).
- ORDEN de 8-NOV-85, del Ministerio de Industria y Energía
- B.O.E.:19-DIC-85
MODIFICACIÓN DEL R.D.1428/1992 DE APLICACIÓN DE LAS COMUNIDADES EUROPEAS 92/42/CEE, SOBRE APARATOS DE GAS.
- REAL DECRETO 276/1995, de 24-FEB, del Ministerio de Industria y Energía
- B.O.E.: 27-MAR-95
APLICACIÓN DE LA DIRECTIVA DEL CONSEJO DE LAS COMUNIDADES EUROPEAS 90/396/CEE, SOBRE RENDIMIENTO PARA LAS CALDERAS NUEVAS DE AGUA CALIENTE ALIMENTADAS POR COMBUSTIBLES LÍQUIDOS O GASEOSOS.
- REAL DECRETO 275/1995, de 24-FEB, del Ministerio de Industria y Energía
- B.O.E.: 27-MAR-95
- Corrección erratas: 26-MAY-95
APLICACIÓN DE LA DIRECTIVA DEL CONSEJO DE LAS COMUNIDADES EUROPEAS 92/42/CEE, SOBRE APARATOS DE GAS.
- REAL DECRETO 1428/1992, de 27-NOV, del Ministerio de Industria, Comercio y Turismo
- B.O.E.: 5-DIC-92
REGLAMENTO DE INSTALACIONES TÉRMICAS EN LOS EDIFICIOS (RITE)y sus instrucciones técnicas complementarias (ITE)
- REAL DECRETO 1751/1998, 31-JUL
- B.O.E.: 5-AGO-98
11. CALES.
INSTRUCCIÓN PARA LA RECEPCIÓN DE CALES EN OBRAS DE ESTABILIZACIÓN DE SUELO RCA-92.
- Orden de 18-DIC-92.
- B.O.E. 26-DIC-92.
12. CARPINTERÍA.
ESPECIFICACIONES TÉCNICAS DE PERFILES EXTRUÍDOS DE ALUMINIO Y SUS ALEACIONES Y SU HOMOLOGACIÓN.
- REAL DECRETO 2699/1985, de 27-DIC, del Ministerio de Industria y Energía
- B.O.E.: 22-FEB-86
MARCA DE CALIDAD PARA PUERTAS PLANAS DE MADERA.
- REAL DECRETO 146/1989, de 10-FEB, del Ministerio de Industria y Energía
- B.O.E.: 14-FEB-89
13. CASILLEROS POSTALES.
REGLAMENTO DE LOS SERVICIOS DE CORREOS.
- DECRETO 1653/1964, de 4-MAY, del Ministerio de la Gobernación
- B.O.E.:9-JUN-64
MODIFICACIÓN DEL REGLAMENTO DE LOS SERVICIOS DE CORREOS.
- ORDEN de 11-AGO-71 del Ministerio de Gobernación
- B.O.E.:3-SEP-71
CORREOS. INSTALACIÓN DE CASILLEROS DOMICILIARIOS.
- RESOLUCIÓN de 07-DIC-71, de la Dirección General de Correos y Telégrafos.
- B.O.E. Correos 23-DIC-71.
- Corrección de errores B.O.E. 27-DIC-71.
CORREOS. INSTALACIÓN DE CASILLEROS DOMICILIARIOS.
- CIRCULAR de 27-MAY-72, de la Jefatura de·Correos.
- B.O.E. 05-JUN-72.
14. CEMENTOS.
INSTRUCCIÓN PARA LA RECEPCIÓN DE CEMENTOS "RC-97".
- REAL DECRETO 776/1997, de 30 de mayo, del Ministerio de Relaciones con las Cortes y con la Secretaria del Gobierno
- B.O.E.: 13-JUN-973
OBLIGATORIEDAD DE HOMOLOGACIÓN DE LOS CEMENTOS PARA LA FABRICACIÓN DE HORMIGONES Y MORTEROS.
- REAL DECRETO 1313/1988, de 28-OCT, del Ministerio de Industria y Energía
- B.O.E.: 4-NOV-88
MODIFICACIÓN DE LAS NORMAS UNE DEL ANEXO AL R.D.1313/1988, de 28 de OCTUBRE, SOBRE OBLIGATORIEDAD DE HOMOLOGACIÓN DE CEMENTOS.
- ORDEN de 28-JUN-89, del Ministerio de Relaciones con las Cortes v con la Secretaría del Gobierno
- B.O.E.: 30-JUN-89
MODIFICACIÓN DE LA ORDEN ANTERIOR (28-JUN-89).
- ORDEN de 28-DIC-89, del Ministerio de Relaciones con las Cortes y con la Secretaría del Gobierno
- B.O.E.: 29-DIC-89
PLAZO DE ENTRADA EN VIGOR DE LOS ART. 7 Y 8 DEL REAL DECRETO 568/1989 DE 12-MAY.
- ORDEN de 28-JUN-90, del Ministerio de Relaciones con las Cortes y con la Secretaría del Gobierno
- B.O.E.: 3-JUL-90
MODIFICACIÓN DEL ANEXO DEL R. D. 1313/1988 ANTERIOR.
- ORDEN de 4-FEB-92, del Ministerio de Relaciones con las Cortes y con la Secretaría del Gobierno
- B.O.E.: 11-FEB-92
15. COMBUSTIBLES.
REGLAMENTO PARA LA UTILIZACIÓN DE PRODUCTOS PETROLÍFEROS EN CALEFACCIÓN Y OTROS USOS NO INDUSTRIALES.
- ORDEN de 21-JUN-68, del Ministerio de Industria.
- B.O.E. 03-JUL-68.
- Corrección de errores B.O.E. 23-JUL-68.
- Modificación B.O.E. 22-OCT-69.
- Corrección errores B.O.E. 14-NOV-69.
INSTRUCCIÓN COMPLEMENTARIA DEL REGLAMENTO SOBRE UTILIZACIÓN DE PRODUCTOS EN CALEFACCIÓN Y OTROS USOS NO INDUSTRIALES.
-.RESOLUCIÓN de 03-OCT-69, de la Dirección General de la Energía y Combustibles.
-.B.O.E. 17-OCT- 69.
NORMAS BÁSICAS PARA INSTALACIONES DE SUMINISTRO DE GAS EN EDIFICIOS HABITADOS.
- ORDEN de 29-MAR-74, de la Presidencia del Gobierno
- B.O.E.:30-MAR-74
- Corrección errores: 11-ABR-74
- Corrección errores: 27-ABR-74
REGLAMENTO DE INSTALACIONES DE GAS EN LOCALES DESTINADOS A USOS DOMÉSTICOS, COLECTIVOS O COMERCIALES.
- REAL DECRETO 1853/1993, de 12-OCT. del Ministerio de la Presidencia
- B.O.E.: 24-NOV-93
- Corrección errores: 8-MAR-93
REGLAMENTO GENERAL DEL SERVICIO PUBLICO DE GASES COMBUSTIBLES.
- DECRETO 2913/1973, de 26-OCT. del Ministerio de Industria
- B.O.E.: 21-NOV-73
MODIFICACIÓN DEL REGLAMENTO GENERAL DEL SERVICIO PÚBLICO DE GASES COMBUSTIBLES. COMPLEMENTA AL ARTICULO 27.
- DECRETO 1091/1975, de 24-ABR. del Ministerio de Industria
- B.O.E.: 21-MAY-75
MODIFICACIÓN DEL APARTADO 5.4 DEL ART.27 DEL REGLAMENTO ANTES CITADO.
- DECRETO 3484/1983, de 14-DIC. del Ministerio de Industria y Energía
- B.O.E.: 20-FEB-84
INSTRUCCIÓN SOBRE DOCUMENTACIÓN Y PUESTA EN SERVICIO DE LAS INSTALACIONES RECEPTORAS DE GASES COMBUSTIBLES.
- ORDEN de 17-DIC-85, del Ministerio de Industria y Energía
- B.O.E.: 9-ENE-86
- Correción errores: 26-ABR-86
REGLAMENTO SOBRE INSTALACIONES DE ALMACENAMIENTO DE GASES LICUADOS DEL PETRÓLEO (GLP) EN DEPÓSITOS FIJOS.
- ORDEN de 29-ENE-86, del Ministerio de Industria y Energía
- B.O.E.: 22-FEB-86
- Corrección errores: 10-JUN-86
REGLAMENTO DE REDES Y ACOMETIDAS DE COMBUSTIBLES GASEOSOS E INSTRUCCIONES.
"MIG"
- ORDEN de 18-NOV-71, del Ministerio de Industria
- B.O.E.: 6-DIC-74
MODIFICACIÓN DE LOS PUNTOS 5.1 y 6.1 DEL REGLAMENTO ANTES CITADO.
- ORDEN de 26-OCT-83, del Ministerio de Industria y Energía
- B.O.E.: 8-NOV-84
- Corrección errores: 23-JUL-84
MODIFICACIÓN DE LAS INSTRUCCIONES TÉCNICAS COMPLEMENTARIAS ITC-MIG-5.1, 5.2, 5.5 y 6.2.
- ORDEN de 6-JUL-84, del Ministerio de Industria y Energía
- B.O.E.: 23-JUL-84
REGLAMENTO DE APARATOS QUE UTILIZAN COMBUSTIBLES GASEOSOS.
- REAL DECRETO 494/1988, de 20-MAY, del Ministerio de Industria y Energía
- B.O.E.: 25-MAY-88
- Corrección errores: 21-JUL-88
INSTRUCCIONES TÉCNICAS COMPLEMENTARIAS ITC-MIE-AG 1 a 9 y 11 a 14.
- ORDEN de 7-JUN-88, del Ministerio de Industria y Energía
- B.O.E.: 20-JUN-88
MODIFICACIÓN DE LAS INSTRUCCIONES TÉCNICAS COMPLEMENTARIAS ITC-MIE-AG 1 Y 2.
- ORDEN de 17-NOV-88, del Ministerio de Industria y Energía
- B.O.E.: 29-NOV-88
MODIFICACIÓN DE LAS INSTRUCCIONES TÉCNICAS COMPLEMENTARIAS ITC-MIE-AG 7.
- ORDEN de 30-JUL-90. del Ministerio de Industria y Energía
- B.O.E.: 8-AGO-90
MODIFICACIÓN DE LAS INSTRUCCIONES TÉCNICAS COMPLEMENTARIAS ITC-MIE-:AG 6 y 11.
- ORDEN de 15-FEB-91, del Ministerio de Industria y Energía
- B.O.E.: 26-FEB-91
INSTRUCCIONES TÉCNICAS COMPLEMENTARIAS ITC-MlE-AG 10, 15, 16, 18 y 20.
- ORDEN de 15-DIC-88, del Ministerio de Industria y Energía
- B.O.E.: 27-DIC-88
APROBACIÓN DE LA ITC-MIE-APQ-DO 5 DEL REGLAMENTO DE ALMACENAMIENTO DE PRODUCCIÓN QUÍMICOS (GASES).
- Orden de 21-JUN-92, del Ministerio de Industria
- B.O.E.14-AGO-92.
INSTRUCCIONES TÉCNICAS COMPLEMENTARIAS MI-IP 03 "INSTALACIONES PETROLIFERAS PARA USO PROPIO"
- REAL DECRETO 1427/1997, de 15-SEP, delMinisterio de Industria y Energía
- B.O.E.: 23-OCT-97
- ENTRARÁ EN VIGOR A LOS 6 MESES DE SU PUBLICACIÓN EN EL B.O.E.
16. CONSUMIDORES.
DEFENSA DE LOS CONSUMIDORES Y USUARIOS.
- Ley 26/84 de 19-JUL-84 de Jefatura del Estado.
- B.O.E. 21-JUL-84.
17. CONTROL DE CALIDAD.
CONTROL DE CALIDAD DE LA EDIFICACIÓN EN LA COMUNIDAD AUTÓNOMA DE GALICIA
- DECRETO 232/1993 de 20-SEP-93 de la Consellería de Presidencia de la Xunta de Galicia. Comunidad Autónoma de Galicia.
- D.O.G. 15-OCT-93.
18. CUBIERTAS.
NORMA BÁSICA DE EDIFICACIÓN "NBE-QB-90" CUBIERTAS CON MATERIALES BITUMINOSOS.
- REAL DECRETO 1572/1990, de 30-NOV, del Ministerio de Obras Públicas y Urbanismo
- B.O.E.: 7-DIC-90
NORMA BÁSICA DE LA EDIFICACIÓN "NBE-MV-111-1980" PLACAS Y PANELES DE CHAPA CONFORMADA DE ACERO.
- REAL DECRETO 2169/1980. de 22-MAY, del Ministerio de Obras Públicas y Urbanismo
- B.O.E.: 23-SEP-81
HOMOLOGACIÓN DE LOS "PRODUCTOS BITUMINOSOS PARA IMPERMEABILIZACIÓN DE CUBIERTAS EN LA EDIFICACIÓN".
- Orden 11-MAR-86 del Ministerio de Industria.
- B.O.E. de 22-MAR-86.
19. DOTACIÓN ARTÍSTICA.
TRABAJOS DE DOTACIÓN ARTÍSTICA EN EDIFICIOS Y CONSTRUCCIONES PÚBLICAS DE LA COMUNIDAD AUTÓNOMA DE GALICIA.
- Ley 12/1991 Comunidad Autónoma de Galicia.
- D.O.G. 26-NOV-91
20. ELECTRICIDAD.
REGLAMENTO DE VERIFICACIONES ELÉCTRICAS Y REGULARIDAD EN EL SUMINISTRO DE ENERGÍA.
- DECRETO de 12-MAR-54, del Ministerio de Industria.
- B.O.E.15-ABR-54.
- Modificación arts. 2 y 92. B.O.E.:27-NOV-68.
REGLAMENTO DE LÍNEAS AÉREAS DE ALTA TENSIÓN.
- DECRETO 3151/1968 de 28-NOV-68, del Ministerío de Industria.
- B.O.E. 27-DIC-68.
- Corrección de errores. B.O.E. 08-MAR-68.
REGLAMENTO ELECTROTÉCNICO PARA BAJA TENSIÓN. "REBT"
- DECRETO 2413/1973, de 20-SEP, del Ministerio de Industria y Energía
- B.O.E.: 9-OCT-73
INSTRUCCIONES COMPLEMENTARIAS DEL REGLAMENTO ELECTROTÉCNICO PARA BAJA TENSIÓN.
- RESOLUCIÓN de 30-ABR-74, de la Dirección General de la Energia.
- B.O.E. 27 al 29 y 31-DIC-73.
MODIFICACIÓN DEL "REBT". ADICIÓN DE UN PÁRRAFO AL ARTÍCULO 2º.
- REAL DECRETO 2295/1985, de 9-OCT, del Ministerio de Industria y Energía
- B.O.E.: 12-DIC-85
"REBT" MEDIDA DE AISLAMIENTO DE LAS INSTALACIONES.
- RESOLUCIÓN de 30-ABR-74, de la Dirección General de la Energía
- B.O.E.: 7-MAY-74
APROBACIÓN DE LAS INSTRUCCIONES COMPLEMENTARIAS "MI-BT del REBT".
- ORDEN de 31-OCT-73, del Ministerio de Ministerio de Industria y Energía
- B.O.E.: 28 a 31-DIC-73
MODIFICACIÓN PARCIAL Y AMPLIACIÓN DE LAS INSTRUCCIONES COMPLEMENTARIAS "MI-BT 004, 007 y 017" ELÉCTRICAS.
- ORDEN de 19-DIC-77, del Ministerio de Industria y Energía
- B.O.E.: 26-ENE-78
- Corrección errores: 23-OCT-78
MODIFICACIÓN DE LA INSTRUCCIÓN COMPLEMENTARIA "MI-BT" 025.
- ORDEN de 19-DIC-77, del Ministerio de Industria y Energía
- B.O.E.: 13-ENE-78
- Corrección errores: 6-NOV-78
APLICACIÓN DE LAS INSTRUCCIONES COMPLEMENTARIAS ANTERIORES.
- ORDEN de 6-ABR-74, del Ministerio de Industria
- B.O.E.: 15-ABR-74
INSTRUCCIÓN COMPLEMENTARIA "MI-BT" 044. NORMAS UNE DE OBLIGADO CUMPLIMIENTO.
- ORDEN de 30-SEP-80, del Ministerio de Industria y Energía
- B.O.E.: 17-OCT-80
MODIFICACIÓN DEL APARTADO 7.1.2. DE LA INSTRUCCIÓN COMPLEMENTARIA "MI-BT" 025.
- ORDEN de 30-JUN-81, del Ministerio de Industria y Energía
- B.O.E.: 13-AGO-81
MODIFICACIÓN DE LAS INSTRUCCIONES COMPLEMENTARIAS "MI-BT" 025 y 044.
- ORDEN de 5-ABR-S4, del Minislerio de Industria y Energía
- B.O.E.: 4-JUN-84
INSTRUCCIÓN COMPLEMENTARIA "MI-BT" 004. NORMAS UNE DE OBLIGADO CUMPLIMIENTO.
- ORDEN de 5-JUN-82, del Ministerio de Industria y Energía
- B.O.E.: 12-JUN-82
MODIFICACIÓN DE LAS INSTRUCCIONES COMPLEMENTARIAS "MI-BT" 004 y 008. NORMAS UNE DE OBLIGADO CUMPLIMIENTO.
- ORDEN de 11-JUL-83, del Ministerio de Industria y Energía
- B.O.E.: 22-JUL-83
ADAPTACIÓN AL PROGRESO TÉCNICO DE LA INSTRUCCIÓN TÉCNICA COMPLEMIENTARIA MI-BT 044.
- ORDEN de 22-NOV-95, del Ministerio de Industria y Energía
- B.O.E.: 1-DIC-91
- Comcción errore5: 23-FEB-96
MODIFICACIÓN DE LA INSTRUCCIÓN TÉCNICA COMPLEMIENTARIA "ITC-MI-BT" 026.
- ORDEN de 13-ENE-88, del Ministerio de Industria y Energía
- B.O.E.: 26-ENE-88
- Corrección cmores: 25-MAR-88
ADAPTACIÓN AL PROGRESO TÉCNICO DE LA INSTRUCCIÓN TÉCNICA COMPLEMENTARIA "ITC-MI-BT" 026.
- ORDEN de 24-JUL-92, del Ministerio de Industria, Comercio y Turismo
- B.O.E.:4-AGO-92
NUEVA ADAPTACIÓN AL PROGRESO TÉCNICO DE LA INSTRUCCIÓN TÉCNICA COMPLEMENTARIA MI.BT 026.
- ORDEN de 18-JUL-95, del Ministerio de Industria y Energía
- B.O.E.: 28-JUL-95
AUTORIZACIÓN PARA EL EMPLEO DE SISTEMAS DE INSTALACIONES CON CONDUCTORES AISLADOS BAJO CANALES PROTECTORES DE MATERIAL PLÁSTICO.
- RESOLUCIÓN de 18-ENE-88, de la Dirección General de Innovación Industrial
- B.O.E.: 19-FEB-88
REGLAMENTO SOBRE CONDICIONES TÉCNICAS Y GARANTÍAS DE SEGURIDAD EN CENTRALES ELÉCTRICAS Y CENTROS DE TRANSFORMIACIÓN.
- REAL DECRETO 3275/1982, de 12-NOV, del Ministerio de Industria y Energía
- B.O.E.: 1-DIC-82
- Corrección errores: 18-ENE-83
INSTRUCCIONES TÉCNICAS COMPLEMIENTARIAS "MIE-RAT" DEL REGLAMENTO ANTES CITADO.
- ORDEN de 6-JUL-84, del Ministerio de Industria y Energía
- B.O.E.: 1-AGO-84
MODIFICACIÓN DE LAS "ITC-MIE-RAT" 1, 2, 7, 9,15,16,17 y 18.
- ORDEN de 23-JUN-88, del Ministerio de Industria y Energía
- B.O.E.:5-JUL-88
- Corrección errores: 3-OCT-88
COMPLEMENTO DE LA ITC "MIE-RAT" 20.
- ORDEN de 18-OCT-84, del Ministerio de Industria y Energía
- B.O.E.:25-OCT-84
ADAPTACIÓN AL PROGRESO TÉCNICO DE LA INSTRUCCIÓN MIE-RAT 02.
- ORDEN de 16-MAY-94, del del Ministerio de Industria y Energía
- B.O.E.: 2-JUN-94
ACTUALIZACIÓN DE LAS "ITC-MIE-RAT" 13 y 14.
- ORDEN de 27-NOV-87, del Ministerio de Industria y Energía
- B.O.E.:5-DIC-87
DESARROLLO Y CUMPLEMIENTO DEL REAL DECRETO 7/1988 DE 8-ENE, SOBRE EXIGENCIAS DE SEGURIDAD DE MATERIAL ELÉCTRICO.
- ORDEN de 6-JUN-89, del Ministerio de Industria y Energía
- B.O.E.: 21-JUN-89
- Corrección errores: 3-MAR-88
NORMAS SOBRE ACOMIETIDAS ELECTRICAS.
- REAL DECRETO 2949/l982, de 15-OCT, del Ministerio de Industria y Energía
- B.O.E.: 12-NOV-82
- Corrección errores: 4-DIC-82
- Corrección errores: 29-DIC-82
- Corrección errores: 21-FEB-83
REGLAMENTO DE CONTADORES DE USO CORRIENTE CLASE 2.
- REAL DECRETO 875/1984, de 28-MAR, de la Presidencia del Gobierno
- B.O.E.: 12-MAY-84
- Corrección errores: 22-OCT-84
PROCEDIMIENTOS PARA LA EJECUCIÓN Y PUESTA EN SERVICIO DE LAS INSTALACIONES ELECTRICAS DE BAJA TENSIÓN.
- ORDEN de 11-FEB-97 de la Consellería de Industria. Xunta de Galicia
- D.O.G..: 21-FEB-97
INSTRUCCIONES TÉCNICAS COMPLEMENTARIAS DEL REGLAMENTO ELECTROTÉCNICO DE BAJA TENSIÓN.
- RESOLUCIÓN de 05-09-97 de la Dirección General de Industria. Xunta de Galicia
- D.O.G..: 26-SEP-97
NORMAS PARTICULARES PARA LAS INSTALACIONES DE ENLACE EN LA SUMINISTRACIÓN DE ENERGÍA ELÉCTRICA EN BAJA TENSIÓN DE "UNIÓN ELÉCTRICA FENOSA'.
RESOLUCIÓN de 30-JUL-87, de la Consellería de Traballo de la Xunta de Galicia
21. ESTADÍSTICA.
ELABORACIÓN DE ESTADISTICA DE LA EDÍFICACION Y LA VIVIENDA.
- DECRETO 69/89 de 31-MAR-89
- D.O.G. 16-MAY-89.
- Modificación LEY 7/1993 de Ministerio de Cultura D.O.G. 14-JUN-1993.
22. ESTRUCTURAS DE ACERO.
NORMA BÁSICA DE LA EDIFICACIÓN NBE EA-95 "ESTRUCTURAS DE ACERO EN EDIFICACIÓN".
- REAL DECRETO 1829/1995, de 1O-NOV, del Ministerio de Obras Públicas, Transportes y Medio Ambiente.
- B.O.E.: 18-ENE-96
23. ESTRUCTURAS DE FORJADOS.
FABRICACIÓN Y EMPLEO DE ELEMENTOS RESISTENTES PARA PISOS Y CUBIERTAS.
- REAL DECRETO 1630/1980, de 18-JUL, de la Presidencia del Gobierno
- B.O.E.: 8-AGO-80
MODIFICACIÓN DE FICHAS TÉCNICAS A QUE SE REFIERE EL REAL DECRETO ANTERIOR SOBRE AUTORIZACIÓN DE USO PARA LA FABRICACIÓN Y EMPLEO DE ELEMENTOS RESISTENTES DE PISOS Y CUBIERTAS.
- ORDEN de 29-NOV-89. del Ministerio de Obras Públicas y Urbanismo
- B.O.E.: 16-DIC-89
ALAMBRES TREFILADOS LISOS Y CORRUGADOS PARA MALLAS ELECTROSOLDADAS Y VIGUETAS SEMIRRESISTENTES DE HORMIGÓN ARMADO PARA LA CONSTRUCCIÓN.
- REAL DECRETO 2702/1985, de 18-DIC, del Ministerio de Industria y Energía.
- B.O.E.: 28-FEB-86
ACTUALIZACIÓN DE LAS FICHAS DE AUTORIZACIÓN DE USO DE SISTEMAS DE FORJADOS.
- B.O.E.: 06-MAR-97
INSTRUCCIONES PARA EL PROYECTO Y LA EJECUCIÓN DE FORJADOS UNIDIRECCIONALES DE HORMIGÓN ARMADO O PRETENSADO "EF-96".
- REAL DECRETO 2608/1996, de 20-DIC, del Ministerio de Fomento.
- B.O.E.: 22-ENE-97
24. ESTRUCTURAS DE HORMIGÓN.
INSTRUCCIÓN DE HORMIGÓN ESTRUCTURAL "EHE".
- REAL DECRETO 2661/1998, de 11-DIC, del Ministerio de Obras Públicas y Urbanismo
- B.O.E.:13-ENE-99
ARMADURAS ACTIVAS DE ACERO PARA HORMIGÓN PRETENSADO.
- REAL DECRETO 2365/1985. de 20-NOV, del Ministerio de Industria y Energía
- B.O.E.:21-DIC-85
NORMA UNE 36099-1996 -ALAMBRES CORRUGADOS DE ACERO PARA ARMADURAS DE HORMIGÓN.
25. FONTANERÍA.
NORMAS TÉCNICAS SOBRE GRIFERÍA SANITARIA PARA LOCALES DE HIGIENE CORPORAL, COCINAS Y LAVADEROS Y SU HOMOLOGACIÓN.
- REAL DECRETO 358/1985, de 23-ENE, del Ministerio de Industria y Energía
- B.O.E.: 22-MAR-85
ESPECIFICACIONES TÉCNICAS DE LOS APARATOS SANITARIOS CERÁMICOS PARA LOS LOCALES ANTES CITADOS.
- ORDEN de 14-MAY-86, del Ministerio de Industria y Energía
- B.O.E.:·4-JUL-86
ESPECIFICACIONES TÉCNICAS DE LOS APARATOS SANITARIOS CERÁMICOS PARA COCINAS Y LAVADEROS.
- ORDEN de 23-DIC-86, del Ministerio de Industria y Energía
- B.O.E.: 21-ENE-87
NORMAS TÉCNICAS SOBRE CONDICIONES PARA HOMOLOGACIÓN DE GRIFERÍAS.
- ORDEN de 15-ABR-85, del Ministerio de Industria y Energía
- B.O.E.: 20-ABR-85
ESPECIFICACIONES TÉCNICAS DE SOLDADURAS BLANDAS ESTAÑO-PLATA Y SU HOMOLOGACIÓN.
- REAL DECRETO 2708/1985, del 27-DIC, del Ministerio de Industria y Energía
- B.O.E.: 15-MAR-86
26. HABITABILIDAD.
CONDICIONES MÍNIMAS DE HABITABILIDAD
- DECRETO 311/92 de 12-NOV-92
- D.O.G.A. 20-NOV-92
- Corrección de errores, D.O.G.A 5-FEB-93.
27. INSTALACIONES ESPECIALES.
PROHIBICIÓN DE PARARRAYOS RADIACTIVOS.
- REAL DECRETO 1428/1986, de 13-JUN, del Ministerio de Industria y Energía
- B.O.E.: 11-JUL-86
MODIFICACIÓN DEL R.D.1428/1986, de 13-JUN. CONCESIÓN PLAZO DE 2 AÑOS PARA RETIRADA CABEZALES DE LOS PARARRAYOS RADIACTIVOS.
- REAL DECRETO 903/ 1987. de 13-JUL, del Ministerio de Industria y Energía
- B.O.E.: 11-JUL-87
RECTIFICACIÓN DE LA TABLA I DE LA MI-IF004 DE LA ORDEN DE 24-ABR-96,MODIFICACIÓN DE LAS I.T.C. MI-IF002, MI-IF004, MI-IF008, MI-IF009 Y MI-IF010 DEL REGLAMENTO DE SEGURIDAD PARA PLANTAS E INSTALACIONES FRIGORÍFICAS.
- ORDEN de 26-FEB-97, del Ministerio de Industria.
- B.O.E.: 11-MAR-97
28. LADRILLO Y BLOQUE.
NORMA BÁSICA DE LA EDIFICACIÓN "NBE-FL-90" MUROS RESISTENTES DE FABRICA DE LADRILLO.
- REAL DECRETO 1723/1990. de 20-DIC, del Ministerio de Obras Públicas y Urbanismo
- B.O.E.:4-ENE-91
PLIEGO GENERAL DE CONDICIONES PARA LA RECEPCIÓN DE LADRILLOS CERÁMICOS EN LAS OBRAS "RL-88".
- ORDEN de 27-JUL-88, del Ministerio de Relaciones con las Cortes y con la Secretaría del Gobierno
- B.O.E.: 3-AGO-88
PLIEGO DE CONDICIONES TÉCNICAS GENERALES PARA LA RECEPCIÓN DE BLOQUES EN OBRAS (RB-90).
- ORDEN de 04-JUL-90.
29. MEDIO AMBIENTE E IMPACTO AMBIENTAL.
REGLAMENTO DE ACTIVIDADES MOLESTAS, INSALUBRES, NOCIVAS Y PELIGROSAS.
- DECRETO 2414/1961, de 30-NOV
- B.O.E.: 7-DIC-6I
- Corrección errores: 7-MAR-62
INSTRUCCIONES COMPLEMENTARIAS PARA LA APLICACIÓN DEL REGLAMENTO ANTES CITADO.
- ORDEN de 15-MAR-63, del Ministerio de la Gobernación
- B.O.E.: 2-ABR-63
CALIFICACIONES DE LAS COMISIONES PROVINCIALES DE SERVICIOS TÉCNICOS.
- CIRCULAR de 10-ABR-68, de la Comisión Central de Saneamiento
- B.O.E.: 10-MAY-68
APLICACIÓN DEL REGLAMENTO ANTES CITADO EN ZONAS DE DOMINIO PUBLICO Y SOBRE ACTIVIDADES EJECUTABLES POR ORGANISMOS OFICIALES.
- DECRETO 2183/1968, de 16-AGO
- B.O.E.: 20-SEP-69
- Corrección errores: 8-OCT-69
PROTECCIÓN DEL MEDIO AMBIENTE ATMOSFÉRICO.
- LEY 38/1972, de 22-DIC, de la Jefatura del Estado
- B.O.E.: 26-DIC-72
DESARROLLO DE LA LEY ANTERIOR.
- DECRETO 833/1975, de 6-FEB, del Ministerio de Planificación del Desarrollo
- B.O.E.: 22-ABR-75
- Corrección errores: 9-JUN-75
MODIFICACIÓN DEL DECRETO ANTERIOR.
- REAL DECRETO 547/1979, de 20-FEB, del Ministerio de Industria y Energía
- B.O.E.: 23-MAR-79
EVALUACIÓN DE IMPACTO AMBIENTAL.
- REAL. DECRETO LEGISLATIVO 1302/1986, de 22-JUN
- B.O.E.: 30-JUN-86
REGLAMENTO PARA LA EJECUCIÓN DEL REAL DECRETO ANTERIOR.
- REAL DECRETO 1131/1988, de 30-SEP
- B.O.E.: 5-OCT-88
EVALUACIÓN DEL IMPACTO AMBIENTAL PARA GALICIA.
- Decreto 442/1990 de 13-SEP-90. Consellería de la Presidencia. Comunidad Autónoma de Galicia.
- D.O.G.15-DIC-90.
PROTECCIÓN AMBIENTAL DE GALICIA.
- Ley 2/1995, de 2-Ene., de la Consellería de la Presidencia.
- DOG 10-Feb-95.
30. PROTECCIÓN CONTRA INCENDIOS.
NORMA BÁSICA DE EDIFICACIÓN "NBE-CPI-96". CONDICIONES DE PROTECCIÓN CONTRA INCENDIOS EN LOS EDIFICIOS.
- REAL DECRETO 2177/1996, de 4-OCT, del Ministerio de Obras Públicas y Urbanismo
- B.O.E.: 29-OCT-96
REGLAMENTO DE INSTALACIONES DE PROTECCIÓN CONTRA INCENDIOS.
- REAL DECRETO 1942/1993, de 5-NOV, del Ministerio de Industria y Energía
- B.O.E.: 14-DIC-93
CRITERIOS DE LA XUNTA DE GALICIA. CONDICIONES DE PROTECCIÓN CONTRA INCENDIOS EN LOS EDIFICIOS DE USO INDUSTRIAL.
- En cumplimiento de ORDEN MINISTERIAL, de 29-NOV-84, del Ministerio de Obras Públicas y Urbanismo
- B.O.E.: 29-FEB-85
31. PROYECTOS.
NORMAS SOBRE REDACCIÓN DE PROYECTOS Y DIRECCIÓN DE OBRAS DE EDIFICACIÓN.
- DECRETO 462/71 de 11-MAR-71, del Ministerlo de Vivienda.
- B.O.E. 24-MAR-71
PLIEGO DE CONDICIONES TÉCNICAS DE LA DIRECCIÓN GENERAL DE ARQUITECTURA.
- ORDEN de 04-JUN-73, 13 a 16, 18, 23, 25 y 26 de Junio 1973, del Ministerio de Vivienda.
32. RESIDUOS.
DESECHOS Y RESIDUOS SÓLIDOS URBANOS.
- LEY -42/1975, de 19-NOV
- B.O.E.: 21-NOV-75
ADAPTACIÓN DE LA LEY ANTERIOR A LA DIRECTIVA 75/442 CEE DE 15-JUL-75.
- REAL DECRETO LEGISLATIVO 1.163/1986, de 13-JUN
- B.O.E.: 23-NOV-86
33. SEGURIDAD E HIGIENE EN EL TRABAJO.
DISPOSICIONES MÍNIMAS EN MATERIA DE SEÑALIZACIÓN DE SEGURIDAD Y SALUD EN EL TRABAJO.
- REAL DECRETO 485/1997, de 14-ABR.-97 del Ministerio de Trabajo
- B.O.E.: 23-ABR-97
DISPOSICIONES MÍNIMAS DE SEGURIDAD Y SALUD EN LOS LUGARES DE TRABAJO.
- REAL DECRETO 486/1997, de 14-ABR.-97 del Ministerio de Trabajo
- B.O.E.: 23-ABR-77
REGLAMENTO DE SEGURIDAD E HIGIENE EN EL TRABAJO EN LA INDUSTRIA DE LA CONSTRUCCIÓN.
- ORDEN de 20-MAY-52, del Ministerio de Trabajo
- B.O.E.: 15-JUN-52
MODIFICACIÓN DEL REGLAMlENTO ANTERIOR.
- ORDEN de 10-DIC-53, del Ministerio de Trabajo
- B.O.E.: 22-DIC-53
CUMPLIMIENTO DEL REGLAMENTO ANTERIOR.
- ORDEN de 23-SEP-66, del Ministerio de Trabajo
- B.O.E.: 1-OCT-66
ORDENANZA DEL TRABAJO PARA LAS INDUSTRIAS DE LA CONSTRUCCIÓN, VIDRIO Y CERÁMICA (CAP. XVI).
- ORDEN de 28-AGO-70, del Ministerio de Trabajo
- B.O.E.: 5 a 9-SEP-70
- Corrección errores:17-OCT-70
INTERPRETACIÓN DE VARIOS ARTÍCULOS DE LA ORDENANZA ANTERIOR.
- ORDEN de 21-NOV-70, del Ministerio de Trabajo
- B.O.E.: 28-NOV-70
INTERPRETACIÓN DE VARIOS ARTÍCULOS DE LA ORDENANZA ANTERIOR.
- RESOLUCIÓN de 24-NOV-70, de la Dirección General del Trabajo
- B.O.E.: 5-DIC-70
ORDENANZA GENERAL DE SEGURIDAD E HIGIENE EN EL TRABAJO.
- ORDEN de 9-MAR-71. del Ministerio de Trabajo
- B.O.E.: 16 y 17-MAR-71
- Corrección errores: 6-ABR-71
ANDAMIOS. CAPITULO VII DEL REGLAMENTO GENERAL SOBRE SEGURIDAD E HIGIENE DE 1940.
- ORDEN de 31-ENE-40, del Ministerio de Trabajo
- B.O.E.: 3-FEB-40
MODELO DE LIBRO DE INCIDENCIAS CORRESPONDIENTE A LAS OBRAS EN QUE SEA OBLIGATORIO EL ESTUDIO SEGURIDAD E HIGIENE.
- ORDEN de 20-SEP-86, del Ministerio de Trabajo
- B.O.E.: 13-OCT-86
- Corrección errores: 31-OCT-86
SEGURIDAD MINERA. MODIFICACIÓN DE LA NORMA BÁSICA DE SEGURIDAD MINERA.
- REAL DECRETO 150/1996 y Orden de 23 de Febrero de 1990 que modifica el R.D. 863/1985.
B.O.E.: 08-MAR-96
DISPOSICIONES MÍNIMAS EN MATERIA DE SEGURIDAD Y SALUD RELATIVAS AL TRABAJO CON EQUIPOS QUE INCLUYAN PANTALLAS DE VISUALIZACIÓN.
- REAL DECRETO 488/1997, de 14-ABR.-97 del Ministerio de Trabajo
- B.O.E.: 23-ABR-97
REGLAMENTO DE LA INFRAESTRUCTURA PARA LA CALIDAD Y SEGURIDAD INDUSTRIAL.
- REAL DECRETO 411/1997, de 21-MAR.-97 del Ministerio de Trabajo. Modifica el R.D. 2200/1995 de 28-DIC-95
- B.O.E.: 26-ABR-97
DISPOSICIONES MÍNIMAS DE SEGURIDAD Y SALUD EN LAS OBRAS DE CONSTRUCCIÓN
- REAL DECRETO 1627/1997, de 24-OCT-97 del Ministerio de la Presidencia.
- B.O.E.: 25-OCT-97
34. VIDRIERÍA.
ESPECIFICACIONES TÉCNICAS DE BLINDAJES TRANSPARENTES Y TRANSLÚCIDOS Y SU HOMOLOGACIÓN.
- ORDEN de 13-JUN-86, del Ministerio de Industria y Energía
- B.O.E.: 8-JUL-86
MODIFICACIÓN DE LA ORDEN ANTERIOR.
- ORDEN de 6-AGO-86, del Ministerio de Trabajo de Industria y Energía
- B.O.E.: 11-SEP-86
DETERMINADAS CONDICIONES TÉCNICAS PARA EL VIDRIO-CRISTAL.
- REAL DECRETO 168/88 de 26-FEB-88, del Ministerio de Relaciones con las Cortes.
- B.O.E.01-MAR-88.
35. YESO Y ESCAYOLA.
PLIEGO GENERAL DE CONDICIONES PARA RECEPCIÓN YESOS Y ESCAYOLAS EN LAS OBRAS DE CONSTRUCCIÓN "RY-85".
- ORDEN de 31-MAY-85. de la Presidencia del Gobierno
- B.O.E.: 10-JUN-85
YESOS Y ESCAYOLAS PARA LA CONSTRUCCIÓN Y ESPECIFICACIONES TÉCNICAS DE LOS PREFABRICADOS DE YESOS Y ESCAYOLAS.
- REAL DECRETO 1312/1896, de 23-ABR, del Ministerio de Industria y Energía
- B.O.E.: 1-JUL-86
- Corrección errores: 7-OCT-86
36. VARIOS
PRESUPUESTO DE EJECUCIÓN POR CONTRATA
-ORDEN de 8-OCT-1993, Consejería de la Presidencia y Administración Pública
-D.O.G. 5-NOV-1993
37. EDIFICACIÓN
LEY DE REFORMA DE LA LEY 49/1960, SOBRE PROPIEDAD HORIZONTAL
-LEY 8/1999, de 6-ABR-1999
-B.O.E. 8-ABR-1999
LEY DE ORDENACIÓN DE LA EDIFICACIÓN
-LEY 38/1999. de 5-NOV-1999
-B.O.E. 6-NOV-1999

*SEGURIDAD Y SALUD LABORAL*
El promotor estará obligado a que en fase de redacción del proyecto se elabore un estudio de seguridad y salud en los proyectos de obras en que se den algunos de los supuestos siguientes:
a) Que el presupuesto de ejecución por contrata incluido en el proyecto sea igual o superior a 75 millones de pesetas.
b) Que la duración estimada sea superior a 30 días laborables, empleándose en algún momento a más de 20 trabajadores simultaneamente.
c) Que el volumen de mano de obra estimada, entendiendo por tal la suma de los días de trabajo del total de los trabajadores en la obra, sea superior a 500.
d) Las obras de túneles, galerías, conducciones subterraneas y presas.
En los proyectos de obras no incluidos en ninguno de los supuestos previstos en el apartado anterior, el promotor estará obligado a que en fase de redacción del proyecto se elavore un estudio básico de seguridad y salud.
En la elaboración de los estudios de seguridad, contenido, agentes que interviene en ellos y derechos y obligaciones de los mismos se seguirá lo dispuesto en el Real Decreto 1627/1997 por el que se establecen disposiciones mínimas de seguridad y de salud en las obras de construcción.
- Protección del medio ambiente:
El Contratista estará obligado a cumplir, a su cargo, la normativa común de protección del medio ambiente, así como las órdenes de la Dirección Facultativa al respecto. En particular, deberá extremar el cuidado para mantener los niveles de ruido por debajo de los 80 dbA.

*CRITERIOS DE MEDICION Y VALORACION*
- Mediciones, Relaciones Valoradas y Certificaciones de obra ejecutada:
La Dirección Facultativa realizará periódicamente una relación valorada que incluya mediciones de la obra ejecutada.
El Contratista por sí, o mediante sus representantes técnicos, podrá presenciar la realización de las mediciones. También podrá, por delegación de la Dirección Facultativa, confeccionar las relaciones valoradas que someterá posteriormente a la conformidad y VºBº de la misma.
El Contratista avisará a la Dirección Facultativa, con suficiente antelación, para que ésta verifique las dimensiones y características de las unidades de obra, que parcial o totalmente hayan de quedar ocultas. Los datos obtenidos quedarán reflejados en el Libro de Órdenes y se suplementarán, en su caso, con cuantos croquis o elementos gráficos se consideren oportunos para su correcta definición, con la conformidad del Contratista y de la Dirección Facultativa.
Todas las unidades de obra se medirán de conformidad con los criterios especificados en las mediciones y el presupuesto del proyecto.
En los casos en que el proyecto no defina un criterio de medición y/o valoración o si se produce controversia al respecto, se estará a lo dispuesto en la normativa específica de aplicación obligatoria, si la hubiere y/o, en su caso, en el vigente Pliego de Condiciones de la Dirección General de Arquitectura, en su defecto, en las Normas Tecnológicas de la Edificación. La Dirección Facultativa, a la vista de las disposiciones que afecten a cada caso o, incluso, si existe vacío normativo, decidirá el criterio a seguir.
Las mediciones se basarán exclusivamente en la definición geométrica del proyecto y en las partes visibles de los distintos elementos. No se considerarán las partes ocultas, excepto en las cimentaciones, previa constancia fehaciente de las mismas. Tampoco serán tenidos en cuenta los excesos de medición que se produzcan por defectos del material o por circunstancias inherentes a su manipulación, que se suponen repercutidos en el precio unitario, de modo que prevalezca, en todo caso, la medición teórica de proyecto, con las salvedades indicadas.
Cuando la medición de un material venga dada por su peso, no se admitirán desviaciones superiores al 5% por todos los conceptos, respecto al valor teórico obtenido en la medición de proyecto, y se despreciarán los elementos accesorios no previstos en el mismo. No obstante, la Dirección Facultativa podrá exigir la verificación en báscula de los acopios, a cuyo fin el Contratista deberá realizar, a su costa, las previsiones necesarias. Dicha verificación no generará, en ningún caso, derechos a medición suplementaria, superior al 5% respecto a la medición previsión de proyecto, aun cuando el peso obtenido rebasara dicho valor.
Lo indicado en el párrafo anterior es de particular aplicación a la medición del acero en armaduras para hormigones y en productos laminados para estructuras metálicas.
- Cálculo de precios de Unidades de Obra y determinación del Presupuesto de Ejecución Material y del Presupuesto de Contrata:
- Componentes del Precio de las Unidades de Obra:
Todos los trabajos y medios que sean necesarios para la ejecución de la unidad de obra, se considerarán incluidas en el precio de la misma.
En su caso, el proyecto podrá contener Precios Unitarios Descompuestos para determinadas partes de la obra, o para su totalidad, definiendo detalladamente cada uno de los componentes que intervienen.
El cálculo de precios de las Unidades de Obra estará basado en la determinación de dos tipos de costes: los directos y los indirectos.
- Son Costes Directos:
La mano de obra, incluyendo pluses, cargas y seguros sociales, que repercuten en proporción directa en la ejecución de la unidad de obra.
Las materias primas, también denominadas materiales, que quedan integradas en la unidad de obra.
Los materiales fungibles necesarios para la ejecución de la unidad de obra y cuyo consumo está en proporción directa al volumen de obra realizada.
Los gastos de personal, combustible, energía, etc., necesarios para el funcionamiento de la maquinaria, instalaciones específicas y equipos de directa aplicación a la partida que se valora.
Los gastos de amortización de la maquinaria, instalaciones específicas, equipos y transportes de directa aplicación a la partida que se valora.
- Son Costes Indirectos:
Las materia primas y materiales fungibles necesarios para la ejecución de la obra, que no se incorporan a la misma, y cuyo consumo no es directamente imputable a la partida que se valora.
Los gastos de personal, combustible, energía, etc., necesarios para el funcionamiento de la maquinaria e instalaciones de carácter general cuya aplicación no es directamente imputable a la partida que se valora.
Los gastos de amortización de la maquinaria, instalaciones, equipos y transportes de carácter general cuya aplicación no es directamente imputable a la partida que se valora.
- Son Gastos Generales:
Los gastos de instalación de oficinas a pie de obra, edificaciones (almacenes, talleres, vestuarios, servicios higiénicos, etc.), comunicaciones, transportes, etc.
Los gastos de personal técnico y administrativo adscrito a la obra.
Cualquier otro gasto relacionado con la estructura técnica y administrativa de la empresa, necesaria para el funcionamiento de la obra y que no sea directamente imputable a las unidades de obra.
- Se considera Beneficio Industrial:
La diferencia entre los ingresos y los costes totales obtenidos por el Contratista en la explotación de las obras. Constituye un valor lucrativo. Suele fijarse en el proyecto, a título orientativo, como un porcentaje que se aplica sobre el Presupuesto de Ejecución Material y que se suma a éste para obtener el Presupuesto de Contrata; si bien la empresa lo fija en cada momento en función de las condiciones de mercado.
- Partidas Alzadas:
Se refieren a unidades o partes de la obra de difícil medición o valoración y que pueden englobar conceptos de mayor o menor complejidad. Pueden considerarse a justificar o de abono global.
Cuando las Partidas Alzadas son a justificar se podrán desglosar en todas sus partes, como unidades de obra con precios unitarios y medidas éstas como tales.
Cuando se consideren como partidas de abono global, por estar así e especificadas en los documentos del Proyecto y no sean susceptibles de medición serán valoradas mediante los partes de trabajo, vales de almacén y partes de maquinaria, instalaciones, equipos, transportes y todo tipo de medios utilizados que el Contratista presentará diariamente a la Propiedad en concepto de comprobantes.
El Presupuesto de Ejecución Material incluirá, además de los Costes Directos e Indirectos, los Gastos Generales.
El Presupuesto de Contrata, añadirá el Beneficio Industrial al Presupuesto de Ejecución Material.
- Honorarios Facultativos:
Se excluyen del presupuesto, excepto en determinadas obras de promoción pública que exigen su inclusión en el mismo o salvo decisión expresa del promotor para que así se haga.
- Revisión de Precios:
El sistema de Revisión de Precios será el que se convenga en el contrato, con la fórmula polinómica que se acuerde aplicar, que deberá figurar expresamente en el mismo y la fecha que se considerará como inicial a efectos del cómputo de tiempos y que será, salvo acuerdo en contra, la del Acta de Replanteo.
Las revisiones de precios, en obras de la Administración, se regirán por las disposiciones legales vigentes utilizándose las fórmulas polinómicas adecuadas, a las que se aplicarán los índices publicados por el Estado, para obras oficiales. En el contrato se hará constar la formula polinómica a aplicar y la fecha que se considerará como inicial a efectos del cómputo de tiempos.

## EA Actuaciones previas (04/12/1995)

*DESCRIPCION Y COMPLEMENTOS AL TEXTO*
Trabajos a realizar antes del comienzo de una obra.

## EAD Derribos y Demoliciones (04/12/1995)

*DESCRIPCION Y COMPLEMENTOS AL TEXTO*
Operaciones destinadas a la demolición total o parcial de un edificio o de un elemento constructivo.
Según el procedimiento de ejecución se establecen los siguientes tipos:
- Demolición progresiva, elemento a elemento, cuando los trabajos se efectúan en orden generalmente inverso al de la construcción.
- Demolición por colapso, que puede efectuarse mediante empuje, por impacto de bola de gran masa, o mediante uso de explosivos.
- Demolición mixta o combinada, con utilización de los dos tipos enunciados.

*REQUISITOS PREVIOS A LA EJECUCION*
Previamente a los trabajos de demolición:
Se inspeccionarán minuciosamente los edificios y construcciones contiguos, para conocer su sistema estructural y el estado de las medianerías. Se valorarán los riesgos y se adoptarán, en caso necesario, las precauciones oportunas de apeo y protección.
Se notificará, de modo fehaciente, a los propietarios de fincas y edificaciones colindantes y del entorno de las fincas a demoler, que pudieran resultar afectadas por las obras. Se solicitará autorización especial de los organismos competentes cuando existan en dicho entorno edificios de interés histórico-artístico.
Se desconectarán y neutralizarán las diferentes instalaciones del edificio, tales como agua, electricidad, teléfono, etc. y se taponará el alcantarillado. Se protegerán y desviarán las canalizaciones en caso necesario y se vaciarán los depósitos de acuerdo con las compañías suministradoras.
Se protegerán las instalaciones y servicios públicos que puedan resultar afectados por la demolición, como bocas de riego, tapas y sumideros de alcantarillas, árboles, farolas.
Se adoptarán las medidas higiénicas de desinfección y policía si se trata de edificios abandonados.
Se comprobará que no existen sustancias inflamables, explosivas, tóxicas o peligrosas.
Se dejarán previstas tomas de agua para el riego y para evitar la formación de polvo durante los trabajos.
No se realizarán hogueras dentro del edificio ni en el exterior del mismo, salvo que estén protegidas contra el viento, vigiladas y se disponga, a pie de obra, de medios eficaces para evitar su propagación. En ningún caso se utilizarán materiales inflamables o cualquier tipo de fuego con propagación de llama como medio de demolición.
Si durante la demolición, aparecieran grietas en los edificios medianeros, se colocarán testigos o cualquier otro medio de comprobación, con el fin de observar la evolución de los daños y efectuar, en su caso, el apuntalamiento o consolidación necesarios.

*COMPONENTES*
Los materiales producidos durante el derribo.

*EJECUCION Y ORGANIZACION*
En la ejecución se incluyen dos operaciones:
- Derribo.
- Retirada de los materiales de derribo.
- Demolición elemento a elemento:
La demolición se efectuará, en general, de arriba hacia abajo.
Se aligerarán las plantas de forma simétrica.
Se aligerará la carga que actúa sobre los elementos antes de demolerlos.
Se contrarrestarán las componentes horizontales de arcos, bóvedas, faldones de cubierta y elementos inclinados.
Se demolerán las estructuras hiperestáticas en el orden que implique menores flechas, giros y desplazamientos.
Se mantendrán o introducirán los arriostramientos necesarios.
No se demolerán las vigas, los elementos atirantados o de arriostramiento, ni los muros transversales de carga, en tanto no se contrarresten eficazmente las tensiones que inciden sobre ellos.
En elementos metálicos en tensión se tendrá presente el efecto pendular al realizar el corte o suprimir las tensiones.
Se apuntalarán los voladizos antes de aligerar sus contrapesos.
En general, se desmontarán enteros los elementos que puedan producir cortes o lesiones, como vidrios, aparatos sanitarios, etc. El troceo de un elemento se realizará por piezas de tamaño manejable por una sola persona.
El corte o desmontaje de un elemento, que por su peso o dimensiones no resulte manejable por una sola persona, se realizará manteniéndolo suspendido o apuntalado, evitando caídas bruscas y vibraciones que puedan transmitirse al resto del edificio o a la sustentación del mismo.
El abatimiento de un elemento se realizará mediante mecanismo que actúe por encima de su línea de apoyo, que permita su descenso lento y de modo que sea posible su giro, pero no el desplazamiento de sus puntos de apoyo.
El vuelco sólo podrá realizarse con elementos despiezables, no empotrados, situados en fachadas hasta una altura de dos plantas y con todos los de planta baja. Será necesario, atirantar y/o apuntalar previamente el elemento, rozar inferiormente 1/3 de su espesor y anular cualquier tipo de anclaje. Luego se aplicará la fuerza de vuelco por encima y a la máxima distancia posible del centro de gravedad del elemento. La caída deberá efectuarse sobre suelo consistente y de suficiente dimensión para el abatimiento de la demolición.
Se evitará la formación de polvo regando ligeramente los elementos y/o escombros.
Al finalizar la jornada no deben quedar elementos en estado inestable, susceptibles de derrumbamiento espontáneo.
Se protegerán de la lluvia mediante lonas o plásticos las zonas o elementos del edificio que puedan ser afectados por aquélla.
- Demolición por colapso mediante empuje:
La altura del edificio o la parte del edificio a demoler, no será superior a 2/3 de la altura de ataque de la máquina.
La máquina avanzará siempre sobre suelo consistente, en condiciones de giro libre de 360º.
No se empujará, en general, contra elementos de acero o de hormigón armado no desmontados previamente. Se desmontará de tal modo la parte del edificio en contacto con las medianerías, dejando aislado el material que deba mover la máquina.
Se empujará en el cuarto superior de la altura de los elementos verticales y siempre por encima de su centro de gravedad.
Cuando existan planos inclinados, como faldones de cubierta, que puedan deslizar sobre la máquina, deberán abatirse previamente.
- Demolición por colapso, mediante impacto de bola de gran masa o explosivos:
La utilización de estos sistemas requerirá un estudio especial en cada caso.
Cuando se trate de la utilización de bola de gran masa, se deberá disponer de mecanismo adecuado para tal fin y de suficiente espacio libre para que la maniobra se realice con eficacia y seguridad.
La demolición con explosivos, requerirá un proyecto específico de voladura, autorizado por la Dirección General de Minas u organismo similar autonómico o estatal competente. La empresa y el personal serán especialmente cualificados y autorizados para este tipo de trabajos.
No se utilizará este procedimiento en edificios con entramado de acero o con predominio de madera o de otros elementos fácilmente combustibles.
- Demolición mixta o combinada: elemento a elemento y por colapso:
En estos casos se establecerán claramente las zonas en que se utilizará cada modalidad.
Se realizará en primer lugar la demolición elemento a elemento y posteriormente la demolición por colapso.
La demolición elemento a elemento deberá dejar en equilibrio estable los elementos a demoler por colapso.
- Retirada de los materiales de derribo:
La Dirección Facultativa suministrará una información completa sobre la retirada o el posterior empleo de los materiales procedentes de las demoliciones efectuadas.
Los materiales de derribo que hayan de ser utilizados en la obra se limpiarán, acopiarán y transportarán en la forma y a los lugares que señale la Dirección Facultativa.

*NORMATIVA*
- NTE-ADD: " Acondicionamiento del terreno. Desmontes. Demoliciones".
- NTE-ADV: "Acondicionamiento del terreno. Desmontes. Vaciados".
- NTE-CC: " Cimentaciones. Contenciones".
- NTE-EMA: " Estructuras de Madera. Apuntalamientos".

*SEGURIDAD Y SALUD LABORAL*
Riesgos:
- Golpes.
- Atrapamientos por máquinas.
- Caídas a distinto nivel.
- Caída de escombros.
- Descargas eléctricas.
- Sustancias caústicas y/o corrosivas.
- Inflamaciones y explosiones.
- Aspiración de polvo.
- Aspiración de humos y gases.
- Cortes, arañazos, erosiones, heridas punzantes.
- Cuerpos extraños en ojos.
Protecciones personales:
- Casco, guantes.
- Cremas cutáneas.
- Calzado con puntera metálica.
- Botas de goma.
- Mandiles.
- Cinturón portaherramientas.
- Caretas antigás.
- Mascarillas antipolvo.
- Gafas.
Protecciones colectivas:
- Eslingas con guardagazas.
- Ganchos con pestillo de seguridad.
- Redes.
- Tolvas y tubos de evacuación de escombros.
- Vallas de seguridad y señalización.
- Pasadizos de seguridad.
- Extintores.
Durante la ejecución se adoptarán, con carácter general, las medidas de seguridad de obligado cumplimiento legal, así como las específicas desarrolladas en el Proyecto de Seguridad, si lo hubiere, las del presente Pliego y se estará, en todo caso, a las órdenes estrictas de la Dirección Facultativa.
Las operaciones de derribo se efectuarán con las precauciones preceptivas y necesarias de modo que se logren las condiciones óptimas de seguridad para las personas y bienes y se evite cualquier tipo de daños en las construcciones próximas. La Dirección Facultativa determinará, el orden de los trabajos y, en su caso, las interrupciones y cautelas que considere oportunas.
La ejecución de los trabajos se realizará de forma que produzcan la menor molestia posible a los ocupantes de los edificios contiguos y a los viandantes que circulen por sus inmediaciones.
Cuando la construcción se ubique en zona urbana se protegerá con vallas en los espacios contiguos a vías públicas o a lugares privados en donde pueda existir riesgo para personas o bienes. Si su altura es superior a 5 m la altura de dicha valla, no será inferior a 2 m.
Las vallas se situarán a una distancia del edificio no menor de 1,50 m o, en otro caso, a la que dispongan las ordenanza municipales que le sean aplicables. Como medida adicional de protección, si dificultan el paso, estarán dotadas de luces rojas en las esquinas y en puntos intermedios (distanciadas entre sí 10 m, como máximo).
En las fachadas de los edificios que den a la vía pública se dispondrán protecciones como redes o lonas, así como una pantalla inclinada, rígida, que recoja los escombros o herramientas que puedan caer. La pantalla no sobresaldrá más de 2 m de la fachada.
Se dejarán previstas tomas de agua para el riego en evitación de formación de polvo, durante los trabajos.
Se mantendrá la distancia de seguridad, de las grúas así como del resto de la maquinaria, instalaciones, andamios y equipos de la obra, a las líneas de conducción eléctrica.
No se utilizarán grúas para realizar esfuerzos horizontales u oblícuos.
No se descenderán las cargas bajo el sólo control del freno de la grúa o de equipos de transporte vertical.
No se depositará escombro sobre los andamios.
No se acumularán cargas superiores a 100 Kg/m2 sobre los forjados, aun cuando éstos se encuentren en buen estado.
El espacio en donde se prevea la caída de escombro estará siempre acotado y vigilado.
Se evitará la permanencia de personas o su tránsito bajo cargas suspendidas, acotándose las áreas de trabajo, carga y descarga.
Cuando los operarios trabajen a una altura igual o superior a 3 m deberán utilizar cinturones de seguridad, anclados a puntos fijos y se instalarán andamios si no disponen de apoyos seguros. Se dispondrán pasarelas para la circulación entre viguetas o nervios de forjados a los que se haya quitado el entrevigado.
Los trabajadores encargados de la demolición estarán situados en el mismo nivel. Se evitará que haya personas situadas en distintos niveles y en la misma vertical o en la proximidad de elementos que se abatan o vuelquen.
Una vez alcanzado el nivel inferior de la demolición y efectuada ésta, se hará una revisión general de las edificaciones colindantes para observar cualquier anomalía o lesión que pudieran haber sufrido. Las vallas, sumideros, pozos y apeos, quedarán en perfecto estado de servicio.

*CRITERIOS DE MEDICION Y VALORACION*
Criterios de medición y valoración
- Se medirá y valorará por m3 la demolición de muros y zapatas de hormigón así como los muros de fábrica de ladrillo y mampostería y, en general, la de los elementos en que predomine el volumen, incluyendo la retirada de escombros y la carga sin transporte a vertedero,
- Se medirá y valorará por m2 la demolición de bóvedas, forjados, soleras y pantallas estructurales, así como los tabiques y cerramientos prefabricados y, en general la de aquellos elementos en los que predomine la superficie, incluyendo la retirada de escombros y carga sin transporte a vertedero.
- Se medirá y valorará por ml la demolición de vigas, soportes, chimeneas y elementos, en general, en que predomine la longitud.
- Se medirán y valorarán por unidad las demoliciones por colapso, las de carpintería y cerrajería, las de aparatos sanitarios, radiadores, termos, calderas, equipos de instalación y, en general, las de aquellos elementos que por su singularidad no sean susceptibles de medición geométrica.
- Se estará, para lo no definido, a lo dispuesto en los criterios de medición de la NTE-ADD.

## EADE Estructuras y Cimentaciones (04/12/1995)

*DESCRIPCION Y COMPLEMENTOS AL TEXTO*
Demolición de elementos constructivos con misión estructural.

*EJECUCION Y ORGANIZACION*
La demolición se efectuará de arriba abajo de tal forma, al mismo nivel, evitando que haya personas situadas en la misma vertical o en la proximidad de elementos que se abatan o vuelquen.
Se apuntalarán los elementos en voladizo, antes de aligerar su contrapesos.
- Demolición de solera de piso:
Después de demoler los muros y pilares se troceará la solera.
- Demolición de muros y pilastras:
Se demolerán previamente los elementos que se apoyen en los muros de carga, tales como bóvedas, forjados, vigas, zunchos, cerchas o cualquier otra pieza estructural.
No se demolerán los cargaderos, dinteles y arcos en huecos sin haber aligerado previamente la carga que soportan. Los arcos se atirantarán o apearán, sin cortar los tirantes hasta su demolición.
Los chapados podrán desmontarse cuando ello no afecte a la estabilidad del muro.
Los cercos, antepechos e impostas se desmontarán a medida que avance la demolición del muro.
En muros entramados de madera, se desmontarán los durmientes, antes de extraer el material de relleno.
No se dejarán de un día para otro muros ciegos sin arriostrar cuya altura sea superior a 7 veces su espesor.
- Demolición de bóvedas:
Se apuntalarán y contrarrestarán previamente los empujes, no eliminándose el contrarresto hasta su total demolición. Las bóvedas de cañón se cortarán por franjas paralelas transversales. Se demolerá la clave en primer lugar, continuando el avance hacia los apoyos en las bóvedas de cañón y por arista. En las de rincón de claustro el avance se hará en espiral hacia los apoyos.
- Demolición de vigas:
Se demolerán previamente todos los elementos de la planta para dejarla libre de cargas.
Se suspenderá la parte de viga que vaya a levantarse, cortando o desmontando a continuación sus extremos.
No se dejarán sin apuntalar vigas o restos de las mismas en voladizo.
- Demolición de soportes:
Se demolerán previamente todos los elementos estructurales superiores que carguen sobre los mismos, para dejarlos libres de cargas.
El soporte se suspenderá o atirantará y, a continuación, se cortará por la parte inferior y se desmontará. No se volcarán sobre los forjados.
Se permitirá abatir los soporte de hormigón armado sólo cuando se hayan cortado las armaduras longitudinales de una de las caras en su parte inferior, dejando las de la otra cara para que hagan de charnela, cortando éstas una vez abatido.
Los muros de hormigón, se demolerán como si fueran soportes, cortándolos en franjas verticales de 1 m de ancho y de 4 m de altura máxima.
- Demolición de cerchas:
Cuando se desmonten enteras, se suspenderán previamente fijándolas mediante cables por encima del centro de gravedad. Finalizada la operación se anularán los anclajes.
Cuando se desmonten por piezas, se apuntalarán y se hará el desmontaje empezando por los pares.
- Demolición de forjado:
Se desmontarán previamente los elementos estructurales y los sustentados situados por encima del forjado.
Se apuntalarán previamente los voladizos y las partes del forjado que acusen cedimiento. Estos elementos serán los primeros en ser demolidos, cortando aquellos a haces exteriores del elemento en que se apoyan.
Las cargas de los apeos se transmitirán al terreno mediante durmientes, a soportes o muros de carga o a forjados inferiores en buen estado, siempre que no se supere su sobrecarga de trabajo.
Se observará particularmente, el estado del forjado en contacto con instalaciones de agua y en la intersección con chimeneas o conductos de cualquier tipo.
Se demolerán, conjuntamente con el forjado los rellenos y recrecidos solidarios, empezando por la cota más baja cuando formen pendientes.
En forjados con viguetas se demolerá el entrevigado sin debilitarlas y si se trata de semiviguetas sin romper su zona de compresión. Suspendidas las viguetas de sus extremos se anularán los apoyos. En el caso de viguetas continuas se apuntalará la zona central del forjado de las contiguas y se cortarán aquéllas a haces interiores del apoyo continuo.
Las losas unidireccionales de hormigón se cortarán en franjas paralelas a la armadura. Previa suspensión de sus extremos, se anularán los apoyos de la franja. En apoyos se apuntalarán las zonas centrales de las losas contiguas, cortando los extremos de la franja a demoler a haces interiores del apoyo continuo.
Las losas bidireccionales se cortarán en recuadros, sin incluir las franjas que unen los ábacos o capiteles, empezando por la parte central y siguiendo el avance hacia los bordes en espiral. Se apuntalarán previamente los centros de los recuadros contiguos. A continuación se cortarán las franjas de las losas que unen los ábacos y finalmente éstos.
En edificios de estructura de acero, con abundancia de madera o de elementos fácilmente combustibles no se ejecutará la demolición por colapso.

*NORMATIVA*
- NTE-ADD: " Acondicionamiento del terreno. Desmontes. Demoliciones".
- NTE-ADV: "Acondicionamiento del terreno. Desmontes. Vaciados".
- NTE-CC: " Cimentaciones. Contenciones".
- NTE-EMA: " Estructuras de Madera. Apuntalamientos".

*SEGURIDAD Y SALUD LABORAL*
No se acumularán sobre los forjados escombros con peso superior a 100 kg/m2

*CRITERIOS DE MEDICION Y VALORACION*
Criterios de medición y valoración
- Se medirá y valorará por m3 la demolición muros y zapatas de hormigón y, en general, la de los elementos en que predomine el volumen, incluyendo la retirada de escombros y la carga sin transporte a vertedero,
- Se medirá y valorará por m2 la demolición de bóvedas, forjados, soleras y pantallas estructurales y, en general la de aquellos elementos en los que predomine la superficie, incluyendo la retirada de escombros y carga sin transporte a vertedero.
- Se medirá y valorará por ml la demolición de vigas, soportes y, en general, los elementos en que predomine la longitud.
- Se medirán y valorarán por unidad las demoliciones por colapso, cuando afecten al conjunto estructural del edificio y, en general, las de aquellos elementos que por su singularidad no sean susceptibles de medición geométrica.
- Se estará, para lo no definido, a lo dispuesto en los criterios de medición de la NTE-ADD.

## EADF Fachadas y Particiones (04/12/1995)

*DESCRIPCION Y COMPLEMENTOS AL TEXTO*
Demolición de las fachadas y particiones de un edificio.

*REQUISITOS PREVIOS A LA EJECUCION*
Antes de iniciar los trabajos de demolición:
En las fachadas de los edificios que den a la vía pública o a espacios privados en donde exista riesgo de caída de escombros, se dispondrán protecciones como redes o lonas, así como una pantalla inclinada, rígida, que recoja los escombros o herramientas que puedan caer. La pantalla no sobresaldrá más de 2 m del cerramiento o fachada. El espacio en donde se prevea la caída de escombro estará siempre acotado y vigilado.

*EJECUCION Y ORGANIZACION*
La demolición se efectuará, en general, de arriba hacia abajo.
Los trabajadores encargados de la demolición estarán situados en el mismo nivel. Se evitará que haya personas situadas en distintos niveles y en la misma vertical o en la proximidad de elementos que se abatan o vuelquen.
- Demolición de tabiques:
Se demolerán los tabiques de cada planta antes de derribar el forjado superior, salvo que éste hubiera cedido, en cuyo caso se apuntalará previamente antes de demoler la tabiquería
- Demolición de cerramientos:
Los muros de cerramiento no resistentes se demolerán después de haberlo hecho con el forjado superior o cubierta y antes de derribar el entramado del nivel en que se trabaja.
El vuelco sólo podrá realizarse para elementos despiezables, no empotrados, situados hasta una altura de dos plantas en fachada y todos los de planta baja.
- Demolición de carpintería y cerrajería:
Los cercos se desmontarán cuando se vaya a demoler el elemento sustentante.
Se dispondrán, en caso necesario, protecciones provisionales en los huecos cuando la retirada de elementos carpintería y cerrajería en plantas inferiores a la que se esté demoliendo pueda afectar a la estabilidad del elemento estructural.
- Demolición de cerramiento prefabricado:
Se desmontará un nivel por debajo del que se está demoliendo, quitando previamente los vidrios.
Se desmontará la totalidad de los elementos prefabricados si con ello no se debilitan los elementos estructurales y se dispondrán, en su caso, protecciones provisionales en huecos que den al vacío.

*CRITERIOS DE MEDICION Y VALORACION*
La medición y valoración se hará con el siguiente criterio:
- Se medirá y valorará por m2 la demolición de tabiques y cerramientos prefabricados, muros de bloque y, en general la de aquellos elementos en los que predomine la superficie. La fábrica de ladrillo macizo y muros de mampostería en m3. Se incluirá la retirada de escombros y la carga sin transporte a vertedero
- El desmontaje de carpintería se medirá y valorará por unidad, incluyendo marcos, hojas y accesorios con aprovechamiento de material y retirada del mismo, sin transporte a almacén. Con retirada de escombros y carga, sin transporte a vertedero.

## EADI Instalaciones (04/12/1995)

*DESCRIPCION Y COMPLEMENTOS AL TEXTO*
Trabajos destinados a desmontar las instalaciones y los aparatos sanitarios.

*EJECUCION Y ORGANIZACION*
Se desmontarán sin trocear los elementos susceptibles de causar cortes o lesiones. El tamaño de las piezas será tal que puedan ser manejables por una sola persona. Los equipos industriales se desmontarán en el orden inverso al que se utilizó al instalarlos.

*SEGURIDAD Y SALUD LABORAL*
Previamente al desmontaje de instalaciones alimentadas por energía eléctrica, se comprobará que no llegue a ellas dicha energía. En las instalaciones que se alimentan de cualquier tipo de fluido, se anulará su circulación.

*CRITERIOS DE MEDICION Y VALORACION*
Se medirá y valorará con el siguiente criterio:
- Desmontaje de mobiliario de cocina: bancos, armarios y repisas de cocina corriente, por ml, incluyendo retirada y carga, sin transporte a vertedero o almacén.
- Aparatos sanitarios y accesorios, con retirada de escombros y carga, sin transporte a vertedero.
- Radiadores y accesorios, por unidad, incluyendo retirada y carga, sin transporte a vertedero o almacén.
- Desmontaje de conductos de calefacción y fijación, por ml con retirada de escombros y carga. Sin transporte a vertedero.

## EADQ Cubiertas (04/12/1995)

*DESCRIPCION Y COMPLEMENTOS AL TEXTO*
Especificaciones de los trabajos a realizar:
- Demolición de cuerpo saliente en cubierta.
- Demolición, elemento a elemento, de cuerpo que sobresale del faldón de la cubierta.
- Demolición de material de cobertura.
- Demolición, elemento a elemento, del material de cobertura.
- Demolición de tablero en cubierta.
- Demolición, elemento a elemento de superficie continua, en la que se apoya el material de cobertura.
- Demolición de la formación de pendiente con tabiquillos en cubierta.
- Demolición, elemento a elemento de los tabiquillos que forman la pendiente del faldón en la cubierta.
- Demolición de la formación de pendiente con material de relleno en cubierta.
- Demolición, elemento a elemento del material de relleno que forma la pendiente del faldón en la cubierta, cuando este no sea solidario con el forjado.
- Demolición de listones, cabios y correas en cubierta.
- Demolición, elemento a elemento del armazón en que apoya el enlatado o directamente el material de cobertura.
- Demolición de cercha en cubierta.
- Demolición, elemento a elemento de viga triangulada en cubierta.

*COMPONENTES*
Los productos resultantes de la demolición.

*EJECUCION Y ORGANIZACION*
Condiciones generales de ejecución:
El orden y la forma de ejecución y los medios a emplear en cada caso, se ajustarán a las prescripciones establecidas en proyecto y a las órdenes de la Dirección Facultativa. Con carácter general se actuará del siguiente modo:
- Demolición de cuerpo saliente en cubierta:
Se demolerá, en general, antes de levantar el material de cobertura. Cuando vaya a ser troceado se demolerá de arriba hacia abajo, no permitiendo el vuelco sobre la cubierta. Cuando vaya a ser descendido entero se suspenderá previamente y se anulará el anclaje.
- Demolición de material de cobertura:
Se levantará, en general por zonas de faldones opuestos, empezando por la cumbrera.
- Demolición de tablero en cubierta:
Se levantará, en general por zonas de faldones opuestos, empezando por la cumbrera.
Cuando vaya sobre tabiquillos no podrán demolerse éstos en primer lugar.
- Demolición de la formación de pendientes con tabiquillos en cubierta:
Se derribará, en general, por zonas de faldones opuestos, empezando por la cumbrera, después de quitar la zona de tablero que apoya en ellos. A medida que avanza la demolición de tabiquillos se demolerá n los tabicones y tabiques riostras.
- Demolición de la formación de pendiente con material de relleno en cubierta:
Se derribará, en general, por zonas de faldones opuestos, empezando por las limas más elevadas y equilibrando las cargas. No se demolerá, en esta operación, la capa de compresión de los forjados, ni se debilitarán las vigas y viguetas.
- Demolición de listones, cabios y correas en cubierta:
Se levantará, en general por zonas de faldones opuestos, empezando por la cumbrera. Cuando no exista otro arriostramiento entre cerchas, que el que proporciona los cabios y correas, no podrán levantarse éstos sin apuntalar previamente las cerchas.
- Demolición de cercha en cubierta:
Cuando se vaya a descender entera, se suspenderá previamente evitando las deformaciones y fijando algún cable por encima del centro de gravedad, para que al subirla no bascule. Posteriormente se anularán los anclajes. Cuando vaya a ser desmontada por piezas, se apuntalará y troceará, en general, empezando por los pares.
Los techos suspendidos en las cerchas se quitarán previamente.
Los materiales de derribo que hayan de ser utilizados en la obra se limpiarán, acopiarán y transportarán en la forma y a los lugares que señale la Dirección Facultativa.

*CONTROL Y ACEPTACION*
Control de ejecución.
Controles a realizar: Uno cada 200 m2 de planta y no menos de uno por planta.
No aceptación si el orden, la forma de ejecución y/o los medios a emplear no se ajustan a lo especificado en proyecto o a las instrucciones de la Dirección Facultativa.

*SEGURIDAD Y SALUD LABORAL*
Condiciones de seguridad en el trabajo.
Se dispondrá, para proporcionar en cada caso el equipo indispensable al operario, de una provisión de palancas, cuñas, barras, puntales, picos tablones, bridas, cables con terminales de fábrica así como cascos, gafas antifragmento, creta antichispa, botas de suela dura y otros medios que puedan servir para eventualidades o socorrer a los operarios que puedan accidentarse.
En edificios con estructura de madera o con abundancia de material combustible se dispondrá, como mínimo de un extintor manual contra incendios.
Se dejarán previstas tomas de agua para el riego en evitación de formación de polvo, durante los trabajos.
El orden de demolición será de arriba hacia abajo de tal forma que la demolición se realice prácticamente al mismo nivel, sin que haya personas situadas en la misma vertical ni en la proximidad de elementos que se abatan o vuelquen.
Siempre que la altura de caída del operario sea superior a 3 m utilizará cinturones de seguridad, anclados a puntos fijos o se dispondrán andamios.
No se suprimirán los elementos atirantados o de arriostramiento en tanto no se supriman o contrarresten las tensiones que inciden sobre ellos.
En elementos metálicos en tensión se tendrá presente el efecto de oscilación al realizar el corte o al suprimir las tensiones.
Se apuntalarán los elementos en voladizo antes de aligerar sus contrapesos.
Se desmontarán sin trocear los elementos que puedan producir cortes o lesiones.
El troceo de un elemento se realizará por piezas de tamaño manejable por una sola persona.
El corte o desmontaje de un elemento, no manejable por una sola persona, se realizará manteniéndolo suspendido o apuntalado, evitando caídas bruscas y vibraciones que se transmitan al resto del edificio o a los mecanismos de suspensión.
Durante la demolición de elementos de madera, se arrancarán o doblarán las puntas y clavos.
No se descenderán las cargas bajo el sólo control del freno.
Se evitará la formación de polvo regando ligeramente los elementos y/o escombros.
Se cumplirán, además, todas las disposiciones generales de obligado cumplimiento que sean de aplicación, las de Seguridad e Higiene en el Trabajo y de las Ordenanzas Municipales.

*CRITERIOS DE MEDICION Y VALORACION*
Criterio de medición y valoración:
Será el especificado en el presupuesto de proyecto. En su defecto, se valorará por m2 de cubierta, medido en proyección horizontal, cuando se trate de azoteas y en verdadera magnitud en los restantes casos.
Opcionalmente puede hacerse la valoración pormenorizada de la demolición por los siguientes conceptos:
- Cuerpo saliente en cubierta: Medición por ud.
- Incluso anulación de anclaje: Medición por ud.
- Material de cobertura, incluso anulación de fijaciones: Medición por m2.
- Tablero en cubierta, incluso anulación de fijaciones: Medición por m2.
- Formación de pendientes con tabiquillos en cubierta,
- Incluso apuntalamiento: Medición por m2.
- Formación de pendiente con material de relleno en cubierta: Medición por m3.
- Listones, cabios y correas en cubierta, incluso anulación de fijaciones y apuntalamiento: Medición por m2.
- Cercha en cubierta, Medición por ud., incluso anulación de anclajes, cortes y apuntalamientos: Medición por ud.
En cualquier caso, la valoración comprenderá todos los trabajos, medios y elementos necesarios para la ejecución material de la unidad completa y terminada.

*MANTENIMIENTO*
En tanto se efectúe la consolidación definitiva, en el solar donde se haya realizado la demolición, se conservarán las contenciones, apuntalamientos y apeos realizados para la sujeción de las edificaciones medianeras, así como las vallas y/o cerramientos.

## EC Acondicionamiento y Cimentación (04/12/1995)

*DESCRIPCION Y COMPLEMENTOS AL TEXTO*
Trabajos previos de acondicionamiento del terreno para poder cimentar y construir la edificación proyectada.

*REQUISITOS PREVIOS A LA EJECUCION*
Limpieza y desbroce del terreno en el que se va a construir.

*NORMATIVA*
- NBE-AE-88: " Acciones en la Edificación ".
- EHE.
- RC-97.

## ECM Movimiento de tierras (04/12/1995)

*DESCRIPCION Y COMPLEMENTOS AL TEXTO*
Conjunto de trabajos necesarios para despejar y nivelar el solar, como fase preparatoria de la construcción.

*REQUISITOS PREVIOS A LA EJECUCION*
- Plantas y secciones acotadas.
- Plano topográfico.
- Corte estratigráfico y características del terreno a excavar.
- Servidumbres que pueden ser afectadas, como zonas de paso o vías de comunicación, redes de servicio, elementos enterrados, etc.
- Información de los organismos en zonas de presumible existencia de restos arqueológicos y solicitud de permiso especial, en su caso.
- Reconocimiento minucioso de los edificios y construcciones para valorar posibles riesgos y adoptar, en caso necesario, las precauciones oportunas de apeo y protección.
- Notificación fehaciente del movimiento de tierras a la propiedad de las fincas o edificaciones colindantes que pudieran ser afectadas por el mismo.

*NORMATIVA*
- NTE-ADD.
- NTE-ADE.
- NTE-ADV.
- NTE-ADZ.
- NTE-CEG.
- NBE-AE/88

## ECME Explanaciones (13/12/1995)

*DESCRIPCION Y COMPLEMENTOS AL TEXTO*
Desmontes y terraplenes para dar al terreno la rasante de explanación. En desmontes el nivel freático estará situado a más de 1 m por debajo de la cota más profunda de excavación.
Quedan excluidos los terrenos rocosos que precisen de explosivos o los muy blandos y como base de apoyo del terraplén, los terrenos muy compresibles o los de estructura colapsable.

*REQUISITOS PREVIOS A LA EJECUCION*
Información previa:
- Plantas y secciones acotadas de la explanación a realizar.
- Servidumbres que puedan ser afectadas por la explanación.
- Plano topográfico con curvas de nivel sobrepasando el perímetro de la explanación en no menos de 15 m, incluyendo los accidentes mas notables .
- Cota del nivel freático y corrientes de agua subalveas.
- Pendientes naturales en laderas dentro de la zona a explanar o en su entorno y accidentes en laderas exteriores a la explanación .
- Información de organismo competente en zonas de presumible existencia de restos arqueológicos.
-Notificación fehaciente del movimiento de tierras a la propiedad de las fincas o edificaciones colindantes que puedan ser afectadas por el mismo.
- Inspección minuciosa de los edificios y construcciones contiguos, para conocer su sistema estructural y el estado de las medianerías. Se valorarán los riesgos y se adoptarán, en caso necesario, las precauciones oportunas de apeo y protección.
- Desbroce y limpieza superficial.
- Replanteo.
- Se inspeccionará el estado de las instalaciones que puedan ser afectadas y, en su caso se tomarán las medidas de conservación y protección, de acuerdo con las compañías suministradoras.

*COMPONENTES*
Aportación de tierras, en caso necesario para rellenos.

*EJECUCION Y ORGANIZACION*
Condiciones generales de ejecución.:
Se tomarán medidas para no alterar la resistencia del terreno sin excavar. Se evitarán los deslizamientos por descalces, erosiones y encharcamientos, así como la inestabilidad de taludes en roca .
El orden, la forma de ejecución y los medios a emplear en cada caso, se ajustarán a lo establecido en proyecto.
Se dispondrán puntos fijos de referencia exteriores al perímetro de la explanación a los cuales se referirán todas las lecturas de cotas de nivel y desplazamientos horizontales y verticales de los puntos señalados en proyecto. Las lecturas se anotarán en un estadillo para su control por la Dirección Facultativa.
Se solicitará de las compañías suministradoras, información sobre las instalaciones que puedan ser afectadas por el movimiento de tierras, así como la distancia de seguridad a tendidos aéreos de conducción de energía eléctrica.
Los lentejones de roca y construcciones que traspasan los límites de la explanación no se quitaran ni descalzaran sin previa autorización de la Dirección Facultativa.
En bordes junto a construcciones o viales se tendrá en cuenta lo previsto en la NTE-ADV. Acondicionamiento del terreno. Desmontes. Vaciados.
Si existieran cursos naturales de aguas superficiales o profundas, cuyo desvío no figure en proyecto, se adoptarán las soluciones que indique la Dirección Facultativa.
La excavación de taludes se efectuará con cuidado para no alterar su superficie final, previniendo y evitando cualquier causa que pueda comprometer su estabilidad .
Se impedirá la acumulación de aguas superficiales especialmente junto a bordes ataluzados.
Se asegurará la estabilidad de los taludes y paredes de todas las excavaciones, mediante entibación, refuerzo y protección superficial del terreno, aun cuando tales medios no estuviesen previstos en el proyecto, ni hubieran sido ordenados por la Dirección Facultativa.
Después de haber llovido no se extenderá una nueva tongada de relleno o terraplén hasta que la última se haya secado, o se escarificará añadiendo la siguiente tongada más seca de forma que la humedad final sea la adecuada. Si hubiera que humedecer una tongada se hará de forma uniforme sin encharcamientos.
Las zanjas que deban ejecutarse en el pie del talud, se excavarán de forma que el terreno afectado no pierda resistencia. Se mantendrán abiertas el tiempo mínimo indispensable, y se compactará cuidadosamente el material del relleno.
Se pararán los trabajos de terraplenado cuando la temperatura ambiente a la sombra descienda de 2º C.
Se procurará evitar el tráfico de vehículos y máquinas sobre tongadas compactadas y en todo caso se evitará que las rodadas se concentren en los mismos puntos de la superficie, dejando huella.
En general los recrecidos y rellenos que se realicen para nivelar se tratarán como coronación del terraplén y la densidad a alcanzar no será menor que la del terreno circundante.
Los tocones y raices mayores de 10 cm se eliminarán hasta una profundidad no menor de 50 cm.
Los trabajos de protección contra la erosión de taludes permanentes, como cubierta vegetal, cunetas, etc., se realizarán inmediatamente después de la excavación del talud.
Cuando se utilicen rodillos vibrantes para compactar, deberán darse al final unas pasadas sin aplicar vibración.
La transición entre taludes en desmontes y terraplenes se realizará suavizando la intersección.
El drenaje de los terrenos contiguos a la obra de fábrica se ejecutarán antes o simultáneamente a dicho relleno.
Cuando al excavar se encuentre cualquier anomalía o, por circunstancias imprevistas, se presente un problema de urgencia el Constructor adoptará provisionalmente las medidas oportunas, paralizando las obras, en caso necesario, y se lo comunicará lo antes posible a la Dirección Facultativa.
Cuando la excavación se realice en roca se hará de modo que se evite su desprendimiento y se pondrá especial cuidado en no dañar los taludes del desmonte y la cimentación de la futura explanada.
El Contratista comunicará a la Dirección Facultativa, con suficiente antelación, la apertura de los préstamos que puedan ser necesarios, a fin de que sean autorizados y de que se mida su sobre el terreno natural no alterado. Se tenderá a que el movimiento de tierras se adapte al paisaje natural dentro de las necesidades de zonificación y viales, a la conservación de arboles de gran porte y cursos de agua naturales. Cuando los cursos de agua sean poco importantes o intermitentes se captarán en una red de infraestructura. Los caballeros que se obtengan tendrán forma regular, taludes estables que eviten cualquier derrumbamiento y superficies lisas que favorezcan la escorrentía de las aguas. No obstaculizará los caminos existentes ni los cursos de agua de las inmediaciones.

*NORMATIVA*
- NTE-ADE.
- Normas UNE: 7377-76; 7378-75.
- Transporte y Mecánica del Suelo NLT: 107; 11; 117; 152.

*CONTROL Y ACEPTACION*
Control de ejecución.
Desmontes-Terreno:
- Control de dimensiones del replanteo: Se hará un control cada 50 m de perímetro y no menos de uno por desmonte. No aceptación en caso de errores superiores al 2,5 º/oo y variaciones de ± 10 cm.
- Control de altura de la franja excavada: Se hará un control cada 2000 m3 y no menos de uno al descender 3 m. No aceptación en caso de altura mayor de 1,65 m con medios manuales.
- Control de nivelación de la explanada: Se hará un control cada 1000 m2 y no menos de 3 por explanada. No aceptación en caso de variaciones, no acumulativas entre lecturas, de 50 mm en general y 30 mm en zonas de viales.
- Control de borde con talud permanente: Se hará un control al descender 3 m y no menos de uno por talud. No aceptación en caso de variación en el ángulo del perfil en ± 2º.
Base del Terraplen-Terreno:
- Control de dimensiones del replanteo: Se hará un control cada 50 m de perímetro y no menos de uno por terraplén. No aceptación en caso de errores superiores al 2,5 º/oo y variaciones de ± 10cm.
- Control de excavación de la base: Se hará un control cada 1000 m2 en proyección y no menos de uno por explanada. No aceptación si no se ha excavado la capa vegetal y/o su profundidad es inferior a 15 cm. No aceptación se en pendientes superiores a 1:5 no se han realizado bermas y/o las mesetas no tienen la pendiente especificada.
Terraplen-Terreno:
- Control de densidad "in situ" del relleno del núcleo: Se hará un control cada 1000 m3 de relleno y no menos de 3 por explanación. No aceptación en caso de que la densidad sea inferior al 92 % del Próctor o inferior a 1,45 Kg/dm3.
- Control de densidad "in situ" del relleno de coronación: Se hará un control cada 1000 m3 de relleno y no menos de 3 por explanación. No aceptación en caso de que la densidad seca inferior al 95 % del Próctor o inferior a 1,75 Kg/dm3.
- Control de nivelación de la explanada: Se hará un control cada 1000 m2 y no menos de 3 por explanada. No aceptación en caso de variaciones no acumulativas entre lecturas de 50 mm en general y 30 mm en zonas de viales.
- Control de borde con talud permanente: Se hará un control al ascender 3 m y no menos de uno por talud. No aceptación en caso de variación en el ángulo del perfil en ± 2 º.

*SEGURIDAD Y SALUD LABORAL*
Condiciones de seguridad en el trabajo:
En instalaciones temporales de energía eléctrica, a la llegada de los conductores de acometida, se dispondrá un interruptor diferencial según el Reglamento Electrotécnico para Baja Tensión y se consultará la NTE-IEP "Instalaciones de Electricidad. Puesta a Tierra".
La maquinaria a emplear mantendrá la distancia de seguridad a las líneas de conducción eléctrica.
Los vehículos de carga, antes de salir a la vía publica, contarán con un tramo horizontal de terreno consistente de longitud no menor de vez y media la separación entre ejes ni menor de 6 m.
El ancho mínimo de las rampas provisionales para el movimiento de vehículos y maquinarias será de 4,5m, ensanchándose en las curvas. En cualquier caso se tendrá en cuenta la maniobrabilidad de los vehículos utilizados.
Se acotará la zona de acción de cada maquinaria en su tajo. Siempre que un vehículo o maquinaria en reposo inicie un movimiento imprevisto, lo hará con una señal acústica. Cuando la maniobra sea de marcha atrás y el conductor no tenga visibilidad, otro operario, situado en el exterior del vehículo, le ayudará y avisará a quienes se encuentren en las inmediaciones. Se extremarán estas precauciones cuando los vehículos o máquinas cambien de tajo o se interfieran itinerarios.
Cuando sea imprescindible que un vehículo de carga o maquinaria se acerque a un borde ataluzado se dispondrán topes de seguridad comprobándose previamente la resistencia del terreno al peso del mismo.
Cuando se suprima o sustituya una señal de tráfico se comprobará que el resto de la señalización está acorde con la modificación realizada.
Antes de iniciar la jornada de trabajo se verificarán los frenos y mecanismos de seguridad de vehículos y máquinas.
No se permite la excavación del terreno "a tumbo", socavando el pie de un macizo para producir su vuelco.
No se acumulará el terreno de excavación, ni otros materiales, junto a bordes de coronación de taludes, salvo autorización expresa de la Dirección Facultativa.
Cuando el terreno excavado pueda transmitir enfermedades contagiosas se desinfectará antes de su transporte y no podrá utilizarse para préstamo. El personal que lo manipule deberá usar el adecuado equipo de protección.
Se evitará, en la medida de lo posible la formación de polvo. No obstante, los operarios estarán protegidos con mascarillas o material adecuado.
El refino de las paredes ataluzadas se realizará para profundidades parciales no mayores de 3 m.
En las laderas que queden por encima del desmonte, se hará previamente una revisión, quitando las piedras sueltas que puedan rodar con facilidad.
No se trabajará simultáneamente en la parte inferior de otro tajo.
Al finalizar la jornada no deben quedar paños excavados sin entibar y se habrán suprimido los bloques que puedan desprenderse.
Los itinerarios de evacuación de operarios en caso de emergencia, deberán estar expeditos en todo momento.
Cuando la construcción se ubique en zona urbana se protegerán con vallas, de altura no inferior a 2 m, los espacios contiguos a vías públicas o a lugares privados en donde pueda existir riesgo para personas o bienes. Las vallas se situarán a una distancia del edificio no menor de 1,50 m o, en otro caso, a la que dispongan las ordenanzas municipales que le sean aplicables. Como medida adicional de protección, si dificultan el paso, estarán dotadas de luces rojas en las esquinas y en puntos intermedios (distanciadas entre sí 10 m, como máximo).
Se cumplirán, además, todas las disposiciones generales Seguridad e Higiene en el Trabajo y las Ordenanzas Municipales que sean de aplicación.

*CRITERIOS DE MEDICION Y VALORACION*
La valoración y medición de los desmontes se realizará por m3, incluso desbroce, replanteo, y afinado. Se medirá el volumen excavado sobre perfiles, estableciendo un promedio entre terrenos duros, medios y blandos, referidos al volumen total. No se considerará, en ningún caso el esponjamiento de tierras. Se excluye la carga y el transporte a vertedero.
Los terraplenes se valorarán y medirán por m3, incluso desbroce, replanteo, compactación y afinado. Se medirá el volumen de terraplén sobre perfiles. Se incluirá el transporte interior, pero se excluirá el exterior, procedente de préstamos.
No se abonarán los excesos de movimiento de tierras producidos por conveniencia del contratista, por negligencia o por erosión de cualquier tipo.

*MANTENIMIENTO*
Se mantendrán protegidos contra la erosión los bordes ataluzados, cuidando que la vegetación plantada no se seque.
Se mantendrán protegidos contra la acumulación de agua los bordes ataluzados en su coronación, limpiando los desagües y canaletas cuando estén obstruidos, asimismo se cortará el agua cuando se produzca una fuga, junto a un talud.
No se concentrarán cargas superiores a 200 Kg/m2 junto a la parte superior de bordes ataluzados ni se modificará la geometría del talud socavando en su pie o coronación.
Cuando se observen grietas paralelas al borde del talud se consultará a técnico competente que dictaminará su importancia y en su caso la solución a adoptar.
Para el mantenimiento de bordes de la explanación junto a muros de contención se consultará el apartado de Mantenimiento de la NTE-CCM "Cimentaciones. Contenciones. Muros".

## ECMV Vaciados (13/12/1995)

*DESCRIPCION Y COMPLEMENTOS AL TEXTO*
Excavaciones a cielo abierto realizadas con medios manuales y/o mecánicos, que en todo su perímetro queda por debajo del suelo, para conseguir los niveles necesarios en la construcción de sótanos o partes de la edificación bajo rasante.

*REQUISITOS PREVIOS A LA EJECUCION*
Antes de empezar el vaciado, la Dirección Facultativa aprobará el replanteo realizado, así como los accesos propuestos que sean utilizables y separados para peatones y vehículos de carga o máquinas.
Las camillas del replanteo serán dobles en los extremos de las alineaciones y estarán separadas del borde del vaciado no menos de 1 m.
Se dispondrán puntos fijos de referencia en lugares que no puedan ser afectados por el vaciado, a los cuales se referirán todas las lecturas de cotas de nivel y desplazamientos horizontales y/o verticales de los puntos del terreno y/o edificaciones próximas. Las lecturas diarias de los desplazamientos referidos a estos puntos se anotarán en un estadillo para su control por la Dirección Facultativa.
Para las instalaciones que puedan ser afectadas por el vaciado, se recabará de sus Compañías la posición y solución a adoptar, así como la distancia de seguridad a tendidos aéreos de conducción de energía eléctrica.
Se protegerán los elementos de Servicio Público que puedan ser afectados por el vaciado como bocas de riego, tapas, sumideros de alcantarillado, farolas y árboles.

*EJECUCION Y ORGANIZACION*
Excavación continua:
Se excavará el terreno entre los límites laterales hasta la profundidad necesaria, definida en proyecto y autorizada por la Dirección Facultativa. El vaciado se realizará por franjas horizontales de altura no mayor de 1.5 a 3 m, según se ejecute a mano o a máquina. En los bordes con elementos estructurales de contención y/o medianeros, la máquina trabajará en dirección no perpendicular a ellos y se dejará sin excavar una zona de protección de ancho no menor que 1 m, que se quitará a mano antes de descender la máquina en ese borde a la franja inferior.
Excavación por bataches:
En caso necesario, cuando exista peligro de desestabilizar las edificaciones próximas y, en todo caso, cuando así lo disponga la Dirección Facultativa, deberá ejecutarse la excavación por bataches. Para ello se procederá del siguiente modo:
Una vez replanteados los bataches se iniciará por uno de los extremos del talud, la excavación alternada de los mismos, dejando macizos del ancho previsto.
A continuación se realizarán los elementos estructurales de contención en las zonas excavadas y en el mismo orden, repitiendo la operación tantas veces como bataches haya.
Los bataches se realizarán, en general, comenzando por la parte superior cuando se realicen a mano y por su parte inferior cuando se realicen con máquina.
Excavación en roca:
Cuando la estratificación de la roca, presente buzamientos o direcciones propicias al deslizamiento, con lisos, grietas, inclusiones arcillosas, elevada meteorización etc., o si aparece disgregación o material sólido de pequeño tamaño, deberá hasta encontrar terreno en condiciones más favorables o, en otro caso, realizar un estudio geotécnico de consolidación.
Aun cuando estos aspectos no se consideren peligrosos, deberán representarse en planos, con la máxima información posible, indicando su naturaleza, forma, dirección, materiales, etc. y se marcarán en el terreno, fuera de la zona ocupada por la obra, para su fácil localización posterior y eventual tratamiento.
Nivelación, compactación y limpieza del fondo
El fondo del vaciado deberá quedar exento de tierra, fragmentos de roca, capas de terreno inadecuado, roca alterada o cualquier elemento extraño que pudiera debilitar su resistencia. Se limpiarán cuidadosamente de materiales extraños las grietas y hendiduras y se rellenarán con material compactado o, incluso con hormigón, segun los casos.
El Contratista deberá adoptar las precauciones necesarias para evitar la entrada de agua en las excavaciones, así como para el drenaje de éstas. Para ello se realizarán las obras provisionales que sean precisas.

*NORMATIVA*
- NTE-ADV.

*CONTROL Y ACEPTACION*
- Replanteo. Control al 100%.
- Altura de la franja: Un control cada 1000 m2 y no menos de uno cada 3 m de profundidad.
- Zona de protección de elementos estructurales: en cada pared, uno al descender 3 m y no menos de uno por pared.
- Ángulo de taludes: En cada talud uno al descender 3 m y no menos de uno por pared.
- Corte por bataches: Uno cada 25 m y no menos de uno por pared.
Se comprobará la capacidad portante del terreno y su naturaleza en relación con las previsiones del proyecto. Se dejará constancia fehaciente en el Libro de Órdenes y en la documentación de la obra.
Condiciones de no aceptación:
- Replanteo: Variaciones superiores al 2.5 por 1000 o a 10 cm.
- Zona de protección de elementos estructurales inferior a 1 m.
- Angulo de talud: superior al especificado en más de 2°.
- Bataches: zonas macizas entre bataches con ancho menor a un 10% el especificado, o ancho de batalle un 10% mayor que el especificado.

*SEGURIDAD Y SALUD LABORAL*
El solar estará rodeado de una valla, verja o muro, de altura no menor de 2 m. Las vallas se situarán a una distancia del borde del vaciado no menor de 1,50 m; cuando éstas dificulten el paso se dispondrán a lo largo del cerramiento luces rojas, distanciadas no más de diez metros 10 m y en las esquinas. Cuando entre el cerramiento del solar y el borde del vaciado exista separación suficiente, se acotará con vallas móviles o banderolas hasta una distancia no menor de dos veces la altura del vaciado en ese borde, salvo que por haber realizado previamente estructura de contención no sea necesario.
Las rampas para el movimiento de camiones y/o máquinas, conservarán el talud lateral que exija el terreno con ángulo de inclinación no mayor que el establecido en la Documentación Técnica o el que decida en su caso la dirección Facultativa. El ancho mínimo de la rampa será 4.5 m, ensanchándose en las curvas y sus pendientes no serán mayores del 12% y 8% respectivamente, según se trate de tramos rectos o curvos. En cualquier caso se tendrá en cuanta la maniobrabilidad de los vehículos utilizados.
Se acotará la zona de acción de cada máquina en su tajo. Siempre que un vehículo o máquina parado inicie un movimiento imprevisto, lo anunciará con una señal acústica. Cuando sea marcha atrás o el conductor esté falto de visibilidad, estará auxiliado por otro operario en el exterior del vehículo. Se extremarán estas prevenciones cuando el vehículo o máquina cambie de tajo y/o se entrecrucen itinerarios.
Cuando sea imprescindible que un vehículo de carga durante o después del trabajo se acerque al borde del mismo, se dispondrán topes de seguridad, comprobándose previamente la resistencia del terreno al peso del mismo.
Cuando las máquinas estén situadas por encima de la zona a excavar y en bordes o vaciados, siempre que el terreno lo permita, tendrá que ser del tipo retro-excavadora o, en todo caso, se hará el refino a mano.
Se asegurará la estabilidad de las paredes de las excavaciones mediante los medios idóneos de sostenimiento, entibación, refuerzo y protección que impidan desprendimientos que pudieran causar daños a las personas o construcciones contiguas, aunque tales trabajos no se encuentren indicados en el Proyecto, ni hubieran sido ordenados expresamente por el Director.
No se realizará la excavación del terreno a tumbo socavando el pie de un macizo para producir su vuelco.
No se acumulará terreno de excavación, ni otros materiales, junto al borde del vaciado, debiendo estar separado de éste una distancia no menor de dos veces la profundidad del vaciado en ese borde salvo autorización, en cada caso, de la Dirección Facultativa.
Cuando el terreno excavado se encontrara afectado de cualquier tipo de contaminación susceptible de provocar infecciones o de transmitir enfermedades contagiosas, se desinfectará antes de su transporte y no podrá utilizarse, en este caso, como terreno de préstamo. El personal que lo manipule deberá estar equipado adecuadamente.
Cuando sea necesario el derribo de árboles, se acotará previamente la zona y se atirantarán con vientos debidamente anclados al terreno. Se cortarán los troncos por su base abatiéndolos a continuación. Durante esta operación se establecerá una vigilancia que controle e impida la circulación de obreros u otras persona por el espacio acotado.
Se evitará la formación de polvo, en todo caso, el operario estará protegido contra ambientes pulvígenos y emanaciones de gases.
El refino y saneo de las paredes del vaciado se realizará para cada profundidad parcial no mayor de 3 m.
En zonas y/o pasos con riesgo de caída mayor de 2 m, el operario estará protegido con cinturón de seguridad anclado a punto fijo o se dispondrán andamios o barandillas provisionales.
Cuando sea imprescindible la circulación de operarios por el borde de coronación de talud o corte vertical, las barandillas estarán ancladas hacia el exterior del vaciado y los operarios circularán sobre entablado de madera o superficies equivalentes de reparto.
El conjunto del vaciado estará suficientemente iluminado mientras se realicen los trabajos.
No se trabajará simultáneamente en la parte inferior de otro tajo.
Diariamente y antes de comenzar los trabajos se revisará el estado de las entibaciones, reforzándolas si fuese necesario. Se comprobará asimismo que no se observan asientos apreciables en las construcciones próximas ni presentan grietas. Se extremarán estas precauciones después de interrupciones de trabajo de más de un día y después de alteraciones climáticas como lluvias o heladas.
Siempre que por circunstancias imprevistas se presente un problema de urgencia el constructor tomará provisionalmente las medidas oportunas, a juicio del mismo y se lo comunicará, lo antes posible, a la Dirección Facultativa.
Al finalizar la jornada no deben quedar paños excavados sin entibar, que figuren con esta circunstancia en la Documentación Técnica y se habrán suprimido los bloques sueltos que puedan desprenderse.
Los itinerarios de evacuación de operarios, en caso de emergencia, deberán estar expeditos en todo momento.
Una vez alcanzada la cota inferior del vaciado, se hará una revisión general de las edificaciones medianeras para observar las lesiones que hayan surgido, tomando las medidas oportunas.
En tanto se efectué la consolidación definitiva, de las paredes y fondo del vaciado, se conservarán las contenciones, apuntalamientos y apeos realizado para la sujeción de las construcciones y/o terrenos adyacentes, así como las vallas y/o cerramientos. En el fondo del vaciado se mantendrá el desagüe necesario, para impedir la acumulación de agua, que pueda perjudicar a los terrenos, locales o cimentaciones de fincas colindantes.

*CRITERIOS DE MEDICION Y VALORACION*
Los vaciados, se medirán y abonarán por m3 medido sobre los planos de perfiles.

## ECMZ Zanjas y Pozos (13/12/1995)

*DESCRIPCION Y COMPLEMENTOS AL TEXTO*
Excavación de zanjas y pozos accesibles a operarios, realizada con medios manuales o mecánicos de profundidad no superior a 7 m y nivel freático inferior o rebajado.

*REQUISITOS PREVIOS A LA EJECUCION*
Planos acotados del trazado de la excavación referidos a puntos.
Servidumbres que puedan ser afectadas por las excavaciones, como redes de servicio, elementos enterrados y vías de comunicación.
Tipo, situación, profundidad y dimensiones de cimentaciones próximas que esté a una distancia de la pared del corte igual o menor de 2 veces la profundidad de la zanja o pozo.
Evaluación de la tensión de compresión que trasmite al terreno la cimentación próxima.
Tipo, humedad y compacidad o consistencia del suelo.
Forma y medios empleados comúnmente en excavaciones de análogas características en la zona de ubicación de las obras.
Zonas a acotar: no menor de 1 m para el tránsito de peatones, y de 2 m para vehículos, medidos desde el borde del corte.

*COMPONENTES*
- Madera para entibación: resinosa, de fibra recta.

*EJECUCION Y ORGANIZACION*
Se dispondrán puntos fijos de referencia, en lugares que no puedan ser afectados por la excavación a los que se referirán todas las lecturas de cotas de nivel y datos del replanteo.
Se llevará en obra un registro detallado de las mediciones de control de las excavación.
El comienzo de las sólo comenzará cuando se disponga de todos los elementos necesarios para su construcción. Los últimos 30 cm, o la profundidad necesaria para encontrar terreno seco, se excavarán inmediatamente antes de hormigonar.
Se evitará la entrada de agua superficial a la excavación.
Los pozos que se excaven junto a cimentaciones próximas y hayan de tener mayor profundidad que aquéllas, se excavaran con las siguientes prevenciones:
- Reduciendo mediante apeos la presión de la cimentación próxima,
- Realizando en el mínimo tiempo los trabajos de excavación y consolidación,
- Dejando como máximo media cara vista de zapata, pero entibada,
- Realizando el trabajo por bataches,
- No se considerarán pozos abiertos los que ya posean estructura definitiva y consolidada de contención o se hallan rellenado compactando el terreno.
Cuando se utilicen medios mecánicos de excavación en zanjas con entibación:
- El terreno admitirá talud en corte vertical para esa profundidad,
- La separación entre el tajo de la máquina y la entibación no será mayor de vez y media la profundidad de la zanja en ese punto.
- La entibación se realizará de arriba abajo mediante plataformas suspendidas y en el mínimo tiempo posible.
Una vez alcanzada la cota inferior de excavación se hará una revisión general de las edificaciones medianeras para observar cualquier posible anomalía que hayan surgido, en cuyo caso se tomarán las medidas oportunas.
En tanto se efectúe la consolidación definitiva, de las paredes y fondo de la excavación se conservarán las contenciones, apuntalamientos y apeos así como las vallas, cerramientos y demás medidas de protección al efecto.
Se impedirá la acumulación de aguas superficiales en el fondo de la excavación.

*NORMATIVA*
- Nomenclatura y terminología general según UNE 56501, 56506, 56507, 56508.
- UNE 56509, 56510, 56520-72, 56521-72.
- La madera serrada se ajustará a la clase I/80 según UNE 56525-72.
Características fisicomecánicas:
- UNE 56529, 56535, 56537, 56539.
- Materiales y equipos de origen industrial:NTE y UNE.
- ADZ-1: madera aserrada: 56501, 56506, 56507, 56508, 56509, 56510,56520,56521/72, 56525/72, 56526/72, 56527/72, 56529, 56535,56537,56539.
- ADZ-2:Codal:56501, 56506, 56507, 56508, 56509, 56510, 56520/72, 56521/72, 56526/72, 56527/72, 56529, 56535, 56539.
- ADZ-3: Tensor circular: 7183, 37501.

*CONTROL Y ACEPTACION*
Un control por pozo.
Serán motivos de no aceptación:
- Errores superiores al 2,5% ± 10 cm. en las dimensiones del replanteo.
- Escuadrias de la madera en entibaciones, separaciones y/o posición inferiores, superiores y/o distintas a las especificadas en la documentación técnica.
- La compactación no se ajusta a lo especificado en la documentación técnica y/o presenta asientos en su superficie.

*SEGURIDAD Y SALUD LABORAL*
Siempre que sea previsible el paso de peatones o vehículos junto al borde del corte se dispondrá vallas o
palenques móviles que se iluminarán cada 10 m con puntos de luz portátil y grado de protección no menor de IP-44 según UNE - 20324.
En general las vallas o palenques acotarán no menos de 1 m el paso de peatones y 2 m el de vehículos.
Cuando los vehículos circulen en dirección normal al corte la zona acotada se ampliará el doble la profundidad de éste y no menos de 4 m cuando se adopte una señalización de reducción de velocidad.
El acopio de materiales y las tierras extraídas en cortes de profundidad mayor de 1,30 m se dispondrá a una distancia no menor de 2 m medidos desde el borde del corte y alejados de los sótanos, si los hubiere. Cuando las tierras extraídas estén contaminadas se desinfectarán así como las paredes de las excavaciones.
Cuando la profundidad sea mayor de 1,30 m y haya alguien trabajando en su interior se mantendrá un operario en el exterior que podrá ayudar en el trabajo y dará la alarma si se produce alguna emergencia.
No se trabajará simultáneamente en distintos niveles de la misma vertical ni sin casco de seguridad.
Se acotarán las distancias mínimas de separación entre operarios en función de las herramientas empleadas.
Se revisarán diariamente las entibaciones antes de comenzar la jornada de trabajo tensando los codales cuando se hayan aflojado.
Se comprobará que están expeditos los cauces de aguas superficiales.
Se evitará golpear la entibación durante operaciones de excavación. Los codales o elementos de la misma no se utilizarán para el descenso o el ascenso de operarios ni se suspenderán cargas de la entibación.
Las zanjas de más de 1,30 m de profundidad estarán provistas de escaleras, preferentemente metálicas que rebasarán en 1 m el nivel superior del corte. Deberá haber una escalera cada 30 m de zanja abierta o fracción de este valor. Las escaleras deberán estar libres de obstrucciones y correctamente arriostradas en sentido transversal.
En general las entibaciones o partes de estas se quitarán sólo cuando dejen de ser necesarias y por franjas horizontales empezando por la parte inferior del corte.
Se dispondrá en la obra una provisión de palancas, cuñas, barras, puntales y tablones que se reservarán para equipo de salvamento. Dichos elementos no se utilizarán para la entibación.
Se cumplirán además todas las disposiciones de Seguridad e Higiene en el Trabajo y las Ordenanzas Municipales generales que sean de aplicación.

*CRITERIOS DE MEDICION Y VALORACION*
Criterio de valoración:
Se medirá y valorará por m3 de excavación considerando las dimensiones teóricas de longitud y anchura y la profundidad real alcanzada. No se considerarán los excesos producidos por desplomes o errores, ni el esponjamiento. Se excluyen la carga y el transporte a vertedero.

## ECP Pilotes

*DESCRIPCION Y COMPLEMENTOS AL TEXTO*
Cimentaciones especiales profundas para edificios.

## ECPE Encepados

*DESCRIPCION Y COMPLEMENTOS AL TEXTO*
Encepados de hormigón armado para grupos de pilotes según la NTE "CPI Cimentaciones Pilotes In situ" y "CPP-Cimentaciones Pilotes Prefabricados".
Se incluyen vigas de hormigón armado para el arriostramiento de encepados de grupos de uno u dos pilotes, para las luces y solicitaciones especificadas en Cálculo.

*REQUISITOS PREVIOS A LA EJECUCION*
Del pilotaje y de la estructura.
Plano acotado de la posición relativa para cada grupo de pilotes, con indicación de:
- Separación entre ejes de pilotes, en su caso.
- Diámetro nominal y tipo de hormigonado para pilotes in situ.
- Diámetro equivalente y categoría para pilotes prefabricados.
- Proyección de las dimensiones de la sección del soporte en el arranque de cimentación si es de hormigón armado o mixto, o la placa de anclaje en cimentación si es soporte metálico, con indicación de sus solicitaciones sin mayorar.
Del terreno.
Grado de agresividad al hormigón según la NTE "CEG-Cimentaciones Estudios Geotécnicos".
Sísmica.
Grado sísmico del lugar de ubicación de las obras, según la NTE "ECS-Estructuras. Cargas. Sísmicas".

*COMPONENTES*
- Cemento.
- Agua.
- Áridos.
- Armaduras de acero.
- Encofrados de madera.
- Aditivos, en su caso.
- Hormigón preparado por central, en su caso. Distintivo de calidad, sello INCE.

*EJECUCION Y ORGANIZACION*
Hormigón de limpieza.
Capa de hormigón de 10 cm de espesor y superficie la del encepado. Resistencia característica 100 kg/cm2. La cantidad mínima de cemento por m3 de hormigón será de 150 kg. Sobre la superficie del terreno alrededor de los pilotes, limpia y plana se verterá el hormigón de limpieza.
Hormigón del encepado.
Conformará un prisma regular de base cuadrada, rectangular o de triángulo equilátero de vértices truncados, de dimensiones según la Documentación Técnica.
Resistencia característica fck en N/mm2 en función de los pilotes que encepa.
Pilotes fck
in situ HA-25
Pref. categoría II HA-30
Pref. categoría I HA-35
La cantidad de cemento por m3 de hormigón no será menor de 250 kg ni mayor de 400 kg. La consistencia, compactación y asiento en cm medido en cono de Abrams:
Consistencia Compactación Asiento en cm
Plástica vibrado 3 a 5
Fluída Picado con barra 10 a 15
Se utilizarán cementos de categoría no mayor de 35.
El tamaño máximo del árido será de 40 mm. Podrá utilizarse árido procedente de yacimientos naturales, rocas machacadas u otros productos cuyo empleo se encuentre sancionado por la práctica.
La distancia entre cualquier punto del perímetro del pilote y el paramento del encepado será de 20 cm.
Hormigón de viga de arriostramiento.
Cuando haya necesidad de disponer en las vigas juntas de hormigonado, se situarán a una distancia de los extremos no menor de 1/5 ni mayor de 1/3 de la luz.
Los distintos elementos que constituyen el encofrado se retirarán sin producir sacudidas o choques en la viga.
Armaduras.
Armaduras de los pilotes.
Para cantos de encepado H < 65 cm las armaduras de cada pilote se cortarán a 5 cm de la cara superior del encepado. Para cantos superiores las armaduras se entregarán en el encepado una longitud no menor de 50 cm o el diámetro del pilote en cm.
Armaduras de los encepados y vigas de arriostramiento.
Redondos de acero B-400S de límite elástico 400 N/mm2. La armadura de la banda inferior formada tendrá un recubrimiento a la capa de hormigón de limpieza de 15 cm. La distancia a los paramentos será lateralmente de 10 cm y de los extremos de los redondos de 5 cm. Los redondos se distribuirán uniformemente en la banda. La separación mínima entre redondos contiguos en horizontal será de 6,5 cm y en vertical el menor de los dos valores siguientes: 1 cm ó 1ø.
Las armaduras se colocarán limpias, exentas de óxido no adherente, pintura, grasa o cualquier otra sustancia perjudicial. Se dispondrá un apoyo por cada metro de barra y el primero y último apoyo a una distancia no mayor de 50 cm del extremo de la barra. Los empalmes de las barras se realizarán por solapo, colocando una barra sobre otra y zunchando con alambre en una longitud no menor de 20ø ó 16ø2. Los empalmes se distanciarán entre si 20ø como mínimo. Las armaduras quedarán fijas entre si y al encofrado si lo llevase el encepado, de forma que no experimenten movimientos durante el vertido y compactación del hormigón, quedando envueltas sin dejar coqueras, garantizando su recubrimiento.
Cuando existan dos capas de armaduras por banda se dispondrán en la inferior el número máximo de redondos separados 6,5 cm y en la superior los restantes distribuidos uniformemente en la sección de forma que su centro de gravedad coincida con el eje vertical de simetría del encepado.
El primer y último plano de los cercos quedarán a 10 cm de los paramentos y los demás se distribuirán uniformemente en la sección. El cierre de los cercos consecutivos se irá alternando.
Las barras de la armadura de piel se distribuirán uniformemente entre sí y de los extremos en el espacio comprendido entre la banda inferior u la superior.
En los encepados para tres pilotes se distinguirán la banda de medianas y la banda de lados, pudiendo ser distintas. Los redondos de la misma banda se distribuirán uniformemente.
En los encepados para cuatro pilotes se distinguirán la banda de diagonales y la banda de lados.
El las vigas de arriostramiento se distiguirán la banda inferior, la superior, los cercos y la armadura de piel.
Los cercos se colocarán de modo que el primero y el último coincidirán con los extremos de la viga y los restantes se distribuirán uniformemente en su luz. El cierre de los cercos consecutivos se irá alternando.
Las barras de la armadura de piel se distribuirán uniformemente entre sí y de los extremos en el espacio comprendido entre la banda inferior u la superior. El recubrimiento a los paramentos será de 5 cm. Los redondos de la misma banda se distribuirán uniformemente a partir de sus extremos.

*NORMATIVA*
- Instrucción de Hormigón Estructural EHE.
- NTE-ADD "Acondicionamiento del terreno. Desmontes".
- NTE-EME "Estructuras de Madera. Encofrados".
- Normas UNE: 7.087; 7.105; 7.108; 7.144; 7.201; 7.202; 7.203; 7.204; 7.205; 7.206; 7.207.
- Normas UNE: 7.082; 7.088; 7.133; 7.134; 7.135; 7.136; 7.137; 7.238; 7.244; 7.245; 7.295.
- Normas UNE: 7.130; 7.131; 7.132; 7.178; 7.234; 7.235 y 7.236.
- Normas UNE: 36.088.
- Sello INCE para el hormigón preparado.
- Homologación sello CIETSID.
- Pliego RC-97.

*CONTROL Y ACEPTACION*
Hormigón.
Para el control del hormigón se considera como lote:
- 100 m3
- la cantidad colocada en 1 día en encepados.
La mitad de las probetas de cada toma se curarán en cámara y, a partir de ellas, se determinará la resistencia característica a 7 días; actuando en consecuencia si se prevé que no se va a alcanzar la resistencia especificada a los 28 días. La otra mitad de las probetas de cada toma se empleará para determinar la resistencia característica a los 28 días.
Armaduras.
Se realizará una inspección visual de las jaulas, para detectar posibles errores de armado que sean apreciables a simple vista.
Encepado del grupo de uno, tres y cuatro pilotes.
- Disposición, número y diámetro de las armaduras; se controlará uno de cada tres encepados siendo condición de no aceptación automática si son distintos de los especificados.
- Separación entre redondos; se controlará uno de cada tres encepados siendo condición de no aceptación automática si en horizontal es inferior a lo especificado y en vertical menor de la especificada y/o mayor de 1 cm.
- Recubrimiento de las armaduras; se controlará uno de cada tres encepados siendo condición de no aceptación automática si es inferior en 1 cm de lo especificado.
- Longitud de las armaduras; se controlará uno de cada tres encepados siendo condición de no aceptación automática si es inferior en 5 cm de la especificada.
- Resistencia caracteristica del hormigón; dos tomas de cuatro probetas por cada lote de control, rechazando aquella inferior al 90% de la especificada.
- Consistencia medida en el cono de Abrams; uno por cada lote de control; se rechazará cuando el asiento es inferior a 2 cm o superior a 6 cm para compactación por vibrado, y asiento inferior a 5 cm o superior a 10 cm para compactación por picado por barra.
- Tamaño máximo del árido; uno por cada lote de control; se rechazará cuando es inferior al especificado.
- Canto del encepado; uno cada tres encepados, rechazando el que sea inferior en 5 cm de los especificados.
- Distancia de la cara del pilote a la del encepado; uno cada tres encepados, rechazando cuando sea inferior a 20 cm.
Dos tomas de cuatro probetas por cada lote de control
Encepado de grupo de dos pilotes; además de lo especificado para el encepado de los grupos de uno, tres y cuatro pilotes se controlará lo siguiente;
- Plano del cerco; se controlará uno cada tres encepados, siendo condición de no aceptación automática si es distinto de lo especificado.
- Separación entre planos del cerco; se controlará uno cada tres encepados, siendo condición de no aceptación automática si es mayor en 1 cm de la especificada y no acumulativa.
Viga de arriostramiento.
- Disposición, número, diámetro y solapo de los empalmes de las armaduras longitudinales; se controlará uno de cada tres vigas siendo condición de no aceptación automática si son distintos de lo especificado.
- Disposición, número y diámetro de las armaduras transversales; se controlará uno de cada tres vigas siendo condición de no aceptación automática si son distintos de lo especificado. Variación en la separación entre ecrcos consecutivos de ± 1 cm.
- Recubrimiento de las armaduras; se controlará una de cada tres vigas siendo condición de no aceptación automática si es inferior en 1 cm de lo especificado.
- Resistencia caracteristica del hormigón; dos tomas de cuatro probetas por cada lote de control, rechazando aquella inferior al 90% de la especificada.
- Consistencia medida en el cono de Abrams; uno por cada lote de control; se rechazará cuando el asiento es inferior a 2 cm o superior a 6 cm para compactación por vibrado, y asiento inferior a 5 cm o superior a 10 cm para compactación por picado por barra.
- Tamaño máximo del árido; uno por cada lote de control; se rechazará cuando es inferior al especificado.
- Dimensiones de la sección; se controlará una de cada tres vigas siendo condición de no aceptación automática si es inferior en 1 cm de lo especificado.

*SEGURIDAD Y SALUD LABORAL*
Se evitará la permanencia o paso de personas bajo cargas suspendidas, acotando las áreas de trabajo. Se suspenderán los trabajos cuando llueva, nieve o exista viento con una velocidad superior a 50 km/h, en este último caso se retirarán los materiales y herramientas que puedan desprenderse. Diariamente se revisará el estado de los aparatos de elevación y cada 3 meses se realizará una revisión total de los mismos. Los operarios encargados del montaje o manejo de armaduras irán provistos de guantes y calzado de seguridad, mandiles, cinturón y portaherramientas. Las armaduras se colgarán para su transporte por medio de eslingas bien enlazadas y provistas en sus ganchos de pestillos de seguridad. Los operarios que manejen el hormigón llevarán guantes y botas que protejan su piel del contacto con el mismo.
En las instalaciones de energía eléctrica para elementos auxiliares de accionamiento eléctrico, como hormigoneras y vibradores, se dispondrá a la llegada de los conductores de acometida un interruptor diferencial, según el Reglamento Electrotécnico para Baja Tensión, y para su puesta a tierra se consultará la NTE-IEP. "lnstalaciones de Electricidad. Puesta a tierra".
Cuando el vertido del hormigón se realice por el sistema de bombeo neumático o hidráulico, los tubos de conducción estarán convenientemente anclados y se pondrá especial cuidado en limpiar la tubería después del hormigonado, pues la presión de salida de los áridos puede ser causa de accidente.
Cuando se utilicen vibradores eléctricos, éstos serán de doble aislamiento. Se cumplirán además, todas las disposiciones generales que sean de aplicación de la Ordenanza General de Seguridad e Higiene en el Trabajo.

*CRITERIOS DE MEDICION Y VALORACION*
La valoración de cada especificación se obtiene sumando los productos de los precios unitarios, correspondientes a las especificaciones de cada componente, por sus valores numéricos en las unidades siguientes.
- para número de barras: ud
- para dimensiones de piezas de hormigón; cm
- para diámetro de barras; mm
- para longitud de cada plano de cerco; cm
En los precios unitarios irán incluidos, además de los conceptos que se expresan en cada caso, la mano de obra directa o indirecta, incluso obligaciones sociales y parte proporcional de medios auxiliares.
La valoración dada se referirá a la ejecución material de la unidad completa.

*MANTENIMIENTO*
La propiedad conservará en su poder la Documentación Técnica.
Cuando fuera apreciada alguna anomalía, fisuras o cualquier otro tipo de lesión en el edificio, será estudiado por Técnico competente que dictaminará su importanciay peligrosidad y, en el caso de ser imputable a la cimentación, los refuerzos o recalces que deban realizarse.
Cuando se prevea una modificación que pueda alterar las solicitaciones previstas en los encepados, será necesario el dictamen de un Técnico competente.

## ECS Superficiales (13/12/1995)

*DESCRIPCION Y COMPLEMENTOS AL TEXTO*
Cimentaciones, a base de zapatas, que se apoyan en las capas poco profundas del terreno.

*REQUISITOS PREVIOS A LA EJECUCION*
- Informe geotécnico según la NTE-CEG (Cimentaciones. Estudios Geotécnicos), con indicación expresas de
los parámetros y características geotécnicas.
- Plano acotado de la posición relativa de los ejes, contornos y arranques de elementos estructurales y profundidad estimada del plano de apoyo de las zapatas.
- Datos del edificio si tiene interés de tipo monumental.
- Tipo de construcción, cimentación y profundidad de los planos de apoyo de las edificaciones colindantes
- Situación y características de las instalaciones de los servicios existentes en el terreno sobre el que se actúa.
- Verificación de la capacidad portante del suelo en relación con la prevista y aprobación expresa de la misma por la Dirección Facultativa.
- Los últimos 20 cm de terreno de cimentación, o la profundidad necesaria para encontrar terreno seco, se vaciarán inmediatamente antes del vertido del hormigón de limpieza.
- Se dejarán previstos los pasos de tuberías y encuentros con arquetas, según proyecto e instrucciones de la Dirección Facultativa.
- Se colocarán previamente los elementos enterrados de la instalación de puesta a tierra.

*COMPONENTES*
- Hormigón para armar.
- Acero en armaduras.
- Agua.
- Calzos o separadores
- Aditivos, en su caso.

*EJECUCION Y ORGANIZACION*
La profundidad mínima de apoyo de las zapatas, se determinará en función del grado de humedad y de la estabilidad del suelo frente a los agentes atmosféricos.
En zapatas armadas, sobre la superficie limpia y horizontal del fondo de la excavación, se verterá una capa de hormigón de limpieza de espesor mínimo 5 cm quedando enrasado a la cota prevista para la base de la zapata.
El fondo de la excavación deberá ser homogéneo. Se eliminarán los elementos desiguales, compactando los huecos en caso necesario.
La Dirección Facultativa deberá dar el visto bueno a la colocación de las armaduras y a las medidas de protección y seguridad.
Las armaduras se colocarán limpias, exentas de óxido no adherido, pintura, grasa o cualquier otra impureza o sustancia perjudicial. Quedarán fijas entre si de modo que no se desplacen durante el vertido y compactación del hormigón. El recubrimiento de hormigón será, como mínimo, de 40 mm.
Deberán disponerse armaduras de espera o pernos de anclaje para el arranque de soportes de hormigón armado o de acero, respectivamente.
El vertido de hormigón se realizará desde una altura no superior a 1 metro, salvo que se realice mediante mangueras especiales, trompas de elefante, o sistemas adecuados que impidan la segregación y que, en todo caso, deberán autorizarse por la Dirección Facultativa. Se verterá y compactará por tongadas de 30 cm de espesor máximo, sin superar en ningún caso la longitud de la barra o vibrador de compactación, de modo que no se produzca su disgregación y que las armaduras no experimenten movimientos, quedando envueltas por la masa, sin dejar coqueras y manteniendo el recubrimiento especificado.
Se evitará cualquier carga estática o dinámica que pueda provocar daños en los elementos recién hormigonados.
Se suspenderá el hormigonado cuando la temperatura ambiente supere los 40ºC o cuando descienda de los 5ºC o se prevea que dentro de las 48 horas siguientes pueda descender por debajo de dicha temperatura, salvo la utilización de medios especiales, que requerirán la autorización expresa de la Dirección Facultativa.
El curado se realizará manteniendo húmedas las superficies del hormigón, mediante riego directo que no produzca erosión (preferiblemente por aspersores), lavado y pérdida de lechada, o con el concurso de materiales o medios que retengan la humedad durante 7 días mínimo, hasta que el hormigón alcance el 70% de la resistencia especificada de proyecto.

*CONTROL Y ACEPTACION*
Se realizará un control por cada 500 m2 de planta de los siguientes conceptos
- Replanteo de ejes de cimentación, dimensiones de la excavación y dimensiones de las zapatas.:
Antes de la excavación deberán comprobarse:
- Presencia o eliminación del agua de la excavación, drenajes.
- Posición de conductos que interfieran.
- Estado de construcciones contiguas que puedan ser afectadas y de los apeos o apuntalamientos, en su caso.
- Colocación de armaduras: Identificación, número y diámetro de las barras, disposición, longitudes de anclaje y solape, en su caso, separación entre barras y recubrimiento. Arranques de soportes
- Hormigón: Tipo y consistencia , altura de vertido, sistema de compactación, curado. Temperatura máxima y mínima durante la fase de curado. Humedad superficial.

*SEGURIDAD Y SALUD LABORAL*
Riesgos:
- Atrapamiento en la hormigonera.
Protecciones Personales:
- Casco, guantes, calzado especial, cremas protectoras.
Protecciones Colectivas:
- Cuando se realicen trabajos simultáneos en distintos niveles, coincidentes en la misma vertical, se dispondrán protecciones que impidan la caída de objetos a la parte inferior. Se evitará la permanencia y/o paso de personas bajo cargas suspendidas, acotando las áreas de trabajo.
- Todas las conexiones eléctricas se realizarán con clavijas o conectores, con rigurosa exclusión de empalmes directos de conductores, a menos que éste se realice por soldadura y con la protección adecuada.
- Si el vertido del hormigón se realiza por bombeo los tubos se sujetarán adecuadamente y se cuidará, de modo especial la limpieza de la tubería.
- Las máquinas alimentadas con energía eléctrica dispondrán de toma de tierra. Los vibradores eléctricos dispondrán de doble aislamiento. Ningún operario podrá estar con los pies en el hormigón o en agua cuando se esté vibrando.

*CRITERIOS DE MEDICION Y VALORACION*
Se medirá y valorará el hormigón por m3, incluyéndose la parte proporcional de armaduras, transporte y puesta en obra .

*MANTENIMIENTO*
El Contratista facilitará a la propiedad la Documentación Técnica relativa a la cimentación construida, en la que figurarán las características del terreno, el informe geotécnico, si lo hubiere y las solicitaciones para las que ha sido previsto.
No se abrirán zanjas o excavaciones con profundidad superior a 50 cm, inmediatas a la cimentación, sin el control de técnico competente.
Si se apreciara cualquier anomalía imputable a la cimentación, o cuando se prevea alguna modificación que pueda alterar las propiedades del terreno se someterá el caso al dictamen de un técnico competente, antes de adoptar cualquier decisión.

## ECSC Corridas (13/12/1995)

*DESCRIPCION Y COMPLEMENTOS AL TEXTO*
Zapatas corridas de hormigón en masa o armado, que sirven de cimentación a muros de carga o a un conjunto de soportes alineados de estructuras de edificación, sobre suelos homogéneos de estratigrafía sensiblemente horizontal.

*REQUISITOS PREVIOS A LA EJECUCION*
Definición gráfica en planos de obra y replanteo.
Excavación de pozos y aprobación por la Dirección Facultativa del firme de cimentación.
Acopio, a pie de obra de parrillas de zapatas y de arranques de pilares.
Equipo y materiales para la fabricación y puesta en obra del hormigón o previsión de suministro del mismo, si se sirve preparado.

*EJECUCION Y ORGANIZACION*
La profundidad mínima de apoyo de las zapatas, se determinará en función del grado de humedad y de la estabilidad del suelo frente a los agentes atmosféricos. En cualquier caso, la profundidad no será menor de 50 cm ni de 80 en el caso de terrenos sometidos a fuertes heladas. Si el terreno de cimentación estuviera inundado o helado no se hormigonará, suspendiendo el trabajo hasta que las condiciones sean favorables.
Los últimos 20 cm de terreno de cimentación, o la profundidad necesaria para encontrar terreno seco, se vaciarán inmediatamente antes del vertido del hormigón de limpieza.
Si el firme de cimentación presentara desniveles, se escalonará la zapata en bancadas horizontales, de modo que cada escalón salve un desnivel no superior a 1 m.

*CRITERIOS DE MEDICION Y VALORACION*
Se medirá y valorará el hormigón por m3, incluyéndose la parte proporcional de armaduras, transporte y puesta en obra .

*MANTENIMIENTO*
El Contratista facilitará a la propiedad la Documentación Técnica relativa a las zapatas construidas, en la que figurarán las características del terreno, el informe geotécnico, si lo hubiere y las solicitaciones para las que ha sido previsto.
No se abrirán zanjas o excavaciones con profundidad superior a 50 cm, inmediatas a la cimentación, sin el control de técnico competente.
Si se apreciara cualquier anomalía imputable a la cimentación, o cuando se prevea alguna modificación que pueda alterar las propiedades del terreno se someterá el caso al dictamen de un técnico competente, antes de adoptar cualquier decisión.

## ECSZ Zapatas (13/12/1995)

*DESCRIPCION Y COMPLEMENTOS AL TEXTO*
Zapatas aisladas de hormigón en masa o armado, que sirven de cimentación a los soportes de estructuras de edificación, sobre suelos homogéneos de estratigrafía sensiblemente horizontal.

*REQUISITOS PREVIOS A LA EJECUCION*
Definición gráfica en planos de obra y replanteo.
Excavación de pozos y aprobación por la Dirección Facultativa del firme de cimentación.
Acopio, a pie de obra de parrillas de zapatas y de arranques de pilares.
Equipo y materiales para la fabricación y puesta en obra del hormigón o previsión de suministro del mismo, si se sirve preparado.

*EJECUCION Y ORGANIZACION*
La profundidad mínima de apoyo de las zapatas, se determinará en función del grado de humedad y de la estabilidad del suelo frente a los agentes atmosféricos. En cualquier caso, la profundidad no será menor de 50 cm ni de 80 cm en el caso de terrenos sometidos a fuertes heladas. Si el terreno de cimentación estuviera inundado o helado no se hormigonará, suspendiendo el trabajo hasta que las condiciones sean favorables.
Los últimos 20 cm de terreno de cimentación, o la profundidad necesaria para encontrar terreno seco, se vaciarán inmediatamente antes del vertido del hormigón de limpieza.

*CRITERIOS DE MEDICION Y VALORACION*
Se medirá y valorará el hormigón por m3, incluyéndose la parte proporcional de armaduras, transporte y
puesta en obra.

*MANTENIMIENTO*
El Contratista facilitará a la propiedad la Documentación Técnica relativa a las zapatas construidas, en la que figurarán las características del terreno, el informe geotécnico, si lo hubiere y las solicitaciones para las que ha sido previsto.
No se abrirán zanjas o excavaciones con profundidad superior a 50 cm, inmediatas a la cimentación, sin el control de técnico competente.
Si se apreciara cualquier anomalía imputable a la cimentación, o cuando se prevea alguna modificación que pueda alterar las propiedades del terreno se someterá el caso al dictamen de un técnico competente, antes de adoptar cualquier decisión.

## EE Estructuras (13/12/1995)

*DESCRIPCION Y COMPLEMENTOS AL TEXTO*
Conjunto resistente y sustentante de una construcción formada por elementos lineales, de superficie o espaciales.

*REQUISITOS PREVIOS A LA EJECUCION*
- Definición gráfica del conjunto estructural y de sus detalles constructivos.
- Disposición de valla e instalaciones provisionales de obra.
- Demolición de construcciones existentes, en su caso.

*EJECUCION Y ORGANIZACION*
- Replanteo de ejes de soportes y/o muros y límites de contorno de la estructura.
- Nivelación y comprobación de los ejes de cimientos.
- Definición de niveles de plantas.
- Control de calidad de los materiales y de la ejecución, según la normativa vigente.

*NORMATIVA*
- NBE-AE-88: "Acciones en la edificación".
- NTE-ECG-88: "Estructuras. Cargas gravitatorias".
- NTE-ECR-88: "Estructuras. Cargas por retracción".
- NTE-ECS-88: "Estructuras. Cargas sísmicas".
- NTE-ECT-88: "Estructuras. Cargas térmicas".
- NTE-ECV-88: "Estructuras. Cargas de viento".
- Norma sismorresistente NCSE - 94
- NBE-EA-95: "Estructuras de acero en la edificación".
Fabricación y empleo de elementos resistentes para pisos y cubiertas:
- Real Decreto 1630/1980, de 18-Jul., de la Presidencia del Gobierno. BOE 8-Ago-80.
- Modificación de fichas técnicas a que se refiere el Real Decreto anterior sobre Autorización de Uso para la fabricación y empleo de elementos resistentes de pisos y cubiertas.
- Instrucción para el Proyecto y la Ejecución de Forjados Unidireccionales de Hormigón Armado o Pretensado "EF-96".
- Instrucción del Hormigón Estructural "EHE".
- NBE-FL-90: "Muros Resistentes de Fabrica de Ladrillo".
- NTE-FFP: "Fábricas de Piedra".
- Control de Calidad de la Edificación en la Comunidad Autónoma de Galicia.
- Decreto 232/1993, de 30-Sep., de la Consellería de Ordenación del Territorio y Obras Públicas.
- DOG 15-Oct-93.

*CONTROL Y ACEPTACION*
Condiciones de recepción:
Comprobación de la calidad de los elementos constructivos, de la ejecución de las obras y del cumplimiento de las condiciones establecidos por la normativa obligatoria y por la documentación técnica del proyecto.

*SEGURIDAD Y SALUD LABORAL*
Medidas generales.
Prevención de riesgos de caídas a distinto nivel, de personas y objetos.
Los operarios irán provistos de casco, calzado adecuado, guantes y, en trabajos de altura, de cinturón de seguridad.
Se dispondrán además protecciones colectivas, formadas por barandillas, andamiajes y/o para impedir la caída, en las plantas donde se trabaja, además de redes y marquesinas en plantas a distinto nivel.
Se efectuarán pruebas de eslingas y grilletes de elevación, izando los elementos de la estructura.

*MANTENIMIENTO*
No se permitirán sobrecargas de uso superiores a las previstas sin la autorización expresa de técnico competente.
No se abrirán huecos en muros resistentes, ni se practicarán rozas de profundidad mayor a 1/6 del espesor del muro sin la autorización expresa de técnico competente.

## EEE Encofrados (13/12/1995)

*DESCRIPCION Y COMPLEMENTOS AL TEXTO*
Conjunto formado por un molde que da forma al hormigón en masa, y lo protege durante su fraguado y curado y por una cimbra o apuntalamiento que lo sustenta.

*REQUISITOS PREVIOS A LA EJECUCION*
Ángulo de taludes naturales en elementos que se van a encofrar bajo el terreno.
Localización en cada elemento a hormigonar de piezas que deban quedar embebidas en el hormigón, como anclajes y manguitos.

*COMPONENTES*
Tipos de encofrados:
- Metálicos.
- De madera.
- De cartón.

*EJECUCION Y ORGANIZACION*
Planos acotados de los elementos a encofrar.
Disposición de medios materiales y personales.
Orden de montaje del encofrado y de las cimbras:
Vigas:
- Montaje del apuntalamiento.
- Colocación de fondillos.
- Montaje de armaduras.
- Colocación de costeros.
Soportes:
- Montaje de armaduras.
- Colocación de encofrados y tornapuntas.
Se planteará, en general, la ejecución de encofrados de forma que se hormigonen en primer lugar los elementos verticales, como soportes y muros, realizando los elementos de arriostramiento como núcleos rigidizadores o pantallas, antes de hormigonar los elementos horizontales o inclinados que en ellos se apoyen, salvo estudio especial del efecto del viento en el conjunto del encofrado.
En elementos de hormigón inclinados, como vigas-zanca, tiros de escalera o rampas, será necesario que en sus extremos, el encofrado se apoye en elemento estructural que impida su deslizamiento.
Cuando el elemento de hormigón se considere que va a estar expuesto a un medio agresivo, no se dejarán embebidos separadores o tirantes que sobresalgan de la superficie del hormigón.
En los trabajos de hormigón a cara vista se seguirán estrictamente las indicaciones de la Dirección Facultativa.
Para el control, por la Dirección Facultativa, del tiempo de desencofrado, se anotarán en obra las temperaturas máximas y mínimas diarias mientras duren las obras de encofrado y desencofrado así como la fecha en la que se hormigonó cada elemento.
Preparación de encofrados:
Se dispondrán retales de tablones bajo las cuñas de las tornapuntas, cuando el terreno sea blando.
Cuando no se disponga de puntales que salven la altura total, se podrán realizar planos intermedios de entramado rígido formado por tablones colocados ortogonalmente formando retícula al paso del puntal. El plano definido será normal a los puntales y tendrá, al menos, un borde anclado a la línea fija a distancia del borde exterior no mayor de 2 m; en otro caso todos los puntales inferiores irán arriostrados entre sí.
Antes de verter el hormigón se comprobará que la superficie del cofre se presenta limpia y húmeda y que se han colocado correctamente, además de las armaduras, las piezas auxiliares que deban ir embebidas en el hormigón, como manguitos, patillas de anclaje y calzos. Se realizará, además, una limpieza a fondo, particularmente en los rincones y lugares profundos, eliminando los elementos desprendidos (puntas, viruta, serrín, etc.) mediante el empleo de chorro de agua, aire o vapor). Para facilitar dicha tarea en los encofrados profundos o de poco espesor, se dejarán ventanas adecuadas, que serán tapadas antes del hormigonado.
Se inmovilizarán los tableros de encofrado de los paramentos vistos, en los que no se admitirá una flecha superior a 1/300 de la distancia libre entre elementos estructurales. Se adoptará, si es necesario, la oportuna contraflecha.
Se asegurarán los ajustes de los encofrados para evitar movimientos ascensionales durante el hormigonado.
El vertido de hormigón fresco en los cofres se realizará a la menor altura posible de los fondos o de la tongada anterior, evitando impactos y acumulación de hormigón fresco en puntos.
La velocidad de llenado de hormigón fresco en metro por hora en muros no será mayor de 6.
En los encofrados que se reutilicen se eliminará el mortero adherido con cepillo de alambre.
Si se utilizan desencofrantes, su aplicación se hará antes de colocar la armadura, para evitar el engrase de ésta y la pérdida de adherencia con el hormigón.
El apuntalamiento será reversible, para lo cual estará dotado de los necesarios dispositivos de ajuste y corrección (cuñas, gatos, regulación telescópica, etc.) que permitan corregir cualquier movimiento que se produzca durante el hormigonado.
Resistencia y rigidez:
El conjunto del encofrado y sus elementos de unión, tendrán la resistencia y rigidez necesarias para soportar las solicitaciones que originen el vertido y compactación del hormigón, de modo que las deformaciones, tras el curado del hormigón, no rebasen los siguientes límites:
Espesores en metros Tolerancia en mm
Hasta 0.10 2
De 0.11 a 0.20 3
De 0.21 a 0.40 4
De 0.41 a 0.60 6
De 0.61 a 1.00 8
De 1.00 y mayor 10
Dimensiones horizontales o verticales entre ejes:
Parciales 20
Totales 40
Desplomes:
En una planta 10
En total 30
Condiciones de paramento:
Los encofrados tendrán la necesaria estanqueidad para impedir pérdidas apreciables de lechada de cemento. Cuando sean de madera se humedecerán, inmediatamente antes de hormigonar, para facilitar el cierre de las juntas entre tablas.
Las caras interiores del encofrado se limpiarán antes de hormigonar. Los encofrados de soportes y muros dispondrán de aberturas situadas junto al fondo que puedan taparse después de limpiar los fondos.
Condiciones para el desencofrado:
La construcción de los encofrados se realizará de modo que puedan desmontarse fácilmente y sin peligro, apoyando los puntales sobre cuñas, excéntricas, gatos, cajas de arena u otros sistemas que faciliten el descimbrado y permitan realizar correcciones de nivel e, incluso, la reversión total del proceso.
Los puntales se apoyarán sobre durmientes de madera, mediante doble cuña, o sistema equivalente, que permitan el templado de los puntales.
Para evitar la adherencia del hormigón al encofrado se podrán recubrir con desencofrante, salvo que el hormigón vaya a quedar visto, en cuyo caso no se empleará desencofrante sin la expresa autorización de la Dirección Facultativa.
En general no se desencofrarán los costeros hasta transcurrido un mínimo de 7 días para los soportes y de 3 días en los demás casos y previa aprobación de la Dirección Facultativa.
Para desencofrar los tableros de fondo y planos de apeo se tomará el tiempo fijado en la NTE-EH: Estructura de Hormigón correspondiente, y la EHE con la previa aprobación de la Dirección Facultativa una vez comprobado que el tiempo transcurrido es no menor que el fijado. Se aflojarán las cuñas dejando la cimbra a 2 ó 3 cm del elemento hormigonado durante las 12 horas siguientes, comprobándose si la flecha producida es la admisible para la viga o forjado.
Cuando los tableros ofrezcan resistencia al desencofrar se humedecerán abundantemente antes de forzarlos o se aplicará en su superficie un desencofrante de acción superficial que cumpla las condiciones particulares establecidas para cada NTE-EH: Estructuras de Hormigón.
Se almacenará la madera utilizada, limpia y libre de clavos, protegida del sol y de la lluvia y apilada permitiendo su ventilación.
No se rellenarán las coqueras o defectos que se aprecien en el hormigón al desencofrar, sin previa autorización de la Dirección Facultativa.
Cuando el tiempo transcurrido entre la realización del encofrado y el hormigonado sea superior a 3 horas se hará una revisión total del encofrado.

*NORMATIVA*
- Instrucción de Hormigón Estructural "EHE".
- NTE-EME: Estructuras de Madera: Encofrados.
- NTE-EH: Estructuras de Hormigón Armado.

*CONTROL Y ACEPTACION*
Controles a realizar:
Cimbras:
- Superficie de apoyo.
- Elementos de unión.
- Disposición de codales y tirantes.
- Fijación de bases y cabezas de puntales
- Disposición de las piezas contraviento.
- Fijación y ajuste de las cuñas.
- Disposición de las juntas estructurales.
Encofrado:
- Dimensiones y disposición.
- Contraflecha de los elementos a flexión.
- Unión a l apuntalamiento.
- Estanqueidad.
Descimbrado y desencofrado:
- Tiempos de curado.
- Orden de las operaciones y precauciones necesarias para descimbrar..
- Verificación de flechas y/o contraflechas al desencofrar.
- Verificación de combaduras laterales
- Desviaciones geométricas.
- Defectos aparentes.

*SEGURIDAD Y SALUD LABORAL*
No se permitirá la circulación de operarios entre puntales una vez terminado el encofrado, en todo caso se realizará junto a puntales arriostrados sin golpearlos.
La circulación, sobre tableros de fondo, de operarios y/o carretillas manuales se realizará repartiendo la carga sobre tablones o elementos equivalentes.
No se transmitirá al encofrado vibraciones de motores.
Los operarios cuando trabajen en alturas superiores a 3 m estarán protegidos contra la caída eventual, mediante red de protección y/o con cinturón de seguridad anclado a punto fijo.
En épocas de fuertes vientos, se atirantarán con cables o cuerdas, al menos, los encofrados de elementos verticales de hormigón con esbeltez mayor de 10 m.
En épocas de fuertes lluvias, se protegerán los fondos de vigas y forjados con lonas impermeabilizadas o plásticos.
No se trabajará en encofrados sometidos a viento superior a 50 Km/h. ni en la proximidad a líneas eléctricas que conduzcan corriente de alta tensión, ni en la misma vertical que otros operarios sin protección.
No se acumularán junto a los encofrados de madera sustancias inflamables y se dispondrá en la obra, al menos de un extintor manual contra incendios.

*CRITERIOS DE MEDICION Y VALORACION*
Los encofrados se medirán por m2, considerando en desarrollo la superficie moldeable de la pieza de hormigón en contacto con el encofrado, incluso la parte proporcional de sopandas, apuntalamiento, cuñas y demás elementos auxiliares, así con el descimbrado y desencofrado posterior.

*MANTENIMIENTO*
Los encofrados que se reutilicen se limpiarán con cepillo de alambre, para eliminar el mortero adherido, después del desencofrado. Los encofrados de cartón sólo disponen de un uso, por lo que son desechables
Se emplearán desencofrantes adecuados, aplicándolos antes de colocar la armadura, para evitar el engrase de ésta y la consiguiente pérdida de adherencia con el hormigón.

## EEEM Madera (13/12/1995)

*DESCRIPCION Y COMPLEMENTOS AL TEXTO*
Encofrado resuelto con tablas y armazón de madera.

*REQUISITOS PREVIOS A LA EJECUCION*
Planos de obra con definición de elementos de hormigón a encofrar.
Replanteo.
Disponibilidad de equipo de preparación y montaje.

*COMPONENTES*
- Acopio de tablas, tablones, tableros, rollizos, cuñas, piquetes, puntas, cabillas y material auxiliar.

*EJECUCION Y ORGANIZACION*
La madera aserrada nueva, que vaya a estar en contacto con el hormigón, se encalará o lavará previamente con agua caliza, la que provenga de reusos se presentará limpia de hormigón e impurezas, exenta de alabeos y grietas cumpliendo las mismas condiciones generales que en la recepción de madera nueva para encofrados. Cuando no se compruebe este punto el número de puestas no será mayor de 6.
Condiciones de la clavazón:
- La disposición general de las uniones se realizará favoreciendo el trabajo a compresión de la madera.
- La longitud mínima de las puntas y el número de las mismas, en la unión de los elementos de madera, si no estuviera definida en la documentación de proyecto, se tomará de las tablas correspondientes de la NTE.EME.
- Las puntas se distribuirán uniformemente en la superficie de contacto de ambas piezas a unir, y lo más alejadas posible entre sí, con separación a los bordes y entre ejes no menor de 6 diámetros de la punta la dirección de la madera, de espesor mayor de 10 diámetros en la dirección de la madera de espesor menor.
- Siempre que se pueda los cubrejuntas serán dobles.
- Siempre que quepan en la superficie a clavar, se tenderá a puntas de diámetro pequeño, en maderas duras.
- Las puntas se introducirán con ligera inclinación y distinta de una a otra.
- Cuando se vayan a remachar por el lado opuesto, serán de longitud tal, que sobresalga como mínimo 3 veces su diámetro, doblándolas en el sentido de la fibra de la madera.
Los empalmes de tablas en tableros se realizarán sin que las colaterales estén empalmadas en el mismo punto.
Los empalmes de costillas, tornapuntas y sopandas se realizarán con doble cubrejunta de igual escuadría y longitud a cada lado de la junta, no menor de dos veces el lado mayor de la escuadría que se empalma.
Antes de hormigonar deberán humedecerse los encofrados de madera para evitar que absorban agua de amasado del hormigón y para cerrar las juntas entre tablas por el entumecimiento. En todo caso, las disposición de las tablas será tal que evite deformaciones por el aumento de volumen

*NORMATIVA*
- Instrucción de Hormigón Estructural "EHE".
- NTE.EME. Estructuras de Madera. Encofrados
- Especificación: Normas UNE:
* Madera aserrada:
- 56501-57, 56506-64, 56507-64, 56508-64, 56509-64, 56520-72, 56521-72, 56525-72, 56526-72, 56527-72, 56529-77, 56531-77, 56532-77, 56533-77, 56534-77, 56535-77, 56537-79, 56538-78, 56539-78.
* Puntal :
- 56501-57, 56506-64, 56507-64, 56508-64, 56509-64, 56520-72, 56521-72, 56526-72, 56527-72, 56529-77, 56531-77, 56532-77, 56533-77, 56534-77, 56535-77, 56537-79, 56538-78, 56539-78.
* Cuña:
- 56501-57, 56506-64, 56507-64, 56508-64, 56509-64, 56520-72, 56521-72, 56525-72, 56526-72, 56527-72, 56529-77, 56531-77, 56532-77, 56533-77, 56534-77, 56535-77, 56537-79, 56538-78, 56539-78.
* Piquete:
- 56501-57, 56506-64, 56507-64, 56508-64, 56509-64, 56520-72, 56521-72, 56525-72, 56526-72, 56527-72, 56529-77, 56531-77, 56532-77, 56533-77, 56534-77, 56535-77, 56537-79, 56538-78, 56539-78.
* Tablero contrachapado:
- 56513-64, 56703-69, 56704-69 56705-69 (2) y (3), 56706-69.

*CRITERIOS DE MEDICION Y VALORACION*
La medición se realizará por m2, midiendo en desarrollo la superficie exterior vista del elemento, incluyendo la pp. de apuntalamiento, refuerzos, riostras y demás elementos de sustentación y remate, así como el desencofrado y todo incluido.

## EEET Metálicos (13/12/1995)

*DESCRIPCION Y COMPLEMENTOS AL TEXTO*
Encofrado de elementos de hormigón resuelto con moldes metálicos.

*COMPONENTES*
Puntales, pórticos, paneles, placas, flejes, pasadores y elementos auxiliares, en general.

*EJECUCION Y ORGANIZACION*
Condiciones técnicas:
La ejecución se realizará siguiendo las instrucciones del fabricante y las que, en su caso ordene la Dirección Facultativa.
En todo caso los componentes de los forjados deberán garantizar la forma a moldear, así como su alineación, aplomado y características geométricas.
El ajuste entre las distintas piezas del molde no dejará juntas por las que se pueda perder la lechada o el agua de amasado, por lo que se desecharán aquellas que tengan deformaciones u holguras.
Se tendrá en cuenta la conductividad térmica del encofrado metálico cuando se hormigone en tiempo frío o excesivamente caluroso, lo que deberá obligar a protegerlo o a utilizar moldes adecuados.
Los moldes de color oscuros se prohiben expresamente en tiempo caluroso o soleado.

*NORMATIVA*
- Instrucción de Hormigón Estructural "EHE".

*CRITERIOS DE MEDICION Y VALORACION*
La medición se realizará por m2, midiendo en desarrollo la superficie exterior vista del elemento, incluyendo la pp. de apuntalamiento, refuerzos, riostras y demás elementos de sustentación y remate, así como el desencofrado y todo incluido

## EEF Fábricas (13/12/1995)

*DESCRIPCION Y COMPLEMENTOS AL TEXTO*
Construcción "in situ" realizada en albañilería, cantería, hormigón o mediante sistemas similares, destinada a formar parte de la estructura del edificio.

*REQUISITOS PREVIOS A LA EJECUCION*
Antes del comienzo de los trabajos, deberá estar terminada la cimentación o, en su caso, el elemento estructural que servirá de basamento a la fábrica
Se tendrá listo el replanteo que definirá ejes de fábricas, contornos, niveles y verticalidad.
El material que sirva de remate a los huecos de fábrica deberá estar acopiado en obra.

*EJECUCION Y ORGANIZACION*
La ejecución se realizará siguiendo las instrucciones de proyecto y la normativa de obligado cumplimiento, si las hubiere.
El avance de la construcción se hará en horizontal, entre juntas de dilatación o elementos verticales de estructura que supongan corte o interrupción. En otro caso se dispondrán escalones, adarajas y endejas.
Cuando se termine la ejecución se repasarán los paramentos, realizando el retundido y relabrado, en el caso de fábricas de cantería y limpiando las cámaras de aire, en el caso de cerramientos de dos hojas.

*SEGURIDAD Y SALUD LABORAL*
Los operarios dispondrán de las preceptivas protecciones personales y de las específicas para cada clase de trabajo.
Se dispondrán los andamios y restantes protecciones colectivas, de acuerdo con la reglamentación vigente y con las necesidades específicas de cada tipo de fábrica. Las plataformas de trabajo no serán cargadas con materiales diferentes a los que se vaya a utilizar de modo inmediato..
Se suspenderán los trabajos si la temperatura desciende de 0º C o si se produce lluvia intensa o vientos de velocidad superior a 50 km/h.

## EEFP Piedra (13/12/1995)

*DESCRIPCION Y COMPLEMENTOS AL TEXTO*
Muros resistentes y de arriostramiento de fábrica de piedra en edificios.

*REQUISITOS PREVIOS A LA EJECUCION*
La piedra empleada en las obras de fábrica podrá proceder de canteras explotadas a cielo abierto o en minas. Durante la extracción se eliminará el terreno de aluvión o tierra vegetal, así como la parte superior de la roca que pueda estar alterada por la acción de los agentes atmosféricos.
La piedra será de constitución homogénea; carecerá de grietas o pelos capaces de retener el agua, así como coqueras o cavidades procedentes de restos orgánicos. No presentará nódulos o riñones que puedan dificultar su labra. Será sana y no heladiza, y presentará estabilidad ante los agentes atmosféricos y buenas condiciones de adherencia para los morteros.
El coeficiente de saturación no será superior al 75%.
El coeficiente de absorción no será superior al 4,5%.
El coeficiente de dilatación térmica estará comprendido entre 0,000006 y 0,000012 m/mºC.
El módulo de elasticidad estará comprendido entre 100.000 y 500.000 kg/cm2.
Cuando la construcción se realice con sillares,éstos presentarán los paramentos, el lecho y sobrelecho y las caras de junta verticales labradas en toda su profundidad y superficie. Su longitud será por lo menos igual a su altura y no superior a cinco veces ésta. Su profundidad no será superior a dos veces la altura, ni inferior a un tercio de la misma. Las piedras sedimentarias estratificadas deberán ir labradas de forma que en obra descansen a hoja sobre sus lechos naturales de cantera, y la carga actúe siempre perpendicularmente a las juntas de hilada.
Los mampuestos presentarán una cara suficientemente preparada para formar parte del paramento visto. Esta cara podrá tener forma poligonal o rectangular, con un volumen aproximado de 8 a 10 dm3, y un peso de 15 a 30 kg. En cualquier caso, las dimensiones serán siempre superiores a 12 cm.
Los sillarejos presentarán las caras de junta verticales trabajadas al menos hasta una profundidad de 15 cm y las caras superior y de asiento trabajadas en toda su superficie. La longitud del sillarejo será por lo menos igual a su altura y no superior a cinco veces ésta. Su profundidad no será superior a dos veces la altura, ni inferior a un tercio de la misma. Las piedras sedimentarias estratificadas deberán ir labradas de forma que en obra descansen a hoja sobre sus lechos naturales de cantera, y la carga actúe siempre perpendicularmente a las juntas de hilada.
Cuando la construcción se realice con perpiaño gallego,éstos presentarán las caras de junta verticales y horizontales trabajadas en toda su profundidad y superficie. La longitud del perpiaño será por lo menos igual a su altura y no superior a cinco veces ésta. Su profundidad no será superior a dos veces la altura, ni inferior a un tercio de la misma. Las piedras sedimentarias estratificadas deberán ir labradas de forma que en obra descansen a hoja sobre sus lechos naturales de cantera, y la carga actúe siempre perpendicularmente a las juntas de hilada.
En cuanto a las dovelas, los planos de junta serán normales a la superficie del paramento, descontándose el espesor de la junta, previendo durante la labra una merma de 1 cm por cada lado en las dimensiones fijadas en la montea. La dovela se labrará con ayuda de una plantilla preparada a partir de la montea, y sus angulos diedros con ayuda del baivel. Los paramentos anterior y posterior serán paralelos, así como la superficie inferior y superior.
Los dinteles deberán estar labrados por todas sus caras, previendo los extremos una superficie de apoyo de 22 cm de longitud a cada lado. La superficie comprendida entre las zonas de apoyo presentará una inclinación hacia el exterior. La longitud del dintel estará comprendida entre 95 y 170 cm. La resistencia a tracción por flexión de la piedra utilizada para dintel será no menor de 120 kg/cm2.
Los vierteaguas deberán estar labrados por todas sus caras, previendo en los extremos de la cara superior una superficie de apoyo de las piedras de jamba de 22 cm de longitud a cada lado. La superficie comprendida entre las dos zonas de apoyo deberá presentar un desnivel y en la parte exterior presentará un goterón o resalto que haga los efectos de mismo. La longitud del vierteaguas estará comprendida entre 95 y 220 cm.
En todos los casos se cumplirán las condiciones generales de la piedra natural para obras de fábrica y las particulares de cada clase.

*COMPONENTES*
Elementos de piedra:
- Sillares.
- Mampuestos.
- Sillarejos.
- Perpiaños.
- Dovelas.
- Dinteles.
- Vierteaguas.
Mortero de agarre:
- Preferentemente de cal hidraúlica o bastardo de cemento y cal. Se garantizará, en todo caso que su permeabilidad es similar a la de la piedra y que sus características mecánicas son compatibles con las de aquélla. Si es necesario se utilizarán aditivos que confieran tales propiedades.

*EJECUCION Y ORGANIZACION*
- La primera hilada de las obras de fábrica se colocará haciendo una limpieza previa y riego del asiento.
- Una vez concluida la obra de fábrica, deberá protegerse la superficie de las piedras expuestas a la intemperie con un tratamiento adecuado, cerrando sus poros para evitar ataques de los agentes atmosféricos.
- Antes de aplicar el tratamiento, la piedra debe estar perfectamente cepillada, limpia, y exenta de polvo, alteración, o restos de tratamientos anteriores.
Fábrica de sillería:
Los sillares se debastarán en la cantera de donde se extraigan o en los talleres del proveedor, con arreglo a las instrucciones de la Dirección Facultativa.
Cuando la labra haya de realizarse se dejrán creces de dos a 3 cm en cada cara al realizar el desbaste.
A pie de obra se rematará la labra de paramentos y juntas.
No se podrán utilizar ripios en el interior de la fábrica ni en los paramentos.
La superficie de junta de los sillares irá labrada hasta 15 cm de profundidad como mínimo.
La distancia entre las juntas de dos hiladas contiguas o solape de las piedras no será en ningún caso inferior a 10 cm.
Se evitará que concurran más de tres aristas desillares en un mismo vértice tanto en los paramentos anterior y posterior de la fábrica como en planta y sección.
Los sillares se dispondrán habitualmente a soga, por hiladas. Al menos cada tres hiladas se dispondrán piezas a tizón que atravesarán transversalmente la fábrica o, al menos lo harán en 2/3 de su espesor alternándese con otros elemntos similares dispuestos desde el paramento opuesto para lograr la necesaria trabazón transversal.
Las líneas de junta verticales deberán ser alternadas.
Cuando se construyan arcos, bóvedas, o elementos similares, se trabajará sobre montea y se presentarán previamente las piezas, realizando un montaje provisional antes de izarlas a su posición definitiva.
Se construirá una cimbra, ligeramente peraltada, que permita la suficiente holgura (de 5 a 10 cm) para que se puedan colocar sin dificultad las dovelas. La cimbra dispondrá de un sistema de elevación y descenso reversible que permita la puesta en obra y el descimbrado con total seguridad.
Una vez comprobadas en la montea la forma y dimensiones de los sillares y subsanados los defectos, se dispondrán en su posición definitiva, cuidando de realizar la operación de forma simétrica, empezando por los salmeres de uno y otro lado y continuando el avance hacia el centro hasta llegar a la clave. Se dispondrán cuñas entre las piezas para conseguir uniformidad en el ancho de juntas, mientras fragua el mortero de asiento y, posteriormente serán extraidas y se repasarán dichas juntas.
Cuando haya fraguado el mortero, y nunca antes de una semana, se procederá al descimbrado que deberá hacerse con suavidad, simétricamente, aflojando primero ligeramente los puntales de la parte central y avanzando hacia los arranques para que el arco o la bóveda entre poco a poco en carga, evitando cualquier efecto dinámico. En caso de anomalía se templarán nuevamente los puntales, mediante el dispositivo que se haya dispuesto en la cimbra.
Una vez descimbrada la fábrica se procederá a su retundido y relabrado eliminado salientes y defectos aparentes, repasando las juntas y limpiando las rebabas de mortero.
Mampostería ordinaria:
Los mampuestos se prepararán eliminando la costra superficial, regularizando ligeramente con el martillo las superficies de asiento, lechos y juntas a medida que se van asentando las piedras, conservando su forma irregular.
Los mampuestos se lavarán y mantendrán húmedos hasta su colocación en obra. Se asentarán sobre un lecho de mortero de 2 a 3 cm. de espesor, y quedarán trabados longitudinal yt transversalmente. Podrán utilizarse ripios o piedras de dimensiones inferiores a 15 cm, para acuñar y rellenar los huecos entre mampuestos.
El mampuesto se sentará a restregón y se le golpeará para que el mortero refluya. Deberá conseguirse que las piedras en las distintas hiladas queden bien enlazadas en el sentido del ancho del muro, evitando que este quede dividido en hojas, sirviendo de guía los sillares de esquina o extremo de muro.
La mampostería se construirá por hiladas sensiblemente horizontales, pero sin enrasarlas con mortero, sino dejando adarajas acentuadas para mejorar el enlace de la siguiente hilada. La fábrica estará aparejada de forma que se consiga el mínimo volumen de mortero posible sin que queden huecos sin rellenar. No existirán juntas continuas en ninguna dirección.
Cada 1,50 m como máximo se dispondrán, en la mampostería, hiladas de enrase horizontales que se nivelarán con mortero o disponiendo verdugadas de ladrillo, de piedra, o de otro material.
Se evitará que concurran más de tres aristas de mampuestos en un mismo vértice, tanto en los paramentos anterior y posterior de la fábrica como en planta y sección.
Durante el período de curado del mortero se mantendrá húmeda la mampostería. Una vez terminada la ejecución, serán limpiados los paramentos vistos y si fuese preciso rejuntados con mortero.
Mampostería poligonal:
Se prepararán de forma que sus caras, de paramento y juntas, tengan formas poligonales más o menos regulares, para que el asiento de los mampuestos se verifique sobre caras sensiblemente planas.
Los mampuestos se lavarán y mantendrá húmedos hasta su colocación en obra, asentándose sobre un lecho de mortero, con un espesor de 2 a 3 cm, y quedando enlazados en todos sus sentidos.
Sólo se utilizarán ripios o piedras de dimensiones inferiores a 15 cm, para acuñar y rellenar los huecos entre mampuestos, en el interior de la fábrica. No se utilizarán en los paramentos.
La fábrica se ejecutará con la mayor trabazón posible, evitando que quede dividida en hojas en el sentido del espesor y sirviendo de guía los sillaress de esquina o extremo de muro.
Se trabajarán las superficies de junta de forma que siempre sean planas.
Se evitará que concurran más de tres aristas de mampuestos en un mismo vértice, tanto en los paramentos anterior y posterior de la fábrica como en planta y en sección.
Cada 1,50 m como máximo se dispondrán hiladas de enrase horizontales que se nivelarán con mortero o disponiendo verdugadas de ladrillo, de piedra, o de otro material.
Mampostería con hiladas regulares:
Se prepararán las piedras para que presenten una forma aproximadamente prismática recta.
Los mampuestos se lavarán y mantendrán húmedos hasta su colocación en obra, asentándose sobre un lecho de mortero, con un espesor de 2 a 3 cm, y quedando enlazados en todos sus sentidos.
No podrán utilizarse ripios en el interior de la fábrica ni en los paramentos.
La fábrica se ejecutará por hiladas horizontales, con las juntas formando aproximadamente ángulos rectos y sirviendo de guía los sillares de esquina o extremo de muro.
Las superficies de junta de las piedras irán trabajadas hasta 15 cm de profundidad como mínimo. La distancia entre las juntas de dos hiladas contiguas o solape de las piedras no será en ningún caso inferior a 10 cm.
Se evitará que concurran más de tres aristas de mampuestos en un mismo vértice, tanto en los paramentos anterior y posterior de la fábrica como en planta y sección.
Las juntas verticales no deberán prolongarse en más de dos hiladas.
La altura de los mampuestos podrá variar de una hilada a otra y aun dentro de una misma hilada. El muro se ejecutará con la mayor trabazón posible evitando que quede dividido en hojas en el sentido del espesor.
Mampostería de sillarejo:
Los sillarejos se debastarán en la cantera de donde se extraigan, con arreglo a las instrucciones del Director. Dicho desbaste se ejecutará con martillo y puntero, dejando creces de dos a 3 cm en cada cara.
A pie de obra se procederá a la labra de paramentos y juntas.
No se podrán utilizar ripios en el interior de la fábrica ni en los paramentos.
La superficie de junta irá trabada hasta 15 cm de profundidad como mínimo.
La distancia entre las juntas de dos hiladas contiguas o solape no será en ningún caso inferior a 10 cm.
Se evitará que concurran más de tres aristas en un mismo vértice tanto en los paramentos anterior y posterior de la fábrica como en planta y sección.
Los sillarejos, se dispondrán en el paramento exterior por hiladas, con una profundidad no inferior a 11,5 cm y al menos cada tres hiladas se dispondrán piezas a tizón que penetren como mínimo 10 cm en la fábrica posterior y cuya profundidad sea al menos de 24 cm.
La colocación comenzará por las esquinas o extremos de los muros y se llevará simultáneamente con la fábrica de mampostería posterior.
Las líneas de junta verticales deberán ser alternadas y la distancia entre las juntas de dos hiladas contiguas o solape de las piedras no será en ningún caso inferior a 20 cm.
Perpiaño gallego
Los perpiaños se debastarán en la cantera de donde se extraigan, con arreglo a las instrucciones de la Dirección Facultativa.
A pie de obra se procederá a la labra juntas.
No se podrán utilizar ripios en el interior de la fábrica ni en los paramentos.
La superficie de junta irá trabajada en toda su profundidad.
Los perpiaños se dispondrán habitualmente a soga, por hiladas.
Las líneas de junta verticales deberán ser alternadas.
La colocación comenzará por las esquinas o extremos de los muros.

*NORMATIVA*
- NTE-EFP. "Estructuras de Fábricas de Piedra".
- Normas UNE: 7067-54, 7068-53.

*CONTROL Y ACEPTACION*
La ejecución se controlará mediante inspecciones periódicas en obra, a efectos de comprobar que cumplan lo indicado en la ejecución.
Complementariamente la Dirección Facultativa, podrá ordenar la toma de muestras de materiales para verificar mediante ensayos de laboratorio el cumplimiento de las características especificadas.
Como consecuencia los materiales, o unidades que no se ajusten a lo especificado deberán ser retirados de obra o, en su caso, demolida o reparada la obra afectada.

*SEGURIDAD Y SALUD LABORAL*
Deberán disponerse los andamios de forma que el operario nunca trabaje por encima de la altura de los hombros.
Los andamios, cualquiera que sea su tipo, irán provistos de barandillas de 0,90 m de altura y rodapiés perimetrales de 0,15 m.
Hasta 3 m de altura podrán utilizarse andamios de borriquetas fijas sin arriostramiento.
Por encima de 3 m hasta 6 m se emplearán borriquetas armadas de bastidores móviles arriostradas.
Todos los tablones que forman la andamiada deberán estar sujetos a las borriquetas por lías y no deben volar más de 0,20 m.
La anchura mínima de la plataforma de trabajo será de 0,60 m.
Se revisará periódicamente el estado de todos los elementos de los andamios.
Los aparatos elevadores tales como maquinillos se fijarán a los forjados al menos en 3 puntos, atravesando los mismos y abrazando las viguetas o nervios del forjado mediante alambre de hierro dulce.
Se suspenderán los trabajos cuando llueva, nieve o haga viento superior a 50 km/h, y en ese caso se retirarán de los andamios los materiales que puedan caerse.

*CRITERIOS DE MEDICION Y VALORACION*
La fábricas de piedra se medirán y valorarán por metro cúbico ejecutado, medido sobre plano, o por m2 en los casos
en que su espesor sea constante. Se deducirán los huecos cuya superficie sea superior a 2 m2. Se incluirán en la medición todo tipo de remates para su perfecto acabado.

*MANTENIMIENTO*
No se realizarán en la fábrica rozas horizontales o inclinadas para el paso de instalaciones o cualquier otra finalidad.
Se protegerá y evitará cualquier uso que someta a los muros de fábrica de piedra a humedad habitual y se denunciará cualquier fuga observada en las canalizaciones de suministro o evacuación de agua.
Cada 10 años se limpiará y cepillará el paramento y se aplicará una protección de la piedra a base de pintura de silicato potásico, con el fin de asegurar su durabilidad.
Simultáneamente se realizará una inspección de la piedra, observando si se producen alteraciones por la acción de los agentes atmosféricos, fisuras debidas a asientos locales o a solicitaciones mecánicas imprevistas, o anomalías debidas a otras causas.
Cualquier alteración apreciable de esta naturaleza, como fisura, desplome, envejecimiento indebido o descomposición de la piedra, deberá ser analizada por técnico competente que dictaminará su importancia y peligrosidad, y en su caso las reparaciones que deban realizarse.

## EEH Hormigón armado (13/12/1995)

*DESCRIPCION Y COMPLEMENTOS AL TEXTO*
Obras de hormigón, armado con barras de acero que colaboran por adherencia en la resistencia estructural de los elementos así fabricados.

*REQUISITOS PREVIOS A LA EJECUCION*
Definición de las características del hormigón a utilizar, según la Instrucción EHE.
Replanteo general.
Despiece de armaduras.
La Dirección Facultativa deberá dar el visto bueno a la colocación de las armaduras, al encofrado, al apuntalamiento y a las medidas de protección y seguridad.

*COMPONENTES*
- Cemento.
- Agua.
- Áridos.
- Armaduras de acero.
- Aditivos, en su caso.
- Hormigón preparado por central, en su caso. Distintivo de calidad, sello INCE.

*EJECUCION Y ORGANIZACION*
Antes de hormigonar:
Se colocarán las armaduras limpias, sin defectos aparentes, ni costra de óxido en la superficie,
Se limpiará y humedecerá la superficie interna de los encofrados.
Durante el hormigonado:
El vertido de hormigón se realizará desde una altura no superior a 1 m, salvo que se realice mediante mangueras especiales, trompas de elefante, o sistemas adecuados que impidan la segregación y que, en todo caso, deberán autorizarse por la Dirección Facultativa. Se verterá y compactará por tongadas de 30 cm de espesor máximo, sin superar en ningún caso la longitud de la barra o vibrador de compactación, de modo que no se produzca su disgregación y que las armaduras no experimenten movimientos, quedando envueltas por la masa, sin dejar coqueras y manteniendo el recubrimiento especificado.
La compactación se hará mediante vibrado para hormigones de consistencia plástica además del picado con barra para hormigones de consistencia blanda. En piezas de poco espesor o fuertemente armadas, con espacios de difícil acceso, se emplearán ambos procedimientos. Se evitará que el vibrador entre en contacto con las armaduras y que la aguja vibradora trabaje en vacío.
Se suspenderá el hormigonado cuando la temperatura ambiente supere los 40ºC o cuando descienda de 0ºC o se prevea que dentro de las 48 horas siguientes pueda descender por debajo de dicha temperatura, salvo la utilización de medios especiales, que requerirán la autorización expresa de la Dirección Facultativa.
Después del hormigonado:
El curado se realizará manteniendo húmedas las superficies del hormigón, mediante riego directo que no produzca erosión (preferiblemente por aspersores), lavado y pérdida de lechada, o con el concurso de materiales o medios que retengan la humedad durante 7 días y, como mínimo, hasta que el hormigón alcance el 70% de la resistencia especificada de proyecto.
No se desencofrarán los costeros y elementos verticales hasta que no hayan transcurrido 7 días como mínimo, ni los horizontales hasta que no hayan transcurrido 21 días como mínimo. Este plazo se ampliará a 28 días, o incluso más cuando, a juicio de la Dirección Facultativa no se haya alcanzado el nivel de curado por bajas temperaturas o por cualquier otra causa o si, a niveles superiores hubiera apuntalamientos de forjados u otros elementos estructurales.
Se evitarán las juntas horizontales de trabajo. Si, pese a ello, se produjeran se lavará a presión la superficie de transición recién iniciado el fraguado o bien se frotará con cepillo de alambre o se picará la misma para eliminar la lechada, dejando los áridos al descubierto. Antes de verter el nuevo hormigón se limpiará la superficie, se humedecerá el hormigón viejo, se extenderá una capa fina de mortero rico en cemento y se procederá, sin solución de continuidad, al hormigonado. Cuando la interrupción dure más de 48 horas se tratará la junta con resina epoxi.
No se pondrán en contacto hormigones fabricados con distintos tipos de cementos.

*NORMATIVA*
- Instrucción de Hormigón Estructural "EHE".
- Instrucción EF-96: "Instrucción para el Proyecto y la Ejecución de Forjados Unidireccionales de Hormigón Armado o Pretensado".
- NTE-EH: "Estructura. Hormigón".
- Normas UNE: 83301-91; 83302-84; 83304-84; 83313-90.
- Sello INCE para el hormigón preparado.
- Homologación sello CIETSID.

*CONTROL Y ACEPTACION*
Se realizarán los controles de la consistencia y resistencia del hormigón, establecidos en la EHE, según
los lotes especificados por la Dirección Facultativa.
Se ensayarán también: Armaduras de acero, aditivos y encofrados.
- Replanteo, nivelación, aplomado y dimensiones de los elementos estructurales.
- Disposición de la armadura, tipo de acero y diámetro de los redondos.
Se comprobará:
- Replanteo, alineación, verticalidad y/o nivelado, dimensiones de las piezas.
- Separación entre juntas, si las hubiere y anchura de las mismas.
Se considerarán motivos de no aceptación los siguientes:
- Consistencia del hormigón diferente a la especificada.
- Suministro de hormigón que presente principio de fraguado.
- Armaduras sin identificación, o distintas de las especificadas o que presenten deformaciones, costra de óxido u otros defectos. Errores en la disposición y colocación de las mismas superiores a 10 mm.
- Hormigonado con temperaturas inferiores a 5ºC o superiores a 40oC, sin autorización y precauciones adecuadas.
- Discontinuidad en la masa, en forma de coqueras de diámetro superior al tamaño máximo del árido o que afecten a más del 10 % de los paramentos, desagragaciones, fisuras superiores a 0,2 mm o grietas de afogarado.
- Flechas o contraflechas superiores a 1/1000 de la luz en elementos horizontales.
- Defectos de alineación superiores a 1/1000 de la longitud del elemento.
- Variaciones de replanteo, alineación y/o nivelado superiores a 5 mm.
- Variaciones dimensionales superiores en 5 mm a las especificadas.
- Desplomes superiores a 5 mm.
- Separación entre juntas, en su caso superior a la indicada en proyecto o variaciones superiores a 5 mm en el ancho de las mismas.
- Disminución de resistencia superior en un 10% a la especificada. En este caso la aceptación, que será potestativa de la Dirección Facultativa, irá vinculada a la penalización económica al contratista, que se aplicará sobre la relación valorada de la parte afectada, rebajando la misma en un porcentaje igual a la reducción de resistencia más 5 puntos.

*SEGURIDAD Y SALUD LABORAL*
Riesgos:
- Atrapamiento en la hormigonera.
Protecciones Personales:
- Casco, guantes, calzado especial, cremas protectoras.
Protecciones Colectivas:
Cuando se realicen trabajos simultáneos en distintos niveles, o cuando exita riesgo para viandantes,
coincidentes en la misma vertical, se dispondrá protección con redes, viseras o elementos similares que impidan la caida de objetos a la parte inferior..
Todas las conexiones eléctricas se realizarán con clavijas o conectores, con rigurosa exclusión de empalmes directos de conductores, a menos que éste se realice por soldadura y con la protección adecuada.
Las máquinas alimentadas con energía eléctrica dispondrán de toma de tierra.

*CRITERIOS DE MEDICION Y VALORACION*
En general se medirá y valorará el hormigón por metro cúbico, incluyéndose la parte proporcional de armaduras, el
encofrado y desencofrado, así como el apuntalamiento necesario. En determinados casos podrán medirse y valorarse por m2, por ml o por unidad, elementos en los que predominen repectivamente la superficie, la longitud o la singularidad.

*MANTENIMIENTO*
El Contratista facilitará a la propiedad la documentación técnica relativa a la estructura construido, en la que figurarán las características reales de ejecución.
Se dispondrán, en lugares visibles de la edificación., particularmente en locales comerciales, sótanos y oficinas, placas que indiquen la sobrecarga admisible de la estructura.
No se apoyarán en la estructura elementos constructivos no previstos en proyecto ni cargas de cualquier tipo acopios, que puedan provocar deformaciones excesivas.

## EEHF Forjados (13/12/1995)

*DESCRIPCION Y COMPLEMENTOS AL TEXTO*
Elementos estructurales de superficie que reciben y transmiten cargas a vigas, muros o soportes, según los casos. Establecen la separación entre plantas consecutivas y cumplen, de modo accesorio, funciones de aislamiento térmico y acústico entre las mismas. Sirven de soporte a los revestimientos, pavimentos y acabados horizontales en general.

*REQUISITOS PREVIOS A LA EJECUCION*
En cada suministro se identificarán y determinarán las características geométricas de una vigueta por tipo, según la Ficha Técnica de la preceptiva Autorización de Uso, y se exigirá Certificado de Garantía del fabricante.
El fabricante deberá facilitar plano de obra con indicación de las viguetas o nervios a emplear, separación entre ejes, espesor de la capa de compresión, armaduras de momentos negativos, armaduras de reparto y características geométricas y resistentes. Las viguetas o nervios deberán indicarse con una referencia que se repetirá en el suministro, de modo que su identificación en obra resulte inequívoca.
Se dispondrá un apuntalamiento adecuado para repartir las cargas durante la ejecución y el curado. Los puntales se apoyarán sobre durmientes de madera fijando bien los apoyos y las cuñas y asegurando su encuentro con los largueros superiores.

*COMPONENTES*
- Viguetas prefabricadas de hormigón armado o pretensado o de hormigón y cerámica armada o pretensada y forjados de nervios ''in situ'' de hormigón armado.
- Bovedillas y/o piezas de entrevigado con funciones aligerantes o resistentes.
- Armaduras de acero.
- Hormigón en masa.

*EJECUCION Y ORGANIZACION*
Se limpiará y regará la superficie del encofrado.
Se cuidará la maniobra de transporte interior y almacenamiento en obra, utilizando los puntos de suspensión y /o apoyo recomendados por el fabricante o, en todo caso, disponiéndolos de modo que se eviten tensiones perjudiciales para las viguetas.
Se dispondrán correctamente los nervios o viguetas, de acuerdo con la separación prevista.
En los forjados unidireccionales se empotrarán las viguetas en las vigas, antes de hormigonar.
Se dispondrán los pasamuros y huecos necesarios para instalaciones.
Se evitará la intersección de bovedillas con vigas o soportes.
Las armaduras de momentos negativos del forjado se dispondrán con perchas o calzos que mantengan su posición y distancia al plano superior. Se comprobarán sus longitudes de anclaje.
La armadura de reparto se colocará inmediatamente antes de hormigonar, cuidando de que sus longitudes de solape sean las correctas.
La compactación del hormigón se hará con vibrador, ayudándose con barra normalizada de picado para facilitar el acceso del árido grueso a puntos difíciles. Opcionalmente, con la conformidad de la Dirección Facultativa, se podrán aplicar vibradores de superficie.
La superficie superior del forjado deberá quedar nivelada, lo que se realizará mediante maestreado de la capa de compresión.

*NORMATIVA*
- Instrucción para el Proyecto y la Ejecución de Forjados Unidireccionales de Hormigón Armado o Pretensado "EF-96".
- Instrucción del Hormigón Estructural "EHE"
- Fabricación y empleo de elementos resistentes para pisos y cubiertas. Real Decreto 1630/1980, de 18 Jul., de la Presidencia del Gobierno. BOE 8 de Agosto de 1980.
- Modificación de fichas técnicas a que se refiere el Real Decreto anterior sobre Autorización de Uso para la fabricación y empleo de elementos resistentes de pisos y cubiertas. Orden de 29-Nov-89, del Ministerio de Obras Públicas y Urbanismo. BOE 16-Dic-89.
- NBE-CA-88: Condiciones acústicas en los edificios.
- NBE- CT -79. Condiciones Térmicas en los edificios.
- Pruebas de carga previstas en la EHE.

*CONTROL Y ACEPTACION*
Las piezas a emplear en forjados deberán cumplir las condiciones de la Instrucción para el proyecto y la ejecución de forjados unidireccionales de hormigón armado o pretensado "EF-96".
Cuando el material llegue a obra con Sello de Calidad, Documento de Idoneidad Técnica o Certificado de Origen Industrial que acredite el cumplimiento de dichas condiciones, su aceptación se realizará comprobando exclusivamente sus características aparentes. En otro caso, se llevarán a cabo las comprobaciones previstas en las normativa vigente y las condiciones del presente pliego.
Las tolerancias dimensionales, características geométricas, físicas y defectos cumplirán las especificaciones expresadas en la Norma UNE 67020-86.
Las desviaciones máximas admisibles en dimensiones transversales serán de +0,5 % y de un 10 % para las longitudinales, para las que en cualquier caso ser admisible una desviación de ±2 cm.
Para el control del hormigón del forjado se considerará como lote una superficie de 500 m2 o cada planta, si su superficie es menor que la indicada.
Para la aceptación o rechazo de los materiales o de la obra ejecutada, se tendrán en cuenta, además, los siguientes criterios:
Control de viguetas: 1 cada 10.
Condiciones de no aceptación:
- Carencia de autorización de uso.
- Carencia de identificación.
- Fisuración de anchura superior a 0,1 mm. o longitud superior a 20 mm.
- Coqueras que dejen visible la armadura o que, en otro caso, se concentren en número superior a 3 por 0,1 m2.
- Valores del canto o entrevigado distintos de los especificados en proyecto.
- Desviaciones superiores al 0,5 % en sentido transversal o al 1 % en sentido longitudinal, no mayores de 2 cm en este caso:
- Flecha > 0 ó contraflecha > L/300.
- Combadura lateral > L/500
- Disgregación del hormigón, fisuras > 0,2 mm.
- Roturas o pérdidas de material.
- Deficiente armadura de anclaje o carencia de la misma.
- Empotramiento del hormigón de la vigueta superior a 3 cm.
- Número y posición de puntales, adecuado, con suficiente superficie de apoyo para repartir cargas. Sujeción correcta en bases y cabezales.
Control de bovedillas: 1 cada 100 m2
Condiciones de no aceptación:
- Roturas de cualquier tipo.
- Variación de ± 5 mm en sus dimensiones longitudinales o transversales.
- Defectos de nivelación superiores a 5 mm.
- Juntas de ejecución de anchura superior a 10 mm.
- Piezas contiguas a las vigas, pilares o apoyos de cualquier tipo sin tabique o tapa lateral.
- Separación < 5 cm de la cara de las vigas pilares o apoyos de cualquier tipo.
Cimbras y encofrados.
Condiciones de no aceptación:
- Disposición incorrecta y unión defectuosa de las piezas.
- Espesor incorrecto de encofrados, sopandas y tableros y elementos resistentes de la cimbra.
- Falta de estanqueidad de las juntas de los tableros.
- Falta de rigidez en la unión del encofrado al apuntalamiento.
- Defectuosa fijación y templado de las cuñas o falta de tensión de los tirantes, en su caso.
Armaduras:
La recepción y características a determinar, serán las especificadas en la Instrucción EHE.
Para aceros con sello CIETSID, el tamaño máximo de lote por diámetro estará constituido por 40 toneladas en caso de control a nivel normal y por 20 toneladas o fracción a nivel reducido; siendo las características a determinar, las geométricas y mecánicas definidas en la EHE y normas UNE concordantes.
En el caso de existir empalmes por soldadura se verificará la aptitud para el soldeo en obra al menos dos veces.
Condiciones de no aceptación de las armaduras:
- Que los diámetros nominales no se ajusten a la serie de la EHE.
- Las barras presenten defectos superficiales, grietas o sopladuras.
- Falta de identificación de su resistencia o del fabricante.
- Utilización conjunta de aceros de distinto límite elástico o de distinto fabricante.
- Costra de óxido superficial.
- Fisuras o defectos de laminación.
- Desviación de la sección superior al 5 % por exceso (afecta sólo a condiciones económicas), o inferior al 1 % por defecto.
- Longitud de anclaje inferior a la prevista en proyecto o en la EHE.
- Diámetro de doblado incorrecto.
- Separación incorrecta entre barras o a paramentos.
Conjunto del forjado.
Condiciones de no aceptación:
- Hormigón de características diferentes a las especificadas en proyecto.
- Diferencias de planeidad, superiores a 15 mm, en la capa de compresión.
- Desviación en el espesor de la capa de compresión superior a 10 mm por defecto o a 15 mm por exceso.
- Carencia, insuficiencia o incorrecta disposición de la armadura de momentos negativos.
- Carencia, insuficiencia o incorrecta disposición de la armadura transversal de reparto.
- Insuficiente recubrimiento de las armaduras.
- Flecha superior a L/1000 o contraflecha superior a L/500.
- Desplazamiento vertical de viguetas, nervios o bovedillas superiores a 5 mm.
- Coqueras en la capa de compresión, congelaciones o defectos de continuidad de su masa.

*SEGURIDAD Y SALUD LABORAL*
Las viguetas y bovedillas se colocarán desde andamios de borriquetas apoyados en el forjado inferior o desde la parte superior disponiendo plataformas y pasarelas debidamente apoyadas en el apuntalamiento adoptando, en este caso, las precauciones habituales para evitar la caída de herramientas o materiales y la circulación de personas por de bajo del área de trabajo.

*CRITERIOS DE MEDICION Y VALORACION*
La medición y valoración se realizará por m2, medido entre caras interiores de vigas o muros de apoyo, incluyendo encofrado, vibrado, curado, y desencofrado, así como todos los materiales, mano de obra y medios necesarios para ejecución completa de la unidad.

## EEHL Losas (13/12/1995)

*DESCRIPCION Y COMPLEMENTOS AL TEXTO*
Elementos de superficie construidos en hormigón armado.
Las losas pueden ser, por la disposición de sus nervios o de su armadura resistente: unidireccionales o bidireccionales y por su sección : macizas, nervadas y aligeradas.

*COMPONENTES*
- Acero B-400S, B-500S.
- Hormigón HA 25 o superior.
- Piezas aligerantes.
- Encofrado.

*EJECUCION Y ORGANIZACION*
Ejecución de apuntalamiento, encofrado y armaduras con separadores y elementos aligerantes, en su caso.
Se humedecerá la superficie del encofrado e inmediatamente se realizará el vertido, vibrado y curado.
El desencofrado podrá realizarse a los veintiocho días, salvo orden diferente de la Dirección Facultativa. No obstante, si sobre la losa, hubiera apuntalamientos de otras superiores, se mantendrá el apeo como mínimo hasta que se haya producido el curado de dos losas que se encuentren por encima.
La compactación del hormigón se hará con vibrador interno.

*NORMATIVA*
- Instrucción para el Proyecto y la Ejecución de Forjados Unidireccionales de Hormigón Armado o Pretensado "EF-96".
- Instrucción de Hormigón Estructural "EHE".
- Fabricación y empleo de elementos resistentes para pisos y cubiertas. Real Decreto 1630/1980, de 18 Jul., de la Presidencia del Gobierno. BOE 8 de Agosto de 1980.
- Modificación de fichas técnicas a que se refiere el Real Decreto anterior sobre Autorización de Uso para la fabricación y empleo de elementos resistentes de pisos y cubiertas. Orden de 29-Nov-89, del Ministerio de Obras Públicas y Urbanismo. BOE 16-Dic-89.
- NBE-CA-88: Condiciones acústicas en los edificios.
- NBE- CT -79. Condiciones Térmicas en los edificios.
- Pruebas de carga previstas en la EHE.

*CONTROL Y ACEPTACION*
Para la aceptación o rechazo de los materiales o de la obra ejecutada, se tendrán en cuenta, además, los siguientes criterios:
Condiciones de no aceptación:
- Coqueras que dejen visible la armadura o que, en otro caso, se concentren en número superior a 3 por 0,1 m2.
- Valores del canto o disposición de armaduras distintos de los especificados en proyecto.
- Desviaciones superiores al 0,5 % en sentido transversal o al 1 % en sentido longitudinal, no mayores de 2 cm, en este caso:
- Flecha > 0 ó contraflecha > L/300.
- Disgregación del hormigón, fisuras > 0,2 mm.
- Roturas o pérdidas de material.
- Variación de ± 5 mm en sus dimensiones longitudinales o transversales.
- Deficiente armadura de anclaje o carencia de la misma.
- Número y posición de puntales, adecuado, con suficiente superficie de apoyo para repartir cargas.
- Sujeción correcta en bases y cabezales.
- Defectos de nivelación superiores a 5 mm.
- Juntas de ejecución de anchura superior a 10 mm.
Cimbras y encofrados.
Condiciones de no aceptación:
- Disposición incorrecta y unión defectuosa de las piezas.
- Espesor incorrecto de encofrados, sopandas y tableros y elementos resistentes de la cimbra.
- Falta de rigidez en la unión del encofrado al apuntalamiento.
- Defectuosa fijación y templado de las cuñas o falta de tensión de los tirantes, en su caso.
Armaduras.
La recepción y características a determinar, serán las especificadas en la Instrucción EHE.
Para aceros con sello CIETSID, el tamaño máximo de lote por diámetro estará constituido por 40 toneladas en caso de control a nivel normal y por 20 toneladas o fracción a nivel reducido; siendo las características a determinar, las geométricas y mecánicas definidas en la EHE y normas UNE concordantes.
En el caso de existir empalmes por soldadura se verificará la aptitud para el soldeo en obra al menos dos veces.
Condiciones de no aceptación de las armaduras:
- Que los diámetros nominales no se ajusten a la serie de la EHE.
- Las barras presenten defectos superficiales, grietas o sopladuras.
- Falta de identificación de su resistencia o del fabricante.
- Utilización conjunta de aceros de distinto límite elástico o de distinto fabricante.
- Costra de óxido superficial.
- Fisuras o defectos de laminación.
- Desviación de la sección superior al 5% por exceso (afecta sólo a condiciones económicas), o inferior al 1% por defecto.
- Longitud de anclaje inferior a la prevista en proyecto o en la EHE.
- Diámetro de doblado incorrecto.
- Separación incorrecta entre barras o a paramentos.
Conjunto de la losa.
Condiciones de no aceptación:
- Hormigón de características diferentes a las especificadas en proyecto.
- Diferencias de planeidad, superiores a 15 mm, en intradós o trasdós.
- Carencia, insuficiencia o incorrecta disposición de la armadura.
- Flecha superior a L/1000 o contraflecha superior a L/500.
- Congelaciones o defectos de continuidad en la masa de hormigón.
Condiciones de recepción:
En la separación entre ejes de armadura no se permitirán errores superiores a 5 cm.
El tamaño máximo del árido vendrá determinado según el Artículo 28.2 de la EHE.
Las armaduras se colocarán limpias, exentas de óxido no adherente, pintura, grasa o cualquier otra sustancia perjudicial.
Se dispondrá de acuerdo con las indicaciones del proyecto, sujetas entre si y al encofrado o molde de manera que no puedan experimentar movimiento durante el vertido y compactación del hormigón.
Las armaduras se dispondrán según prescribe el Artículo 66.4 de la EHE.

*SEGURIDAD Y SALUD LABORAL*
La armadura se colocará desde la parte superior disponiendo plataformas y pasarelas debidamente apoyadas en el apuntalamiento adoptando, en este caso, las precauciones habituales para evitar la caída de herramientas o materiales y la circulación de personas por de bajo del área. El apeo podrá destensarse a partir de los 7 días desde la terminación del hormigonado, siempre que el hormigón haya alcanzado la resistencia prevista.

*CRITERIOS DE MEDICION Y VALORACION*
La medición y valoración se realizará por m2, medido entre caras interiores de vigas o muros de apoyo, incluyendo encofrado, vibrado, curado, y desencofrado, así como todos los materiales, mano de obra y medios necesarios para ejecución completa de la unidad. De no existir vigas, en el caso de placas fungiformes, la medición se realizará considerando toda la superficie aparente, manteniendo los restantes criterios expresados.

## EEHS Soportes (13/12/1995)

*DESCRIPCION Y COMPLEMENTOS AL TEXTO*
Elementos verticales de estructura de directriz recta y sección rectangular, cuadrada, poligonal o circular, que reciben las cargas de los entramados horizontales e inclinados y las transmiten al suelo de cimentación.

*REQUISITOS PREVIOS A LA EJECUCION*
Planos de estructura con indicación de ejes, caras fijas de soportes y contorno de la estructura.
Ejecución de cimientos y disposición de armaduras de espera y solape de soportes.
Elaboración de ferralla soportes en taller y acopio en obra.
Tableros de encofrado y apuntalamiento.
Equipo de elevación, montaje y compactación.
La Dirección Facultativa deberá dar el visto bueno a la colocación de las armaduras, al encofrado, al apuntalamiento y a las medidas de protección y seguridad.

*COMPONENTES*
- Acero B-400S, B-500S, elaborado.
- Hormigón de resistencia determinada en proyecto.
- Encofrado.

*EJECUCION Y ORGANIZACION*
Se presentará y aplomará la armadura del soporte solapándola a la de espera de cimentación.
El solape de armaduras en cimentación se realizará sin inflexión, reduciendo el contorno de las barras inferiores, para que pasen por dentro de las superiores. Las armaduras deberán estar limpias, exentas de óxido no adherido e impurezas y llevarán separadores. A continuación se montará el encofrado y apuntalamiento.
Se humedecerán las caras interiores del encofrado, hasta la saturación si es de madera, para evitar que absorba el agua de amasado y para cerrar las juntas que, en caso necesario se sellarán provisionalmente.
Se hormigonará el soporte mediante manguera flexible o procedimiento que impida la segregación de la masa. Se compactará con vibrador ayudándose del picado con barra junto a las paredes del encofrado. Se comprobará la verticalidad del soporte inmediatamente después del hormigonado.
El empalme de soportes entre dos plantas se realizará curvando en inflexión la armadura de la parte inferior. La zona curvada deberá quedar dentro de la intersección con la viga, de modo que no se produzca debilitamiento en el fuste del pilar.
Hasta que el hormigón alcance el 70 % de la resistencia de proyecto, se mantendrá la humedad superficial del hormigón de los soportes mediante riego o aspersión suave.
Se suspenderá el hormigonado cuando la temperatura ambiente supere los 48ºC o cuando descienda de los 0ºC o se prevea que dentro de las 48 horas siguientes pueda descender por debajo de dicha temperatura, salvo la utilización de medios especiales, que requerirán la autorización expresa de la Dirección Facultativa.
El desencofrado se realizará teniendo en cuenta las condiciones de curado y la resistencia alcanzada por el hormigón.
Se evitará la actuación de cualquier carga estática o dinámica que pueda provocar daños en los elementos ya hormigonados.

*NORMATIVA*
- Instrucción de Hormigón Estructural EHE.
- NTE-EHS : "Estructura. Hormigón. Soportes".

*CONTROL Y ACEPTACION*
Condiciones de ejecución. Tolerancias:
- Desviación en las dimensiones de la sección del pilar: ±10 mm.
- Desviación en la posición de las armaduras: ±10 mm.
- Desviación en el replanteo total de ejes: ±20 mm.
- Desviación en el replanteo parcial de ejes: ±10 mm.
- Desviación en el replanteo de los ejes entre dos plantas consecutivas: ±10 mm.
- Desplome de una planta: ±10 mm.
- Disminución de resistencia hasta un 10% respecto a la especificada. En este caso la aceptación, que será potestativa de la Dirección Facultativa, irá vinculada a la penalización económica al contratista, que se aplicará sobre la relación valorada de la parte afectada, rebajando la misma en un porcentaje igual a la reducción de resistencia más cinco puntos.
Control de armaduras:
- Características geométricas y mecánicas, según EHE.
- Identificación del fabricante y del límite elástico del acero, mediante resaltos reglamentarios.
- Disposición, número y diámetro de las armaduras longitudinales y transversales, según proyecto.
- Longitudes de espera, solape y anclaje.
- Anclaje de las barras de los pilares de última planta.
- Cierres alternativos de los cercos y atado a la armadura longitudinal.
- Separación entre barras y separación a paramentos (recubrimientos).
Control del encofrado:
- Dimensiones, verticalidad.
- Estanqueidad de juntas.
- Limpieza del encofrado. Caras interiores libres de adherencias.

*SEGURIDAD Y SALUD LABORAL*
Riesgos:
- Atrapamiento en la hormigonera.
- Caídas.
Protecciones Personales:
- Casco, guantes, calzado especial, cremas protectoras.
Protecciones Colectivas:
Cuando se realicen trabajos simultáneos en distintos niveles, o cuando exista riesgo para viandantes, coincidentes en la misma vertical, se dispondrá protección con redes, viseras o elementos similares que impidan la caída de objetos a la parte inferior.
Todas las conexiones eléctricas se realizarán con clavijas o conectores, con rigurosa exclusión de empalmes directos de conductores, a menos que éste se realice por soldadura y con la protección adecuada.
Las máquinas alimentadas con energía eléctrica dispondrán de toma de tierra.
Se impedirá que los operarios se suban a los encofrados durante el hormigonado y la utilización de éstos como plataformas de trabajo.
Se evitarán elementos salientes que puedan producir heridas o desgarros.
Se cuidará, de modo especial la maniobra de la grúa en el montaje de armaduras y en el hormigonado, acotando la zona de riesgo inmediata al soporte, en la que sólo podrán permanecer los operarios que se ocupen de dicho trabajo, uno de los cuales se encargará expresamente de la seguridad, avisando a los demás de las operaciones que puedan resultar peligrosas.

*CRITERIOS DE MEDICION Y VALORACION*
En general se medirá y valorará el hormigón por m3, incluyéndose la parte proporcional de armaduras, el encofrado y desencofrado, así como el apuntalamiento necesario. Excepcionalmente podrán medirse y valorarse por ml. o por unidad, elementos en los que predominen respectivamente la superficie, la longitud o la singularidad.

*MANTENIMIENTO*
El Contratista facilitará a la propiedad la documentación técnica relativa a la estructura construido, en la que figurarán las características reales de ejecución.
Se dispondrán, en lugares visibles de la edificación, particularmente en locales comerciales, sótanos y oficinas, placas que indiquen las sobrecargas admisibles de la estructura.
No se apoyarán en la estructura elementos constructivos no previstos en proyecto ni cargas de cualquier tipo, que puedan provocar deformaciones excesivas.

## EEHV Vigas (13/12/1995)

*DESCRIPCION Y COMPLEMENTOS AL TEXTO*
Piezas longitudinales de hormigón sometidas a flexión, habitualmente de sección rectangular y directriz recta.

*COMPONENTES*
- Hormigón, según especificaciones de proyecto y EHE.
- Encofrado.
- Barras de acero para armaduras.

*EJECUCION Y ORGANIZACION*
Se encofrará la viga, antes del hormigonado y se colocarán, a continuación, las armaduras. Se colocarán las armaduras limpias, sin defectos aparentes, ni costra de óxido en la superficie. Cuando dichas armaduras, vengan dispuestas en dos capas, las barras se colocarán adosadas verticalmente.
Para conseguir el recubrimiento, según especificaciones del proyecto, se utilizarán calzos separadores y perchas de suspensión para las armaduras.
Se suspenderá el hormigonado cuando la temperatura ambiente supere los 40ºC o cuando descienda de los 5ºC o se prevea que dentro de las 8 horas siguientes pueda descender por debajo de 0ºC dicha temperatura, salvo la utilización de medios especiales, que requerirán la autorización expresa de la Dirección Facultativa. También se suspenderá en caso de lluvia intensa o de fuerte viento.
El curado se realizará manteniendo húmedas las superficies del hormigón, mediante riego directo que no produzca erosión (preferiblemente por aspersores), lavado y pérdida de lechada, o con el concurso de materiales o medios que retengan la humedad durante 7 días y, como mínimo, hasta que el hormigón alcance el 70% de la resistencia especificada de proyecto.
No se desencofrarán los costeros y elementos verticales hasta que no hayan transcurrido 7 días como mínimo, ni los horizontales hasta que no hayan transcurrido 21 días como mínimo. Este plazo ampliará a 28 días, o incluso más cuando, a juicio de la Dirección Facultativa no se haya alcanzado el nivel de curado por bajas temperaturas o por cualquier otra causa o si, a niveles superiores hubiera apuntalamientos de forjados u otros elementos estructurales.
Se evitarán las juntas horizontales de trabajo. Si, pese a ello, se produjeran se lavará a presión la superficie de transición recién iniciado el fraguado o bien se frotará con cepillo de alambre o se picará la misma para eliminar la lechada, dejando los áridos al descubierto. Antes de verter el nuevo hormigón se limpiará la superficie, se humedecerá el hormigón viejo, se extenderá una capa fina de mortero rico en cemento y se procederá, sin solución de continuidad, al hormigonado. Cuando la interrupción dure más de 48 horas se tratará la junta con resina epoxi.
No se rellenarán las coqueras sin la previa autorización de la Dirección Facultativa.
No se pondrán en contacto hormigones fabricados con distintos tipos de cementos.

*NORMATIVA*
- Instrucción de Hormigón Estructural EHE.
- Pliego RC-97.
- NTE-EHJ: "Estructura. Hormigón. Jácenas".
- NTE-EHV: "Estructura. Hormigón. Vigas".

*CONTROL Y ACEPTACION*
Se controlarán las dimensiones de las vigas y sus secciones, así como:
- Identificación, disposición, número y diámetro de armaduras longitudinales y transversales. Según proyecto.
- El espesor de cofres, sopandas y tableros, en función del apuntalamiento.
- Las dimensiones y el emplazamiento correcto de los encofrados de las vigas.
- La estanqueidad de las juntas de los tableros, función de la consistencia del hormigón y forma de compactación.
- La unión del encofrado al apuntalamiento, impidiendo todo movimiento lateral o levantamiento, durante el hormigonado.
- Correcta situación de juntas estructurales, según el proyecto. En caso de bajas resistencias del hormigón, ensayos de información esclerométricos, ultrasónicos, testigos, etc.
- Pruebas de carga en vigas en los casos previstos en la EHE.
Se considerarán motivos de no aceptación los siguientes:
- Consistencia del hormigón diferente a la especificada.
- Suministro de hormigón que presente principio de fraguado.
- Armaduras sin identificación, o distintas de las especificadas o que presenten deformaciones, costra de óxido u otros defectos. Errores en la disposición y colocación de las mismas superiores a 10 mm.
- Hormigonado con temperaturas inferiores a 5oC o superiores a 40oC, sin autorización y precauciones adecuadas.
- Discontinuidad en la masa, en forma de coqueras de diámetro superior al tamaño máximo del árido o que afecten a más del 10% de los paramentos, desagragaciones, fisuras superiores a 0,2 mm o grietas de afogarado.
- Flechas o contraflechas superiores a 1/1000 de la luz en elementos horizontales.
- Defectos de alineación superiores a 1/1000 de la longitud del elemento.
- Variaciones de replanteo, alineación y/o nivelado superiores a 5 mm.
- Variaciones dimensionales superiores en 5 mm a las especificadas.
- Desplomes superiores a 5 mm.
- Separación entre juntas, en su caso superior a la indicada en proyecto o variaciones superiores a 5 mm en el ancho de las mismas.
- Disminución de resistencia superior en un 10 % a la especificada. En este caso la aceptación, que será potestativa de la Dirección Facultativa, irá vinculada a la penalización económica al contratista, que se aplicará sobre la relación valorada de la parte afectada, rebajando la misma en un porcentaje igual a la reducción de resistencia más cinco puntos.

*SEGURIDAD Y SALUD LABORAL*
Riesgos:
- Atrapamiento en la hormigonera.
- Caídas.
Protecciones Personales:
- Casco, guantes, calzado especial, cremas protectoras.
- No se andará sobre las vigas hasta pasadas 24 horas desde su hormigonado.
Protecciones Colectivas:
- Cuando se realicen trabajos simultáneos en distintos niveles, o cuando exista riesgo para viandantes, coincidentes en la misma vertical, se dispondrá protección con redes, viseras o elementos similares que impidan la caída de objetos a la parte inferior.
- Todas las conexiones eléctricas se realizarán con clavijas o conectores, con rigurosa exclusión de empalmes directos de conductores, a menos que éste se realice por soldadura y con la protección adecuada.
- Las máquinas alimentadas con energía eléctrica dispondrán de toma de tierra.

*CRITERIOS DE MEDICION Y VALORACION*
En general se medirá y valorará el hormigón por m3, incluyéndose la parte proporcional de armaduras, el encofrado y desencofrado, así como el apuntalamiento necesario. Excepcionalmente podrán medirse y valorarse por m2, por ml o por unidad, elementos en los que predominen respectivamente la superficie, la longitud o la singularidad.

*MANTENIMIENTO*
El Contratista facilitará a la propiedad la documentación técnica relativa a la estructura construido, en la que figurarán las características reales de ejecución.
Se dispondrán, en lugares visibles de la edificación, particularmente en locales comerciales, sótanos y oficinas, placas que indiquen la sobrecarga admisible de la estructura.
No se apoyarán en la estructura elementos constructivos no previstos en proyecto ni cargas de cualquier tipo acopios, que puedan provocar deformaciones excesivas.

## EEHW Varios (13/12/1995)

*DESCRIPCION Y COMPLEMENTOS AL TEXTO*
Barras de acero, corrugadas, utilizadas en la ejecución del hormigón armado

*REQUISITOS PREVIOS A LA EJECUCION*
Las barras no presentarán defectos superficiales, grietas ni sopladuras.
La sección equivalente no será inferior al 95% de la sección nominal.
Los diámetros nominales de las barras corrugadas, se ajustarán a la serie: 6, 8, 10, 12, 14, 16, 20, 25, 32, 40 mm.
La sección equivalente de las barras corrugadas no será inferior al 95% de su sección nominal.
Toda partida que se suministre irá acompañada de documentos de origen en los que deben figurar:
- La designación del material.
- Las características del mismo.
- El certificado de garantía del fabricante.

*COMPONENTES*
- Barras de acero corrugadas.

*EJECUCION Y ORGANIZACION*
Al taller de ferralla se le entregarán las plantillas de armaduras, realizadas bajo la dirección del Jefe de Obra, con todas las indicaciones para su confección y colocación, de modo que queden ajustadas a los planos y especificaciones técnicas del proyecto.
Se empleará el tipo de acero especificado, evitándose la mezcla de barras de acero de distinto límite elástico (aunque sea superior al especificado) o de distinto fabricante (aunque las barras sean del mismo límite elástico), excepto que se utilicen en distintas partes, bien diferenciadas de la obra y con la autorización expresa de la Dirección Facultativa.
Las armaduras se doblarán a velocidad constante, mediante medios mecánicos. En tiempo frío, o cuando se utilicen diámetros de 20 mm o superiores, se debe realizar el doblado en caliente a temperaturas moderadas, dejando luego enfriar lentamente las barras y evitando toda brusquedad en el cambio de temperatura.
Cada una de las barras tendrá el anclaje que le corresponda, definido en proyecto, que no podrá ser modificado por el Constructor, sin autorización de la Dirección Facultativa.
En algún caso pueden ser precisos anclajes especiales, por soldadura de barras transversales o a placas de anclajes, que se realizarán de acuerdo con las indicicaciones de proyecto y la normativa oficial de soldeo vigente.
Los empalmes precisos, en el caso de que las armaduras tengan mayor longitud que la de suministro de las barras, vendrán definidos en la Documentación Técnica y se realizarán de acuerdo con las disposiciones y dimensiones en ellos establecidas. Para realizar un empalme no definido en proyecto se requerirá autorización de la Dirección Facultativa.
El empalme por soldadura podrá realizarse si el tipo de acero lo permite, siguiendo las especificaciones de su fabricante y con autorizacion expresa de la Dirección Facultativa.
Las barras que constituyen uno o varios tramos sucesivos de un elemento lineal, se montarán uniéndolas con los cercos o estribos mediante ataduras de alambre, y quedarán rigidizadas por las barras dobladas si existen, o po otras que se coloquen a tal efecto.
Las armaduras deberán disponerse limpias, sin traza de pintura, grasa, óxido no adherido u otra sustancia pejudicial.
Las armaduras se colocarán en los encofrados sobre calzos o separadores de plástico, mortero u otro material apropiado, para mantenerlas a las distancias debidas de los paramentos, fijándolas a estos de modo que no puedan moverse durante el vertido y la compactación del hormigón.
La Dirección Facultativa comprobará las armaduras durante el doblado, montaje y colocación, verificando que tienen la forma, disposición, colocación y diámetros consignados en los planos de la estructura y que se han cumplido el resto de las prescripciones.

*NORMATIVA*
- Instrucción de hormigón Estructural EHE.
- Instrucción EF-96: "Instrucción para el Proyecto y la Ejecución de Forjados Unidireccionales de Hormigón Armado o Pretensado".
- UNE 36-088 "Fabricación de barras corrugadas".

*CONTROL Y ACEPTACION*
En las barras de armaduras se aplicarán los niveles de control establecidos en la Instrucción EHE, según las especificaciones de proyecto.

*CRITERIOS DE MEDICION Y VALORACION*
La medición y abono de este material se realizará de acuerdo con lo indicado en la unidad de obra de que formen parte. Se considerará, en todo caso, su peso nominal en Kg, con una tolerancia máxima del 5% por defectos de laminación, recortes y ataduras, sin tener en cuenta su peso en báscula, salvo que exista pacto en contra en el contrato.
En acopios, las barras corrugadas se medirán por toneladas realmente acopiadas, medidas por pesada directa en báscula debidamente contrastada.

*MANTENIMIENTO*
Las barras se almacenarán de forma que no estén expuestas a la oxidación, separadas del suelo y de forma que no se manchen de grasa, betún, aceite o cualquier otro producto que pueda perjudicar la adherencia de las barras al hormigón.
Las barras serán acopiadas por el Contratista clasificadas por diámetros de forma que sea cómodo el recuento, pesaje y manipulación en general.
En caso de almacenamiento prolongado, la Dirección Facultativa podrá exigir la realización de los ensayos precisos para comprobar que los aceros no presentan alteraciones perjudiciales.

## EF Fachadas y Particiones (13/12/1995)

*DESCRIPCION Y COMPLEMENTOS AL TEXTO*
Fachada: Conjunto de elementos que forman el cerramiento vertical del edificio. Soporta la intemperie, la acción del viento y su propio peso y que permite el confort interior mediante la estanqueidad al agua y al viento y el aislamiento térmico y acústico.
Particiones: Elementos de compartimentación y división interior de cada planta del edificio, que permiten la independencia y/o intimidad en las distintas estancias y el aislamiento acústico entre las mismas. Sirven también para la protección contra incendios, mediante la división de la planta en sectores.

*REQUISITOS PREVIOS A LA EJECUCION*
- Planos de detalle de sección de fachada y memoria de carpintería.
- Replanteo, nivelación y aplomado de los planos exterior e interior.

*EJECUCION Y ORGANIZACION*
Se dispondrá una barrera antihumedad en el arranque del cerramiento, a 30 cm como mínimo por encima del terreno. Si hubiere forjado en el suelo de la planta baja, dicha barrera se dispondría, en todo caso, por debajo del nivel del citado forjado.
En el encuentro de muros que no son de carga con el forjado superior se dejará sin cuajar una holgura longitudinal de 2 cm. Dicha holgura permanecerá abierta 24 horas, como mínimo y se rellenará posteriormente con mortero y cascote de pequeño tamaño, sin acuñar en ningún caso. Preferiblemente, se esperará a terminar los cerramientos y se realizará posteriormente el relleno empezando por la última planta, de modo que se evite comprimir por acuñamiento los bordes del forjado y aumentar así la flecha de los mismos.
Cuando no se pueda terminar en su totalidad un cerramiento, se dejarán adarajas o enjarjes en encuentros y esquinas. La continuación habrá de realizarse a corto plazo, cuando dichos enjarjes sean verticales y, particularmente, cuando el cerramiento sea resistente, para evitar el asiento diferencial de las fábricas situadas a uno y otro lado de la línea de interrupción del trabajo.
Al terminar cada jornada de trabajo, se arriostrarán los cerramientos realizados.
El material de aislamiento se dispondrá correctamente y sus características de comportamiento térmico y acústico, se ajustarán a lo previsto en las normas NBE-CT-79 y NBE-CA-88.
La fachada será estanca al agua y al viento. Dispondrá de las juntas de dilatación o de montaje necesarias, resolviendo las primeras de acuerdo con las estructurales, que prevalecerán en todo caso.
Se suspenderán los trabajos con lluvia intensa, nieve o viento cuya velocidad sea superior a 50 km/h. y cuando la temperatura descienda por debajo de 0°C.

*NORMATIVA*
- NBE-CT-79 : "Condiciones térmicas".
- NBE-CA-88 : "Condiciones acústicas".
- NBE-CPI-96: "Protección contra incendios".
- NBE-FL-90 : "Muros resistentes de fábrica de ladrillo" (en su caso).

*CONTROL Y ACEPTACION*
Controles a realizar:
- Verticalidad de la fachada.
- Desviaciones en el replanteo de las hojas de fábrica del cerramiento.
- Verticalidad y limpieza de las juntas de dilatación.
- Coincidencia o desviación de las juntas de dilatación del cerramiento con respecto a las estructurales.
- Espesores de fábricas o material de cerramiento y aislamiento térmico.
- Planeidad de las superficies, que se comprobará la con regla de 2 m.
- Compatibilidad entre los distintos materiales empleados y de éstos con la estructura.
- Estanqueidad de la fachada. Se comprobará mediante prueba de servicio.
- No se admitirán desplomes superiores a 10 mm por planta, ni a 30 mm en toda la altura del edificio.

*SEGURIDAD Y SALUD LABORAL*
Riesgos más frecuentes:
- Caídas a distinto nivel.
- Atrapamientos.
- Golpes.
Protecciones Individuales:
- Casco.
- Cinturón de seguridad.
- Ropa de trabajo.
- Calzado adecuado.
- Guantes.
- Gafas (en su caso).
- Mascarilla (en su caso).
- Tapones o protectores auditivos (en su caso).
Protecciones Colectivas:
- Barandillas de 90 cm, en protección de huecos y rodapiés para evitar la caída de objetos y herramientas.
- Cuerda o cable en andamios colgados, para recibir el mosquetón del cinturón de seguridad.
- Andamios con plataformas de trabajo de 60 cm de anchura, formadas por piezas metálicas de dicha anchura o por tres tablones de madera, como mínimo, uno de los cuales irá atado.
- Marquesina de 2,5 m de vuelo en planta primera, para protección de caídas de herramientas y objetos

## EFD Defensas (13/12/1995)

*DESCRIPCION Y COMPLEMENTOS AL TEXTO*
Parte de la construcción destinada a la protección de personas o al oscurecimiento de huecos y acondicionamiento de las estancias interiores.

*REQUISITOS PREVIOS A LA EJECUCION*
Ejecución del espacio o hueco a proteger.
Acopio de materiales específicos de la protección.
Recibido de anclajes, si éstos han de ser previos a la colocación.
Recibido de guías y tambor de persianas, en su caso.

*EJECUCION Y ORGANIZACION*
Los materiales deberán soportar la agresión ambiental y serán compatibles con los elementos sustentantes o demás materiales en contacto.

## EFDB Barandillas (13/12/1995)

*DESCRIPCION Y COMPLEMENTOS AL TEXTO*
Elementos para protección de personas y objetos contra el riesgo de caída en terrazas, balcones, azoteas, escaleras y locales interiores.

*COMPONENTES*
Las defensas están configuradas por: Pasamanos, balaustres o pilastras, y entrepaños. Estos pueden ser: metálicos, de piedra natural o artificial, de ladrillo, de madera, de material plástico, de prefabricados diversos.

*EJECUCION Y ORGANIZACION*
Los antepechos de barandillas tendrán una altura no menor de 100 cm, cuando su desnivel sea igual o menor de 25 m desde la calle o espacio inmediato, y de 110 cm para desniveles superiores.
Para escaleras, su altura mínima será de 90 cm medidos en vertical desde el borde del peldaño hasta el pasamanos.
En barandillas escalonadas el escalonamiento se efectuará a 50 cm como mínimo del extremo del zócalo o jardinera que provoque dicha variación de altura.
En barandillas con barras verticales u horizontales, la distancia entre éstas no será superior a 12 cm.
Serán estables y resistentes ante los siguientes esfuerzos aplicados en el borde superior de la barandilla:
- Carga vertical uniformemente repartida: 50 kg/ml.
- Carga horizontal uniformemente repartida de 50 kg/ml en viviendas y de 100 kg/ml. en zonas comunes.
Los anclajes de las barandillas a la fábrica se dispondrán con suficiente protección para garantizar la estanqueidad.

*NORMATIVA*
- NTE-FDB. Fachadas. Defensas. Barandillas.
- Normas UNE: 36522-72 2R, 36525-72, 36531-72 1R, 36533-73 1R, 36541-79 2R Erratum, 36561, 36512-73 1R, 35521-72 2R, 36541-76 2R, 36542-76 2R, 38048-73 1R, 38053-90 2R, 38054-90 2R, 38055-91 2R, 38056-91 2R, 38060-91 2R, 38065-73, 38066-89 1R.

*CONTROL Y ACEPTACION*
Se realizará un control cada 30 m. Frecuencia: 2 comprobaciones.
Puntos de control:
- Aplomado y nivelación de la barandilla.
- Altura , entrepaños y distancia entre barras, en su caso.
- Sistema de fijación y anclaje. Estanqueidad.
- Sistema de protección del material de la barandilla.

*SEGURIDAD Y SALUD LABORAL*
No se apoyará ningún elemento auxiliar en la barandilla.
Cuando se trabaje al exterior con riesgo de caída será obligatorio el uso de cinturón de seguridad.
Los soldadores usarán gafas o pantallas, mandil, guantes y polainas.
A nivel de suelo se acotarán las áreas de trabajo y se colocarán señales de riesgo de caída de objetos y peligro.

*CRITERIOS DE MEDICION Y VALORACION*
La medición y valoración se efectuará por ml. incluyendo todos los elementos que componen el conjunto de la barandilla, incluso su montaje, para su entrega en condiciones de uso.

*MANTENIMIENTO*
Las barandillas no deberán utilizarse en ningún caso como apoyo de andamios, tablones ni elementos destinados a la subida de muebles o cargas. Los anclajes se revisarán cada 5 años en el caso de ser soldados y cada 3 años si son atornillados.
En barandillas de acero se renovará la pintura al menos cada 5 años en climas secos, cada 3 años en climas húmedos y cada 2 años en climas muy agresivos. La vida útil de la barandilla puede cifrarse en 40 años en locales privados y en 20 años en locales públicos.

## EFDC Cierres (13/12/1995)

*DESCRIPCION Y COMPLEMENTOS AL TEXTO*
Cerramientos de seguridad de huecos de fachadas, para impedir el paso a locales y escaparates, con cierres plegables, extensibles y enrollables. Las puertas metálicas correderas y abatibles, se ajustarán a la norma NTE-PPA (Particiones. Puertas de Acero) y a las prescripciones de este pliego al respecto.

*REQUISITOS PREVIOS A LA EJECUCION*
Alzados y secciones acotadas del hueco que definen los componentes del mismo, así como el uso del local en el que está destinado.
Disposición del hueco, de altura adecuada, con espacio suficiente para el enrollamiento, plegado o deslizamiento del cierre.
No deberán sobresalir restos de mortero, o de fábrica en general, que puedan rozar y dañar la hoja del cierre.
El pavimento deberá estar limpio y nivelado para lograr un cerramiento correcto.

*COMPONENTES*
- Cierres enrollables.
- Cierres plegadizos.
- Cierres corredizos.
- Cierres batientes.
- Cierres pivotantes.
- Guías.
- Sistema de accionamiento manual
- Sistemas de accionamiento mecánico.
- Caja de enrollamiento.

*EJECUCION Y ORGANIZACION*
Cierre plegable:
El cerco se fijará al muro mediante atornillado de sus patillas cuidando de que quede aplomado. Se unirán las hojas entre sí y a los extremos al cerco por medio de pernios o bisagras.
Cierre extensible:
Se fijarán las guías cuidan que ambas queden paralelas entre sí y a los lados del hueco así como en el mismo plano vertical. Estarán separados como mínimo 5 cm de la carpintería.
Cuando la guía inferior es plegable, se practicarán en el suelo perforaciones de 10 m de diámetro y 20 mm de profundidad, para alojamiento sus pivotes.
Se introducirá el cierre en sus guías y el elemento vertical extremo se fijará a éstas.
Cierre enrollable con sistema de accionamiento manual:
- Guía: Se fijará al muro mediante atornillado o anclaje de sus patillas cuidando de que queden aplomadas. Podrán colocarse empotradas o adosadas al muro y separadas 5 cm como mínimo de carpintería. Penetrarán 5 cm en la caja enróllamiento.
Se efectuarán las perforaciones necesarias para alojamiento del pasador del cierre.
Cierre enrollable:
Se introducirá en las guía se fijará mediante atornilla a lostambores de rodillo, cuidando que quede horizontal.
- Caja de enrollamiento. Los elementos de cerramie se fijarán al muro.
- Sistema de accionamiento manual : Se fijará, mediante anclaje de sus soportes, a las paredes de la caja de enrollamiento cuidando de que quede horizontal. El eje estará separado 25 cm de las paredes de la caja de enrollamiento
Cierre enrollable con sistema de accionamiento mecánico
- Guía: Se fijará al muro mediante atornillado o anclaje de sus patillas, cuidando que queden aplomadas. Podrán colocarse empotradas o adosadas al muro y separa-das 5 cm como mínimo de la carpintería. Penetrarán 5 cm en la caja de enrollamiento. Se efectuarán las perforacio-nes necesarias para aloja-miento del pasador del cierre.
Cierre enrollable de accionamientoo mecánico:
Se introducirá en las guías y se fijará mediante atornillado a los tambores del rodillo cui-dando de que quede horizontal.
- Caja de enrollamiento: Los elementos de cerramiento se fijarán al muro.
- Sistema de accionamiento mecánico: El eje se fijará, mediante an-claje de sus soportes, a las paredes de la caja de enrolla-miento, cuidando que quede horizontal. El eje estará separado 25 cm de las paredes de, la caja de enrollamiento. Se fijarán los mecanismos del torno alojados en la caja de enrollamiento. Se empotrará la varilla y los mecanismos interiores cui-dando que la manivela quede a una altura del suelo de 80 cm.

*NORMATIVA*
- NTE-FDC. Fachadas. Defensas. Cierres.

*CONTROL Y ACEPTACION*
Antes de proceder al montaje se comprobará que los materiales y elementos preparados en taller no han sufrido desperfectos durante el transporte, almacenamiento o manipulación en obra.
Se rechazarán las piezas que hayan sufrido daños que no puedan ser corregidos o se presuma que su correción pueda afectar a la resistencia o buen funcionamiento del cierre.
Se comprobarán los herrajes, las dimensiones, el funcionamiento de los mecanismos y la seguridad del sistema de cierre, que deberán cumplir las especificaciones de proyecto y, en su caso, del fabricante, rechazándose cuando, a juicio de la Dirección Facultativa, no se ajusten a las mismas.
Se comprobará el funcionamiento del cierre, que deberá poder accionarse con suavidad. En caso contrario se regularán los soportes y mecanismos del cierre. Se comprobará también el enrollamiento, que no deberá estar torcido o desnivelado.

*SEGURIDAD Y SALUD LABORAL*
Se cumplirán todas las disposiciones de obligado cumplimiento relativas a Seguridad e Higiene en el Trabajo, así como las Ordenanzas Municipales que sean de aplicación.

*CRITERIOS DE MEDICION Y VALORACION*
La medición y valoración se realizará por unidad, indicando sus características, e incluyendo todos los elementos, accesorios y trabajos auxiliares necesarios para dejar la instalación terminada y en condiciones de servicio.
Si hubiera distintos tipos de cierres, se valorarán de modo diferenciado, considerando los costes en cada caso.

*MANTENIMIENTO*
La limpieza periódica de las guías, podrá hacerse con alcohol desnaturalizado. No se utilizará grasa o aceite.
La cerradura puede engrasarse con polvo de grafito. También pueden lubricarse los pestillos con un desatascante.
Cada 6 meses se engrasarán las guías, elementos de giro y mecanismos de accionamiento.
Cada 3 años, o antres si aparecieran roturas o mal funcionamiento, se inspeccionrá el cierre reparando los
defectos que haya aparecido, así como la pintura o protección que pueda llevar..

## EFDP Persianas y Cortinas (13/12/1995)

*DESCRIPCION Y COMPLEMENTOS AL TEXTO*
Cerramientos de huecos de fachada, para oscurecer y proteger de las vistas el interior de los locales.

*COMPONENTES*
- Guías.
- Sistema de accionamiento: manual o mecánico.
- Caja de enrollamiento (según el caso).
- Persiana. Se clasifican de acuerdo con los siguientes tipos:
- Enrollable con sistema de accionamiento manual.
- Enrollable con sistema de accionamiento mecánico.
- De celosía corredera.
- De celosía abatible.
- De celosía plegable.

*EJECUCION Y ORGANIZACION*
- Guía para persianas enrollables: Perfil en forma de U de acero galvanizado o aluminio anodizado y de espesor mínimo 1 mm.
- Guías para persianas de celosía: Estarán formadas por guía superior e inferior, herraje de colgar, tope y pivote guía.
- Sistema de accionamiento manual: Compuesto por rodillo, polea, cinta y enrollador automático.
- Sistema de accionamiento mecánico: Estará compuesto por rodillo, polea, cable y torno.
- Caja de enrollamiento: Formada por los elementos de cerramiento del hueco, para alojamiento de la persiana y que no estén previstos en la ejecución de la fachada.
- Persiana enrollable: Formada por la yuxtaposición de lamas horizontales enlazadas entre sí.

*NORMATIVA*
- NTE-FDP. Fachadas. Defensas. Persianas.
- Norma UNE: 53141-84 1R.

*CONTROL Y ACEPTACION*
Cada 50 unidades o fracción se realizará una inspección. Se comprobarán la colocación y la fijación del hueco, la situación y aplomado de las guías, la penetración en la caja (5 cm mínimo) y la separación de la carpintería (5 cm mínimo) y la fijación de las guías. Se comprobará también la caja de enrollamiento y la fijación de sus elementos al muro, la estanqueidad de las juntas de encuentro de la caja con el muro y el aislante térmico.
Las persianas deberán resistir su propio peso y la acción del viento sin deformarse y las cajas serán estancas al aire y al agua de lluvia.
Dispondrán de un sistema de bloqueo desde el interior si fuera necesaria la protección contra el robo.
Comprobaciones previas a la recepción:
- Dimensiones de las lamas.
- Características de las lamas:
* Lamas de madera: Humedad inferior al 8% en zona interior y al 12% en zona litoral.
* Lamas de aluminio: Espesor del perfil: 0,5 mm. Anodizado.
* Lamas de P.V.C.: Peso específico mínimo:1,4 gr/cm3. Espesor mínimo del perfil 1 mm.

*CRITERIOS DE MEDICION Y VALORACION*
Por unidad o por m2 de hueco, incluso mecanismos y accesorios necesarios, totalmente montada y en condiciones de funcionamiento.

*MANTENIMIENTO*
La limpieza de las persianas con lamas de madera se realizará en seco y las de PVC o de aluminio con agua y detergente, nunca con polvos abrasivos.
Cada tres años, o antes, si se apreciaran roturas o mal funcionamiento, se inspeccionará la persiana reparando los defectos que hayan aparecido, así como procediendo al barnizado, pintado o engrase de los elementos que lo precisen.

## EFF Fábricas (13/12/1995)

*DESCRIPCION Y COMPLEMENTOS AL TEXTO*
Construcción "in situ" realizada en albañilería, cantería, hormigón o mediante sistemas similares, destinada a cerramientos y particiones, sean o no resistentes.

*REQUISITOS PREVIOS A LA EJECUCION*
Antes del comienzo de los trabajos, deberá estar terminada la cimentación, si se trata de muros de carga, o la estructura si sólo son cerramientos o particiones, no portantes.
Se tendrá listo el replanteo que definirá ejes de fábricas, contornos, niveles y verticalidad.
El material que sirva de remate a los huecos de fábrica deberá estar acopiado en obra.

*EJECUCION Y ORGANIZACION*
La ejecución se realizará siguiendo las instrucciones de proyecto y la normativa de obligado cumplimiento, si las hubiere.
El avance de la construcción se hará en horizontal, entre juntas de dilatación o elementos verticales de estructura que supongan corte o interrupción. En otro caso se dispondrán escalones, adarajas y endejas.
Cuando se termine la ejecución se repasarán los paramentos, realizando el retundido y relabrado, en el caso de fábricas de cantería y limpiando las cámaras de aire, en el caso de cerramientos de dos hojas.

*SEGURIDAD Y SALUD LABORAL*
Los operarios dispondrán de las preceptivas protecciones personales y de las específicas para cada clase de trabajo.
Se dispondrán los andamios y restantes protecciones colectivas, de acuerdo con la reglamentación vigente y con las necesidades específicas de cada tipo de fábrica. Las plataformas de trabajo no serán cargadas con materiales diferentes a los que se vaya a utilizar de modo inmediato.
Se suspenderán los trabajos si la temperatura desciende de 0ºC o si se produce lluvia intensa o vientos de velocidad superior a 50 km/h.

## EFFC Cerámica (13/12/1995)

*DESCRIPCION Y COMPLEMENTOS AL TEXTO*
Obras de cerramiento, muros de carga y de arriostramiento resueltos con aparejo de ladrillo cerámico.

*REQUISITOS PREVIOS A LA EJECUCION*
- Replanteo.
- Acopio de materiales.

*COMPONENTES*
- Ladrillos cerámicos.
- Aislamiento térmico (en su caso).
- Mortero de cemento.

*EJECUCION Y ORGANIZACION*
Se colocarán miras a distancia máxima de 4 m, y con una marca a la altura de cada hilada, las cuales irán unidas con un cordel.
Los ladrillos se humedecerán antes de su empleo. La cantidad de agua debe de ser la necesaria para que no varíe la consistencia del mortero.
Se realizará la 1ª hilada colocando los ladrillos a restregón sobre una tortada de mortero a una distancia del ladrillo contiguo de la misma hilada, del doble del espesor de la llaga; se apretará verticalmente el ladrillo y se restregará acercándolo al ladrillo contiguo hasta que el mortero rebose por la llaga y el tendel. En el momento de realizar esta 1ª hilada, el cordel estará a la altura de ésta. Las siguientes hiladas se realizarán de la misma forma pero sin que coincidan las juntas verticales.
El mortero se extenderá sobre la superficie de asiento de los ladrillos en toradas y en cantidad suficiente para formar juntas de espesor uniforme hasta que la llaga y el tendel rebosen.
Si después de restregar el ladrillo, queda alguna junta sin llenar totalmente, se añadirá el mortero y se apretará con la paleta. Si fuese necesario corregir la posición de algún ladrillo se quitará éste retirando también el mortero.
No se utilizarán piezas inferiores a medio ladrillo.
Los solapes no serán inferiores a 1/4 de la soga menos una junta.
Entre la hilada superior y el forjado o elemento estructural horizontal, se dejará una holgura de 2 cm que posteriormente y transcurridas por lo menos 24 horas se rellenará con mortero de cemento.
Los plomos y niveles se conservarán mientras se ejecute el muro de forma que el paramento resulte con las llagas alineadas y los tendeles a nivel.
Los encuentros de esquinas o con muros se harán con enjarjes en todo su espesor y en todas sus hiladas. El mismo criterio se aplicará en el caso de interrupción temporal de la fábrica que dé lugar a cortes verticales en la misma.
Si existiese hueco de paso, se hará coincidir una hilada con la parte superior del hueco y si el hueco fuese mayor de 1 m se realizaría un dintel con un perfil metálico, con una vigueta o con hormigón armado de altura igual a la de una hilada. Si el hueco no es mayor de 1 m se haría un arco de descarga con una flecha en el centro no mayor de 2 cm, y se continuarían las hiladas. Si el hueco fuese de ventana se haría, además, coincidir 1ª hilada con la parte inferior de la ventana.
El cerramiento quedará plano y aplomado, y tendrá una composición uniforme en toda su altura.
Las rozas que se realicen en estas fábricas, no tendrán una profundidad mayor a la mitad del espesor del ladrillo, y cumplirán las siguientes condiciones:
- Las rozas horizontales, cuando vayan a tener una longitud mayor de 1 m, se realizarán en las 3 últimas hiladas. Si su longitud va a ser menor de 1 m se podrán hacer rozas en cualquier parte.
- Las rozas verticales pueden ir en cualquier parte, pero nunca a menos de 20 cm del marco. La distancia mínima entre rozas verticales será de 50 cm en horizontal.
En las fábricas vistas el rejuntado se realizará según las especificaciones de la Documentación Técnica o de la Dirección Facultativa.
Condiciones Técnicas:
- Se dispondrá una barrera antihumedad en el arranque del cerramiento, a 30 cm como mínimo por encima del terreno. Si hubiere forjado en el suelo de la planta baja, dicha barrera se dispondría, en todo caso, por debajo del nivel del citado forjado.
- Al terminar cada jornada de trabajo, se arriostrarán los cerramientos realizados.
- El material de aislamiento se dispondrá correctamente y sus características de comportamiento térmico y acústico, se ajustarán a lo previsto en las normas NBE-CT-79 y NBE-CA-88.
- La fachada será estanca al agua y al viento. Dispondrá de las juntas de dilatación o de montaje necesarias, resolviendo las primeras de acuerdo con las estructurales, que prevalecerán en todo caso.
- Se suspenderán los trabajos con lluvia intensa, nieve o viento cuya velocidad sea superior a 50 km/h. y cuando la temperatura descienda por debajo de 0° C.
- Los muros de cerramiento deberán ir anclados en sus cuatro lados a elementos estructurales verticales y horizontales, de tal manera que quede asegurada su estabilidad y la transmisión de los esfuerzos horizontales a que esté sometido.
- Estos muros no precisarán ningún cálculo o comprobación si cumplen las siguientes condiciones:
- Altura no mayor de 3 m.
- Longitud no mayor de dos veces su altura.
- Espesor no menor de 9 cm.
- Los muros de cerramiento que no cumplan las condiciones especificadas se arriostrarán con tabiques transversales.
- La longitud de estos tabiques no será menor que la altura del muro arriostrado, y su espesor no menor de 9 cm. Irán trabados al muro de cerramiento, y si éste es de dos hojas se trabarán únicamente a la hoja interior, reforzando la unión con la otra hoja con anclajes cada 30 cm y en toda su altura.
Los tipos de fábricas más habituales son:
- Cerramiento de una hoja.
- Cerramiento de una hoja con aislante térmico.
- Cerramiento de dos hojas con cámara de aire.
- Cerramiento de dos hojas con aislante térmico.
Protecciones durante la ejecución:
- Contra la lluvia: cuando se prevean fuertes lluvias las partes recientemente ejecutadas se cubrirán con láminas de material plástico u otro medio, a fin de evitar la erosión de las juntas de mortero.
- Contra las heladas: Cuando hiele no se realizarán las fábricas, revisando lo ejecutado en las 48 horas anteriores, protegiéndose las obras de fábrica revisadas. Si se prevé que va a helar, se protegerán las obras de fábrica, realizadas durante las últimas 48 horas.
- Contra el calor: En tiempo seco y caluroso, se mantendrá húmeda la fábrica recientemente ejecutada, para evitar una rápida evaporación del agua del mortero.

*NORMATIVA*
- NBE-CT-79. "Condiciones térmicas".
- NBE-CA-88 . "Condiciones acústicas".
- NBE-CPI-96. "Protección contra incendios".
- NBE-FL-90. "Muros resistentes de fábrica de ladrillo, (en su caso)".
- NTE-FFL: "Fachadas. Fábricas de Ladrillo".
- Pliego General de Condiciones para la Recepción de Ladrillos Cerámicos en las Obras "RL-88".
- Normas UNE: 53127-66, 53215-91, 53216-91 1R, 53310-87 2R, 56904-76, 67022-78, 67023-78, 67021-78.
- NBE-MV-201-1972.
- Control de Calidad de la Edificación en la Comunidad Autónoma de Galicia. Decreto 232/1993, de 30-Sep., de la Consellería de Ordenación del Territorio y Obras Públicas. DOG 15-Oct-93

*CONTROL Y ACEPTACION*
Se efectuará un control por planta o por cada 500 m2 de la misma del tipo, clase y espesor de la fábrica. No se aceptará cuando sea distinto de lo especificado.
Se controlarán las juntas cada 30 m2. No se aceptará cuando haya falta de mortero en alguna junta o el espesor del llagueado sea inferior a 1 cm.
Se controlará el nivel de las hiladas cada 30 m2. No se aceptará cuando haya variaciones en la horizontalidad de las hiladas superiores ±2 mm por m. de longitud.
Se controlará la dosificación del mortero y su consistencia medida en cono de Abrams, mediante un control cada 30 m2. No se aceptará cuando la dosificación sea distinta o las variaciones en la consistencia sea mayor de 2 cm de lo especificado.
Se efectuará un control del replanteo por planta. No se aceptará cuando haya variaciones en las dimensiones mayores a 2 cm o cuando no haya perpendicularidad o paralelismo entre paramentos, según los casos.
Se controlará el desplome cada 30 m2. No se aceptará cuando haya variaciones superiores a ±10 mm por planta o a ±30 mm en la altura total.
Se controlará la planeidad medida con regla de 2 m cada 30 m2. No se aceptará cuando haya variaciones superiores a ±10 mm en paramentos para revestir o 5 mm en paramentos sin revestimientos.
Se controlará la altura cada 30 m2. No se aceptará cuando haya variaciones superiores a ±15 mm en alturas parciales o a 25 mm en alturas totales.
Se controlarán los enjarges en los encuentros y esquinas de muros cada 10 encuentros o esquinas y no menos de 1 control por planta. No se aceptarán cuando no se hayan realizado en todo su espesor o en todas las hiladas.
Se controlará la holgura superior del cerramiento una vez por planta. No se aceptará cuando no exista holgura.
Cuando haya hueco se controlará el dintel cada 10 huecos y no menos de 1 control por planta. No se aceptará en los siguientes casos:
- Si el dintel se resuelve con perfil metálico y el perfil o sus dimensiones son distintas de lo especificado, o no esté protegido con pintura antioxidante o su entrega sea menor de 25 cm.
- Si el dintel se resuelve con ladrillo y la flecha en el centro fuera superior a L/500 o a 2 cm.
- Si el dintel se resuelve con vigueta y su entrega fuera menor a 25 cm.
Cuando el cerramiento lleve aislante térmico se controlará además su tipo, forma, posición y espesor mediante una inspección cada 30 m2. No se aceptará cuando alguna de estas características sea distinta de lo especificado o cuando su colocación sea distinta de la especificada por el fabricante.
Si el cerramiento llevase cámara de aire se controlará además el ancho de la cámara mediante un control cada 30 m2. No se aceptará cuando haya variaciones superiores a ±1 cm de lo especificado.

*CRITERIOS DE MEDICION Y VALORACION*
La medición y valoración se efectuará por m2, deduciendo huecos de superficie superior a 1 m2 e incluyendo lo necesario para la unidad de obra terminada.

*MANTENIMIENTO*
No se abrirán huecos en muros resistentes o de arriostramiento, ni se permitirá la ejecución de rozas de profundidad mayor a un sexto del espesor del muro, ni se realizará ninguna alteración de la fachada sin el informe previo y la autorización de técnico competente.
Se evitará cualquier causa que someta a los muros a humedad habitual y se repararán las fugas observadas en las canalizaciones de suministro o evacuación de agua.
Cada 10 años, o antes si fuera apreciada alguna anomalía se realizará una inspección, observando si aparecen en alguna zona fisuras de retracción, o debidas a asientos o a otras causas.
Cuando se precise la limpieza de fábricas de ladrillo visto, se lavará con cepillo y agua, o una solución de ácido acético.
Cualquier alteración apreciable debida a desplomes, fisuras o envejecimiento indebido, deberá ser analizada por técnico competente que dictaminará su importancia y peligrosidad, y en su caso las reparaciones que deban realizarse.

## EFFP Piedra (14/12/1995)

*DESCRIPCION Y COMPLEMENTOS AL TEXTO*
Muros resistentes y de arriostramiento de fábrica de piedra en edificios.

*REQUISITOS PREVIOS A LA EJECUCION*
La piedra empleada en las obras de fábrica podrá proceder de canteras explotadas a cielo abierto o en minas. Durante la extracción se eliminará el terreno de aluvión o tierra vegetal, así como la parte superior de la roca que pueda estar alterada por la acción de los agentes atmosféricos.
La piedra será de constitución homogénea; carecerá de grietas o pelos capaces de retener el agua, así como coqueras o cavidades procedentes de restos orgánicos. No presentará nódulos o riñones que puedan dificultar su labra. Será sana y no heladiza, y presentará estabilidad ante los agentes atmosféricos y buenas condiciones de adherencia para los morteros.
El coeficiente de saturación no será superior al 75%.
El coeficiente de absorción no será superior al 4,5%.
El coeficiente de dilatación térmica estará comprendido entre 0,000006 y 0,000012 m/mºC.
El módulo de elasticidad estará comprendido entre 100.000 y 500.000 kg/cm2.
Cuando la construcción se realice con sillares,éstos presentarán los paramentos, el lecho y sobrelecho y las caras de junta verticales labradas en toda su profundidad y superficie. Su longitud será por lo menos igual a su altura y no superior a cinco veces ésta. Su profundidad no será superior a dos veces la altura, ni inferior a un tercio de la misma. Las piedras sedimentarias estratificadas deberán ir labradas de forma que en obra descansen a hoja sobre sus lechos naturales de cantera, y la carga actúe siempre perpendicularmente a las juntas de hilada.
Los mampuestos presentarán una cara suficientemente preparada para formar parte del paramento visto. Esta cara podrá tener forma poligonal o rectangular, con un volumen aproximado de 8 a 10 dm3, y un peso de 15 a 30 kg. En cualquier caso, las dimensiones serán siempre superiores a 12 cm.
Los sillarejos presentarán las caras de junta verticales trabajadas al menos hasta una profundidad de 15 cm y las caras superior y de asiento trabajadas en toda su superficie. La longitud del sillarejo será por lo menos igual a su altura y no superior a cinco veces ésta. Su profundidad no será superior a dos veces la altura, ni inferior a un tercio de la misma. Las piedras sedimentarias estratificadas deberán ir labradas de forma que en obra descansen a hoja sobre sus lechos naturales de cantera, y la carga actúe siempre perpendicularmente a las juntas de hilada.
Cuando la construcción se realice con perpiaño gallego,éstos presentarán las caras de junta verticales y horizontales trabajadas en toda su profundidad y superficie. La longitud del perpiaño será por lo menos igual a su altura y no superior a cinco veces ésta. Su profundidad no será superior a dos veces la altura, ni inferior a un tercio de la misma. Las piedras sedimentarias estratificadas deberán ir labradas de forma que en obra descansen a hoja sobre sus lechos naturales de cantera, y la carga actúe siempre perpendicularmente a las juntas de hilada.
En cuanto a las dovelas, los planos de junta serán normales a la superficie del paramento, descontándose el espesor de la junta, previendo durante la labra una merma de 1 cm por cada lado en las dimensiones fijadas en la montea. La dovela se labrará con ayuda de una plantilla preparada a partir de la montea, y sus angulos diedros con ayuda del baivel. Los paramentos anterior y posterior serán paralelos, así como la superficie inferior y superior.
Los dinteles deberán estar labrados por todas sus caras, previendo los extremos una superficie de apoyo de 22 cm de longitud a cada lado. La superficie comprendida entre las zonas de apoyo presentará una inclinación hacia el exterior. La longitud del dintel estará comprendida entre 95 y 170 cm. La resistencia a tracción por flexión de la piedra utilizada para dintel será no menor de 120 kg/cm2.
Los vierteaguas deberán estar labrados por todas sus caras, previendo en los extremos de la cara superior una superficie de apoyo de las piedras de jamba de 22 cm de longitud a cada lado. La superficie comprendida entre las dos zonas de apoyo deberá presentar un desnivel y en la parte exterior presentará un goterón o resalto que haga los efectos de mismo. La longitud del vierteaguas estará comprendida entre 95 y 220 cm.
En todos los casos se cumplirán las condiciones generales de la piedra natural para obras de fábrica y las particulares de cada clase.

*COMPONENTES*
Elementos de piedra:
- Sillares.
- Mampuestos.
- Sillarejos.
- Perpiaños.
- Dovelas.
- Dinteles.
- Vierteaguas.
Mortero de agarre:
- Preferentemente de cal hidraúlica o bastardo de cemento y cal. Se garantizará, en todo caso que su permeabilidad es similar a la de la piedra y que sus características mecánicas son compatibles con las de aquélla. Si es necesario se utilizarán aditivos que confieran tales propiedades.

*EJECUCION Y ORGANIZACION*
- La primera hilada de las obras de fábrica se colocará haciendo una limpieza previa y riego del asiento.
- Una vez concluida la obra de fábrica, deberá protegerse la superficie de las piedras expuestas a la intemperie con un tratamiento adecuado, cerrando sus poros para evitar ataques de los agentes atmosféricos.
- Antes de aplicar el tratamiento, la piedra debe estar perfectamente cepillada, limpia, y exenta de polvo, alteración, o restos de tratamientos anteriores.
Fábrica de sillería:
Los sillares se debastarán en la cantera de donde se extraigan o en los talleres del proveedor, con arreglo a las instrucciones de la Dirección Facultativa.
Cuando la labra haya de realizarse se dejrán creces de dos a 3 cm en cada cara al realizar el desbaste.
A pie de obra se rematará la labra de paramentos y juntas.
No se podrán utilizar ripios en el interior de la fábrica ni en los paramentos.
La superficie de junta de los sillares irá labrada hasta 15 cm de profundidad como mínimo.
La distancia entre las juntas de dos hiladas contiguas o solape de las piedras no será en ningún caso inferior a 10 cm.
Se evitará que concurran más de tres aristas desillares en un mismo vértice tanto en los paramentos anterior y posterior de la fábrica como en planta y sección.
Los sillares se dispondrán habitualmente a soga, por hiladas. Al menos cada tres hiladas se dispondrán piezas a tizón que atravesarán transversalmente la fábrica o, al menos lo harán en 2/3 de su espesor alternándese con otros elementos similares dispuestos desde el paramento opuesto para lograr la necesaria trabazón transversal.
Las líneas de junta verticales deberán ser alternadas.
Cuando se construyan arcos, bóvedas, o elementos similares, se trabajará sobre montea y se presentarán previamente las piezas, realizando un montaje provisional antes de izarlas a su posición definitiva.
Se construirá una cimbra, ligeramente peraltada, que permita la suficiente hogura (de 5 a 10 cm) para que se puedan colocar sin dificultad las dovelas. La cimbra dispondrá de un sistema de elevación y descenso reversible que permita la puesta en obra y el descimbrado con total seguridad.
Una vez comprobadas en la montea la forma y dimensiones de los sillares y subsanados los defectos, se dispondrán en su posición definitiva, cuidando de realizar la operación de forma simétrica, empezando por los salmeres de uno y otro lado y continuando el avance hacia el centro hasta llegar a la clave. Se dispondrán cuñas entre las piezas para conseguir uniformidad en el ancho de juntas, mientras fragua el mortero de asiento y, posteriormente serán extraidas y se repasarán dichas juntas.
Cuando haya fraguado el mortero, y nunca antes de una semana, se procederá al descimbrado que deberá hacerse con suavidad, simétricamente, aflojando primero ligeramente los puntales de la parte central y avanzando hacia los arranques para que el arco o la bóveda entre poco a poco en carga, evitando cualquier efecto dinámico. En caso de anomalía se templarán nuevamente los puntales, mediante el dispositivo que se haya dispuesto en la cimbra.
Una vez descimbrada la fábrica se procederá a su retundido y relabrado eliminado salientes y defectos aparentes, repasando las juntas y limpiando las rebabas de mortero.
Mampostería ordinaria:
Los mampuestos se prepararán eliminando la costra superficial, regularizando ligeramente con el martillo las superficies de asiento, lechos y juntas a medida que se van asentando las piedras, conservando su forma irregular.
Los mampuestos se lavarán y mantendrán húmedos hasta su colocación en obra. Se asentarán sobre un lecho de mortero de 2 a 3 cm. de espesor, y quedarán trabados longitudinal yt transversalmente. Podrán utilizarse ripios o piedras de dimensiones inferiores a 15 cm, para acuñar y rellenar los huecos entre mampuestos.
El mampuesto se sentará a restregón y se le golpeará para que el mortero refluya. Deberá conseguirse que las piedras en las distintas hiladas queden bien enlazadas en el sentido del ancho del muro, evitando que este quede dividido en hojas, sirviendo de guía los sillares de esquina o extremo de muro.
La mampostería se construirá por hiladas sensiblemente horizontales, pero sin enrasarlas con mortero, sino dejando adarajas acentuadas para mejorar el enlace de la siguiente hilada. La fábrica estará aparejada de forma que se consiga el mínimo volumen de mortero posible sin que queden huecos sin rellenar. No existirán juntas continuas en ninguna dirección.
Cada 1,50 m. como máximo se dispondrán, en la mampostería, hiladas de enrase horizontales que se nivelarán con mortero o disponiendo verdugadas de ladrillo, de piedra, o de otro material.
Se evitará que concurran más de tres aristas de mampuestos en un mismo vértice, tanto en los paramentos anterior y posterior de la fábrica como en planta y sección.
Durante el período de curado del mortero se mantendrá húmeda la mampostería. Una vez terminada la ejecución, serán limpiados los paramentos vistos y si fuese preciso rejuntados con mortero.
Mampostería poligonal:
Se prepararán de forma que sus caras, de paramento y juntas, tengan formas poligonales más o menos regulares, para que el asiento de los mampuestos se verifique sobre caras sensiblemente planas.
Los mampuestos se lavarán y mantendrá húmedos hasta su colocación en obra, asentándose sobre un lecho de mortero, con un espesor de 2 a 3 cm, y quedando enlazados en todos sus sentidos.
Sólo se utilizarán ripios o piedras de dimensiones inferiores a 15 cm, para acuñar y rellenar los huecos entre mampuestos, en el interior de la fábrica. No se utilizarán en los paramentos.
La fábrica se ejecutará con la mayor trabazón posible, evitando que quede dividida en hojas en el sentido del espesor y sirviendo de guía los sillaress de esquina o extremo de muro.
Se trabajarán las superficies de junta de forma que siempre sean planas.
Se evitará que concurran más de tres aristas de mampuestos en un mismo vértice, tanto en los paramentos anterior y posterior de la fábrica como en planta y en sección.
Cada 1,50 m. como máximo se dispondrán hiladas de enrase horizontales que se nivelarán con mortero o disponiendo verdugadas de ladrillo, de piedra, o de otro material.
Mampostería con hiladas regulares:
Se prepararán las piedras para que presenten una forma aproximadamente prismática recta.
Los mampuestos se lavarán y mantendrán húmedos hasta su colocación en obra, asentándose sobre un lecho de mortero, con un espesor de 2 a 3 cm, y quedando enlazados en todos sus sentidos.
No podrán utilizarse ripios en el interior de la fábrica ni en los paramentos.
La fábrica se ejecutará por hiladas horizontales, con las juntas formando aproximadamente ángulos rectos y sirviendo de guía los sillares de esquina o extremo de muro.
Las superficies de junta de las piedras irán trabajadas hasta 15 cm de profundidad como mínimo. La distancia entre las juntas de dos hiladas contiguas o solape de las piedras no será en ningún caso inferior a 10 cm.
Se evitará que concurran más de tres aristas de mampuestos en un mismo vértice, tanto en los paramentos anterior y posterior de la fábrica como en planta y sección.
Las juntas verticales no deberán prolongarse en más de dos hiladas.
La altura de los mampuestos podrá variar de una hilada a otra y aun dentro de una misma hilada. El muro se ejecutará con la mayor trabazón posible evitando que quede dividido en hojas en el sentido del espesor.
Mampostería de sillarejo:
Los sillarejos se debastarán en la cantera de donde se extraigan, con arreglo a las instrucciones del Director. Dicho desbaste se ejecutará con martillo y puntero, dejando creces de dos a 3 cm en cada cara.
A pie de obra se procederá a la labra de paramentos y juntas.
No se podrán utilizar ripios en el interior de la fábrica ni en los paramentos.
La superficie de junta irá trabada hasta 15 cm de profundidad como mínimo.
La distancia entre las juntas de dos hiladas contiguas o solape no será en ningún caso inferior a 10 cm.
Se evitará que concurran más de tres aristas en un mismo vértice tanto en los paramentos anterior y posterior de la fábrica como en planta y sección.
Los sillarejos, se dispondrán en el paramento exterior por hiladas, con una profundidad no inferior a 11,5 cm y al menos cada tres hiladas se dispondrán piezas a tizón que penetren como mínimo 10 cm en la fábrica posterior y cuya profundidad sea al menos de 24 cm.
La colocación comenzará por las esquinas o extremos de los muros y se llevará simultáneamente con la fábrica de mampostería posterior.
Las líneas de junta verticales deberán ser alternadas y la distancia entre las juntas de dos hiladas contiguas o solape de las piedras no será en ningún caso inferior a 20 cm.
Perpiaño gallego
Los perpiaños se debastarán en la cantera de donde se extraigan, con arreglo a las instrucciones de la Dirección Facultativa.
A pie de obra se procederá a la labra juntas.
No se podrán utilizar ripios en el interior de la fábrica ni en los paramentos.
La superficie de junta irá trabajada en toda su profundidad.
Los perpiaños se dispondrán habitualmente a soga, por hiladas.
Las líneas de junta verticales deberán ser alternadas.
La colocación comenzará por las esquinas o extremos de los muros.

*NORMATIVA*
- NTE-EFP. Estructuras de Fábricas de Piedra.
- Normas UNE: 7067-54, 7068-53.

*CONTROL Y ACEPTACION*
La ejecución se controlará mediante inspecciones periódicas en obra, a efectos de comprobar que cumplan lo indicado en la ejecución.
Complementariamente la Dirección Facultativa, podrá ordenar la toma de muestras de materiales para verificar mediante ensayos de laboratorio el cumplimiento de las características especificadas.
Como consecuencia los materiales, o unidades que no se ajusten a lo especificado deberán ser retirados de obra o, en su caso, demolida o reparada la obra afectada.

*SEGURIDAD Y SALUD LABORAL*
Deberán disponerse los andamios de forma que el operario nunca trabaje por encima de la altura de los hombros.
Los andamios, cualquiera que sea su tipo, irán provistos de barandillas de 0,90 m de altura y rodapiés perimetrales de 0,15 m.
Hasta 3 m de altura podrán utilizarse andamios de borriquetas fijas sin arriostramiento.
Por encima de 3 m hasta 6 m se emplearán borriquetas armadas de bastidores móviles arriostradas.
Todos los tablones que forman la andamiada deberán estar sujetos a las borriquetas por lías y no deben volar más de 0,20 m.
La anchura mínima de la plataforma de trabajo será de 0,60 m.
Se revisará periódicamente el estado de todos los elementos de los andamios.
Los aparatos elevadores tales como maquinillos se fijarán a los forjados al menos en 3 puntos, atravesando los mismos y abrazando las viguetas o nervios del forjado mediante alambre de hierro dulce.
Se suspenderán los trabajos cuando llueva, nieve o haga viento superior a 50 km/h, y en ese caso se retirarán de los andamios los materiales que puedan caerse.

*CRITERIOS DE MEDICION Y VALORACION*
La fábricas de piedra se medirán y valorarán por metro cúbico ejecutado, medido sobre plano, o por m2 en los casos en que su espesor sea constante. Se deducirán los huecos cuya superficie sea superior a 2 m2. Se incluirán en la medición todo tipo de remates para su perfecto acabado.

*MANTENIMIENTO*
No se realizarán en la fábrica rozas horizontales o inclinadas para el paso de instalaciones o cualquier otra finalidad.
Se protegerá y evitará cualquier uso que someta a los muros de fábrica de piedra a humedad habitual y se denunciará cualquier fuga observada en las canalizaciones de suministro o evacuación de agua.
Cada 10 años se limpiará y cepillará el paramento y se aplicará una protección de la piedra a base de pintura de silicato potásico, con el fin de asegurar su durabilidad.
Simultáneamente se realizará una inspección de la piedra, observando si se producen alteraciones por la acción de los agentes atmosféricos, fisuras debidas a asientos locales o a solicitaciones mecánicas imprevistas, o anomalías debidas a otras causas.
Cualquier alteración apreciable de esta naturaleza, como fisura, desplome, envejecimiento indebido o descomposición de la piedra, deberá ser analizada por técnico competente que dictaminará su importancia y peligrosidad, y en su caso las reparaciones que deban realizarse.

## EFFW Varios (14/12/1995)

*DESCRIPCION Y COMPLEMENTOS AL TEXTO*
Apertura de rozas y colocación de cargaderos.

*REQUISITOS PREVIOS A LA EJECUCION*
A la hora de realizar rozas se tendrá en cuenta el grueso del ladrillo que forma la fábrica y el tipo de ésta, para no degollar el tabique o tabicón. Admitirán rozas de 4 cm únicamente el tabicón de ladrillo hueco doble de 8 cm y la cítara de hueco doble; roza de 3 cm el tabique de ladrillo borgoña; y de 2 cm el de hueco sencillo.

*COMPONENTES*
- Cargaderos.
- Ejecución de rozas.

*EJECUCION Y ORGANIZACION*
Siempre que se disponga de equipo adecuado, se realizarán las rozas a máquina.
Las rozas horizontales se harán cerca del techo, a ser posible en las dos últimas hiladas. Si por cualquier razón es imperativo realizarlas más abajo nunca tendrán más de 1 m de longitud.
Nunca se realizarán rozas diagonales, pues debilitan seriamente el tabique. En su momento se trazará en el paramento la posición que ha de llevar la conducción con cuantos quiebros requiera y se seguirá luego ese trazado con la mayor precisión posible. Para este fín es preferible el uso de la máquina rozadora, que mantiene fija la profundidad de la roza, la horizontalidad o verticalidad.
Cuando el revestimiento del tabique sea de pasta de yeso, las rozas se practicarán cuando esté seco por las dos caras del tabique. Si el revestimiento es de mortero, la roza se hará a ladrillo visto con la condición de minorar la profundidad de la roza en el espesor del revestimiento.
En el caso de cargaderos prefabricados se realizará dentro del encofrado una pequeña viga de hormigón armado, con cuatro redondos del 8 mínimo, colocados en las esquinas y sujetos por cercos de redondos del 6 cada 15 cm, la longitud será la que exija el hueco mientras no sobrepase 2,00 m de luz, mayorada en la longitud que se prevea para el apoyo.
También es posible utilizar semiviguetas cuya zapata no sobrepase los 12,5 cm apoyándola sobre los extremos de la fábrica, apuntalándola y colocando como encofrado sendos costeros a cada cara debidamente sujetos al apuntalamiento, cuidando de no sobrepasar la altura de una hilada. Finalmente se verterá hormigón H-175.
En el caso de cargaderos prefabricados "in situ", será posible realizarlos en el suelo, y una vez adquirida la resistencia que permita su manejo, elevarlos hasta la cota prevista y colocarlos en posición.

*NORMATIVA*
- NTE-PTL: "Particiones. Tabiques de Ladrillo".
- NTE-PTP: "Particiones. Placas y Paneles".
- NBE-FL-90. "Muros resistentes de fábrica de ladrillo".

*CONTROL Y ACEPTACION*
Los controles a realizar en las rozas serán:
- Profundidad de la roza, un control cada 25 m2 de tabique. No se aceptarán profundidades superiores a 5 cm sobre ladrillo macizo o a un canuto sobre ladrillo hueco.
- Distancia a cercos, un control cada 10 cercos, no aceptándose distancias inferiores a 15 cm.
- Distancia entre rozas en dos caras del tabique, un control cada 25 m2 de tabique, no siendo inferior la distancia a 40 cm.

*SEGURIDAD Y SALUD LABORAL*
Se trabajará a una temperatura ambiente que oscile entre los 5 y 40ºC, y sin lluvias si la pared es exterior.
En cerramientos exteriores y si nieva, llueve intensamente o la velocidad del viento es superior a 50 km/h., se suspenderán los trabajos.
Se emplearán borriquetas o caballetes para apoyar los andamios. En alturas superiores a 2 m todo andamio llevará barandilla de 0,90 m. y rodapié de 0,20 m. La plataforma tendrá un ancho mínimo de 0,60 m y no volará más de 0,20 m.
Para el acceso a los andamios se utilizará escalera de mano con apoyos antideslizantes.
En los casos que sea indispensable se montará un andamio próximo a huecos de fachada o forjado y se utilizarán cinturones de seguridad.

*CRITERIOS DE MEDICION Y VALORACION*
Las rozas se medirán por metro lineal de roza ejecutada, incluyendo apertura y tapado de la misma.
El cargaderos, se medirá por unidad, indicando sus características.

## EFP Puertas. Carpintería (14/12/1995)

*DESCRIPCION Y COMPLEMENTOS AL TEXTO*
Piezas ligeras, resueltas en carpintería, de forma habitualmente rectangular, que se alojan en los huecos de fábrica y que, mediante giro o deslizamiento permiten unir o separar distintos espacios interiores o comunicar desde dentro con el espacio exterior.

*REQUISITOS PREVIOS A LA EJECUCION*
- Definición gráfica y memoria de carpintería con indicación de tipos y calidades.
- Terminación de forjados para huecos en particiones no resistentes.
- Replanteo de los huecos, aplomado y colocación de premarcos. Rigidización de esquinas de éstos con cartabones provisionales.

*COMPONENTES*
- Cerco.
- Puerta.
- Herrajes de colgar.
- Herrajes de seguridad.
- Herrajes complementarios.

*EJECUCION Y ORGANIZACION*
Se fijarán los cercos sobre los premarcos dispuestos con antelación. Si no existieran éstos, se hará el recibido directo a la fábrica, previa presentación, aplomado de las jambas y nivelación del cabecero. Se rigidizarán las esquinas para evitar deformaciones durante la ejecución de la fábrica.
Condiciones Técnicas:
Carpintería exterior:
Cumplirá las condiciones de atenuación acústica, aislamiento térmico y permeabilidad al aire, exigibles por las Normas Básicas CA.88 y CT.79. Será estanca al agua en su conjunto y en las juntas con el cerramiento. Resistirá sin deformarse el empuje del viento y su propio peso .
Carpintería interior:
El espesor de las hojas de puertas interiores será n a 35 mm (en armarios 30 mm). El espesor de las puertas de acceso desde el exterior será n a 40 mm. El número de pernios o bisagras será n a 3 en puertas giratorias. Estos serán de seguridad en puertas de acceso, que dispondrán de accionamiento interior y llave para abrir desde el exterior. Las puertas de cuartos de baño y dormitorios dispondrán de mecanismo de condena por el interior, con desbloqueo de seguridad desde el exterior.

*MANTENIMIENTO*
Se revisarán cada 6 meses:
- Los herrajes de colgar realizándose el engrase si fuera necesario.
- El estado de los mecanismos y el líquido del freno retenedor.
- El estado de los elementos del equipo automático, sustituyendo las piezas que pudieran ocasionar deficiencias en el funcionamiento.
- Se revisarán y engrasarán, cada año, los herrajes de cierre y seguridad.

## EFPL Aleaciones ligeras (14/12/1995)

*DESCRIPCION Y COMPLEMENTOS AL TEXTO*
Puertas realizadas con perfiles de aleación de aluminio.

*COMPONENTES*
- Perfiles de aluminio y mecanismos de colgar y seguridad.
- Premarcos, en su caso.
- Mástic de sellado.

*EJECUCION Y ORGANIZACION*
Condiciones técnicas:
- Perfiles de aleación de aluminio, según norma UNE-38337 de tratamiento 50S-T5 con espesor medio mínimo 1,50 mm. Serán de color uniforme y no presentarán alabeos, fisuras ni deformaciones, y sus ejes serán rectilíneos. Llevarán una capa de anodizado.
- Los junquillos serán de aleación de aluminio de 1 mm de espesor mínimo. Se colocarán a presión en el propio perfil y en toda su longitud.
- Las uniones entre perfiles se harán por medio de soldadura o escuadras interiores, unidas a los perfiles por tornillos, remaches o ensamble a presión. Los ejes de los perfiles se encontrarán en un mismo plano, y sus encuentros formarán ángulo recto.
- Protección anódica mínima del perfil: de 15 á 22 micras, según ambiente en todo caso, según lo previsto en proyecto.

*NORMATIVA*
- NTE-FCL: Fachadas. Carpintería de Aleaciones Ligeras.
- Normas UNE: 38001-85 2R; 38002-91 2R; 38011-72; 38012-86 1R; 38013-72; 38014-91 1R; 38015-91 1R; 38016-90 1R; 38017-82 1R; 38017-82 1R ERRATUM; 38337-82 2R.

*CONTROL Y ACEPTACION*
Se evitará el contacto directo con el mortero fresco al realizar el recibido del perfil. Si no se dispone de precerco, deberán tratarse las patillas de anclaje con pintura o revestimiento protector. Se evitará, en todo caso, la utilización de tornillería de distinto metal que pueda producir efectos galvánicos en contacto con el aluminio.
Condiciones de no aceptación automática:
- Desplome del premarco, de 2 mm en 1 m.
- No está enrasada la carpintería con el paramento, su variación es mayor de 2 mm.
- Sellado deficiente.
- Atornillado incorrecto o utilización de tornillos de diferente metal sin separadores.

*CRITERIOS DE MEDICION Y VALORACION*
La medición y valoración se realizará por unidad de puerta (para recibir acristalamiento, en su caso), realizada con perfiles de aleación de aluminio, indicando características de los perfiles y anodizado o tipo de tratamiento de los mismos. Se incluirá en el precio el corte, la elaboración, montaje, sellado de uniones y limpieza según NTE-FCL así como cualquier otro elemento u operación necesaria para dejar la ventana en condiciones de uso.
Alternativamente, se podrá realizar la medición y valoración por m2 de puerta o superficie del hueco a cerrar, considerando e incluyendo los conceptos indicados.

*MANTENIMIENTO*
Cada 3 años o antes si se apreciaran anomalías, se inspeccionará la carpintería reparando los defectos que puedan aparecer en ella, o en sus mecanismos. Anualmente se realizará una limpieza con agua y jabón. Se evitarán los caústicos o productos corrosivos. Ocasionalmente se puede usar amoníaco para tal fín.

## EFPM Madera (14/12/1995)

*DESCRIPCION Y COMPLEMENTOS AL TEXTO*
Puertas de madera, alojadas en huecos de fábrica exteriores o interiores y que permiten la comunicación entre espacios diversos o la apertura o cierre de armarios.

*COMPONENTES*
- Premarcos.
- Hojas prefabricadas o mecanizadas en taller.
- Tapajuntas.
- Herrajes de colgar y seguridad.

*EJECUCION Y ORGANIZACION*
Condiciones específicas:
Las hojas deberán cumplir las características siguientes según los ensayos que figuran en el anexo III de la Instrucción de la Marca de Calidad para puertas planas de madera (Orden 16-2-72 del Ministerio de Industria):
- Resistencia a la acción de la humedad.
- Comprobación del plano de la puerta.
- Comportamiento en la exposición de las dos caras a atmósfera de humedad diferente.
- Resistencia a la penetración dinámica.
- Resistencia a flexión por carga concentrada en un ángulo.
- Resistencia del testero inferior a la inmersión.
- Resistencia al arranque de tornillos en los largueros en un ancho no menor de 28 mm.
Cuando el alma de las hojas resista el arranque de tornillos, no necesitará piezas de refuerzo. En caso contrario los refuerzos mínimos necesarios vienen indicados en las figuras.
En hojas canteadas, el piecero irá sin cantear y permitirá un ajuste de 20 mm. Las hojas sin cantear permitirán un ajuste de 20 mm, repartidos por igual en piecero y cabecero.
Los junquillos de la hoja vidriera serán como mínimo de 10 x 10 mm y cuando no esté canteado el hueco para el vidrio, sobresaldrán de la cara 3 mm como mínimo.
En las puertas entabladas al exterior, sus tablas irán superpuestas o machiembradas de forma que no permitan el paso del agua.
Las uniones en las hojas entabladas y de peinacería serán por ensamble, y deberán ir encoladas. Se podrán hacer empalmes longitudinales en las piezas, cuando éstos cumplan mismas condiciones descritas en la NTE-FCM. (Fachadas. Carpintería de Madera).
Cuando la madera vaya a ser barnizada, estará exenta de impurezas azulado por hongos. Si va a ser pintada, se admitirá azulado en un 15 % de la superficie de la cara.
Cuando en los junquillos de las hojas vidrieras se utilice una madera y/o acabado diferente al de la hoja se reflejará en la definición de la especificación.
Cercos de madera:
Los largueros de la puerta de paso llevarán quicios con entrega de 5 cm, para el anclaje en el pavimento.
Los cercos vendrán de taller montados, con las uniones de taller ajustadas, con las uniones ensambladas y con los orificios para el posterior atornillado en obra de las plantillas de anclaje. La separación entre ellas será no mayor de 50 cm y de los extremos de los largueros 20 cm, debiendo ser de acero protegido contra la oxidación.
Los cercos llegarán a obra con riostras y rastreles para mantener la escuadra, y con una protección para su conservación durante el almacenamiento y puesta en obra.
Cercos metálicos:
Serán de chapa de acero protegidos con imprimación, debiendo tener superficies lisas, sin abolladuras, grietas ni deformaciones sensibles. Las chapas utilizadas tendrán un espesor no inferior a 0,5 mm, con tolerancia de ±1 mm en las secciones, y ±0,1 mm en los espesores.
Las patillas de anclaje y los machos de los pernios vendrán colocados de taller, sensiblemente a la misma altura, no separándolas más de 1 m entre sí y más de 25 cm de los extremos. Los cercos llegarán a obra con un tirante inferior, que pueda quedar oculto por el pavimento, para evitar la deformación del cerco.
Tapajuntas:
Las dimensiones mínimas de los tapajuntas de madera serán de 10 x 40 mm.

*NORMATIVA*
- NTE-PPM: "Particiones. Puertas de Madera".
- NTE-FCM: "Fachadas. Carpintería de Madera".
- NBE-CA.88. Condiciones Acústicas.
- NBE-CT.79. Condiciones Térmicas.
- NBE-CPI-96. Protección Contra Incendios.
- Normas UNE: 56509-64; 56520-72; 56521-72; 56522-72; 56702-69 (1); 56702-69 (2); 56700-69; 56704-69; 56705-69 (1), 56705-69 (2); 56705-69 (3); 56714-87 1R; 56801-90 1M; 56801-89 1R; 56802-89 1R; 56803-90 2R.

*CONTROL Y ACEPTACION*
Tanto las puertas exteriores como interiores su control de ejecución en cuanto el número a realizar, será en todos los casos de una comprobación cada 10 unidades.
Puertas exteriores:
Control en la "Fijación del cerco", observando especialmente:
- Aplomado de la carpintería, no aceptándose un desplome de 4 mm por ml.
- Recibido de las patillas, se comprobará el empotramiento y llenado del mortero con el paramento.
- Enrasado de la carpintería, se vigilará el enrasado de la puerta con el paramento, no aceptándose variaciones mayores de 2 mm.
- Sellado del cerco, comprobándose que la junta del sellado no presente discontinuidades.
Puertas interiores:
Según el tipo de puerta, se establecerán los siguientes controles:
Puerta abatible:
- Desplome del cerco o premarco, no se aceptarán valores iguales o mayores de 6 mm fuera de la vertical.
- Deformación del cerco o premarco, se admitirá una flecha máxima de 5 mm.
- Fijación del cerco o premarco.
- Holgura de hoja a cerco, tendrá como máximo 3 mm.
- Número de pernios o bisagras un mínimo de tres en puertas de paso y armarios.
- Fijación y colocación correcta de herrajes.
Puerta corredera:
- Desplome del cerco o premarco, no se aceptarán valores mayores o iguales a 6 mm fuera de la vertical.
- Deformación del cerco o premarco, se admitirá una flecha máxima de 5 mm..
- Fijación del cerco o premarco.
- Fijación y colocación correcta de herrajes.
Puerta plegable:
- Desplome del cerco o premarco, no se aceptarán valores mayores o iguales a 6 mm fuera de la vertical.
- Deformación del cerco o premarco, se admitirá una flecha máxima de 5 mm..
- Fijación del cerco o premarco.
- Planeidad de la hoja cerrada, los módulos deben quedar en un mismo plano.
- Colocación de pernios bisagras, las diferencias de cotas en su colocación no diferirán de las previstas en ±4 mm como máximo.
- Fijación y correcta colocación de los herrajes.
A las puertas de madera, se las realizará una prueba de servicio, mediante la apertura y cierre de las partes
practicables, no aceptándola si hay un mal funcionamiento del mecanismo de maniobra y cierre.
En las dimensiones de las hojas interiores, se admitirán las siguientes tolerancias:
- Altura, una diferencia de ±4 mm.
- Anchura, una diferencia de ±2 mm.
- Espesor, una diferencia de ±1 mm.

*CRITERIOS DE MEDICION Y VALORACION*
La medición y valoración de puertas de madera, se efectuará por m2 de hueco de fábrica, medido en el paramento en que presente mayor dimensión, incluyendo, cercos, herrajes de colgar y seguridad y demás elementos auxiliares necesarios para su completa colocación.

*MANTENIMIENTO*
Cada 5 años o antes, si se apreciara falta de estanquidad, roturas o mal funcionamiento, se inspeccionará la carpintería reparando los defectos que puedan aparecer en ella.
En carpintería con acabado de madera en su color y textura natural, se repasará la protección cada 2 años. Si el tratamiento es de pintura opaca, se repasará al menos cada 5 años.
Se procederá a una limpieza periódica con trapo húmedo.
No se apoyarán sobre la carpintería pescantes de sujeción de andamios, poleas para elevar cargas o muebles, mecanismos para limpieza exterior u otros objetos que puedan dañarla.
No se modificará la carpintería ni se colocarán acondicionadores de aire sujetos a la misma, sin que previamente se aprueben estas operaciones por técnico competente.

## EFPV Vidrio (14/12/1995)

*DESCRIPCION Y COMPLEMENTOS AL TEXTO*
Cerramientos de huecos de paso, realizados con puertas de hojas de vidrio templado.

*COMPONENTES*
- Hojas transparentes, translúcidas, reflectantes o de cualquier otro tipo de vidrio templado con cantos pulidos planos o redondeados.
- Herrajes y mecanismos de freno y retención.

*EJECUCION Y ORGANIZACION*
Condiciones Técnicas:
Hojas de vidrio templado:
- Formada por vidrio sometido a un tratamiento térmico, que modifica sus características mecánicas, confiriendole mayor resistencia al choque mecánico y térmico. En caso de rotura se fragmenta en pequeñas partículas no cortantes. Los cantos de las hojas podrán ser pulido plano y pulido redondo.
- Se admiten tolerancias en la situación y diámetro en los taladros de ±1 mm.
- Para la definición del freno retenedor se especificará tipo, muelle, material y acabado. El cuadro anterior facilita en cada columna las soluciones mas normales.
- Permitirá el giro de la puerta a 90º en uno o dos sentidos con inmovilización de la posición cierre. Abierto hasta 95º queda retenido mecánicamente.
El muelle podrá ser:
- Suave para hoja de ancho no mayor de 721mm.
- Normal para hoja de ancho igual o mayor de 721mm y no mayor de 921mm.
- La velocidad de cierre será constante y graduable. Estará compuesto por una caja y los mecanismos colocados en su interior. Irá provisto de tornillos de reglaje horizontal, vertical y blocaje.

*NORMATIVA*
- NTE-PPV. Particiones. Puertas de vidrio.

*CONTROL Y ACEPTACION*
El control de ejecución se realizará según el tipo de puerta, siendo el número de controles el mismo para todas ellas, uno por cada cinco unidades.
Puertas abatibles con y sin cerco. Puertas plegables y Puertas combinadas:
- Estado de los cantos de vidrio, no presentarán fisuras o desconchones.
- Dimensiones de la hoja, tendrán el espesor especificado, las restantes dimensiones podrán presentar variaciones de hasta 2 mm de las especificadas.
- Aplomado de la hoja, podrán presentar variaciones de hasta 2 mm.
- Holgura entre puerta y cerco o hueco, podrán presentar variaciones de hasta 2 mm de las especificadas.
- Alineación de las bisagras o de los puntos de giro y pernios, podrán presentar variaciones de hasta 2 mm.
- Funcionamiento, no existirán roces entre las partes fijas y móviles, o dificultades en el cierre.

*SEGURIDAD Y SALUD LABORAL*
Las hojas de las puertas en obra se almacenarán verticalmente, en lugares debidamente protegidos, de manera ordenada y libres de cualquier material ajeno a ellas. Una vez colocadas se señalizarán de forma que sean claramente visibles en toda la superficie.
La manipulación de vidrios se efectuará con correas y ventosas, manteniéndolos siempre en posición vertical, utilizando casco, calzado con suela no perforable por vidrio y guantes que protejan hasta las muñecas. Hasta el recibido definitivo, se asegurará la estabilidad de los vidrios con medios auxiliares.
Los fragmentos procedentes de roturas, se recogerán lo antes posible en recipientes destinados a este fin y se transportarán a vertedero reduciendo al mínimo su manipulación.
Se utilizarán guantes y gafas de protección.

*CRITERIOS DE MEDICION Y VALORACION*
La medición y valoración se realizará por unidad de puerta, incluso herrajes, colocación y elementos complementarios y auxiliares, para entregar la unidad totalmente terminada y en condiciones de uso.

*MANTENIMIENTO*
En la limpieza de las hojas de vidrio, se evitará el uso de productos abrasivos que puedan rayarlos.

## EFV Ventanas. Carpintería (14/12/1995)

*DESCRIPCION Y COMPLEMENTOS AL TEXTO*
Hueco practicado en el cerramiento para ventilación e iluminación de los espacios interiores del edificio. Eventualmente, pueden comunicar espacios interiores.

*REQUISITOS PREVIOS A LA EJECUCION*
Planos acotados con definición de huecos y posición relativa de los mismos en la fábrica.
Memoria de carpintería.
Terminación de la estructura.
Ejecución del antepecho hasta la altura del alféizar, o disposición de bastidor sustentante en otro caso.
Numeración en todas las plantas de los huecos en que se vayan a instalar las ventanas, indicando el tipo correspondiente.

*COMPONENTES*
- Premarcos (en su caso) y marcos.
- Conjunto de carpintería que forma el ventanal.
- Herrajes de colgar y seguridad.
- Mástic de sellado.

*EJECUCION Y ORGANIZACION*
Una vez ejecutada la estructura y, en su caso, la parte del cerramiento necesaria para alcanzar el nivel inferior de la ventana, se procederá a presentar el cerco o premarco, para su posterior nivelación, aplomado, enrasado y recibido.
A continuación se colocarán las hojas y el conjunto de elementos de la carpintería, adoptando las medidas necesarias para la conexión con la caja de la persiana y las guías de ésta, en su caso, así como para la disposición del vierteaguas y remates interior y exterior del antepecho. Posteriormente, se dispondrá el acristalamiento.
Las condiciones de atenuación acústica y de aislamiento térmico, serán las definidas en proyecto y, en su defecto, en las normas básicas de aplicación.

*CONTROL Y ACEPTACION*
Cada 50 ud. se harán 2 comprobaciones de los siguientes aspectos:
Disposición en cerramientos:
- Aplomado, nivelación y enrasado de la carpintería.
- Fijación y anclaje.
- Espesor del acristalamiento.
- Drenaje.
- Estanqueidad de la carpintería.
- Sellado de juntas con la fábrica.
- Protección y acabado de la carpintería.
Pruebas de servicio:
- Funcionamiento de la carpintería: 20% de cada tipo de ventanas.
- Estanqueidad al agua: Se comprobará, en el paño más desfavorable, conjuntamente con la prueba de escorrentia de fachadas.

*SEGURIDAD Y SALUD LABORAL*
No se apoyarán sobre la carpintería elementos de andamiaje, mecanismos u objetos que puedan dañarla.

*MANTENIMIENTO*
No se alterarán las condiciones iniciales de funcionamiento de la carpintería ni se dispondrán, sujetos a la misma, elementos que puedan deformarla, como acondicionadores de aire, toldos, etc. sin previo estudio e informe favorable de un técnico competente.

## EFVL Aleaciones ligeras (14/12/1995)

*DESCRIPCION Y COMPLEMENTOS AL TEXTO*
Ventanas realizadas con perfiles de aleación de aluminio.

*COMPONENTES*
- Perfiles de aluminio y mecanismos de colgar y seguridad.
- Juntas de material elástico.
- Mástic de sellado.

*EJECUCION Y ORGANIZACION*
Condiciones técnicas:
Perfiles de aleación de aluminio, según norma UNE-38337 de tratamiento 50S-T5 con espesor medio mínimo 1,50 milímetros. Serán de color uniforme y no presentarán alabeos, fisuras ni deformaciones, y sus ejes serán rectilíneos. Llevarán una capa de anodizado.
Los junquillos serán de aleación de aluminio de 1 mm de espesor mínimo. Se colocarán a presión en el propio perfil y en toda su longitud.
Las uniones entre perfiles se harán por medio de soldadura o escuadras interiores, unidas a los perfiles por tornillos, remaches o ensamble a presión. Los ejes de los perfiles se encontrarán en un mismo plano, y sus encuentros formarán ángulo recto.
Protección anódica mínima del perfil: de 15 a 22 micras, según ambiente en todo caso, según lo previsto en proyecto.

*NORMATIVA*
- NTE-FCL: Fachadas. Carpintería de Aleaciones Ligeras.
- Normas UNE: 38001-85 2R; 38002-91 2R; 38011-72; 38012-86 1R; 38013-72; 38014-91 1R; 38015-91 1R; 38016-90 1R; 38017-82 1R; 38017-82 1R ERRATUM; 38337-82 2R.

*CONTROL Y ACEPTACION*
Se evitará el contacto directo con el mortero fresco al realizar el recibido del perfil. Si no se dispone de precerco, deberán tratarse las patillas de anclaje con pintura o revestimiento protector. Se evitará, en todo caso, la utilización de tornillería de distinto metal que pueda producir efectos galvánicos en contacto con el aluminio.
Condiciones de no aceptación automática:
- Desplome del premarco, de 2 mm en 1 m.
- No está enrasada la carpintería con el paramento, su variación es mayor de 2 mm.
- Sellado deficiente.
- Atornillado incorrecto o utilización de tornillos de diferente metal sin separadores.

*CRITERIOS DE MEDICION Y VALORACION*
La medición y valoración se realizará por unidad de ventana, para recibir acristalamiento, realizada con perfiles de aluminio, indicando características de los perfiles y anodizado o tipo de tratamiento de los mismos. Se incluirá en el precio el corte, la elaboración, montaje, sellado de uniones y limpieza según NTE-FCL así como cualquier otro elemento u operación necesaria para dejar la ventana en condiciones de uso.
Alternativamente, se podrá realizar la medición y valoración por m2 ventana o superficie del hueco a cerrar, considerando e incluyendo los conceptos indicados.

*MANTENIMIENTO*
Cada 3 años o antes si se apreciara falta de estanqueidad, roturas, o mal funcionamiento, se inspeccionará la carpintería reparando los defectos que puedan aparecer en ella, o en sus mecanismos. Anualmente se realizará una limpieza con agua y jabón. Se evitarán los caústicos o productos corrosivos. Ocasionalmente se puede usar amoníaco.

## EI Instalaciones (14/12/1995)

*DESCRIPCION Y COMPLEMENTOS AL TEXTO*
Sistemas que se integran en el edificio para dotarlo de los servicio necesarios que se precisen para su uso y disfrute.

## EIA Audiovisuales (14/12/1995)

*DESCRIPCION Y COMPLEMENTOS AL TEXTO*
Redes de comunicación, interna y/o externa del edificio.

*NORMATIVA*
- NTE.IA: Instalaciones Audiovisuales.
- REGLAMENTO REGULADOR DE LAS INFRAESTRUCTURAS COMUNES DE TELECOMUNICACIONES (ICT). Real Decreto 279/1999, de 22-FEB

*SEGURIDAD Y SALUD LABORAL*
Cumplimiento de toda la normativa vigente en Seguridad e Higiene, en cualquier protección utilizada en la realización de los trabajos para la ejecución de las instalaciones.

*CRITERIOS DE MEDICION Y VALORACION*
Las Acometidas y Armarios se medirán por metro lineal.
Las Canalizaciones se medirán por metro lineal.

## EIAT Telefonía e interfonía (14/12/1995)

*DESCRIPCION Y COMPLEMENTOS AL TEXTO*
Canalización para red telefónica desde la acometida de la Compañía hasta cada toma.

*REQUISITOS PREVIOS A LA EJECUCION*
Situación de la acometida. Consulta a la Delegación Provincial de la Compañía Telefónica.
Número de tomas para aparatos telefónicos previstos.

*COMPONENTES*
- Tubo de Acero galvanizado
- Tubo de PVC rígido
- Hilo-guía de Acero galvanizado
- Armario de enlace
- Armario de base
- Armario de registro
- Caja de paso
- Caja de interiores
- Caja de toma

*EJECUCION Y ORGANIZACION*
- Acometida:
Situada en muro de fachada o medianera según indicación de la Compañía Telefónica.
Armario de enlace situado de forma que la acometida quede en cuadrante diagonalmente opuesto al de salida de tubos, y sujeto a pared por sus ángulos.
Apertura de hueco de 26x14 cm y sellado provisional.
- Canalización de enlace:
Dos tubos de Acero de diámetro interior 56 mm sujetos mediante grapas de separación máxima 1 m y penetración en Cajas de empalme de 4 mm, para unión de acometida con Armario de base y pasando por Armarios de enlace.
Hilo-guía sobresaliendo 20 cm en cada extremo de tubo.
- Armario de enlace:
Sujeto a pared por sus ángulos y unido a Canalización de enlace, a 60 cm de cada cambio de dirección, cada 15 m como máximo.
- Armario de base:
Semiempotrado y alineado con el resto de armarios de distribución vertical. Sujeto a pared por sus ángulos y situado en base de Canalización en lugar accesible de zona común de edificio.
- Canalización de distribución:
Conjunto de tubos de PVC en distribución vertical y horizontal, con penetración en cajas y armarios de 4 mm, separados entre sí 2 cm.
Hilo-guía sobresaliendo 20 cm en cada extremo de tubo.
Apertura de roza para empotramiento de tubos, con recubrimiento no inferior a 1 cm.
- Armario de registro:
Empotrado y alineado con el resto de armarios de distribución vertical. Sujeto a pared por sus ángulos y situado en distribución vertical y horizontal a distancia de toma no superior a 30 m.
Unión de armarios de la misma planta a distribución vertical mediante canalización independiente.
Apertura de hueco de profundidad 12 cm para empotrar Armario de registro.
- Caja de paso:
Empotrada y rasante con superficie de pared en cada derivación o cambio de dirección, cada 15 m como máximo, a 10 cm del techo.
- Caja de interiores:
Empotrada y rasante con superficie de pared en cada derivación o cambio de dirección de canalización de distribución que sirvan a una sola toma telefónica principal y a sus supletorios, a 10 cm del techo.
- Caja de toma:
Empotrada y rasante con superficie de pared, a 1,50 ó 0,20 cm del suelo, para teléfonos mural y sobremesa respectivamente.

*NORMATIVA*
- NTE-IAT: Instalaciones Audiovisuales. Telefonía.
- Normas UNE:
* Tubo de Acero: 7211-64; 7183-84; 37505-89 1R.
* Tubo PVC rígido: 53030-55.
* Armarios: 7183-84; 53030-55.
* Cajas: 53030-55.
- REGLAMENTO REGULADOR DE LAS INFRAESTRUCTURAS COMUNES DE TELECOMUNICACIONES (ICT). Real Decreto 279/1999, de 22-FEB

*CONTROL Y ACEPTACION*
Comprobación en la recepción en obra de equipo y materiales del cumplimiento de condiciones funcionales y de calidad fijadas en NTE y normas UNE citadas.
Presentación de Certificado de Origen Industrial de equipos y materiales y examen visual de características.
Controles de ejecución: Dimensión de hueco y fijación de Acometida; fijación de grapas en Canalización de enlace; fijación en Armario de enlace; fijación y profundidad de empotramiento en Armario de base; penetración correcta de tubos en cajas en Canalización de distribución; situación y enrase con paramentos en Armario de registro; situación en Cajas.
Prueba de servicio para el uso de la canalización de existencia y movilidad del Hilo-guía en el 25% de conductos.

*CRITERIOS DE MEDICION Y VALORACION*
Medición y abono por unidades completas colocadas y conexionadas, incluso elementos de sujeción.
Medición y abono por metro lineal en canalizaciones.

*MANTENIMIENTO*
La canalización telefónica, una vez tendidos los cables, sólo será manipulada por la Compañía Telefónica, o por quien ésta autorice.
Comprobación anual de fijación, corrosiones y ausencia de humedad en los armarios, y reparación de defectos.

## EIC Climatización (14/12/1995)

*DESCRIPCION Y COMPLEMENTOS AL TEXTO*
Conjunto de elementos que componen el sistema de acondicionamiento de la temperatura ambiental.

*REQUISITOS PREVIOS A LA EJECUCION*
Información previa acerca de localización geográfica y orientación del edificio.

*NORMATIVA*
- NTE-IC: Instalaciones de Climatización.
- NTE-ICR: Instalacións de Climatización: Radiación.
- NTE-ICI: Instalacións de Climatización: Individuais.
- NTE-ICR: Instalacións de Climatización: Torres de Refrixeración.
- NBE-CT-79.
- IT.IC con arreglo a lo dispuesto en el Reglamento de Instalaciones de Calefacción, Climatización y Agua Caliente Sanitaria, con el fin de racionalizar su consumo energético.
- REGLAMENTO DE INSTALACIONES TÉRMICAS EN LOS EDIFICIOS (RITE)y sus instrucciones técnicas complementarias (ITE)
- REAL DECRETO 1751/1998, de 31-JUL

*CONTROL Y ACEPTACION*
En la general del edificio, unidad de inspección de cada elemento.
En el interior de las viviendas, inspección de una de cada cuatro viviendas.

*SEGURIDAD Y SALUD LABORAL*
Los taladradores eléctricos y demás maquinaria portátil, alimentada por electricidad, dispondrán de doble aislamiento o toma de puesta a tierra.
Los soldadores irán provistos de gafas, guantes y calzado adecuado.
Se cumplirán además todas las disposiciones generales, que sean de aplicación, de la Ordenanza General de Seguridad e Higiene en el Trabajo.

*CRITERIOS DE MEDICION Y VALORACION*
Se medirá y abonará por unidad (ud) completa, totalmente colocada, instalada, comprobación y puesta en funcionamiento.

*MANTENIMIENTO*
Toda modificación en la instalación o en sus condiciones de uso que puedan alterar su normal funcionamiento, se realizará previo estudio realizado por técnico competente.

## EICC Calefacción (14/12/1995)

*DESCRIPCION Y COMPLEMENTOS AL TEXTO*
La complejidad de este tipo de instalaciones hace necesario el desglose de este capítulo, lo cual contribuirá en una mayor claridad de las especificaciones. La división en subcapítulos será la siguiente:
I. CALDERAS
II. RADIACION
III. AGUA CALIENTE
I. CALDERAS.
Instalación de calderas de agua caliente, con temperatura no superior a 100 ºC, para el servicio a instalaciones de calefacción y/o agua caliente.
II. RADIACION.
Instalaciones de calefacción por agua caliente, con temperatura del agua no superior a 90 ºC, desde la caldera hasta los radiadores.
III. AGUA CALIENTE.
Instalaciones de distribución de agua caliente sanitaria desde la toma de la red interior de agua fría hasta los aparatos de consumo.

*REQUISITOS PREVIOS A LA EJECUCION*
I. CALDERAS.
Plano de la planta donde se sitúan los locales, en que irán alojadas las calderas.
Plantas y secciones acotadas de estos locales, con indicación expresa de la situación del conducto de evacuación de humos y gases.
Instalaciones a servir por la caldera.
Posibilidades de abastecimiento de los distintos combustibles.
II. RADIACION.
Localización geográfica y orientación cardinal.
Conjunto de planos que definan el edificio.
Memoria descriptiva y detalles constructivos, que definan los tipos de fachada, los acristalamientos y cubiertas y el suelo de la primera planta a calefactar.
Plano que defina la situación del local donde irá alojada la caldera o equipo productor.
Localización de la instalación de agua fría y electricidad.
III. AGUA CALIENTE.
Plantas y secciones del edificio que definan la situación y número de los puntos de consumo.
Situación de los locales en que irá alojado el equipo productor de agua caliente. Trazado de la instalación completa de agua fría. Diseño, cálculo y materiales de la red de agua fría que sirve a la instalación de agua caliente. Localización de las instalaciones de electricidad, saneamiento, climatización, gas, telefonía y demás audiovisuales.

*COMPONENTES*
I. CALDERAS.
- Caldera presurizada o no, para combustible sólido o fluido.
- Caldera normal, mixta o mural con quemador atmosférico para gas.
- Quemador presurizado o no para combustible líquido o gas.
II. RADIACION.
- Tubo y piezas especiales de acero.
- Vaso de expansión abierto o cerrado.
- Válvula de seguridad.
- Grifo de macho.
- Equipos de regulación exterior y ambiental.
- Llave de radiador de doble reglaje de 2 ó 4 vías.
- "T" de retorno.
- Purgador de radiador.
- Radiador.
III. AGUA CALIENTE.
- Tubo y piezas especiales de acero o cobre
- Contador divisionario
- Llave de compuerta
- Llave de paso
- Llave de compuerta con grifo de vaciado
- Purgador
- Bomba aceleradora
- Coquilla aislante
- Calentador instantáneo de gas
- Calentador acumulador individual a gas o eléctrico
- Calentador acumulador centralizado
- Calentador de paso centralizado

*EJECUCION Y ORGANIZACION*
I. CALDERAS.
- Equipo de caldera con o sin quemador:
Caldera de cualquier tipo de los anteriormente citados, apoyada sobre el pavimento o sobre planchas metálicas dispuestas en la bancada, o fijada al paramento de acuerdo con el sistema de sujeción facilitado por el fabricante de la caldera (si es de tipo mural); unida a las canalizaciones de ida y retorno de calefacción o del circuito primario del calentador de la instalación de agua caliente mediante racores o bridas con elementos de estanquidad inalterables al agua caliente, y al abastecimiento de gas (caldera de gas) mediante racores, previa preparación de los tubos con minio y estopas, pastas o cintas; conectada al conducto de evacuación de humos y a la canalización del vaso de expansión si éste es abierto. El termómetro y el hidrómetro se acoplarán a la caldera o se dispondrán en la canalización, próximos a ella y fácilmente visibles.
Quemador presurizado o no, para combustible líquido o gas, embridado a la placa de quemador de la caldera interponiendo un anillo de amianto; conectado eléctricamente y unido el filtro con la tubería de alimentación de combustible líquido, o con la tubería de alimentación de gas, intercalando el regulador de presión y la electroválvula de cierre rápido.
- Bancada:
Hormigón de resistencia característica 125 kg/cm2 formando bancada de 15 cm de altura y dimensiones en planta superiores en 10 cm a las dimensiones de la base de apoyo de la caldera; superficie terminada mediante reglado y fratasado, una vez recibidas las planchas metálicas para apoyo de la caldera.
- Cenicero:
Hormigón de las mismas características formando zócalo de 20 cm de altura y dimensiones exteriores en planta, 10 cm superiores a la base de la caldera; talud interior dispuesto de forma ascendente hacia la puerta del cenicero; superficie terminada mediante reglado y fratasado, una vez recibidas las planchas metálicas para apoyo de la caldera.
II. RADIACION.
- Canalización de acero calorifugada:
Tubo de acero negro, fijado al techo o paramento a distancia no superior a 2.000 mm, mediante abrazaderas, collares o grapas de acero galvanizado, interponiendo anillos elásticos de goma o fieltro; uniones o piezas especiales roscadas; pintura de minio y estopa o similar para estanquidad en las uniones. Coquilla aislante cubriendo el tubo y piezas especiales, previo pintado de éstos con pintura protectora antioxidante. Separación entre tubos calorifugados y entre éstos y el paramento, no inferior a 20 cm.
- Canalización de acero sin calorifugar:
Tubo de acero negro empotrado en paramento o bajo solado, previa protección con pintura antioxidante de base asfáltica y forrado con cartón ondulado o similar, evitando contacto de la tubería con cal y yeso; fijación al techo o paramento, separación y juntas, de la misma forma que en el apartado anterior.
- Vaso de expansión:
Colocado sobre sus soportes de fijación previamente anclados al suelo o paramento; roscado a la canalización de acero previa preparación de los tubos con minio y estopa o similar. Si la canalización es de cobre, se dispondrá de pieza especial de latón roscada al vaso, a la que se unirá el tubo mediante soldadura fuerte por capilaridad.
- Válvula de seguridad:
Roscada a la canalización de acero previa preparación del tubo o embridada, con elemento de estanquidad inalterable al agua caliente; tarada a presión determinada.
- Grifo de macho:
Roscado a la canalización de acero previa preparación o embridado como en el caso anterior.
- Equipo de regulación exterior:
Sonda de exterior dispuesta en la fachada principal del edificio o en la más fría , fijada al paramento; sonda de impulsión de contacto abrazada a la canalización en lugar próximo a la válvula del equipo y a continuación de ésta, de forma que la unión quede estanca; válvula motorizada de 3 vías roscada a las canalizaciones de acero previa preparación de los tubos o embridada con elemento de estanquidad inalterable al agua caliente; caja reguladora fijada al paramento del local donde esté emplazado el equipo productor, a una altura no menor de 1.200 mm; conexiones eléctricas necesarias para el correcto funcionamiento del equipo y seleccionada la curva o programa de calefacción en la caja reguladora.
- Equipo de regulación ambiental:
Sonda de ambiente fijada a paramento del local base a una altura no inferior a 1.200 mm; regulador contenido en caja independiente y fijado al paramento del local donde esté situada la válvula del equipo; válvula motorizada y conexiones eléctricas igual que en el caso anterior:
- Radiador instalado en bitubular con o sin purgador:
Llave de radiador de doble reglaje de 2 vías acoplada al radiador y al tubo de acometida, de forma que las uniones queden estancas. Si se instala llave tipo termostática con bulbo a distancia, éste se dispondrá fijado al paramento a altura no inferior a 150 cm y próximo al acristalamiento del local; Purgador roscado al radiador con unión estanca; Radiador acoplado a la llave y el tubo de retorno con unión estanca, dispuesto sobre soportes de fijación anclados al suelo o paramento, de forma que el elemento radiador quede a distancia no inferior a 70 mm del suelo y 40 mm del paramento. Cuando se coloque en nicho, el techo de éste se dispondrá con pendiente y de forma que la distancia del radiador al techo sea no inferior de 65 mm en la parte exterior y de 40 mm en la interior.
- Radiador instalado en monotubular con llave de 2 ó 4 vías:
Llave de radiador de doble reglaje de 2 ó 4 vías acoplada al radiador y a la derivación con uniones estancas. Puede instalarse llave termostática como en el caso anterior; "T" de retorno roscada o soldada a la derivación y al tubo de retorno (para llave de 4 vías); Purgador roscado al radiador con unión estanca; Radiador acoplado a la llave o a ésta y al tubo de retorno, en caso de llave 4 vías, con uniones estancas; forma de fijación igual que en bitubular.
III. AGUA CALIENTE.
- Canalización calorifugada de acero o cobre:
Tubo de acero galvanizado (o cobre) recibido a los paramentos o forjados mediante grapas de acero galvanizado (o latón), interponiendo anillos elásticos de goma o fieltro con separación máxima de 2.000 (ó 400) mm; uniones y piezas especiales roscadas (mediante manguitos o juntas a enchufe con soldadura por capilaridad); manguito pasamuros con holgura mínima de 10 mm y relleno de masilla plástica en el espacio libre. Coquilla aislante cubriendo el tubo, piezas especiales y grapas, previo pintado de éstos con minio, si el tubo es de acero.
- Canalización de acero sin calorifugar de acero o cobre:
Tubo de acero galvanizado (o cobre) empotrado en paramentos o bajo solados con las mismas características que la canalización del subcapítulo de RADIACION.
- Contador divisionario colocado:
Contador roscado o embridado al tubo de acero, previa preparación del tubo con minio y estopa o similar; embridado con elemento de estanquidad al agua caliente. Para unión con el tubo de cobre, se dispondrá de una pieza especial de latón roscada o embridada al contador, soldada por capilaridad. Se dispondrán llaves de paso antes y después del contador.
- Llave de compuerta, llave de paso, llave de compuerta con grifo de vaciado y Válvula de retención:
Roscadas o embridadas de la misma forma que en el caso anterior.
- Purgador:
Roscado al tubo de la misma forma que en casos anteriores. Provisto de recipiente de desagüe conectado a la red de saneamiento.
- Dilatador de acero o cobre:
Formado por tubo y piezas especiales del mismo diámetro que la canalización en que se intercala, con coquilla aislante cubriéndolo.
- Bomba aceleradora:
Roscada o embridada como en casos anteriores. EL eje motor de la bomba quedará en posición horizontal, y se dispondrán llaves de compuerta antes y después de la bomba.
- Calentador instantáneo o acumulador a gas o eléctrico:
Fijados al paramento mediante cuatro pernos de acero de 10 mm de diámetro, empotrados 80 mm como mínimo. En elementos de fábrica de espesor igual o inferior a 15 cm, los pernos atravesarán la pared y se unirán con dos contraplacas metálicas. No se colocarán en tabiques de ladrillo hueco sencillo y la conexión a las canalizaciones se hará con racores rígidos.
- Calentador acumulador o de paso centralizado:
Embridado a las conducciones de agua fría, ida y retorno de agua caliente al circuito primario procedente de la caldera.
En el acumulador la alimentación de agua fría se dispondrá en la zona inferior del mismo, la de retorno en la intermedia y la de salida de agua caliente en la superior. Dispondrá de válvulas de retención en las entradas de agua fría y retorno.
En el de paso centralizado, la conducción de retorno se unirá a la de agua fría en lugar próximo al mismo.
Se situarán a 400 mm como mínimo de los paramentos.

*NORMATIVA*
I. CALDERAS.
- NTE-ICC: Instalaciones de Climatización: Calderas.
- Normas UNE referentes a materiales.
II. RADIACION.
- NTE-ICR: Instalaciones de Climatización: Radiación.
- Normas UNE referentes a materiales.
III. AGUA CALIENTE.
- NTE-IFC: Instalaciones de Fontanería. Agua Caliente.
- Normas UNE referentes a materiales.
- REGLAMENTO DE INSTALACIONES TÉRMICAS EN LOS EDIFICIOS (RITE)y sus instrucciones técnicas complementarias (ITE)
- REAL DECRETO 1751/1998, de 31-JUL

*CONTROL Y ACEPTACION*
I. CALDERAS.
Comprobación en la recepción en obra de equipos y materiales del cumplimiento de condiciones funcionales y de calidad fijadas en NTE.
Presentación de Certificado de Origen Industrial de equipos y materiales y examen visual de características.
Controles de ejecución: Revisión de las instalaciones de caldera y quemador en cada equipo de caldera sin quemador; una revisión de instalación de caldera por cada diez equipos de caldera con quemador incluido; comprobación de dimensiones, planeidad medida con regla de 2 m y horizontalidad, por cada bancada y cenicero.
Pruebas de servicio de estanquidad del equipo de caldera de potencia calorífica mayor de 30.000 kcal/h, seguridad de llama en equipos de caldera para combustible líquido y gas, y análisis de humos producidos por el equipo de caldera de potencia calorífica mayor de 30.000 kcal/h.
II. RADIACION
Comprobación en la recepción en obra de equipos y materiales del cumplimiento de condiciones funcionales y de calidad fijadas en NTE.
Presentación de Certificado de Origen Industrial de equipos y materiales y examen visual de características.
Controles de ejecución: Revisión de la colocación y calorifugado de la tubería cada 30 m, y del manguito pasamuros cada planta, en la canalización de acero; colocación del vaso de expansión, válvula de seguridad, grifo de macho y equipos de regulación, en cada instalación; colocación de uno de cada diez radiadores.
Pruebas de servicio de estanquidad en cada instalación y de eficiencia térmica y funcionamiento en la última planta, en la planta intermedia y en la planta baja del edificio.
III. AGUA CALIENTE.
Comprobación en la recepción en obra de equipos y materiales del cumplimiento de condiciones funcionales y de calidad fijadas en NTE.
Presentación de Certificado de Origen Industrial de equipos y materiales y examen visual de características.
Controles de ejecución: Controles específicos de tuberías como en casos anteriores; inspección de la colocación cada diez unidades en el Contador divisionario, Llave de paso y Calentadores a gas y acumulador individual eléctrico; inspección de la colocación cada dos unidades en Llaves de compuerta y Purgador; inspección visual de la colocación en Válvula de retención, Bomba aceleradora, Calentador acumulador centralizado y Calentador de paso centralizado; inspección visual y calorifugado del dilatador en Dilatadores de acero y cobre.
Pruebas de servicio de estanquidad en conductos y accesorios y de funcionamiento comprobando grifos y llaves de paso, temperatura del agua en los puntos de consumo de instalaciones centralizadas funcionando a régimen normal e instalaciones individuales a pleno régimen.

*SEGURIDAD Y SALUD LABORAL*
I. CALDERAS.
Los taladradores eléctricos y demás maquinaria portátil, alimentada por electricidad, tendrán doble aislamiento o toma de puesta a tierra, según NTE-IEP: Instalaciones de Electricidad. Puesta a tierra.
Los soldadores irán provistos de gafas, guantes y calzado adecuado.
Se cumplirán además todas las disposiciones generales, que sean de aplicación, de la Ordenanza de Seguridad e Higiene en el Trabajo.
II. RADIACION.
Se cumplirán todas las disposiciones generales que sean de aplicación de la Ordenanza General de Seguridad e Higiene en el Trabajo.
III. AGUA CALIENTE.
Se cumplirán las disposiciones generales que sean de aplicación de la Ordenanza General de Seguridad e Higiene en el Trabajo.

*CRITERIOS DE MEDICION Y VALORACION*
I. CALDERAS.
Los equipos de caldera, bancada y cenicero, se medirán por unidad.
Los equipos de caldera se abonarán por unidad incluso colocación y conexión a canalizaciones de agua, combustible y evacuación de humos y electricidad.
La bancada y cenicero se abonarán por m2, incluso vertido, compactado, reglado fratasado y recibido de planchas.
II. RADIACION.
La canalización de acero se medirá por metro de las de igual diámetro y se abonará por metro incluso suministro, fijación,
colocación de coquilla y parte proporcional de piezas especiales; el resto de los elementos se medirán por unidad de las de igual tipo y se abonará por unidad incluso enlace a canalizaciones, pequeño material y cableado y conexionado si fuese necesario.
III. AGUA CALIENTE.
Las canalizaciones se medirán por metro y se abonarán por metro incluso suministro y fijación de grapas, parte proporcional de piezas especiales, manguito pasamuros y pequeño material.
El resto de elementos se medirá por unidad completa de las de igual tipo y características, incluso roscado, soldaduras o embridado y parte proporcional de pequeño material

*MANTENIMIENTO*
I. CALDERAS.
Toda modificación en la instalación o en sus condiciones de uso que puedan alterar su normal funcionamiento, se realizará previo estudio realizado por Técnico Competente.
Se considera que han variado las condiciones de uso, en los casos de modificación o ampliación parcial de la instalación o cambio del tipo o características del combustible a emplear y cambio de destino del edificio.
La propiedad conservará en su poder la Documentación Técnica relativa al equipo de caldera, doble juego de manuales de funcionamiento, así como catálogos de las piezas de recambio de todos los aparatos con los documentos de garantía facilitados por el fabricante.
Se colocarán las instrucciones de servicio, tanto para la marcha normal de los aparatos, como para las anormalidades que puedan presentarse, en lugar bien visible.
Comprobación diaria, antes de la puesta en funcionamiento del equipo. del nivel de agua de la instalación, procediendo a su llenado si es insuficiente; y si estando en funcionamiento el equipo se observa que el nivel del agua ha disminuido, se procederá a su llenado añadiendo agua en pequeñas cantidades y en forma continua.
Limpieza y revisión del quemador y limpieza del conducto de evacuación de humos y gases, mensual.
Limpieza del equipo de caldea y comprobación de la no existencia de corrosiones, fisuras o rezumes por juntas o costura y que los accesorios de control y medición y dispositivos de seguridad presenten buen funcionamiento, al final de cada temporada de uso.
La instalación se mantendrá llena de agua incluso en los períodos de no funcionamiento para evitar oxidaciones por la entrada de aire.
II. RADIACION.
Toda modificación en la instalación o en sus condiciones de uso que puedan alterar su normal funcionamiento, se realizará previo estudio de Técnico competente, considerando variación de condiciones en caso de modificación o ampliación parcial de la instalación y cambio de uso del edificio:
La propiedad conservará en su poder los planos de la instalación, doble juego de manuales de funcionamiento, así como catálogos de las piezas de recambio de los aparatos más importantes de la instalación con los documentos de garantía facilitados por el fabricante.
Revisión y limpieza de la bomba aceleradora de la instalación, comprobándose su estanquidad, al final de la temporada de uso.
Revisión completa de la instalación cada dos años, con reparación de elementos que presenten mal estado o funcionamiento deficiente.
La bomba aceleradora se pondrá en marcha previo encendido de la caldera y se parará después de apagada.
Ante peligro de heladas fuertes e instalación con vaso de expansión abierto se procederá preferentemente en los períodos de no funcionamiento de la instalación, a dejar en marcha lenta la caldera, sin apagarla totalmente. Tras una helada, el encendido de la caldera se hará de forma muy lenta, para procurar un deshielo paulatino, en caso de haberse helado en algún punto el agua de la instalación.
La instalación se mantendrá llena de agua incluso en los períodos de no funcionamiento para evitar oxidaciones por la entrada de aire.
III. AGUA CALIENTE.
Estudio realizado por Técnico competente antes de efectuar modificaciones en la instalación, que produzcan variaciones en forma constante de la presión del suministro por encima del 15% de la presión de partida, reducción en más del 10% del caudal suministrado de forma constante y modificación o ampliación parcial de la instalación que represente un aumento mayor del 20% de los servicios o de las necesidades y en caso de cambio de destino del edificio.
Revisión completa cada dos años, en toda la instalación, reparando todas aquellas tuberías, accesorios y equipos que presenten mal estado o funcionamiento deficiente.
Prueba de estanquidad y funcionamiento cada cuatro años.
Reparación de defectos que puedan permitir fugas o deficiencias de funcionamiento en conducciones, accesorios y equipos, sin perjuicio de las revisiones anteriores.
En ningún caso se utilizarán las tuberías como bajantes de puesta a tierra de aparatos eléctricos.

## EID Depósitos (15/12/1995)

*DESCRIPCION Y COMPLEMENTOS AL TEXTO*
Instalación de dispositivos destinados al almacenamiento.

*CONTROL Y ACEPTACION*
Inspección de cada elemento del Depósito.

*SEGURIDAD Y SALUD LABORAL*
Los taladradores eléctricos y demás maquinaria portátil, alimentada por electricidad, tendrán doble aislamiento o toma de puesta a tierra.
Los soldadores irán provistos de gafas guantes y calzado adecuado.
Cuando las condiciones de trabajo exijan otros medios de protección, se dotará a los trabajadores de los mismos.
Se cumplirán además todas las disposiciones generales, que sean de aplicación, de la Ordenanza General de Seguridad e Higiene en el Trabajo.

*MANTENIMIENTO*
La propiedad recibirá a la entrega de la obra los planos definitivos del montaje de la instalación, doble juego de manuales de funcionamiento y puesta en marcha, así como catálogos de las piezas de recambio de todos los aparatos con los documentos de garantía facilitados por el fabricante.
El propietario o usuario no realizará ninguna modificación de la instalación.
Será necesario revisar la instalación y realizar nuevamente las pruebas de servicio, cuando exista una variación del tipo o características del gas, o de su utilización.

## EIDL Combustibles líquidos (15/12/1995)

*DESCRIPCION Y COMPLEMENTOS AL TEXTO*
Instalación para almacenamiento de combustibles líquidos, tales como fuel-oil pesado y gasóleo de clase C en depósitos metálicos fijos, destinados al suministro de combustible, en instalaciones de calefacción y agua caliente para usos no industriales.
Depósito de chapa de Acero laminado con porcentaje inferior al 0,06% de Azufre o Fósforo, libres de impurezas, segregaciones de colada, escamas y picados de laminación, según UNE 36.011, cilíndricos, de fondos elipsoidales o toriesféricos, de capacidad máxima 75.000 l para depósitos enterrados y 50.000 l para depósitos de superficie, con espesor de virolas y fondos de 2 y 3 mm a 8 y 10 mm respectivamente, protegidos interior y exteriormente contra la corrosión con pintura alquitranada en caliente, cumpliendo las siguientes características:
- Chapa de Acero no alisada manualmente ni parcheada por soldadura, de resistencia mínima a la rotura de 5000 Kg/cm2 y límite elástico no inferior a 3.600 kg/cm2.
- Unión de virolas y fondos por soldadura eléctrica a tope, para presión de prueba de 2 kg/cm2 no permitiéndose unión soldada de chapas o solape.
- Diseño de depósito con mínimo número de cordones de soldadura y piezas en fondo.
- Unión de fondos al cuerpo, sin ángulo.
- Depósito provisto de asas de suspensión y boca cilíndrica o elíptica en generatriz superior con tapa de dimensiones mínimas 60x40 cm.
- Accesorios de depósito para combustibles líquidos:
- Boca de carga de cuerpo de bronce para roscar, con tapón de protección para conexionado de manguera de alimentación tipo CAMPSA de 80 mm de diámetro.
- Tapa de registro de fundición, con dibujo de 3 mm de profundidad en superficie exterior y provista de huecos para su levantamiento.
- Bobina de carga con canalización de descarga de combustible de tubo de Acero reforzado de 3" de diámetro, roscada salvo en interior de arqueta que irá embridada.
- Ventilación y cortafuegos con tubo de Acero reforzado protegido contra la oxidación, roscada o embridada, de 1/2".

*NORMATIVA*
- Reglamento de Instalaciones de Calefacción, Climatización y A.C.S., R.D.1618/80 del 4/7/80. BOE 6/8/80.
- IT.IC, con arreglo a lo dispuesto en el Reglamento de Instalaciones de Calefacción, Climatización y A.C.S., con el fin de racionar su consumo energético. Orden del 16/7/81. BOE 13/8/81. Normas de Presidencia del Gobierno.
- Reglamento de Aparatos a Presión. Real Decreto 1244/79 del 4/4/79.
- NBE CPI-96 "Condiciones de Protección contra Incendios en los Edificios", R.D.2059/81 del 10/4/81 y 1587/82 del 25/6/82.
- Reglamento sobre utilización de Productos Petrolíferos para calefacción y otros usos no industriales. Orden 21/6/68.
- Ordenanza primera de Prevención de Incendios del Ayuntamiento.
- NTE-IDL "Instalaciones de Depósitos. Combustibles Líquidos".
- Normas UNE:
* UNE 36051: Aceros no aleados para temple y revenido;
* UNE 9076: Instalación de combustibles líquidos para alimentación de calderas;

*CONTROL Y ACEPTACION*
Suministro en unidades, según capacidad, perfectamente terminado, sin defectos superficiales de fabricación o transporte. Manipulación y Almacenamiento según prescripción del fabricante.
Recopilación de copia de solicitud y aceptación del suministro del material por el Contratista y el Proveedor, respectivamente, con albarán de recepción, Certificado de Fabricación y Pruebas de los lotes suministrados.
Certificado de Homologación y timbrado del MINER.
Identificación de depósitos con placa situada al lado de la boca en la que figure la designación comercial, número de registro y fabricación, presión de prueba, presión de timbre, superficie exterior, capacidad y fecha de pruebas.
Examen visual del aspecto general, sin que se aprecien defectos de fabricación o de transporte.
Ensayos de pruebas o presentación de documentos acreditativos, según las normas UNE citadas anteriormente.

*CRITERIOS DE MEDICION Y VALORACION*
Las Depósitos se medirán y abonarán por unidad.

## EIE Electricidad (15/12/1995)

*DESCRIPCION Y COMPLEMENTOS AL TEXTO*
Instalaciones para uso y suministro de Energía Eléctrica y para el alumbrado.

*NORMATIVA*
- RE.BT e ITC.
- RE.AT e ITC.
- NTE-IEB: Instalaciones de Electricidad: Baja Tensión.
- NTE-IEE: Instalaciones de Electricidad: Alumbrado Exterior.
- NTE-IEI: Instalaciones de Electricidad: Alumbrado Interior.
- NTE-IEP: Instalaciones de Electricidad: Puesta a Tierra.
- NTE-IET: Instalaciones de Electricidad: Centros de Transformación.
- NTE-IER: Instalaciones de Electricidad: Red Exterior.
- NTE-IEG: Instalaciones de Electricidad: Generales.

*CONTROL Y ACEPTACION*
- Identificación según especificaciones de proyecto, de conductores y mecanismos, así como marca de calidad A.E.E., para materiales y equipos eléctrico.
- Centralización de contadores. Tipo homologado por el MINER.
- Cuadros generales de distribución. Tipo homologado por el MINER.
- Comprobación de que el instalador posea calificación de empresa instaladora.
En la instalación eléctrica se resolverá:
- La posibilidad de que los circuitos de alumbrado, admitan simultaneidad de uso del 66% en las viviendas, y del 100% en zonas comunes.
- Cualquier toma de corriente admite una intensidad mínima de 10 A en circuitos de alumbrado, 16 A en circuitos destinados a usos domésticos y 25 A en cocinas eléctricas.
- La canalización de los circuitos bajo tubo con posibilidad de registro, para facilitar el tendido y reparación de las líneas.
- La instalación de un dispositivo de protección al comienzo de cada circuito.
- La protección con toma de tierra, de las tomas de corriente.
- La instalación de los interruptores fuera de los cuartos de aseo, si bien la toma de corriente puede situarse junto al lavabo, si cumplen las distancias de seguridad marcadas por las IT.IC.
- La separación entre cuadros o redes eléctricas y las canalizaciones paralelas de agua, calefacción o gas, de modo que sean un mínimo de 30 cm, y 5 cm respecto de las instalaciones de telefonía, interfonía o antenas.
Prueba de servicio de funcionamiento del alumbrado, accionando los interruptores de encendido de todas las luminarias, comprobando si hay alguna apagada y subsanando el fallo.

*SEGURIDAD Y SALUD LABORAL*
Durante la fase de realización de la instalación, así como durante el mantenimiento de la misma, los trabajos se efectuarán sin tensión en las líneas, verificándose esta circunstancia mediante un comprobador de tensión.
En el lugar de trabajo se encontrarán siempre un mínimo de dos operarios.
Las herramientas estarán aisladas y se utilizarán guantes aislantes.
Cuando sea preciso el uso de aparatos o herramientas eléctricas, éstos estarán dotados de grado de aislamiento II o estarán alimentados a tensión inferior a 24 V mediante transformador de seguridad.

## EIEB Redes de Baja Tensión (15/12/1995)

*DESCRIPCION Y COMPLEMENTOS AL TEXTO*
Instalación de redes de distribución eléctrica para tensiones de 220/380 Voltios, desde el final de la acometida de la Compañía Eléctrica, en la caja general de protección, hasta cada punto de consumo.

*REQUISITOS PREVIOS A LA EJECUCION*
Situación de la línea de distribución, aérea o subterránea, más próxima, desde la que se pueda establecer la acometida, previa consulta a la citada Compañía Suministradora.
Información sobre número de plantas y superficie construida por cada una de ellas, así como número total de viviendas y superficie útil de las mismas, superficie destinada a locales comerciales en planta baja, etc.
Situación de las conducciones de agua, gas, telefonía y antena colectiva del edificio.

*COMPONENTES*
- Caja general de protección
- Línea repartidora
- Centralización de Contadores
- Derivaciones individuales
- Cuadro general de distribución
- Instalación interior
- Línea de fuerza motriz
- Línea de alumbrado de escaleras y auxiliar
- Línea principal de tierra

*EJECUCION Y ORGANIZACION*
Una Caja general de protección contra sobreintensidades de corriente, por cada línea repartidora, para la red interior del edificio, situada en el portal o fachada en el interior de un nicho mural.
Línea repartidora bajo tubo o en conducto de fábrica, constituida por tres conductores de fase, un conductor neutro y un conductor de protección, con carga máxima por línea de 150 kW.
Centralización de contadores dispuestos sobre paramento en zona común, con anchura libre de pared no inferior a 1,50 m, lo más próximo posible a la entrada del edificio y a la canalización de las derivaciones individuales.
Tendido de derivaciones individuales a lo largo de la caja de la escalera, en interior de conducto vertical. Derivación individual formada por conductor de fase, neutro y protección.
Cuadro general de distribución constituido por interruptor diferencial y automáticos en número igual al de circuitos de la instalación interior, situado en el interior del local, próximo a la puerta, de fácil acceso y uso general, con distancia al pavimento de 200 cm.
Instalación interior constituida por circuitos formados por conductor de fase, neutro y protección; conectando el cuadro general de distribución con cada punto de utilización, con todos los circuitos separados, alojados en tubos independientes. Cualquier parte de la instalación interior quedará a una distancia no inferior a 5 cm de las canalizaciones de telefonía, saneamiento, agua y gas.
Línea de fuerza motriz constituida por tres conductores de fase, tendida por la canalización de servicios.
Línea de alumbrado auxiliar constituida por un conductor de fase y neutro.
Línea general de alumbrado de escaleras constituida por conductor de fase, neutro y conductor de retorno, tendida por la canalización de servicios. En edificios de más de seis plantas o veinticuatro viviendas, se efectuará con tres fases, que alimentarán alternadamente las plantas.
Línea principal de tierra en conducto de fábrica o bajo tubo, par conexión a la barra de puesta a tierra del equipo motriz y guías de ascensor, antena colectiva, etc. y grupo de presión, tuberías de agua y gas, calderas y depósitos metálicos colectivos, respectivamente.

*NORMATIVA*
- NTE-IEB.
- RE.BT.
- Normas UNE: 21077; 21118; 21119; 21031 h2; 21031 h3; 21017; 21038; 20342; 20383; 20347; 20342; 20353; 20378; 20315.

*CONTROL Y ACEPTACION*
Comprobación en la recepción en obra de equipos y materiales del cumplimiento de condiciones funcionales y de calidad fijadas en NTE.
Presentación de Certificado de Origen Industrial de equipos y materiales y examen visual de características.
Controles de ejecución: Dimensiones del nicho mural, fijación, conexión de conductores y colocación de tubos y piezas especiales de fibrocemento en cada Caja general de protección; dimensiones de ranura y encaje, diámetro del tubo de protección y sección de los conductores en cada Línea repartidora bajo tubo; dimensiones de ranura y encaje y sección de los conductores por cada tres plantas, y fijación de base soporte, verificación de existencia de placa cortafuegos y altura de situación de la tapa de registro por cada Línea repartidora en conducto de fábrica; fijación del conjunto prefabricado al paramento y conexiones de la línea repartidora y de las derivaciones individuales a sus correspondientes bornes y embarrados por cada Centralización de Contadores, así como inspección general de la fijación de contadores al conjunto prefabricado; sección de los conductores y diámetro del tubo de protección por cada cinco Derivaciones individuales, y señalización correcta en la centralización de contadores por cada derivación; altura de situación medida desde el pavimento, adosado de la tapa con el paramento y conexión del interruptor diferencial con los interruptores automáticos por cada dos plantas, e identificación de conductores en cada Cuadro general de distribución; profundidad de la roza, diámetro del tubo aislante flexible y sección de conductores en cada planta, e identificación de conductores en cada vivienda, en la Instalación interior; diámetro interior del tubo aislante rígido y sección de los conductores por cada Línea auxiliar de alumbrado y de fuerza motriz; fijación de las cajas de derivación a las bases soporte, diámetro interior del tubo aislante rígido, sección de los conductores y conexiones con las cajas de derivación por cada Línea general de alumbrado de escaleras; diámetro del tubo de protección y sección del conductor desnudo por cada Línea principal de tierra en conducto de fábrica, añadiendo verificación de profundidad de la roza si es bajo tubo.
Pruebas de servicio de funcionamiento del Interruptor diferencial, automático, Corriente de fuga, funcionamiento de Puntos de luz y Bases de enchufe y Protección de motores trifásicos, para lo cual, la propiedad solicitará de la Compañía Suministradora la conexión de la instalación a sus redes de distribución.

*SEGURIDAD Y SALUD LABORAL*
Los trabajos se efectuarán sin tensión en las líneas durante la fase de realización de la instalación, así como durante el mantenimiento, verificándose esta circunstancia mediante un comprobador de tensión.
En el lugar de trabajo se encontrará siempre un mínimo de dos operarios.
Las herramientas estarán aisladas y se utilizarán guantes aislantes.
Cuando sea preciso el uso de aparatos o herramientas eléctricos, éstos estarán dotados de grado de aislamiento II o estarán alimentados a tensión inferior a 50 V mediante transformador de seguridad.
Se cumplirán además todas las disposiciones generales que sean de aplicación de la Ordenanza General de Seguridad e Higiene en el Trabajo.

*CRITERIOS DE MEDICION Y VALORACION*
Las líneas y derivaciones se medirán por metro lineal y se abonarán por metro de las de igual diámetro de tubo y sección de conductores.
Las cajas, cuadros y demás elementos de la instalación se medirán por unidad y se abonarán por unidad completa instalada.

*MANTENIMIENTO*
La propiedad recibirá a la entrega del edificio, planos definitivos del montaje de la instalación, valores de la resistencia a tierra obtenidos en las mediciones durante su instalación o en sucesivas mediciones, y referencia del domicilio social de la empresa instaladora.
No se podrá modificar la instalación sin la intervención de instalador autorizado o Técnico competente según corresponda.
Cuando las modificaciones a introducir eleven la carga total del edificio a 100 kW se solicitará previamente la aprobación del MINER.
Se efectuarán las comprobaciones correspondientes en Cuadro general de distribución, Instalación interior, Red de equipotencialidad, Cuadro de Protección de líneas de fuerza motriz, Barra de puesta a tierra colocada, Línea principal de tierra en conducto de fábrica y bajo tubo, en períodos de 2 ó 5 años, dependiendo de la especificación y realizadas por Instalador autorizado por la Delegación Provincial del MINER.

## EIEC Protección y control B.T. (15/12/1995)

*DESCRIPCION Y COMPLEMENTOS AL TEXTO*
Instalaciones de dispositivos para protección y control en Baja Tensión.

## EIEI Alumbrado interior (15/12/1995)

*DESCRIPCION Y COMPLEMENTOS AL TEXTO*
Iluminación general y uniforme de locales con equipos de incandescencia o fluorescencia, comprendiendo clase y distribución de luminarias, así como su distribución, fijación y conexiones.

*REQUISITOS PREVIOS A LA EJECUCION*
Uso, forma, dimensiones, revestimiento del techo y sistema de climatización del local.
Tensión de alimentación de la instalación eléctrica.

*COMPONENTES*
- Luminaria para incandescencia
- Luminaria para fluorescencia
- Balasto
- Condensador
- Cebador
- Lámpara de incandescencia
- Lámpara de fluorescencia

*EJECUCION Y ORGANIZACION*
En locales de trabajo las luminarias para fluorescencia se dispondrán preferentemente con su eje longitudinal coincidente con la línea de visión, es decir, perpendicular a las mesas de trabajo, y no deberán emplearse luminarias para incandescencia abiertas que no estén dotadas de celosía.
En locales con techos suspendidos irán preferentemente empotradas. Cuando el techo sea de placas, la elección de las luminarias se hará teniendo en cuenta las dimensiones de las placas.
En locales con aire acondicionado se utilizarán preferentemente luminarias para fluorescencia integradas, a través de las cuales se efectúe la extracción de aire del local.
En locales donde exista riesgo de proyección de agua sobre las luminarias o donde la cantidad de polvo o partículas sólidas en el aire sea elevada, se utilizarán luminarias estancas.
En locales en los que exista riesgo de explosión se utilizarán luminarias antideflagrantes.
- Equipo de incandescencia:
Constituido por Luminaria para incandescencia, fijada al techo y conectada con el circuito correspondiente mediante clemas; Lámpara de incandescencia.
- Equipo de fluorescencia:
Constituido por Luminaria para fluorescencia colocada de forma similar a la anterior; Balasto o reactancia en cada lámpara, de potencia coincidente con la de la misma, conectado y conexionado mediante clemas; Condensador instalado o integrado en cada balasto; Cebador de potencia coincidente con la de la lámpara instalado en cada lámpara; Lámpara de fluorescencia según especificación definida en la Documentación Técnica.

*NORMATIVA*
- NTE-IEI.
- Normas UNE referentes a materiales.

*CONTROL Y ACEPTACION*
Comprobación en la recepción en obra de equipos y materiales del cumplimiento de condiciones funcionales y de calidad fijadas en NTE.
Presentación de Certificado de Origen Industrial de equipos y materiales y examen visual de características.
Controles de ejecución: Comprobación de especificaciones de Lámparas y Luminarias así como número, situación en techo, separación entre la pared y luminarias más próximas a la misma, para Luminarias, altura de suspensión, fijación al techo y conexiones en Equipos de Incandescencia y Fluorescencia.
Prueba de servicio por local, de funcionamiento del alumbrado, accionando los interruptores de encendido del alumbrado con todas las Luminarias equipadas con sus Lámparas correspondientes.

*SEGURIDAD Y SALUD LABORAL*
Los trabajos se efectuarán sin tensión en las líneas durante la fase de realización de la instalación, así como durante el nantenimiento de la misma, verificándose esta circunstancia con un comprobador de tensión.
Las herramientas estarán aisladas y las herramientas eléctricas estarán dotadas de grado de aislamiento II o alimentadas a tensión inferior a 50 V.
Se cumplirán además todas las disposiciones generales que sean de aplicación de la Ordenanza General de Seguridad e Higiene en el Trabajo.

*CRITERIOS DE MEDICION Y VALORACION*
Los Equipos de Incandescencia y Fluorescencia se medirán por unidad de los de igual tipo.
Se abonarán por unidad fijada y conexionada.

*MANTENIMIENTO*
Se efectuará reposición de las lámparas de los equipos cuando éstas alcancen su duración media mínima, preferentemente por grupos de equipos completos y áreas de iluminación. Todas las lámparas repuestas serán de las mismas características que las reemplazadas.
La limpieza se efectuará en periodicidad no superior a un año, en seco para las lámparas y con un paño humedecido en agua jabonosa y secado con gamuza, para las luminarias. Siestas son de aluminio anodizado, la solución jabonosa será no alcalina.
Durante las fases de realización del mantenimiento, tanto en la reposición de lámparas como en la limpieza de equipos, se mantendrán desconectados los interruptores automáticos de seguridad de la instalación.

## EIEM Alumbrado emergencia (15/12/1995)

*DESCRIPCION Y COMPLEMENTOS AL TEXTO*
Alumbrado diseñado para entrar en funcionamiento en caso de fallo del alumbrado normal, en locales públicos.

*REQUISITOS PREVIOS A LA EJECUCION*
Ejecución de fábricas sobre las que vayan a quedar fijadas las luminarias, así como apertura de rozas para conducciones.
Planos de planta y aforo del local.

*COMPONENTES*
- Lámparas incandescentes
- Lámparas fluorescentes

*EJECUCION Y ORGANIZACION*
Alumbrado de emergencia para locales de capacidad superior a 300 personas, mediante Baterías de acumuladores y Aparatos autónomos y automáticos, para funcionamiento en caso del alumbrado general.
Señalización cuando la luz solar sea insuficiente o iluminación menor de 1 lux, en locales con aglomeraciones del público y en salidas y ejes de paso principales; alimentado por dos suministros como mínimo: normal y complementario o procedente de una fuente propia de energía, para funcionamiento permanente.
Reemplazamiento en Quirófanos, Salas de cura y Unidades de Vigilancia Intensiva, mediante fuentes propias de energía, utilizando únicamente el suministro exterior para su carga, para continuación normal del alumbrado total en un mínimo de 2 horas.

*NORMATIVA*
- Normas UNE: 20062-73; 20392-75; 20324-78; 72251-85; 72550-85; 72551-85; 72552-85; 72553-85.

*CONTROL Y ACEPTACION*
Comprobación en la recepción en obra de equipos y materiales del cumplimiento de condiciones funcionales y de calidad fijadas en NTE.
Presentación de Certificado de Origen Industrial de equipos y materiales y examen visual de características.
Pruebas de servicio y funcionamiento de la instalación ya ejecutada, previa a su recepción definitiva.

*SEGURIDAD Y SALUD LABORAL*
Durante la fase de realización de la instalación, así como durante el mantenimiento de la misma, las herramientas utilizadas estarán aisladas. Las herramientas eléctricas estarán dotadas de grado de aislamiento II o alimentadas a tensión inferior a 25 V.

*CRITERIOS DE MEDICION Y VALORACION*
Las luminarias de emergencia o especiales se medirán por unidad de las del mismo tipo y características.
Se abonarán por unidad instalada incluso conductor de cobre empotrado y aislado con tubo de PVC flexible, aparato autónomo, lámpara y parte proporcional de caja de derivación.

*MANTENIMIENTO*
Reposición de lámparas de los equipos efectuada cuando alcancen su duración media, por grupos de equipos completos y áreas de iluminación. Todas las lámparas repuestas de las mismas características que las reemplazadas.
Limpieza en plazos no superiores a un año; limpieza de lámparas en seco y de luminarias, mediante paño humedecido en agua jabonosa y secado con gamuza; limpieza de luminarias de Aluminio anodizado con solución jabonosa no alcalina.
Desconexión de interruptores automáticos de seguridad de la instalación, durante las fases de realización del mantenimiento, tanto en la reposición de lámparas como en la limpieza de equipos.

## EIEP Puesta a tierra (15/12/1995)

*DESCRIPCION Y COMPLEMENTOS AL TEXTO*
Puesta a tierra de los edificios, desde el electrodo situado en contacto con el terreno, hasta su conexión con las líneas principales de bajada a tierra de las instalaciones y masas metálicas.
Puesta a tierra provisional para obras, desde el electrodo situado en contacto con el terreno hasta su conexión con las máquinas eléctricas y masas metálicas que hayan de ponerse a tierra.

*REQUISITOS PREVIOS A LA EJECUCION*
Naturaleza del terreno.
Planta de cimentación y situación de las líneas de bajada a tierra de las instalaciones y masas metálicas.

*COMPONENTES*
- Cable conductor
- Electrodo de pica
- Punto de puesta a tierra

*EJECUCION Y ORGANIZACION*
- Conducción enterrada:
Cable conductor en contacto con el terreno y a una profundidad no menor de 80 cm a partir de la última solera transitable con uniones mediante soldadura aluminotérmica. Las estructuras metálicas y armaduras de muros o soportes de hormigón se soldarán, mediante un cable conductor, a la conducción enterrada, en puntos situados por encima de la solera o del forjado de cota inferior.
- Pica de puesta a tierra:
Electrodo de pica soldado al cable conductor mediante soldadura aluminotérmica, e hincado de la pica efectuado con golpes cortos y no muy fuertes, de forma que se garantice una penetración sin roturas; perfil de acero laminado L60.6 soldado a la malla y cerco formado por perfil de acero L70.7 con patillas de anclaje en cada ángulo; muro aparejado de 12 cm de espesor, parrilla, losa de hormigón; punto de puesta a tierra al que se soldará en uno de sus extremos el cable de conducción enterrada y en el otro, los cables conductores de las líneas principales de bajada a tierra del edificio; tubo ligero de fibrocemento, enfoscado con mortero 1:3 y solera de hormigón en masa.
- Puesta a tierra provisional:
Cable conductor tendido sobre el terreno con uniones de cables entre sí, con las masa metálicas y el electrodo de pica, mediante piezas de empalme adecuadas, que aseguren las superficies de contacto de forma que la conexión sea efectiva; electrodo de pica hincado de la misma forma que en la puesta a tierra normal.

*NORMATIVA*
- NTE-IEP.
- Normas UNE referentes a materiales.

*CONTROL Y ACEPTACION*
Comprobación en la recepción en obra de equipos y materiales del cumplimiento de condiciones funcionales y de calidad fijadas en NTE.
Presentación de Certificado de Origen Industrial de equipos y materiales y examen visual de características.
Controles de ejecución: Inspección general de la profundidad del cable conductor y conexión con las estructuras metálicas y armaduras de muros y soportes de hormigón en la Conducción enterrada; separación entre picas de una entre cada diez picas en la Pica de puesta a tierra; dimensiones y conexión de la conducción enterrada con las líneas principales de bajada a tierra de las instalaciones y masas metálicas en la Arqueta de conexión.
Pruebas de servicio de resistencia de puesta a tierra en edificios, medida en los puntos de puesta a tierra en cada arqueta de conexión, y de resistencia de puesta a tierra en obra medida para el conjunto de la instalación.

*SEGURIDAD Y SALUD LABORAL*
Se cumplirán todas las disposiciones generales, que sean de aplicación, de la Ordenanza General de Seguridad e Higiene en el Trabajo.

*CRITERIOS DE MEDICION Y VALORACION*
La Conducción enterrada se medirá por metro lineal y se abonará por metro de conducción incluso colocación del cable y partee proporcional de uniones por soldadura aluminotérmica.
La Pica de puesta a tierra y a Arqueta de conexión se medirá por unidad. Se abonarán por unidad hincada y unida a cable por soldadura para la pica; incluso cortes y soldadura, colocación de armadura, vertido, pinchado del hormigón y recibido de tubos y cerco para la arqueta.

*MANTENIMIENTO*
Comprobación anual con terreno seco, en la Arqueta de conexión, de su continuidad eléctrica en los puntos de puesta a tierra y tras cada descarga eléctrica si el edificio tiene instalación de pararrayos.
Cada tres días se realizará inspección visual del estado de la instalación provisional de puesta a tierra.

## EIF Fontanería

*DESCRIPCION Y COMPLEMENTOS AL TEXTO*
Instalación destinada a la distribución general de abastecimiento y suministro e instalación de la red interior en los edificios.

*NORMATIVA*
- Instrucciones y valoración de las diversas características de las aguas según la clasificación de los cauces. (Circular de la D.G.O.H, 21/6/60).
- Código Alimentario Español; D.P.G. 2484 de 21/9/67; BOE de 17/10/67.
- Métodos de Análisis de Suelos y Aguas; O.M.Ag. de 5/12/75; BOE de 31/3/76.
- Reglamento de Actividades Molestas, Insalubres, Nocivas y Peligrosas; Decreto 54/1990 de 26/3/90; D.O.G.V. 20/4/90.
- Reglamentación Técnico-Sanitaria para el abastecimiento y control de calidad de las "Aguas Potables" de consumo público, R.D.P.G. 1423/1982 de 18/6/82; BOE 29/6/82.
- Ley de Aguas; R.D. 927/1988 de 29/7/88; BOE 31/8/88.
- Garantías sanitarias de los "Abastecimientos de Agua" con destino al consumo humano; R.D. 928/79 de 16/3/79; BOE 3/4/79.

*CONTROL Y ACEPTACION*
- Recepción:
La cantidad de agua a proveer para la alimentación y satisfacción de las necesidades propias de todo asentamiento humano, será necesaria para el desarrollo de una actividad y en ningún caso será inferior a 100 l por habitante y día.
Los depósitos, dispositivos de tratamiento y conducciones, permitirán que las aguas conserven las máximas condiciones higiénico-sanitarias y estarán construidas con materiales que no cedan a las aguas (por arrastre o disolución), substancias o microorganismos que modifiquen sus condiciones de potabilidad.
A lo largo de todas las conducciones y con la distribución técnicamente aconsejable desde la zona de captación, pasando por las instalaciones, hasta el grifo del consumidor, deberán existir puntos de toma adecuados para que, tanto el personal de la propia empresa, como los agentes de la autoridad sanitaria, puedan efectuar las oportunas tomas de muestras, al objeto de controlar las condiciones de las aguas en los distintos tramos.
Queda prohibida, en los procesos de tratamiento, la adición a las aguas de cualquier sustancia no autorizada por el Ministerio de Sanidad y Consumo, o que no reúna las condiciones de pureza exigidas legalmente para las sustancias o productos autorizados.
La estanquidad de las conducciones y depósitos debe ser tal que las condiciones de las aguas en los puntos de consumo sean similares a las existentes en el origen de las mismas y, en todo caso, conserven las características de potabilidad iniciales.

*SEGURIDAD Y SALUD LABORAL*
Se dispondrá en obra de los medios adecuados de bombeo, para evitar que haya agua en zanjas y excavaciones.
Cuando se prevea la existencia de canalizaciones en servicio en la excavación, se determinará se trazado solicitando, si es necesario, su corte y el desvío más conveniente.
Al comienzo de jornada se revisarán las entibaciones y se comprobará la ausencia de gases y vapores. Si existiesen, se ventilará la zanja antes de comenzar el trabajo.
En todos los casos, se iluminarán los tajos y se señalizarán convenientemente.
El local o locales donde se almacena cualquier tipo de combustible estará aislado del resto, equipado de extintor de incendios adecuado, señalizando claramente la prohibición de fumar y el peligro de incendio.
Se comprobarán diariamente los andamios empleados en la ejecución de las distintas obras que se realicen.
Se protegerán con tableros de seguridad los huecos existentes en obra.
Se cumplirán las protecciones personales, para este tipo de instalaciones.

## EIFF Agua fría y caliente

*DESCRIPCION Y COMPLEMENTOS AL TEXTO*
Instalación destinada a la distribución de agua fría y caliente en red de suministro y distribución interior de edificios.

*EJECUCION Y ORGANIZACION*
- Conducción de tubos de PE reticulado previa medida, corte, abocardado y curvado cuando sea necesario, ensamblados con accesorios de ajuste mecánico.
- Conducción de tubos de PP previa medida, corte, lubricado y curvado cuando sea necesario, ensamblados con accesorios de ajuste mecánico y soldados.
- Conducción de tubos de PB previa medida, corte, lubricado y curvado cuando sea necesario, ensamblados con accesorios de ajuste mecánico.
Instalación de superficie, fijando la tubería a la pared o colgada del techo mediante abrazaderas de Cobre o Latón, situadas en tramos de 1, 2 o 3 m según espesor para posición horizontal y con un punto de sujeción por piso para posición vertical.
Instalación empotrada para pequeños diámetros.

*NORMATIVA*
- Normas Básicas de instalaciones interiores de suministro de agua. Orden 9/12/75.
- NBE-CA-88.
- Normas UNE aplicables a materiales.
- Reglamento e Instrucciones Técnicas complementarias de las Instalaciones de Calefacción, Climatización y Agua Caliente Sanitaria.
- Ordenanzas municipales.

*CONTROL Y ACEPTACION*
Control de materiales previsto en el apartado correspondiente.
Realización de prueba de resistencia mecánica y estanquidad con presión hidráulica de 20 Kg/cm2, efectuando las operaciones de llenado de agua de la red mediante apertura de grifos terminales eliminando el aire, conexión y puesta en funcionamiento de bomba hasta alcanzar la presión de prueba, cierre de llave de paso de la bomba y comprobación ausencia de pérdidas. Disminución de presión hasta alcanzar la de servicio con mínimo de 6 Kg/cm2 y comprobación de mantenimiento de presión durante 15 min.
Puesta en servicio del máximo número de puntos de consumo tras conexión de grifería y equipos, y determinación de simultaneidad correspondiente a condiciones de funcionamiento a caudal máximo en punto de consumo más desfavorable.
Se rechazarán distribuciones parciales en caso de fugas, e instalación a presión inestable tras 2 h de comenzada la prueba de estanquidad final.
Las pruebas se efectuarán en presencia de la Dirección Facultativa que levantará acta.

*CRITERIOS DE MEDICION Y VALORACION*
La medición corresponderá a la longitud de tubería de igual diámetro, sin descontar elementos intermedios.
Se abonará por metro lineal de tubería completamente colocada, incluyendo parte proporcional de accesorios.

## EIFG Grifería

*DESCRIPCION Y COMPLEMENTOS AL TEXTO*
Instalaciones de grifería para distribución interior de agua fría y caliente en interior de edificios.

*NORMATIVA*
GRIFERÍA SANITARIA
- Normas Básicas para instalaciones interiores de suministro de agua. Orden del Ministerio de Industria del 9/12/75; BOE 13/1/76. Corrección de errores BOE 12/2/76.
- Normas UNE:
* UNE 19702: Nomenclatura y terminología de Grifería sanitaria de alimentación;
* UNE 37102, 19709: Material y revestimiento;
* UNE 19703, 19707: Especificaciones técnicas;
* UNE 19704, 19706: Características dimensionales;
* UNE 19708: Especificaciones generales para reguladores de chorro.

*CONTROL Y ACEPTACION*
GRIFERÍA SANITARIA
Suministro en lotes según serie comercial, sin defectos superficiales de fabricación o de transporte. Almacenamiento según prescripción del fabricante.
Recopilación de copia de solicitud y aceptación del suministro del material por el Contratista y el Proveedor, respectivamente, con albarán de recepción, Certificado de Fabricación y Pruebas de los lotes suministrados.
Certificado de Homologación a norma UNE.703.
Identificación con grabado sobre montura y cuerpo de la Grifería, de la designación comercial, grupo acústico y clase de caudal de resistencia hidráulica.
Instalación en cada local, de acuerdo con las especificaciones del proyecto, de la misma serie o serie complementaria que no signifique una falta de uniformidad en la totalidad del conjunto instalado.
Examen visual del aspecto general, sin que se aprecien defectos de fabricación o de transporte.
Ensayos cuando sea necesario, por no cumplir características técnicas, según normas UNE citadas anteriormente, en cada lote, compuesto por 100 unidades o fracción por modelo.

*CRITERIOS DE MEDICION Y VALORACION*
GRIFERÍA SANITARIA
La Grifería sanitaria se medirá por unidad.

## EIFI Tuberías y válvulas

*DESCRIPCION Y COMPLEMENTOS AL TEXTO*
Conducción de tubos de Acero con o sin soldadura, galvanizado o no, previa medida y corte, ensamblados con accesorios para soldar o roscar.
Conducción de tubos de PVC presión unidos mediante junta rígida roscada, mixta o encolada con adhesivo tetrahidrofurano, previa limpieza de las superficies a encolar y posterior eliminación de adhesivo sobrante. Unión por desplazamiento longitudinal sin giro relativo.
Conducción de tubos de PVC presión unidos mediante junta elástica "Z" con anillo de caucho-butilo, previa limpieza de las superficies a unir, aplicación de lubricante sobre extremo macho. Unión por desplazamiento longitudinal con giro y retroceso.
Conducción de tubos de Cobre previa medida, corte, escariado, recocido de tiras y curvado cuando sea necesario, ensamblados con accesorios a soldar por capilaridad o mediante ajuste mecánico.
Conducción de tubos de Cobre aislado previa medida, corte y curvado cuando sea necesario, ensamblados con accesorios a soldar por capilaridad o mediante ajuste mecánico.
TUBO Acero SOLDADO
Tubo de Acero obtenido por soldadura a partir de fleje de acero, para instalaciones de fontanería y calefacción según especificación UNE 19.040, con certificado AENOR d calidad, incluso Acero galvanizado o con recubrimiento de Zinc en caliente, según UNE 19.047; espesores según clase A, B, C para presiones máximas normalizadas, 60, 67,5 y 75 bar, respectivamente y diámetros nominales de 25, 40, 60, 80, 100, 125, 150, 175, 200, 225, 250, 275, 300, 350, 400, 450 y 500 mm, para unión roscada o soldada.
TUBO Acero SIN SOLDADURA
Tubo de Acero obtenido por laminación o extrusión, sin soldadura, para instalaciones de fontanería y calefacción según especificación UNE 19.040/062, con certificado AENOR de calidad, incluso Acero galvanizado o con recubrimiento de Zinc en caliente, según UNE 19.048; espesores de 4, 4,5 y 5,5 mm para presiones máximas normalizadas, 65, 65,5, 67,5, 70 y 100 y diámetros nominales de 25, 40, 60, 80, 100, 125, 150, 175 y 200 mm parra unión roscada o soldada.
ACCESORIOS FUNDICION MBLE.
Accesorio de unión de fundición maleable para tubería de Acero, para instalaciones de fontanería y calefacción según especificación UNE 19.040, con certificado AENOR de calidad, incluso galvanizado con recubrimiento de Zinc en caliente de espesor mínimo 500 g/m2, según UNE 19.491; espesor y presiones máximas normalizadas, 60, 67,5 y 75 bar, respectivamente y diámetros nominales de 25, 40, 60, 80, 100, 125, 150, 175, 200, 225, 250, 275, 300, 350, 400, 450 y 500 mm, para unión roscada.
ACCESORIOS Acero FORJADO
Accesorio de unión de Acero forjado ASTM A 105 para tubería de Acero, en instalaciones de fontanería y calefacción según especificación UNE 19.040, con certificado AENOR de calidad; espesor y presiones máximas normalizadas, 6 a 160 bar y diámetros nominales de 25, 40, 60, 80, 100, 125, 150, 175, 200, 225, 250, 275, 300, 350, 400, 450 y 500 mm, para unión roscada y soldada.
ACCESORIOS Acero SOLDAR
Accesorio de unión de Acero para soldar en tubería de Acero, para instalaciones de fontanería y calefacción según especificación UNE 19.040, con certificado AENOR de calidad; espesor y presiones máximas normalizadas, 6 a 160 bar y diámetros nominales de 25, 40, 60, 80, 100, 125, 150, 175, 200, 225, 250, 275, 300, 350, 400, 450 y 500 mm, para unión soldada.
TUBO Y ACC. PVC PRESION
Tubo de PVC duro fabricado por extrusión, para instalaciones de fluidos a presión según especificación UNE 53.112, apto para uso alimentario y con certificado AENOR de calidad; espesores según clase B, C, D, E y especial, para presiones máximas de trabajo, 4, 6, 10, 16 y 25 bar, respectivamente y diámetros exteriores de 20, 25, 32, 40, 50, 63, 75, 90, 110, 125, 140, 160, 180, 200, 250, 315, 355, 400 y 500 mm, para unión encolada o por junta "Z".
Accesorios de unión de PVC inyectados o fabricados a partir del tubo según figuras normalizadas del fabricante:
- Serie para encolar de diámetros 20 a 125 mm ambos inclusive, inyectados y aptos para toda clase de tubos.
- Serie mixta para encolar y roscados según UNE 19.491 de características similares a la serie anterior.
- Serie fabricada a partir del tubo de diámetros 90 a 315 ambos inclusive para PN 10 bar y diámetros 355 y 400, PN 6 bar.
- Serie para todos los tipos de tubo junta "Z", fabricada a partir de los mismos, diámetros 63 a 400 mm ambos inclusive
TUBO Y ACC. DE COBRE
Tubo de Cobre estirado en frío sin soldadura, para instalaciones de fontanería y calefacción según especificación UNE 37.137; espesores 0,75, 1, 1,2 1,5, 2 y 2,5 para presión máximas de trabajo de 15 bar y diámetros exteriores de 6, 8, 10, 12, 15, 18, 22, 28, 35, 42, 54, 64, 76, 89, 108 mm, para su empleo con manguitos soldados por capilaridad.
Accesorios de unión de Cobre fabricados por deformación en frío a partir del tubo, según UNE 37.141, y de Latón según UNE 37.107 estampados y mecanizados según figuras normalizadas por el fabricante:
- Serie para soldar por capilaridad fabricada a partir de tubo.
- Serie roscada de diámetros 6 a 54 mm ambos inclusive.
- Serie para soldar por capilaridad estampada y mecanizada, de diámetros 6 a 108 ambos inclusive.
TUBO DE COBRE AISLADO
Tubo de Cobre estirado en frío sin soldadura, para instalaciones de fontanería y calefacción según especificación UNE 37.137; espesores 0,8 y 1 mm para presión máximas de trabajo de 15 bar y diámetros de 6, 8, 10, 12, 14, 16 y 18 mm, recubierto exteriormente de PVC de 2 mm de espesor, con diámetro exterior total de 10, 12, 14, 16, 18, 20 y 23 mm respectivamente.
VALVULERIA AGUA INDUSTRIAL
Válvula de cuerpo metálico definida por su DN y PN, con volante de diámetro exterior superior a cuatro veces el DN de dicha válvula con máximo de 200 mm, que permita cierre manual perfecto sin aplicación de elementos especiales ni daño de vástago, asiento o disco; estanca interior y exteriormente para soporte de presión hidráulica 1,5 veces la de trabajo con mínimo de 600 kPa, con las siguientes características:
- Cuerpo de Bronce o Latón, roscadas, para diámetro inferior a 50 mm.
- Cuerpo de Fundición y Bronce o Bronce, embridadas, para diámetro superior a 50 mm y presión inferior a 400 kPa.
- Cuerpo de Bronce y Acero o Acero, embridadas, para diámetro superior a 50 mm y presión superior a 400 kPa.
Se distinguen los siguientes tipos:
- Válvula de bola de cuerpo de Acero al Carbono y bola y eje de Acero Inoxidable, de PN mínima 10.
- Válvula de compuerta de cuerpo de Acero al Carbono o Acero Inoxidable definida por DN y PN, permitiendo corte total de paso de agua, cierre elástico, estanca a 16 bar, roscada o embridada.
- Válvula de retención de clapeta, émbolo o disco, de cuerpo de Bronce, Latón, Fundición o Acero y muelle y platillo de Acero Inoxidable, definida por DN para PN mínima 10, permitiendo paso de agua en un sólo sentido, estanca, roscada o embridada.
- Válvula reductora de presión, de cuerpo de Bronce, Latón o Fundición, muelle de Acero Inoxidable y membrana de Caucho sintético elástico indeformable, con tomas para manómetro de comprobación, definida por DN, PN y forma de conexión.
- Válvula (llave) de paso de cuerpo de Bronce o Latón, definida por DN y PN, permitiendo corte y regulación del flujo de agua, estanca a presión 1,5 veces la de servicio, roscada o soldada.

*EJECUCION Y ORGANIZACION*
- Tubería de Acero:
Instalación de superficie, fijando la tubería a la pared o colgada del techo mediante abrazaderas galvanizadas, situadas en tramos de 1, 2 o 3 m según espesor para posición horizontal y con un punto de sujeción por piso para posición vertical. Aislamiento con pintura de base asfáltica, evitando contacto con yeso, escayola o escorias. Colocación de tubería vista o en interior de galería ventilada y registrable.
Instalación empotrada tras forrar la tubería con lechada de cemento tipo Portland, para agua fría; y coquilla aislante de material hidrófugo, para agua caliente, y aplicar capa de mortero rico en cemento.
- Tubería de PVC presión:
Instalación normalmente enterrada sobre lecho compactado de arena de 10 cm de espesor mínimo, recubierta con el mismo material compactado de espesor 30 cm a partir de la generatriz superior. Estudio y realización de anclajes en cambios de dirección y reducciones, según tipo de terreno. Descubierto de uniones y piezas especiales para realización de pruebas de presión interior y estanquidad según PPTG Orden del MOPU del 20/7/74. Relleno total de zanja por volteo con material procedente de la excavación, con disposición en capas no inferiores a 30 cm y compactación sucesiva, mediante utilización de medios mecánicos a partir de 60 cm sobre la generatriz del tubo.
- Tubería de Cobre:
Instalación de superficie, fijando la tubería a la pared o colgada del techo mediante abrazaderas de Cobre o Latón, situadas en tramos de 1, 2 o 3 m según espesor para posición horizontal y con un punto de sujeción por piso para posición vertical. Acabado exterior con pintura o pulido tras desmontar tuberías.
Instalación empotrada tras forrar la tubería con material plástico o inyectado a presión espuma termoendurecida.
- Tubería de Cobre aislado:
Instalación de superficie, fijando la tubería a la pared o colgada del techo mediante abrazaderas de Cobre o Latón, situadas en tramos de 1, 2 o 3 m según espesor para posición horizontal y con un punto de sujeción por piso para posición vertical.
Instalación empotrada sin necesidad de recubrimiento accesorio.
Para conseguir aislamiento en extremos tras conexión, realizar corte longitudinal del recubrimiento de PVC, retirarlo del tubo, conectar, tapar la junta y aplicar adhesivo si es necesario.

*NORMATIVA*
- Normas Básicas de instalaciones interiores de suministro de agua. Orden 9/12/75.
- NBE-CA-88.
- Normas UNE aplicables a materiales.
- Reglamento e Instrucciones Técnicas complementarias de las Instalaciones de Calefacción, Climatización y Agua Caliente Sanitaria.
- Ordenanzas municipales.
TUBO Acero SOLDADO
- PPTG para tuberías de abastecimiento de agua. Orden del MOPU del 20/7/74; BOE 2 y 3/10/74.
- Normas Básicas para instalaciones interiores de suministro de agua. Orden del Ministerio de Industria del 9/12/75; BOE 13/1/76. Corrección de errores BOE 12/2/76.
- Normas UNE:
* UNE 19011, 19040, 19041, 19042, 19043, 19045, 19051: Características generales de tubos de Acero soldados;
* UNE 19047, 36130: Características de tubos de Acero soldado y galvanizados.
TUBO Acero SIN SOLDADURA
- PPTG para tuberías de abastecimiento de agua. Orden del MOPU del 20/7/74; BOE 2 y 3/10/74.
- Normas Básicas para instalaciones interiores de suministro de agua. Orden del Ministerio de Industria del 9/12/75; BOE 13/1/76. Corrección de errores BOE 12/2/76.
- Normas UNE:
* UNE 19011, 19040, 19041, 19042, 19043, 19046, 19052: Características generales de tubos de Acero sin soldadura;
* UNE 19048, 36130: Características de tubos de Acero sin soldadura y galvanizados;
ACCESORIOS FUNDICION MBLE.
- PPTG para tuberías de abastecimiento de agua, apdo.10.4 de Juntas. Orden del MOPU del 20/7/74; BOE 2 y 3/10/74.
- Normas Básicas para instalaciones interiores de suministro de agua. Orden del Ministerio de Industria del 9/12/75; BOE 13/1/76. Corrección de errores BOE 12/2/76.
- Normas UNE:
* UNE 19040: Características generales de tubos de Acero soldados;
* UNE 19491: Características generales de accesorios de Fundición maleable galvanizada;
* UNE 19008, 19009-1: Accesorio roscado.
ACCESORIOS Acero FORJADO
- PPTG para tuberías de abastecimiento de agua, apdo.10.4 de Juntas. Orden del MOPU del 20/7/74; BOE 2 y 3/10/74.
- Normas Básicas para instalaciones interiores de suministro de agua. Orden del Ministerio de Industria del 9/12/75; BOE 13/1/76. Corrección de errores BOE 12/2/76.
- Normas UNE:
* UNE 19040: Características generales de tubos de Acero soldados;
* UNE 19071: Características generales de accesorios forjados para soldar;
* UNE 19008, 19009-1: Accesorio roscado.
ACCESORIOS Acero SOLDAR
- PPTG para tuberías de abastecimiento de agua, apdo.10.4 de Juntas. Orden del MOPU del 20/7/74; BOE 2 y 3/10/74.
- Normas Básicas para instalaciones interiores de suministro de agua. Orden del Ministerio de Industria del 9/12/75; BOE 13/1/76. Corrección de errores BOE 12/2/76.
- Normas UNE:
* UNE 19040: Características generales de tubos de Acero soldados;
* UNE 19071: Características generales de accesorios para soldar;
TUBO Y ACC. PVC PRESION
- PPTG para tuberías de abastecimiento de agua. Orden del MOPU del 20/7/74; BOE 2 y 3/10/74.
- Normas Básicas para instalaciones interiores de suministro de agua. Orden del Ministerio de Industria del 9/12/75; BOE 13/1/76. Corrección de errores BOE 12/2/76.
- Normas UNE:
* UNE 53112, 53114: Características de tubos de PVC;
* UNE 53020, 53021, 53022, 53023, 53024, 53025, 53026, 53027, 53028, 53118, 53126: Métodos de ensayo para determinación de características específicas;
* UNE 53457
TUBO Y ACC. DE COBRE
- PPTG para tuberías de abastecimiento de agua. Orden del MOPU del 20/7/74; BOE 2 y 3/10/74.
- Normas Básicas para instalaciones interiores de suministro de agua. Orden del Ministerio de Industria del 9/12/75; BOE 13/1/76. Corrección de errores BOE 12/2/76. Complemento al apdo. 1.5 del título I de las Normas Básicas para instalaciones interiores de suministro de agua, en relación con el dimensionamiento de las instalaciones interiores de tubos de Cobre. Resolución de la Dirección General de la Energía del 7/3/80.
- Normas UNE: UNE 37116, 37141: Medidas, tolerancias y características mecánicas del tubo de Cobre.
TUBO DE COBRE AISLADO
- PPTG para tuberías de abastecimiento de agua. Orden del MOPU del 20/7/74; BOE 2 y 3/10/74.
- Normas Básicas para instalaciones interiores de suministro de agua. Orden del Ministerio de Industria del 9/12/75; BOE 13/1/76. Corrección de errores BOE 12/2/76. Complemento al apdo. 1.5 del título I de las Normas Básicas para instalaciones interiores de suministro de agua, en relación con el dimensionamiento de las instalaciones interiores de tubos de Cobre. Resolución de la Dirección General de la Energía del 7/3/80.
- Normas UNE:
* UNE 37116, 37141: Medidas, tolerancias y características mecánicas del tubo de Cobre;
* UNE 53297: Revestimientos flexibles de PVC.
VALVULERIA AGUA INDUSTRIAL
- PPTG para tuberías de abastecimiento de agua. Orden del MOPU del 20/7/74; BOE 2 y 3/10/74.
- Normas Básicas para instalaciones interiores de suministro de agua. Orden del Ministerio de Industria del 9/12/75; BOE 13/1/76. Corrección de errores BOE 12/2/76.
- Norma Básica de la Edificación CA-81 "Condiciones Acústicas en los Edificios". Real Decreto 1909/81 del 24/7/81.
- Reglamento e Instrucciones Técnicas IT-IC. Real Decreto 1618/80 del 4/7/80.

*CONTROL Y ACEPTACION*
Control de materiales previsto en el apartado correspondiente.
Realización de prueba de resistencia mecánica y estanquidad con presión hidráulica de 20 Kg/cm2, efectuando las operaciones de llenado de agua de la red mediante apertura de grifos terminales eliminando el aire, conexión y puesta en funcionamiento de bomba hasta alcanzar la presión de prueba, cierre de llave de paso de la bomba y comprobación ausencia de pérdidas. Disminución de presión hasta alcanzar la de servicio con mínimo de 6 Kg/cm2 y comprobación de mantenimiento de presión durante 15 min.
Puesta en servicio del máximo número de puntos de consumo tras conexión de grifería y equipos, y determinación de simultaneidad correspondiente a condiciones de funcionamiento a caudal máximo en punto de consumo más desfavorable.
Se rechazarán distribuciones parciales en caso de fugas, e instalación a presión inestable tras 2 h de comenzada la prueba de estanquidad final.
Las pruebas se efectuarán en presencia de la Dirección Facultativa que levantará acta.
TUBO Acero SOLDADO
Suministro en tubos de 3 a 6 m de longitud, según diámetros, perfectamente terminados, limpios, rectos y cilíndricos, sin defectos superficiales de fabricación o transporte. Protegidos interior y exteriormente contra la corrosión. Manipulación sobre cunas de madera; sujeción de tubos apilados sin contacto directo. Almacenamiento horizontal y sujeción mediante calzos de madera.
Recopilación de copia de solicitud y aceptación del suministro del material por el Contratista y el Proveedor, respectivamente, con albarán de recepción, Certificado de Fabricación y Pruebas de los lotes suministrados.
Certificado de Calidad AENOR.
Identificación de los tubos con grabado longitudinal de la designación comercial, diámetro, presión normalizada, año de fabricación y número de identificación de lote.
Examen visual del aspecto general, sin que se aprecien defectos de fabricación o de transporte.
Ensayos de pruebas según las normas UNE citadas anteriormente; ensayo por cada lote suministrado o lotes de 200 tubos, realizando las pruebas sobre muestras de 1,50 m.
El coste de dichos ensayos y pruebas de recepción será por cuenta del Contratista.
TUBO Acero SIN SOLDADURA
Suministro en tubos de 3 a 6 m de longitud, según diámetros, perfectamente terminados, limpios, rectos y cilíndricos, sin defectos superficiales de fabricación o transporte. Protegidos interior y exteriormente contra la corrosión. Manipulación sobre cunas de madera; sujeción de tubos apilados sin contacto directo. Almacenamiento horizontal y sujeción mediante calzos de madera.
Recopilación de copia de solicitud y aceptación del suministro del material por el Contratista y el Proveedor, respectivamente, con albarán de recepción, Certificado de Fabricación y Pruebas de los lotes suministrados.
Certificado de Calidad AENOR.
Identificación de los tubos con grabado longitudinal de la designación comercial, diámetro, presión normalizada, año de fabricación y número de identificación de lote.
Examen visual del aspecto general, sin que se aprecien defectos de fabricación o de transporte.
Ensayos de pruebas según las normas UNE citadas anteriormente; ensayo por cada lote suministrado o lotes de 200 tubos, realizando las pruebas sobre muestras de 1,50 m.
El coste de dichos ensayos y pruebas de recepción será por cuenta del Contratista.
ACCESORIOS FUNDICION MBLE.
Suministro en lotes clasificados por series y clases, perfectamente terminados, limpios, sin defectos superficiales de fabricación o transporte. Protegidos interior y exteriormente contra la corrosión. Almacenamiento según prescripción del fabricante.
Recopilación de copia de solicitud y aceptación del suministro del material por el Contratista y el Proveedor, respectivamente, con albarán de recepción, Certificado de Fabricación y Pruebas de los lotes suministrados. Certificado de Calidad AENOR.
Identificación de los accesorios con grabado exterior de la designación comercial, características normalizadas y número de identificación de lote.
Examen visual del aspecto general, sin que se aprecien defectos de fabricación o de transporte.
Ensayos de pruebas según las normas UNE citadas anteriormente; ensayo por cada lote suministrado.
El coste de dichos ensayos y pruebas de recepción será por cuenta del Contratista.
ACCESORIOS Acero FORJADO
Suministro en lotes clasificados por series y clases, perfectamente terminados, limpios, sin defectos superficiales de fabricación o transporte. Protegidos interior y exteriormente contra la corrosión. Almacenamiento según prescripción del fabricante.
Recopilación de copia de solicitud y aceptación del suministro del material por el Contratista y el Proveedor, respectivamente, con albarán de recepción, Certificado de Fabricación y Pruebas de los lotes suministrados.
Certificado de Calidad AENOR.
Identificación de los accesorios con grabado exterior de la designación comercial, características normalizadas y número de identificación de lote.
Examen visual del aspecto general, sin que se aprecien defectos de fabricación o de transporte.
Ensayos de pruebas según las normas UNE citadas anteriormente; ensayo por cada lote suministrado.
El coste de dichos ensayos y pruebas de recepción será por cuenta del Contratista.
ACCESORIOS Acero SOLDAR
Suministro en lotes clasificados por series y clases, perfectamente terminados, limpios, sin defectos superficiales de fabricación o transporte. Protegidos interior y exteriormente contra la corrosión. Almacenamiento según prescripción del fabricante.
Recopilación de copia de solicitud y aceptación del suministro del material por el Contratista y el Proveedor, respectivamente, con albarán de recepción, Certificado de Fabricación y Pruebas de los lotes suministrados.
Certificado de Calidad AENOR.
Identificación de los accesorios con grabado exterior de la designación comercial, características normalizadas y número de identificación de lote.
Examen visual del aspecto general, sin que se aprecien defectos de fabricación o de transporte.
Ensayos de pruebas según las normas UNE citadas anteriormente; ensayo por cada lote suministrado.
El coste de dichos ensayos y pruebas de recepción será por cuenta del Contratista.
TUBO Y ACC. PVC PRESION
Suministro en tubos de 5 a 6 m de longitud, según diámetros, enteros, sin defectos superficiales de fabricación o de transporte. Manipulación sin movimientos bruscos y sin arrastre del material por el terreno y eslingas de material blando. Almacenamiento escalonado según diámetros en superficie horizontal, en interiores o protegido contra la luz solar, alternando extremos, con una altura máxima de apilamiento de 2 m.
Recopilación de copia de solicitud y aceptación del suministro del material por el Contratista y el Proveedor, respectivamente, con albarán de recepción, Certificado de Fabricación y Pruebas de los lotes suministrados.
Certificado de Calidad AENOR.
Identificación de los tubos, de color según fabricante, con grabado longitudinal de la designación comercial, material, diámetro, espesor, presión de trabajo (MPa), norma y año de fabricación.
Examen visual del aspecto general, sin que se aprecien defectos de fabricación o de transporte.
Ensayos de pruebas según las normas UNE citadas anteriormente; ensayo por cada lote suministrado o lotes de 200 tubos, realizando las pruebas anteriores sobre muestras de 2 tubos por lote, rechazándolas cuando no las satisfagan y repitiendo el ensayo sobre dos muestras más del lote.
El coste de dichos ensayos y pruebas de recepción será por cuenta del Contratista.
TUBO Y ACC. DE COBRE
Suministro en rollos hasta diámetro exterior de 22 mm y longitud 45 m recocido, o tiras de longitud 4 a 6 m sin recocer, sin defectos superficiales de fabricación o de transporte.
Recopilación de copia de solicitud y aceptación del suministro del material por el Contratista y el Proveedor, respectivamente, con albarán de recepción, Certificado de Fabricación y Pruebas de los lotes suministrados.
Certificado de Calidad AENOR.
Identificación de los tubos con grabado longitudinal de la designación comercial, material, diámetro, espesor, estado, norma y año de fabricación.
Examen visual del aspecto general, sin que se aprecien defectos de fabricación o de transporte.
Ensayos de pruebas según las normas UNE citadas anteriormente; ensayo por cada lote suministrado o lotes mayores de 1000 m, realizando las pruebas anteriores sobre muestras de 1 m por lote, aumentando el tamaño en una unidad por cada 1000 m, no realizando toma de muestra para pedidos inferiores a 1000 m.
El coste de dichos ensayos y pruebas de recepción será por cuenta del Fabricante.
TUBO DE COBRE AISLADO
Suministro en rollos de 50 m de longitud, sin defectos superficiales de fabricación o de transporte.
Recopilación de copia de solicitud y aceptación del suministro del material por el Contratista y el Proveedor, respectivamente, con albarán de recepción, Certificado de Fabricación y Pruebas de los lotes suministrados.
Certificado de Calidad AENOR.
Identificación de los tubos con grabado longitudinal de la designación comercial, material, diámetro, espesor, estado, norma y año de fabricación.
Examen visual del aspecto general, sin que se aprecien defectos de fabricación o de transporte.
Ensayos de pruebas según las normas UNE citadas anteriormente; ensayo por cada lote suministrado o lotes mayores de 1000 m, realizando las pruebas anteriores sobre muestras de 1 m por lote, aumentando el tamaño en una unidad por cada 1000 m, no realizando toma de muestra para pedidos inferiores a 1000 m.
El coste de dichos ensayos y pruebas de recepción será por cuenta del Fabricante.
VALVULERIA AGUA INDUSTRIAL
Suministro en unidades, según tipo y características, sin defectos superficiales de fabricación o de transporte. Manipulación y almacenamiento según prescripción del fabricante.
Recopilación de copia de solicitud y aceptación del suministro del material por el Contratista y el Proveedor, respectivamente, con albarán de recepción, Certificado de Fabricación y Pruebas de los lotes suministrados.
Certificado de Calidad AENOR.
Identificación de las válvulas con grabado exterior del diámetro y presión máxima de trabajo, para válvulas sometidas a presiones superiores a 600 kPa.
Examen visual del aspecto general, sin que se aprecien defectos de fabricación o de transporte.
Ensayos de pruebas de estanquidad y comprobación de características técnicas exigibles en cuanto a materiales, espesores, etc..
El coste de dichos ensayos y pruebas de recepción será por cuenta del Contratista.

*CRITERIOS DE MEDICION Y VALORACION*
- La medición corresponderá a la longitud de tubería de igual diámetro, sin descontar elementos intermedios.
- Se abonará por metro lineal de tubería completamente
colocada, incluyendo parte proporcional de accesorios.
TUBO Acero SOLDADO
Los tubos se medirán y abonarán por metro de longitud útil.
TUBO Acero SIN SOLDADURA
Los tubos se medirán y abonarán por metro de longitud útil.
ACCESORIOS FUNDICION MBLE.
Los accesorios se medirán y abonarán de acuerdo a lo establecido para la unidad de obra de la que formen parte.
En acopios, se medirán por unidad de accesorio.
ACCESORIOS Acero FORJADO
Los accesorios se medirán y abonarán de acuerdo a lo establecido para la unidad de obra de la que formen parte.
En acopios, se medirán por unidad de accesorio.
ACCESORIOS Acero SOLDAR
Los accesorios se medirán y abonarán de acuerdo a lo establecido para la unidad de obra de la que formen parte.
En acopios, se medirán por unidad de accesorio.
TUBO Y ACC. PVC PRESION
Los tubos se medirán y abonarán por metro de longitud útil.
TUBO Y ACC. DE COBRE
Los tubos se medirán y abonarán por metro de longitud útil.
TUBO DE COBRE AISLADO
Los tubos se medirán y abonarán por metro de longitud útil.
VALVULERIA AGUA INDUSTRIAL
Las válvulas se medirán por unidad de iguales características.
Se abonarán por unidad colocada incluido montaje.

## EIG Gas

*DESCRIPCION Y COMPLEMENTOS AL TEXTO*
Instalación y redes para distribución de gases desde la acometida o depósitos hasta los puntos de consumo.

*REQUISITOS PREVIOS A LA EJECUCION*
Localización del resto de las instalaciones de agua, electricidad, teléfono, saneamiento, gas, vapor, audiovisuales, etc.
Replanteo de la zona de almacenamiento.
Replanteo de la conducción.

*EJECUCION Y ORGANIZACION*
- Montantes:
- Colocación de la tubería.
- Grapas de fijación, colocadas a una distancia máxima de 2 m.
- Pasatubos:
- Colocación de manguitos pasamuros.
- Fundas de protección de tramos.
- Llaves de paso:
- Colocación y precintado.
- Almacenamiento:
* Cimentación.
* Solera.
* Anclajes.
* Colocación de depósitos.
- Conducción:
* Apertura de zanja.
* Colocación, ejecución y elementos de la conducción.
* Llenado y apisonado.
* Acabados.

*NORMATIVA*
- R.D. 1244/79 del MINER de 4/4/79; BOE 29/5/79. Reglamento de aparatos a presión y posteriores ITC.

*CONTROL Y ACEPTACION*
Observación y control en la instalación de Acometida, Montantes, Pasamuros y Llaves de paso.

*SEGURIDAD Y SALUD LABORAL*
Los taladradores eléctricos y demás maquinaria portátil, alimentada por electricidad, tendrán doble aislamiento o toma de puesta a tierra.
Los soldadores irán provistos de gafas, guantes y calzado adecuado.

## EIGO Otros gases

*DESCRIPCION Y COMPLEMENTOS AL TEXTO*
Instalación y redes para distribución de otros gases tales como Oxígeno, Gas Ciudad, etc., desde el depósito si existiese, hasta los puntos de consumo.

## EIP Protección

*DESCRIPCION Y COMPLEMENTOS AL TEXTO*
Instalaciones destinadas a la prevención y protección de todo o parte del edificio y de sus ocupantes.

## EIPF Contra incendios

*DESCRIPCION Y COMPLEMENTOS AL TEXTO*
Instalaciones para prevenir la iniciación, evitar propagación y facilitar extinción de incendios en edificios de viviendas, excluidos edificios donde se realicen actividades fabril o en que deban manipularse explosivos y/o combustibles.

*REQUISITOS PREVIOS A LA EJECUCION*
Plano de situación con indicación de las anchuras de las vías de acceso al edificio y de espacios libres circundantes, así como de las distancias a edificios colindantes.
Conjunto de planos que definan el edificio, indicando superficie construida en zona de viviendas y número previsto de personas que puedan ocupar zonas destinadas a otros usos.
Situación de la acometida de agua y presión de suministro.

*COMPONENTES*
- Extintor manual
- Equipo de manguera
- Rociador
- Columna seca
- Boca de incendio

*EJECUCION Y ORGANIZACION*
- Extintor:
Fijación de soporte de extintor al paramento vertical, en lugar visible y de fácil acceso; por un mínimo de dos puntos, con su parte superior a distancia del pavimento no inferior a 1,70 m, previa perforación y colocación de tacos y tornillos de fijación.
- Columna seca:
Situación de cajeado de 30x60 cm a base de ladrillo, enfoscado con mortero de cemento 1/5 P, en Columna seca, establecida en toda la altura del edificio.
Ajuste de conexión de Columna seca roscada al tubo, previo tratamiento anticorrosión, y colocación de tapa para Hidrantes interiores, de 60x35 cm.
- Boca de Incendio:
Ejecución de solera de 15 cm de espesor con Hormigón de fck 100 Kg/cm2, en formación de Boca de Incendios, incluso muro aparejado de ladrillo y juntas de mortero M-40, para realización de cajeado y enfoscado, apoyos para tuberías y coronación de muro con Hormigón en masa de la misma resistencia característica.
Situación de codo de acceso, soldado con bridas de DN 80 mm, embridado a nave y racor; colocación de llave de compuerta del mismo diámetro, embridada a tubo de acometida y codo; cerrar con tapa rectangular sobre cerco de fundición.

*NORMATIVA*
- ITC-MIE-AP-5 Reglamento Aparatos a Presión: "Extintores".
- NBE-CPI-96.
- NTE-IPF: Instalaciones Protección contra el fuego.
- Normas UNE: 23007; 23008-88 (2); 23110; 23300-84 1R; 23402-89; 23403-89; 23405-90.

*CONTROL Y ACEPTACION*
Comprobación en la recepción en obra de equipos y materiales del cumplimiento de condiciones funcionales y de calidad fijadas en NTE.
Presentación de Certificado de Origen Industrial de equipos y materiales y examen visual de características.
Controles de ejecución: Ejecución del revestimiento por cada 10 soportes en Revestimientos de soporte de Acero y mixto; por cada 20 vigas en Revestimiento de viga de Acero o mixta; por cada 100 m2 en Revestimiento de Forjados de Acero o losa de Hormigón; colocación, situación y tipo en Extintor manual; unión de la tubería con conexión siamesa por cada boca o toma y fijación de la carpintería en Boca de Columna seca y Toma de alimentación; dimensiones, enrase de tapa con pavimento y unión con tubería en Boca de incendio; unión con tubería y fijación de la carpintería en Equipo de Manguera; colocación por cada 10 Rociadores, 3 Placas de orificio, Equipo de Alarma, Central de señalización de rociadores, 10 Detectores y Central de señalización de detectores; diámetro del tubo aislante y sección de conductores por cada planta en Líneas de señalización empotradas y de superficie.
Pruebas de servicio de estanquidad o funcionamiento en instalaciones de Columna seca, Equipos de manguera, Rociadores y Detectores de humo y temperatura.

*CRITERIOS DE MEDICION Y VALORACION*
Se medirán y abonarán por unidad de equipo fijado y conexionado.

*MANTENIMIENTO*
Inspección cada 5 años como mínimo de Revestimiento de soporte de Acero con panderete.
Revisión mínima anual o tras utilización de la instalación, de Extintor, Boca de Columna seca, Toma de alimentación, Boca de incendio y Equipo de manguera.
Sustitución de mecanismo de funcionamiento tras ser utilizada la instalación en Rociadores.
Revisión periódica de fugas en Placa de orificio.
Comprobación mensual de funcionamiento correcto por personal especializado en Equipo de alarma.
Accionamiento diario de dispositivos de prueba en Centrales de señalización de Rociadores y Detectores.
Comprobación anual en semestres alternos de funcionamiento y limpieza en Detectores.
Revisión de línea tras prueba de servicio no satisfactoria en Líneas de señalización.

## EIPR Control de presencia

*DESCRIPCION Y COMPLEMENTOS AL TEXTO*
Instalación de Seguridad Integral en objetivos protegidos por medidas de seguridad físicas y electrónicas, aún cuando su tratamiento pueda ser independiente aplicado a cada concepto si el proyecto de realización así lo especifica.

*NORMATIVA*
- Real Decreto 1338/84 de 4/7/84

*CONTROL Y ACEPTACION*
Comprobación en la recepción en obra de equipos y materiales del cumplimiento de condiciones funcionales y de calidad fijadas en NTE.
Presentación de Certificado de Origen Industrial de equipos y materiales y examen visual de características.
Pruebas de servicio y funcionamiento, antes de su utilización definitiva.

*SEGURIDAD Y SALUD LABORAL*
Grado de aislamiento II o utilización de transformador de seguridad si es preciso el uso de aparatos o herramientas eléctricas.

*CRITERIOS DE MEDICION Y VALORACION*
Medición y abono por unidades de igual tipo, colocadas y conexionadas, incluso accesorios.

## EIS Salubridad

*DESCRIPCION Y COMPLEMENTOS AL TEXTO*
Instalaciones destinadas a la evacuación de material desechable.

*NORMATIVA*
- NTE-ISA.
- NTE-ISB.
- NTE-ISD.
- NTE-ISH.
- NTE-ISS.
- NTE-ISV.

*CONTROL Y ACEPTACION*
Replanteo en obra.

## EISE Equipos sanitarios

*DESCRIPCION Y COMPLEMENTOS AL TEXTO*
Instalación de Aparatos sanitarios constituidos por materiales cerámicos revestidos con esmaltes.
APARATOS SANITARIOS
Aparatos sanitarios de porcelana o gres sanitario según UNE 67.001, fundición o chapa esmaltada, con superficie visible y partes en contacto con agua totalmente esmaltadas, según series y medidas normalizadas por el fabricante, con las siguientes características:
- El esmalte deberá resistir la acción de los ácidos fuertes y de los álcalis diluidos sin sufrir reducción de su brillo.
- El peso del agua absorbida por la masa cerámica no debe superar el 0,75% del peso de la muestra.
- La fundición de los aparatos sanitarios deberá tener una resistencia mínima a la tracción de 14 Kg/m2
- La carga estática que deben resistir los aparatos sanitarios sin alteración de su estructura será de 1500N para Lavabos murales y de 4000N para Inodoros.
- En los aparatos que incorporen sifón, la altura del cierre hidráulico no será inferior a 50 mm.
- Los rebosaderos de que irán provistos todos los aparatos sanitarios que no tengan el sifón correspondiente, estarán unidos al desagüe del aparato antes de dicho sifón y serán capaces de impedir que el agua rebase, teniendo el desagüe cerrado y un grifo, al menos, abierto con un caudal de 0,15 l/s.
- El volumen útil descargado no será inferior a 9 l excepto en el caso de los Inodoros sifónicos, y el volumen mínimo de agua descargada será de 6 l.

*REQUISITOS PREVIOS A LA EJECUCION*
Instalaciones terminadas.
Revestimientos horizontales y verticales terminados.

*NORMATIVA*
APARATOS SANITARIOS
- Normas Básicas para instalaciones interiores de suministro de agua. Orden del Ministerio de Industria del 9/12/75; BOE 13/1/76. Corrección de errores BOE 12/2/76.
- Especificaciones Técnicas de los Aparatos Cerámicos Sanitarios para utilizar en locales de higiene corporal, cocinas y lavaderos, para su homologación por el MINER. Orden del 14/3/86. BOE del 4/7/86.
- Normas UNE:
* UNE 67001: Especificaciones técnicas de aparatos sanitarios cerámicos;
* UNE 67003, 67004, 67005, 67006, 67007, 67008, 67009, 67010, 67011, 67012, 67013, 67025, 67232, 67251: Cotas de conexión y alimentación;
* UNE 67021, 67022, 67023: Control de calidad de elementos cerámicos en la construcción

*CONTROL Y ACEPTACION*
APARATOS SANITARIOS
Suministro en lotes según serie comercial, sin defectos superficiales de fabricación o de transporte. Almacenamiento según prescripción del fabricante.
Recopilación de copia de solicitud y aceptación del suministro del material por el Contratista y el Proveedor, respectivamente, con albarán de recepción, Certificado de Fabricación y Pruebas de los lotes suministrados.
Homologación del Ministerio de Industria.
Identificación de aparatos con grabado exterior de la designación comercial.
Instalación en cada local, de acuerdo con las especificaciones del proyecto, de la misma serie o serie complementaria que no signifique una falta de uniformidad en la totalidad del conjunto instalado.
Examen visual del aspecto general, sin que se aprecien defectos de fabricación o de transporte.
Ensayos de resistencia a agentes físicos y químicos según normas UNE citadas anteriormente, en cada lote, compuesto por la totalidad de la partida suministrada de cada aparato.

*COMPONENTES*
- Porcelana sanitaria
- Gres sanitario

*CRITERIOS DE MEDICION Y VALORACION*
APARATOS SANITARIOS
Los Aparatos sanitarios se medirán y abonarán por unidad instalada.

*MANTENIMIENTO*
Cuando los desagües estén obturados se desenroscarán y limpiarán. En caso de que estén rotos se cambiarán.

## EISH Humos y gases

*DESCRIPCION Y COMPLEMENTOS AL TEXTO*
Instalaciones para evacuación de humos o gases resultantes de la combustión en aparatos de calefacción y/o agua caliente, de uso no industrial.
CONDUCTOS FLEXIBLES
Conducto flexible de Aluminio, Acero galvanizado o Acero inoxidable, para evacuación de humos y gases para conductos de aire a baja velocidad y baja presión, según especificación UNE 100.101, de diámetro interior 80, 90, 100, 110, 120, 125, 130, 140, 150, 160, 180, 200, 250, 300, 350, 400, 450 y 500 mm.

*REQUISITOS PREVIOS A LA EJECUCION*
Previsión de huecos en forjados para paso de conductos.

*NORMATIVA*
CONDUCTOS FLEXIBLES
- Reglamento e Instrucciones Técnicas de calefacción, climatización y agua caliente sanitaria. Real Decreto 1618/80 del 4/7/80. BOE 6/8/80. Orden de la Presidencia del Gobierno del 16/7/81.
- Norma Tecnológica de la Edificación NTE "Instalaciones de Climatización individuales".
- Norma Técnica de la Edificación."Instalaciones de Salubridad. Ventilación".
- Normas UNE:
* UNE 100101: Conductos para transporte de aire;
* UNE 100165: Extracción de humos;
* UNE 100102, 100103, 100104: Conductos de chapa metálica.

*COMPONENTES*
- Conductos de evacuación
- Chimeneas
- Aspiradores estáticos

*CONTROL Y ACEPTACION*
Comprobación en la recepción en obra de equipos y materiales del cumplimiento de condiciones funcionales y de calidad fijadas en NTE.
Presentación de Certificado de Origen Industrial de equipos y materiales y examen visual de características.
CONDUCTOS FLEXIBLES
Suministro en tiras de 2 a 25 m de longitud, según diámetros, enteros, perfectamente terminados, sin defectos superficiales de fabricación o transporte. Manipulación según prescripción del fabricante. Almacenamiento en cajas de cartón, comprimidos a 1 ó 1,25 m, según diámetros.
Recopilación de copia de solicitud y aceptación del suministro del material por el Contratista y el Proveedor, respectivamente, con albarán de recepción, Certificado de Fabricación y Pruebas de los lotes suministrados.
Certificado de Homologación del MINER.
Examen visual del aspecto general, sin que se aprecien defectos de fabricación o de transporte.
Ensayos de pruebas o presentación de documentos acreditativos, según certificado y normas citados anteriormente.
CONDUCTOS FLEXIBLES
Los conductos flexibles se medirán y abonarán por metro de longitud útil.

## EISS Saneamiento

*DESCRIPCION Y COMPLEMENTOS AL TEXTO*
Red de evacuación de aguas residuales y pluviales en edificios, desde los aparatos sanitarios y puntos de recogida de aguas de lluvia hasta la acometida a la red de alcantarillado, fosa séptica, pozo de filtración o equipo de depuración.
TUBO Y ACC. PVC SANEAMIEN.
Tubo de PVC fabricado por extrusión, para instalaciones de saneamiento y desagüe según especificación UNE 53.114 y UNE 53.332 con certificado AENOR de calidad; espesor de 3,2 mm para diámetros exteriores de 32, 40, 50, 83, 10, 125 y 160 mm; y espesores de 4 a 9,0 mm para diámetros de 160, 200, 250, 315 y 400 mm, para unión encolada o por junta "Z".
Accesorios de unión de PVC inyectados o fabricados a partir del tubo según figuras normalizadas del fabricante:
- Serie inyectada para encolar o junta "Z" de diámetros 32 a 250 mm ambos inclusive, inyectados y aptos para toda clase de tubos, según UNE 533.114.
- Serie fabricada a partir del tubo para encolar o junta "Z", de diámetros 200 a 400 ambos inclusive.

*REQUISITOS PREVIOS A LA EJECUCION*
Plantas y secciones que definan el edificio, con indicación de la situación, número y tipo de los puntos de desagüe.
Posibilidades y condiciones de vertido según las Ordenanzas Municipales y Sanitarias vigentes en la zona.
Situación y trazado de la red de alcantarillado, posibles puntos de acometida, cotas de profundidad y diámetro del conducto. Si no existe red de alcantarillado, condiciones para el sistema de depuración y vertido previsto. Situación de otras canalizaciones que podrían ser afectadas por la red de saneamiento.

*COMPONENTES*
- Tubo y piezas especiales de PVC
- Caldereta y rejillas
- Sumidero sifónico
- Válvulas desagüe equipos sanitarios
- Sifón y Bote sifónico

*EJECUCION Y ORGANIZACION*
- Desagüe aparatos sanitarios:
Desagüe para aparato sanitario compuesto por válvula, tubo y sifón individual, unidos entre sí de forma dependiente del material de los componentes. Llevarán sifón individual todos los desagües de lavaderos y fregaderos, siendo facultativo para el resto de los aparatos sanitarios.
Los desagües de los aparatos sanitarios desembocarán en el Bote Sifónico y la salida de éste lo hará en la bajante, excepto los del inodoro, placa turca y vertedero que lo harán directamente a la bajante e irán reforzados en las uniones.
- Tubería PVC saneamiento:
Conducción de tubos de PVC unidos mediante junta rígida encolada con adhesivo tetrahidrofurano, previa limpieza de las superficies a encolar y posterior eliminación de adhesivo sobrante. Unión por desplazamiento longitudinal sin giro relativo.
Conducción de tubos de PVC presión unidos mediante junta elástica "Z" con anillo de caucho-butilo, previa limpieza de las superficies a unir, aplicación de lubricante sobre extremo macho. Unión por desplazamiento longitudinal con giro y retroceso.
Instalación enterrada sobre lecho compactado de arena de 10 cm de espesor mínimo, recubierta con el mismo material compactado de espesor 30 cm a partir de la generatriz superior. Estudio y realización de anclajes en cambios de dirección y reducciones, según tipo de terreno. Descubierto de uniones y piezas especiales para realización de pruebas de presión interior y estanquidad según PPTG Orden del MOPU del 20/7/74. Relleno total de zanja por volteo con material procedente de la excavación, con disposición en capas no inferiores a 30 cm y compactación sucesiva, mediante utilización de medios mecánicos a partir de 60 cm sobre la generatriz del tubo.
Instalación de superficie, fijando la tubería a la pared o colgada del techo mediante abrazaderas, situadas en tramos de 1, 2 o 3 m según espesor para posición horizontal y con un punto de sujeción por piso para posición vertical.
Instalación empotrada tras forrar la tubería con lechada de cemento tipo Portland y aplicar capa de mortero rico en cemento.

*NORMATIVA*
- NTE-ISS
- Norma Básica de la Edificación NBE-CA-88.
- Ordenanzas municipales.
- Normas UNE referentes a materiales y equipos.
TUBO Y ACC. PVC SANEAMIEN.
- PPTG para conducciones de saneamiento de poblaciones del MOPU.
- Normas UNE:
* UNE 53114: Características de tubos de PVC;
* UNE 53020, 53021, 53022, 53023, 53024, 53025, 53026, 53027, 53028, 53118. 53126: Métodos de ensayo para determinación de características específicas

*CONTROL Y ACEPTACION*
Comprobación en la recepción en obra de equipos y materiales del cumplimiento de condiciones funcionales y de calidad fijadas en NTE.
Presentación de Certificado de Origen Industrial de equipos y materiales y examen visual de características.
Controles de ejecución: Revisión en la colocación de las tuberías, sifones, manguetón y válvulas de desagüe en uno de cada diez aparatos sanitarios; colocación de la tubería y sumidero en uno de cada diez Sumideros; colocación de la tubería bajante o colector cada diez metros y prueba de estanquidad general; dimensiones y enrase de tapa y pavimento en una de cada cinco Arquetas.
Pruebas de servicio de circulación en la red de bajantes y colectores mediante la puesta en funcionamiento del 20% de los aparatos.
TUBO Y ACC. PVC SANEAMIEN.
Suministro en tubos de 3 a 6 m de longitud, según diámetros, enteros, sin defectos superficiales de fabricación o de transporte. Manipulación sin movimientos bruscos y sin arrastre del material por el terreno y eslingas de material blando. Almacenamiento escalonado según diámetros en superficie horizontal, en interiores o protegido contra la luz solar, alternando extremos, con una altura máxima de apilamiento de 2 m.
Recopilación de copia de solicitud y aceptación del suministro del material por el Contratista y el Proveedor, respectivamente, con albarán de recepción, Certificado de Fabricación y Pruebas de los lotes suministrados.
Certificado de Calidad AENOR.
Identificación de los tubos, de color según fabricante, con grabado longitudinal de la designación comercial, material, diámetro, espesor, presión de trabajo (MPa), norma y año de fabricación.
Examen visual del aspecto general, sin que se aprecien defectos de fabricación o de transporte.
Ensayos de pruebas según las normas UNE citadas anteriormente; ensayo por cada lote suministrado o lotes de 200 tubos, realizando las pruebas anteriores sobre muestras de 2 tubos por lote, rechazándolas cuando no las satisfagan y repitiendo el ensayo sobre dos muestras más del lote.
El coste de dichos ensayos y pruebas de recepción será por cuenta del Contratista.

*SEGURIDAD Y SALUD LABORAL*
Revisión de la totalidad del andamiaje y medios auxiliares al inicio de la jornada, comprobando sus protecciones y estabilidad.
Acotamiento de la parte inferior donde tenga lugar la colocación de bajantes.
Cumplimiento de todas las disposiciones generales que sean de aplicación de la Ordenanza General de Seguridad e Higiene en el Trabajo.

*CRITERIOS DE MEDICION Y VALORACION*
La medición corresponderá a la longitud de tubería de igual diámetro, sin descontar elementos intermedios.
Se abonará por metro lineal de tubería completamente colocada, incluyendo parte proporcional de accesorios.
TUBO Y ACC. PVC SANEAMIEN.
Los tubos se medirán y abonarán por metro de longitud útil.

*MANTENIMIENTO*
Toda modificación en la instalación, o en sus condiciones de uso que puedan alterar su normal funcionamiento, será realizada previo estudio, y bajo la dirección de un Técnico competente; considerando que han variado las condiciones de uso en los casos de cambio de utilización del edificio, modificación o ampliación parcial de la instalación que represente un aumento de los servicios o necesidades y cambios en la Legislación Oficial que afecte a la instalación.
La propiedad recibirá a la entrega de la obra, los planos definitivos de la instalación, así como instrucciones de uso y certificados de garantía de todos los aparatos que lo tuviesen.

## EIT Transporte

*DESCRIPCION Y COMPLEMENTOS AL TEXTO*
Elementos de comunicación de un edificio tanto de uso residencial como oficinas, hoteles, con población uniformemente repartida.

*CONTROL Y ACEPTACION*
En los aparatos se indicará la marca, nombre y dirección del fabricante, tipo, número de identificación y fecha de construcción.
Se verificará desde el exterior el funcionamiento de los mandos de puesta en marcha y parada.

*SEGURIDAD Y SALUD LABORAL*
- Riesgos:
- Golpes, contusiones o cortes.
- Atrapamientos.
- Sobresfuerzos (acopios).
- Desplome de las plataformas provisionales de trabajo y caída desde altura.
- Caída de objetos sobre personas en niveles inferiores.
- Medidas:
- Plataformas provisionales resistentes y seguras.
- Barandillas y rodapiés.
- Las móviles dotadas de dispositivo seguro de inmovilización.
- Operarios de niveles inferiores protegidos, siendo imprescindible para los de la plataforma el casco, botas con puntera metálica y cinturón de seguridad.

*CRITERIOS DE MEDICION Y VALORACION*
Se medirá y abonará por unidad completa terminada, incluso parte proporcional de ayudas de albañilería en descarga y colocación, así como los medios auxiliares pertinentes.

*MANTENIMIENTO*
Los servicios de mantenimiento y conservación se contratarán preceptivamente con Empresa Conservadora autorizada.
Los elementos y equipos de la instalación, una vez en uso, sólo serán manipulados por personal perteneciente a la Empresa Conservadora.
La casa instaladora dará a la propiedad un juego de llaves de acceso al recinto, así como doble juego de manual de instrucciones de conservación.

## EITM Montacargas

*DESCRIPCION Y COMPLEMENTOS AL TEXTO*
Instalación de Aparatos Elevadores que se desplazan entre guías verticales, o débilmente inclinadas respecto a la vertical, sirven niveles definidos y están dotados de un camarín cuyas dimensiones y constitución impiden materialmente el acceso de las personas. Cumplen las siguientes características:
- Altura libre de camarín que no sobrepase 1,20 m.
- Camarín dividido en varios compartimentos, ninguno de los cuales pase a una altura de 1,20 m.
- Suelo de camarín que se encuentre al menos a 60 cm por encima del suelo del piso, cuando se encuentre parado en un nivel de servicio.
Puede admitirse el camarín de altura superior a 1,20 m, si está dotado de varios compartimentos fijos, cuyas dimensiones se ajusten a las citadas anteriormente.

## EN Aislamiento e Impermeabilización (15/12/1995)

*DESCRIPCION Y COMPLEMENTOS AL TEXTO*
Productos para el aislamiento termoacústico, que reúnen propiedades en aislamiento térmico, o en corrección acústica, o en amortiguación de vibraciones; o aportan protección frente al paso del agua y a la formación de humedades interiores.

*REQUISITOS PREVIOS A LA EJECUCION*
Ejecución o colocación del soporte que sostendrá al producto aislante o impermeabilizante.
En rehabilitación de cubiertas y muros, se retirarán los productos dañados que dificulten, o perjudiquen la ejecución del nuevo.
En aislamiento de forjados, todos los tabiques deberán ser construidos antes de la aplicación del pavimento, o al menos levantados hasta una altura de dos hileras.

*COMPONENTES*
Impermeabilización:
- Armaduras bituminosas.
- Mezclas y emulsiones.
- Láminas y placas asfálticas:
* Láminas bituminosas de oxiasfalto.
* Láminas de oxiasfalto modificado.
Láminas de betún modificado con elastómeros.
Láminas extruidas de betún modificado con polímeros.
Láminas de betún modificado con plastómeros.
* Láminas de alquitrán modificado con polímeros.
* Láminas antirraiz.
* Placas asfálticas.
- Láminas de PVC:
* Normales.
* Armadas.
- Láminas sintéticas:
* Lámina de polietileno normal.
* Lámina de polietileno expandido.
- Lámina geotextil:
* Lámina geotextil de polietileno.
* Lámina geotextil de poliéster.
Termoacústicos:
- Corcho natural aglomerado negro:
* Acústico.
* Térmico.
* Vibrático o antivibratorio.
- Aislantes de Fibra de Vidrio:
* Fieltro ligero.
* Manta o fieltro semirrígido.
* Panel semirrígido.
* Panel rígido.
- Aislantes de Lana Mineral:
* Panel semirrígido.
* Panel rígido.
- Aislantes de Fibras Minerales:
* Producto termoacústico.
* Producto acústico.
- Aislantes de Poliestireno:
* Poliestireno expandido.
* Poliestireno extruido
- Aislantes de Polietileno:
* Láminas de polietileno expandido normales.
* Láminas de polietileno expandido autoextinguibles o ignífugas.
- Aislantes de Poliuretano:
* Espuma de poliuretano.
* Planchas de espuma de poliuretano.
- Aislantes de Vidrio Celular.

*EJECUCION Y ORGANIZACION*
Condiciones generales de ejecución:
Se seguirán las instrucciones del fabricante en lo que respecta a la colocación o proyección del material.
Cuando tengan lugar interrupciones en el trabajo, deberían prepararse las superficies adecuadamente, para este caso.
Las placas o láminas se colocarán solapadas, a tope, o a rompejunta, dependiendo del caso.
El producto quedará bien adherido al soporte, manteniendo un aspecto uniforme y sin defectos.
Se deberá garantizar la continuidad del aislamiento o impermeabilización y se cubrirá la totalidad de la superficie .
El material colocado se protegerá de impactos, presiones u otras acciones que lo puedan alterar o dañar. También se ha de proteger de la lluvia durante y después de la colocación, además se evitará una exposición prolongada a la luz solar.
El producto irá protegido con los materiales necesarios para que no se deteriore con el paso del tiempo.

*NORMATIVA*
Normativa de Impermeabilización:
- NBE-CT-79
- NBE-CA-88
- NTE-QA: "Cubiertas. Azoteas."
- NBE-QB-90: "Cubiertas con materiales bituminosos".
- Normas UNE: 7050-85; 104238-89 1R; 104232-90 (2)2R; 104239-89 1R; 104242-89 (1) a 104243-90 1R; 104204-89 1R; 104205-85; 53254/1-78; 53358; 53419;53420; 53421.
- Normas DIN: 53854; 53857; 53363;54307; 53855; 54307.
- Real Decreto 2709/1985, de 27-Dic., del Ministerio d Industria y Energía. BOE 15-Mar-85.
- Real Decreto 1637/1986, de 13-Jun., del Ministerio d Industria y Energía. BOE 5-Ago-86.
- Normas UNE: 53037-76 1R; 53215-91; 56906-74; 85205-78; 85205-79 ERRATUM; 53028-90 1R; 53029-82 1R; 53126-79 1R;53127-66; 53181-90 1R; 53182-90 (1); 53205-73;53310-87 2R;53351-78 (experimental); 56904-76; 56905-74; 56908-74;
56909-74; 56910-74; 74040-84 (1) a 74040-84 (8); 74041-80.

*CONTROL Y ACEPTACION*
Comprobación de la ejecución, mediante inspección general, de los siguientes apartados:
- Estado previo del soporte, debiendo estar limpio, ser uniforme y carecer de fisuras y cuerpos salientes o extraños.
- Correcta fijación del producto al soporte, mediante sistema garantizado por el fabricante, que resuelva una sujeción uniforme y sin defectos.

*SEGURIDAD Y SALUD LABORAL*
Se suspenderán los trabajos cuando exista lluvia, nieve, o viento superior a 50 km/h., en este último caso, se retirarán los materiales y herramientas que puedan desprenderse.
No se trabajará en la proximidad de líneas eléctricas de alta tensión.
Las productos se almacenarán lejos de materiales inflamables, en lugares bien ventilados.
Siempre que sea posible se deben disponer, durante el montaje, petos de pro-tección en los aleros o bien redes de seguridad. Se tendrá especial cuidado en el asiento de la base de escaleras, dispuestas para el acceso a la cubierta, no debiendo empalmarse unas con otras.
Se utilizará calzado apropiado en función de las condiciones climatológicas, no debiendo tener las suelas partes metálicas, para lograr un perfecto aisla-miento eléctrico.
Se cumplirán además, todas las disposiciones generales, de obligado cumplimiento, que sean de aplica-ción .

*CRITERIOS DE MEDICION Y VALORACION*
En general, la medición y valoración se efectuará por m2, de superficie ejecutada. En casos particulares, podrá realizarse la medición por unidad de aislamiento. Se incluirán siempre los elementos auxiliares y remates necesarios para su total acabado.

*MANTENIMIENTO*
Se realizarán visitas periódicas de inspección y mantenimiento, al menos una vez al año. Si se observara un defecto de aislamiento o de impermeabilización , se repararán los defectos observados con materiales análogos a la construcción original.

## ENF Antifuego (15/12/1995)

*DESCRIPCION Y COMPLEMENTOS AL TEXTO*
Materiales de aislamiento y protección contra el fuego, en forma pastosa, para ser proyectados "in situ", sobre estructuras metálicas y de hormigón armado o prefabricado, tanto en superficies horizontales como verticales.

*REQUISITOS PREVIOS A LA EJECUCION*
Ejecución del soporte que sostendrá al aislante, cuya superficie deberá de encontrarse limpia y seca.
La humedad del soporte, no será mayor de la indicada por el fabricante para la proyección del aislante.

*COMPONENTES*
Producto, clasificado como incombustible, para ser proyectado.
Resistencia al fuego: de 60 a 240 minutos, según su espesor.

*EJECUCION Y ORGANIZACION*
Se seguirán las instrucciones del fabricante en lo que respecta a la proyección del material.
Se deberá garantizar la continuidad del aislamiento y se cubrirá la totalidad de la superficie a proteger. El acabado deberá tener una textura uniforme.

*NORMATIVA*
- NBE-CT-79: "Condiciones Térmicas en los edificios".
- NBE-CA-88: "Condiciones Acústicas en los edificios".
- NBE-CPI-96: "Condiciones de Protección Contra Incendios en los Edificios".

*CONTROL Y ACEPTACION*
Control del estado previo del soporte, que deberá estar limpio, ser uniforme y carecer de fisuras, cuerpos salientes o extraños.
Control de la aplicación del producto, que deberá tener continuidad de espesor y masa uniforme.

*SEGURIDAD Y SALUD LABORAL*
Se suspenderán los trabajos cuando exista lluvia, nieve, o viento superior a 16-18 km/h, ni se proyectará cuando sea inmediato el riesgo de precipitaciones.
Se procurará no proyectar en la dirección contraria al viento, ni proyectar sobre persona alguna.
El operario estará equipado con una vestimenta que le proteja del contacto con el material.
Durante la proyección del aislamiento, se evitará cualquier otra actividad en el mismo local, y la existencia de personal ajeno a esta tarea.

*CRITERIOS DE MEDICION Y VALORACION*
La medición y valoración se efectuará por m2, de superficie ejecutada. Todo incluido, totalmente acabado.

*MANTENIMIENTO*
Cada 5 años, o antes si se observan anomalías, se revisarán los elementos visibles del aislamiento, comprobando su estado y, particularmente, si se aprecia cualquier tipo de discontinuidad, desprendimientos o daños. Se aprovechará cualquier trabajo de reforma, para verificar el estado de los aislamientos ocultos en las zonas de intervención. Los defectos observados se repararán con materiales análogos a los originales.

## ENFF Fibras minerales (15/12/1995)

*DESCRIPCION Y COMPLEMENTOS AL TEXTO*
Protección contra el fuego y la condensación a base de materiales, constituidos por fibras minerales seleccionadas y mezcladas con un aglomerante hidráulico, exento de amianto ni sílice libre, para su proyección mecánica "in situ", sobre estructuras metálicas y de hormigón armado o prefabricado, tanto en superficies horizontales como verticales.

*REQUISITOS PREVIOS A LA EJECUCION*
Ejecución del soporte que sostendrá al aislante, cuya superficie deberá de encontrarse limpia y seca.
La humedad del soporte, no será mayor de la indicada por el fabricante para la proyección del aislante.

*COMPONENTES*
Producto constituido por fibras minerales seleccionadas y mezcladas con un aglomerante hidráulico, exento de sílice ni amianto, para proyectar "in situ", clasificado frente al fuego como M1.
Por su flexibilidad y adherencia al soporte, este producto se adapta a las deformaciones normales de las estructuras, sin riesgos de que se produzcan fisuraciones.
De diferentes espesores, variando de este modo la resistencia al fuego, de 60 a 240 minutos.

*EJECUCION Y ORGANIZACION*
Se seguirán las instrucciones del fabricante en lo que respecta a la proyección del material.
Se deberá garantizar la continuidad del aislamiento y se cubrirá la totalidad de la superficie a aislar.
Durante la proyección, se procurará un acabado con una textura uniforme.

*NORMATIVA*
- NBE-CT-79: "Condiciones Térmicas en los edificios".
- NBE-CA-88: "Condiciones Acústicas en los edificios".
- NBE-CPI-96: "Condiciones de Protección Contra Incendios en los Edificios".

*CONTROL Y ACEPTACION*
Control de la ejecución, mediante inspección general, de los siguientes apartados:
- Estado previo del soporte, debiendo estar limpio, ser uniforme y carecer de fisuras y cuerpos salientes o extraños.
- Correcta fijación del aislamiento al soporte, mediante sistema garantizado por el fabricante, que resuelva una sujeción uniforme y sin defectos.

*SEGURIDAD Y SALUD LABORAL*
Se suspenderán los trabajos cuando exista lluvia, nieve, o viento superior a 16-18 km/h, ni se proyectará cuando sea inmediato el riesgo de precipitaciones.
Se procurará no proyectar en la dirección contraria al viento, ni proyectar sobre persona alguna.
El operario estará equipado con una vestimenta que le proteja del contacto con el material.
Durante la proyección del aislamiento, se evitará cualquier otra actividad en el mismo local, y la existencia de personal ajeno a esta tarea.

*CRITERIOS DE MEDICION Y VALORACION*
La medición y valoración se efectuará por m2, de superficie ejecutada. Todo incluido, totalmente acabado.

*MANTENIMIENTO*
Cada 5 años, o antes si se observan anomalías, se revisarán los elementos visibles del aislamiento, comprobando su estado, particularmente, si se aprecia cualquier tipo de discontinuidad, desprendimientos o daños. Se aprovechará cualquier trabajo de reforma, para verificar el estado de los aislamientos ocultos en las zonas de intervención. Los defectos observados se repararán con materiales análogos a los originales.

## ENI Impermeabilización (15/12/1995)

*DESCRIPCION Y COMPLEMENTOS AL TEXTO*
Materiales o productos que impiden el paso del agua y la formación de humedades interiores.

*NORMATIVA*
- NBE-QB-90.

*CONTROL Y ACEPTACION*
Sello calidad INCE- AENOR. Homologación MINER.

## ENIB Mezclas y Emulsiones (15/12/1995)

*DESCRIPCION Y COMPLEMENTOS AL TEXTO*
Productos bituminosos utilizados para la imprimación y la preparación de superficies, con el fin de mejorar la adherencia de la impermeabilización a éste. También son utilizados para la impermeabilización de muros y cimientos.

*REQUISITOS PREVIOS A LA EJECUCION*
La superficie del soporte base deberá ser uniforme, estar limpia y carecer de cuerpos extraños.
Los encuentros con elementos verticales, tales como petos, chimeneas de ventilación, etc., deben estar acabados con una escocia o un chaflán que forme un ángulo de 135º ± 10º.
Antes de comenzar la colocación de la impermeabilización, deben instalarse las cazoletas de desagüe y prepararse las juntas de dilatación.
Cuando el soporte base sea de hormigón, de mortero de cemento, de hormigón celular o de mortero de áridos ligeros su superficie deberá estar fraguada y seca, sin huecos ni resaltes mayores que el 20 % del espesor de la impermeabilización prevista.
Cuando el soporte base sea de placas aislantes, éstas deben colocarse a traba y sin huecos entre ellas.

*COMPONENTES*
- Soporte base de la impermeabilización:
Denominado al elemento sobre el que se coloca la impermeabilización, que en cubiertas puede coincidir o no con el elemento estructural de la cubierta.
Como base de la impermeabilización puede utilizarse cualquiera de los materiales siguientes:
- Hormigón armado en obra, prefabricado, celular.
- Mortero de cemento.
- Placas aislantes térmicas.
- Morteros de áridos ligeros.
- Lámina asfáltica.
- Imprimadores bituminosos:
Tipos:
-Emulsiones asfálticas.
Productos obtenidos por la dispersión de pequeñas partículas de betún asfáltico en agua o en una solución acuosa con un agente emulsionante. Además de los tres productos básicos, betún asfáltico, agua y emulsionantes, puede contener otros como áridos, materia mineral fina, caucho, etc.
- Pinturas bituminosas de imprimación.
Productos líquidos obtenidos a partir de una base bituminosa, asfáltica o de alquitrán, que cuando se aplican en capa fina, al secarse, forman una película sólida.
- Oxiasfaltos:
Productos bituminosos semisólidos preparados a partir de hidrocarburos naturales por destilación y oxidación posterior, sin o con catalizadores, al hacer pasar a través de su masa una corriente de aire a elevada temperatura.

*EJECUCION Y ORGANIZACION*
Cuando la primera capa de impermeabilización se realice in situ con mástic modificado de base alquitrán, no es necesario aplicar la imprimación.
Cuando la impermeabilización esté constituida por materiales a base de asfalto, los materiales de imprimación deberán tener de base asfalto y cuando esté constituida por materiales a base de alquitrán la imprimación deberá ser de base de alquitrán.
Se deberá garantizar la continuidad de la imprimación y se cubrirá la totalidad de la superficie a impermeabilizar.
La imprimación debe tener una masa de 0,3 kg/m2, como mínimo.

*NORMATIVA*
- NTE-QA: "Cubiertas. Azoteas."
- NBE-QB-90: "Cubiertas con materiales bituminosos".
- Normas UNE: 7050-85; 104238-89 1R; 104232-90 (2)2R; 104239-89 1R; 104242-89 (1) a 104243-90 1R; 104204-89 1R; 104205-85.

*CONTROL Y ACEPTACION*
Se revisará el estado del soporte.
La dirección facultativa establecerá controles para comprobar que la ejecución de la obra se ajusta tanto al proyecto, como a las condiciones generales de ejecución descritas anteriormente, de los apartados siguientes:
- Estado del soporte de la impermeabilización.
- Ejecución de elementos singulares, como bordes, encuentros, desagües y juntas.
La Dirección Facultativa puede exigir la realización de prueba de servicio para la cubierta, para comprobar si aparecen o no humedades debajo de la cubierta, en los muros o en los tabiques.
Prueba de servicio para cubiertas:
Consistirá en una inundación hasta un nivel de 5 cm. por debajo del punto más alto de la entrega más baja de la impermeabilización en paramentos, teniendo en cuenta que la carga de agua no sobrepase los límites de resistencia de la cubierta.
La inundación se mantendrá hasta el nivel indicado durante 24 h., como mínimo.
En las cubiertas que no sea posible su inundación se procederá a un riego continuo durante 48 h.

*SEGURIDAD Y SALUD LABORAL*
Se suspenderán los trabajos cuando exista lluvia, nieve, o viento de velocidad superior a 50 km/h. En este caso se retirarán los materiales y herramientas que puedan desprenderse.
No se trabajará en la proximidad de líneas eléctricas que conduzcan corrientes de alta tensión.
Será obligatorio el uso de cinturón de seguridad, sujeto por medio de cuerda a las anillas de seguridad.
Se tendrá especial cuidado en el asiento de la base de las escaleras de obra dispuestas para el acceso a la cubierta. Si la altura de las escaleras no fuera suficiente, deberá resolverse el acceso con otras de mayor altura, o disponiendo plataformas intermedias, pero en ningún caso mediante empalmes.
Se utilizará calzado apropiado en función de las condiciones climatológicas, no debiendo tener las suelas partes metálicas, para lograr un perfecto aislamiento eléctrico.
Siempre que sea posible se deben disponer, durante el montaje, petos de protección en los aleros o bien redes de seguridad.
Se cumplirán además todas las disposiciones de obligado cumplimiento, relativas a Seguridad e Higiene en el Trabajo y las ordenanzas municipales, que sean de aplicación.

*CRITERIOS DE MEDICION Y VALORACION*
Se medirá y se valorará por m2 de superficie ejecutada, medida en proyección horizontal.

*MANTENIMIENTO*
Se realizarán visitas periódicas de inspección y mantenimiento, al menos una vez al año, controlando lo siguiente:
- Eliminación de cualquier tipo de vegetación y de los materiales acumulados por el viento.
- Retirada periódica de sedimentos que puedan formarse por retenciones ocasionales del agua.
- Conservación en buen estado de los elementos de albañilería relacionados con el sistema de estanqueidad.
- Comprobación de la impermeabilización en las cubiertas sin protección pesada.
Si se observaran defectos en la impermeabilización, se repararán con materiales análogos a la construcción original, por personal especializado.
El personal de inspección, conservación o reparación deberá de llevar calzado de suela blanda.

## ENIL Láminas y Placas bituminosas (15/12/1995)

*DESCRIPCION Y COMPLEMENTOS AL TEXTO*
Productos bituminosos formados fundamentalmente por láminas asfálticas de oxiasfalto o de betún elastómero, que pueden disponer de armadura (fieltro orgánico, fieltro de fibra de vidrio, tejido de fibra, fieltro de poliéster, película de polietileno), de protección a punzonamiento, a desgarro y a tracción. Presentan diferentes terminaciones: polietileno, arena, pizarra, gránulos minerales en diferentes colores, para impermeabilización en cubierta invertida, cubierta autoprotegida no transitable, cubierta con protección pesada transitable, en zonas ajardinadas sobre construcciones subterráneas.

*REQUISITOS PREVIOS A LA EJECUCION*
La superficie del soporte base deberá ser uniforme, estar limpia y carecer de cuerpos extraños.
Los encuentros con elementos verticales, tales como petos, chimeneas de ventilación, etc., deben estar acabados con una escocia o un chaflán que forme un ángulo de 135º ±10º.
Antes de comenzar la colocación de la impermeabilización, deben instalarse las cazoletas de desagüe y prepararse las juntas de dilatación.
Cuando el soporte base sea de hormigón, de mortero de cemento, de hormigón celular o de mortero de áridos ligeros su superficie deberá estar fraguada y seca, sin huecos ni resaltes mayores que el 20% del espesor de la impermeabilización prevista.
Cuando el soporte base sea de placas aislantes, éstas deben colocarse a traba y sin huecos entre ellas.
Cuando la impermeabilización esté constituida por materiales a base de asfalto, los materiales de imprimación deberán tener de base asfalto y cuando esté constituida por materiales a base de alquitrán la imprimación deberá ser de base de alquitrán.
Los materiales de imprimación deben aplicarse mediante brocha, cepillo o pulverizador. La aplicación debe realizarse en todas las zonas en las que la impermeabilización deba adherirse y en las zonas de los remates.

*COMPONENTES*
Elementos que intervienen:
- Soporte base de la impermeabilización:
Denominado al elemento sobre el que se coloca la impermeabilización, que en cubiertas puede coincidir o no con el elemento estructural de la cubierta.
Como base de la impermeabilización puede utilizarse cualquiera de los materiales siguientes:
- Hormigón armado en obra, prefabricado, celular.
- Mortero de cemento.
- Placas de aislamiento térmico.
- Morteros de áridos ligeros.
- Lámina asfáltica.
Láminas asfálticas:
Las láminas pueden ser de los siguientes tipos:
- Laminas bituminosas de oxiasfalto: Están constituidas por una o varias armaduras, recubrimientos bituminosos, material antiadherente y ocasionalmente una protección.
- Láminas de oxiasfalto modificado: Constituidas por una o varias armaduras, recubrimientos bituminosos a base de oxiasfalto modificado, material antiadherente, plástico y ocasionalmente una protección.
- Láminas de betún modificado con elastómeros: Que están constituidos por una o varias armaduras recubiertas con másticos bituminosos modificados con plastómeros, material antiadherente y ocasionalmente una protección.
- Láminas extruidas de betún modificado con polímeros: Tienen un recubrimiento bituminoso a base de un mástico de betún modificado con polímeros y fabricados por extrusión y calandrado. Ocasionalmente, llevan, en su cara interna, una armadura constituida por fieltro de fibra de vidrio.
- Láminas de betún modificado con plastómeros: Están constituidos por una o varias armaduras recubiertas con másticos bituminosos modificados con plastómeros, material antiadherente y ocasionalmente una protección.
- Láminas de alquitrán modificado con polímeros: Son láminas sin armaduras, que se fabrican por extrusión y calandrado y que están constituidas por un recubrimiento bituminoso a base de alquitrán modificado con polímeros, por plastificantes y por otros materiales tales como cargas minerales.
- Láminas antirraiz: Láminas asfálticas de alta resistencia tratadas con productos antirraiz, que actúan como repelente de las raíces. Se colocan como las láminas clásicas, por soldadura con soplete sobre lámina base, o con asfalto caliente sobre soporte de hormigón, en posiciones adherida, semiadherida o flotante, no adherida.
- Placas asfálticas: Son productos bituminosos prefabricados en piezas de pequeño tamaño y con diversas formas, formados por una armadura, recubrimiento bituminoso, un material antiadherente y una protección mineral situada en la cara exterior.
Protección de la impermeabilización:
- Protección pesada: con grava, con baldosas o con losas, con hormigones y morteros, con tierra vegetal.
- Protección ligera: Sólo en cubiertas no transitables, va incorporada a la última lámina de las que componen la impermeabilización. Las láminas que llevan incorporada la protección se denominan autoprotegidas, pudiendo ser granulares, a base de áridos o metálicas.

*EJECUCION Y ORGANIZACION*
La impermeabilización puede disponerse sobre el soporte base según los sistemas que se indican a continuación:
- Adherido: la impermeabilización se une al soporte base en toda su superficie.
- Semiadherido: la impermeabilización se adhiere al soporte base en una extensión comprendida entre el 15 y el 50 % de la superficie.
- No adherido: la impermeabilización se coloca sobre el soporte base en toda su superficie.
- Clavado: la impermeabilización se sujeta al soporte mediante puntas.
- Sistema adherido:
Todas las capas que constituyen la impermeabilización deben adherirse tanto entre sí como al soporte, habiéndose tratado éste previamente con una imprimación que puede ser una emulsión o una pintura de imprimación. La imprimación debe tener una masa de 0,3 kg/m2, como mínimo.
Cuando la primera capa de impermeabilización se realice in situ con mástico modificado de base alquitrán, no es necesario colocar la imprimación.
En este sistema se puede realizar una impermeabilización monocapa o multicapa, tanto para protección pesada como para protección ligera.
En la impermeabilización monocapa:
La lámina debe colocarse soldándola sobre la imprimación base o aplicándola junto con una capa de asfalto fundido sobre la base.
Si la lámina es autoprotegida, podrá colocarse también sobre la capa de oxiasfalto ya frío, en este caso, deberán soldarse tanto la lámina a dicha capa como los solapes entre sí.
En la impermeabilización multicapa aplicada con asfalto fundido:
Las láminas deben extenderse sobre el oxiasfalto o el mástic fundido de tal manera que lo desplacen, evitando la formación de bolsas de aire.
La última lámina, si es autoprotegida, puede aplicarse inmediatamente después de haberse extendido el asfalto, o en frío soldándola con soplete totalmente a la capa de asfalto y deben soldarse los solapos entre sí.
También puede realizarse impermeabilización multicapa mediante calentamiento.
- Sistema semiadherido:
La adherencia de la impermeabilización al soporte se consigue a través de las perforaciones de la primera lámina al colocarla sobre una capa de imprimación, que se dispone sobre el soporte. Esta capa debe tener una masa de 0,3 kg/ m2, como mínimo, y estar formada por una emulsión o por una pintura de imprimación.
- Sistema no adherido:
Para conseguir la independencia de la impermeabilización con respecto al soporte, la primera lámina debe colocarse sobre el mismo, sin imprimación.
En este sistema se puede realizar una impermeabilización monocapa o multicapa con láminas.
En la impermeabilización monocapa:
La lámina debe soldarse solamente en los solapos.
En la impermeabilización multicapa:
Debe colocarse una capa de láminas, uniendo los solapos con asfalto fundido. A continuación, debe aplicarse una segunda capa de láminas con asfalto fundido.
- Sistema clavado:
Pueden realizarse una impermeabilización monocapa, constituida por placas asfálticas clavadas al soporte, o multicapa con láminas y placas asfálticas.
Condiciones generales de ejecución:
Para efectuar la unión de las láminas entre sí mediante calentamiento, se vierte delante de la lámina enrrollada, una cantidad suficiente de mástico o de oxiasfalto fundidos, de tal manera que al desenrollaría quede una porción por delante y sobresalga por los bordes. A la vez que se va extendiendo el rollo, debe presionarse la superficie del mismo.
La colocación de las piezas deberá hacerse de tal forma que ninguna junta entre piezas de cada hilera resulte alineada con las de las hileras contiguas.
En las láminas antirraiz, se ejecutarán al igual que el resto de láminas. En los petos debe subir por encima de la tierra vegetal.
En cubiertas:
Las láminas deberán empezar a colocarse por la parte más baja del faldón, preferentemente en dirección perpendicular a la línea de máxima pendiente del faldón. Deberá continuarse hasta terminar una hilera, realizando solapos de 8 cm como mínimo en las uniones entre piezas. Deberá continuarse colocando nuevas hileras en sentido ascendente hasta la limatesa, de manera tal que cada hilera solape sobre la anterior 8 cm, como mínimo.
Cuando la pendiente del faldón sea mayor que el 10% las láminas podrán colocarse en dirección paralela a la línea de máxima pendiente. Cuando la pendiente sea mayor que el 15%, como sucede en el caso de refuerzo de placas asfálticas, las láminas deberán fijarse mecánicamente para evitar su descuelgue.

*NORMATIVA*
- NTE-QA: "Cubiertas. Azoteas."
- NBE-QB-90: "Cubiertas con materiales bituminosos".
- Normas UNE: 7050-1:97; 104238-89 1R; 104232-90 (2) 2R; 104239-89 1R; 104242-89 (1) a 104243-90 1R; 104204-89 1R; 104205-85.

*CONTROL Y ACEPTACION*
Se revisará el estado del soporte de la impermeabilización.
La Dirección Facultativa establecerá controles para comprobar que la ejecución de la obra se ajusta tanto al proyecto de ejecución, como a las condiciones generales de ejecución descritas anteriormente, en los
apartados siguientes:
- Estado del soporte de la impermeabilización.
- Colocación de las láminas y de la protección en su caso.
- Ejecución de elementos singulares, como bordes, encuentros, desagües y juntas.
La Dirección Facultativa puede exigir la realización de prueba de servicio para la cubierta, para comprobar su estanqueidad.
Prueba de servicio para cubiertas:
Consistirá en una inundación hasta un nivel de 5 cm por debajo del punto más alto de la entrega más baja de la impermeabilización en paramentos, teniendo en cuenta que la carga de agua no sobrepase los límites de resistencia de la cubierta.
La inundación se mantendrá hasta el nivel indicado durante 24 h., como mínimo.
En las cubiertas que no se puedan inundar se procederá a un riego continuo durante 48 h.

*SEGURIDAD Y SALUD LABORAL*
Se suspenderán los trabajos cuando exista lluvia, nieve, o viento de velocidad superior a 50 km/h., en este último caso, se retirarán los materiales y herramientas que puedan desprenderse.
No se trabajará en la proximidad de líneas eléctricas de alta tensión.
Las láminas de impermeabilización se almacenarán lejos de materiales inflamables, en lugares bien ventilados.
Siempre que sea posible se deben disponer, durante el montaje, petos de pro-tección en los aleros o bien redes de seguridad. Se tendrá especial cuidado en el asiento de la base de escaleras, dispuestas para el acceso a la cubierta, no debiendo empalmarse unas con otras.
Se utilizará calzado apropiado en función de las condiciones climatológicas, no debiendo tener las suelas partes metálicas, para lograr un perfecto aisla-miento eléctrico. El operario estará equipado con una vestimenta que le proteja del contacto con el material en caliente.
Se cumplirán además, todas las disposiciones generales, de obligado cumplimiento, que sean de aplicación.

*CRITERIOS DE MEDICION Y VALORACION*
La medición y valoración se efectuará por m2, de superficie ejecutada, incluyendo la parte proporcional de adhesivo para fijación, cortes, uniones y colocación.

*MANTENIMIENTO*
Se realizarán revisiones periódicas de inspección y mantenimiento, al menos una vez al año realizando las operaciones siguientes:
- Eliminación de cualquier tipo de vegetación y de los materiales acumulados por el viento.
- Retirada periódica de sedimentos que puedan formarse por retenciones ocasionales del agua.
- Conservación en buen estado de los elementos de albañilería relacionados con el sistema de estanqueidad.
- Comprobación de la fijación de la impermeabilización al soporte en las cubiertas sin protección pesada.
Si se observaran defectos de impermeabilización o de sujeción, se repararán, por personal especializado, con materiales análogos a los originales.
El personal de inspección, conservación o reparación deberá de llevar calzado de suela blanda.

## ENIW Varios (15/12/1995)

*DESCRIPCION Y COMPLEMENTOS AL TEXTO*
Láminas geotextiles de poliéster o de polipropileno, para impermeabilización de sótanos, fosos, cimentaciones y muros en contacto con el terreno, también utilizadas como separadoras entre las distintas capas de la impermeabilización.

*REQUISITOS PREVIOS A LA EJECUCION*
La superficie del soporte base deberá ser uniforme, estar limpia y carecer de cuerpos extraños, que puedan producir perforaciones en la lámina.
Cuando el soporte base sea de placas aislantes, éstas deben colocarse a traba y sin huecos entre ellas.

*COMPONENTES*
- Soporte base de la impermeabilización:
- Hormigón armado en obra, prefabricado, celular.
- Mortero de cemento.
- Placas aislantes térmicas.
- Morteros de áridos ligeros.
- Productos bituminosos.
- Lámina geotextil. Tipos:
- Lámina geotextil de polietileno.
- Lámina geotextil de poliéster.

*EJECUCION Y ORGANIZACION*
Condiciones generales de ejecución:
Se seguirán las instrucciones del fabricante en lo que respecta a la colocación del material.
Se deberá garantizar la continuidad de las láminas y se cubrirá la totalidad de la superficie a impermeabilizar.
La lámina de impermeabilización se ha de proteger del paso de personas o maquinaria. Además, se protegerá de impactos, presiones u otras acciones que la puedan alterar o dañar.
Como lámina separadora, su ejecución garantizará la no adherencia de los componentes entre los que se intercalar.

*NORMATIVA*
- NTE-QA: "Cubiertas. Azoteas."
- NBE-CT-79: "Condiciones Térmicas en los edificios".
- Normas DIN: 53854; 53857; 53363;54307; 53855; 54307.

*CONTROL Y ACEPTACION*
Se revisará el estado del soporte de la impermeabilización.
La Dirección Facultativa establecerá controles para comprobar que la ejecución de la obra se ajusta tanto al proyecto de ejecución, como a las condiciones generales de ejecución descritas anteriormente, en los apartados siguientes:
- Estado del soporte de la impermeabilización.
- Colocación de las láminas y de la protección en su caso.
- Ejecución de elementos singulares, como bordes, encuentros, desagües y juntas.

*SEGURIDAD Y SALUD LABORAL*
Se suspenderán los trabajos cuando exista lluvia, nieve, o viento de velocidad superior a 50 km/h. En este caso se retirarán los materiales y herramientas que puedan desprenderse.
No se trabajará en la proximidad de líneas eléctricas que conduzcan corrientes de alta tensión.
Será obligatorio el uso de cinturón de seguridad, sujeto por medio de cuerda a las anillas de seguridad.
Se tendrá especial cuidado en el asiento de la base de las escaleras de obra dispuestas para el acceso a la cubierta. Si la altura de las escaleras no fuera suficiente, deberá resolverse el acceso con otras de mayor altura, o disponiendo plataformas intermedias, pero en ningún caso mediante empalmes.
Se utilizará calzado apropiado en función de las condiciones climatológicas, no debiendo tener las suelas partes metálicas, para lograr un perfecto aislamiento eléctrico.
Las láminas de impermeabilización se almacenarán lejos de materiales inflamables.
Siempre que sea posible se deben disponer, durante el montaje, petos de protección en los aleros o bien redes de seguridad.
Se cumplirán además todas las disposiciones de obligado cumplimiento, relativas a Seguridad e Higiene en el Trabajo y las ordenanzas municipales, que sean de aplicación.

*CRITERIOS DE MEDICION Y VALORACION*
Se medirá y se valorará por m2 de superficie realmente ejecutada, incluso parte proporcional de fijación, cortes, uniones, solapes y colocación.

*MANTENIMIENTO*
Se realizarán visitas periódicas de inspección y mantenimiento, al menos una vez al año realizando las operaciones siguientes:
- Comprobación de la existencia de desplazamientos de parte de la protección, que dejen al descubierto zonas de la membrana o aislamiento térmico.
Si se observara un defecto de impermeabilización o de sujeción, se repararán los defectos observados con materiales análogos a la construcción original, por personal especializado.
El personal de inspección, conservación o reparación deberá de llevar calzado de suela blanda.

## ENT Termoacústicos (15/12/1995)

*DESCRIPCION Y COMPLEMENTOS AL TEXTO*
Sistemas constructivos y materiales que por sus cualidades, se disponen en las obras de edificación para conseguir aislamiento térmico o corrección acústica, para amortiguación de vibraciones, cubiertas, techos, cielos rasos, terrazas, conductos de aire acondicionado, muros, cerramientos verticales en cámara de aire, forjados de pisos, sustituyendo cámara de aire y tabique de cerramiento interior, para tabiquería interior.

*REQUISITOS PREVIOS A LA EJECUCION*
Ejecución o colocación del soporte que sostendrá al aislante.
La superficie soporte, deberá de encontrarse limpia, seca, sin grasas ni óxidos y libre de polvo, presentándose convenientemente saneada, y preparada si procediera con la imprimación adecuada, a fin de asegurar una total adherencia..
Los salientes y cuerpos extraños del soporte deberán eliminarse, y los huecos importantes, rellenarlos con una capa de mortero pobre.
La humedad del soporte, no será mayor de la indicada por el fabricante para la proyección del aislante.
En rehabilitación de cubiertas y muros, se retirarán los aislamientos dañados que dificulten, o perjudiquen la ejecución del nuevo aislamiento.
En aislamiento de forjados, todos los tabiques deberán ser construidos antes de la aplicación del pavimento; o al menos levantados hasta una altura de dos hileras.

*COMPONENTES*
Los componentes son:
- Aislantes de corcho natural aglomerado negro:
* Acústico.
* Térmico.
* Vibrático o antivibratorio.
- Aislantes de Fibra de Vidrio:
- Fieltro ligero:
* Normal, sin recubrimiento.
* De fibra de vidrio hidrofugada.
* Con papel Kraft.
* Con papel Kraft-aluminio.
* Con papel alquitranado.
* Con velo de vidrio.
- Manta o fieltro semirrígido:
* Con papel Kraft.
* Con papel Kraft-aluminio.
* Con velo de vidrio.
* De fibra de vidrio hidrofugada, con velo de vidrio.
* Con un complejo de Aluminio-Malla de vidrio-PVC.
- Panel semirrígido:
* Normal, sin recubrimiento.
* Hidrofugado, sin recubrimiento.
* Hidrofugado, con papel Kraft pegado con polietileno.
* Hidrofugado, con velo de vidrio textil.
- Panel rígido:
* Normal, sin recubrimiento.
* Con un complejo de papel Kraft-aluminio pegado con polietileno fundido.
* Con película de PVC blanco pegado con cola ignífuga.
* Con un complejo de oxiasfalto y papel.
* De alta densidad, pegada a placa de cartón-yeso.
- Aislantes de Lana Mineral:
- Fieltro:
* Con papel Kraft, Kraft-aluminio, papel Kraft .
* Con para-vapor Kraft aluminio.
* Con lámina de aluminio.
- Panel semirrígido:
* Con lámina de aluminio.
* Con velo natural negro.
- Panel rígido:
* Normal, sin recubrimiento.
* Autoportante revestido de un velo mineral.
* Revestido de betún soldable.
- Aislantes de Fibras Minerales:
- Producto termoacústico.
- Producto acústico.
- Aislantes de Poliestireno:
- Poliestireno expandido:
* Normales (tipos I á VI).
* Autoextinguibles o ignífugos, clasificados ante el fuego como M1.
- Poliestireno extruido.
- Aislantes de Polietileno:
- Láminas de polietileno expandido normales.
- Láminas de polietileno expandido autoextinguibles o ignífugas.
- Aislantes de Poliuretano:
- Espuma de poliuretano.
- Planchas de espuma de poliuretano.
- Aislantes de Vidrio Celular.
- Mortero de yeso negro para macizar las placas aislantes de vidrio celular, en puentes térmicos (hornacinas, pilares, vigas o frentes de forjados), en paramentos verticales interiores y exteriores, y en colocación de techos.
- Anclajes mecánicos metálicos, para aislamiento de paramentos verticales por el exterior.
- Malla metálica o de fibra de vidrio para el agarre del revestimiento final en aislamiento de paramentos verticales por el exterior con placas de vidrio celular.
- Cola bituminosa, producto formulado con una emulsión iónica de betún-caucho de gran adherencia, para fijación del panel de corcho, en aislamiento de cubiertas inclinadas, cubiertas planas, en fachadas y en puente térmico.
- Adhesivo sintético a base de dispersión de copolímeros sintéticos, para fijación del panel de corcho, en suelos y paredes.
- Adhesivos adecuados para la fijación del aislamiento, garantizadas por el fabricante para que no contenga sustancias que dañen la composición y estructura del aislante de poliestireno. Para aislamiento de techos y en cerramientos por el exterior.
- Grava nivelada y compactada, para soporte del poliestireno en aislamiento sobre el terreno.
- Lámina geotextil sobre aislamiento en cubierta invertida.
- Anclajes mecánicos metálicos, para aislamiento de paramentos verticales por el exterior.
- Accesorios metálicos, como abrazadera de correa y grapa-clip, para sujeción de placas en falsos techos.

*EJECUCION Y ORGANIZACION*
Condiciones generales de ejecución:
Se seguirán las instrucciones del fabricante en lo que respecta a la colocación o proyección del material.
En este último caso el aislante se proyectará en pasadas sucesivas de 10-15 mm, permitiendo la total espumación de cada capa, antes de aplicar la siguiente. Cuando tengan lugar interrupciones en el trabajo, deberían prepararse las superficies adecuadamente, para este caso. Durante la proyección, se procurará un acabado con una textura uniforme, la cual no requerirá retocarse a mano. En aplicaciones al exterior se evitará que la superficie de la espuma pueda acumular agua dotándola de la necesaria inclinación.
Las placas se colocarán solapadas, a tope, o a rompejunta, dependiendo del caso.
El aislamiento quedará bien adherido al soporte, manteniendo un aspecto uniforme y sin defectos.
Se deberá garantizar la continuidad del aislamiento y se cubrirá la totalidad de la superficie a aislar, sin que se produzcan puentes térmicos.
El material colocado se protegerá de impactos, presiones u otras acciones que lo puedan alterar o dañar.
También se ha de proteger de la lluvia durante y después de la colocación, además se evitará una exposición prolongada a la luz solar.
El aislamiento irá protegido con los materiales necesarios para que no se deteriore con el paso del tiempo. El recubrimiento o protección del aislamiento se hará de tal manera que éste quede firme y lo haga duradero.

*NORMATIVA*
- NBE-CT-79.
- NBE-CA-88.
- Real Decreto 2709/1985, de 27-Dic., del Ministerio d Industria y Energía. BOE 15-Mar-85.
- Real Decreto 1637/1986, de 13-Jun., del Ministerio d Industria y Energía. BOE 5-Ago-86.
- Normas UNE: 53037-76 1R; 53215-91; 56906-74; 85205-78; 85205-79 ERRATUM; 53028-90 1R; 53029-82 1R; 53126-79 1R;53127-66; 53181-90 1R; 53182-90 (1); 53205-73;53310-87 2R;53351-78 (experimental); 56904-76; 56905-74; 56908-74; 6909-74; 56910-74; 74040-84 (1) a 74040-84 (8); 74041-80.

*CONTROL Y ACEPTACION*
Comprobación de la ejecución, mediante inspección general, de los siguientes apartados:
- Estado previo del soporte, debiendo estar limpio, ser uniforme y carecer de fisuras y cuerpos salientes o extraños.
- Correcta fijación del aislamiento al soporte, mediante sistema garantizado por el fabricante, que resuelva una sujeción uniforme y sin defectos.
- Perfecta colocación de las placas solapadas, a tope, o a tope y a rompejunta según el caso.
- Ventilación de la cámara de aire si la hubiera.

*SEGURIDAD Y SALUD LABORAL*
En aislamiento proyectado se procurará no proyectar en la dirección contraria al viento, ni proyectar sobre persona alguna.
El operario estará equipado con una vestimenta que le proteja del contacto con el material.
Durante la proyección del aislamiento, se evitará cualquier otra actividad en el mismo local, y la existencia de personal ajeno a esta tarea.
Se suspenderán los trabajos cuando exista lluvia, nieve, o viento superior a 50 km/h., en este último caso, se retirarán los materiales y herramientas que puedan desprenderse.
No se trabajará en la proximidad de líneas eléctricas de alta tensión.
Las placas de aislamiento se almacenarán lejos de materiales inflamables, en lugares bien ventilados.
Toda placa superior a 1,50 m de longitud, deberá ser manejada por dos hom-bres.
Siempre que sea posible se deben disponer, durante el montaje, petos de pro-tección en los aleros o bien redes de seguridad. Se tendrá especial cuidado en el asiento de la base de escaleras, dispuestas para el acceso a la cubierta, no debiendo empalmarse unas con otras.
Se utilizará calzado apropiado en función de las condiciones climatológicas, no debiendo tener las suelas partes metálicas, para lograr un perfecto aisla-miento eléctrico.
Se cumplirán además, todas las disposiciones generales, de obligado cumplimiento, que sean de aplica-ción .

*CRITERIOS DE MEDICION Y VALORACION*
La medición y valoración se efectuará por m2, de superficie ejecutada, incluyendo la parte proporcional de adhesivo para fijación, cortes, uniones y colocación.

*MANTENIMIENTO*
Cada 5 años, o antes si se observan anomalías, se revisarán los elementos visibles del aislamiento, comprobando su estado y, particularmente, si se aprecia cualquier tipo de discontinuidad, desprendimientos o daños. Se aprovechará cualquier trabajo de reforma, para verificar el estado de los aislamientos ocultos en las zonas de intervención. Los defectos observados se repararán con materiales análogos a los originales.

## ENTP Poliestireno (15/12/1995)

*DESCRIPCION Y COMPLEMENTOS AL TEXTO*
Aislantes termoacústicos celulares de espumas rígidas de poliestireno, de carácter termoplástico obtenidos a partir de perlas expandibles, poliestireno expandido, o bien mediante proceso de extrusión, poliestireno extrusionado. Utilizados para aislamiento termoacústico de cubiertas inclinadas, cubiertas planas invertidas, techos, cielos rasos, suelos, muros por el exterior, muros en contacto con el terreno, cerramientos verticales en cámara de aire, sustituyendo cámara de aire y tabique de cerramiento interior, en tabiquería interior, rotura de puente térmico en frentes de forjados y pilares, y en juntas de dilatación.

*REQUISITOS PREVIOS A LA EJECUCION*
Ejecución o colocación del soporte que sostendrá al aislante.
- Aislamiento en forjados y cubiertas:
La superficie deberá de encontrarse limpia y seca. Los salientes y cuerpos extraños deberán eliminarse y los huecos importantes, rellenarlos con una capa de mortero pobre. En rehabilitación de cubiertas y muros, se retirarán los aislamientos dañados que dificulten, o perjudiquen la ejecución del nuevo aislamiento.

*COMPONENTES*
Los aislantes de poliestireno, se clasifican en los siguientes productos:
- Poliestireno expandido:
Aislamiento obtenido a partir de perlas expandibles, en forma de planchas planas a tope, planas machiembradas, o con forma de placa ondulada de cubierta, para su colocación sobre cubriciones antiguas de fibrocemento.
Utilizado en paredes, forjados, encofrados perdidos, juntas de dilatación, aislamiento ruido de impacto, cubiertas planas invertidas e inclinadas, y paredes cartón-yeso, falsos techos, instalaciones frigoríficas, etc.
Tipos:
- I : Densidad entre 9 y 10 Kg/m3. Marcado con 1 franja verde. Entre tabiques.
- II: Densidad entre 11 y 12 Kg/m3. Marcado con 2 franjas verdes. Entre tabiques y falsos techos.
- III: Densidad entre 13 y 15 Kg/m3. Marcado con 1 franja azul clara. Entre tabiques, falsos techos, y cámaras de conservación a 0ºC.
- IV: Densidad entre 18 y 20 Kg/m3. Marcado con 1 franja amarilla. Cubiertas no transitables y cámaras de congelación hasta -25ºC.
- V: Densidad entre 22 y 25 Kg/m3. Marcado con 1 franja negra. Cubiertas transitables y cámaras de congelación hasta -25ºC.
- VI: Densidad entre 28 y 30 Kg/m3. Marcado con 2 franjas negras. Cubiertas invertidas.
Se distinguen las planchas normales y las autoextinguibles o ignífugas, clasificadas ante el fuego como M1. Deberán ir marcadas además de por su tipo, con 1 franja roja adicional.
- Poliestireno extruido:
Aislamiento de estructura celular cerrada y homogénea, obtenido por proceso de extrusión, en forma de planchas planas a tope o machiembradas.
Utilizado en paredes, forjados, sobre el terreno, en suelo radiante, aislamiento ruido de impacto, en muros en contacto con el terreno, cubiertas planas invertidas e inclinadas, formación de paneles sandwich, y paredes cartón-yeso, falsos techos, rotura de puente térmico en frentes de forjados y pilares, instalaciones frigoríficas, etc.
- Adhesivos adecuados para la fijación del aislamiento, garantizadas por el fabricante para que no contenga sustancias que dañen la composición y estructura del aislante de poliestireno. Para aislamiento de techos y en cerramientos por el exterior.
- Grava nivelada y compactada, para soporte del poliestireno en aislamiento sobre el terreno.
- Lámina geotextil sobre aislamiento en cubierta invertida.
- Anclajes mecánicos metálicos, para aislamiento de paramentos verticales por el exterior.
- Accesorios metálicos, como abrazadera de correa y grapa-clip, para sujeción de placas en falsos techos.

*EJECUCION Y ORGANIZACION*
Condiciones generales de ejecución:
Se seguirán las instrucciones del fabricante en lo que respecta a la colocación del material.
El aislamiento de poliestireno se colocará a tope y a matajunta.
El aislamiento quedará bien adherido al soporte, mediante cola de contacto o por anclaje mecánico por aguja empotrada y arandela de retención, de acero inoxidable, manteniendo un aspecto uniforme y sin defectos.
Se deberá garantizar la continuidad del aislamiento y se cubrirá la totalidad de la superficie a aislar, sin que se produzcan puentes térmicos.
El aislamiento se ha de proteger de una exposición prolongada a la luz solar.
El material colocado se protegerá de impactos, presiones u otras acciones que lo puedan alterar o dañar.
- Aislamiento de Cubierta Invertida:
La placa de poliestireno, deberá ir dispuesta sobre la capa de impermeabilización bituminosa.
Sobre ésta se dispondrá, una lámina geotextil y capa de gravilla de diámetro 3-7 mm, a continuación se recibirá una capa de mortero de agarre para recibir a las losetas, como acabado final.
- Aislamiento de Cubierta Inclinada:
La placa de poliestireno irá fijada mecánicamente directamente sobre el faldón de cubierta, y estará dispuesta en su diseño con una serie de acanaladuras dispuestas paralelas a la cumbrera, para facilitar la adherencia del mortero de agarre para la acometida de la cubrición.
- Aislamiento de Techos:
Se fijará al forjado mediante un adhesivo adecuado, mediante fijación mecánica, o como encofrado perdido, a continuación se realizará la aplicación directa de guarnecidos, enfoscados, enlucidos, etc.
- Aislamiento de cerramientos verticales:
Las planchas aislantes se pueden fijar perfectamente a los materiales de construcción más comunes que forman el cerramiento: ladrillo, bloques u hormigón. Se fijan mediante adhesivo adecuado o fijaciones mecánicas. El acabado final se realizará mediante la aplicación directa de guarnecidos, enfoscados, enlucidos, o la fijación con adhesivo de placa de cartón-yeso que se puede pintar o empapelar.
- Rotura de Puente Térmico:
Se utilizará planchas de poliestireno para el encofrado de frentes de forjados y pilares para evitar las pérdidas energéticas y condensaciones que se producen en los puentes térmicos, en aquellas partes de la estructura en donde el aislamiento térmico no es continuo.

*NORMATIVA*
- NBE-CT-79: "Condiciones Térmicas en los edificios".
- NBE-CA-88: "Condiciones Acústicas en los edificios".
- Real Decreto 2709/1985, de 27-Dic., del Ministerio d Industria y Energía. BOE 15-Mar-85.
- Normas UNE: 53037-76 1R; 53215-91; 56906-74; 85205-78; 85205-79 ERRATUM; 53028-90 1R; 53029-82 1R; 53126-79 1R;53127-66; 53181-90 1R; 53182-90 (1); 53205-73;53310-87 2R;53351-78 (experimental); 56904-76; 56905-74; 56908-74; 56909-74; 56910-74; 74040-84 (1) a 74040-84 (8); 74041-80.

*CONTROL Y ACEPTACION*
Comprobación de la ejecución, mediante inspección general, de los siguientes apartados:
- Estado previo del soporte, debiendo estar limpio, ser uniforme y carecer de cuerpos salientes o extraños.
- Correcta fijación del aislamiento al soporte, mediante adhesivo adecuado o por anclaje mecánico de acero inoxidable, u otro sistema garantizado por el fabricante, que garantice una sujeción uniforme y sin defectos.
- Perfecta colocación de las placas a tope y a matajunta.
- Ventilación de la cámara de aire si la hubiera.

*SEGURIDAD Y SALUD LABORAL*
Se suspenderán los trabajos cuando se realicen al exterior y se produzca lluvia, nieve, o viento superior a 50 km/h.
En este último caso, se retirarán los materiales y herramientas que puedan desprenderse.
No se trabajará en la proximidad de líneas eléctricas de alta tensión.
Las placas de poliestireno se almacenarán lejos de materiales inflamables, en lugares bien ventilados.
Toda placa superior a 1,50 m de longitud, deberá ser manejada por dos hom-bres.
Siempre que sea posible se deben disponer, durante el montaje, petos de pro-tección en los aleros o bien redes de seguridad. Se tendrá especial cuidado en el asiento de la base de escaleras, dispuestas para el acceso a la cubierta, no debiendo empalmarse unas con otras.
Se utilizará calzado apropiado en función de las condiciones climatológicas, no debiendo tener las suelas partes metálicas, para lograr un perfecto aisla-miento eléctrico.
Se cumplirán además, todas las disposiciones generales, de obligado cumplimiento, que sean de aplicación .

*CRITERIOS DE MEDICION Y VALORACION*
La medición y valoración se efectuará por m2, de superficie ejecutada, incluyendo la parte proporcional de adhesivo para fijación, cortes, uniones y colocación.

*MANTENIMIENTO*
Cada 5 años, o antes si se observan anomalías, se revisarán los elementos visibles del aislamiento, comprobando su estado y, particularmente, si se aprecia cualquier tipo de discontinuidad, desprendimientos o daños. Se aprovechará cualquier trabajos de reforma que obligue a la apertura de las cámara de aire o de los falsos techos para verificar el estado de los aislamientos ocultos. Los defectos observados se repararán con materiales análogos a los originales.

## ENTU Poliuretano (15/12/1995)

*DESCRIPCION Y COMPLEMENTOS AL TEXTO*
Aislantes termoacústicos a base de espuma rígida de poliuretano, proyectados " in situ " o en forma de planchas rígidas. El tipo proyectado se puede aplicar sobre construcciones ligeras, estructuras metálicas, en el aislamiento de cubiertas, de fibrocemento o metálicas, tanto al exterior como por el interior, entre tabiques, para rotura de puente térmico y sobre superficies de madera, ladrillo o fibrocemento, tanto en superficies horizontales como verticales. Las planchas rígidas se emplean en las mismas ejecuciones que las planchas de poliestireno (para aislamiento termoacústico de cubiertas inclinadas, cubiertas planas invertidas, techos, cielos rasos, suelos, cerramientos verticales en cámara de aire), si bien se encuentran en desuso en el campo de la edificación, siendo sustituidas por estas últimas, de este modo están restringidas a la construcción industrial.

*REQUISITOS PREVIOS A LA EJECUCION*
Ejecución o colocación del soporte que sostendrá al aislante.
La superficie deberá de encontrarse limpia y seca, libres de grasa y óxidos, preparadas si procediera con la imprimación adecuada, a fin de asegurar una total adherencia.
La humedad del soporte, no será mayor de la indicada por el fabricante para la proyección del aislante.

*COMPONENTES*
Los aislantes de poliuretano, se clasifican en los siguientes productos:
- Espuma de poliuretano.
- Planchas de espuma de poliuretano.

*EJECUCION Y ORGANIZACION*
Condiciones generales de ejecución:
- Espuma de poliuretano:
Se seguirán las instrucciones del fabricante en lo que respecta a la proyección del material.
Se deberá garantizar la continuidad del aislamiento y se cubrirá la totalidad de la superficie a aislar.
La espuma se proyectará en pasadas sucesivas de 10-15 mm, permitiendo la total espumación de cada capa, antes de aplicar la siguiente.
La aplicación constará de, al menos, dos capas aplicadas sucesivamente.
Cuando tengan lugar interrupciones en el trabajo, deberían prepararse las superficies adecuadamente, para este caso.
Durante la proyección, se procurará un acabado con una textura uniforme, la cual no requerirá retocarse a mano.
En aplicaciones al exterior se evitará que la superficie de la espuma pueda acumular agua dotándola de la necesaria inclinación.
- Planchas de poliuretano:
Se seguirán las instrucciones del fabricante en lo que respecta a la colocación del material.
El aislamiento de poliuretano se colocará a tope y a rompejunta.
El aislamiento quedará bien adherido al soporte, mediante cola de contacto o por anclaje mecánico por aguja empotrada y arandela de retención, de acero inoxidable, manteniendo un aspecto uniforme y sin defectos.
Se deberá garantizar la continuidad del aislamiento y se cubrirá la totalidad de la superficie a aislar, sin que se produzcan puentes térmicos.
El aislamiento se ha de proteger de una exposición prolongada a la luz solar.
El material colocado se protegerá de impactos, presiones u otras acciones que lo puedan alterar o dañar.
- Aislamiento de cerramientos verticales:
Las planchas aislantes se pueden fijar perfectamente a los materiales de construcción más comunes que forman el cerramiento: ladrillo, bloques u hormigón. Se fijan mediante adhesivo adecuado o fijaciones mecánicas. El acabado final se realizará mediante la aplicación directa de guarnecidos, enfoscados, enlucidos, o la fijación con adhesivo de placa de cartón-yeso que se puede pintar o empapelar.

*NORMATIVA*
- NBE-CT-79: "Condiciones Térmicas en los edificios".
- NBE-CA-88: "Condiciones Acústicas en los edificios".
- Normas UNE: 53037-76 1R; 53215-91; 56906-74; 85205-78; 85205-79 ERRATUM; 53028-90 1R; 53029-82 1R; 53126-79 1R;53127-66; 53181-90 1R; 53182-90 (1); 53205-73;53310-87 2R; 53351-78 (experimental); 56904-76; 56905-74; 56908-74; 56909-74; 56910-74; 74040-84 (1) a 74040-84 (8); 74041-80.

*CONTROL Y ACEPTACION*
Comprobación de la ejecución, mediante inspección general, de los siguientes apartados:
- Espuma de poliuretano:
Comprobación del estado previo del soporte, debiendo estar limpio, ser uniforme y carecer de fisuras, cuerpos salientes o extraños.
- Planchas de poliuretano:
- Estado previo del soporte, debiendo estar limpio, ser uniforme y carecer de cuerpos salientes o extraños.
- Correcta fijación del aislamiento al soporte, mediante adhesivo adecuado o por anclaje mecánico de acero inoxidable, u otro sistema garantizado por el fabricante, que garantice una sujeción uniforme y sin defectos.
- Perfecta colocación de las placas a tope y a rompejunta.
- Ventilación de la cámara de aire si la hubiera.

*SEGURIDAD Y SALUD LABORAL*
- Espuma de poliuretano:
Se suspenderán los trabajos en el exterior cuando se produzca lluvia, nieve, o viento superior a 16-18 km/h, ni se proyectará cuando sea inmediato el riesgo de precipitaciones.
Se procurará no proyectar en la dirección contraria al viento, o sobre personas.
El operario estará equipado con una vestimenta que le proteja del contacto con el material.
Durante la proyección del aislamiento, se evitará cualquier otra actividad en el mismo local, y la existencia de personal ajeno a esta tarea.
- Planchas de poliuretano:
Se suspenderán los trabajos en el exterior cuando se produzca lluvia, nieve, o viento superior a 50 km/h., en este último caso, se retirarán los materiales y herramientas que puedan desprenderse.
No se trabajará en la proximidad de líneas eléctricas de alta tensión.
Las placas de poliuretano se almacenarán lejos de materiales inflamables, en lugares bien ventilados.
Toda placa superior a 1,50 m de longitud, deberá ser manejada por dos hom-bres.
Siempre que sea posible se deben disponer, durante el montaje, petos de pro-tección en los aleros o bien redes de seguridad. Se tendrá especial cuidado en el asiento de la base de escaleras, dispuestas para el acceso a la cubierta, no debiendo empalmarse unas con otras.
Se utilizará calzado apropiado en función de las condiciones climatológicas, no debiendo tener las suelas partes metálicas, para lograr un perfecto aisla-miento eléctrico.
Se cumplirán además, todas las disposiciones generales, de obligado cumplimiento, que sean de aplica-ción .

*CRITERIOS DE MEDICION Y VALORACION*
La medición y valoración se efectuará por m2, de superficie ejecutada, incluyendo la parte proporcional de fijación, cortes, uniones, y colocación.

*MANTENIMIENTO*
Cada 5 años, o antes si se observan anomalías, se revisarán los elementos visibles del aislamiento, comprobando su estado y, particularmente, si se aprecia cualquier tipo de discontinuidad, desprendimientos o daños. Se aprovechará cualquier trabajo de reforma que obligue a la apertura de las partes ocultas para verificar el estado de los aislamientos. Los defectos observados se repararán con materiales análogos a los originales.

## EQ Cubiertas (18/12/1995)

*DESCRIPCION Y COMPLEMENTOS AL TEXTO*
Cerramiento superior de un edificio.

*REQUISITOS PREVIOS A LA EJECUCION*
Solución de intersecciones de los conductos y elementos constructivos que sobresalen de los planos de cubierta: shunt, patinillos, chimeneas.

*NORMATIVA*
- NBE-QB-90.
- NBE-CA-82.
- NBE-CPI-96.

*SEGURIDAD Y SALUD LABORAL*
Se suspenderán los trabajos cuando exista lluvia, nieve o viento superior a 50 Km/h. en cuyo caso se retirarán los materiales y herramientas que puedan desplazarse.
No se trabajará en proximidades a líneas eléctricas de Alta Tensión, las distancias mínimas serán de 3 m cuando la tensión de la línea sea de 65.000 V y de 5 m para más de 75.000 V.
Se tendrá especial cuidado en los apoyos en la base de escaleras, dispuestas para el acceso a las cubiertas, no debiendo empalmarse unas con otras y sobre saliendo de su apoyo superior un metro.

## EQA Azoteas (18/12/1995)

*DESCRIPCION Y COMPLEMENTOS AL TEXTO*
Cubiertas cuya pendiente está comprendida entre el 1% y el 15% que, según el uso, pueden ser transitables o no transitables.
Pueden disponer de protección mediante barandilla o antepecho de fábrica.

*REQUISITOS PREVIOS A LA EJECUCION*
Planos acotados de obra con definición de solución constructiva.
Ejecución del último forjado o soporte.
Acopio de materiales y disponibilidad de equipo de trabajo.

*EJECUCION Y ORGANIZACION*
Siempre que se rompa la continuidad del recubrimiento se dispondrán refuerzos. Si no estuvieran definidas en proyecto, las juntas de dilatación se dispondrán, respetando las estructurales, sin solución de continuidad desde el forjado hasta la superficie exterior.
Cuando las pendientes sean superiores al 5% la membrana impermeable será independiente del soporte y de la protección. Cuando no se pueda garantizar su permanencia en la cubierta, por succión de viento, o erosiones de diversa índole, la adherencia de la membrana será total. La membrana será monocapa, en cubiertas invertidas y no transitables con protección de grava. En cubiertas transitables y en cubiertas jardín se colocará membrana bicapa.
Las láminas se colocarán empezando por el nivel más bajo, disponiéndose un solape mínimo de 8 cm entre ellas. El solape de lámina en las limahoyas será de 50 cm y de 10 cm en el sumidero. En este caso, la capa inferior de la lámina llegará hasta la bajante y se dispondrá un refuerzo con otra lámina colocada sobre ella para efectuar el solape.
La humedad del soporte al hacer la aplicación deberá ser inferior al 5%, en otro caso pueden producirse humedades en la parte inferior del forjado.
La imprimación será del mismo material que la lámina.
Se evitarán bolsas de aire en las láminas adheridas
La barrera de vapor se colocará siempre sobre el plano inclinado de formación de pendiente. Sobre la misma, se dispondrá el aislamiento térmico. La barrera de vapor, que se colocará cuando existan locales húmedos bajo cubierta, estará formada por oxiasfalto (1,5 kg/m2) previa imprimación asfáltica o de pintura bituminosa.

*NORMATIVA*
- NBE-QB-90.

*CONTROL Y ACEPTACION*
Control de ejecución:
Acabada la cubierta, se efectuará una prueba de servicio que consistente en la inundación hasta un nivel 5 cm por debajo del borde de la impermeabilización más bajo en su entrega a paramentos. El agua no deberá sobrepasar la sobrecarga de servicio de la cubierta. Se mantendrá inundada durante 24 h., transcurridas las cuales no deberán aparecer humedades en el paramento inferior del forjado. ni se producirán remansos o estancamientos. La evacuación del agua se realizará de forma progresiva para evitar daños en las bajantes. Si no fuera posible la inundación se regará continuamente la superficie durante 48 horas, transcurridas las cuales no deberán apreciarse humedades en la cara inferior del forjado, ni remansos o estancamientos en la azotea.

*CRITERIOS DE MEDICION Y VALORACION*
La medición y valoración se efectuará por m2 de azotea, medida en su proyección horizontal, incluso entrega a paramentos y pp. de remates, terminada y en condiciones de uso.

## EQAN No transitables (15/12/1995)

*DESCRIPCION Y COMPLEMENTOS AL TEXTO*
Azoteas no transitables, visitables únicamente a efectos de limpieza, conservación o reparación, y con pendiente no superior al 15% ni inferior al 1%..

*REQUISITOS PREVIOS A LA EJECUCION*
- Documentación arquitectónica:
Plantas de las cubiertas con indicación de las juntas estructurales, puntos de desagüe, situación de los elementos sobresalientes de la cubierta y superficies protegidas de la lluvia por partes edificables.
- Documentación estructural:
Situación de elementos estructurales como vigas, soportes y juntas de dilatación de la planta inmediata inferior a la cubierta.
- Planos de obra:
Planta: Representación por su símbolo de los elementos de la cubierta. Relación de las especificaciones correspondientes a cada símbolo con expresión del valor dado a sus parámetros. Escala 1:100
- Detalles:
Representación gráfica de los detalles de elementos para los que no exista especificación normativa o para los que no se haya adoptado ésta.
Faldones o forjado y formación de pendientes.
Los símbolos de las especificaciones citadas se referirán a las normas NBE-QB-90 y, en su defecto a la NTE-QNT. Cubiertas. Azoteas no transitables. Diseño.

*COMPONENTES*
- Junta de dilatación en faldón.
- Limahoya en faldón.
- Barrera de vapor formada por 1.5 Kg/m2 de oxiasfalto.
- Hormigón aligerado para formación de pendientes.
- Ladrillo hueco doble.
- Bardos.
- Mortero de cemento para enfoscados.
- Membrana impermeabilizante.
- Producto antirraíces.
- Grava.
- Arena.
- Tierra para plantación.
- Banda de tela metálica.
- Planchas de plomo y zinc.
- Materiales bituminosos.
- Chimenea de aireación:
Material rígido resistente a la intemperie. La altura no será inferior a 15 cm.
Dispondrá en su base de estrías radiales de manera que una vez colocada deje entre ella y su apoyo conductos de aireación.
- Lámina perforada:
Lámina asfáltica perforada con armadura de velo de vidrio.
Dispondrá de un mínimo de 140 perforaciones por metro cuadrado, uniformemente distribuidas y de diámetro mínimo de 15 mm.
- Lámina de protección:
Lámina cuyo acabado permite terminar la impermeabilización sin otro tipo de protección.
La lámina de protección podrá ser:
- Con protección mineral o metálica.
- Con otro tipo de protección: tendrá concedido el Documento de Idoneidad Técnica y cumplirá todas sus condiciones.

*EJECUCION Y ORGANIZACION*
Faldón de hormigón aligerado.
La base de la cubierta estará compuesta por un imprimador de base asfáltica, una barrera de vapor, hormigón, mortero de cemento y membrana impermeabilizante autoprotegida especificados.
Sobre el forjado limpio se extenderá el imprimador de base asfáltica sobre la cual se extenderá la barrera de vapor. Sobre ésta se extenderá una capa de hormigón con pendientes y espesor especificados.
Sobre la capa de hormigón se extenderá una capa de mortero de cemento de 1 cm de espesor que se fratasará y limpiará. Las aristas serán redondeadas. Esta capa de mortero de despiezará mediante corte, en paños de lado no superior a 5 m..
En el caso de que la protección sea con membrana autoprotegida, se colocará la lámina inferior en contacto con el mortero de cemento que será perforada con las condiciones señaladas en la Norma MV-301. La capa de arena de esta lámina quedará en la parte inferior. Se iniciará la colocación de la membrana autoprotegida por las cotas más bajas. Los solapes serán perpendiculares y paralelos a la dirección de máxima pendiente y no menores de 7 cm. No se extenderá la membrana impermeabilizante hasta que la capa de mortero y el hormigón aligerado, situados debajo de ella, presenten una humedad inferior al 10%. La membrana pasará por los cortes de mortero sin interrupción.
En el caso de que la protección sea con gravilla, sobre la capa de mortero de 1 cm de espesor, se colocará la membrana impermeabilizante comenzando por las cotas más bajas. Los solapes serán perpendiculares y paralelos a la dirección de máxima pendiente y no menores de 7 cm. No se extenderá la membrana impermeabilizante hasta que la capa de mortero y el hormigón aligerado, situados debajo de ella, presenten una humedad inferior al 10%. La membrana pasará por los cortes de mortero sin interrupción. Sobre la membrana se extenderá otra capa de mortero de cemento de espesor 1 cm. Cuando para la capa de protección se utilice gravilla de canto rodado o gravilla aglomerado podrá prescindirse de esta capa de mortero. Sobre esta segunda capa de mortero se extenderá una capa de gravilla de 3 cm de espesor.
Faldón sobre tabiquillos.
Estará formado por imprimador de base asfáltica, barrera de vapor, tabiquillos de ladrillo, aislante térmico, tablero de ladrillo, mortero de cemento y membrana impermeabilizante especificados.
Sobre la superficie limpia del forjado se dará una capa de imprimador sobre la que se extenderá la barrera de vapor.
Se realizarán los tabiquillos de ladrillo tomados con mortero de yeso negro, con 25% de huecos para ventilación y separados 50 cm entre ejes. Se rematarán en su parte superior con una maestra de yeso negro sobre la que se colocará una tira de papel fuerte. Entre tabiquillos se colocará el aislante térmico.
Sobre los tabiquillos se formará un doble tablero de ladrillo tomados, el primero con yeso negro y el segundo se tomará con mortero de cemento, que quedarán libres en todo su perímetro y separados de los paramentos 3 cm. .
En el caso de protección con membrana autoprotegida, sobre el doble tablero se extenderá una capa de mortero de cemento de 1 cm de espesor fratasada la cual se despiezará mediante corte, en paños de lado no superior a 5 m y se colocará sobre ella, una vez limpia y seca, la membrana impermeabilizante autoprotegida iniciando la colocación por las cotas más bajas, montando la membrana sobre cazoletas y paramentos. Los solapes de la membrana serán perpendiculares y paralelos a la dirección de máxima pendiente y no menores de 7 cm. La membrana pasará sin interrupción sobre los cortes dados en la capa de mortero.
En el caso de que la protección sea con gravilla, sobre el doble tablero se extenderá una capa de mortero de cemento de 1 cm de espesor fratasada la cual se despiezará mediante corte, en paños de lado no superior a 5 m y se colocará sobre ella, una vez limpia y seca, la membrana impermeabilizante iniciando la colocación por las cotas más bajas, montando la membrana sobre cazoletas y paramentos. Los solapes de la membrana serán perpendiculares y paralelos a la dirección de máxima pendiente y no menores de 7 cm. La membrana pasará sin interrupción sobre los cortes dados en la capa de mortero. Sobre la membrana se extenderá otra capa de mortero de cemento de espesor 1 cm, que cuando se utilice gravilla de canto rodado o gravilla aglomerada como protección podrá prescindirse de esta capa. A continuación se extenderá la gravilla en un espesor de 3 cm.
Junta de dilatación:
Se emplearán los ladrillos, plancha de plomo, mortero de cemento, lámina de protección y mástico especificados.
Se realizarán dos maestras de ladrillo tomadas con mortero de cemento. Estas maestras estarán separadas un mínimo de 3 cm y rematadas en la parte superior con mortero. Se realizarán en el punto más alto. La altura de estas maestras será igual al espesor de la capa de hormigón o de los tabiquillos en ese punto.
Sobre la capa de mortero de cemento del faldón se pondrá la plancha de plomo con el bucle en la separación de las maestras y solapando con la membrana impermeabilizante autoprotegida del faldón aproximadamente 10 cm. El bucle de la plancha de plomo se rellenará con el mástico, con una temperatura de aplicación de 0º C.
En el caso de que la protección sea con membrana autoprotegida, encima de la membrana autoprotegida y en un ancho igual al ancho de la plancha de plomo se colocará un refuerzo de la membrana.
En el caso de que la protección sea con gravilla, encima de la segunda capa de mortero del faldón, se extenderá la capa de gravilla de 3 cm de espesor.
Limahoya.
Se emplearán ladrillos y mortero de cemento especificados.
Se realizará una maestra de ladrillo tomado con mortero de cemento en el punto más bajo, de altura igual al espesor del hormigón o de los tabiquillos en ese punto.
En el caso de que la protección sea con membrana autoprotegida, en el quiebro que forma la limahoya y sobre la primera capa de mortero de cemento del faldón, se colocará el refuerzo de la membrana autoprotegida, solapando con ésta un mínimo de 20 cm.
En el caso de que la protección sea con gravilla, sobre la segunda capa de mortero de cemento del faldón, se extenderá la gravilla. En el quiebro que forma la limahoya se colocará la membrana impermeabilizante con refuerzo, solapando ambas un mínimo de 20 cm.
Encuentro con sumidero.
Se emplearán ladrillos, refuerzo de la membrana y mortero de cemento especificados.
A ambos lados del sumidero, se realizarán una maestras de ladrillo tomadas con mortero de cemento.
En el caso de que la protección sea con membrana autoprotegida, ésta solapará con los lados del sumidero hasta meterse por debajo de la tapa. Habrá un refuerzo de la membrana colocado bajo ésta y con un contacto de 15 cm con ella en todo el contorno del sumidero. Este refuerzo quedará bajo el sumidero y penetrará 5 cm en la bajante.
En el caso de que la protección sea con gravilla, la membrana impermeabilizante del faldón solapará sobre el sumidero hasta meterse en la tapa, sobre ella tendremos la 2ª capa de mortero de cemento del faldón y la gravilla en un espesor de 3 cm. Habrá un refuerzo de la membrana colocado bajo ésta y con un contacto de 15 cm con ella en todo el contorno del sumidero. Este refuerzo quedará bajo el sumidero y penetrará 5 cm en la bajante.
Canalón en faldón de hormigón.
Se empleará ladrillos, canalón, plancha de cinc y mortero de cemento especificados.
Se realizará una maestra de ladrillos recibidos con mortero de cemento para la formación del canalón. Se realizará una cama para el canalón con mortero de cemento de dosificación 1:6.
Se colocará el canalón de manera que, uno de sus extremos vaya engatillado con la plancha de cinc que irá solapada con la membrana un mínimo de 15 cm, y el otro extremo se engatillará en otra plancha de plomo que irá embebida en una roza de 5 x 5 cm que se realizará en el paramento a una altura mínima de 25 cm a partir, bien de la gravilla, bien de la membrana autoprotegida y se rellenará con mortero de cemento.
Canalón en faldón sobre tabiquillos.
Se emplearán los ladrillos, mortero de cemento, listón, plancha de cinc y canalón especificados.
Separado del peto 3 cm se realizará un zócalo de ladrillo recibido con mortero, que irá anclado al paramento en puntos aislados, sin obstruir la ventilación y rematado con un listón de madera. La altura de este zócalo será de 25 cm a partir de la protección del faldón. La parte exterior del zócalo estará protegida con formación de goterón situado a 3 cm de altura y con 3 cm de vuelo mínimo.
Para recibir el canalón se realiza una cama de mortero de cemento sobre ladrillos colocados de forma que los huecos queden perpendiculares al sentido longitudinal del canalón. El canalón se engatillará, por un lado a una plancha de cinc que solapará en la membrana un mínimo de 15 cm, y por el otro lado engatillará con otra plancha de cinc clavada al listón superior del zócalo.
Encuentro de faldón de hormigón aligerado con paramentos.
Se empleará el mortero, refuerzo de membrana y rodapié especificados.
En el paramento se realizará una roza de 5 x 5 cm a una altura mínima de 10 cm a partir de la protección. El refuerzo de la membrana impermeabilizante irá soldada o pegada, según sea preciso, al paramento vertical y se recibirá en la roza que se rellenará posteriormente con mortero de cemento. El extremo opuesto del refuerzo irá solapado en horizontal con la lámina impermeabilizante 15 cm y tapando verticalmente la lámina.
El refuerzo será con membrana autoprotegida.
Encuentro de faldón sobre tabiquillos con paramento.
Se emplearán ladrillos, refuerzo con membrana autoprotegida, enfoscado y mortero de cemento especificados.
El remate del faldón se hará a 3 cm del peto. Sobre el doble tablero de rasilla se realizará un zócalo de ladrillo, enrasado verticalmente con el faldón, recibido con mortero de cemento que irá anclado al paramento en puntos aislados, sin obstruir la ventilación. Su altura sobre la protección será superior a 10 cm. La cara exterior del zócalo estará protegida con formación de goterón situado a 3 cm de altura y con 3 cm de vuelo mínimo.
En el caso de que la protección sea con membrana autoprotegida, el refuerzo se colocará sobre ella solapando un mínimo de 10 cm e irá hasta la parte superior del zócalo.
En el caso de que la protección sea con gravilla, el refuerzo irá sobre la membrana impermeabilizante solapando con ella un mínimo de 10 cm e irá hasta la parte superior del zócalo. Sobre el rezo se seguirán colocando la segunda capa de mortero y la gravilla.

*NORMATIVA*
- NBE-QB-90, NTE-QAN
- Normas UNE: Lámina perforada : 7050-85(1) 1R; 7050-85 (2) 1R: 7050-85 (3) 1R; 7050-85 (4) 1R.

*CONTROL Y ACEPTACION*
Control de las cubiertas no transitables:
Cuando el material o equipo llegue a obra con Certificado de Origen Industrial que acredite el cumplimiento de las condiciones, normas y disposiciones anteriormente citadas, su recepción se realizará comprobando únicamente sus características aparentes.
Control de faldón sobre tabiquillos y con membrana autoprotegida.
Se controlará la barrera de vapor, la ejecución de maestras y tabiquillos, el espesor de la capa de aislamiento térmico, la planeidad de la capa de mortero bajo la membrana medida con regla de 2 m, cortes de la capa de mortero, disposición de las capas de la membrana y los solapes de la membrana mediante un control cada 100 m2 y no menos de uno. No se aceptará cuando:
- La barrera de vapor no se ajusta a lo especificado, no se ha dado el imprimador o cuando se dio la superficie no estaba limpia.
- La ejecución de maestras y tabiquillos no se ajuste a lo especificado o la pendiente que definen es inferior al 4% o superior al 16%.
- El espesor de la capa de aislamiento no es el especificado.
- Haya variaciones en la planeidad, coqueras o resaltes superiores a 5 mm.
- Los cortes en los paños sean mayores de 5 m.
- La disposición de las capas de membrana no se ajusten a lo especificado.
- Los solapes en la membrana sean inferiores a 7 cm.
Se controlará, además, la limpieza de la capa de mortero bajo la membrana mediante una inspección visual y no se aceptará cuando exista polvo o pegotes.
Control de faldón sobre tabiquillos y gravilla.
Se controlará la barrera de vapor, la ejecución de maestras y tabiquillos, el espesor de la capa de aislamiento térmico, la planeidad de la capa de mortero bajo la membrana medida con regla de 2 m, cortes de la capa de mortero, disposición de las capas de la membrana, los solapes de la membrana, la ejecución de la capa de mortero bajo la gravilla y el espesor de la capa de gravilla mediante un control cada 100 m2 y no menos de uno. No se aceptará cuando:
- La barrera de vapor no se ajusta a lo especificado, no se ha dado el imprimador o cuando se dio la superficie no estaba limpia.
- La ejecución de maestras y tabiquillos no se ajuste a lo especificado o la pendiente que definen es inferior al 1% o superior al 10% o superior al 3% para protección con gravilla suelta..
- El espesor de la capa de aislamiento no es el especificado.
- Haya variaciones en la planeidad, coqueras o resaltes superiores a 5 mm.
- Los cortes en los paños sean mayores de 5 m.
- La disposición de las capas de membrana no se ajusten a lo especificado.
- Los solapes en la membrana sean inferiores a 7 cm.
- El espesor de la capa de mortero bajo la gravilla sea inferior a 1 cm.
- El espesor de la capa de gravilla sea inferior a 2,5 cm.
Se controlará, además, la limpieza de la capa de mortero bajo la membrana mediante una inspección visual y no se aceptará cuando exista polvo o pegotes.
Control de faldón de hormigón y membrana autoprotegida.
Se controlará la barrera de vapor, la ejecución de maestras y tabiquillos, el espesor del hormigón aligerado, la planeidad de la capa de mortero bajo la membrana medida con regla de 2 m, el secado de las capas de hormigón y de mortero, los cortes de la capa de mortero, disposición de las capas de la membrana y los solapes de la membrana mediante un control cada 100 m2 y no menos de uno. No se aceptará cuando:
- La barrera de vapor no se ajusta a lo especificado, no se ha dado el imprimador o cuando se dio la superficie no estaba limpia.
- La ejecución de maestras y tabiquillos no se ajuste a lo especificado o la pendiente que definen es inferior al 4% o superior al 16%.
- El espesor de la capa de hormigón no es el especificado.
- La humedad de las capas de hormigón y mortero sean inferiores al 11%.
- Haya variaciones en la planeidad, coqueras o resaltes superiores a 5 mm.
- Los cortes en los paños sean mayores de 5 m.
- La disposición de las capas de membrana no se ajusten a lo especificado, la primera lámina no es perforada o no se han previsto chimeneas de aireación.
- Los solapes en la membrana sean inferiores a 7 cm.
Se controlará, además, la limpieza de la capa de mortero bajo la membrana mediante una inspección visual y no se aceptará cuando exista polvo o pegotes.
Control de faldón de hormigón y gravilla.
Se controlará la barrera de vapor, la ejecución de maestras, el espesor del hormigón aligerado, la planeidad de la capa de mortero bajo la membrana medida con regla de 2 m, el secado de las capas de hormigón y de mortero, los cortes de la capa de mortero, disposición de las capas de la membrana, la ejecución de la capa de mortero bajo la gravilla, el espesor de la capa de gravilla y los solapes de la membrana mediante un control cada 100 m2 y no menos de uno. No se aceptará cuando:
- La barrera de vapor no se ajusta a lo especificado, no se ha dado el imprimador o cuando se dio la superficie no estaba limpia.
- La ejecución de maestras no se ajuste a lo especificado o la pendiente que definen es inferior al 1% o superior al 10%, o superior del 3% para protección de gravilla suelta.
- El espesor de la capa de hormigón no es el especificado.
- La humedad de las capas de hormigón y mortero sean inferiores al 11%.
- Haya variaciones en la planeidad, coqueras o resaltes superiores a 5 mm.
- Los cortes en los paños sean mayores de 5 m.
- La disposición de las capas de membrana no se ajusten a lo especificado, la primera lámina no es perforada o no se han previsto chimeneas de aireación.
- El espesor de la capa de mortero bajo la gravilla es inferior a 1 cm.
- El espesor de la capa de gravilla es inferior a 2,5 cm.
- Los solapes en la membrana sean inferiores a 7 cm.
Se controlará, además, la limpieza de la capa de mortero bajo la membrana mediante una inspección visual y no se aceptará cuando exista polvo o pegotes.
Control de la junta de dilatación en faldones con membrana autoprotegida.
Se controlará el solape y desarrollo de la plancha de plomo, el relleno de mástico y la lámina autoprotegida de cubrejuntas mediante un control cada 20 m. y no menos de uno. No se aceptará cuando:
- El solape de la plancha de plomo sea inferior a 10 cm o el desarrollo inferior a 30 cm.
- Haya defectos en el relleno de mástico.
- No exista lámina autoprotegida de cubrejuntas, o haya defecto en el recibido o en los solapes.
Control de la junta en faldones con protección de gravilla.
Se controlará el solape y desarrollo de la plancha de plomo y el relleno de mástico mediante un control cada 20 m y no menos de uno. No se aceptará cuando:
-El solape de la plancha de plomo sea inferior a 10 cm o el desarrollo inferior a 30 cm.
- Haya defectos en el relleno de mástico.
Control de limahoya.
Se controlará el refuerzo de la membrana cada 20 m. y no se aceptará cuando el ancho sea menor de 40 cm.
Control de encuentro con sumidero.
Se controlará el solape de la membrana impermeabilizante mediante un control por cada dos solapes y no se aceptará si el solape es menor de 15 cm o cuando no penetre en la bajante.
Control del canalón en faldón sobre tabiquillos.
Se controlará la ejecución del tablero y zócalo, la colocación del canalón, las dimensiones del canalón y el solape de la membrana impermeabilizante mediante un control por cada 20 m y no se aceptará cuando:
- La ejecución del tablero o zócalo no permite la ventilación de la cámara del faldón o la altura del zócalo sobre la protección es inferior a 25 cm.
- El canalón tiene una entrega en la membrana inferior a 15 cm o la fijación sea deficiente.
- La sección del canalón sea inferior a la especificada.
- Los solapes de la membrana impermeabilizante sean inferiores a 15 cm.
Control de canalón en faldón de hormigón:
Se controlará la colocación del canalón, las dimensiones del canalón y el solape de la membrana impermeabilizante mediante un control por cada 20 m y no se aceptará cuando:
- El canalón tiene una entrega en la membrana inferior a 15 cm o la fijación sea deficiente.
- La sección del canalón sea inferior a la especificada.
- Los solapes de la membrana impermeabilizante sean inferiores a 15 cm.
Control de encuentro de faldón sobre tabiquillos con paramentos.
Se controlará ejecución del zócalo y la del refuerzo de la impermeabilización mediante un control cada 20 m y no se aceptará cuando:
- El zócalo no permita la ventilación de la cámara del faldón o cuando su altura sobre la protección sea inferior a 10 cm.
- El refuerzo de la membrana no se prolonga hasta la parte superior del zócalo ni solapa 10 cm. horizontalmente.
Control de encuentro de faldón de hormigón ligero con paramento.
Se controlará la preparación del paramento y la ejecución del refuerzo de la impermeabilización mediante un control cada 20 m y no se aceptará cuando:
- La preparación del paramento sea distinta de lo especificado.
- El refuerzo de la membrana no se prolonga hasta la parte superior del zócalo ni solapa 10 cm horizontalmente.
Control de servicio:
Prueba: Estanqueidad y desagüe de la cubierta.
- Control a realizar: En paños comprendidos entre limatesas se taponará el sumidero del paño sobre el que se va a realizar la prueba, antes de la colocación de la tierra para plantación, y a continuación se regará de forma uniforme y continua, hasta que el agua alcance una altura de 10 cm o la de las limatesas que delimitan el paño, si ésta es menor. Se mantendrá el agua 24 horas, al término de las cuales se destaponará el sumidero y se comprobará la correcta evacuación del agua.
En paños comprendidos entre limatesas y canalones se regará con medios mecánicos, de forma uniforme y continua sobre todo el paño durante 24 horas.
- Número de controles: Uno de cada cinco paños de cada clase..
- Condición de no aceptación automática:
Para la impermeabilización: aparición de humedades en el plano inferior del forjado.
Para la formación de pendientes: estancamiento del agua en alguna zona del paño.
Para el sumidero, canalón o bajante: no evacuar la totalidad del agua que llega al sumidero o el canalón.

*SEGURIDAD Y SALUD LABORAL*
Se suspenderán los trabajos cuando exista lluvia, nieve o viento superior a 50 km/h; en este último caso se retirarán los materiales y herramientas que puedan desprenderse. No se trabajará en la proximidad de líneas eléctricas de alta tensión.
Se cumplirán además todas las disposiciones generales de Seguridad e Higiene en el Trabajo, así como las Ordenanzas Municipales que sean de aplicación.

*CRITERIOS DE MEDICION Y VALORACION*
La medición y valoración se realizará por m2 de azotea no transitable, incluso parte proporcional de mermas y solapes, juntas de dilatación, maestras, limahoyas, sumideros, encuentros y toda clase de elementos, para entregarla terminada y en condiciones de servicio.

*MANTENIMIENTO*
Mantenimiento de las cubiertas no transitables.
No se recibirán sobre la azotea elementos que perforen la membrana impermeabilizante o dificulten su desagüe como antenas y mástiles que se sujetaran a los paramentos. El personal de inspección, conservación o reparación, deberá ir provisto de calzado con suela blanda.
- Conservación y utilización del faldón sobre tabiquillos u hormigón y membrana autoprotegida.
Cada 3 años, o antes si fuera apreciada alguna anomalía, se realizará una revisión de los faldones, inspeccionando la posibles aparición de goteras o cualquier otro tipo de lesión.
En caso de ser observado alguno de los síntomas anteriores, será estudiado por técnico competente que dictaminará las reparaciones que deban efectuarse.
- Conservación y utilización de los faldones sobre tabiquillos u hormigón y gravilla.
Una vez al año se comprobará el recubrimiento de gravilla, observando si alguna zona del faldón se presenta al descubierto, en cuyo caso se extenderá la gravilla hasta conseguir el espesor mínimo de 3 cm.
Cada 3 años, o antes si fuera apreciada alguna anomalía, se realizará una revisión de los faldones, inspeccionando la posibles aparición de goteras o cualquier otro tipo de lesión.
En caso de ser observado alguno de los síntomas anteriores, será estudiado por técnico competente que dictaminará las reparaciones que deban efectuarse.
- Conservación y utilización de la junta de dilatación.
Una vez al año, o antes si fuera apreciada alguna anomalía, se revisarán las juntas de dilatación por muestreo cada 20 m reparando los desperfectos que se observen.
- Conservación y utilización y de la limahoya.
Cada 3 años, o antes si fuera apreciada alguna anomalía, se revisarán las limahoyas, reparando los desperfectos que se observen.
- Conservación y utilización del encuentro del faldón con sumidero.
Una vez al año se limpiará la caldereta y la rejilla.
En época de heladas, se eliminará el hielo que se forme sobre la rejilla para evitar que se obstruya el desagüe.
Cada 3 años se efectuará una revisión de todos los faldones, reparando todas aquellas anomalías que se aprecien.
- Conservación y utilización del canalón.
Cada año se limpiará el canalón.
En el caso de que el faldón sea sobre tabiquillos, en época de nevadas, se eliminará la nieve que hubiera podido obstruir los huecos para ventilación del faldón.
Cada 3 años, o antes si fuera apreciada alguna anomalía, se efectuará una revisión de los canalones, reparando todas aquellas anomalías que se aprecien.
- Conservación y utilización del encuentro con faldón de hormigón aligerado con paramentos.
Cada 3 años, o antes si fuera apreciada alguna anomalía, se efectuará una revisión de todos los encuentros, reparando todas aquellas anomalías que se aprecien.
- Conservación y utilización del encuentro de faldón sobre tabiquillos con paramentos.
En época de nevadas, se eliminará la nieve que haya podido obstruir los huecos para ventilación del faldón.
Cada 3 años, o antes si fuera apreciada alguna anomalía, se efectuará una revisión de todos los encuentros, reparando todas aquellas anomalías que se aprecien.

## EQT Tejados (18/12/1995)

*DESCRIPCION Y COMPLEMENTOS AL TEXTO*
Cubierta o cerramiento superior de un edificio mediante planos inclinados, respecto a la horizontal, entre 15 y 60o formados por entramados o forjados sustentantes, rematados con un material de cobertura que confiere estanqueidad.

*EJECUCION Y ORGANIZACION*
Si la cubierta hubiere de llevar juntas de dilatación, éstas se ajustarán a las estructurales.
La sección de los canalones será la adecuada en función de los parámetros de cálculo de la NTE-QTT para la zona pluviométrica en que se ubique el edificio. Los anclajes de los elementos de fijación irán protegidos para impedir la corrosión y sellados para evitar filtraciones.
El aislamiento térmico de la cubierta se dispondrá sobre la superficie más próxima al espacio interior que se protege.

*NORMATIVA*
- NTE-QT: "Cubiertas. Tejados".

*CONTROL Y ACEPTACION*
Control de ejecución, con dos inspecciones cada 400 m2 en las que se controlarán:
- Formación de faldones (pendientes y planeidad), ventilación de las cámaras.
- Tableros sobre tabiques y la fijación del material de cobertura.
- Tipo, espesor y continuidad del aislamiento térmico.
- Intersecciones de planos de cubierta entre sí, encuentro de éstos con paramentos verticales, intersección de conductos que rebasen los mismos (chimeneas, etc.), así como fijación de antenas de TV y cualquier elemento susceptible de originar filtraciones.
- Material y secciones de canalones, baberos y puntos singulares fijación y solape de piezas, juntas de dilatación, desagües, etc.
- Distancia entre bajantes y entre abrazaderas de fijación. Unión de canalones a bajantes.

*SEGURIDAD Y SALUD LABORAL*
Se dispondrán petos de protección o bien redes de seguridad en los aleros. Se dispondrá también un sistema de fijación de cinturones de seguridad mediante cable o ganchos fijos.
El acopio de materiales sobre la cubierta se distribuirá de modo uniforme, sin acumulación repartiendo la carga mediante tablones o elementos similares. La carga sobre cubierta será la mínima indispensable para realizar trabajos inmediatos.

## EQTF Fibrocemento (18/12/1995)

*DESCRIPCION Y COMPLEMENTOS AL TEXTO*
Cobertura de edificios con placas estancas de perfiles de fibrocemento, sobre faldones de cubierta.

*COMPONENTES*
La cubierta de fibrocemento está compuesta por:
- Placas y Perfiles de Fibrocemento:
Material formado por una mezcla íntima y homogénea de cemento Portland amianto en fibras y agua, con exclusión de materias que puedan perjudicar las cualidades de las placas y piezas.
Puede presentarse en su color natural, coloreadas en masa o recibir capas superficiales adherentes.
Los pigmentos que se empleen para colorear la masa, deberán dar un color permanente y seguro. No contendrán sustancias que ataquen químicamente al cemento, tales como el óxido de plomo.
La proporción de cloruros solubles en el agua y de sulfatos, no excederá del 2,5% del peso del pigmento.
Las pinturas del acabado superficial, deberán dar un color homogéneo, tendrán buena adherencia al fibrocemento, serán resistentes al agua y no presentarán diferencias de tonalidad.
Deberán ser impermeables y no heladizas.
La cara destinada a estar expuesta a la intemperie será lisa.
Los bordes se presentarán a escuadra, rectos y limpios.
- Accesorios de fijación a estructura.
- Accesorios de fijación de canalones.
- Junta de sellado de material flexible.
- Piezas de remate:
- Caballete articulado, articulado de ventilación, fijo, para diente de sierra, angular liso.
- Lima de alero, de encuentro.
- Remate lateral.
- Placa de claraboya.
- Placa salida de humos.
- Canalón y piezas especiales.

*EJECUCION Y ORGANIZACION*
Condiciones Generales de Ejecución:
El acopio horizontal de placas se hará sobre durmientes y hasta una altura máxima de 1 m, lastrando las placas para evitar su vuelo por la acción del viento. En vertical se podrán acopiar apoyándolas, con una inclinación de 10:1 y no superando una longitud de acopio de 2 m.
Para la correcta situación de los accesorios en cada placa y pieza, se seguirán las instrucciones de montaje que para cada perfil señale el fabricante de éstas.
El corte de las placas a inglete se realizará mediante sierra o trazador de acero con punta de widia debiendo quedar limpio.
Para realizar los taladros de las placas se utilizarán medios mecánicos. El diámetro del taladro será como máximo 2 mm mayor que el diámetro del accesorio para la fijación, y siempre estarán situados en la parte alta de las ondulaciones o nervaduras.
- Ejecución de faldón tipo:
Se dispondrán dos accesorios de fijación por placa para longitudes de placa menor o igual a 150 cm.
Se colocarán anillas de seguridad en las placas alternadas tanto en filas como en columnas, distanciadas entre sí como máximo 200 cm.
Se fijarán en los mismos accesorios utilizados para la fijación de las placas.
- Colocación de placas de fibrocemento:
Longitud, solapo, perfil y color según Proyecto.
Montaje con ingletes:
Una vez colocada y fijada la primera placa, se dispondrá un cordel para la alineación horizontal y otro para la alineación vertical de las placas. En las cubiertas a dos aguas, coincidirán las placas de ambas vertientes, par que los caballetes encajen perfectamente.
Montaje sin ingletes:
En la primera hilada o de alero, se colocarán las placas enteras solapando una contra otras; a partir de la segunda hilada y hasta un mínimo de 3 ondas y cuarto, se irá cortando en las placas de comienzo de cada hilada, una onda o nervio más que en la hilada anterior.
El vuelo de las placas en la línea de alero será inferior a 350 mm, y lateralmente será menor de una onda o nervio.
- Ejecución de Caballete:
Se dispondrán dos accesorios de fijación por caballete.
Longitud, solapo, perfil y color del caballete según proyecto.
Se colocará sobre las placas de la última hilada o de cumbrera solapándolas entre sí. El sentido de colocación será contrario a la dirección del viento.
El solapo con las placas será como mínimo el indicado para el faldón.
- Ejecución de Limahoya:
Se fijará la placa a los rastreles dispuestos a lo largo de la limahoya.
Se clavarán grapas cada 500 mm en el rastrel, con puntas redondas de cabeza plana rayada, a una distancia no menor de 20 mm de los bordes.
- Colocación de chapa lisa:
Se doblará según eje longitudinal que pase por el centro de la chapa formando el ángulo de la limahoya. Sus bordes laterales se doblarán con pestaña abierta de 30 mm hacia arriba, redoblando en pestaña cerrada de 15 mm hacia abajo.
Las chapas se unirán con entrega de 50 mm y se colocarán sobre la base previamente imprimada, engatillándolas con grapas colocadas en los rastreles.
Sentido de colocación de alero a cumbrera.
- Imprimación de base asfáltica.
Se extenderá sobre la chapa de zinc en una cantidad no menor de 300 g/m2.
- Ejecución de Limatesa:
Se dispondrán dos accesorios de fijación por caballete angular liso.
- Caballete angular liso.
Longitud, solapo, perfil y color según proyecto.
Se colocarán sobre las placas recortadas del faldón en la línea de encuentro de limatesa, solapándolas como mínimo 100 mm. El sentido de colocación será de alero a cumbrera.
El solapo con las placas del faldón, no será menor de 100 mm.
- Ejecución de canalón oculto:
Longitud, solapo, perfil y color según proyecto.
Se colocarán las placas de alero, solapándolas entre sí en sentido de colocación, contrario a la dirección del viento.
La fijación será con el mismo gancho que la placa de alero. El solapo no menor que el indicado para el faldón.
- Remate lateral:
De dimensiones según proyecto.
Se dispondrá un accesorio de fijación por pieza.
- Remate lateral.
Color según proyecto. Se colocará en la línea de borde del faldón con el muro hastial, solapándolas entre sí no menos de 100 mm. El sentido de colocación será de alero a cumbrera.

*NORMATIVA*
- NTE-QTF

*CONTROL Y ACEPTACION*
Control de la Ejecución de los siguientes apartados:
Ejecución de faldón: un control por cada 100 m2.
Condición de no aceptación automática:
- Solapos longitudinales inferiores a los especificados con una tolerancia de -20 mm.
- Sentido de colocación contrario al especificado.
- Número y situación de accesorios de fijación distinto al especificado y/o situados en las partes bajas de las ondas o nervios.
Ejecución de caballete:
Controles a realizar uno por cumbrera o cambio de pendiente, y cada 20 m.
Condición de no aceptación automática:
- Sentido de colocación contrario al especificado.
- Número y situación de los accesorios de fijación distinto al especificado y/o situados en las partes bajas de las ondas o nervios.
Ejecución de limatesa:
Controles a realizar uno por limatesa y cada 20 m.
Condición de no aceptación automática:
- Solapos inferiores a los especifica-dos con una tolerancia de -20 mm.
- Número y situación de los accesorios de fijación distinto al especificado y/o situados en las partes bajas de las ondas o nervios.
Ejecución de limahoya:
Controles a realizar uno por limahoya y cada 20 m.
Condición de no aceptación automática:
- Las grapas no son del tipo especificado, el clavado es deficiente, o la disposición es distinta a la especificada.
- En la colocación de las chapas, su corte y doblado no corresponde a lo especificado, la disposición y engatillado a las grapas y pestañas distinto a lo especificado.
- Número y situación de los accesorios de fijación de las placas recortadas, distinto al especificado y/o situados en las partes bajas de las ondas o nervios.
Encuentro con paramen-to en cumbrera:
Controles a realizar uno por encuentro y cada 20 m.
Condiciones de no aceptación automática:
- Sentido de colocación contrario al especificado.
- Número y situación de los accesorios de fijación, distinto al especificado y/o situados en las partes bajas de las ondas o nervios.
- Altura del vierteaguas inferior al especificado con tolerancia de -50 mm.
Encuentro lateral con paramento:
Controles a realizar uno por encuentro y cada 20 m.
Condiciones de no aceptación automática:
- Sentido de colocación contrario al especificado.
- Número y situación de los accesorios de fijación, distinto al especificado y/o situados en las partes bajas de las ondas o nervios.
- Altura de la chapa de zinc de protección inferior a la especificada, con tolerancia de -50 mm.
Remate lateral:
Controles a realizar uno por línea de remate, y cada 20 m.
Condiciones de no aceptación automática:
- Sentido de colocación contrario al especificado.
- Número y situación de los accesorios de fijación, distinto al especificado y/o situados en las partes bajas de las ondas o nervios.

*SEGURIDAD Y SALUD LABORAL*
Se suspenderán los trabajos cuando exista lluvia, nieve o viento superior a 50 km/h; en este último caso se retirarán los materiales y herramientas que puedan desprenderse. No se trabajará en la proximidad de líneas eléctricas que conduzcan corrientes de alta tensión.
Será obligatorio el uso de cinturón de seguridad, sujeto por medio de cuerda a las anillas de seguridad.
Se tendrá especial cuidado en el asiento de la base de escaleras, dispuestas para el acceso a la cubierta, no debiendo empalmarse unas con otras.
Se utilizará calzado apropiado en función de las condiciones climatológicas, no debiendo tener las suelas partes metálicas, para lograr un perfecto aisla-miento eléctrico.
Toda placa superior a 1,50 m de longitud, deberá ser manejada por dos hom-bres.
Siempre que sea posible se deben disponer, durante el montaje, petos de pro-tección en los aleros o bien redes de seguridad.
Se cumplirán además, todas las disposiciones generales, de obligado cumplimiento, que sean de aplica-ción .

*CRITERIOS DE MEDICION Y VALORACION*
Las cubiertas de fibrocemento, se medirán y abonarán por m2 de superficie ejecutada, midiéndose desde el eje de caballete hasta el borde de alero, en el plano del faldón y en verdadera magnitud, sin descontar la superficie ocupada por placas claraboyas y salida de humos.
En el precio se incluyen también los solapes y todos los materiales necesarios para la sujeción de las placas onduladas, a excepción del soporte.
Se incluirán las piezas especiales y los remates necesarios para la entrega de la unidad terminada y en condiciones de uso.

*MANTENIMIENTO*
Para la inspección o trabajos de reparación en la cubierta es necesario disponer tablones o pasarelas que permitan la permanencia y el paso de los operarios, de forma que éstos no pisen directamente sobre las placas. Los operarios irán provistos de cinturón de seguridad que irán anclando en las anillas de seguridad situadas en los faldones.
En general no se recibirán sobre la cubierta elementos que la perforen o dificulten su desagüe, y en todo caso se tomarán las precauciones para evitar la falta de estanqueidad.
Las placas podrán pintarse in situ con pinturas de exteriores compatibles con el fibrocemento y las superficies deberán estar limpias, secas, y exentas de polvo para mejorar su adherencia.
Cada 5 años como máximo o si se observara un defecto de estanquidad o de sujeción, se revisará la cubierta reparando los defectos observados con materiales análogos a la construcción original.
Cada año, coincidiendo con la época más seca, se procederá a la limpieza de hojarasca y tierras de los canalones y limahoyas.

## EQTT Tejas cerámicas,Hormigón,Vidrio (20/12/1995)

*DESCRIPCION Y COMPLEMENTOS AL TEXTO*
Cobertura de edificios con tejas cerámicas o de mortero de cemento, sobre planos de cubierta formados por tableros o forjados, con inclinación no menor de 15° ni superior a 60°, en los que la propia teja proporciona la estanqueidad.

*REQUISITOS PREVIOS A LA EJECUCION*
Planos de obra acotados.
Faldones estructurales resueltos y soporte de la teja colocado.
Replanteo de huecos para pasos de chimeneas. Dimensiones.

*COMPONENTES*
Tejas de cerámica:
- Curvas.
- Planas.
- De encaje.
Tejas de hormigón:
- Planas.
- Perfiladas (curvas y plano-curvas ).
- Especiales.

*EJECUCION Y ORGANIZACION*
Tabiquillos:
Se procederá al replanteo de los tabiquillos que conforman la pendiente.
Después de replantear los tabiquillos, se dispondrán éstos para la formación de la pendiente, situando un tabicón aligerado bajo las limas, cumbreras y bordes libres. Se doblará dicho tabicón en las juntas estructurales.
Los tabiquillos o tabicones se dispondrán y aplomados. Deberán arriostrarse en los encuentros con otros tabiquillos perpendiculares a ellos y sus encuentros estarán debidamente enjarjados.
Tableros:
Se construirán con placas prefabricadas ligera o con rasillas.
La capa de terminación del tablero podrá ser de mortero u hormigón, según el tipo de acabado. En el caso de utilizar mortero su espesor mínimo será de 10 mm.
Cuando el acabado sea de hormigón, su resistencia característica no será menor de 125 kg/cm2 y el tamaño máximo del árido de 10 mm, con un espesor mínimo de 30 mm. Se rellenarán las juntas dejando una superficie plana .
Rastreles:
La fijación de los rastreles podrá hacerse con mortero o mediante clavos de acero templado y galvanizado, de espesor superior a 50 micras, provistos de arandelas para la fijación del rastrel, mediante tiro de pistola, quedando enrasada con la cara superior del rastrel. Se colocarán paralelos entre sí y a la línea de máxima pendiente y se cortaran en las juntas estructurales del edificio. A cada lado de la lima, se colocará un rastrel paralelo a la misma.
Aleros teja curva:
Las tejas volarán 50 mm sobre la línea de alero. Situadas las canales, se rellenará con mortero el espacio entre ellas, recalzandose las piezas hasta que el asiento de la segunda hilada sea perfecto.
Se comprobará antes del fraguado del mortero que todas las canales están alineadas y sus bordes superiores contenidos en el mismo plano. Con el mortero todavía fresco, se colocarán las cobijas alineadas en su borde inferior con la línea del alero. Se macizará con mortero el frente del alero.
Aleros teja plana:
La teja plana se situará sobre la línea de alero volando 50 mm sobre éste, recalzándose en el borde con mortero, preparando la primera hilada para el asiento de las restantes.
La parte superior de la teja se recibirá como el resto del faldón.
Faldones de teja curva:
La teja curva se colocará por hiladas paralelas al alero, de abajo hacia arriba, comenzando por el borde lateral libre del faldón y montando cada pieza sobre la inmediata inferior.
En cada hilada se colocarán las canales en primer lugar y las cobijas dejarán un espacio libre de paso de agua entre 30 y 50 mm.
Cada cinco hiladas normales al alero, se recibirán con mortero todas las canales y cobijas .
Faldones de teja plana:
La teja plana se colocará por hiladas paralelas a la línea del alero, de abajo hacia arriba, montando cada pieza sobre la inferior.
La teja quedará fijada en su extremo superior por los resaltos en el listón, y dos clavos galvanizados que penetren en el listón no menos de 25 mm, o por del encaje de la pieza en el mortero.
Se cuidará con esmero la colocación de los rastreles.
Limatesas y cumbreras de teja curva:
La teja curva se colocará en toda la longitud de la lima o cumbrera, solapando entre sí no menos de 100 mm .
Las tejas de lima o cumbrera irán recibidas al soporte con mortero.
La teja de los faldones se cortará, en su encuentro con la teja de lima o cumbrera, de forma que ésta última monte 5 cm sobre la primera.
La teja de cumbrera se colocará con el solape en dirección opuesta a los vientos que traen lluvia.
Limatesas y cumbreras de teja plana :
Se comenzará su colocación por el alero, encajando entre si las piezas a todo lo largo de la lima o cumbrera o solapando 10 cm, cuando la teja no lleve encaje .

*NORMATIVA*
- NTE-QTT.
- Normas UNE: Tejas de cerámica: 67032-85; 67033-85; 67034-86; 67035-85; 67024-85 1R. Tejas de hormigón: 41200-88.

*CONTROL Y ACEPTACION*
El criterio de control será el siguiente:
-Faldones: Correcta disposición estructural según especificaciones técnicas de proyecto o, en su caso, del fabricante, verificando distancia entre pares, correas y cabios, colocación de ripia, disposición del forjado, en su caso, pendientes de los planos inclinados y dimensiones de aleros. Comprobación de la planeidad con regla de 2 m. Intersecciones entre faldones y paramentos y entre faldones y conductos. Remates en bordes de huecos. Disposición de anclajes de antena colectiva de TV, con la correcta estanqueidad.
Aislamiento térmico:
- Correcta colocación espesores, densidades y continuidad del aislante según especificaciones del proyecto.
Limas, canalones y puntos singulares:
- Materiales y secciones, de acuerdo con las especificaciones del proyecto y/o del fabricante, en su caso.
- Fijación y solape de piezas.
- Juntas.
- En canalones: pendientes, longitud de tramos, baberos, distancia entre abrazaderas y anclaje de éstas, conexión con bajantes.
Colocación de las tejas:
- Tejas curvas:
Paso de agua entre cobijas, mayor de 5 y menor de 3 cm.
Recibido con mortero de cemento cada 5 hiladas.
Alero: Vuelo de las tejas superior a 40 mm, se deben recalzar y macizar.
Cumbrera: Solape mínimo de 10 cm y estarán colocadas en dirección opuesta a los vientos que traen lluvia. Deben estar recibidas con mortero.
Limatesas: Solape mínimo de 10 cm, comenzando su colocación desde el alero.
- Otras tejas:
Según especificaciones de proyecto o, en su caso, siguiendo las instrucciones del fabricante para cada tipo y modelo.
Condiciones de no aceptación:
- En faldón de teja curva, variaciones del solapo de las tejas superiores a ± 5 mm. El paso de agua entre cobijas es mayor de 5 ó menor de 3 cm. No se reciben con mortero las tejas cada 5 hiladas normales al alero.
- En faldón de teja plana recibida con mortero no se ha hecho el replanteo de las tejas y/o alguna hilada paralela al alero se desvía respecto de éste en ±10 cm. Variaciones del solapo superiores a ±5 mm. Las tejas no llevan inferiormente dos pelladas de mortero.
- En faldón de teja plana clavada, variaciones entre ejes de listones superiores ±5 mm y/o algún listón se desvía respecto de la distancia al alero en ±10 cm. Los listones no van clavados a su paso por el rastrel y/o las juntas en los empalmes son inferiores a 5 ó superiores a 15 mm. Los resaltos inferiores de las tejas no se apoyan en el borde del listón y/o las tejas no van clavadas.
- En alero de teja curva el paso de agua entre cobijas es mayor de 5 cm o menor de 3. Vuelo de las tejas, inferior a 40 mm. No se han recalzado y macizado las tejas de alero.
- En la fijación del gancho de servicio, el hormigón empleado sea de resistencia característica inferior a 175 kg/cm2 y/o no envuelve al acero.
Pruebas de servicio:
- Resistencia del gancho de servicio.
- Estanqueidad de la cubierta.

*CRITERIOS DE MEDICION Y VALORACION*
La medición y valoración se realizará por m2 de cubierta, medido en verdadera magnitud, incluso remates y elementos auxiliares.

*MANTENIMIENTO*
La cubierta de teja, será accesible únicamente para conservación. El personal encargado de este trabajo irá provisto
de cinturón de seguridad sujetado a dos ganchos de servicio o a puntos fijos de la cubierta, igualmente dispondrá de calzado de suela blanda y antideslizante. No se recibirán sobre la cobertura elementos que la perforen o dificulten su desagüe, como antenas y mástiles, que deberán ir sujetos a paramentos. Las reparaciones que sea necesario efectuar, por deterioro y obras realizadas que le afecten, se realizarán con materiales y ejecución análogos a los de la construcción original.
Al final del otoño, en zonas donde se prevea acumulación de hojas, papeles o tierras, se revisarán y limpiarán, en su caso, las limahoyas y canalones. No se transitará sobre la cubierta cuando las tejas estén mojadas.
Faldón teja curva:
- Cada 5 años, o antes si se observara algún defecto de estanqueidad o de sujeción, se revisará reparando los defectos observados.
Gancho de servicio:
- No se utilizará para cargas superiores a 100 kg. Cada 5 años, o antes si es necesario su utilización y antes de ésta, se comprobará su sujeción, afianzándolo si fuera necesario.
Canalón visto:
- Cada 5 años, o antes si se observara algún defecto de estanqueidad o de sujeción, se revisará el canalón reparando los defectos observados.

## EQTW Varios (18/12/1995)

*DESCRIPCION Y COMPLEMENTOS AL TEXTO*
Canalones, enrrastrelado y formación de pendientes para cubiertas.

*COMPONENTES*
Rastreles:
- Rastrel pino rojo.
- Rastrel pino país.
- Rastrel pino suecia.
Accesorios de fijación a estructura:
- Gancho.
- Tornillo.
- Grapa y gancho.
Accesorios de fijación de canalones:
- Gafa para fijación con gancho.
- Gafa para fijación con tirafondos.
Canalones y accesorios.:
- Canalón, manguito, conexión de bajante, esquina y tapón para canalón circular o rectangular de PVC.
- Canalón de aluminio rectangular.
- Canalón de zinc rectangular y circular.
- Canalón de cobre rectangular y circular.
- Canalón de chapa de acero galvanizado.
- Canalón de chapa de acero prelacado.

*EJECUCION Y ORGANIZACION*
- Ejecución de enrrastrelado para pizarras:
Los rastreles se dispondrán a separaciones de 500 mm entre ejes y siguiendo la dirección de máxima pendiente del faldón.
A cada lado de una lima se colocará un rastrel paralelo a ella.
Los rastreles que corten juntas estructurales del edificio, se interrumpirán sobre éstas.
Se fijará el rastrel a la base, mediante clavo de acero templado y galvanizado provisto de arandela. Introducido mediante tiro de pistola, quedando enrasado con la cara superior del rastrel.
A continuación se colocarán las tablas a tope, paralelas al borde del alero y apoyando por lo menos en tres rastreles.
Irán clavadas mediante dos puntas a su paso por cada rastrel. Los empalmes de tablas se harán a eje de rastrel, y con juntas alternadas.
- Ejecución de enrrastrelado para teja plana:
Los rastreles se dispondrán a separaciones de 500 mm entre ejes y siguiendo la dirección de máxima pendiente del faldón.
A cada lado de una lima se colocará un rastrel paralelo a ella.
Los rastreles que corten juntas estructurales del edificio, se interrumpirán sobre éstas.
Se fijará el rastrel a la base, mediante clavo de acero templado y galvanizado provisto de arandela. Introducido mediante tiro de pistola, quedando enrasado con la cara superior del rastrel.
A continuación se colocará los listones que reciben la teja, con su cara mayor sobre los rastreles, según las líneas paralelas al alero y separados una distancia que depende de la longitud y solape de las tejas.
Irá fijado con puntas clavadas a su paso por el rastrel. Los empalmes de listón se realizarán a eje del rastrel y con juntas alternadas de 10 mm de ancho.
- Ejecución de canalón oculto:
El canalón será de sección rectangular o circular, de dimensiones según Documentación Técnica.
Se colocará sobre la cama de mortero previamente imprimada y se engatillará en ambos lados.
Los tramos se irán soldando con entrega de 50 mm.
La grapa de sujeción se colocará cada 500 mm en correas o rastreles, con puntas redondas de cabeza plana rayada, a una distancia no menor de 20 mm de los bordes.
La chapa de alero quedará engaitada al canalón y a las grapas. Las chapas se soldarán con entrega de 50 mm.
Se extenderá sobre la base del canalón una imprimación asfáltica, en una cantidad no menor de 300 g/m2.
- Ejecución de canalón visto:
Se emplearán los accesorios de fijación de ca-nalones:
- Gafa para fijación con gan-chos.
- Gafa para fijación con tira-fondos según Documenta-ción Técnica
Como promedio se dispondrá una gafa cada 100 cm para diámetros de canalón menores de 25 mm y cada 70 cm para diá-metros menores de 25 cm.
Una vez fijados los soportes se colocarán las gafas aco-plándose a la pendiente fija-da al canalón.
Colocadas las gafas, se insta-larán los canalones unién-dose entre sí con bridas o enchufes, asegurando la es-tanqueidad con juntas de goma o masilla.

*NORMATIVA*
- NTE-QT: "Cubiertas.Tejados".

*CONTROL Y ACEPTACION*
- Ejecución de canalón oculto:
Controles a realizar, uno por línea de canalón y cada 20 m.
Condición de no aceptación automática:
- Sentido de colocación contrario al especificado.
- Las grapas no son del tipo especificado, la disposición es distinta a la especificada.
- Altura de la chapa de zinc de protección inferior a la especificada, con tolerancia de -50 mm.
- Ejecución canalón visto:
Controles a realizar uno por canalón y cada 20 m.
Condiciones de no aceptación automática:
- Separación de los accesorios de fijación distinto al especificado.
- Estanqueidad de juntas, estando taponadas las bajantes y lleno de agua el canalón, se observa goteo en las juntas.
- Ejecución de enrrastrelado para teja plana:
Controles a realizar uno cada 100 m2, y no menos de uno por faldón.
Condición de no aceptación automática:
- Variación entre ejes de listones superiores a ±5 mm y/o algún listón se desvía respecto de la distancia al alero en ±10 cm.
- Los listones no van clavados a su paso por rastrel, y/o las juntas en los empalmes son inferiores a 5 o superiores a 15 mm.
- Ejecución de enrrastrelado para pizarras:
Controles a realizar uno cada 100 m2, y no menos de uno por faldón.
Condición de no aceptación automática:
- Los rastreles no son paralelos a la línea de máxima pendiente, con variación superior a 10 mm por metro, o más de 30 mm para toda su longitud. Falta de rastrel en alguna lima.
- Separación entre clavos de rastrel superior a 500 mm o desviación del clavo respecto al eje de rastrel superior a 15 mm.

*SEGURIDAD Y SALUD LABORAL*
Se suspenderán los trabajos cuando exista lluvia, nieve o viento superior a 50 km/h; en este último caso se retirarán los materiales y herramientas que puedan desprenderse. No se trabajará en la proximidad de líneas eléctricas que conduzcan corrientes de alta tensión.
Será obligatorio el uso de cinturón de seguridad, sujeto por medio de cuerda a las anillas de seguridad.
Se tendrá especial cuidado en el asiento de la base de escaleras, dispuestas para el acceso a la cubierta, no debiendo empalmarse unas con otras.
Se utilizará calzado apropiado en función de las condiciones climatológicas, no debiendo tener las suelas partes metálicas, para lograr un perfecto aisla-miento eléctrico.
Siempre que sea posible se deben disponer, durante el montaje, petos de pro-tección en los aleros o bien redes de seguridad.
Se cumplirán además, todas las disposiciones generales, de obligado cumplimiento, que sean de aplica-ción .

*CRITERIOS DE MEDICION Y VALORACION*
La medición y valoración del canalón se efectuará por ml, incluso pp. de fijación y accesorios. La del enrastrelado, se medirá también por ml., incluso pp. de fijación, corte y solape.

*MANTENIMIENTO*
Para la inspección o trabajos de reparación en la cubierta es necesario disponer tablones o pasarelas que permitan la permanencia y el paso de los operarios, de forma que éstos no pisen directamente sobre la cubrición. Los operarios irán provistos de cinturón de seguridad que irán anclando en las anillas de seguridad situadas en los faldones.
Cada 5 años, o antes si se observara un defecto de estanquidad o de sujeción, se revisará la cubierta reparando los defectos observados con materiales análogos a los originales.
Cada año, coincidiendo con la época más seca, se procederá a la limpieza de hojarasca y tierras de los canalones .

## ER Revestimientos (18/12/1995)

*DESCRIPCION Y COMPLEMENTOS AL TEXTO*
Recubrimiento de una superficie con cualquier material.

## ERP Paramentos (18/12/1995)

*DESCRIPCION Y COMPLEMENTOS AL TEXTO*
Revestimientos de todo tipo de paramentos, cualquiera que sea su posición o forma geométrica..

*NORMATIVA*
- NBE-CPI-96.
- NTE- RPA, RPE, RPF, RPG, RPL, RPP, RPR, RPT.

## ERPA Alicatados (18/12/1995)

*DESCRIPCION Y COMPLEMENTOS AL TEXTO*
Revestimiento de paramentos interiores con piezas de azulejos, gres, vitraico u otros materiales cerámicos, tomados con morteros o adhesivos.

*REQUISITOS PREVIOS A LA EJECUCION*
Los azulejos se sumergirán en agua a saturación, debiendo orearse a la sombra 12 h. como mínimo, antes de su colocación.
Se dispondrán piezas con canto romo o ingletes para la formación de aristas salientes y remates de todo tipo y calculará la cantidad necesaria de las mismas.
Las superficies a revestir no presentarán discontinuidades, alabeos, abultados o huecos y estarán debidamente aplomadas y exentas de restos de mortero, pasta de yeso, polvo o elementos extraños..

*COMPONENTES*
- Azulejo monococción, pasta blanca.
- Azulejo monococción poroso, pasta blanca.
- Gres.
- Vitraico..
- Morteros.
- Adhesivos.
- Lechada de cemento blanco.

*EJECUCION Y ORGANIZACION*
Sobre el dorso de la pieza se extenderá mortero de consistencia seca con 1 cm de espesor. Se ajustará a golpe, rellenando con el mismo tipo mortero los huecos que pudieran quedar.
El alicatado podrá fijarse directamente sobre soporte superficial de mortero, si se utiliza adhesivo de resinas sintéticas. No es necesario, en este caso picar la superficie pero se limpiará previamente el paramento.
Para otros tipos de adhesivos se seguirán las instrucciones del fabricante o las que en su caso determine la Dirección Facultativa.
Los taladros que se realicen en las piezas para el paso de tuberías, tendrán un diámetro de 1 cm mayor que el diámetro de éstas.
Siempre que sea posible los cortes se realizarán en los extremos de los paramentos.
Una vez asentadas las piezas se realizará el rejuntado con lechada de cemento blanco y se limpiará la superficie con estropajo seco transcurridas 12 h. Por último se limpiarán las superficies, para eliminar los restos de mortero, con agua y jabón sin sustancias caústicas, ayudándose de cepillos de fibra dura y espátulas de madera para no rayar el vidriado.

*NORMATIVA*
- NTE-RPA
- Normas UNE: 67015, 67016 (en elaboración)

*CONTROL Y ACEPTACION*
- Examen visual de los azulejos cortados o taladrados. Se rechazarán los que no se ajusten a las dimensiones especificadas.
- Control de la planeidad del alicatado con regla de 2 m en un paramento por local. Se rechazarán la variaciones superiores a 2 mm.
- Se realizará un control del mortero o adhesivo de agarre cada 30 m2 y, como mínimo, uno por local. Se rechazará si presenta variaciones de espesor superiores a 1 cm o cuando no se cubra totalmente el dorso de la pieza. También se rechazará si la aplicación del adhesivo se realiza de forma distinta a la especificada por el fabricante o a las instrucciones dadas por la Dirección Facultativa.
- Las juntas serán paralelas entre sí con tolerancia de ±1 mm por ml. de longitud, rechazándose en caso contrario.

*SEGURIDAD Y SALUD LABORAL*
Los locales de trabajo deberán estar iluminados adecuadamente.
Hasta alturas de 3 m podrán utilizarse andamios de borriquetas fijas, separadas entre si un máximo de 3,50 m.
Cuando las plataformas de trabajo se dispongan en alturas superiores a 2 m irán provistas de barandillas de protección.
Los operarios irán provistos de guantes de goma.
Se cumplirán además las disposiciones generales de obligado cumplimiento que sean de aplicación.

*CRITERIOS DE MEDICION Y VALORACION*
La medición y valoración se realizará por m2 realmente ejecutado descontando huecos. Se incluirán cortes, parte proporcional de formación de mochetas, piezas especiales de todo tipo, así como el rejuntado con lechada de cemento blanco y limpieza, considerando la unidad totalmente acabada.

*MANTENIMIENTO*
No requieren conservación especial. La limpieza se realizará mediante lavado con paño húmedo.
El propietario dispondrá de una reserva de cada tipo piezas, equivalente al 1% del material colocado, para posibles reposiciones.

## ERPD Decorativos (18/12/1995)

*DESCRIPCION Y COMPLEMENTOS AL TEXTO*
Revestimientos continuos de paramentos denominados flexibles si se ejecutan con láminas de papel, plástico, micromadera, microcorcho, o cualquier otro material flexible, presentadas en rollo; o ligeros si se realizan con planchas rígidas de corcho, tablas, tableros de madera, perfiles de plástico, aluminio, acero inoxidable o cualquier otro metal con acabado decorativo.

*REQUISITOS PREVIOS A LA EJECUCION*
Los paramentos a revestir deberán ser lisos, aplomados o nivelados en su caso, exentos de irregularidades secos y limpios, cuando la fijación se realice por pegado, clavazón o tirafondos. En otro caso, la superficie puede ser rugosa, formada por acabado de mortero de cemento o material cerámico.

*COMPONENTES*
- Papel pintado.
- Micromadera.
- Microcorcho.
- Plástico-flexible.
- Plástico-flexible expandido.
- Láminas de PVC.
- Planchas rígidas de corcho.
- Tablas de madera.
- Tableros de cantos machihembrados revestidos con chapa de madera.
- Placa estratificada de superficie decorativa.
- Perfiles de aluminio.
- Perfiles de plástico.
- Perfiles metálicos de acabado decorativo.
- Placas rígidas de acero inoxidable.
- Placas rígidas de metales diversos con acabado decorativo.
- Placas rígidas de PVC.

*EJECUCION Y ORGANIZACION*
Antes de encolar cortarán las tiras del revestimiento con la longitud adecuada y se eliminará cualquier tipo de impureza de las mismas.
- Revestimiento con papel pintado lavable o vinílico:
Se extenderá uniformemente el adhesivo sobre el papel para que se reblandezca, plegando a continuación la tira por la parte encolada, juntando los lados menores en la mitad de su longitud y procurando que los bordes coincidan. Después se presenta la parte superior encolada dejando caer la tira por su propio peso, se ajustará su verticalidad y se pasará el cepillo de arriba abajo hasta conseguir la eliminación del aire ocluido y la adherencia entre el papel y el paramento.
- Revestimiento con micromadera o microcorcho:
Una vez seca la capa tapaporos se extenderá uniformemente el adhesivo sobre el revestimiento y transcurridos entre 3 y 5 minutos, se acoplará el borde superior de la tira sobre el paramento, ajustando la verticalidad y aplicando un cepillo en el sentido del veteado hasta conseguir la eliminación del aire ocluido y la adherencia entre el revestimiento y el soporte.
Se repetirá sucesivamente la operación, pegando las tiras a tope y sin solapar
- Revestimiento con plástico flexible:
Se extenderá uniformemente el adhesivo sobre el revestimiento.
Después se colocará verticalmente la tira apretándola con una espátula flexible de arriba abajo hasta conseguir la eliminación del aire ocluido y la adherencia entre el revestimiento y el soporte.
Se repetirá sucesivamente la operación, pegando las tiras a tope y sin solapar, de modo que los dibujos coincidan en sentido longitudinal y transversal, hasta completar la totalidad del paramento.
- Revestimiento con plástico flexible expandido:
Se extenderá uniformemente el adhesivo sobre el revestimiento.
Después se colocará verticalmente la tira apretándola con una espátula flexible de arriba abajo hasta conseguir la eliminación del aire ocluido y la adherencia entre el revestimiento y el soporte.
Se repetirá sucesivamente la operación, pegando las tiras a tope y sin solapar, de modo que los dibujos coincidan en sentido longitudinal y transversal, hasta completar la totalidad del paramento.
Si no tuvieran capa base se solaparán 5 cm. las siguientes tiras, para completar la totalidad del revestimiento, haciendo coincidir los dibujos en sentido longitudinal y transversal. El solape se cortará y levantará simultáneamente sirviendo de guía el borde inferior.
Revestido el paramento las uniones se repasarán con rodillo especial y se limpiarán las manchas con esponja y agua.
El secado se realizará a temperatura ambiente, evitando las corrientes de aire y el secado rápido.
- Revestimiento con planchas rígidas de corcho:
Se hará el replanteo ajustándose al despiece establecido.
Se aplicará uniformemente el adhesivo sobre paramento y plancha simultáneamente, en una dosis no inferior a 250 gr/m2 y se colocarán las planchas presionando contra el paramento de modo uniforme transcurrido el tiempo especificado en las instrucciones del adhesivo. Las planchas quedarán con las juntas a tope.
Terminada la ejecución se repasará la superficie quitando las manchas de adhesivo.
- Revestimiento con tablas de madera:
Se dispondrán listones de 50 x 25 mm en horizontal o vertical y paralelos entre sí, separados 500 mm. Los listones que coincidan con juntas estructurales del edificio se interrumpirán sobre las mismas con su lado mayor adosado al paramento. Las tablas se clavarán por canto, con puntas de 30 mm de longitud, dispuestas a 45º en la lengüeta del machihembrado y separadas entre sí 200 mm como máximo, de modo que penetren 15 mm en el listón.
Para ventilar interiormente el revestimiento se cortarán los listones cada 2 m dejando una separación 10 mm.
Se extenderá pasta de yeso, por ambos lados del listón, en toda su longitud, de forma que las puntas clavadas en sus cantos, queden recubiertas totalmente y se rellenen las holguras entre el listón y la pared.
El revestimiento quedará separado del techo y del suelo o rodapié 5 mm, como mínimo. Cuando los empalmes de las tablas coincidan en un listón, las contiguas no tendrán uniones en el mismo tramo.
- Revestimiento con tableros de cantos machihembrados revestidos con chapa de madera:
Se dispondrán listones de 50 x 25 mm en horizontal o vertical y paralelos entre sí, separados 500 mm. Los listones que coincidan con juntas estructurales del edificio se interrumpirán sobre las mismas con su lado mayor adosado al paramento. Los tableros se dispondrán con su mayor dimensión perpendicular a los listones, y se apoyarán por lo menos en dos de ellos. Se clavarán por canto, con puntas de 30 mm de longitud, dispuestas a 45º en la lengüeta del machihembrado y separadas entre sí 200 mm como máximo, de modo que penetren 15 mm en el listón.
Para ventilar interiormente el revestimiento se cortarán los listones cada 2 m dejando una separación 10 mm.
Se extenderá pasta de yeso, por ambos lados del listón, en toda su longitud, de forma que las puntas clavadas en sus cantos, queden recubiertas totalmente y se rellenen las holguras entre el listón y la pared.
El revestimiento quedará separado del techo y del suelo o rodapié 5 mm, como mínimo. Cuando los empalmes de las tablas coincidan en un listón, las contiguas no tendrán uniones en el mismo tramo.
- Revestimiento con tableros de cantos lisos revestidos con chapa de madera o placa estratificada de superficie decorativa:
Se dispondrán listones de 50 x 25 mm en horizontal o vertical y paralelos entre sí, separados 500 mm. Los listones que coincidan con juntas estructurales del edificio se interrumpirán sobre las mismas con su lado mayor adosado al paramento. Los tableros se dispondrán con su mayor dimensión perpendicular a los listones, y se apoyarán por lo menos en dos de ellos. Se clavarán por canto, con puntas de 30 mm de longitud, dispuestas a 45º en la lengüeta del machihembrado y separadas entre sí 200 mm como máximo, de modo que penetren 15 mm en el listón.
Para ventilar interiormente el revestimiento se cortarán los listones cada 2 m dejando una separación 10 mm.
Se extenderá pasta de yeso, por ambos lados del listón, en toda su longitud, de forma que las puntas clavadas en sus cantos, queden recubiertas totalmente y se rellenen las holguras entre el listón y la pared.
Los tapajuntas de aluminio anodizado se fijarán a los listones con tirafondos que penetren listones 20 mm en éstos, comenzando por una esquina o rincón.
Una vez colocado el tapajuntas de esquina o rincón, se introducirá lateralmente el tablero ajustándolo a una de sus alas. En el canto opuesto del tablero se introducirá el siguiente tapajuntas. Luego el siguiente tablero y así sucesivamente. La junta vertical entre tableros y tapajuntas no será inferior a 1 mm.
El revestimiento quedará separado del techo y del suelo o rodapié 5 mm , como mínimo
- Revestimiento con perfiles de aluminio anodizado o perfiles metálicos de acabado decorativo:
Se dispondrán listones de 50 x 25 mm en horizontal o vertical y paralelos entre sí, separados 500 mm. Los listones que coincidan con juntas estructurales del edificio se interrumpirán sobre las mismas con su lado mayor adosado al paramento. Los perfiles se dispondrán con su mayor dimensión perpendicular a los listones, y se apoyarán por lo menos en dos de ellos. Se atornillarán en el centro de los listones a una distancia no menor 3 mm del borde del perfil y separados entre sí 200 mm como máximo, de modo que penetren 15 mm en el listón. Las uniones se mantendrán paralelas entre sí.
Para ventilar interiormente el revestimiento se cortarán los listones cada 2 m dejando una separación 10 mm.
Se extenderá pasta de yeso, por ambos lados del listón, en toda su longitud, de forma que las puntas clavadas en sus cantos, queden recubiertas totalmente y se rellenen las holguras entre el listón y la pared.
El revestimiento quedará separado del techo y del suelo o rodapié 5 mm , como mínimo
- Revestimiento con perfiles de PVC:
La superficie del soporte deberá estar limpia y seca. El perfil se colocará disponiendo en vertical su mayor dimensión clavándolos con puntas cada 200 mm, que deberán penetrar un mínimo de 15 mm. en el soporte. Las uniones serán paralelas.
El revestimiento quedará separado del techo y del suelo o rodapié 5 mm, como mínimo.
- Revestimiento con placas rígidas de acero inoxidable:
La superficie del soporte deberá estar limpia y seca. El replanteo se ajustará al despiece acordado.
La fijación se hará atornillando las placas al soporte mediante tacos o nudillos cuando sea necesario. Los tirafondos penetrarán 20 mm como mínimo en el soporte.
- Revestimiento con placas rígidas de PVC:
La superficie del soporte deberá estar limpia y seca. El replanteo se ajustará al despiece acordado.
Se hará el replanteo ajustándose al despiece establecido.
Se aplicará uniformemente el adhesivo sobre paramento y plancha simultáneamente, en una dosis no inferior a 250 gr/m2 y se colocarán las planchas presionando contra el paramento de modo uniforme transcurrido el tiempo especificado en las instrucciones del adhesivo. Las planchas quedarán con las juntas a tope.
Terminada la ejecución se repasará la superficie quitando las manchas de adhesivo.

*NORMATIVA*
Especificación y Normas UNE
- Plancha rígidas de corcho.
- Tabla de madera.
- Tablero de cantos machihembrados, revestido con chapa de madera. 56705-69 (1) (2) (3);
53038-55, 56708-71 a 56713-71; 56714-87 1R.
- Tablero de cantos machihembrados revestido con placa estratificada de superficie decorativa:
53038-55, 53148-77 1R, 53150-71 a 53156-71; 53159-71; 53166-71; 53167-72; 53253-71; 56708-71 a 56710-87 1R.
- Tablero de cantos machihembrados, revestido con lámina de PVC: 53020-73 1R; 53028-90 1R;
53029-82 1R; 53030-55; a 53033-55; 53036-56 a 53039-55; 53075-79 1R; 56705-69 (1) (2) (3); 56708-71 a 56713-71; 56714-87 1R.
- Tablero de cantos lisos revestido con chapa de madera: 53038-55; 56705-69 (1) (2) (3); 56708-71 a 56713-71.
- Tablero de cantos lisos revestido con placa estratificada de superficie decorativa: 53038-55; 53148-77 1R; 53150-71 a 53156-71; 53159-71; 53166-71; 53167-72; 53253-71.
- Tablero de cantos lisos revestido con lámina de PVC: 53020-73 1R; 53028-90 1R;
53029-82 1R a 53033-55; 53036-56 a 53039-55; 53075-79 1R; 56705-69 (1) (2) (3); 56708-71 a
56713-71; 56714-87 1R.
- Perfil de aluminio anodizado: 38011-72 a 38017-82 1R; 38114-79 2R; 38115-79; 38117-80 1R; 38118-80 1R; 38334-84 2R a 38342-82 2R; 38351-82 1R; 38353-82 1R; 38373-82 1R; 38374-82 1R; 38381-84 2R; 38382-83 3R.
- Perfil metálico con acabado decorativo: 7184-61.
- Perfil de PVC. 53020-73 1R; 53028-90 1R a 53033-55; 53036-56 a 53039-55; 53075-79 1R.
- Placa rígida de PVC. 53020-73 1R; 53028-90 1R a 53039-55; 53075-79 1R.
- Tapujaba de aluminio anodizado: 38011-72 a 38018-82.
- NTE-RPL.

*CONTROL Y ACEPTACION*
Se realizará un control por cada cuatro paramentos y al menos uno por local para comprobar la ejecución de los enlistonados y la fijación de los tableros.
Serán condiciones de no aceptación automática:
- La diferencia de 15 mm en más o en menos en la separación entre ejes de listones.
- La carencia de listones perimetrales.
- Que la cara vista de los listones no esté, contenida en el mismo plano vertical.
- Que los listones horizontales no presenten al menos un corte de 1 cm cada 2 m, para la ventilación interior.
- Que los dos listones que forman la esquina o rincón, no estén clavados.
- Que los listones no lleven clavadas puntas en sus cantos, o que la distancia entre ellas sea superior a 200 mm.
- Que la pasta de yeso no cubra las puntas laterales de los listones.
- Que los tableros no apoyen en dos listones.
- Que no estén clavados a su paso por los listones y/o las puntas no penetren 20 mm en el listón.
- Que el borde del revestimiento no esté, separado del techo, suelo o rodapié, un mínimo 5 mm.
- Que la junta vertical entre tableros o entre tableros sea menor de 1 mm.
- Que el revestimiento se desprenda del paramento al aplicarlo.
- Que el adhesivo no se haya repartido uniformemente o que su dosis sea inferior a 250 gr/m2.

*SEGURIDAD Y SALUD LABORAL*
Los locales de trabajo deberán estar iluminados adecuadamente.
Hasta alturas de 3 m podrán utilizarse andamios de borriquetas fijas, separadas entre si un máximo de 3,50 m.
Cuando las plataformas de trabajo se dispongan en alturas superiores a 2 m irán provistas de barandillas de protección.
El local deberá estar ventilado cuando se trabaje con adhesivo.
Los recipientes de adhesivo se situarán lejos de cualquier foco de calor, fuego o chispa.
Se cumplirán además las disposiciones generales de obligado cumplimiento que sean de aplicación.

*CRITERIOS DE MEDICION Y VALORACION*
Se medirán y abonarán estos trabajos por m2 de superficie ejecutada, descontando huecos superiores a 0,25 m2 e incluyendo la superficie de mochetas y dinteles.

*MANTENIMIENTO*
Los revestimientos con papel pintado se limpiaran con detergente mezclado con agua. Se evitará el exceso de agua y el uso de abrasivos.
Los revestimientos de micromadera y microcorcho, se limpiarán en seco o con aspiradora.
Los revestimientos metálicos y de PVC se limpiaran con agua y jabón sin caústicos.
En todo caso, deberán seguirse , la instrucciones del fabricante al respecto, si se dispone de ellas.
El usuario deberá disponer, como mínimo de un 3% de cada tipo de revestimiento, para eventuales sustituciones o reparaciones.

## ERPE Enfoscados (18/12/1995)

*DESCRIPCION Y COMPLEMENTOS AL TEXTO*
Revestimientos continuos realizados con mortero de cemento, de cal o mixtos en paramentos de fábrica.

*REQUISITOS PREVIOS A LA EJECUCION*
Deberá estar terminado el soporte, cuya superficie se presentará limpia y rugosa, carente de polvo, grasa o cuerpos extraños. Las juntas estarán rehundidas y se habrá eliminado de las mismas cualquier residuo

*COMPONENTES*
- Arena.
- Cemento y/o cal.
- Agua.
- Aditivos, en su caso.

*EJECUCION Y ORGANIZACION*
No son aptas para enfoscar las superficies de yeso, ni las realizadas con materiales de resistencia análoga o inferior al yeso.
En enfoscados exteriores vistos será necesario hacer un llagueado de lado no mayor a 3 m en recuadros, para evitar agrietamientos.
En los bordes inferiores de planos horizontales exteriores se cortará el paso del agua mediante goterón.
Cuando el espesor del enfoscado sea superior a 15 mm se realizará por capas sucesivas sin superar este espesor.
Se reforzarán con tela metálica los encuentros entre materiales distintos y particularmente entre elementos estructurales y cerramientos o particiones, susceptibles de producir fisuras en el enfoscado.
Los pilares, vigas y viguetas de acero que vayan a ir enfoscados, se forrarán previamente con piezas cerámicas o de cemento.

*NORMATIVA*
- Instrucción para la Recepción de Cementos RC-97.
- Obligatoriedad de homologación de los cementos para la fabricación de hormigones
morteros.
- Norma Tecnológica NTE-RPE.
- Normas UNE: 7105-57, 7094-55, 7095-55, 7096-55, 7097-55, 7098-55, 7099-56, 7187-62, 7188-62, 7190-63, 7083-54, 7140-58, 7245-71, 7082-54, 7084-54, 7083-54, 7131-58, 7132-58, 7133-58, 7178-60, 7134-58, 7235-71, 7236-71, 41123-59, 41124-60, 41126-59.
- Modificación de las normas UNE del Anexo al Real Decreto 1313/1988, de 28 de Octubre, sobre obligatoriedad de homologación de cementos (OM.de 28-Jun-89, del Ministerio de Relaciones con las Cortes y con la Secretaría del Gobierno BOE 30-Jun-89.

*CONTROL Y ACEPTACION*
En los enfoscados sobre paramentos verticales se realizará un control del soporte, mortero y revestimiento cada 100 metros cuadrados o fracción.
En los paramentos horizontales se realizará un control del soporte, mortero y revestimiento cada 50 m2 o fracción.
Si los enfoscados son maestreados se realizará un control de la ejecución del mismo en paramentos verticales cada 100 m2 o fracción y en paramentos horizontales cada 50 m2 o fracción.
No se recibirá cuando:
- La superficie a revestir no esté limpia y/o humedecida.
- La dosificación del mortero no se ajuste a lo especificado.
- Comprobando con regla de 1 m se aprecie un defecto de planeidad superior a 5 mm en los enfoscados sin maestrear y a 3 mm en los maestreados.
- En los enfoscados maestreados la distancia entre maestras sea superior a 1 m.

*SEGURIDAD Y SALUD LABORAL*
Al iniciar la jornada se revisará todo el andamiaje y medios auxiliares comprobando sus protecciones y estabilidad del conjunto.
Cuando las plataformas sean móviles se emplearán dispositivos de seguridad que eviten su deslizamiento.
Se acotará la zona inferior, donde se realiza el enfoscado. En la parte superior no se realizarán otros trabajos.

*CRITERIOS DE MEDICION Y VALORACION*
La medición y valoración se efectuará por m2 de superficie enfoscada, incluso mochetas y remates. Se deducirán los huecos.

*MANTENIMIENTO*
Transcurridas 24 horas de su ejecución, se mantendrá húmeda la superficie enfoscada hasta que el mortero haya fraguado.
No se fijarán elementos en el enfoscado hasta que haya fraguado, y no antes de 7 días.
Se revisará cada 5 años, el estado del revestimiento de terminación sobre el enfoscado. Cuando sea necesario pintarlos se hará con pinturas compatibles con la cal y/o el cemento del enfoscado.
No se admitirá la sujeción de elementos pesados en el espesor del enfoscado, debiendo sujetarse en el soporte, o elemento resistente, con las limitaciones que incluyen en cada caso, las normas correspondientes.
Se evitará verter sobre el enfoscado de aguas que arrastren tierras u otras impurezas.
Las reparaciones del revestimiento por deterioro u obras realizadas que le afecten, se realizarán con análogos materiales a los utilizados en el revestimiento original.

## ERPP Pinturas y Barnices (18/12/1995)

*DESCRIPCION Y COMPLEMENTOS AL TEXTO*
Revestimientos continuos realizados con pinturas y barnices en interiores o exteriores, aplicados sobre paramentos, elementos estructurales, carpintería, cerrajería e instalaciones.

*REQUISITOS PREVIOS A LA EJECUCION*
Antes de aplicar la pintura se comprobará que:
- Estarán recibidos y montados todos los elementos que deben ir en el paramento.
- La temperatura ambiente no será superior a 28ºC ni inferior a 6ºC.
- El soleamiento no incidirá directamente sobre el plano de aplicación.
- La superficie de aplicación estará nivelada y lisa.
Según el tipo de soporte se considerará:
Superficies de yeso, cemento, albañilería y derivados:
- La superficie del soporte no tendrá una humedad mayor del 6%, habiéndose secado por aireación natural.
- Se eliminarán, tanto las eflorescencias salinas como la alcalinidad antes de proceder a pintar mediante un tratamiento químico a base de una disolución en agua caliente de sulfato de zinc o sales de fluosilicatos en una concentración entre el 5% y el 10%.
- Se comprobará que en las zonas próximas a los paramentos a revestir no haya manipulación o trabajo con elementos que desprendan polvo o dejen partículas en suspensión.
- Las manchas superficiales producidas por moho además del rascado o eliminación con estropajo, se desinfectarán lavando con disolventes fungicidas.
- Las manchas originadas por humedades internas que lleven disueltas sales de hierro, se aislarán mediante una mano de clorocaucho diluido, o productos adecuados.
Superficies de madera:
- El contenido de humedad en el momento de aplicación será:
Superficies de madera al exterior: 14-20%
Superficies de madera al interior: 8-14%
- No estará afectada de ataques de hongos o insectos, saneándose previamente con productos fungicidas o insecticidas.
- Se habrán eliminado los nudos mal adheridos sustituyéndolos por cuñas de madera sana de iguales características. Los nudos sanos que presentan exudado de resina se sangrarán mediante lamparilla o soplete, rascando la resina que asome con rasquete.
Superficies metálicas:
Estructuras de acero laminado en caliente:
- Limpieza general de suciedades accidentales mediante cepillos y limpieza de óxidos.
Cerrajería de acero laminado en caliente:
- Limpieza general de suciedades accidentales.
- Desengrasado.
Carpintería y cerrajería de acero laminado en frío:
- Desengrasado.
- Limpieza de óxidos.
Chapa galvanizada y metales no férreos de acero laminado en frío.
- Limpieza general de suciedades accidentales.
- Desengrasado a fondo de la superficie.

*COMPONENTES*
Pintura:
- Al temple.
- A la cal.
- Al silicato.
- Al cemento.
- Plástica.
- Al óleo.
- Al esmalte graso.
- Al esmalte sintético.
- Martelé.
- Laca nitrocelulósica
- De barniz para interiores.
- De resina vinílica.
- Bituminosas.
Barniz:
- Hidrófugo de silicona.
- Graso.
- Sintético.

*EJECUCION Y ORGANIZACION*
Aplicación de la pintura:
Se suspenderá la aplicación cuando la temperatura ambiente sea inferior a 6oC o superior a 28oC.
En tiempo lluvioso se suspenderá la aplicación cuando el paramento no esté protegido.
Al finalizar la jornada se taparán y protegerán perfectamente los envases y se limpiarán y repasarán los útiles de trabajo.
Después de la aplicación:
Se evitarán en las zonas próximas a los paramentos revestidos, la manipulación y trabajos con elementos que desprendan polvo o que dejen partículas en suspensión.
Se dejará transcurrir el tiempo de secado indicado por el fabricante no utilizándose procedimientos artificiales de secado.

*NORMATIVA*
- NTE-RPP.
- Normas UNE: 48013-52; 48067-61; 48086-64.

*CONTROL Y ACEPTACION*
Se controlará el soporte, su preparación y el acabado mediante una inspección general.
No se aceptará cualquier tipo de pintura:
Cuando se aprecien humedades, manchas de moho, eflorescencias salinas o manchas de óxido.
En pinturas plástica sobre madera, al óleo, al esmalte graso sobre madera, al esmalte sintético sobre madera, barniz graso sobre madera y barniz sintético sobre madera, no se aceptará el soporte cuando no estén sellados los nudos.
En pinturas al esmalte graso sobre hierro y acero, al esmalte graso sobre galvanizados y metales no férreos, al esmalte sintético sobre hierro y acero, al esmalte sintético sobre galvanizados y metales no férreos y pintura martelé, no se aceptará el soporte cuando no se haya realizado el rascado previo de óxido y limpieza de la superficie.
Se rechazará la preparación del soporte:
En pinturas al temple liso: cuando no haya mano de temple diluido.
En pinturas al temple picado: cuando no haya mano de imprimación selladora.
En pinturas al temple goteado: cuando no haya mano de fondo o emplastecido.
En pinturas a la cal: cuando no haya mano de fondo.
En pinturas al silicato: cuando no haya protección de los elementos próximos o haya pasado el tiempo válido de la mezcla especificado por el fabricante.
En pinturas al cemento: cuando no haya mano de fondo o haya pasado el tiempo válido de la mezcla especificado por el fabricante.
En pintura plástica lisa: cuando no haya mano de fondo.
En pintura plástica picada o goteada: cuando no haya imprimación selladora.
En pintura plástica o al óleo sobre madera: cuando no haya mano de imprimación selladora o falta de plastecido de vetas y golpes.
Pintura al esmalte graso sobre yeso y cemento o sobre madera, pintura al esmalte sintético sobre yeso y cemento o sobre madera: cuando no haya mano de imprimación, que en el caso de ser sobre yeso y cemento será selladora, mano de fondo o plastecido.
Pintura al esmalte graso sobre hierro y acero o sobre galvanizados y metales no férreos, pintura al esmalte sintético sobre hierro y acero o sobre galvanizados y metales no férreos, pintura martelé sobre hierro y acero o sobre galvanizados y metales no férreos: cuando no haya mano de imprimación, que será anticorrosiva en el caso de ser pintura sobre hierro y acero.
Barniz hidrófugo de silicona: cuando no haya limpieza en el soporte.
Barniz graso o sintético: cuando no haya mano de fondo o de lijado.
Se rechazará el acabado cuando:
- El aspecto, color, o goteado si existiese, de las pinturas sea distinto de lo especificado.
- Haya descolgamientos, cuarteamientos, desconchados bolsas y falta de uniformidad.
- En las pinturas al cemento se rechazará, además, cuando haya falta de humedecido posterior.

*CRITERIOS DE MEDICION Y VALORACION*
La valoración se hará por m2 de pintura, medida sobre la superficie aparente de aplicación, incluyendo preparación del soporte y trabajos previos, así como remates de todo tipo. Unidad completa y terminada.

*MANTENIMIENTO*
El período mínimo de revisión del estado de los distintos tipos de pinturas revestimientos será función del tipo de soporte así como su situación de exposición, sin rebasar el tiempo que a continuación se expresa:
- Revestimientos sobre yeso, cemento y derivados y madera.
Interiores: 5 años.
Exteriores: 3 años.
- Revestimientos sobre superficies metálicas.
Interiores: 5 años.
Exteriores: 5 años.
Si anteriormente a estos períodos de reposición marcados se apreciasen anomalías o desperfectos en el revestimiento, se efectuará se reparación según los criterios de reposición.
La reposición según los tipos de pinturas se indican a continuación:
- Pinturas al temple: se humedecerá el paramento con abundante agua mediante brocha, rascándose a continuación el revestimiento con espátula o rasqueta, hasta su total eliminación.
Antes de la nueva aplicación del acabado, se dejará el soporte preparado como indica la especificación correspondiente.
- Pinturas a la cal o al silicato: se recurrirá al empleo de cepillos de púas, rasquetas o lijadores mecánicos.
Se dejará el soporte preparado para la aplicación del nuevo revestimiento según se indica en la especificación correspondiente.
- Pinturas plásticas: se aplicará sobre el revestimiento una disolución espesa de cola vegetal, hasta conseguir el ablandamiento del revestimiento, rascándose a continuación con espátula.
Se dejará el soporte preparado para la aplicación del nuevo revestimiento según se indica en la especificación correspondiente.
- Pinturas y barnices al aceite graso o sintético: para su reposición se podrá recurrir a los siguientes procedimientos:
* Mecánicos: lijado, acuchillado, soplado con arena o granallado.
* Quemado con llana: con candileja, lamparilla o soplete.
* Ataque químico: mediante solución de sosa cáustica aplicada sobre el revestimiento de madera que produzca un ablandamiento de éste.
* Decapantes técnicos: aplicación sobre el revestimiento de disolventes especiales hasta conseguir un ablandamiento y desprendimiento del mismo sin atacar o alterar el soporte.
En cualquiera de los procedimientos utilizados, se rascarán posteriormente con espátula de manera que no quede alterada la naturaleza del soporte.
Antes de la nueva aplicación del acabado, se dejará el soporte preparado como indica la especificación correspondiente.
Las formas de limpiar y conservar las pinturas varía dependiendo del tipo:
- Pinturas al temple y a la cal: se limpiará únicamente el polvo mediante trapos secos.
- Pinturas al silicato y al cemento: su limpieza se realizará pasando ligeramente un cepillo y nylon con abundante agua clara.
- Pinturas plásticas, al esmalte y pinturas martelé: su limpieza se realizará con esponjas o trapos humedecidos con agua jabonosa.

## ERPW Varios (18/12/1995)

*DESCRIPCION Y COMPLEMENTOS AL TEXTO*
Elementos auxiliares utilizados en la ejecución de revestimientos de paramentos para lograr un mejor acabado de éstos y eliminar las aristas vivas que se puedan formar, o simplemente para conseguir un mejor agarre del revestimiento a la superficie sobre la que se coloca.

*REQUISITOS PREVIOS A LA EJECUCION*
El encuentro entre paredes o elementos verticales no enjarjados cuyas superficies vayan a ser revestidas se reforzará con una tela metálica.
Los guardavivos serán de chapa de acero galvanizado, con un espesor de 0,6 mm y una longitud de 2 m. Su sección estará formada por un cuerpo central, que forme el vivo de chapa lisa y dos bandas laterales de la misma chapa, perforada o desplegada 30 mm a uno y otro lado.
La resistencia mecánica y la relación al alargamiento a la rotura de la malla para el armado deberá ser acorde con la del revoco.
En general y debido a las modificaciones extremas y en corto espacio de tiempo de las temperaturas a las que están sometidos los revocos, las mallas deberán tener una resistencia mecánica superior.

*COMPONENTES*
- Crucetas para alicatados.
- Guardacantos.
- Guardavivos.
- Perfiles guías para sujeción de paneles.
- Mallas para el armado de revocos.

*EJECUCION Y ORGANIZACION*
En guarnecidos y tendidos de yeso, se colocarán guardavivos protegiendo las aristas verticales de esquina.
Los guardavivos se recibirán a partir del nivel del rodapié aplomándolo y punteando con pasta de yeso, la parte desplegada o perforada del guardavivos. Colocado el mismo, se dispondrá una maestra a cada uno de sus lados, de manera que su cara vista quede en el mismo plano vertical que el resto de las maestras del paño.
La malla se hundirá en una capa de revoco todavía húmeda de unos 15 mm o, en caso necesario, se elaborará dentro de una capa de mortero-cola. A continuación y después de solapar las mallas, se aplicará otra capa de revoco y el acabado final.
En el caso de que la malla se coloque en una esquina, plegada y formando una cantonera, se dará un emplastecido fino a la esquina, tensándose y hundiendo la malla en el soporte. Posteriormente se extenderá una capa de revoco y , a continuación, el acabado.

*NORMATIVA*
- UNE 37501-88 1R.
- NTE-RPG.

*CONTROL Y ACEPTACION*
Guarnecidos de yeso:
- En paredes un control cada 200 m2 o fracción.
- En techos, se realizará un control cada 100 m2 o fracción.
- Se examinará el aplomado de los guardavivos así como el remate del conjunto del revestimiento en la esquina. Se comprobará si existen desconchados o abultados de revestimiento.

*CRITERIOS DE MEDICION Y VALORACION*
El criterio de medición y valoración será el especificado en el presupuesto de proyecto. Estos elementos se pueden incluir en pp. dentro del precio de la unidad de revestimiento correspondiente. En otro caso, se medirán los guardavivos, guardacantos y perfiles guía para sujeción de paneles por ml. Las mallas por m2 de obra ejecutada y las crucetas por Ud.

*MANTENIMIENTO*
Cuando se efectúen reparaciones en los revestimientos, se revisará el estado de los elementos referidos, sustituyendo aquellos que estén deteriorados.

## ERS Suelos y Escaleras (18/12/1995)

*DESCRIPCION Y COMPLEMENTOS AL TEXTO*
Revestimientos en suelos y escaleras, en interiores o exteriores, ejecutados "in situ" o con piezas prefabricadas.

*REQUISITOS PREVIOS A LA EJECUCION*
Terminación y adecuación del soporte sobre el que se vaya a revestir.
El soporte estará seco, limpio y con la planeidad y nivel apto para la colocación del pavimento. En los materiales porosos, se procurará humedecerlos antes de su colocación, para que no absorban el agua del mortero.

*COMPONENTES*
Se componen de los siguientes materiales:
Pavimentos continuos:
- Cemento Portland.
- Aridos.
- Pigmentos.
- Aditivos.
- Virutas de fundición de acero.
- Elastómeros, en juntas.
- Perfiles de PVC, en juntas.
Pavimentos elevados:
- Pedestales de apoyo.
- Perfiles de entramado.
- Placas o baldosas.
- Juntas de PVC.
- Rodapies.
- Rejillas de ventilación.
- Pasacables y cajas eléctricas.
Flexibles:
- Moqueta.
- Sintética.
- Lana.
- Linóleo: Revestimiento monocapa homogéneo:
- Uso normal.
- Uso muy intenso.
- PVC: Revestimiento vinílico en loseta o rollo.
- Amianto-vinilo.
- Goma: Caucho homogéneo, en losetas y en rollo.
- Corcho: Compuesto por losetas de corcho aglomerado y lámina de corcho barnizada o encerada, como acabado final.
Piezas rígidas:
- Tarima de madera:
- Tarima flotante.
- Tarima de tabla machiembrada.
- Parquet de tablillas de madera. Mosaico.
- Baldosa de terrazo.
- Baldosa cerámica:
* Esmaltada.
* No esmaltada o englobada.
- Baldosa de gres:
* Cerámico.
* Porcelánico.
* Extruido.
- Baldosa de pizarra.
- Baldosa asfáltica.
- Baldosa de piedra natural:
* Granito.
* Mármol.
Soleras:
- Cemento.
* Agua.
* Aridos.
* Sellante de juntas.
* Separador.
Varios:
- Mamperlán:
- Acero.
- Latón.
- Aluminio.
- Fleje:
* Acero.
* Latón.

*EJECUCION Y ORGANIZACION*
Sobre el forjado o solera se extenderá una capa de mortero de 30 mm de espesor.
Sobre ésta, y cuando tenga una humedad inferior al 3%, se extenderán una o más capas de pasta de alisado, hasta conseguir la nivelación del suelo, y el recubrimiento de desconchados e irregularidades de la capa de mortero.
Se dejará el tiempo de secado indicado por el fabricante, que no será inferior a 3 h, evitando corrientes de aire en el local.
No se pisará el pavimento durante el tiempo que indique el fabricante del adhesivo.
Se limpiarán las manchas de adhesivo que hubieran quedado.
En los pavimentos situados al exterior, las juntas de dilatación desempeñarán el papel de juntas de retracción formando una cuadricula de lado no mayor de 5 m.
Las juntas de dilatación de pavimentos en el interior, se harán coincidir con las del edificio, y se mantendrán en todo el espesor del revestimiento.
Las juntas presentarán sus caras secas y limpias. Su ancho estará comprendido entre 10 y 20 mm, y su profundidad será igual al espesor del pavimento.

*NORMATIVA*
- Normas UNE : 38010-91 1R, 67098-85, 67099-85, 67100-85, 67101-85, 67102-85, 67103-85, 67104-85, 67105-85, 67106-85, 67154-85, 56534-77, 56540-78, 56531-77, 56530-77, 7068-537082-54, 7183-64.
- NTE-RS: "Revestimientos de suelos y escaleras".

*CONTROL Y ACEPTACION*
Se realizará un control del pavimento dependiendo de éste caso cada 50,100, 200 m2, de los siguientes trabajos:
Ejecución del pavimento.
Planeidad del pavimento, con regla de 2 m.
Horizontabilidad del pavimento.
En los revestimientos de peldaños se realizará un control por planta.

*SEGURIDAD Y SALUD LABORAL*
Los locales de trabajo estarán ventilados e iluminados adecuadamente.
Los operarios irán provistos de calzado y guantes que cubran manos y antebrazos.
Toda la maquinaria eléctrica llevará toma de tierra, y la que presente partes mecánicas agresivas, estará protegidas por carcasas de seguridad.
La aplicación de los adhesivos se realizará mediante brochas, pinceles o espátulas y nunca con las manos.
Cuando proceda el corte, saneado o picado de las baldosas, los operarios irán provistos de gafas de seguridad.
Cuando se realicen pulimentados de suelos, los operarios irán provistos de mascarillas con filtro mecánico.
Se tendrán en cuenta,además, todas las disposiciones generales, de obligado cumplimiento, que sean de aplicación.

*CRITERIOS DE MEDICION Y VALORACION*
Los pavimentos se medirán y abonarán por m2 de superficie ejecutada, incluso rejuntando eliminación de restos y limpieza. Según el criterio del presupuesto de proyecto se podrá repercutir en el precio del m2. la pp. de rodapié o, en otro caso, se considerará aparte como unidad independiente.

*MANTENIMIENTO*
Cada año se realizará una inspección del pavimento, observando si aparecen en alguna zona los materiales agrietados o desprendidos, en este caso se repondrán o se fijarán con los materiales y forma indicados para su colocación. Para dichas reposiciones la propiedad dispondrá de una reserva de piezas, equivalente al 1% del material colocado.
Se comprobará la inexistencia de bolsas y cejas, cambiando las zonas que presenten irregularidades o mala adherencia.
Se evitará la permanencia continua sobre el pavimento de los agentes químicos admisibles para el mismo y la caída accidental de agentes químicos no admisibles.

## ERSR Piezas rígidas (18/12/1995)

*DESCRIPCION Y COMPLEMENTOS AL TEXTO*
Revestimientos de suelos y escaleras en interiores y exteriores, con piezas rígidas, tales como tarima y parquet de madera, baldosa de terrazo, baldosa asfáltica, baldosa de pizarra, baldosín catalán, baldosa de gres, además de piezas de mármol y granito para revestimiento de escaleras.

*REQUISITOS PREVIOS A LA EJECUCION*
El soporte estará seco, limpio y con la planeidad y nivel apto para la colocación del pavimento. En los materiales porosos, se procurará humedecerlos antes de su colocación, para que no absorban el agua del mortero.

*COMPONENTES*
Revestimiento de suelos:
- Tarima de madera:
* Tarima flotante.
* Tarima de tabla machiembrada.
- Parquet de tablillas de madera. Mosaico.
- Baldosa de terrazo.
- Baldosa cerámica:
* Esmaltada: película vitrificada, prácticamente impermeable.
- monococión: aquellas esmaltadas antes de la cocción.
- doblecocción: aquellas esmaltadas después de una primera cocción y luego cocidas por segunda vez.
* No esmaltada o englobada: película a base de arcilla, que puede ser permeable o impermeable.
- Baldosa de gres:
* Cerámica.
* Porcelánica.
* Extruida.
- Baldosa de pizarra.
- Baldosa asfáltica.
- Baldosa de piedra natural.
Revestimiento de peldaños:
- Peldaño de terrazo.
- Peldaño de gres:
* Porcelánico.
* Extruido.
- Peldaño de piedra natural:
* Granito.
* Mármol.
Revestimiento de rodapies:
- Rodapie de madera natural.
- Rodapie de terrado.
- Rodapie de gres:
* Porcelánico.
* Extruido.
- Rodapie de piedra:
* Granito.
* Mármol.

*EJECUCION Y ORGANIZACION*
Sobre el forjado o solera, se extenderá una capa de espesor no inferior a 20 mm de arena, sobre ésta se irá extendiendo el mortero de cemento, formando una capa de 20 mm de espesor, cuidando que quede una superficie continua de asiento del solado.
Previamente a la colocación de las baldosas y con el mortero fresco, se espolvoreará éste con cemento.
Humedecidas previamente, las baldosas se colocarán sobre la capa de mortero, disponiéndose con juntas de ancho no menor de 1 mm, respetando las juntas previstas en el mortero, si las hubiera.
Posteriormente se extenderá la lechada de cemento, coloreada con la misma tonalidad de la baldosa, para el relleno de las juntas, una vez seca se eliminarán los restos de la lechada y se limpiará la superficie.
En ejecución de entarimados de madera, sobre forjado o solera, limpio y seco, se colocarán rastreles según ejes paralelos con separación no mayor de 300 mm entre piezas, nivelados, con empalmes a tope, y con una separación mínima de 18 mm del paramento, recibidos en toda su longitud con pasta de yeso negro, que rellenará las posibles desigualdades del soporte.
Se colocarán las tablas a tope, apoyándose en dos rastreles como mínimo, y se clavarán a su paso por el rastrel, con puntas colocadas a 45º en la lengüeta de machihembrado, que penetrará en el rastrel un mínimo de 20 mm.
El entarimado quedará a 8 mm de los paramentos y se realizará en los locales una vez terminados y acristalados. Posteriormente se procederá a extender por la superficie del entarimado una primera mano de barniz, aplicada de la forma y en la cantidad indicados por el fabricante del mismo y se lijará una vez seco. Se aplicarán posteriormente otras dos manos de barniz.

*NORMATIVA*
- Normas UNE : 7068-53, 67098-85, 67099-85, 67100-85, 67101-85, 67102-85, 67103-85, 67104-85, 67105-85, 67106-85, 67154-85, 56534-77, 56540-78, 56531-77, 56530-77.
- NTE-RSR: "Piezas Rígidas".

*CONTROL Y ACEPTACION*
Se realizará un control cada 100 m2, de los siguientes trabajos:
- Ejecución del pavimento.
- Planeidad del pavimento, con regla de 2 m.
- Horizontabilidad del pavimento.
En los revestimientos de peldaños se realizará un control por planta, siendo condición de no aceptación:
- La colocación deficiente del peldaño .
- El espesor del mortero, inferior al especificado.
- Variaciones superiores a 4 mm en la planeidad del pavimento, o cejas superiores a 1 mm.
- Pendientes superiores a 0,5% cuando se compruebe la horizontalidad del pavimento .

*SEGURIDAD Y SALUD LABORAL*
Los locales de trabajo estarán ventilados e iluminados adecuadamente.
Los operarios irán provistos de calzado y guantes adecuados.
Toda la maquinaria eléctrica llevará toma de tierra, y las que contengan partes mecánicas agresivas las tendrá protegidas con carcasas de seguridad.
Cuando proceda el corte, saneado o picado de las baldosas, los operarios irán provistos de gafas de seguridad.
Cuando se realicen pulimentados de suelos, los operarios irán provistos de mascarillas con filtro mecánico.
Se cumplirán además todas las disposiciones generales, de obligado cumplimiento, que sean de aplicación.

*CRITERIOS DE MEDICION Y VALORACION*
Los pavimentos rígidos se medirán y abonarán por m2 de superficie ejecutada, incluyendo pinturas, endurecedores, rejuntando eliminación de restos y limpieza. Según el criterio del presupuesto de proyecto se podrá repercutir en el precio del m2 la pp. de rodapié o, en otro caso, se considerará aparte como unidad independiente.
Los revestimientos de peldaño se medirán y valorarán por ml.

*MANTENIMIENTO*
Cada 5 años o antes, si fuera apreciada alguna anomalía, se realizará una inspección del pavimento, observando si aparece en alguna zona baldosas o tablas rotas, agrietadas o desprendidas, en cuyo caso se repondrán o se procederá a su fijación con los materiales y forma indicados para su colocación. Para dichas reposiciones la propiedad dispondrá de una reserva de piezas, equivalente al 1% del material colocado.

## ERSS Soleras (18/12/1995)

*DESCRIPCION Y COMPLEMENTOS AL TEXTO*
Capa resistente de hormigón en masa o armado que se dispone sobre el suelo natural, en el interior de los edificios, cuya superficie superior quedará vista o recibirá un revestimiento de acabado.
Se incluyen los revestimientos de suelos naturales en cámaras frigoríficas, hasta una temperatura de -40°C y los que sirven de base a instalaciones situadas en el interior o en el exterior de edificios, como conducciones, arquetas y pozos.

*REQUISITOS PREVIOS A LA EJECUCION*
Planos de obra acotados con definición de soluciones constructivas.
Compactación de la sub-base.
Colocación de maestras.

*COMPONENTES*
- Cemento.
- Agua.
- Aridos.
- Armaduras de acero en barras o en mallazo.
- Sellante de juntas.
- Separador.

*EJECUCION Y ORGANIZACION*
Soleras para instalaciones:
La superficie se terminará mediante reglado, y el curado se realizará mediante riego que no produzca deslavado.
Soleras ligeras:
Se utilizará arena de río, con tamaño máximo de grano de 5 mm, formando una capa de 10 cm de espesor, extendida sobre terreno limpio y compactado a mano, colocándose a continuación una lámina aislante de polietileno, sobre ésta una capa de hormigón de resistencia característica 150 kg/cm2, de 10 cm de espesor.
La superficie se terminará mediante reglado, curándose mediante riego que no produzca deslavado.
Soleras semipesadas:
Arena de río con tamaño máximo de grano de 5 mm, formando una capa de 15 cm de espesor, extendida sobre terreno compactado mecánicamente, hasta conseguir un valor del 85% del Próctor Normal. Esta capa se enrasará previo compactado en dos capas.
A continuación irá una lámina aislante de polietileno extendiéndose sobre ésta una capa de hormigón de resistencia característica 175 kg/cm2 de 15 cm de espesor.
La superficie se terminará mediante reglado, curándose con un riego que no produzca deslavado.
Soleras pesadas:
Arena de río con tamaño máximo de grano de 5 mm, formando una capa de 15 cm de espesor, extendida sobre terreno compactado mecánicamente, hasta conseguir un valor del 90% del Próctor Normal.
A continuación se colocará una lámina aislante de polietileno extendiéndose sobre la misma una capa de hormigón de resistencia característica 250 kg/cm2 de 20 cm de espesor.
La superficie se terminará mediante reglado realizándose el curado con un riego que no produzca deslavado.
Soleras para cámaras frigoríficas:
Grava de tamaño máximo 20 mm, formando una capa de 30 cm de espesor, extendida sobre terreno limpio y compactado a mano. Se compactará en tres capas. En el interior de esta capa se dispondrán tubos de drenaje y de ventilación de 10 cm de diámetro, colocados a una distancia de 150 cm Sobre la grava se extenderá otra capa de arena de río con tamaño máximo de 5 mm, formando una capa de nivelación 2 cm de espesor.
A continuación se colocará una lámina bituminosa, con juntas soldadas en caliente. Sobre ésta se dispondrán tres capas de corcho, de 50 mm de espesor, con juntas cruzadas, unidas mediante adhesivo bituminoso aplicado en caliente, quedando un espesor total de 15 cm.
Como remate se procederá al vertido de la capa de hormigón, de resistencia característica 175 kg/cm2, formando un espesor de 10 cm. En su interior, malla electrosoldada formada por redondos de diámetro 3 mm tipo de acero AE 42 , cada 10 cm.
La superficie se terminará mediante reglado, realizándose el curado mediante riego que no produzca deslavado.
Sellado de juntas, mediante un cajeado a máquina, o realizarlo posteriormente en la capa de hormigón. La junta tendrá un espesor comprendido entre 0,5 y 1 cm, y una profundidad de 1/3 del espesor de la capa de hormigón, rellenándose posteriormente con un sellante.
En las juntas de contorno se colocará el separador alrededor de cualquier elemento que interrumpa la solera, como pilares y muros, antes de verter el hormigón, el separador tendrá una altura igual, al espesor de la capa de hormigón.
La separación entre juntas de retracción será igual o superior a 6 m.

*NORMATIVA*
- NTE-RSS: "Suelos soleras".

*CONTROL Y ACEPTACION*
Unidad de inspección o control, cada 200 m2 o fracción.
Controles a efectuar:
- En cualquier tipo de solera, la resistencia característica del hormigón, no aceptándose resistencia característica inferior al 90% de la especificada, ni variaciones en el espesor de menos de 1 cm o más de 1,50 cm.
- Planeidad de la capa de arena, no admitiéndose irregularidades locales superiores a 20 mm en las soleras ligeras, y a 25 mm en las semipesadas y pesadas.
- En las soleras para cámaras frigoríficas, en la planeidad de la capa de arena, no se admitirán irregularidades locales superiores a 3 mm, ni variaciones en el espesor de la capa de hormigón superiores a menos 1 cm o más de 1.50 cm.
- Se comprobará la planeidad de la solera, no recibiéndose las ligeras y pesadas que sin llevar revestimiento presenten faltas superiores a 5 mm y las semipesadas y para cámaras frigoríficas, con faltas superiores a 3 mm, no llevando revestimiento.

*SEGURIDAD Y SALUD LABORAL*
Se utilizará calzado adecuado.
La maquinaria que funcione con energía eléctrica dispondrá de la correspondiente toma de tierra, y de carcasas de protección.
Se cumplirán además todas las disposiciones generales, de obligado cumplimiento, que sean de aplicación.

*CRITERIOS DE MEDICION Y VALORACION*
Las soleras se medirán y valorarán por m2 de superficie ejecutada, incluyendo la pp. de juntas, maestreado, nivelación y remates.

*MANTENIMIENTO*
Con periodicidad anual se revisará el estado de la superficie y de las juntas de la solera, comprobando si se han producido asientos o desniveles, en cuyo caso deberá someterse la solución a adoptar al criterio de técnico competente.

## ERSW Varios (18/12/1995)

*DESCRIPCION Y COMPLEMENTOS AL TEXTO*
Elementos de remate de los pavimentos y peldaños, como cantoneras y flejes.

*REQUISITOS PREVIOS A LA EJECUCION*
Planos de obra con soluciones constructivas al respecto.
Terminación del soporte.
Acopio de materiales y disposición de equipo de obra necesario.

*COMPONENTES*
- Flejes o tapajuntas.
- Mamperlanes o cantoneras de peldaño.
- Pastas niveladoras.
La sección de los flejes será constante en toda su longitud. Serán resistentes a aceites, ácidos de uso doméstico y betunes.
Los flejes se suministrarán embalados de forma que no se alteren sus características.
El mamperlán podrá ser de los siguientes materiales:
- Madera; de madera frondosa, como roble, castaño, eucalipto, haya, ukola, etc., o resinosa, como pino, abeto, cedro, etc., y tratada contra ataques de hongos e insectos.
- Metálico; de acero o perfil extrusionado en aleación de aluminio. El perfil de acero tendrá un acabado resistente a la corrosión o será de acero inoxidable. El perfil de aleación de aluminio tendrá un recubrimiento anódico de espesor no menor de 10 micras.
- Goma; natural o sintética.
- PVC; flexible o semirrígido. Provisto del D.I.T., preferentemente.
Los mamperlanes no presentarán alabeos, grietas o deformaciones. Su superficie será antideslizante.

*EJECUCION Y ORGANIZACION*
Los flejes o cubrejuntas colocados cumplirán las mismas condiciones requeridas al elemento simple. No presentarán grietas, alabeos, deformaciones o falta de continuidad, ni otros defectos superficiales. Se colocarán nivelados con el pavimento y perfectamente alienados. Una vez colocados deberán soportar los esfuerzos derivados de los desplazamientos de la junta.
El mamperlán o cantonera deberá proteger eficazmente el borde del peldaño.

*CONTROL Y ACEPTACION*
Las tolerancias admisibles, en flejes tapajuntas de pavimentos y mamperlanes, serán las siguientes:
- En nivel: ± 2 mm.
- En alineación: ± 2 mm/ml.
Se controlará el suministro de mamperlanes, flejes y demás materiales de remate, comprobando su identificación y el aspecto del material en el que están fabricados. Serán rechazados si no se ajustan a lo especificado en proyecto, si presentan alabeos o deformaciones o si no ofrecen una superficie antideslizante, en el caso de los mamperlanes.

*SEGURIDAD Y SALUD LABORAL*
Los locales de trabajo estarán ventilados e iluminados adecuadamente. Los operarios irán provistos de calzado y guantes que cubran manos y antebrazos. Toda la maquinaria eléctrica llevará toma de tierra y la que presente partes mecánicas agresivas, estará protegida por carcasas de seguridad.

*CRITERIOS DE MEDICION Y VALORACION*
Se seguirá, para su medición y valoración el criterio establecido en el presupuesto de proyecto. En su defecto, se optará por incluir la pp. de estos elementos en la unidad de obra correspondiente de solados o peldaños o, en su caso, en la formación de juntas o remates.

*MANTENIMIENTO*
Los mamperlanes deberán estar protegidos de la humedad, agentes atmosféricos y de los focos de calor excesivo.
Cada año, se efectuará una revisión de estos elementos, comprobando su estado y si se observan desprendimientos o defectos de cualquier tipo. En este caso, se procederá a su reparación o reposición, por personal especializado, con materiales del mismo tipo que los originales,.

## ERT Techos (18/12/1995)

*DESCRIPCION Y COMPLEMENTOS AL TEXTO*
Revestimientos de techos no adosados al forjado o superficie estructural.

*REQUISITOS PREVIOS A LA EJECUCION*
Fijación y terminación de todas las instalaciones situadas debajo del forjado.

*SEGURIDAD Y SALUD LABORAL*
Al iniciarse la jornada, se revisará todo el andamiaje y medios auxiliares, comprobándose sus protecciones y estabilidad.
Cuando se utilicen escaleras, éstas tendrán una anchura mínima de 0,50 m y estarán dotadas de dispositivos antideslizantes.
Para alturas de hasta 3 m se utilizarán andamios de borriquetas fijas, sin arriostrar.
Para alturas comprendidas entre 3 y 6 m, se utilizarán andamios de borriquetas armadas en bastidores móviles arriostrados.
El suelo de la plataforma de trabajo será de 0,60 m de anchura, y estará dotado de rodapié de 20 cm y barandilla de 0,90 m de altura.

## ERTC Continuos (18/12/1995)

*DESCRIPCION Y COMPLEMENTOS AL TEXTO*
Formación de falsos techos suspendidos sin juntas aparentes, en interiores de edificios.

*COMPONENTES*
- Pasta de escayola.
- Planchas de escayola: lisas, decoradas y/o absorbentes.
- Paneles de cartón-yeso.

*EJECUCION Y ORGANIZACION*
La ejecución de cielorrasos o falsos techos se efectuará mediante lo siguiente:
Fijaciones metálicas y varillas suspensoras de diámetro 3 mm, disponiéndose por m2, un mínimo de 3 varillas verticales, no alineadas y uniformemente repartidas. El atado con doble alambre de diámetro 0,7 mm.
Fijación con cañas recibidas mediante pellada de pasta de escayola de 80 l de agua por cada 100 kg de escayola y fibras vegetales o sintéticas. Se dispondrá un mínimo de 3 fijaciones por m2 de plancha uniformemente repartidas y no alineadas.
La colocación de las planchas se realizará disponiéndolas sobre reglones que permitan su nivelación, colocando las uniones de las planchas longitudinalmente en el sentido de la luz rasante y las uniones transversales alternadas.
La planchas perimetrales estarán separadas 5 mm de los paramentos verticales.
Las juntas de dilatación se formarán con un trozo de plancha recibida con pasta de escayola a uno de los lados y libre en el otro, se dispondrán cada 10 m .
El relleno de uniones entre planchas, se efectuará con fibras vegetales o sintéticas y pasta de escayola, en la proporción de 80 l de agua por cada 100 kg de escayola, y se acabará inferiormente con pasta de escayola en una proporción de 100 l de agua por cada 100 kg de escayola.

*NORMATIVA*
- NTE-RTC.
- Pliego para la recepción de Yesos y Escayolas.

*CONTROL Y ACEPTACION*
El número de controles a realizar será de uno cada 20 m2, pero no menos de uno por local.
Se realizarán controles de:
- Atado de las varillas de suspensión.
- Número de varillas por m2 de techo continuo.
- Planeidad en todas las direcciones, con regla de 2 m.
- Relleno de uniones entre planchas.
- Separación de la plancha de escayola con los paramentos.
Serán condiciones de no aceptación automática:
- Atado deficiente de las varillas de suspensión, y que haya menos de 3 varillas por m2.
- Errores en la planeidad superiores a 4 mm.
- Defectos aparentes de relleno o acabado de juntas.
- Separación menor de 5 mm entre planchas y paramentos.

*CRITERIOS DE MEDICION Y VALORACION*
Los falsos techos de escayola, se medirán y valorarán por m2 de superficie realmente ejecutada, incluso parte proporcional de elementos de suspensión, y moldura o foseado perimetral si lo hubiere.

*MANTENIMIENTO*
Periódicamente, cada 5 años o antes si fuera apreciada alguna anormalidad, se realizará una inspección ocular, observando si existen fisuras, grietas o humedades.
En el caso de que éstas hubieran aparecido, serán estudiadas por Técnico competente que determinará su importancia y dictaminará si son o no reflejo de fallos de la estructura resistente o de las instalaciones.

## ERTP Placas (18/12/1995)

*DESCRIPCION Y COMPLEMENTOS AL TEXTO*
Formación de techos, en interiores de edificios, con juntas aparentes, suspendidos mediante entramados metálicos.

*REQUISITOS PREVIOS A LA EJECUCION*
Se habrán colocado las instalaciones y elementos que deban quedar ocultos por el falso techo.

*COMPONENTES*
- Elementos de fijación al forjado.
- Perfilería de entramado en aluminio o de acero galvanizado.
- Placas de escayola.
- Placas acústicas:
* De escayola.
* Metálicas.
* Conglomeradas.
* De fibras vegetales.

*EJECUCION Y ORGANIZACION*
Las varillas roscadas que se usen como elemento de suspensión, se unirán por el extremo superior a la fijación y por el extremo inferior al perfil del entramado, mediante manguito o tuerca.
Las varillas roscadas que se usen como elementos de arriostramiento, se colocarán entre dos perfiles del entramado, mediante manguitos.
La distancia entre varillas roscadas, no será superior a 120 cm.
Los perfiles que forman el entramado y los perfiles de remate se situarán convenientemente nivelados, a las distancias que determinen las dimensiones de las placas y a la altura prevista en todo el perímetro.
La sujeción de los perfiles de remate se realizará mediante tacos y tornillos de cabeza plana, distanciados un máximo de 150 cm entre sí.
La colocación de las placas no metálicas, se iniciará por el perímetro, apoyando las placas sobre el ángulo de chapa y sobre los perfiles del entramado. Longitudinalmente, las placas irán a tope.
La colocación de las placas acústicas metálicas, se iniciará por el perímetro transversalmente al perfil U, apoyada por un extremo en el elemento de remate y fijada al perfil mediante pinzas, cuya suspensión se reforzará con un tornillo de cabeza plana, del mismo material que las placas.
Las lámparas u otros elementos colgados, irán recibidos al forjado.
Para la colocación de luminarias o cualquier otro elemento, se respetará la modulación de las placas, suspensiones y arriostramientos.

*NORMATIVA*
- NTE-RTP.

*CONTROL Y ACEPTACION*
El número de controles de cada tipo a realizar será de 1 por cada 20 m2, pero no menos de uno por local, salvo cuando se controle el elemento de remate, en el cual se realizará un control cada 10 m2, y no menos de 1 por local.
Se realizarán controles de:
- Elemento de remate.
- Suspensión y arriostramiento.
- Planeidad con regla de 2 m.
- Nivelación.
Serán condiciones de no aceptación:
- Una fijación inferior a dos puntos por metro de elemento de remate.
- Una separación entre varillas suspensoras y entre varillas de arriostramiento, superior a 125 cm.
- Errores de planeidad superiores a 2 mm/m.
- Pendiente del techo superior a 0,5%.

*CRITERIOS DE MEDICION Y VALORACION*
La medición y valoración se realizará por m2 de superficie ejecutada, sin descontar huecos menores de un m2, incluso parte proporcional de elementos de suspensión y remate.

*MANTENIMIENTO*
No se colgará ningún elemento pesado del techo de placas.
La limpieza se hará según el tipo de material de la placa:
- Si las placas son de escayola, la limpieza se hará en seco.
- Si las placas son metálicas, se realizará mediante aspiración y posterior lavado con agua y detergente.
- Si las placas son conglomeradas o de fibras vegetales, la limpieza se realizará mediante aspiración.
Cuando se proceda al repintado, éste se realizará con pistola y pinturas poco densas, evitando especialmente el que la pintura no reduzca las perforaciones de las placas si las hubiera.
Cada 10 años, o antes si se apreciara alguna anormalidad, se realizará una inspección ocular para apreciar y corregir las deficiencias.

## ES Señalización y Equipamiento (18/12/1995)

*DESCRIPCION Y COMPLEMENTOS AL TEXTO*
Elementos indicadores de funcionamiento automático.
Los equipamientos son elementos que aportan confort, o favorecen las condiciones estéticas o de calidad de un espacio.

*REQUISITOS PREVIOS A LA EJECUCION*
Terminación del soporte donde se sustentarán las distintas señales o equipamiento.

*SEGURIDAD Y SALUD LABORAL*
Los aparatos o herramientas eléctricas dispondrán de aislamiento II, o su alimentación deberá ser inferior a 24 V.

## ESI Indicadores (18/12/1995)

*DESCRIPCION Y COMPLEMENTOS AL TEXTO*
Elementos de señalización que permiten localizar la ubicación de determinados servicios, locales o dependencias en edificios complejos.

*REQUISITOS PREVIOS A LA EJECUCION*
Planos de proyecto que definan su ubicación.
Terminación de los elementos de obra que sirvan de soporte.

*COMPONENTES*
Equipos de origen industrial, según catálogo del fabricante.

*EJECUCION Y ORGANIZACION*
Los indicadores de señalización, se colocarán, perfectamente horizontales y sujetos al soporte, a una altura superior a los 2,00 m.
Se dispondrán siguiendo las intrucciones de la Dirección Facultativa y, en su caso, del fabricante, ajustándose a la normativa obligatoria en cada caso.

*NORMATIVA*
- NTE-IEB.
- RE.BT.
- Normas UNE: 21077; 21118; 21119; 21031 h2; 21031 h3; 21017; 21038; 20342; 20383; 20347; 20342; 20353; 20378; 20315.

*CONTROL Y ACEPTACION*
Salvo indicación expresa de la Dirección Facultativa, se realizarán los controles que indique el fabricante que, en todo caso, garantizará los materiales y equipos aportados mediante Sello de Calidad, Documento de Idoneidad Técnica o pruebas adecuadas de Laboratorio oficial, autorizadas por la Dirección Facultativa.
Comprobación en la recepción en obra de equipos y materiales del cumplimiento de condiciones funcionales y de calidad fijadas en NTE.
Presentación de Certificado de Origen Industrial de equipos y materiales y examen visual de características.
Se comprobará que los indicadores sean visibles y estén colocados en el lugar adecuado así como su horizontalidad.
Controles de ejecución: Dimensiones del rótulo y fijación.

*CRITERIOS DE MEDICION Y VALORACION*
Los indicadores se medirán por unidad, totalmente acabada y en condiciones de servicio, incluyendo todos los componentes, elementos auxiliares y trabajos necesarios.

*MANTENIMIENTO*
La propiedad recibirá a la entrega del edificio, planos definitivos del montaje de la instalación, valores de la resistencia a tierra obtenidos en las mediciones durante su instalación o en sucesivas mediciones, y referencia del domicilio social de la empresa instaladora.
Se limpiará periódicamente.
Se comprobará que la sujeción al soporte esté en perfecto estado. Si no lo está se reparará.
No se podrá modificar la instalación sin la intervención de instalador autorizado o técnico competente según corresponda.

## ESIL Luminosos (18/12/1995)

*DESCRIPCION Y COMPLEMENTOS AL TEXTO*
Elementos para la señalización y orientación de los usuarios de un edificio mediante señales luminosas.

*REQUISITOS PREVIOS A LA EJECUCION*
Planos de proyecto que definan su ubicación.
Terminación de los elementos de obra que sirvan de soporte.

*COMPONENTES*
Equipos de origen industrial, según catálogo del fabricante.

*EJECUCION Y ORGANIZACION*
Se dispondrán siguiendo las intrucciones de la Dirección Facultativa y, en su caso, del fabricante, ajustándose a la normativa obligatoria en cada caso.

*NORMATIVA*
- NTE-IEB.
- RE.BT.
- Normas UNE: 21077; 21118; 21119; 21031 h2; 21031 h3; 21017; 21038; 20342; 20383; 20347; 20342; 20353; 20378; 20315.

*CONTROL Y ACEPTACION*
Salvo indicación expresa de la Dirección Facultativa, se realizarán los controles que indique el fabricante que, en todo caso, garantizará los materiales y equipos aportados mediante Sello de Calidad, Documento de Idoneidad Técnica o pruebas adecuadas de Laboratorio oficial, autorizadas por la Dirección Facultativa.
Comprobación en la recepción en obra de equipos y materiales del cumplimiento de condiciones funcionales y de calidad fijadas en NTE.
Presentación de Certificado de Origen Industrial de equipos y materiales y examen visual de características.
Controles de ejecución: Dimensiones del rótulo, fijación, conexión de conductores y colocación de tubos y piezas especiales, diámetro del tubo de protección y sección de los conductores, fijación del conjunto prefabricado al paramento y conexiones de la línea repartidora y de las derivaciones individuales a sus correspondientes bornes y embarrados por cada Centralización de Contadores, diámetro del tubo de protección y sección del conductor desnudo de la línea de tierra.
Pruebas de servicio de funcionamiento, para lo cual, la propiedad solicitará de la Compañía Suministradora la conexión de la instalación a sus redes de distribución.

*SEGURIDAD Y SALUD LABORAL*
Los trabajos se efectuarán sin tensión en las líneas durante la fase de realización de la instalación, así como durante el mantenimiento, verificándose esta circunstancia mediante un comprobador de tensión.
En el lugar de trabajo se encontrará siempre un mínimo de dos operarios.
Las herramientas estarán aisladas y se utilizarán guantes aislantes.
Cuando sea preciso el uso de aparatos o herramientas eléctricos, éstos estarán dotados de grado de aislamiento II o estarán alimentados a tensión inferior a 50 V mediante transformador de seguridad.
Se cumplirán además todas las disposiciones generales que sean de aplicación de la Ordenanza General de Seguridad e Higiene en el Trabajo.

*CRITERIOS DE MEDICION Y VALORACION*
Las líneas y derivaciones se medirán por metro lineal y se abonarán por metro de las de igual diámetro de tubo y sección de conductores.
Las cajas, cuadros y demás elementos de la instalación se medirán por unidad y se abonarán por unidad completa instalada.
Los puntos de señalización se medirán por unidad, totalmente acabada y en condiciones de servicio, incluyendo todos los componente, elementos auxiliares y trabajos necesarios.

*MANTENIMIENTO*
La propiedad recibirá a la entrega del edificio, planos definitivos del montaje de la instalación, valores de la resistencia a tierra obtenidos en las mediciones durante su instalación o en sucesivas mediciones, y referencia del domicilio social de la empresa instaladora.
No se podrá modificar la instalación sin la intervención de instalador autorizado o Técnico competente según corresponda.
Cuando las modificaciones a introducir eleven la carga total del edificio a 100 kW se solicitará previamente la aprobación del MINER.
Se efectuarán las comprobaciones correspondientes, por Instalador autorizado por la Delegación Provincial del MINER, en el Cuadro General de Distribución, Instalación Interior, Red de Equipotencialidad, Cuadro de Protección y Puesta a Tierra , en períodos de 2 ó 5 años, dependiendo de la especificación.

## ESIR Rótulos y Placas (18/12/1995)

*DESCRIPCION Y COMPLEMENTOS AL TEXTO*
Elementos para la señalización, localización y situación de áreas, espacios o locales en determinados edificios.

*COMPONENTES*
Materiales y equipos de origen industrial: Placas, letras y números para atornillar ó auto-adhesivos.

*EJECUCION Y ORGANIZACION*
Se colocarán a partir de una altura de 160 cm. los rótulos que señalicen niveles de ascensor y las placas de señalización de viviendas.

*CONTROL Y ACEPTACION*
Antes de la colocación, deberán estar numeradas las distintas plantas, las puertas y el exterior de las puertas de acceso de los niveles servidos por el ascensor.

*SEGURIDAD Y SALUD LABORAL*
Cuando el funcionamiento de estos elementos sea por energía eléctrica, se estará a lo dispuesto en la normativa específica de seguridad para este tipo de instalaciones.

*CRITERIOS DE MEDICION Y VALORACION*
La medición y valoración se realizará por unidad de placa rotulada, incluso elementos de fijación y remates, terminada y en condiciones de servicio. si hubiera varios tipos, se hará una medición diferenciada por tipo y se valorarán de forma distinta, según sus características y costes, con el criterio indicado.

*MANTENIMIENTO*
Una vez cada año, como mínimo, se revisará su estado, procediéndose a su limpieza y/o reposición cuando sea necesario.

## M Medios materiales y humanos

## MM Medios de ayuda

## MME Encofrados, Moldes y Cimbras

## MMEM Madera

## MMET Metálicos

## MMEW Varios

## MMH Herramientas

## MMHM Manuales

## MMM Maquinaria

## MMMD Demolición

## MMME Elevación

## MMMG Energía

## MMMH Hormigón

## MMMJ Jardinería

## MMMR Tracción (11/06/1997)

## MMMT Movimiento tierras

## MMMW Varios

## MMT Transporte

## MMTG Gran transporte

## MO Mano de obra (18/08/2009)

## MOO Oficios (17/10/2012)

## MOOA Construcción (18/08/2017)

## MOOI Instaladores

## MOOJ Jardinería (12/03/1997)

## P Productos, Materiales

## PB Básicos

## PBA Aglomerantes y Aditivos

## PBAA Agua

## PBAC Cemento

## PBAD Desencofrantes

## PBAY Yesos y Escayolas

## PBI Piedras

## PBIG Granitos

## PBM Maderas

## PBMN Nacionales

## PBP Pastas

## PBPC Hormigones de central

## PBPL Lechadas

## PBPM Morteros

## PBPO Hormigones de obra

## PBR Aridos

## PBRA Arenas

## PBRG Gravas

## PBRL Ligeros

## PBRT Tierras y Zahorras

## PBU Unión, fijación y sellado

## PBUA Adhesivos

## PBUB Abrazaderas, tacos y tirafondos

## PBUC Clavetería

## PBUJ Juntas

## PBUT Tornillería

## PBUW Varios

## PE Estructurales

## PEA Acero

## PEAA Alambres y Barras

## PEAM Mallas y Emparrillados

## PEH Hormigón armado

## PEHV Viguetas

## PEP Hormigón pretensado

## PEPG Viguetas

## PES Sintéticos

## PESB Bovedillas

## PEV Hormigón vibrocomprimido

## PEVB Bovedillas

## PF Fachadas y Particiones

## PFA Acristalamientos

## PFAW Varios

## PFC Cerrajería y accesorios

## PFCH Herrajes de cierre y de colgar

## PFD Defensas

## PFDB Barandillas

## PFDC Cierres

## PFDP Persianas y Cortinas

## PFF Fábricas

## PFFC Cerámica

## PFFP Piedra

## PFP Puertas

## PFPL Aleaciones ligeras

## PFPM Madera

## PFPV Vidrio

## PFPW Varios

## PFV Ventanas

## PFVL Aleaciones ligeras

## PFVW Varios

## PI Instalaciones

## PIA Audiovisuales

## PIAT Telefonía e interfonía

## PIC Climatizacion

## PICC Calefacción
PPOTENCIAP26,7P33,7P40,7P50P64P
%T= 74000, 82800, 101300, 116000, 143100
%T(%A)
:: !%T(%A)
PRESUMENPCaldera fundición $A KwP
PTEXTOPCaldera de fundición por agua caliente,4 bar 100ºC; potencia útil $A kwP

## PID Depósitos

## PIDL Combustibles líquidos

## PIE Electricidad

## PIEB Redes de Baja Tensión

## PIEC Protección y control B.T.

## PIEI Alumbrado interior

## PIEM Alumbrado emergencia

## PIEP Puesta a tierra

## PIF Fontanería

## PIFA Abastecimiento (10/02/1997)

## PIFF Agua fría y caliente

## PIFG Grifería

## PIFI Agua industrial

## PIFR Riego

## PIG Gas

## PIGO Otros gases

## PIP Protección

## PIPF Contra incendios

## PIPR Control de presencia

## PIS Salubridad

## PISA Alcantarillado

## PISE Equipos sanitarios

## PISH Humos y gases

## PISS Saneamiento

## PIT Transporte

## PITM Montacargas

## PN Aislantes e Impermeabilizantes

## PNF Antifuego

## PNFF Fibras minerales

## PNI Impermeabilizantes

## PNIB Mezclas y Emulsiones

## PNIL Láminas y Placas bituminosas

## PNIS Láminas sintéticas (23/12/1996)

## PNIW Varios (23/12/1996)

## PNT Termoacústicos

## PNTP Poliestireno

## PNTU Poliuretano

## PQ Cubiertas

## PQT Tejados

## PQTC Canalones, bajantes y accesorios

## PQTF Fibrocemento

## PQTT Tejas cerámicas, H y Vidrio

## PR Revestimientos

## PRP Paramentos

## PRPA Alicatados

## PRPD Decorativos

## PRPP Pinturas y Barnices

## PRS Suelos y Escaleras

## PRSR Piezas rígidas

## PRT Falsos techos

## PRTC Continuos

## PRTP Placas

## PRTW Varios

## PS Señalización y Equipamiento

## PSI Indicadores

## PSIL Luminosos

## PSIR Rótulos

## PU Urbanización

## PUV Viales y Pavimentos

## PUVC Bordillos y Cunetas

## PUVM Materiales

## PUVP Pavimentos

## PV Jardinería

## PVN Productos nutricionales

## PVNM Abonos minerales

## PVS Céspedes

## PVST Tepes (22/05/1997)

## U Urbanización

*DESCRIPCION Y COMPLEMENTOS AL TEXTO*
Proyectos de obras cuya finalidad es llevar a la práctica, en suelo urbano, las determinaciones correspondientes de los Planes Generales y de las Normas Complementarias y Subsidiarias de Planeamiento, y , en suelo urbanizable, la realización material de las propias de los Planes Parciales. También se redactarán proyectos de urbanización para la ejecución de Planes Especiales de Reforma Interior.
- Documentos de Proyecto:
Los documentos de que consta el proyecto, son:
- Memoria descriptiva de las características de las obras.
- Planos de información y de situación en relación con el conjunto urbano.
- Planos de proyecto y de detalle.
- Pliego de condiciones técnicas y de condiciones económico-administrativas de las obras y servicios.
- Mediciones
- Cuadros de precios descompuestos
- Presupuesto.
- Estudio de Seguridad y Salud o Estudio Básico de Seguridad y Salud, según el caso.
Los anteriores documentos se complementarán con los planos de obra y con las órdenes e instrucciones que exprese la Dirección Facultativa, a cuyo estricto cumplimiento estará obligado el Contratista.
El proyecto se considera como unidad indivisible, que se expresa mediante el conjunto de todos y cada uno de sus documentos. Por consiguiente, la definición de cualquier parte de la obra sólo será completa considerando la adición de todas las especificaciones que se expresen en los mismos.

*REQUISITOS PREVIOS A LA EJECUCION*
- Interpretación del Proyecto y Dirección de las Obras:
La interpretación del proyecto corresponde exclusivamente a la Dirección Facultativa, que resolverá las dudas que puedan presentarse al respecto, en el transcurso de las obras.
La Dirección Facultativa será asumida por técnicos que tengan competencia legal para tal fin, designados por el promotor. La primacía en dicha dirección corresponderá siempre al autor del proyecto y si hubiere más de uno a quien de ellos designe el promotor. De no intervenir en dicha dirección el autor o autores del proyecto, ejercerá la primacía aquél que posea mayores atribuciones y, en caso de igualdad, quien designe el promotor.
- Alteraciones del Proyecto:
El Contratista no deberá hacer, por sí, alteración alguna de las partes del proyecto. Si lo hiciere, podrá ser obligado a demoler a su costa la obra no autorizada y a indemnizar, en su caso, a la propiedad por los perjuicios causados.
Sólo serán permitidas y abonadas aquellas modificaciones que hayan sido previamente pactadas y admitidas por la Dirección Facultativa.
- Compromiso del Contratista con la documentación del proyecto:
El hecho de hacerse cargo de la construcción de la obra implica la aceptación por el Contratista de todos y cada uno de los documentos del proyecto con cuantas especificaciones contienen.
- Análisis del proyecto por el Aparejador o Arquitecto Técnico:
En las obras de edificación, el Aparejador o Arquitecto Técnico de la Dirección Facultativa está obligado a redactar el documento de estudio y análisis del Proyecto . Las responsabilidades que se deriven de la no realización de éste documento corresponderán a dicho técnico y, subsidiariamente, al Promotor. El Aparejador o Arquitecto Técnico facilitará copia del documento al Arquitecto Director y al Contratista, antes del comienzo de la obra.
- Detalles no especificados u omitidos.
Todos los detalles o soluciones constructivas que, aun siendo necesarios, no se mencionen expresamente en los documentos del proyecto, bien por omisión, bien por su minuciosidad, se entenderá que habrán de resolverse de acuerdo a la normativa legal de obligado cumplimiento que les sea de aplicación: Normas Básicas, Instrucciones, Pliegos, etc. y, en su defecto, a las Normas Tecnológicas de la Edificación. La Dirección Facultativa determinará, en cada caso, el criterio a aplicar.
El Contratista deberá realizar, con anterioridad a la formalización del contrato, un detallado estudio de los documentos de proyecto, advirtiendo a la Dirección Facultativa y a la Propiedad, de cualquier omisión o error que observe en los mismos para que se hagan los reajustes necesarios. De no hacerlo así, se supone que asume implícitamente cualquier posible defecto y que, por consiguiente, no habrá lugar a discusión o reclamación posterior relativas a unidades, medidas o precios, errores aritméticos, etc., máxime si la obra se contrata por ajuste o precio alzado.
Es obligación del Contratista realizar cuantos trabajos sean necesarios para la correcta ejecución y remate de las obras, sin que sea necesario para ello que se indiquen expresamente las normas comunes de buena construcción, cuyo conocimiento y dominio se le suponen.

*EJECUCION Y ORGANIZACION*
- Libro de Órdenes:
El Contratista tendrá siempre en obra el preceptivo Libro de Ordenes y Visitas, a disposición de la Dirección Facultativa, que será quien lo diligencie y autorice.
Dicho libro se abrirá con la diligencia o el Acta de Replanteo y se cerrará con la Recepción Definitiva de la obra. En él se harán constar las incidencias que surjan durante el desarrollo de los trabajos así como las visitas efectuadas por los técnicos de la Dirección Facultativa. De modo expreso deberán constar en el mismo todas las órdenes y acuerdos que supongan modificación de las condiciones de proyecto o del contrato, así como su repercusión económica si la hubiere.
- Presencia o representación del Contratista a pie de obra.
El Contratista estará siempre presente o representado a pie de obra. En la misma habrá permanentemente un empleado o colaborador del mismo, técnicamente cualificado para organizar los trabajos y con suficiente responsabilidad y capacidad de decisión para recibir y ejecutar las órdenes emanadas de la Dirección Facultativa. Ésta podrá recusar a dicho empleado o colaborador si, a su juicio, careciere de la necesaria capacidad técnica para tal cometido, o si por negligencia, falta de interés, o actitud negativa, resultare conflictivo para la necesaria colaboración técnica en la ejecución de los trabajos.
- Responsabilidades legales:
En la ejecución de las obras adjudicadas, el Contratista asumirá las responsabilidades legales que le correspondan y realizará los trabajos en los plazos fijados, ajustándose al Presupuesto de Contrata. No tendrá derecho a indemnización por el mayor coste que pudieran tener las obras, ni por los errores cometidos durante su ejecución, cuya reparación será siempre a su costa.
También será responsable de los accidentes y siniestros que, por impericia, descuido u otras causas puedan producirse dentro de la obra o "in itínere". Deberá atenerse en todo a las disposiciones de policía urbana y leyes comunes sobre la materia, así como a las medidas de seguridad vial que sean exigibles con carácter local o general.
El Contratista deberá suscribir una póliza de responsabilidad civil específica para la obra, que ampare los daños y perjuicios a terceros que pudieran derivarse de su ejecución, así como los causados por vicios constructivos cuya responsabilidad le sea imputable. La cuantía mínima de la cobertura, será la que se aplique en obras de promoción pública o, en su defecto, del 10 % del presupuesto de la obra. No obstante, la Dirección Facultativa podrá fijar, si así lo estima oportuno, otro porcentaje, acorde con estimaciones estadísticas de siniestralidad del sector de seguros, para casos similares.
- Servicios provisionales:
Cuando en la obra trabajen más de 20 operarios, o su duración se estime superior a 15 días, el Contratista estará obligado a instalar en la misma unos servicios provisionales de obra que cumplan las condiciones higiénico-sanitarias exigidas por la legislación vigente.
Será de su incumbencia la colocación de rótulos, disposición de vallas, se señalización y cuantas medidas de seguridad sean exigibles con carácter local o general.
- Servidumbres:
El Contratista está obligado a mantener, durante la ejecución de las obras, las servidumbres que hubiere y a reponerlas una vez terminadas las mismas, siendo de su cuenta los trabajos y gestiones necesarios para ello.
Los servicios de suministro y distribución de agua potable, energía eléctrica, gas y teléfono tendrán, a los efectos previstos, el carácter de servidumbre.
- Secuencia y ritmo de los trabajos:
El Contratista deberá ejecutar los trabajos que comprende el proyecto con estricta sujeción a los plazos establecidos en el contrato. A tal fin presentará, antes del comienzo de las obras, un programa de ejecución de las mismas, con un calendario por etapas en el que se fijarán los distintos plazos, parciales y totales, de entrega. Dicho programa deberá ser autorizado por la Dirección Facultativa y se considerará como anexo al contrato. Si en las bases de contratación ya existía un programa previo el Contratista deberá ajustar los plazos del programa a lo estipulado en dichas bases.
La obra se considerará comenzada en el acto de aceptación del replanteo por la Dirección Facultativa.
El incumplimiento de cualquier plazo, parcial o total, en la ejecución de las obras, podrá dar lugar a penalizaciones que se detallarán en el contrato. Si los retrasos fueran superiores en un 20% al tiempo estipulado, la Propiedad podrá rescindir unilateralmente el contrato, sin perjuicio de exigir al Contratista cuantas responsabilidades le permita el ordenamiento jurídico.
Los retrasos podrán dar lugar a penalizaciones que, de forma aislada o conjuntamente, supongan una cuantía máxima del 20% del Presupuesto total de Contrata. Si por acumulación de retrasos hubiere de rebasarse este límite, la Propiedad, previo informe de la Dirección Facultativa, podrá rescindir unilateralmente el contrato, sin perjuicio de exigir al Contratista cuantas responsabilidades le permita el ordenamiento jurídico.
La Dirección Facultativa podrá notificar por escrito al Contratista de cualquier incumplimiento de los plazos estipulados o de cualquier disminución del ritmo de ejecución de los trabajos. Éste vendrá obligado a adoptar las medidas necesarias, que deberán ser aprobadas por dicha Dirección, para acelerar los trabajos y terminar en los plazos establecidos.
La Dirección Facultativa podrá, por exigencias técnicas justificadas o por causas de fuerza mayor, alterar el orden establecido para los trabajos, obligándose en este caso el Contratista a acatar las instrucciones que reciba al respecto, sin alterar por tal motivo el plazo total de ejecución de las obras.
Si se produce cualquier suspensión temporal de la obra por causa no imputable al Contratista, éste tendrá derecho a percibir el importe de la obra realizada y la revisión de precios correspondientes a la misma, así como a que se modifique el Plan de Obra con el consiguiente aumento de los plazos de entrega, salvo pacto previo en contra. Si la suspensión fuese definitiva, el Contratista tendrá derecho, además, a percibir el beneficio industrial del resto de obra pendiente de ejecución.
Si la suspensión temporal fuese inferior, a la quinta parte del plazo total de realización de las obras, sin exceder de 6 meses, sólo tendrá derecho a la revisión de precios, pero si se incumpliera alguna de estas condiciones, el Contratista tendrá derecho también a la indemnización por daños y perjuicios que se le hubieran ocasionado. En ambos casos, de no existir pacto específico al respecto, se aplicarán los criterios y fórmulas polinómicas de revisión para obras oficiales y los coeficientes publicados en el B.O.E. y que correspondan a las fechas de ejecución de las obras.
- Replanteo:
Una vez firmada el Acta de Replanteo y establecidas por la Dirección Facultativa las bases generales del mismo, el Contratista será responsable de su desarrollo correcto y pormenorizado y de proporcionar los instrumentos y mano de obra necesarios para definir los niveles, alineaciones y dimensiones las obras.
Si durante la ejecución de los trabajos se apreciasen errores de replanteo, en cualquier parte de las obras, el Contratista procederá a la subsanación de los mismos a su costa.
El Contratista deberá proteger cuidadosamente todos los mojones, estacas y señales que contribuyan al replanteo de las obras.
- Bienes y objetos encontrados:
Todos los bienes u objetos de valor material, artístico o arqueológico que sean encontrados en las excavaciones, o con motivo de cualquier otro trabajo, serán puestos por el Contratista a disposición del Propietario, avisando de ello, sin demora, a la Dirección Facultativa que decidirá si procede algún tipo de actuación en las obras o cualquier trámite oficial que sea preceptivo. El Contratista adoptará, además, cuantas medidas de protección sean necesarias, para impedir su deterioro o destrucción.
- Control de los materiales y de la ejecución.
De todos los materiales y elementos constructivos que vayan a emplearse, se presentarán muestras a la Dirección Facultativa que podrá aprobarlas o rechazarlas. Dichas muestras deberán ir acompañadas del correspondiente Sello de Calidad, Documento de Idoneidad Técnica, o credencial suficiente de control. Ningún material o elemento constructivo podrá ponerse en obra sin cumplir los anteriores requisitos, sin expresa autorización de la Dirección Facultativa.
Todos los materiales como las unidades de obra, deberán satisfacer las condiciones establecidas en los Pliegos Condiciones de Recepción de Obras de la Dirección General de Arquitectura y del Ministerio de Obras Públicas, en las Normas Básicas de la Edificación, Instrucciones, Pliegos, Normas UNE y demás disposiciones de obligado cumplimiento, Normas Tecnológicas de la Edificación o, en su defecto, de cualquier otra de similar rango y contenido que sea de aplicación, a juicio de la Dirección Facultativa.
Tanto los materiales como la ejecución de cuantos trabajos se desarrollen en las obras, se someterán a las pruebas, ensayos y comprobaciones de ejecución previstas en las Normas Básicas, Instrucciones, Pliegos y cualquier otra disposición de obligado cumplimiento previstas en el ordenamiento vigente, así como a las de carácter particular que se definan en el presente pliego.
En todos los procesos constructivos cuyo control de calidad se contemple en normas de obligado cumplimiento (Instrucciones, NBE, etc.) se estará a lo dispuesto en las mismas.
En los casos para los que no existan tales normas, se hará uso de las NTE que les sean aplicables. Potestativamente la Dirección Facultativa podrá disponer, en su defecto, la utilización de otras normas similares españolas, o internacionales, preferentemente de la C.E.E.
Si no existiera norma española o internacional de referencia, quedaría a juicio dela Dirección Facultativa el criterio a adoptar al respecto.
- Recepción y liquidación de las obras:
Cuando finalicen las obras, e inmediatamente antes de su Recepción Provisional, el Contratista retirará los acopios, escombros, basuras, instalaciones provisionales, maquinaria y demás medios empleados en la ejecución, efectuando los trabajos auxiliares y el acondicionamiento necesario del entorno y de los servicios públicos afectados. Todo lo cual deberá realizarse bajo la supervisión y aceptación de la Dirección Facultativa.
Dentro de los 10 días siguientes a la fecha de terminación de las obras, se realizará su Recepción Provisional, que deberá ser autorizada por la Dirección Facultativa y quedar reflejada en un Acta suscrita por las partes, dejando constancia de la misma en el Libro de Órdenes. La Dirección Facultativa citará al Contratista, fijando la fecha en que ha de llevarse a cabo la medición y valoración final de la obra. Para la realización de esta medición final, la Dirección Facultativa y el Contratista aportarán cuantos datos de verificación resulten necesarios (replanteos, planos que definan zonas ocultos, libro de ordenes, etc.).
A partir de la fecha en que se firme el Acta de Recepción Provisional comenzará un Plazo de Garantía durante el cual el Contratista deberá subsanar cualquier deficiencia observada o que se aprecie durante dicho periodo. La relación de los trabajos y repasos a efectuar, que en ningún caso será limitativa, sino simplemente indicativa, tendrá la consideración de anexo al Acta de Recepción Provisional.
Dicho periodo, independientemente del tiempo establecido, sólo finalizará cuando todos los elementos e instalaciones de la obra realizada estén correctamente resueltos o funcionen a plena satisfacción, según el criterio de la Dirección Facultativa. La Recepción Definitiva no podrá ser solicitada más que a la terminación de todas las obras previstas en el Contrato.
Si transcurrido el tiempo establecido para el Plazo de Garantía, el Contratista no hubiera subsanado los defectos observados, consignados o no en el Acta antedicha, la Propiedad podrá efectuarlos por sus medios, con el asesoramiento de la Dirección Facultativa, deduciendo los gastos de la suma que, en concepto de garantía, haya sido retenida al Contratista durante el transcurso de la obra.
Concluido satisfactoriamente el Plazo de Garantía fijado en la de Recepción Provisional y dentro de los 10 días siguientes, se procederá a la Recepción Definitiva y a la Liquidación de la Obra, que deberán ser autorizadas por la Dirección Facultativa y quedarán reflejadas en una actas suscritas por las partes. A partir de este acto se practicará el finiquito reintegrando, en su caso, al Contratista, las cantidades retenidas y se considerará concluido el contrato, quedando las partes sometidas a las normas de derecho común.

*NORMATIVA*
NORMATIVA TÉCNICA APLICABLE A LOS PROYECTOS Y EJECUCIÓN DE OBRAS DE CONSTRUCCIÓN:
En cumplimiento del articulo 1. a). uno, del Decreto 462/1971, de 11 de Marzo, en la ejecución de las obras deberán observarse las normas vigentes aplicables sobre Construcción. A tal fin se incluye la siguiente relación de la normativa técnica aplicable. Dicha relación, no es limitativa y se indica, sin perjuicio de la aplicación particular y pormenorizada que pueda hacerse de la citada normativa a las distintas unidades y procesos de ejecución de obra
1. ABASTECIMIENTO DE AGUA, VERTIDO Y DEPURACIÓN
PLIEGO DE PRESCRIPCIONES TÉCNICAS GENERALES PARA TUBERÍAS DE ABASTECIMIENTO DE AGUA.
- ORDEN de 28 Jul-74, del Ministerio de Obras Públicas y Urbanismo
- B.O.E.: 2 y 3 Oct-74
- Corrección errores: 30-Oct-74
NORMAS PROVISIONALES SOBRE INSTALACIONES DEPURADORAS Y VERTIDO DE AGUAS RESIDUALES AL MAR.
- RESOLUCIÓN de 23-Abr-69 de la Dirección General de Puertos y Señales Marítimas
- B.O.E.: 20-Jun-69
- Corrección errores: 4-Agos-69
INSTRUCCIONES PARA EL VERTIDO AL MAR, DESDE TIERRA, DE AGUAS RESIDUALES A TRAVÉS DE EMISARIOS SUBMARINOS.
- ORDEN de 29-Abr-77, del Ministerio de Obras Públicas y Urbanismo
- B.O.E.: 25-Jun-77
- Corrección errores: 23-Ago-77
NORMAS APLICABLES AL TRATAMIENTO DE AGUAS RESIDUALES URBANAS.
- REAL DECRETO-LEY 11/1995, de 28-Dic, de la Jefatura del Estado
- B.O.E.: 30-Dic-95
DESARROLLO DEL REAL DECRETO-LEY 11/1995 POR EL QUE SE ESTABLECEN LAS NORMAS APLICABLES AL TRATAMIENTO DE LAS AGUAS RESIDUALES.
- REAL DECRETO 509/1996. de 15-Mar. del Ministerio de Obras Públicas Transportes y Medio Ambiente
- B.O.E.: 29-Mar-96
NORMAS DE EMISIÓN, OBJETIVOS DE CALIDAD Y MÉTODOS DE MEDICIÓN DE REFERENCIA RELATIVOS A DETERMINADAS SUSTANCIAS NOCIVAS O PELIGROSAS CONTENIDAS EN LOS VERTIDOS DE AGUAS RESIDUALES.
- ORDEN de 12-Nov-87, del Ministerio de Obras Públicas y Urbanismo
- B.O.E.: 23-Nov-87
- Corrección errores: 18-Abr-88
INCLUSIÓN EN LA ORDEN ANTERIOR DE NORMAS APLICABLES A NUEVAS SUSTANCIAS NOCIVAS PELIGROSAS QUE PUEDEN FORMAR PARTE DE DETERMINADOS VERTIDOS DE AGUAS RESIDUALES.
- ORDEN de 13-Mar-89, del Ministerio de Obras Públicas y Urbanismo
- B.O.E.: 20-Mar-89
AMPLIACIÓN DEL ÁMBITO DE APLICACIÓN DE LA ORDEN DE 12-NOV-87 A CUATRO SUSTANCIAS NOCIVAS O PELIGROSAS QUE PUEDEN FORMAR PARTE DE DETERMINADOS VERTIDOS.
- ORDEN de 28-Jun-91, del Ministerio de Obras Públicas y Urbanismo
- B.O.E.: 8-Jul-91
NORMAS COMPLEMENTARIAS DE LAS AUTORIZACIONES DE VERTIDOS DE LAS AGUAS RESIDUALES.
- ORDEN de 23-Dic-86, del Ministerio de Obras Públicas y Urbanismo
- B.O.E.: 30-Dic-86
NORMATIVA GENERAL SOBRE VERTIDOS DE SUSTANCIAS PELIGROSAS DESDE TIERRA AL MAR.
- REAL DECRETO 258/1989, de 10 de Marzo
- B.O.E.: 16-Mar-89
DESECHOS Y RESIDUOS SÓLIDOS URBANOS.
- LEY 42/1975 de 19-11-75, de la Jefatura del Estado.
- B.O.E. 21-11-75.
MODIFICACIÓN DE LOS ARTÍCULOS 1 Y 11 Y DISPOSICIÓN FINAL 3.ª DE LA LEY 42/75 DE DESECHOS Y RESIDUOS SÓLIDOS URBANOS.
- REAL DECRETO. 1163/86. M.O. P. U. de 13-06-86.
- B.O.E.: 23-06-86.
RESIDUOS SÓLIDOS URBANOS DE GALICIA.
- LEY10/97 de 10-Jun-97, de Consellería de Presidencia. Comunidad Autónoma de Galicia
- D.O.G.: 02-Sept-97
2. DRENAJE
COLECCIÓN DE PEQUEÑAS OBRAS DE PASO 4.2-IC
-Orden Ministerial de 3-Jun-86
-B.O.E. 20-Jun-86
INSTRUCCIÓN 5.1-IC SOBRE DRENAJE
-Orden Ministerial de 21-Jun-65
-B.O.E. 23-May-90
INSTRUCCIÓN 5.2-IC SOBRE DRENAJE SUPERFICIAL
-Orden Ministerial de 14-May-90
-B.O.E. 23-May-90
3. COMBUSTIBLES
REGLAMENTO DE REDES Y ACOMETIDAS DE COMBUSTIBLES GASEOSOS E INSTRUCCIONES.
"MIG"
- ORDEN de 18-Nov-71, del Ministerio de Industria
- B.O.E.: 6-Dic-74
MODIFICACIÓN DE LOS PUNTOS 5.1 y 6.1 DEL REGLAMENTO ANTES CITADO.
- ORDEN de 26-Oct-83, del Ministerio de Industria y Energía
- B.O.E.: 8-Nov-84
- Corrección errores: 23-Jul-84
MODIFICACIÓN DE LAS INSTRUCCIONES TÉCNICAS COMPLEMENTARIAS ITC-MIG-5.1, 5.2, 5.5 y 6.2.
- ORDEN de 6-Jul-84, del Ministerio de Industria y Energía
- B.O.E.: 23-Jul-84
4. ELECTRICIDAD.
REGLAMENTO DE VERIFICACIONES ELÉCTRICAS Y REGULARIDAD EN EL SUMINISTRO DE ENERGÍA.
- DECRETO de 12-Mar-54, del Ministerio de Industria.
- B.O.E.15-Abr-54.
- Modificación arts. 2 y 92. B.O.E.:27-Nov-68.
REGLAMENTO DE LÍNEAS AÉREAS DE ALTA TENSIÓN.
- DECRETO 3151/1968 de 28-Nov-68, del Ministerio de Industria.
- B.O.E. 27-Dic-68.
- Corrección de errores. B.O.E. 08-Mar-68.
REGLAMENTO ELECTROTÉCNICO PARA BAJA TENSIÓN. "REBT"
- DECRETO 2413/1973, de 20-Sept, del Ministerio de Industria y Energía
- B.O.E.: 9-Oct-73
INSTRUCCIONES COMPLEMENTARIAS DEL REGLAMENTO ELECTROTÉCNICO PARA BAJA TENSIÓN.
- RESOLUCIÓN de 30-Abr-74, de la Dirección General de la Energía.
- B.O.E. 27 al 29 y 31-Dic-73.
MODIFICACIÓN DEL "REBT". ADICIÓN DE UN PÁRRAFO AL ARTÍCULO 2º.
- REAL DECRETO 2295/1985, de 9-Oct, del Ministerio de Industria y Energía
- B.O.E.: 12-Dic-85
"REBT" MEDIDA DE AISLAMIENTO DE LAS INSTALACIONES.
- RESOLUCIÓN de 30-Abr-74, de la Dirección General de la Energía
- B.O.E.: 7-May-74
APROBACIÓN DE LAS INSTRUCCIONES COMPLEMENTARIAS "MI-BT del REBT".
- ORDEN de 31-Oct-73, del Ministerio de Ministerio de Industria y Energía
- B.O.E.: 28 a 31-Dic-73
MODIFICACIÓN PARCIAL Y AMPLIACIÓN DE LAS INSTRUCCIONES COMPLEMENTARIAS "MI-BT 004, 007 y 017" ELÉCTRICAS.
- ORDEN de 19-Dic-77, del Ministerio de Industria y Energía
- B.O.E.: 26-Ene-78
- Corrección errores: 23-Oct-78
MODIFICACIÓN DE LA INSTRUCCIÓN COMPLEMENTARIA "MI-BT" 025.
- ORDEN de 19-Dic-77, del Ministerio de Industria y Energía
- B.O.E.: 13-Ene-78
- Corrección errores: 6-Nov-78
APLICACIÓN DE LAS INSTRUCCIONES COMPLEMENTARIAS ANTERIORES.
- ORDEN de 6-Abr-74, del Ministerio de Industria
- B.O.E.: 15-Abr-74
INSTRUCCIÓN COMPLEMENTARIA "MI-BT" 044. NORMAS UNE DE OBLIGADO CUMPLIMIENTO.
- ORDEN de 30-Sept-80, del Ministerio de Industria y Energía
- B.O.E.: 17-Oct-80
MODIFICACIÓN DEL APARTADO 7.1.2. DE LA INSTRUCCIÓN COMPLEMENTARIA "MI-BT" 025.
- ORDEN de 30-Jun-81, del Ministerio de Industria y Energía
- B.O.E.: 13-Agos-81
MODIFICACIÓN DE LAS INSTRUCCIONES COMPLEMENTARIAS "MI-BT" 025 y 044.
- ORDEN de 5-Abr-S4, del Ministerio de Industria y Energía
- B.O.E.: 4-Jun-84
INSTRUCCIÓN COMPLEMENTARIA "MI-BT" 004. NORMAS UNE DE OBLIGADO CUMPLIMIENTO.
- ORDEN de 5-Jun-82, del Ministerio de Industria y Energía
- B.O.E.: 12-Jun-82
MODIFICACIÓN DE LAS INSTRUCCIONES COMPLEMENTARIAS "MI-BT" 004 y 008. NORMAS UNE DE OBLIGADO CUMPLIMIENTO.
- ORDEN de 11-Jul-83, del Ministerio de Industria y Energía
- B.O.E.: 22-Jul-83
ADAPTACIÓN AL PROGRESO TÉCNICO DE LA INSTRUCCIÓN TÉCNICA COMPLEMENTARIA MI-BT 044.
- ORDEN de 22-Nov-95, del Ministerio de Industria y Energía
- B.O.E.: 1-Dic-91
- Corrección de errores: 23-Feb-96
MODIFICACIÓN DE LA INSTRUCCIÓN TÉCNICA COMPLEMENTARIA "ITC-MI-BT" 026.
- ORDEN de 13-Ene-88, del Ministerio de Industria y Energía
- B.O.E.: 26-Ene-88
- Corrección cmores: 25-Mar-88
ADAPTACIÓN AL PROGRESO TÉCNICO DE LA INSTRUCCIÓN TÉCNICA COMPLEMENTARIA "ITC-MI-BT" 026.
- ORDEN de 24-Jul-92, del Ministerio de Industria, Comercio y Turismo
- B.O.E.:4-Ago-92
NUEVA ADAPTACIÓN AL PROGRESO TÉCNICO DE LA INSTRUCCIÓN TÉCNICA COMPLEMENTARIA MI.BT 026.
- ORDEN de 18-Jul-95, del Ministerio de Industria y Energía
- B.O.E.: 28-Jul-95
AUTORIZACIÓN PARA EL EMPLEO DE SISTEMAS DE INSTALACIONES CON CONDUCTORES AISLADOS BAJO CANALES PROTECTORES DE MATERIAL PLÁSTICO.
- RESOLUCIÓN de 18-Ene-88, de la Dirección General de Innovación Industrial
- B.O.E.: 19-Feb-88
REGLAMENTO SOBRE CONDICIONES TÉCNICAS Y GARANTÍAS DE SEGURIDAD EN CENTRALES ELÉCTRICAS Y CENTROS DE TRANSFORMACIÓN.
- REAL DECRETO 3275/1982, de 12-Nov, del Ministerio de Industria y Energía
- B.O.E.: 1-Dic-82
- Corrección errores: 18-Ene-83
INSTRUCCIONES TÉCNICAS COMPLEMENTARAIS "MIE-RAT" DEL REGLAMENTO ANTES CITADO.
- ORDEN de 6-Jul-84, del Ministerio de Industria y Energía
- B.O.E.: 1-Ago-84
MODIFICACIÓN DE LAS "ITC-MIE-RAT" 1, 2, 7, 9,15,16,17 y 18.
- ORDEN de 23-Jun-88, del Ministerio de Industria y Energía
- B.O.E.:5-Jul-88
- Corrección errores: 3-Oct-88
COMPLEMENTO DE LA ITC "MIE-RAT" 20.
- ORDEN de 18-Oct-84, del Ministerio de Industria y Energía
- B.O.E.:25-Oct-84
ADAPTACIÓN AL PROGRESO TÉCNICO DE LA INSTRUCCIÓN MIE-RAT 02.
- ORDEN de 16-May-94, del Ministerio de Industria y Energía
- B.O.E.: 2-Jun-94
ACTUALIZACIÓN DE LAS "ITC-MIE-RAT" 13 y 14.
- ORDEN de 27-Nov-87, del Ministerio de Industria y Energía
- B.O.E.:5-Dic-87
DESARROLLO Y CUMPLIMENTO DEL REAL DECRETO 7/1988 DE 8-ENE, SOBRE EXIGENCIAS DE SEGURIDAD DE MATERIAL ELÉCTRICO.
- ORDEN de 6-Jun -89, del Ministerio de Industria y Energía
- B.O.E.: 21-Jun-89
- Corrección errores: 3-Mar-88
NORMAS SOBRE ACOMETIDAS ELÉCTRICAS.
- REAL DECRETO 2949/l982, de 15-Oct, del Ministerio de Industria y Energía
- B.O.E.: 12-Nov-82
- Corrección errores: 4-Dic-82
- Corrección errores: 29-Dic-82
- Corrección errores: 21-Feb-83
REGLAMENTO DE CONTADORES DE USO CORRIENTE CLASE 2.
- REAL DECRETO 875/1984, de 28-Mar, de la Presidencia del Gobierno
- B.O.E.: 12-May-84
- Corrección errores: 22-OCT-84
PROCEDIMIENTOS PARA LA EJECUCIÓN Y PUESTA EN SERVICIO DE LAS INSTALACIONES ELÉCTRICAS DE BAJA TENSIÓN.
- ORDEN de 11-Feb-97 de la Consellería de Industria. Xunta de Galicia
- D.O.G..: 21-Feb-97
INSTRUCCIONES TÉCNICAS COMPLEMENTARIAS DEL REGLAMENTO ELECTROTÉCNICO DE BAJA TENSIÓN.
- RESOLUCIÓN de 05-09-97 de la Dirección General de Industria. Xunta de Galicia
- D.O.G..: 26-Sep-97
NORMAS PARTICULARES PARA LAS INSTALACIONES DE ENLACE EN LA SUMINISTRACIÓN DE ENERGÍA ELÉCTRICA EN BAJA TENSIÓN DE "UNIÓN ELÉCTRICA FENOSA'.
RESOLUCIÓN de 30-Jul-87, de la Consellería de Traballo de la Xunta de Galicia
5. ALUMBRADO
9.1-IC SOBRE ALUMBRADOS DE CARRETERAS.
Orden Circular 31-Marz-64
6. TELEFONÍA
Norma NT.f1.003 "Canalizaciones Subterráneas en Urbanizaciones y Polígonos Industriales" de TELEFÓNICA.
El contenido de ésta se rige y complementa con los criterios generales de diseño contemplados en las siguientes publicaciones:
NP-P1-001 "Redes Telefónicas en Urbanizaciones y Polígonos Industriales."
NP-P1-003 "Proyectos de Redes Locales de Abonado"
REGLAMENTO REGULADOR DE LAS INFRAESTRUCTURAS COMUNES DE TELECOMUNICACIONES (ICT)
- REAL DECRETO 279/1999, de 22-FEB
7. FIRMES Y PAVIMENTOS
INSTRUCCIÓN 6.1 Y 2-IC SOBRE SECCIONES DE FIRME
-Orden Ministerial de 23-May-89
-B.O.E. 30-Jun-89
INSTRUCCIÓN 6.3-IC SOBRE REFUERZO DE FIRMES
-Orden Ministerial de 26-Mar-80
-B.O.E. 31-May-80
287/84PI SOBRE CRITERIOS PARA LA APLICACIÓN DE LAS NORMAS 6.1-IC Y 6.3-IC
-Orden Circular de 12-Nov-84
8. PLANTACIONES
INSTRUCCIÓN 7.1-IC SOBRE PLANTACIONES EN ZONA DE SERVIDUMBRE DE LAS CARRETERAS
-Orden Ministerial 21-Mar-65
- B.O.E.: 8-Abr-65
RECOMENDACIONES PARA LA REDACIÓN DE LOS PROYECTOS DE PLANTACIONES
Publicación 1984
CATÁLOGO DE ESPECIES VEGETALES A UTILIZAR EN PLANTACIONES DE CARRETERAS
Dirección Geberal de Carreteras 1990
9. RESIDUOS.
DESECHOS Y RESIDUOS SÓLIDOS URBANOS.
- LEY -42/1975, de 19-Nov
- B.O.E.: 21-Nov-75
ADAPTACIÓN DE LA LEY ANTERIOR A LA DIRECTIVA 75/442 CEE DE 15-JUL-75.
- REAL DECRETO LEGISLATIVO 1.163/1986, de 13-Jun
- B.O.E.: 23-Nov-86
10. BARRERAS ARQUITECTÓNICAS
INTEGRACIÓN SOCIAL DE MINUSVÁLIDOS (Titulo IX, Artículos 54 a 61).
- LEY 13/1982, de 7-Abr
- B.O.E.: 30-Abr-82
ACCESIBILIDADE E SUPRESIÓN DE BARREIRAS ARQUITECTÓNICAS.
- LEY 8/ 1997, de 20-Agost-97, de la Consellería de Presidencia. Comunidad Autónoma de Galicia
- D.O.G..: 29-Agos-97
11. APARATOS ELEVADORES.
REGLAMENTO DE APARATOS ELEVADORES PARA OBRAS.
- ORDEN de 23-May-77, del Ministerio de Industria.
- B.O.E. 14-06-77.
- Corrección de errores. B.O.E. 12-11-77.
INSTRUCCIONES TÉCNICAS COMPLEMENTARIAS ITC-MIE-AEM2, REFERENTES A GRÚAS-TORRE DESMONTABLES PARA OBRAS.
- ORDEN de 28-Jun-88, del Ministerio de Industria y Energía
- B.O.E.: 7-Jul-88
- Corrección errores: 5-Oct-88
MODIFICACIÓN DE LA ITC-MIE-AEM2 ANTERIOR.
- ORDEN de 16-Abr-90, del Ministerio de Industria y Energía
- B.O.E.: 24-Abr-90
- Corrección errores: 14-May-90
INSTRUCCIÓN TÉCNICA COMPLEMENTARIA MIE-AEM 4 DEL REGLAMENTO DE APARATOS DE ELEVACIÓN Y MANUTENCIÓN, REFERENTE A GRÚAS MÓVILES AUTOPROPULSADAS USADAS.
-. REAL DECRETO 2370/96 de 18-Nov-96, del Ministerio de Industria y Energía
-. B.O.E.: 24-Dic-96
DISPOSICIONES DE APLICACIÓN DE LA DIRECTIVA DEL PARLAMENTO EUROPEO Y DEL CONSEJO 95/16/CE SOBRE ASCENSORES.
- REAL DECRETO 1314/1997 de 01-Agos-97, del Parlamento Europeo y del Consejo95/19/CE
-. B.O.E.: 30-Sept-97
NORMAS DE PROCEDIMIENTO EN RELACIÓN EN LA APLICACIÓN DE LA INSTRUCCIÓN MIE-AEM2 PARA GRÚAS-TORRE DESMONTABLES PARA OBRA EN GALICIA.
- ORDEN de 17-Ago-92. Autonomía de Galicia.
- D.O.G. 15-Oct-92.
12. ACCIONES EN LA EDIFICACIÓN.
NORMA BÁSICA DE LA EDIFICACIÓN NBE-AE/88 "ACCIONES DE LA EDIFICACIÓN".
- REAL DECRETO 1370/1988, del Ministerio de Obras Públicas y Urbanismo del 11 de Noviembre del 88.
- B.O.E. n.º 276 de 17-Nov-88. Modifica parcialmente la antigua MV-101/62 "ACCIONES EN LA EDIFICACIÓN". Decreto 195/1963 de 17-Ene de M. de Vivienda. B.O.E. 9-FEB-63.
NORMA DE CONSTRUCCIÓN SISMORRESISTENTE: PARTE GENERAL Y EDIFICACIÓN (NCS-94).
- REAL DECRETO 2543/1994, de 29-Dic, del Ministerio de Obras Públicas, Transportes y Medio Ambiente
- B.O.E.: 8-Feb-95
13. CALES
INSTRUCCIÓN PARA LA RECEPCIÓN DE CALES EN OBRAS DE ESTABILIZACIÓN DE SUELO RCA-92.
- Orden de 18-Dic-92.
- B.O.E. 26-Dic-92.
14. CEMENTOS.
INSTRUCCIÓN PARA LA RECEPCIÓN DE CEMENTOS "RC-97".
- REAL DECRETO 776/1997, de 30 de mayo, del Ministerio de Relaciones con las Cortes y con la Secretaria del Gobierno
- B.O.E.: 13-Jun-973
OBLIGATORIEDAD DE HOMOLOGACIÓN DE LOS CEMENTOS PARA LA FABRICACIÓN DE HORMIGONES Y MORTEROS.
- REAL DECRETO 1313/1988, de 28-Oct, del Ministerio de Industria y Energía
- B.O.E.: 4-Nov-88
MODIFICACIÓN DE LAS NORMAS UNE DEL ANEXO AL R.D.1313/1988, de 28 de OCTUBRE, SOBRE OBLIGATORIEDAD DE HOMOLOGACIÓN DE CEMENTOS.
- ORDEN de 28-Jun-89, del Ministerio de Relaciones con las Cortes v con la Secretaría del Gobierno
- B.O.E.: 30-Jun-89
MODIFICACIÓN DE LA ORDEN ANTERIOR (28-JUN-89).
- ORDEN de 28-Dic-89, del Ministerio de Relaciones con las Cortes y con la Secretaría del Gobierno
- B.O.E.: 29-Dic-89
PLAZO DE ENTRADA EN VIGOR DE LOS ART. 7 Y 8 DEL REAL DECRETO 568/1989 DE 12-MAY.
- ORDEN de 28-Jun-90, del Ministerio de Relaciones con las Cortes y con la Secretaría del Gobierno
- B.O.E.: 3-Jul-90
MODIFICACIÓN DEL ANEXO DEL R. D. 1313/1988 ANTERIOR.
- ORDEN de 4-Feb-92, del Ministerio de Relaciones con las Cortes y con la Secretaría del Gobierno
- B.O.E.: 11-Feb-92
15. LADRILLO Y BLOQUE.
NORMA BÁSICA DE LA EDIFICACIÓN "NBE-FL-90" MUROS RESISTENTES DE FABRICA DE LADRILLO.
- REAL DECRETO 1723/1990. de 20-Dic, del Ministerio de Obras Públicas y Urbanismo
- B.O.E.:4-Ene-91
PLIEGO GENERAL DE CONDICIONES PARA LA RECEPCIÓN DE LADRILLOS CERÁMICOS EN LAS OBRAS "RL-88".
- ORDEN de 27-Jul-88, del Ministerio de Relaciones con las Cortes y con la Secretaría del Gobierno
- B.O.E.: 3-Agos-88
PLIEGO DE CONDICIONES TÉCNICAS GENERALES PARA LA RECEPCIÓN DE BLOQUES EN OBRAS (RB-90).
- ORDEN de 04-Jul-90.
16. PROYECTOS.
LEY SOBRE RÉGIMEN DEL SUELO Y ORDENACIÓN URBANA
Real Decreto 26-Jun-92
17. MEDIO AMBIENTE E IMPACTO AMBIENTAL
PROTECCIÓN DEL MEDIO AMBIENTE ATMOSFÉRICO.
- LEY 38/1972, de 22-Dic, de la Jefatura del Estado
- B.O.E.: 26-Dic-72
DESARROLLO DE LA LEY ANTERIOR.
- DECRETO 833/1975, de 6-Feb, del Ministerio de Planificación del Desarrollo
- B.O.E.: 22-Abr-75
- Corrección errores: 9-Jun-75
MODIFICACIÓN DEL DECRETO ANTERIOR.
- REAL DECRETO 547/1979, de 20-Feb, del Ministerio de Industria y Energía
- B.O.E.: 23-Mar-79
EVALUACIÓN DE IMPACTO AMBIENTAL.
- REAL. DECRETO LEGISLATIVO 1302/1986, de 22-Jun
- B.O.E.: 30-Jun-86
REGLAMENTO PARA LA EJECUCIÓN DEL REAL DECRETO ANTERIOR.
- REAL DECRETO 1131/1988, de 30-Sept
- B.O.E.: 5-Oct-88
EVALUACIÓN DEL IMPACTO AMBIENTAL PARA GALICIA.
- Decreto 442/1990 de 13-Sep-90. Consellería de la Presidencia. Comunidad Autónoma de Galicia.
- D.O.G. 15-Dic-90.
PROTECCIÓN AMBIENTAL DE GALICIA
Ley 2/1995 de 2-Enero de la Consellería de la Presidencia
- D.O.G. 10-Feb-95.
18. SEGURIDAD E HIGIENE EN EL TRABAJO.
DISPOSICIONES MÍNIMAS EN MATERIA DE SEÑALIZACIÓN DE SEGURIDAD Y SALUD EN EL TRABAJO.
- REAL DECRETO 485/1997, de 14-Abr.-97 del Ministerio de Trabajo
- B.O.E.: 23-Abr-97
DISPOSICIONES MÍNIMAS DE SEGURIDAD Y SALUD EN LOS LUGARES DE TRABAJO.
- REAL DECRETO 486/1997, de 14-Abr.-97 del Ministerio de Trabajo
- B.O.E.: 23-Abr-77
REGLAMENTO DE SEGURIDAD E HIGIENE EN EL TRABAJO EN LA INDUSTRIA DE LA CONSTRUCCIÓN.
- ORDEN de 20-May-52, del Ministerio de Trabajo
- B.O.E.: 15-Jun-52
MODIFICACIÓN DEL Reglamento ANTERIOR.
- ORDEN de 10-Dic-53, del Ministerio de Trabajo
- B.O.E.: 22-Dic-53
CUMPLIMIENTO DEL REGLAMENTO ANTERIOR.
- ORDEN de 23-SEP-66, del Ministerio de Trabajo
- B.O.E.: 1-Oct-66
ORDENANZA DEL TRABAJO PARA LAS INDUSTRIAS DE LA CONSTRUCCIÓN, VIDRIO Y CERÁMICA (CAP. XVI).
- ORDEN de 28-Agos-70, del Ministerio de Trabajo
- B.O.E.: 5 a 9-Sept-70
- Corrección errores: 17-Oct-70
INTERPRETACIÓN DE VARIOS ARTÍCULOS DE LA ORDENANZA ANTERIOR.
- ORDEN de 21-Nov-70, del Ministerio de Trabajo
- B.O.E.: 28-Nov-70
INTERPRETACIÓN DE VARIOS ARTÍCULOS DE LA ORDENANZA ANTERIOR.
- RESOLUCIÓN de 24-Nov-70, de la Dirección General del Trabajo
- B.O.E.: 5-Dic-70
ORDENANZA GENERAL DE SEGURIDAD E HIGIENE EN EL TRABAJO.
- ORDEN de 9-Mar-71. del Ministerio de Trabajo
- B.O.E.: 16 y 17-Mar-71
- Corrección errores: 6-Abr-71
ANDAMIOS. CAPITULO VII DEL REGLAMENTO GENERAL SOBRE SEGURIDAD E HIGIENE DE 1940.
- ORDEN de 31-ENE-40, del Ministerio de Trabajo
- B.O.E.: 3-Feb-40
MODELO DE LIBRO DE INCIDENCIAS CORRESPONDIENTE A LAS OBRAS EN QUE SEA OBLIGATORIO EL ESTUDIO SEGURIDAD E HIGIENE.
- ORDEN de 20-SEP-86, del Ministerio de Trabajo
- B.O.E.: 13-Oct-86
- Corrección errores: 31-OCT-86
DISPOSICIONES MÍNIMAS DE SEGURIDAD Y SALUD EN LAS OBRAS DE CONSTRUCCIÓN
- REAL DECRETO 1627/1997, de 24-OCT-97 del Ministerio de la Presidencia.
- B.O.E.: 25-Oct-97
19. PLIEGOS DE PRESCRIPCIONES TÉCNICAS
Pliego de Prescripciones Técnicas Generales para obras de Carreteras y Puentes PG-3/75
Orden Ministerial de 6-Feb-76
- B.O.E.: 7-Jul-76
20. VARIOS
CONTROL DE CALIDAD DE LA EDIFICACIÓN EN LA COMUNIDAD AUTÓNOMA DE GALICIA.
Decreto 232/1993 de 30-Septiembre de la Consellería de Ordenación del Territorio y Obras Públicas.
- D.O.G. 15-Oct-93.
LEY DEL PATRIMONIO HISTÓRICO ESPAÑOL
Ley 13/1985
Desarrolo parcial: Real Decreto 111/1986 de 10-Ene
- B.O.E.: 28-Ener-86

*SEGURIDAD Y SALUD LABORAL*
El promotor estará obligado a que en fase de redacción del proyecto se elabore un estudio de seguridad y salud en los proyectos de obras en que se den algunos de los supuestos siguientes:
a) Que el presupuesto de ejecución por contrata incluido en el proyecto sea igual o superior a 75 millones de pesetas.
b) Que la duración estimada sea superior a 30 días laborables, empleándose en algún momento a más de 20 trabajadores simultáneamente.
c) Que el volumen de mano de obra estimada, entendiendo por tal la suma de los días de trabajo del total de los trabajadores en la obra, sea superior a 500.
d) Las obras de túneles, galerías, conducciones subterráneas y presas.
En los proyectos de obras no incluidos en ninguno de los supuestos previstos en el apartado anterior, el promotor estará obligado a que en fase de redacción del proyecto se elabore un estudio básico de seguridad y salud.
En la elaboración de los estudios de seguridad, contenido de los mismos, agentes que interviene en ellos y derechos y obligaciones de los mismos se seguirá lo dispuesto en el Real Decreto 1627/1997 por el que se establecen disposiciones mínimas de seguridad y de salud en las obras de construcción.
- Protección del medio ambiente:
El Contratista estará obligado a cumplir, a su cargo, la normativa común de protección del medio ambiente, así como las órdenes de la Dirección Facultativa al respecto. En particular, deberá extremar el cuidado para mantener los niveles de ruido por debajo de los 80 dbA.

*CRITERIOS DE MEDICION Y VALORACION*
- Mediciones, Relaciones Valoradas y Certificaciones de obra ejecutada:
La Dirección Facultativa realizará periódicamente una relación valorada que incluya mediciones de la obra ejecutada.
El Contratista por sí, o mediante sus representantes técnicos, podrá presenciar la realización de las mediciones. También podrá, por delegación de la Dirección Facultativa, confeccionar las relaciones valoradas que someterá posteriormente a la conformidad y VºBº de la misma.
El Contratista avisará a la Dirección Facultativa, con suficiente antelación, para que ésta verifique las dimensiones y características de las unidades de obra, que parcial o totalmente hayan de quedar ocultas. Los datos obtenidos quedarán reflejados en el Libro de Órdenes y se suplementarán, en su caso, con cuantos croquis o elementos gráficos se consideren oportunos para su correcta definición, con la conformidad del Contratista y de la Dirección Facultativa.
Todas las unidades de obra se medirán de conformidad con los criterios especificados en las mediciones y el presupuesto del proyecto.
En los casos en que el proyecto no defina un criterio de medición y/o valoración o si se produce controversia al respecto, se estará a lo dispuesto en la normativa específica de aplicación obligatoria, si la hubiere y/o, en su caso, en el vigente Pliego de Condiciones de la Dirección General de Arquitectura, en su defecto, en las Normas Tecnológicas de la Edificación. La Dirección Facultativa, a la vista de las disposiciones que afecten a cada caso o, incluso, si existe vacío normativo, decidirá el criterio a seguir.
Las mediciones se basarán exclusivamente en la definición geométrica del proyecto y en las partes visibles de los distintos elementos. No se considerarán las partes ocultas, excepto en las cimentaciones, previa constancia fehaciente de las mismas. Tampoco serán tenidos en cuenta los excesos de medición que se produzcan por defectos del material o por circunstancias inherentes a su manipulación, que se suponen repercutidos en el precio unitario, de modo que prevalezca, en todo caso, la medición teórica de proyecto, con las salvedades indicadas.
Cuando la medición de un material venga dada por su peso, no se admitirán desviaciones superiores al 5% por todos los conceptos, respecto al valor teórico obtenido en la medición de proyecto, y se despreciarán los elementos accesorios no previstos en el mismo. No obstante, la Dirección Facultativa podrá exigir la verificación en báscula de los acopios, a cuyo fin el Contratista deberá realizar, a su costa, las previsiones necesarias. Dicha verificación no generará, en ningún caso, derechos a medición suplementaria, superior al 5% respecto a la medición previsión de proyecto, aun cuando el peso obtenido rebasara dicho valor.
Lo indicado en el párrafo anterior es de particular aplicación a la medición del acero en armaduras para hormigones y en productos laminados para estructuras metálicas.
- Cálculo de precios de Unidades de Obra y determinación del Presupuesto de Ejecución Material y del Presupuesto de Contrata:
- Componentes del Precio de las Unidades de Obra:
Todos los trabajos y medios que sean necesarios para la ejecución de la unidad de obra, se considerarán incluidas en el precio de la misma.
En su caso, el proyecto podrá contener Precios Unitarios Descompuestos para determinadas partes de la obra, o para su totalidad, definiendo detalladamente cada uno de los componentes que intervienen.
El cálculo de precios de las Unidades de Obra estará basado en la determinación de dos tipos de costes: los directos y los indirectos.
- Son Costes Directos:
La mano de obra, incluyendo pluses, cargas y seguros sociales, que repercuten en proporción directa en la ejecución de la unidad de obra.
Las materias primas, también denominadas materiales, que quedan integradas en la unidad de obra.
Los materiales fungibles necesarios para la ejecución de la unidad de obra y cuyo consumo está en proporción directa al volumen de obra realizada.
Los gastos de personal, combustible, energía, etc., necesarios para el funcionamiento de la maquinaria, instalaciones específicas y equipos de directa aplicación a la partida que se valora.
Los gastos de amortización de la maquinaria, instalaciones específicas, equipos y transportes de directa aplicación a la partida que se valora.
- Son Costes Indirectos:
Las materia primas y materiales fungibles necesarios para la ejecución de la obra, que no se incorporan a la misma, y cuyo consumo no es directamente imputable a la partida que se valora.
Los gastos de personal, combustible, energía, etc., necesarios para el funcionamiento de la maquinaria e instalaciones de carácter general cuya aplicación no es directamente imputable a la partida que se valora.
Los gastos de amortización de la maquinaria, instalaciones, equipos y transportes de carácter general cuya aplicación no es directamente imputable a la partida que se valora.
- Son Gastos Generales:
Los gastos de instalación de oficinas a pie de obra, edificaciones (almacenes, talleres, vestuarios, servicios higiénicos, etc.), comunicaciones, transportes, etc.
Los gastos de personal técnico y administrativo adscrito a la obra.
Cualquier otro gasto relacionado con la estructura técnica y administrativa de la empresa, necesaria para el funcionamiento de la obra y que no sea directamente imputable a las unidades de obra.
- Se considera Beneficio Industrial:
La diferencia entre los ingresos y los costes totales obtenidos por el Contratista en la explotación de las obras. Constituye un valor lucrativo. Suele fijarse en el proyecto, a título orientativo, como un porcentaje que se aplica sobre el Presupuesto de Ejecución Material y que se suma a éste para obtener el Presupuesto de Contrata; si bien la empresa lo fija en cada momento en función de las condiciones de mercado.
- Partidas Alzadas:
Se refieren a unidades o partes de la obra de difícil medición o valoración y que pueden englobar conceptos de mayor o menor complejidad. Pueden considerarse a justificar o de abono global.
Cuando las Partidas Alzadas son a justificar se podrán desglosar en todas sus partes, como unidades de obra con precios unitarios y medidas éstas como tales.
Cuando se consideren como partidas de abono global, por estar así e especificadas en los documentos del Proyecto y no sean susceptibles de medición serán valoradas mediante los partes de trabajo, vales de almacén y partes de maquinaria, instalaciones, equipos, transportes y todo tipo de medios utilizados que el Contratista presentará diariamente a la Propiedad en concepto de comprobantes.
El Presupuesto de Ejecución Material incluirá, además de los Costes Directos e Indirectos, los Gastos Generales.
El Presupuesto de Contrata, añadirá el Beneficio Industrial al Presupuesto de Ejecución Material.
- Honorarios Facultativos:
Se excluyen del presupuesto, excepto en determinadas obras de promoción pública que exigen su inclusión en el mismo o salvo decisión expresa del promotor para que así se haga.
- Revisión de Precios:
El sistema de Revisión de Precios será el que se convenga en el contrato, con la fórmula polinómica que se acuerde aplicar, que deberá figurar expresamente en el mismo y la fecha que se considerará como inicial a efectos del cómputo de tiempos y que será, salvo acuerdo en contra, la del Acta de Replanteo.
Las revisiones de precios, en obras de la Administración, se regirán por las disposiciones legales vigentes utilizándose las fórmulas polinómicas adecuadas, a las que se aplicarán los índices publicados por el Estado, para obras oficiales. En el contrato se hará constar la formula polinómica a aplicar y la fecha que se considerará como inicial a efectos del cómputo de tiempos.

## UC Acondicionamiento

*DESCRIPCION Y COMPLEMENTOS AL TEXTO*
Conjunto de operaciones de limpieza, preparación, nivelación y acondicionamiento del terreno que será base de una obra de urbanización.

## UCM Movimiento de tierras

*DESCRIPCION Y COMPLEMENTOS AL TEXTO*
Conjunto de trabajos necesarios para dar al terreno las rasantes adecuadas, como fase preparatoria de la urbanización.

## UCME Explanaciones

*DESCRIPCION Y COMPLEMENTOS AL TEXTO*
Conjunto de operaciones necesarias para dar al terreno los niveles y rasantes precisas para que sirva como base de asiento del firme de una vía de circulación de peatones y vehículos y como sustento de las instalaciones y mobiliario correspondientes.
No se incluyen explanaciones donde existan rasantes de explanación mayores de 6m. En desmontes el nivel freático estará situado a más de 1m por debajo de la cota más profunda de excavación.
También están excluidos en desmonte los terrenos rocosos que precisen de explosivos o los muy blandos y como base de apoyo de terraplén, los terrenos muy compresibles o los de estructura colapsable.

*REQUISITOS PREVIOS A LA EJECUCION*
A la hora de realizar labores de explanación se deberá poseer la siguiente información:
Documentación gráfica de planta y secciones necesarias para la definición de la explanación.
Documentación que defina y sitúe posibles servidumbres que puedan estar contenidas en los límites de la explanación como : redes de servicios enterradas o aéreas y elementos enterrados en general así como situación y uso de vías de comunicación.
Documentación gráfica necesaria para la definición topográfica, sobrepasando en no menos de 15m el perímetro de la propia explanación en la que se indique los accidentes naturales más notables como: cursos de agua, árboles de gran porte, etc.
Corte estratigráfico y características del terreno a excavar hasta un mínimo de 2m por debajo de la cota más baja de desmonte. Características del terreno que se va a emplear en terraplenes y del terreno de base de apoyo de éstos, hasta un mínimo de 2m por debajo de la capa vegetal. Cota del nivel freático y corrientes de agua subálveas.
Grado sísmico de la zona de explanación según NTE-ECS-88. Notificación fehaciente del movimiento de tierras a la propiedad de las fincas o edificaciones colindantes que puedan ser afectadas por el mismo.
Distancia profundidad y tipo de la cimentación y estructura de contención de edificios que puedan estar afectados por las obras.
También se notificará del movimiento de tierras a la propiedad de fincas o edificaciones colindantes que puedan verse afectadas por la misma.

*COMPONENTES*
Cuando sea preciso, se emplearán tierras de la propia excavación o de préstamo con el fin de alcanzar la cota deseada.
Estas tierras cumplirán las características que se dictan en la norma NTE-ADE.

*EJECUCION Y ORGANIZACION*
CONDICIONES GENERALES
El orden y la forma de ejecución y los medios a emplear en cada caso, se ajustarán a lo establecido en la Documentación Técnica.
Se dispondrán puntos fijos de referencia exteriores al perímetro a los cuales se referirán todas las lecturas de cotas de nivel y desplazamientos horizontales y verticales de los puntos señalados en la Documentación Técnica. Las lecturas se anotarán en un estadillo para su control por la Dirección Técnica.
Se planteará la solución y distancias de seguridad con respecto a instalaciones ya existentes que estén afectadas por la obra.
Los lentejones de roca y construcciones que traspasen los límites de la explanación no se quitarán ni descalzarán sin previa autorización de la Dirección Técnica.
Para los cursos naturales de aguas superficiales o profundas , cuya solución no figure en la Documentación Técnica, se resolverán solicitando la Documentación complementaria.
Se impedirá la acumulación de aguas superficiales especialmente junto a bordes ataluzados.
El relleno en trasdós de muros se realizará cuando éste tenga la resistencia necesaria y no antes de 21 días desde su hormigonado si es de hormigón.
Después de lluvias no se extenderá una nueva tongada hasta que la última se haya secado, o se escarificará añadiendo la siguiente tongada más seca de forma que la humedad final sea la adecuada.
En caso de tener que humedecer una tongada se hará de forma uniforme sin encharcamientos.
Se pararán los trabajos de terraplenado cuando la temperatura ambiente a la sombra descienda de 2ºC.
Se procurará evitar el tráfico de vehículos y máquinas sobre tongadas ya compactadas y en todo caso se evitará que las rodadas se concentren en los mismos puntos de la superficie, dejando huella.
En general los recrecidos y rellenos que se realicen para nivelar se tratarán como coronación de terraplén y la densidad a alcanzar no será menor que el terreno circundante.
Los tocones y raíces mayores de 10cm se eliminarán hasta una profundidad no inferior a 50cm.
Los trabajos de protección contra la erosión de taludes permanentes, como cubierta vegetal, cunetas, se realizarán lo antes posible.
Cuando se utilicen rodillos vibrantes para compactar, deberán darse al final unas pasadas sin aplicar vibración.
La transición entre taludes en desmonte y terraplenes se realizarán suavizando la intersección.
Cuando al excavar se encuentre cualquier anomalía no prevista como variación de los estratos o de sus características, emanaciones de gas, restos de construcciones, valores arqueológicos, se parará la obra, al menos en ese tajo, y se comunicará a la Dirección Técnica.
Siempre que por circunstancias imprevistas se presente un problema de urgencia el Constructor tomará provisionalmente las medidas oportunas, a juicio del mismo y se lo comunicará lo antes posible a la Dirección Técnica.
DESMONTE TERRENO
Se excavará el terreno entre los límites laterales y hasta una profundidad coincidente con la cota de explanación, definidos en la Documentación Técnica. En bordes con estructura de contención previamente realizada, la máquina trabajará en dirección no perpendicular a ella y dejará sin excavar una zona de protección de ancho no menor de 1m que se quitará a mano antes de descender la máquina en ese borde a la franja inferior. En los bordes ataluzados se dejará el perfil previsto en la Documentación Técnica, redondeando las arista de pie, quiebros y coronación con acuerdos de longitud no menor de P/4 a ambos lados, siendo P la altura de cada franja ataluzada. La excavación se realizará por franjas horizontales de altura no mayor de 1,60m, cuando se ejecute a mano.
BASE DEL TERRAPLÉN.TERRENO
Terreno para relleno
-En núcleo
Sobre la base preparada del terraplén se extenderán tongadas sucesivas de espesor uniforme en toda la anchura posible del terraplén hasta 50cm por debajo de la explanada. Las tongadas serán sensiblemente paralelas a la explanada con pendiente aguas afuera necesaria para evitar encharcamientos y erosión. La humedad óptima para cada tipo de terreno se determinará según el ensayo Próctor NLT-107/77. La densidad seca a alcanzar respecto a la máxima obtenida en el ensayo Próctor no será inferior al 95% ni inferior 1,45 Kg/dm3, según NLT-107/77. El espesor de tongada y el número de pasadas para alcanzar la densidad seca, en función del tipo de terreno y del compactador disponible, es conveniente ajustarlos mediante ensayos en obra. En bordes con estructuras de contención la compactación se realizará con compactador de arrastre manual. En los bordes ataluzados se dejará el perfil previsto en la Documentación Técnica, redondeando las aristas de pie, quiebros y coronación con acuerdos de longitud no menor de P/4 a ambos lados, siendo P la altura de cada franja ataluzada.
-En coronación
Se extenderá con igual criterio que el relleno de núcleo en los 50cm superiores del terraplén. La densidad seca a alcanzar no será inferior al 100%, ni inferior a 1,75 Kg/dm3.

*NORMATIVA*
Las tierras destinadas a relleno de terraplén deberán cumplir las condiciones de calidad descritas en la norma NTE-ADE, NTE-ADV, donde además se clasifican según su estado inicial; Así como las normas UNE 7-377-75 7-378-75 y las Normas de ensayo del Laboratorio del Transporte y mecánica del suelo NLT 107/77; 111/77; 117/72; 152/72.
Normativa legal general y local aplicable a servidumbres.
Normas de la Dirección General del Patrimonio Artístico y Cultural del Ministerio de Educación y Ciencia relativas a restos arqueológicos.

*CONTROL Y ACEPTACION*
DESMONTES-TERRENO
Control de dimensiones del replanteo: Se hará uno cada 50m de replanteo y no menos de uno por desmonte. No se aceptarán errores superiores al 2,5%0 y variaciones de +- 10cm.
Control de altura de la franja excavada: Se hará uno cada 2000m3 y no menos de uno al descender 3m. No se aceptará en caso de alturas superiores a 1,65m con medios manuales.
Control de nivelación de la explanada: Se hará uno cada 1000m2 y no menos de 3 por explanada. No se aceptará en caso de variaciones, no acumulativas entre lecturas, de 50mm en general y 30mm en zonas de viales.
Control de borde con talud permanente: Se hará uno al descender 3m y no menos de uno por talud. No se aceptará en caso e variación en el ángulo del perfil en +- 2º.
BASE DEL TERRAPLÉN-TERRENO
Control de dimensiones del replanteo: Se hará uno por cada 50m de perímetro y no menos de uno por terraplén. No se aceptará en caso de errores superiores al 2,5%o y variaciones de +- 10cm.
Control de excavación de la base: Se hará uno por cada 1000m2 en proyección y no menos de uno por explanada. No se aceptará en caso de que no se haya excavado la capa vegetal y/o su profundidad sea inferior a 15cm. Si en pendientes superiores a 1:5 no se hayan realizado bermas y/o las mesetas no tengan la pendiente especificada.
TERRAPLÉN TERRENO
Control de densidad "in situ" del relleno del núcleo. Se hará uno por cada 1000m3 de relleno y no menos de tres por explanada. No se aceptará en caso de que la densidad seca sea inferior al 92% del Próctor o inferior a 1,45 Kg/dm3.
Control de la densidad "in situ" del relleno de coronación: Se hará uno por cada 1000m3 de relleno y no menos de tres por explanada. No se aceptará en caso de que la densidad seca sea inferior al 95% del Próctor o inferior a 1,75 Kg/dm3.
Control de la nivelación de la explanada: Se hará uno por cada 1000m2 y no menos de tres por explanada.
Control de borde con talud permanente: Se hará uno al ascender 3m y no menos de uno por talud. No se aceptará en caso de que existan variaciones en el ángulo de perfil de +- 2º.

*SEGURIDAD Y SALUD LABORAL*
La maquinaria a emplear mantendrá la distancia de seguridad a las líneas de conducción eléctrica.
No se realizará la excavación del terreno a tumbo socavando el pie de un macizo para provocar su vuelco.
No se acumulará el terreno de excavación ni otros materiales junto a bordes de coronación de taludes.
El refino y saneo de las paredes ataluzadas se realizará para cada profundidad parcial no mayor de 3m.
En las laderas que queden por encima del desmonte se hará una revisión, quitando las piedras sueltas que puedan rodar con facilidad.
No se trabajará simultáneamente en la parte inferior de otro tajo.
Cuando la construcción se ubique en zona urbana se protegerán con vallas, de altura no inferior a 2 metros los espacios contiguos a vías públicas o a lugares privados en donde pueda existir riesgo para personas o bienes . Las vallas se situarán a una distancia del edificio no menor de 1,50 metros o, en otro caso, a la que dispongan las ordenanzas municipales que le sean aplicables. Como medida adicional de protección, si dificultan el paso, estarán dotadas de luces rojas en las esquinas y en los puntos intermedios distanciadas entre sí diez metros como máximo.
Al finalizar la jornada no deben quedar paños excavados sin entibar, que figuren con esta circunstancia en la Documentación Técnica y se habrán suprimido los bloques sueltos que puedan desprenderse.
Los itinerarios de evacuación de operarios en caso de emergencia deberán estar expeditos en todo momento.

*CRITERIOS DE MEDICION Y VALORACION*
La valoración y medición de los desmontes se realizará por m3, incluso desbroce, replanteo y afinado. Se medirá el volumen excavado sobre perfiles, estableciendo un promedio entre terrenos duros, medios y blandos, referidos al volumen total.
No se considerará en ningún caso el esponjamiento de tierras.
Se excluye la carga y el transporte a vertedero.
Los terraplenes se valorarán y medirán por m3, incluso desbroce, replanteo, compactación y afinado. Se medirá el volumen de terraplén sobre perfiles incluyéndose el transporte interior, pero no el exterior procedente de préstamos.
No se abonarán los excesos de movimiento de tierras producidos por conveniencia del contratista, por negligencia o por erosión de cualquier tipo.

*MANTENIMIENTO*
Los bordes ataluzados se mantendrán protegidos contra la erosión y la acumulación de agua en su coronación y no se concentrarán cargas importantes junto a los bordes de éstos.
Cuando se observen grietas paralelas al borde del talud se avisará al Director para que tome las medidas oportunas.

## UCMV Vaciados

*DESCRIPCION Y COMPLEMENTOS AL TEXTO*
Excavación a cielo abierto realizada con medios mecánicos y/o manuales, que en todo su perímetro queda por debajo del nivel del suelo.
Quedan excluidos los terrenos rocosos que precisan de explosivos y los lodos o fangos.
Cuando la excavación sea menor de 2m se aplicará lo dispuesto en la NTE-ADZ y cuando se trate de grandes superficies se aplicará la NTE-ADE.

*REQUISITOS PREVIOS A LA EJECUCION*
Definir curvas de nivel, nivel freático y tipo de terreno que se va a excavar.
Servidumbres que puedan ser afectadas por el vaciado, como redes de servicio, elementos enterrados y situación y uso de las vías de comunicación.
Información sobre distancia, profundidad y tipo de cimentación y estructura de contención de los edificios que puedan estar afectados por el vaciado.
Notificación fehaciente del vaciado a la propiedad de las fincas o edificaciones colindantes que puedan ser afectadas por el mismo.

*EJECUCION Y ORGANIZACION*
Antes de empezar el vaciado la Dirección Técnica aprobará el replanteo realizado, así como los accesos propuestos que serán clausurables y separados para peatones y vehículos de carga o máquinas.
Las camillas del replanteo serán dobles en los extremos de las alineaciones y estarán separadas del borde del vaciado no menos de 1m.
Se dispondrán puntos fijos de referencia exteriores al perímetro a los cuales se referirán todas las lecturas de cotas de nivel y desplazamientos horizontales y verticales de los puntos señalados en la Documentación Técnica. Las lecturas se anotarán en un estadillo para su control por la Dirección Técnica.
Para las instalaciones que puedan ser afectadas por el vaciado, se recabará de sus Compañías la posición y solución a adoptar, así como la distancia de seguridad a tendidos aéreos de conducción de energía eléctrica.
Se protegerán los elementos de Servicio Público que puedan verse afectados como bocas de riego, tapas y sumideros de alcantarillado, farolas, árboles.
Se evitará la entrada la entrada de aguas superficiales al vaciado y para el saneamiento de las profundas se adoptarán las soluciones previstas en la Documentación Técnica y/o se recabará, en su caso, la Documentación complementaria.
Los lentejones de roca y construcciones que traspasen los límites de la explanación no se quitarán ni descalzarán sin previa autorización de la Dirección Técnica.
Cuando al excavar se encuentre cualquier anomalía no prevista como variación de los estratos o de sus características, emanaciones de gas, restos de construcciones, valores arqueológicos, se parará la obra, al menos en ese tajo, y se comunicará a la Dirección Técnica.

*NORMATIVA*
Ordenanza Municipal, Código Civil y Derecho Foral sobre servidumbres.
Legislación de la Dirección General del Patrimonio Artístico y Cultural del Ministerio de Educación y Ciencia.

*CONTROL Y ACEPTACION*
Se realizará un control del replanteo no admitiéndose errores superiores al 2,5%0 y variaciones de +- 10cm.
Se realizará un control de altura de la franja cada 1000m3 y no menos de uno al descender 3m, no admitiéndose una altura mayor de 1,65m con medios manuales o de 3,30m con medios mecánicos.
Se controlará la zona de protección de elementos estructurales en cada pared uno al descender 3m y no menos de uno por pared.
Se controlará además, el ángulo de taludes en cada talud uno al descender 3m y no menos de uno por talud no admitiéndose aquellos ángulos superiores al especificado en 2º.

*CRITERIOS DE MEDICION Y VALORACION*
Los vaciados se medirán y valorarán por m3 de excavación medida sobre perfiles estableciéndose el tipo de terreno excavado, incluso carga y transporte de material sobrante a vertedero situado a menos de 5Km.

*MANTENIMIENTO*
Una vez alcanzada la cota inferior del vaciado, se hará una revisión general de las edificaciones medianeras para observar las lesiones que hallan surgido, tomando las medidas oportunas.
En tanto se efectúe la consolidación definitiva, de las paredes y fondo del vaciado, se conservarán las contenciones, apuntalamientos y apeos realizados para la sujeción de las construcciones y/o terrenos adyacentes, así como las vallas y/o cerramientos. En el fondo del vaciado se mantendrá el desagüe necesario, para impedir la acumulación de agua, que pueda perjudicar a los terrenos, locales o cimentaciones de fincas colindantes.

*SEGURIDAD Y SALUD LABORAL*
El solar estará rodeado de una valla, verja o muro de altura no menor de 2m. Las vallas se situarán a una distancia del borde del vaciado no menor de 1,50m. Cuando éstas dificulten el paso, se dispondrán a lo largo del cerramiento luces rojas, distanciadas no más de 10m y en las esquinas. Cuando entre el cerramiento del solar y el borde del vaciado exista separación suficiente, se acotará con vallas móviles o banderolas hasta una distancia no menor de dos veces la altura del vaciado en ese borde, salvo que por haber realizado previamente estructura de contención, no sea necesario.
Cuando halla que derribar árboles, se acotará la zona, se cortarán por su base atirantándolos previamente y abatiéndolos seguidamente.
Se dispondrá en obra, para proporcionar en cada caso el equipo indispensable al operario, de una provisión de palancas, cuñas, barras, puntales, picos, tablones, bridas, cables con terminales como gazas o ganchos y lonas o plásticos, así como cascos, equipo impermeable, botas de suela dura y otros medios que puedan servir para eventualidades o socorrer a operarios que puedan accidentarse.
La maquinaria a emplear mantendrá la distancia de seguridad a las líneas de conducción eléctrica.
Se cumplirá lo dispuesto en éste pliego en lo referente a Carga y Transporte y Explanaciones.

## UCMZ Zanjas

*DESCRIPCION Y COMPLEMENTOS AL TEXTO*
Excavación de zanjas accesibles a operarios, realizadas con medios manuales o mecánicos con ancho no mayor de 2 metros ni profundidad superior a 7 metros y nivel freático inferior o rebajado.
No se incluyen los terrenos rocosos que precisen explosivos ni los muy blandos o expansivos. Se incluye el relleno total o parcial de la zanja con las propias tierras excavadas.

*REQUISITOS PREVIOS A LA EJECUCION*
Documentación gráfica acotada del trazado de la excavación y su profundidad referido a puntos fijos.
Información sobre la finalidad de la zanja y necesidades de espacio en función de ésta.
Información sobre servidumbres que puedan estar afectadas por la excavación.
Información sobre: tipo, situación, profundidad y dimensiones de cimentaciones que estén a una distancia de la pared del corte , igual o menor de dos veces la profundidad de la zanja.
Evaluación de la tensión de compresión que transmite al terreno la cimentación próxima.
Tipo, humedad y compacidad o consistencia del suelo.

*COMPONENTES*
Madera resinosa, de fibra recta como pino, abeto.
Madera en rollizo y terreno de relleno.

*EJECUCION Y ORGANIZACION*
CONDICIONES GENERALES
Antes de comenzar las excavaciones, estarán aprobados por la Dirección Técnica, el replanteo y las circulaciones que rodean al corte.
Se solicitarán de las correspondientes Compañías, la posición y solución a adoptar para las instalaciones que puedan estar afectadas por la excavación, así como la distancia de seguridad a tendidos aéreos de conducción de energía eléctrica.
Se protegerán los elementos de servicio público que puedan ser afectados como bocas de riego, tapas y sumideros de alcantarillado, farolas, árboles, etc.
Se dispondrán puntos fijos de referencia, en lugares que no puedan ser afectados por la excavación a los que se referirán todas las lecturas de cotas de nivel y desplazamientos horizontales y/o verticales de los puntos del terreno y/o edificaciones próximas señalados en la Documentación Técnica. Las lecturas diarias de los desplazamientos referidos a estos puntos se anotarán en un estadillo para su control por la Dirección Técnica.
Se evitará la entrada de aguas superficiales a las excavaciones, achicándolas lo antes posible cuando se produzcan, y para el saneamiento de las profundas se adoptarán las soluciones previstas en la Documentación Técnica y/o se solicitará la Documentación Complementaria a la Dirección Técnica.
Cuando se utilicen medios mecánicos de excavación en zanjas con entibación será necesario que:
El terreno admita talud en corte vertical para esa profundidad.
La separación entre el tajo y la entibación no será mayor de vez y media la profundidad de la zanja en ese punto.
La entibación se realice de arriba abajo mediante plataformas suspendidas y en el mínimo tiempo posible.
Los lentejones de roca y/o construcción que traspasen los límites de la zanja no se quitarán ni descalzarán sin previa autorización de la Dirección.
Si al excavar una zanja se aprecia que se levanta el fondo del corte, se parará y rellenará la franja excavada como primera prevención, si es sifonamiento se verterá preferentemente gravas y/o arenas sueltas y se comunicará a la Dirección.
Si al excavar surgiera cualquier anomalía no prevista, como terrenos blandos o inundados, emanaciones de gas, restos arqueológicos, etc, se suspenderá la obra, al menos en ese tajo, y se comunicará a la Dirección.
Una vez alcanzada la cota inferior de la excavación se hará una revisión general de las edificaciones medianeras para observar la lesiones que puedan haber surgido, tomando las medidas oportunas.
En tanto se efectúe la consolidación definitiva, de las paredes y del fondo de la excavación se conservarán las contenciones, entibaciones y apeos realizados para la sujeción de las construcciones y/o terrenos adyacentes así como las vallas y/o cerramientos.
Se impedirá la acumulación de aguas superficiales en el fondo de la excavación.
CONDICIONES PARTICULARES
En zanjas sin entibación se excavará el terreno en zanja de sección vertical de trapecio isósceles.
En zanja con entibación se excavará el terreno por franjas horizontales de altura no mayor de la separación entre tablas o tablones +30cm, que se entibará a medida que se excaven.
La entibación permitirá desentibar una franja dejando las restantes entibadas.
Si la entibación es ligera no se dispondrá tablero; se dispondrán cabeceros horizontales de tablón de grueso a separación entre ejes no mayor de 5cm, con su cara mayor en contacto con el terreno o tablero respectivamente. Para cada intervalo de descenso se dispondrá doble cabecero acodalado.
En entibación semicuajada se revestirá el 50% de la superficie de pared con tablero de grueso con la cara mayor de la tabla o tablón en contacto con el terreno y dispuestos verticalmente; se dispondrán cabeceros horizontales de tablón a separación entre ejes no mayor de 5cm, con su cara mayor en contacto con el terreno o tablero respectivamente; para cada intervalo de descenso se dispondrá doble cabecero acodalado.
En entibación cuajada se revestirá el 100% de la superficie de pared con tablero de grueso con la cara mayor de la tabla o tablón en contacto con el terreno y dispuestos verticalmente. Se dispondrán cabeceros verticales de tablón con su cara mayor en contacto con el tablero, a separación entre ejes no mayor de la determinada en la Documentación y para cada descenso se dispondrá junta y doble acodalamiento.
Los codales se dispondrán acuñados contra los cabeceros de paredes opuestas a separaciones horizontal y vertical no mayor de las especificadas. Los codales serán 2cm más largos que la separación real entre cabeceros opuestos. Se llevarán a su disposición final mediante golpeo con maza en sus extremos, y una vez colocados, deben vibrar al golpearlos. Se impedirá, mediante taquetes clavados, el deslizamiento de codales y cabeceros. Los empalmes de cabeceros se realizarán a tope disponiendo codales a ambos lados de la junta. No se abandonará el tajo sin haber acodalado la parte inferior de la última franja excavada.

*NORMATIVA*
Ordenanzas municipales, Código Civil y Derecho Foral sobre servidumbres.
Para la madera se cumplirá lo dispuesto en la norma NTE-ADZ de acuerdo con la nomenclatura y terminología de las normas UNE 56.501, UNE 56.506, UNE 56.507, UNE 56.508.
Terminología, alteraciones y defectos según UNE 56.509, UNE 56.510, UNE 56.520-72, UNE 56.521-72.
La madera aserrada se ajustará, como mínimo, a la clase 1/80 según UNE-56.525-72.
En cuanto a las características fisicomecánicas de la misma se tendrá en cuenta la norma NTE-ADZ referida las normas UNE 56.529, 56.535, 56.537, 56.539.
Los rollizos y sus diámetros cumplirán lo dispuesto en la norma NTE-ADZ.
El terreno para excavación se clasifica según su estado inicial y debe cumplir lo dispuesto en la norma NTE-ADZ.

*CONTROL Y ACEPTACION*
En zanjas sin entibación se realizará control de dimensiones del replanteo, efectuando uno cada 20m o fracción, no admitiéndose errores superiores al 2,5%0 y variaciones de +- 10cm.
En zanjas con entibación se realizará control de dimensiones del replanteo, efectuándose uno cada 20m o fracción, no admitiéndose errores superiores al 2,5%0 y variaciones de +- 10cm.
También se controlarán las escuadrías, colocación y posición de las tablas de la entibación no admitiéndose variación respecto a lo dispuesto en la Documentación Técnica.
Se realizará un control de la compactación de zanjas, efectuándose uno cada 50m3 o fracción y no menos de uno por zanja.
En cuanto a la aceptación de la madera para entibar, se comprobará que no presente principio de pudrición ni alteraciones y defectos enumerados en la norma UNE anteriormente citada.
Así mismo los materiales y equipos de origen industrial que no certifiquen su idoneidad con un Certificado de Origen Industrial se verificarán según lo dispuesto en la norma NTE y UNE correspondientes.

*SEGURIDAD Y SALUD LABORAL*
Siempre que sea previsible el paso de peatones o vehículos junto al borde del corte, se dispondrán vallas o palenques móviles que se iluminarán cada 10m, con puntos de luz portátil.
En general las vallas o palenques acotarán no menos de 1m el paso de peatones y 2m el paso de vehículos.
Cuando los vehículos circulen en dirección normal al borde, la zona acotada se ampliará en esa dirección a dos veces la profundidad del corte y no menos de 4m cuando se adopte una señalización de reducción de velocidad.
El acopio de materiales y las tierras extraídas en cortes de profundidad mayor de 1,30m, se dispondrán a distancia no menor de 2m del borde y alejados de sótanos.
En zanjas de profundidad mayor de 1,30m, siempre que halla operarios trabajando en su interior, se mantendrá uno de retén en el exterior, que podrá actuar como ayudante en el trabajo y dará alarma en caso de producirse alguna emergencia.
No se trabajará en distintos niveles de la misma vertical ni sin casco de seguridad.
Se acotarán las distancias mínimas de separación entre operarios en función de las herramientas que empleen.
En cortes de profundidad mayor de 1,30m, las entibaciones deberán sobrepasar, como mínimo, 20cm el nivel superficial del terreno y 75cm en el borde inferior de laderas.
Se revisarán diariamente las entibaciones antes de comenzar la jornada de trabajo tensando los codales cuando se hallan aflojado, así mismo se comprobarán que están expeditos los cauces de aguas superficiales.
Se extremarán éstas prevenciones después de interrupciones de trabajo de más de un día y/o alteraciones atmosféricas como lluvias o heladas.
Se evitará golpear la entibación durante operaciones de excavación, los cuadros o elementos de la misma no se utilizarán para el descenso o ascenso, ni se suspenderán de los codales cargas, como conducciones, debiendo suspenderse de elementos expresamente calculados y situados en la superficie.
Las zanjas de más de 1,30 de profundidad estarán provistas de escaleras, preferiblemente metálicas, que rebasen 1m el nivel superior del corte. Disponiendo una escalera por cada 30m de zanja abierta o fracción, que deberá estar libre de obstrucción y correctamente arriostrada transversalmente.
En general las entibaciones o parte de éstas, se quitarán solo cuando dejen de ser necesarias y por franjas horizontales, empezando por la parte inferior del corte.

*CRITERIOS DE MEDICION Y VALORACION*
La zanja con o sin entibación se medirá y valorará por m3 de excavación realmente ejecutada estableciéndose el tipo de terrenos excavados incluso carga y transporte de material sobrante a vertedero situado a menos de 5Km y primera compactación por medios mecánicos.
El relleno y compactación de zanjas se medirá y valorará por m3 rellenado y compactado al 95% del Próctor Modificado estableciendo la tipología del terreno empleado y medido sobre perfiles de excavación.

## UI Instalaciones

*DESCRIPCION Y COMPLEMENTOS AL TEXTO*
Sistemas y equipos que se integran en la obra de urbanización para dotarla de los servicios necesarios para posibilitar su correcto funcionamiento.

## UIF Agua

*DESCRIPCION Y COMPLEMENTOS AL TEXTO*
Instalaciones para suministro de agua tanto potable como de riego.

## UIFR Riego

*DESCRIPCION Y COMPLEMENTOS AL TEXTO*
Instalaciones de distribución de agua para riego de superficies ajardinadas y limpieza de calles. Partirán de la instalación de distribución de agua.

*REQUISITOS PREVIOS A LA EJECUCION*
Caudal, presión y continuidad del agua suministrada por la red de abastecimiento.

*COMPONENTES*
CANALIZACIÓN DE POLIETILENO
Tubo y piezas especiales de polietileno, arena de río, tierra procedente de la excavación.
ARQUETA
Ladrillo macizo R-100 Kg/cm2, mortero M-40, mortero 1:3, hormigón en masa de 125Kg/cm2, cerco y tapa de acero, manguitos pasamuros de fibrocemento.

*NORMATIVA*
Ordenanzas municipales
NTE-IFR

*EJECUCION Y ORGANIZACION*
CANALIZACIÓN DE POLIETILENO
Sobre la zanja de 50cm de ancho y profundidad descrita en la Documentación se extiende una capa de arena de río de 10cm de espesor sobre la que se tienden los tubos de polietileno unidos por enchufe. Posteriormente se procederá al vertido de arena hasta cubrir el tubo en 10cm.
Después se rellenará la zanja con tierra exenta de áridos mayores de 8cm, por tongadas de 20cm y apisonada.
ARQUETA
Estarán formados por muretes aparejados de 12cm de espesor ejecutados con ladrillo macizo R-100 Kg/cm2, con juntas de mortero M-40 de 10mm de espesor y esfoscadas interiormente con mortero 1:3 y bruñido con ángulos redondeados.
Se ejecutarán sobre solera de instalaciones de 15cm de espesor de hormigón en masa de 125Kg/cm2.
Estarán coronadas por un zuncho de hormigón en masa de 125Kg/cm2 preparado para recibir el cerco y tapa de acero de dimensiones específicas en función del uso.
Contendrán en sus paredes manguitos pasamuros de fibrocemento en número y dimensiones especificados en la Documentación.

*CONTROL Y ACEPTACION*
Los materiales y equipos de origen industrial como tubos y piezas especiales, bocas de riego, tapas y cercos, programadores, aspersores o válvulas, deberán cumplir las condiciones funcionales y de calidad fijadas en la NTE, así como las correspondientes normas y disposiciones vigentes en cuanto a fabricación y control industrial o en su defecto las normas UNE que se enumeran en la NTE-IFR.
Cuando el material o equipo llegue a obra con Certificado de Origen Industrial que acredite el cumplimiento de dichas condiciones, normas y disposiciones, su recepción se realizará comprobando únicamente sus características aparentes.
CANALIZACIÓN DE POLIETILENO
Se realizará un control cada 15m de canalización, observando la colocación de la tubería y el material de relleno, no admitiéndose diámetros diferentes al especificado, uniones con falta de elemento de estanqueidad, profundidades inferiores a 45cm, falta de la capa de arena de río o presencia en el relleno de áridos de diámetro superior a 8cm.
ARQUETA
Se controlarán dos arquetas por cada distribuidor, observando dimensiones y enrase con el pavimento, no admitiéndose variación de dimensiones superiores al 10% o variaciones en el enrase de +- 5mm.
Cuando se efectúen voladuras para la excavación, se tomarán las precauciones necesarias, de acuerdo con la legislación vigente.
Se dispondrá en obra de los medios adecuados de bombeo.
Cuando se prevea la existencia de canalizaciones en servicio en la excavación, se determinará su trazado solicitando, si es necesario, su corte y el desvío.
El material procedente de la excavación se apilará alejado del borde de la zanja. En el borde libre se dispondrá una valla, a todo lo largo, cuando las obras se realicen en zonas habitadas.
Se dispondrán pasarelas con vallas laterales en los pasos habituales de peatones. La separación máxima entre dos pasos será de 50m.
Si se atraviesan vías de tráfico rodado, la zanja se realizará en dos mitades, compactando una mitad antes de excavar la otra.
En todos los casos se iluminará y señalizará suficientemente.

*CRITERIOS DE MEDICION Y VALORACION*
La conducción de polietileno se valorará por metro ejecutado incluido instalación en zanja, lecho y recubrimiento de arena, relleno de zanja con tierras de la excavación y prueba de estanqueidad.
Los accesorios y equipos como tubos, cruces, etc., se valorarán por unidades de las mismas características.
Los aspersores, bocas de riego, electroválvulas, programadores, etc., se valorarán por unidad instalada según especificación incluidos elementos de conexión y prueba de estanqueidad o funcionamiento.

*MANTENIMIENTO*
Cada año y antes de comenzar los riegos se efectuará una prueba de funcionamiento así como una revisión de la instalación reparando todos los desperfectos que se observen.
Cada cuatro años se efectuará una prueba de estanqueidad y se repararán aquellos desperfectos que puedan originar fugas o deficiencias de funcionamiento en conducciones, accesorios y equipos.

## UIS Salubridad

*DESCRIPCION Y COMPLEMENTOS AL TEXTO*
Instalaciones de recogida de agua de una zona urbanizada y depuración posterior de la misma.

## UISA Alcantarillado

*DESCRIPCION Y COMPLEMENTOS AL TEXTO*
Evacuación de aguas pluviales y residuales desde las respectivas acometidas hasta el cauce receptor o hasta la estación depuradora cuando ésta sea necesaria.

*REQUISITOS PREVIOS A LA EJECUCION*
Localización de las instalaciones de servicios existentes.
Posibilidades y condiciones del vertido dado por el organismo competente.

*COMPONENTES*
CANALIZACIÓN DE TUBO U OVOIDE DE HORMIGÓN EN MASA
Conducto circular u ovoide de hormigón en masa, hormigón de 125Kg/cm2, mortero o betún asfáltico y tierras procedentes de la excavación.
CANALIZACIÓN DE TUBO DE FIBROCEMENTO o P.V.C.
Conducto y manguitos de fibrocemento o P.V.C., arena de río, junta de caucho o colas, hormigón de 125Kg/cm2 y tierras procedentes de la excavación.
CÁMARA DE DESCARGA
Hormigón de 125Kg/cm2 y 200Kg/cm2, ladrillo macizo R-100 Kg/cm2, cerco y tapa rectangular de fundición, arena de río, mortero M-40, malla 125x100 diámetro 25mm B-500S cada 10cm, encofrado, grifo de alimentación diámetro 25mm, pates de acero galvanizado, sifón de descarga 20 l/s, mortero 1:3.
SUMIDERO
Ladrillo macizo R-100 Kg/cm2, mortero M-40, mortero 1:3, hormigón de 125Kg/cm2 y tapa de rejilla de fundición.
ARQUETA DE REGISTRO
Hormigón de 150Kg/cm2, mortero 1:3, malla de acero B-500S, pates de acero galvanizado y tapa y cerco rectangular de fundición.
POZO DE RESALTO RECTANGULAR DE HORMIGÓN
Hormigón HA-25 N/mm2, acero B-500S, cerco y tapa rectangular de fundición, pates de acero galvanizado, tubos y piezas especiales de fibrocemento.
POZO DE RESALTO DE FÁBRICA
Ladrillo macizo R-100 Kg/cm2, mortero M-40, mortero 1:3, hormigón de 125Kg/cm2, pates de acero galvanizado, tubos y piezas especiales de fibrocemento, cerco y tapa de rejilla rectangular o circular de fundición.
POZO DE REGISTRO CIRCULAR
Aros de hormigón prefabricado, mortero 1:3, hormigón de 125Kg/cm2, pates de acero galvanizado y cerco y tapa circular de fundición.

*EJECUCION Y ORGANIZACION*
CANALIZACIÓN DE TUBO U OVOIDE DE HORMIGÓN EN MASA
Sobre la zanja de dimensiones determinadas se extenderá una solera de hormigón de 150Kg/cm2 de 15cm de espesor sobre la que se apoyará el conducto circular u ovoide. Posteriormente se rellenará con el mismo hormigón la zanja formando una tongada de espesor A/4, siendo Al diámetro interior del tubo o altura interior del ovoide. El resto del volumen se rellenará con tierras procedentes de la excavación exentas de áridos mayores de 8cm, por tongadas de 20cm y compactadas adecuadamente. Este relleno será sustituido por hormigón en la zona de juntas entre tubos u ovoides.
La unión de elementos se realizará por medio de juntas de enchufe-campana sellado de mortero o betún asfáltico.
En las conducciones reforzadas el hormigón envolverá al tubo u ovoide hasta 50cm por encima de ellos.
CANALIZACIÓN DE TUBO DE FIBROCEMENTO o P.V.C.
Sobre la zanja de dimensiones determinadas se extenderá una capa de arena de río de 10cm de espesor sobre la que se apoyará el conducto de fibrocemento o P.V.C. Posteriormente se rellenará con la misma arena hasta cubrir el tubo en otros 10cm. El resto del volumen se rellenará con tierras procedentes de la excavación, exentas de áridos mayores de 8cm, por tongadas de 20cm y compactadas adecuadamente.
La unión de elementos de fibrocemento se realizará por medio de manguitos del mismo material y junta de caucho.
La unión de elementos de P.V.C. se realizará por encolado o encolado con manguito para diámetros superiores a 63cm.
En las conducciones reforzadas, un hormigón de 125Kg/cm2 envolverá al tubo hasta 50cm por encima del mismo.
CÁMARA DE DESCARGA
Constituida por un muro aparejado de 25cm de espesor, de ladrillo macizo R-100 Kg/cm2 con mortero M-40, enfoscada y bruñida interiormente con mortero 1:3. Estará construida sobre solera de hormigón de 125Kg/cm2 y coronada por una losa armada de hormigón de 200Kg/cm2 con cerco y tapa rectangular de fundición. Estará provista de escalerilla a base de patés de acero galvanizado y estará ejecutada de acuerdo con el esquema y acotación de la NTE.ISA.
SUMIDERO
Constituido por un muro aparejado de 12cm de espesor, de ladrillo macizo R-100 Kg/cm2 con juntas de mortero M-40 de 1cm de espesor, enfoscado y bruñido interiormente con mortero 1:3. Estará construido sobre solera de hormigón de 125Kg/cm2 y coronado por un recercado de hormigón de 125Kg/cm2 con cerco y tapa de rejilla rectangular de fundición. Contará con una salida de tubo lateral de 20cm de diámetro y estará realizado de acuerdo con el esquema y acotación de la NTE.ISA.
ARQUETA DE REGISTRO
Arqueta rectangular constituida por un muro de hormigón armado de 150Kg/cm2, enfoscado y bruñido interior con mortero 1:3. Estará construida sobre solera de hormigón de la misma resistencia y coronada por una losa armada de hormigón con acero B-500S con tapa y cerco rectangular de fundición. Contará con una escalerilla de pates de acero galvanizado y estará realizada de acuerdo con la acotación de la NTE.ISA.
POZO DE RESALTO RECTANGULAR DE HORMIGÓN
Constituido por un muro de hormigón HA-25 armado con acero B-500S de sección definida en la Documentación y altura 3m. Estará construido sobre solera de hormigón de 125Kg/cm2 y coronado por una losa armada de hormigón de 175Kg/cm2 armada con malla y con cerco y tapa rectangular de fundición. Se realizará en su interior una escalerilla a base de pates de acero galvanizado.
Estará provisto de tubos y piezas especiales de fibrocemento de 40cm de diámetro en el seno de una masa de hormigón para conexión entre canalizaciones de distinta cota y estará ejecutada de acuerdo con la acotación de la NTE.ISA.
POZO DE RESALTO DE FABRICA
Constituido por un muro aparejado de 25cm de espesor, de ladrillo macizo R-100 Kg/cm2 de 3m de altura con juntas de mortero M-40 de 1cm de espesor, enfoscado y bruñido interiormente con mortero 1:3. Estará construido sobre solera de hormigón de 125Kg/cm2 y coronado por un recercado de hormigón de 125Kg/cm2 con cerco y tapa de rejilla rectangular o circular de fundición.
Contará con escalerilla a base de pates de acero galvanizado.
Estará provisto de tubos y piezas especiales de fibrocemento de 40cm de diámetro en el seno de una masa de hormigón para conexión entre canalizaciones de distinta cota y estará ejecutada de acuerdo con el esquema y acotación de la NTE.ISA.
POZO DE REGISTRO CIRCULAR
Constituido por un muro de sección circular de dimensiones fijadas en la Documentación ejecutado con aros de hormigón prefabricado tomados con mortero 1:3 y enfoscado y bruñido interior. Estará ejecutado sobre solera de hormigón de 125Kg/cm2 y coronado por un recercado del mismo tipo de hormigón rodeando cerco y tapa circular de fundición enrasados con el pavimento.
Estarán provistos de escalerilla a base de pates de acero galvanizado.
En su base interior una solera de hormigón de 125Kg/cm2 en formación de pendientes servirá de apoyo a la conducción.
Se ejecutará de acuerdo con esquema y acotación descrita en la norma NTE-ISS.

*NORMATIVA*
Los tubos u ovoides de hormigón en masa cumplirán lo establecido en la norma A.S.T.M. C-14.81.
Los tubos de fibrocemento cumplirán lo establecido en la norma UNE 41080
Los tubos de P.V.C. cumplirán lo establecido en la norma UNE 53112
NTE-ISA y UNE que se indican en ésta.
Ordenanzas municipales.
Pliego de Prescripciones Técnicas Generales para tuberías de saneamiento de poblaciones del MOPU.
EHE

*CONTROL Y ACEPTACION*
CANALIZACIÓN DE TUBO U OVOIDE DE HORMIGÓN EN MASA
Se realizará un control cada tres tramos en el que se comprobará la rasante de los conductos entre pozos, no admitiéndose variación de la diferencia de cotas de los pozos extremos superior al 20%.
Se realizará un control cada 15m controlando los recalces y corchetes, no admitiéndose una ejecución deficiente o deficiencias superiores a 5cm.
Se realizará una prueba sobre la instalación en general, observando la estanquidad de los tramos sometidos a una presión de 0,5atm, no admitiéndose si se detecta una fuga antes de tres horas.
Si la canalización es reforzada, se hará una inspección general de espesores sobre los conductos y un control por cada tramo reforzado observando la compacidad del material de relleno, no admitiéndose deficiencias superiores al 10% en los espesores sobre conductos o densidad seca inferior al 100% de la correspondiente al Próctor Normal.
CANALIZACIÓN DE TUBO DE FIBROCEMENTO o P.V.C.
Se realizará un control cada tres tramos en el que se comprobará la rasante de los conductos entre pozos, no admitiéndose variación de la diferencia de cotas de los pozos extremos superior al 20%.
Se realizará un control cada 15m observando el relleno de arena y la colocación de manguitos de unión, no admitiéndose deficiencias superiores a 5cm o ejecución defectuosa respectivamente.
Se realizará una prueba sobre la instalación en general, observando la estanquidad de los tramos sometidos a una presión de 0,5atm, no admitiéndose si se detecta una fuga antes de tres horas.
Si la canalización es reforzada, se hará una inspección general de espesores de material de refuerzo sobre los conductos y un control por cada tramo reforzado observando la compacidad del material de relleno, no admitiéndose deficiencias superiores al 10% en los espesores sobre conductos o densidad seca inferior al 100% de la correspondiente al Próctor Normal.
CÁMARA DE DESCARGA
Se controlará una por cada dos ejecutadas, observando sus dimensiones y el enrase de la tapa con el pavimento, no admitiéndose variaciones de dimensiones superiores al 5% o variaciones superiores a 0,5cm en el enrase.
SUMIDERO
Se controlará uno por cada dos ejecutados, observando sus dimensiones y el enrase de la rejilla con el pavimento, no admitiéndose variaciones de dimensiones superiores al 5% o variaciones superiores a 0,5cm en el enrase.
ARQUETA DE REGISTRO
Se controlará una cada cinco arquetas ejecutadas observando la cota de la solera, dimensiones generales y desnivel entre las bocas de entrada y salida, no admitiéndose variaciones superiores a 3cm en la cota de solera, variaciones superiores a 5cm en las dimensiones o desnivel nulo o negativo.
Se realizará además, un control cada diez arquetas comprobando el enrase de la tapa con el pavimento, no admitiéndose variaciones superiores a 0,5cm.
POZO DE RESALTO RECTANGULAR DE HORMIGÓN
Se controlará uno de cada cinco pozos ejecutados observando la cota de la solera y dimensiones generales, no admitiéndose variaciones superiores a 3cm en la cota de solera o variaciones superiores a 5cm en las dimensiones.
Se realizará además, un control cada diez pozos comprobando el enrase de la tapa con el pavimento, no admitiéndose variaciones superiores a 0,5cm.
POZO DE RESALTO DE FABRICA
Se controlará uno de cada cinco pozos ejecutados observando la cota de la solera y dimensiones generales, no admitiéndose variaciones superiores a 3cm en la cota de solera o variaciones superiores a 5cm en las dimensiones.
Se realizará además, un control cada diez pozos comprobando el enrase de la tapa con el pavimento, no admitiéndose variaciones superiores a 0,5cm.
POZO DE REGISTRO CIRCULAR
Se realizará un control cada cinco pozos ejecutados observando la cota de la solera y dimensiones generales, no admitiéndose variaciones superiores a 3cm en la cota de solera o variaciones superiores a 5cm en las dimensiones.
Se realizará además, un control cada diez pozos comprobando el enrase de la tapa con el pavimento, no admitiéndose variaciones superiores a 0,5cm.
Siempre que se prevea el paso de personas o vehículos ajenos a la obra, se dispondrán a todo lo largo de la zanja, en el borde contrario al que se acopian los productos de la excavación, o a ambos lados si se retiran, vallas que se iluminarán cada 15m con luz roja. Igualmente se colocarán sobre las zanjas pasos con distancias no superiores a 50m.
Se dispondrá en obra de los medios adecuados de bombeo para achicar rápidamente cualquier inundación que pueda producirse.
Cuando se prevea en la zona la existencia de otros servicios, se localizará su trazado y se solicitará el corte del fluido o el desvío, paralizándose los trabajos hasta que se halla adoptado una de las dos alternativas, o por la Dirección Técnica se ordenen las condiciones de trabajo.
Al comenzar la jornada se revisarán las entibaciones. En zanjas y pozos se comprobará la ausencia de gases y vapores. De existir se ventilará la zanja o pozo antes de comenzare los trabajos hasta eliminarlos.

*CRITERIOS DE MEDICION Y VALORACION*
La canalización de alcantarillado de tubería u ovoide de hormigón se medirá por metro ejecutado sobre zanja, incluido solera, recalce y elementos de enlace.
La canalización reforzada de alcantarillado de tubería u ovoide de hormigón se medirá por metro ejecutado sobre zanja, incluido solera, recalce, elementos de enlace y hormigón de refuerzo.
La canalización de alcantarillado de tubería de P.V.C. se medirá por metro ejecutado sobre zanja, incluido solera y enlace.
La canalización reforzada de alcantarillado de tubería de P.V.C. se medirá por metro ejecutado sobre zanja, incluido solera, enlace y hormigón de refuerzo.
La canalización de alcantarillado de tubería de fibrocemento se medirá por metro ejecutado sobre zanja, incluido solera y elementos de enlace.
Las cámaras de descarga se medirán por unidades iguales totalmente ejecutadas según Documentación y NTE-ISA 12 incluyendo conexión a la red, rebosadero y en funcionamiento.
Los sumideros se medirán por unidades iguales totalmente ejecutadas según Documentación y NTE-ISA 13 incluyendo conexión a la red y en funcionamiento.
Las arquetas se medirán por unidades iguales totalmente ejecutadas según Documentación y NTE-ISA incluyendo conexión a la red y en funcionamiento.
Los pozos de resalto se medirán por unidades iguales totalmente ejecutadas según Documentación y NTE-ISA.
Los pozos de registro se medirán por unidades iguales totalmente ejecutadas según Documentación y NTE-ISA.

*MANTENIMIENTO*
En las canalizaciones de hormigón o fibrocemento no se verterán a la red basuras, ni aguas de las siguientes características:
Ph menor que 6 ó mayor de 9
Con temperaturas superiores a 40º
Conteniendo detergentes no biodegradables
Conteniendo aceites minerales, orgánicos y pesados
Conteniendo colorantes permanentes y sustancias tóxicas
Conteniendo una concentración de sulfatos mayor de 0,2g/l
Se comprobará el funcionamiento de la cámara de descarga cada 6 meses, reconociendo todos sus elementos y reponiéndolos, en caso de rotura o falta.
Se limpiarán los sumideros cada tres meses y se repondrá la rejilla en caso de rotura o falta.
Se reconocerán en los pozos de resalto y pozos de registro todos sus elementos cada 6 meses, reponiéndolos en caso de rotura o falta y se limpiarán cada doce meses.

## UJ Jardinería

*DESCRIPCION Y COMPLEMENTOS AL TEXTO*
Plantación y mantenimiento de especies vegetales en zonas urbanas, parques y jardines y áreas de carreteras.

## UJS Formación de césped

*DESCRIPCION Y COMPLEMENTOS AL TEXTO*
Labores para cubrir una superficie ajardinada con césped.

*REQUISITOS PREVIOS A LA EJECUCION*
Estudio de la composición del suelo y corrección del mismo mediante la adición de uno o varios componentes si fuera preciso.

*COMPONENTES*
Semillas o tepes, turba, arena y abono orgánico, productos fitosanitatrios.

*EJECUCION Y ORGANIZACION*
En primer lugar se realizará una labor de tratamiento superficial con grada de discos, azada rotativa o fresadora.
Posteriormente se procederá a un rulado ligero.
A continuación un gradeo con pases cruzados hasta una profundidad de 15cm y nuevamente un pase de rulo.
Se hará una pasada de rastrillo para eliminar las piedras y para proceder a una primera nivelación, después un tercer paso de rulo.
Si el estudio previo lo recomienda, se aportará turba en la proporción fijada.
Se allanará definitivamente con rastrillo hundiéndolo no más de tres centímetros y se añadirá el abono si fuera necesario.
Se esparcirá la semilla de la especie o mezcla de ellas y se pasará por última vez el rulo.
Se mantendrá el terreno con la humedad óptima, añadiendo agua pulverizada sin formar corrientes y charcos que puedan arrastrar las semillas.
Cuando se decida conseguir el recubrimiento a base de tepes, se preparará el terreno como si se fuera a sembrar, de forma similar a la anterior.
Se colocarán los tepes de forma que se deje el mínimo espacio entre ellos, espacios que se taparán con tierra ligera o mantillo. Se asegurará que no queden las juntas alineadas y de que no existe necesidad de transitar por el terreno en tiempo próximo.
Serán apisonados y regados muy abundantemente, incluso llegando a inundarlo 2cm, repitiendo esta operación las veces que la climatología y el tipo de suelo obligue a juicio de la Dirección.

*NORMATIVA*
Normas del Ministerio de Industria, Ordenes del Ministerio de Agricultura sobre la aplicación de productos fitosanitarios, fertilizantes y afines.

*CONTROL Y ACEPTACION*
Se controlará el proceso de preparación del terreno comprobando que se ajusta a estas recomendaciones o a otras debidamente justificadas y de conformidad.

*SEGURIDAD Y SALUD LABORAL*
Se evitará la aplicación de productos fitosanitarios en días de viento intenso.

*MANTENIMIENTO*
El mantenimiento de las zonas de césped comprende las labores de jardinería siguientes:
Limpieza para el buen desarrollo y aspecto de la plantación.
Riego adecuado a las necesidades, condiciones climatológicas y del terreno, realizándolo preferiblemente a primera hora de la mañana o a última de la tarde y evitándolo los días de fuerte viento.
Siegas periódicas cuando se alcance una altura de 10cm, dejándola en 2cm o con el criterio fundado que se desee, procurando no dejar los restos de la siega sobre el terreno.
Eliminación hasta la raíz de las hierbas que invaden caminos, terrenos colindantes y parterres.
Eliminación de hierbas no deseados que entorpezcan el buen desarrollo de las demás o la estética del conjunto.
Aireación del terreno, perforándolo con rodillos especiales y quitando los fragmentos resultantes recebándolos a continuación con mantillo y arena.
Resiembra para cubrir zonas con calvas con semillas de la misma especie.
Tratamientos fitosanitarios.

## UJSC Tepes (07/07/1997)

## UP Firmes y Pavimentos

*DESCRIPCION Y COMPLEMENTOS AL TEXTO*
Construcción de distintas capas que, colocadas sobre la explanada, conforman una superficie para el transito de personas o vehículos.

## UPP Peatonales

*DESCRIPCION Y COMPLEMENTOS AL TEXTO*
Composición de pavimentos para uso peatonal.

## UPPR Piezas rígidas

*DESCRIPCION Y COMPLEMENTOS AL TEXTO*
Revestimientos de suelos de viales peatonales con baldosas prefabricados de mortero o pasta de cemento, losetas de terrazo, losetas de granito, etc.

*REQUISITOS PREVIOS A LA EJECUCION*
Se deberá contar con la información del proyecto referente al uso, cargas supuestas, juntas de dilatación e instalaciones que puedan condicionar la colocación del pavimento.

*COMPONENTES*
PAVIMENTO DE BALDOSA DE CEMENTO
Baldosas prefabricadas de cemento, arena para asiento y mortero para base de agarre.
PAVIMENTO DE LOSETA TERRAZO
Baldosas de cemento terrazo, arena para asiento, mortero para base de agarre y colorante.
PAVIMENTO DE LOSAS DE GRANITO
Losa de granito, arena para asiento, lechada de cemento.

*EJECUCION Y ORGANIZACION*
PAVIMENTO DE BALDOSA DE CEMENTO
Sobre la base se extenderá una capa no inferior de 20mm de arena. Sobre ella se irá extendiendo el mortero de cemento formando una capa de 2mm de espesor cuidando que quede una superficie continua de asiento del solado.
Previamente a la colocación de la baldosa, y con el mortero fresco, se espolvoreará con cemento.
Se colocarán las baldosas, humedecidas previamente, sobre la capa de cemento a medida que se va extendiendo, con juntas no inferiores a 1mm.
Posteriormente se extenderá la lechada de cemento puro para tapar las juntas, eliminando posteriormente los restos de ésta y limpiando la superficie.
Se dispondrán juntas de dilatación en pavimentos exteriores formando una cuadrícula no superior a 5m de lado.
PAVIMENTO DE LOSETA TERRAZO
Sobre la base se extenderá una capa no inferior de 20mm de arena. Sobre ella se irá extendiendo el mortero de cemento formando una capa de 2mm de espesor cuidando que quede una superficie continua de asiento del solado.
Previamente a la colocación de la baldosa, y con el mortero fresco, se espolvoreará con cemento.
Se colocarán las baldosas, humedecidas previamente, sobre la capa de cemento a medida que se va extendiendo, con juntas no inferiores a 1mm.
Posteriormente se extenderá la lechada de cemento y arena, coloreada con la misma tonalidad de la baldosa para tapar las juntas, eliminando posteriormente los restos de ésta y limpiando la superficie. No se pisará durante los cuatro días siguientes. El acabado pulido se realizará con máquina de disco horizontal.
Se dispondrán juntas de dilatación en pavimentos exteriores formando una cuadrícula no superior a 5m de lado.
PAVIMENTO DE LOSAS DE GRANITO
Se extenderá un lecho de arena sobre el soporte de espesor no menor de 30mm sobre el que se colocarán las losas, asentándolas por apisonado una vez alineadas, debiendo quedar niveladas y enrasadas. Se dispondrán con juntas no inferiores a 8mm ni pendientes inferiores al 2%. Se extenderá la lechada de cemento con arena sobre las juntas, de forma que éstas queden totalmente rellenas y se limpiará la superficie para eliminar los restos.

*NORMATIVA*
PAVIMENTO DE BALDOSA DE CEMENTO
Las baldosas de cemento se clasifican según la norma UNE 41008, y se ensayan según lo establecido en las normas UNE 7008. UNE 7015, UNE 7033 además de lo dispuesto en la NTE-RSR.
PAVIMENTO DE LOSETA TERRAZO
Las baldosas de terrazo se definen y clasifican según la norma UNE 41008 y se ensayan según lo establecido en las normas UNE 7008. UNE 7015, UNE 7033 además de lo dispuesto en la NTE-RSR.
PAVIMENTO DE LOSAS DE GRANITO
Se cumplirá lo dispuesto en la norma NTE-RSR y cumplirán las exigencias descritas según los ensayos de las normas UNE 7068, UNE 7034, UNE 7008.

*CONTROL Y ACEPTACION*
PAVIMENTO DE BALDOSA DE CEMENTO
Cuando el material llegue a obra con una marca o sello de calidad o conformidad, el control y aceptación del mismo se reducirá a comprobar que corresponde con el especificado en la Documentación Técnica. En cualquier caso no deberán presentar grietas, desconchones, manchas o defectos aparentes.
Se realizará un control de la ejecución del pavimento cada 100m2, examinando el aspecto de la disposición de las piezas, espesor de la capa de arena y capa de mortero además de tamaño y tapado de juntas, no admitiéndose una colocación deficiente, un espesor de la capa de arena o de mortero menor del especificado o ausencia de lechada en juntas.
En la misma frecuencia se realizará un control de planeidad y horizontalidad, no admitiéndose variaciones superiores a 4mm (medido por solape con regla de 2m), cejas superiores a 1mm ó pendientes superiores al 0,5%.
PAVIMENTO DE LOSETA TERRAZO
Cuando el material llegue a obra con una marca o sello de calidad o conformidad, el control y aceptación del mismo se reducirá a comprobar que corresponde con el especificado en la Documentación Técnica. En cualquier caso no deberán presentar grietas, desconchones, manchas o defectos aparentes.
Se realizará un control de la ejecución del pavimento cada 100m2, examinando el aspecto de la disposición de las piezas, espesor de la capa de arena y capa de mortero además de tamaño y tapado de juntas, no admitiéndose una colocación deficiente, un espesor de la capa de arena o de mortero menor del especificado o ausencia de lechada en juntas.
En la misma frecuencia se realizará un control de planeidad y horizontalidad, no admitiéndose variaciones superiores a 4mm (medido por solape con regla de 2m), cejas superiores a 1mm ó pendientes superiores al 0,5%.
PAVIMENTO DE LOSAS DE GRANITO
Las piezas de piedra natural para pavimentos se presentarán en forma cuadrada, rectangular o irregular con las caras horizontales paralelas al lecho de cantera y con grosor no inferior a 30mm. La cara superior estará trabajada y la cara inferior solo desbastada o en su estado natural. No presentarán grietas, coqueras o fisuras.
Se realizará un control de la ejecución del pavimento cada 100m2, examinando el aspecto de la disposición de las piezas, espesor y tipo de arena empleada en la base y tamaño y tapado de juntas, no admitiéndose una colocación deficiente, un espesor de la capa de arena menor del especificado o arena procedente de playa. Tampoco se admitirá la presencia de juntas menores de 8mm o aquellas que no estén cubiertas de lechada.
En la misma frecuencia se realizará un control de planeidad y horizontalidad, no admitiéndose variaciones superiores a 6mm (medido por solape con regla de 2m), cejas superiores a 4mm ó pendientes superiores al 0,5%.

*CRITERIOS DE MEDICION Y VALORACION*
PAVIMENTO DE BALDOSA DE CEMENTO
Se valorará y medirá por m2 de pavimento ejecutado, incluso nivelado de arena, ejecución de maestras, espolvoreado de baldosas, humedecido y limpieza.
PAVIMENTO DE LOSETA TERRAZO
Se valorará y medirá por m2 de pavimento ejecutado, incluso nivelado de la arena y mortero, espolvoreado, colocación y corte de baldosas, humedecido y limpieza.
PAVIMENTO DE LOSAS DE GRANITO
Se valorará y medirá por m2 de pavimento ejecutado, incluso nivelado de arena, ejecución de maestras, espolvoreado, colocación y corte de baldosas, humedecido y limpieza.

*MANTENIMIENTO*
PAVIMENTO DE BALDOSA DE CEMENTO
En su utilización se evitará el derramamiento de grasas, aceites y la permanencia de agentes químicos agresivos. Su limpieza se realizará con agua abundante y cepillo de cerdas.
Se realizará una inspección, al menos cada 5 años, para ver si existen roturas, hundimientos o alguna otra anomalía.
PAVIMENTO DE LOSAS DE GRANITO
En su utilización se evitará el derramamiento de grasas, aceites y la permanencia de agentes químicos agresivos. Su limpieza se realizará evitando el uso de jabones, lejías o amoníaco y en ningún caso ácidos.
Se podrán emplear para el granito aguas jabonosas o detergentes no agresivos.
Cada 5 años o antes, si fuera observada alguna anomalía, se realizará una inspección del pavimento, observando si aparece en alguna zona, baldosas rotas agrietadas o desprendidas en cuyo caso se repondrán o se procederá a su fijación.

## UPV Viales

*DESCRIPCION Y COMPLEMENTOS AL TEXTO*
Conjunto de operaciones necesarias para la ejecución de viales o preparación y acondicionamiento del suelo destinado al trafico de vehículos o personas. Incluyendo ejecución de subbases, bases, pavimentos y tratamientos superficiales.

## UPVB Bases

*DESCRIPCION Y COMPLEMENTOS AL TEXTO*
Capa del firme colocada sobre la subbase que constituye, junto con éste, el apoyo del pavimento del vial.

*REQUISITOS PREVIOS A LA EJECUCION*
MACADAM
Los áridos no se extenderá hasta que se haya comprobado que la superficie sobre la que ha de asentarse tiene la densidad debida y las rasantes indicadas en los planos, con las tolerancias aceptadas.
ZAHORRA ARTIFICIAL
La zahorra artificial no se extenderá hasta que se haya comprobado que la superficie sobre la que ha de asentarse tiene la densidad debida y las rasantes indicadas en los planos, con las tolerancias aceptadas.
SUELOS ESTABILIZADOS CON CEMENTO
El suelo que se va a estabilizar con cemento estará exentos de cantidades tales de materia orgánica, materia vegetal u otras que puedan alterar el fraguado del cemento.
El suelo estabilizado no se extenderá hasta que se haya comprobado que la superficie sobre la que ha de asentarse tiene la densidad debida y las rasantes indicadas en los planos, con las tolerancias aceptadas además de estar convenientemente regado sin presencia de charcos.
GRAVA-CEMENTO
La mezcla grava-cemento no se extenderá hasta que se haya comprobado que la superficie sobre la que ha de asentarse tiene la densidad debida y las rasantes indicadas en los planos, con las tolerancias aceptadas, además de estar convenientemente regado sin presencia de charcos.
GRAVA-EMULSIÓN
La mezcla grava-emulsión no se extenderá hasta que se haya comprobado que la superficie sobre la que ha de asentarse tiene la densidad debida y las rasantes indicadas en los planos, con las tolerancias aceptadas. Además, si se precisa, se efectuará un riego de imprimación previo.
MEZCLA BITUMINOSA CALIENTE
La mezcla no se extenderá hasta que se haya comprobado que la superficie sobre la que ha de asentarse tiene la densidad debida y las rasantes indicadas en los planos, con las tolerancias aceptadas, además de estar convenientemente regado sin presencia de charcos. Si es necesario un riego de imprimación o de adherencia previo, no se extenderá la mezcla hasta que hallan curado éstos, no debiendo quedar restos de fluidificantes o de agua en superficie. Así mismo, cuando transcurra mucho tiempo hasta el extendido, se comprobará que el riego no ha perdido su capacidad de unión con la mezcla.
GRAVA-ESCORIA
La mezcla grava-escoria no se extenderá hasta que se haya comprobado que la superficie sobre la que ha de asentarse tiene la densidad debida y las rasantes indicadas en los planos, con las tolerancias aceptadas, además de estar convenientemente regado sin presencia de charcos.
HORMIGÓN U HORMIGÓN MAGRO
El hormigón no se extenderá hasta que se haya comprobado que la superficie sobre la que ha de asentarse tiene la densidad debida y las rasantes indicadas en los planos, con las tolerancias aceptadas.
Antes de la puesta en obra del hormigón, y si es necesario, se impermeabilizará la superficie de apoyo con un producto bituminoso adecuado o se cubrirá con papel especial, láminas de material plástico u otro procedimiento aprobado por la Dirección.

*COMPONENTES*
MACADAM
Conjunto de áridos de granulometría discontinua, donde el árido grueso procede de machaqueo y trituración de piedra de cantera, o grava natural. El árido fino o RECEBO será, en general, arena natural, suelo seleccionado, detritus de machaqueo o material local.
ZAHORRA ARTIFICIAL
Áridos procedentes del machaqueo y trituración de piedras de cantera o grava natural.
SUELOS ESTABILIZADOS CON CEMENTO
Mezclas elaboradas con suelos, cemento de categoría inferior a 350, agua y eventualmente adiciones.
GRAVA-CEMENTO
Mezclas elaboradas con áridos, cemento de categoría inferior a 350, agua y eventualmente adiciones.
Los áridos será naturales o procedentes de machaqueo y trituración de piedra de cantera, o grava natural.
GRAVA-EMULSIÓN
Mezclas elaboradas con áridos, emulsión asfáltica y agua.
Los áridos será naturales o procedentes de machaqueo y trituración de piedra de cantera, o grava natural.
La emulsión será en general de rotura media o lenta, pudiéndose emplear emulsiones especiales de rotura controlada y/o aditivos en el agua de envuelta.
MEZCLA BITUMINOSA CALIENTE
Mezclas elaboradas con ligantes bituminosos y áridos finos y gruesos.
GRAVA-ESCORIA
Mezclas elaboradas a base de áridos, escoria granulada de alto horno, agua y generalmente cal apagada.
Los áridos serán procedentes de machaqueo y trituración de piedra de cantera o grava natural.
La escoria empleada no procederá de acopios siderúrgicos.
HORMIGÓN U HORMIGÓN MAGRO
Árido grueso, árido fino, cemento y agua.

*EJECUCION Y ORGANIZACION*
MACADAM
Se procederá a la extensión de la tongada de árido grueso de espesor uniforme, entre 10 y 20cm, compactándola posteriormente hasta que quede totalmente trabado y no se produzcan corrimientos, ondulaciones o desplazamientos delante del compactador.
Después se procederá al relleno de huecos con el recebo y su posterior compactación.
ZAHORRA ARTIFICIAL
Se procederá a la extensión de las tongadas sucesivas tomando precauciones para evitar la segregación o contaminación de los áridos y en un espesor tal que se asegure, con los medios que se disponen, la compactación exigida.
Después de extendida la tongada se procederá, si es preciso, a su humectación uniforme.
SUELOS ESTABILIZADOS CON CEMENTO
Se procederá al vertido y extensión del suelo en una sola tongada, tomando las precauciones necesarias para evitar segregaciones o contaminaciones.
El espesor de la tongada, antes de compactar, será tal que con la compactación se obtenga el espesor previsto teniendo en cuenta que no se permitirá el recrecido de espesor en capas delgadas una vez realizada la compactación.
Una vez acabada la compactación, y dentro del plazo estimado como máximo, se podrá hacer el refino con niveladora hasta conseguir la rasante adecuada. Después se eliminará de la superficie el material suelto y se recompactará el material suelto.
La mezcla se mantendrá húmeda, por lo menos, los 7 días que siguen a su terminación y protegida contra las heladas si se prevé su aparición. Además se prohibirá la circulación de vehículos durante esos mismos días.
GRAVA-CEMENTO
Se procederá al vertido y extensión de la mezcla, tomando las precauciones necesarias para evitar segregaciones o contaminaciones.
El espesor de la tongada, antes de compactar, será tal que con la compactación se obtenga el espesor previsto teniendo en cuenta que no se permitirá el recrecido de espesor en capas delgadas una vez realizada la compactación, aunque se aceptará un refino con motoniveladora y posterior recompactación de la zona corregida siempre que esté dentro del plazo máximo establecido.
Una vez acabado, para conseguir el curado, se procederá a la aplicación de un riego con ligante bituminoso, operación que tendrá lugar antes de 12 horas después de acabada la compactación, debiendo mantenerse hasta entonces la superficie convenientemente húmeda.
Se prohibirá la circulación de vehículos sobre las capas ejecutadas en los tres días siguientes a su terminación y no se extenderán las capas superiores hasta transcurridos 7 días.
GRAVA-EMULSIÓN
Se procederá al vertido y extensión de la mezcla, tomando las precauciones necesarias para evitar segregaciones o contaminaciones.
La extensión se efectuará mecánicamente formando una capa de espesor apropiado, tal que después de la compactación se obtengan las rasantes y secciones definidas.
Para la compactación se utilizarán rodillos de neumáticos, rodillos vibrantes o mixtos y se efectuará en tongadas con un espesor tal que, con los medios de compactación disponibles, se consiga la expulsión de la mayor cantidad de agua posible y una densidad uniforme en todo el espesor.
Siempre que sea posible, la capa se compactará en una sola tongada.
Si no fuera así, solo se extenderá una segunda capa una vez que la primera halla compactado y curado.
MEZCLA BITUMINOSA CALIENTE
La superficie de la capa extendida quedará lisa y con un espesor tal que, una vez compactada, se ajuste a lo indicado en la Documentación.
Se realizará el menor número de juntas longitudinales posibles y cuando sea posible se extenderá en todo el ancho a tratar. En caso contrario se compactará una franja antes de extender la paralela, solapándose sobre esta 15cm a la hora de compactar la segunda. Las franjas sucesivas se colocarán mientras el borde de la contigua está todavía caliente y en condiciones de ser compactado fácilmente. De no ser así se ejecutará una junta longitudinal.
La colocación se realizará con la mayor continuidad posible disponiendo de un número suficiente de operarios añadiendo mezcla caliente y enrasándola.
La compactación se realizará a la mayor temperatura posible en que la mezcla pueda soportar la carga hasta conseguir la densidad exigida.
GRAVA-ESCORIA
Salvo indicación contraria de la Dirección, el vertido y extensión de la mezcla se efectuará antes de 24h desde el momento de su fabricación, tomando las precauciones necesarias para evitar segregaciones o contaminaciones.
La extensión se realizará en capas de espesor tal que, una vez compactadas, quede comprendido entre 15 y 25cm.
La grava-escoria se compactará en una sola tongada y una vez acabada ésta se podrá abrir al tráfico, cuidando que éste se distribuya uniformemente y manteniendo ligeramente húmeda la superficie.
HORMIGÓN U HORMIGÓN MAGRO
Se procederá al vertido del hormigón de forma que no se perturbe la colocación de los elementos anteriores, nivelándolo con una maestra.
No se añadirá agua ni mortero para aumentar la trabajabilidad de la masa.
Durante el primer período de endurecimiento deberá protejerse el hormigón contra el lavado por lluvia, contra desecación rápida y contra congelación.
Se prohibirá toda circulación sobre el firme en los tres días posteriores al hormigonado.
Para el curado por humedad, se extenderá sobre la superficie arpilleras, esterillas u otros materiales limpios que retengan la humedad.
Antes de que estén dispuestos estos materiales se humectará la superficie con agua pulverizada, nunca aplicada a presión.

*NORMATIVA*
MACADAM
El macadam se define y se rige por lo dispuesto en el Pliego de Prescripciones Técnicas Generales para obras de carreteras y puentes, referido a las normas de ensayo NLT y UNE citadas en dicho pliego.
ZAHORRA ARTIFICIAL
La zahorra artificial se define y se rige por lo dispuesto en el Pliego de Prescripciones Técnicas Generales para obras de carreteras y puentes, referido a las normas de ensayo NLT y UNE citadas en dicho pliego.
SUELOS ESTABILIZADOS CON CEMENTO
El cemento recibido en obra cumplirá las prescripciones del Pliego de Prescripciones Técnicas Generales para la recepción del Cemento RC-97.
El suelo estabilizado con cemento se define y se rige por lo dispuesto en el Pliego de Prescripciones Técnicas Generales para obras de carreteras y puentes, referido a las normas de ensayo NLT y UNE citadas en dicho pliego.
GRAVA-CEMENTO
El cemento recibido en obra cumplirá las prescripciones del Pliego de Prescripciones Técnicas Generales para la recepción del Cemento RC-97.
Las mezclas grava-cemento se definen y se rigen por lo dispuesto en el Pliego de Prescripciones Técnicas Generales para obras de carreteras y puentes, referido a las normas de ensayo NLT y UNE citadas en dicho pliego.
GRAVA-EMULSIÓN
La grava-emulsión se define y se rige por lo dispuesto en el Pliego de Prescripciones Técnicas Generales para obras de carreteras y puentes, referido a las normas de ensayo NLT y UNE citadas en dicho pliego.
MEZCLA BITUMINOSA CALIENTE
La mezcla bituminosa se define y se rige por lo dispuesto en el Pliego de Prescripciones Técnicas Generales para obras de carreteras y puentes, referido a las normas de ensayo NLT y UNE citadas en dicho pliego.
GRAVA-ESCORIA
La grava-escoria se define y se rige por lo dispuesto en el Pliego de Prescripciones Técnicas Generales para obras de carreteras y puentes, referido a las normas de ensayo NLT y UNE citadas en dicho pliego.
HORMIGÓN U HORMIGÓN MAGRO
El cemento recibido en obra cumplirá lo dispuesto en el Pliego de Prescripciones Técnicas Generales para la recepción del Cemento RC-97 y será capaz de conferir al hormigón las propiedades que exige el Pliego de Prescripciones Técnicas Generales para obras de carreteras y puentes.
Los áridos y agua cumplirán las condiciones exigidas en el Pliego de Prescripciones Técnicas Generales para obras de carreteras y puentes.

*CONTROL Y ACEPTACION*
MACADAM
La superficie acabada, para su aceptación, no deberá rebasar a la teórica en ningún punto. Así mismo no deberá variar en más de 10mm cuando se compruebe con una regla de 3m.
ZAHORRA ARTIFICIAL
La superficie acabada, para su aceptación, no deberá rebasar a la teórica en ningún punto, ni diferir de ella en más de 1/5 del espesor previsto. Así mismo no deberá variar en más de 10mm cuando se compruebe con una regla de 3m.
SUELOS ESTABILIZADOS CON CEMENTO
La superficie acabada, para su aceptación, no deberá rebasar a la teórica en ningún punto, ni quedar por debajo de ella en más de 1/5 del espesor previsto. Así mismo no deberá variar en más de 10mm cuando se compruebe con una regla de 3m.
GRAVA-CEMENTO
La superficie acabada, para su aceptación, no deberá rebasar a la teórica en ningún punto, ni quedar por debajo de ella en más de 1/5 del espesor previsto. Así mismo no deberá variar en más de 10mm cuando se compruebe con una regla de 3m.
GRAVA-EMULSIÓN
La superficie acabada, para su aceptación, no deberá rebasar a la teórica en ningún punto, ni quedar por debajo de ella en más de 1/5 del espesor previsto. Así mismo no deberá variar en más de 10mm cuando se compruebe con una regla de 3m.
MEZCLA BITUMINOSA CALIENTE
La superficie acabada, para su aceptación deberá presentar una textura uniforme exenta de segregaciones. Así mismo no deberá variar en más de 8mm cuando se compruebe con una regla de 3m.
GRAVA-ESCORIA
La superficie acabada, para su aceptación, no deberá rebasar a la teórica en ningún punto, ni quedar por debajo de ella en más de 1/5 del espesor previsto. Así mismo no deberá variar en más de 10mm cuando se compruebe con una regla de 3m.
HORMIGÓN U HORMIGÓN MAGRO
La regularidad superficial de cada zona se controlará en las 24h posteriores a su ejecución.
El espesor de las losas se comprobará mediante la extracción de testigos no permitiéndose espesores inferiores en 15mm a los exigidos.
No se percibirán fisuras en superficie.

*CRITERIOS DE MEDICION Y VALORACION*
MACADAM
Se valorarán y medirán por m3 ejecutado, incluso relleno de arena, extensión, compactación, consolidación y recebo sobre explanada, humectación y alisado superficial.
ZAHORRA ARTIFICIAL
Se valorarán y medirán por m3 ejecutado, incluso clasificación, extendido y nivelado con motoniveladora, compactación, humectación superficial y alisado.
SUELOS ESTABILIZADOS CON CEMENTO
Se valorarán y medirán por m3 ejecutado, incluso colocación con niveladora, compactación, acabado superficial, ejecución de juntas y curado de la mezcla.
GRAVA-CEMENTO
Se valorarán y medirán por m3 ejecutado, incluso colocación con extendedora, compactación, humectación y acabado superficial.
GRAVA-EMULSIÓN
Se valorará y medirá por m3 ejecutado, incluso extensión y compactación de la mezcla.
MEZCLA BITUMINOSA CALIENTE
Se valorará y medirá por tonelada de mezcla ejecutada, incluso extensión y compactación al 97% del ensayo Marshal.
GRAVA-ESCORIA
Se valorará y medirá por m3 ejecutado, incluso extensión, compactación al 100% del Próctor Modificado y humectación.
HORMIGÓN U HORMIGÓN MAGRO
Se valorará y medirá por m3 ejecutado incluso extendido, compactado y curado.

## UPVC Bordillos y Cunetas

*DESCRIPCION Y COMPLEMENTOS AL TEXTO*
Piezas de piedra o elementos prefabricados de hormigón colocados sobre una solera adecuada, que constituyen una faja o cinta que delimita la superficie de la calzada o de una acera. Pueden ser bordillos o cunetas.

*REQUISITOS PREVIOS A LA EJECUCION*
Se deberá contar con la información del proyecto referente al uso, cargas supuestas e instalaciones que puedan condicionar la colocación del bordillo o cuneta.

*COMPONENTES*
Bordillos de piedra natural o bordillos prefabricados de hormigón y mortero de cemento.
Cunetas prefabricadas de hormigón y mortero de cemento.
Hormigón para las cunetas ejecutadas in situ.

*EJECUCION Y ORGANIZACION*
BORDILLOS DE PIEDRA NATURAL U HORMIGÓN
Las piezas se asentarán sobre un lecho de hormigón dejando un espacio entre ellas de 5mm que se rellenará con un mortero del mismo tipo empleado en el asiento.
CUNETAS DE HORMIGÓN
Una vez nivelado y preparado la base de asiento de la cuneta se procederá a la ejecución de lecho de hormigón correspondiente que se realizará de acuerdo con la Documentación Técnica. Las piezas se colocarán perfectamente alineadas sobre la cara superior de la solera a la cota establecida. Las juntas de asiento, así como las verticales, deberán recibirse con mortero de cemento.
CUNETAS Y ACEQUIAS EJECUTADAS EN OBRA
Una vez nivelado y preparado el lecho de asiento de la cuneta o acequia de desagüe se porocederá a la fabricación, puesta en obra y curado del hormigón previo tratamiento de superficie que podrá ser fratasado.
Las pequeñas deficiencias superficiales podrán ser corregirse medianye la aplicación de mortero de cemento adecuado.

*NORMATIVA*
BORDILLOS DE PIEDRA NATURAL U HORMIGÓN
Los bordillos se describen y clasifican en las normas NTE-RSR y Pliego de Prescripciones Técnicas Generales para obras de carreteras y puentes del MOPU y sus propiedades se comprueban según las normas EHE ó UNE-7068, UNE-7034, UNE-41027, UNE-7008, UNE-7067, UNE-7069, UNE-7070.
CUNETAS DE HORMIGÓN
La fabricación de este tipo de piezas se ajustará a las condiciones descritas en el Artículo 630 "Obras de hormigón en masa o armado" del Pliego de Prescripciones Técnicas Generales para obras de carreteras y puentes del MOPU.
CUNETAS Y ACEQUIAS EJECUTADAS EN OBRA
Las cunrtas y acequias se describen en el Pliego de Prescripciones Técnicas Generales para obras de carreteras y puentes del MOPU.

*CONTROL Y ACEPTACION*
BORDILLOS DE PIEDRA NATURAL U HORMIGÓN
Cuando el material llegue a obra con una marca o sello de calidad o conformidad, el control y aceptación del mismo se reducirá a comprobar que corresponde con el especificado en la Documentación Técnica.
En cualquier caso, el bordillo recibido en obra será inspeccionado. Para ello, se tomará uno por suministro observando el tipo, dimensiones y acabado superficial. No admitiéndose modelos distintos al descrito o aquellos cuyas dimensiones no estén dentro de la tolerancia +-10mm.
Los bordillos pétreos deberán ser homogéneos, de grano fino y uniforme, de textura compacta. Deberán carecer de grietas, pelos, coqueras, nódulos, zonas meteorizadas y restos orgánicos, además de tener adherencia a los morteros. La sección transversal de los bordillos curvos será la misma que la de los rectos. La longitud mínima de las piezas será de 1m.

*CRITERIOS DE MEDICION Y VALORACION*
BORDILLOS DE PIEDRA NATURAL U HORMIGÓN
Se valorarán y medirán por m. de bordillo colocado, incluso base de hormigón y rejuntado con mortero de cemento.
CUNETAS DE HORMIGÓN
Se valorarán y medirán por m. de cuneta colocada, incluso lecho de hormigón y tratado de juntas con mortero de cemento.
CUNETAS Y ACEQUIAS EJECUTADAS EN OBRA
Se valorarán y medirán por m. de cuneta ejecutada, incluso tendido, vibrado manual y acabado fratasado.

## UPVF Firmes

*DESCRIPCION Y COMPLEMENTOS AL TEXTO*
Capas de distintos materiales que se extienden sobre la explanada para la realización de un vial.

*REQUISITOS PREVIOS A LA EJECUCION*
FIRMES ASFÁLTICOS
Ejecución de la explanada que será base del firme dentro de la tipología expuesta en el Pliego de Prescripciones Técnicas Generales para obras de carreteras y puentes.
FIRME DE HORMIGÓN U HORMIGÓN ARMADO
El hormigón no se extenderá hasta que se haya comprobado que la superficie sobre la que ha de asentarse tiene la densidad debida y las rasantes indicadas en los planos, con las tolerancias aceptadas.
Antes de la puesta en obra del hormigón, y si es necesario, se impermeabilizará la superficie de apoyo con un producto bituminoso adecuado o se cubrirá con papel especial, láminas de material plástico u otro procedimiento aprobado por la dirección.

*COMPONENTES*
FIRMES ASFÁLTICOS
Los componentes utilizados, según la solución adoptada, serán las combinaciones de los que se describen en el capítulo Bases de este Pliego.
FIRME DE HORMIGÓN
Cemento, agua, árido fino, árido grueso, hojas de separación de base y/o para curado del pavimento, y materiales para sellado de juntas.
FIRME DE HORMIGÓN ARMADO
Cemento, agua, árido fino, árido grueso, pasadores y barras de unión, mallas electosoldadas, hojas de separación de base y/o para curado del pavimento, y materiales para sellado de juntas.

*EJECUCION Y ORGANIZACION*
FIRMES ASFÁLTICOS
La ejecución de los firmes asfálticos se realizarán en cada capa de acuerdo con lo descrito en este Pliego en el capítulo Bases referido a las instrucciones contenidas en el Pliego de Prescripciones Técnicas Generales para obras de carreteras y puentes.
FIRME DE HORMIGÓN
Se dispondrán los encofrados y elementos que posibiliten las juntas.
Posteriormente se procederá al vertido del hormigón de forma que no se perturbe la colocación de los elementos anteriores, nivelándolo con una maestra.
Se vibrará cuidando de no apoyar la maquinaria vibrante en pavimentos terminados o encofrados laterales.
No se añadirá agua ni mortero para aumentar la trabajabilidad de la masa.
Durante el primer período de endurecimiento deberá protegerse el hormigón contra el lavado por lluvia, contra desecación rápida y contra congelación.
Se prohibirá toda circulación sobre el firme en los tres días posteriores al hormigonado.
Para el curado por humedad, se extenderá sobre la superficie arpilleras, esterillas u otros materiales limpios que retengan la humedad.
Antes de que estén dispuestos estos materiales se humectará la superficie con agua pulverizada, nunca aplicada a presión.
Una vez curado el hormigón se realizará el relleno de juntas con material idóneo posterior a su limpieza.
FIRME DE HORMIGÓN ARMADO
Se dispondrán los encofrados, elementos que posibiliten las juntas, pasadores y armaduras limpias, exentas de óxido excesivo y provistas de separadores.
Posteriormente se procederá al vertido del hormigón de forma que no se perturbe la colocación de los elementos anteriores, nivelándolo con una maestra.
Se vibrará cuidando de no apoyar la maquinaria vibrante en pavimentos terminados o encofrados laterales.
No se añadirá agua ni mortero para aumentar la trabajabilidad de la masa.
Durante el primer período de endurecimiento deberá protegerse el hormigón contra el lavado por lluvia, contra desecación rápida y contra congelación.
Se prohibirá toda circulación sobre el firme en los tres días posteriores al hormigonado.
Para el curado por humedad, se extenderá sobre la superficie arpilleras, esterillas u otros materiales limpios que retengan la humedad.
Antes de que estén dispuestos estos materiales se humectará la superficie con agua pulverizada, nunca aplicada a presión.
Una vez curado el hormigón se realizará el relleno de juntas con material idóneo posterior a su limpieza.

*NORMATIVA*
FIRMES ASFÁLTICOS
Los firmes asfálticos se clasifican, definen y rigen por lo dispuesto en el Pliego de Prescripciones Técnicas Generales para obras de carreteras y puentes y en las instrucciones complementarias 6.1 y 2-IC.
FIRME DE HORMIGÓN
El cemento recibido en obra cumplirá lo dispuesto en el Pliego de Prescripciones Técnicas Generales para la recepción del Cemento RC-97 y será capaz de conferir al hormigón las propiedades que exige el Pliego de Prescripciones Técnicas Generales para obras de carreteras y puentes.
Los áridos y agua cumplirán las condiciones exigidas en el Pliego de Prescripciones Técnicas Generales para obras de carreteras y puentes.
FIRME DE HORMIGÓN ARMADO
El cemento recibido en obra cumplirá lo dispuesto en el Pliego de Prescripciones Técnicas Generales para la recepción del Cemento RC-97 y será capaz de conferir al hormigón las propiedades que exige el Pliego de Prescripciones Técnicas Generales para obras de carreteras y puentes.
Los áridos y agua cumplirán las condiciones exigidas en el Pliego de Prescripciones Técnicas Generales para obras de carreteras y puentes, al igual que las barras corrugadas y mallas electrosoldadas.

*CONTROL Y ACEPTACION*
FIRMES ASFÁLTICOS
El control del firme se realizará con los criterios de control de cada capa del mismo descritos en este Pliego referidos al Pliego de Prescripciones Técnicas Generales para obras de carreteras y puentes.
FIRME DE HORMIGÓN
La regularidad superficial de cada zona se controlará en las 24h posteriores a su ejecución.
La superficie no deberá presentar diferencias de más de tres milímetros cuando se comprueba con una regla de tres metros.
El espesor de las losas se comprobará mediante la extracción de testigos no permitiéndose espesores inferiores en 15mm a los exigidos.
No se percibirán fisuras en superficie.
FIRME DE HORMIGÓN ARMADO
La regularidad superficial de cada zona se controlará en las 24h posteriores a su ejecución.
La superficie no deberá presentar diferencias de más de tres milímetros cuando se comprueba con una regla de tres metros.
El espesor de las losas se comprobará mediante la extracción de testigos no permitiéndose espesores inferiores en 15mm a los exigidos.
No se percibirán fisuras en superficie.

*CRITERIOS DE MEDICION Y VALORACION*
FIRMES ASFÁLTICOS
Se valorará y medirá por m2 de firme ejecutado según tipología adoptada sobre explanada adecuada, incluso riegos de imprimación y/o adherencia, formación de juntas, extensión y compactación.
FIRME DE HORMIGÓN
Se valorará y medirá por m2 de firme ejecutado incluso vibrado, formación de juntas, extendido, compactado y curado.
FIRME DE HORMIGÓN ARMADO
Se valorará y medirá por m2 de firme ejecutado, incluso vibrado, armado, formación de juntas, extendido y compactado.

*MANTENIMIENTO*
FIRME DE HORMIGÓN
No se someterá directamente al pavimento a la acción de aguas con PH menor de 6 ó mayor de 9, ó con una concentración en sulfatos superior a 0,2g/l ; aceites minerales orgánicos o pesados.
FIRME DE HORMIGÓN ARMADO
No se someterá directamente al pavimento a la acción de aguas con PH menor de 6 ó mayor de 9, ó con una concentración en sulfatos superior a 0,2g/l ; aceites minerales orgánicos o pesados.

## UPVP Pavimentos

*DESCRIPCION Y COMPLEMENTOS AL TEXTO*
Capas superiores del firme utilizados como viales para transito de vehículos.

*REQUISITOS PREVIOS A LA EJECUCION*
MEZCLA BITUMINOSA CALIENTE
La mezcla o se extenderá hasta que se haya comprobado que la superficie sobre la que ha de asentarse tiene la densidad debida y las rasantes indicadas en los planos, con las tolerancias aceptadas, además de estar convenientemente regado sin presencia de charcos. Si es necesario un riego de imprimación o de adherencia previo, no se extenderá la mezcla hasta que hallan curado éstos, no debiendo quedar restos de fluidificantes o de agua en superficie. Así mismo, cuando transcurra mucho tiempo hasta el extendido, se comprobará que el riego no ha perdido su capacidad de unión con la mezcla.
PAVIMENTO DE ZAHORRA ARTIFICIAL
La zahorra artificial no se extenderá hasta que se haya comprobado que la superficie sobre la que ha de asentarse tiene la densidad debida y las rasantes indicadas en los planos, con las tolerancias aceptadas.
PAVIMENTO DE HORMIGÓN VIBRADO
El hormigón no se extenderá hasta que se haya comprobado que la superficie sobre la que ha de asentarse tiene la densidad debida y las rasantes indicadas en los planos, con las tolerancias aceptadas.
Antes de la puesta en obra del hormigón, y si es necesario, se impermeabilizará la superficie de apoyo con un producto bituminoso adecuado o se cubrirá con papel especial, láminas de material plástico u otro procedimiento aprobado por la dirección.

*COMPONENTES*
MEZCLA BITUMINOSA CALIENTE
Mezclas elaboradas con ligantes bituminosos y áridos finos y gruesos.
PAVIMENTO DE ZAHORRA ARTIFICIAL
Áridos procedentes del machaqueo y trituración de piedras de cantera o grava natural.
PAVIMENTO DE HORMIGÓN VIBRADO
Cemento, agua, árido fino, árido grueso, hojas de separación de base y/o para curado del pavimento.

*EJECUCION Y ORGANIZACION*
MEZCLA BITUMINOSA CALIENTE
La superficie de la capa extendida quedará lisa y con un espesor tal que, una vez compactada, se ajuste a lo indicado en la Documentación.
Se realizará el menor número de juntas longitudinales posibles y cuando sea posible se extenderá en todo el ancho a tratar. En caso contrario se compactará una franja antes de extender la paralela, solapándose sobre esta 15cm a la hora de compactar la segunda. Las franjas sucesivas se colocarán mientras el borde de la contigua está todavía caliente y en condiciones de ser compactado fácilmente. De no ser así se ejecutará una junta longitudinal.
La colocación se realizará con la mayor continuidad posible disponiendo de un número suficiente de operarios añadiendo mezcla caliente y enrasándola.
La compactación se realizará a la mayor temperatura posible en que la mezcla pueda soportar la carga hasta conseguir la densidad exigida.
PAVIMENTO DE ZAHORRA ARTIFICIAL
Se procederá a la extensión de las tongadas sucesivas tomando precauciones para evitar la segregación o contaminación de los áridos y en un espesor tal que se asegure, con los medios que se disponen, la compactación exigida.
Después de extendida la tongada se procederá, si es preciso, a su humectación uniforme.
PAVIMENTO DE HORMIGÓN VIBRADO
Se dispondrán los encofrados y elementos que posibiliten las juntas.
Posteriormente se procederá al vertido del hormigón de forma que no se perturbe la colocación de los elementos anteriores, nivelándolo con una maestra.
Se vibrará cuidando de no apoyar la maquinaria vibrante en pavimentos terminados o encofrados laterales.
No se añadirá agua ni mortero para aumentar la trabajabilidad de la masa.
Durante el primer período de endurecimiento deberá protegerse el hormigón contra el lavado por lluvia, contra desecación rápida y contra congelación.
Se prohibirá toda circulación sobre el firme en los tres días posteriores al hormigonado.
Para el curado por humedad, se extenderá sobre la superficie arpilleras, esterillas u otros materiales limpios que retengan la humedad.
Antes de que estén dispuestos estos materiales se humectará la superficie con agua pulverizada, nunca aplicada a presión.

*NORMATIVA*
MEZCLA BITUMINOSA CALIENTE
La mezcla bituminosa se define y se rige por lo dispuesto en el Pliego de Prescripciones Técnicas Generales para obras de carreteras y puentes, referido a las normas de ensayo NLT y UNE citadas en dicho pliego.
PAVIMENTO DE ZAHORRA ARTIFICIAL
La zahorra artificial se define y se rige por lo dispuesto en el Pliego de Prescripciones Técnicas Generales para obras de carreteras y puentes, referido a las normas de ensayo NLT y UNE citadas en dicho pliego.
PAVIMENTO DE HORMIGÓN VIBRADO
El cemento recibido en obra cumplirá lo dispuesto en el Pliego de Prescripciones Técnicas Generales para la recepción del Cemento RC-97 y será capaz de conferir al hormigón las propiedades que exige el Pliego de Prescripciones Técnicas Generales para obras de carreteras y puentes.
Los áridos y agua cumplirán las condiciones exigidas en el Pliego de Prescripciones Técnicas Generales para obras de carreteras y puentes.

*CONTROL Y ACEPTACION*
MEZCLA BITUMINOSA CALIENTE
La superficie acabada no diferirá de la teórica en más de 10mm en las capas de rodadura.
Así mismo, no presentará irregularidades de más de 5mm cuando se compruebe con una regla de tres metros.
PAVIMENTO DE ZAHORRA ARTIFICIAL
La superficie acabada, para su aceptación, no deberá rebasar a la teórica en ningún punto, ni diferir de ella en más de 1/5 del espesor previsto. Así mismo no deberá variar en más de 10mm cuando se compruebe con una regla de 3m.
PAVIMENTO DE HORMIGÓN VIBRADO
La regularidad superficial de cada zona se controlará en las 24h posteriores a su ejecución.
La superficie no deberá presentar diferencias de más de tres milímetros cuando se comprueba con una regla de tres metros.
El espesor de las losas se comprobará mediante la extracción de testigos no permitiéndose espesores inferiores en 15mm a los exigidos.
No se percibirán fisuras en superficie.

*CRITERIOS DE MEDICION Y VALORACION*
MEZCLA BITUMINOSA CALIENTE
Se valorará y medirá por toneladas empleadas en la ejecución, incluso extensión, compactación determinada y curado.
PAVIMENTO DE ZAHORRA ARTIFICIAL
Se valorará y medirá por m3 ejecutado, incluso clasificación, extendido y nivelado con motoniveladora, compactación, humectación superficial y alisado.
PAVIMENTO DE HORMIGÓN VIBRADO
Se valorará y medirá por m2 de firme ejecutado incluso vibrado, formación de juntas, extendido, compactado y curado.

## UPVR Riegos bituminosos

*DESCRIPCION Y COMPLEMENTOS AL TEXTO*
Aplicación de un ligante bituminoso sobre una capa con objeto de adaptar sus propiedades para recibir sobre ella una capa también bituminosa, para facilitar su curado o para mejorar alguna de sus características.

*REQUISITOS PREVIOS A LA EJECUCION*
Se comprobará que la superficie sobre la que se ha de aplicar el riego cumple las condiciones especificadas y se limpiará, si es preciso, de polvo, suciedad, barro seco o materia suelta.
En los riegos de imprimación se regará ligeramente con agua para humedecer la superficie sin saturarla.

*COMPONENTES*
Ligante bituminoso

*EJECUCION Y ORGANIZACION*
RIEGO DE ADHERENCIA
La aplicación del ligante se efectuará de manera uniforme evitando la duplicación en las juntas de trabajo y evitando manchar elementos constructivos colindantes.
RIEGO DE IMPRIMACIÓN
La aplicación del ligante se efectuará de manera uniforme evitando la duplicación en las juntas de trabajo y evitando manchar elementos constructivos colindantes.
En los riegos de imprimación cuando la Dirección lo considere oportuno se podrá dividir la dotación prevista aplicándola en dos veces y si la aplicación se realice por franjas, éstas se superpondrán ligeramente.

*NORMATIVA*
Los riegos bituminosos se definen y se rigen por lo dispuesto en el Pliego de Prescripciones Técnicas Generales para obras de carreteras y puentes, referido a las normas de ensayo NLT y UNE citadas en dicho pliego.

*CRITERIOS DE MEDICION Y VALORACION*
Se valorarán y medirán por m2 ejecutados sobre superficie barrida y regada si es preciso, incluso protección de elementos ajenos.

*MANTENIMIENTO*
Sobre la capa recién tratada se prohibirá el paso de todo tipo de tráfico hasta que halla finalizado el proceso de curado o rotura.

## UPVS Subbases

*DESCRIPCION Y COMPLEMENTOS AL TEXTO*
Capa del firme colocada sobre la explanada para conformar la primera capa del vial.

*REQUISITOS PREVIOS A LA EJECUCION*
SUBBASE GRANULAR
La zahorra artificial no se extenderá hasta que se haya comprobado que la superficie sobre la que ha de asentarse tiene la densidad debida y las rasantes indicadas en los planos, con las tolerancias aceptadas.
SUBBASE DE ZAHORRA ARTIFICIAL
La zahorra artificial no se extenderá hasta que se haya comprobado que la superficie sobre la que ha de asentarse tiene la densidad debida y las rasantes indicadas en los planos, con las tolerancias aceptadas.
SUBBASE DE SUELOS ESTABILIZADOS CON CEMENTO
El suelo que se va a estabilizar con cemento estará exentos de cantidades tales de materia orgánica, materia vegetal u otras que puedan alterar el fraguado del cemento.
El suelo estabilizado no se extenderá hasta que se haya comprobado que la superficie sobre la que ha de asentarse tiene la densidad debida y las rasantes indicadas en los planos, con las tolerancias aceptadas además de estar convenientemente regado sin presencia de charcos.
SUBBASE DE GRAVA-EMULSIÓN
La mezcla grava-emulsión no se extenderá hasta que se haya comprobado que la superficie sobre la que ha de asentarse tiene la densidad debida y las rasantes indicadas en los planos, con las tolerancias aceptadas. Además, si se precisa se efectuará un riego de imprimación previo.

*COMPONENTES*
SUBBASE GRANULAR
Áridos naturales o procedentes del machaqueo y trituración de piedras de cantera o grava natural y eventualmente escorias.
SUBBASE DE ZAHORRA ARTIFICIAL
Áridos procedentes del machaqueo y trituración de piedras de cantera o grava natural.
SUBBASE DE SUELOS ESTABILIZADOS CON CEMENTO
Mezclas elaboradas con suelos, cemento de categoría inferior a 350, agua y eventualmente adiciones.
SUBBASE DE GRAVA-EMULSIÓN
Mezclas elaboradas con áridos naturales o procedentes de machaqueo y trituración de piedra de cantera, o grava natural; emulsión asfáltica de rotura media o lenta, agua y eventualmente aditivos.

*EJECUCION Y ORGANIZACION*
SUBBASE GRANULAR
Se procederá a la extensión de las tongadas sucesivas tomando precauciones para evitar la segregación o contaminación de los áridos y en un espesor tal que se asegure, con los medios que se disponen, la compactación exigida.
Después de extendida la tongada se procederá, si es preciso, a su humectación uniforme.
Se extraerán muestras para determinar la idoneidad de la granulometría, añadiendo nuevos materiales o mezclando los existentes para corregir deficiencias que pudieran aparecer.
Conseguida la humectación adecuada se procederá a su compactación.
No se extenderá ninguna tongada sobre otra en tanto no se halla nivelado y comprobado la compactación de la primera.
SUBBASE DE ZAHORRA ARTIFICIAL
Se procederá a la extensión de las tongadas sucesivas tomando precauciones para evitar la segregación o contaminación de los áridos y en un espesor tal que se asegure, con los medios que se disponen, la compactación exigida.
Después de extendida la tongada se procederá, si es preciso, a su humectación uniforme.
Conseguida la humectación adecuada se procederá a su compactación.
SUBBASE DE SUELOS ESTABILIZADOS CON CEMENTO
Se procederá al vertido y extensión del suelo en una sola tongada, tomando las precauciones necesarias para evitar segregaciones o contaminaciones.
El espesor de la tongada, antes de compactar, será tal que con la compactación se obtenga el espesor previsto teniendo en cuenta que no se permitirá el recrecido de espesor en capas delgadas una vez realizada la compactación.
La mezcla se mantendrá húmeda, por lo menos, los 7 días que siguen a su terminación y protegida contra las heladas si se prevé su aparición. Además se prohibirá la circulación de vehículos durante esos mismos días.
SUBBASE DE GRAVA-EMULSIÓN
Se procederá al vertido y extensión de la mezcla, tomando las precauciones necesarias para evitar segregaciones o contaminaciones.
La extensión se efectuará mecánicamente formando una capa de espesor apropiado, tal que después de la compactación se obtengan las rasantes y secciones definidas.
Para la compactación se utilizarán rodillos de neumáticos, rodillos vibrantes o mixtos y se efectuará en tongadas con un espesor tal que, con los medios de compactación disponibles, se consiga la expulsión de la mayor cantidad de agua posible y una densidad uniforme en todo el espesor.
Siempre que sea posible, la capa se compactará en una sola tongada.

*NORMATIVA*
SUBBASE GRANULAR
La subbase granular se define y se rige por lo dispuesto en el Pliego de Prescripciones Técnicas Generales para obras de carreteras y puentes, referido a las normas de ensayo NLT y UNE citadas en dicho pliego.
SUBBASE DE ZAHORRA ARTIFICIAL
La zahorra artificial se define y se rige por lo dispuesto en el Pliego de Prescripciones Técnicas Generales para obras de carreteras y puentes, referido a las normas de ensayo NLT y UNE citadas en dicho pliego.
SUBBASE DE SUELOS ESTABILIZADOS CON CEMENTO
El cemento recibido en obra cumplirá las prescripciones del Pliego de Prescripciones Técnicas Generales para la recepción del Cemento RC-97.
El suelo estabilizado con cemento se define y se rige por lo dispuesto en el Pliego de Prescripciones Técnicas Generales para obras de carreteras y puentes, referido a las normas de ensayo NLT y UNE citadas en dicho pliego.
SUBBASE DE GRAVA-EMULSIÓN
La grava-emulsión se define y se rige por lo dispuesto en el Pliego de Prescripciones Técnicas Generales para obras de carreteras y puentes, referido a las normas de ensayo NLT y UNE citadas en dicho pliego.

*CONTROL Y ACEPTACION*
SUBBASE GRANULAR
La superficie acabada, para su aceptación, no deberá rebasar a la teórica en ningún punto, ni diferir de ella en más de 1/5 del espesor previsto. Así mismo no deberá variar en más de 10mm cuando se compruebe con una regla de 3m.
SUBBASE DE ZAHORRA ARTIFICIAL
La superficie acabada, para su aceptación, no deberá rebasar a la teórica en ningún punto, ni diferir de ella en más de 1/5 del espesor previsto. Así mismo no deberá variar en más de 10mm cuando se compruebe con una regla de 3m.
SUBBASE DE SUELOS ESTABILIZADOS CON CEMENTO
La superficie acabada, para su aceptación, no deberá rebasar a la teórica en ningún punto, ni quedar por debajo de ella en más de 1/5 del espesor previsto. Así mismo no deberá variar en más de 10mm cuando se compruebe con una regla de 3m.
SUBBASE DE GRAVA-EMULSIÓN
La superficie acabada, para su aceptación, no deberá rebasar a la teórica en ningún punto, ni quedar por debajo de ella en más de 1/5 del espesor previsto. Así mismo no deberá variar en más de 10mm cuando se compruebe con una regla de 3m.

*CRITERIOS DE MEDICION Y VALORACION*
SUBBASE GRANULAR
Se valorarán y medirán por m3 ejecutado, incluso clasificación, extendido y perfilado con motoniveladora, humectación superficial y compactación.
SUBBASE DE ZAHORRA ARTIFICIAL
Se valorarán y medirán por m3 ejecutado, incluso clasificación, extendido y perfilado con motoniveladora, humectación superficial y compactación.
SUBBASE DE SUELOS ESTABILIZADOS CON CEMENTO
Se valorarán y medirán por m3 ejecutado, incluso colocación con niveladora, compactación, acabado superficial, ejecución de juntas y curado de la mezcla.
SUBBASE DE GRAVA-EMULSIÓN
Se valorará y medirá por m3 ejecutado, incluso extensión y compactación de la mezcla.

## UPVW Varios

*DESCRIPCION Y COMPLEMENTOS AL TEXTO*
Ejecución de junta aserrada sobre pavimento de hormigón.

*REQUISITOS PREVIOS A LA EJECUCION*
El hormigón estará suficientemente endurecido como para producir un borde de junta limpio sin desconches y antes de que aparecieran fisuras o grietas por retracción.

*COMPONENTES*
Materiales de origen industrial para el relleno de juntas.

*EJECUCION Y ORGANIZACION*
Se realizarán formando una cuadrícula de lado no mayor de 6m con un espesor de un tercio de la capa de hormigón.
El aserrado puede realizarse en dos fases, una para definir la junta a la profundidad definitiva y la segunda para proceder a su ensanche.
Hasta el momento de sellado, se protegerá el interior de la junta para impedir la entrada de materiales extraños.
Una vez terminado el proceso de curado, se destaparán y se procederá a la limpieza de la junta con medios adecuados rematando con aire a presión y se rellenará con el material específico.

*NORMATIVA*
Las juntas definen y se rigen por lo dispuesto en la norma NTE-RSS y el Pliego de Prescripciones Técnicas Generales para obras de carreteras y puentes.

*CONTROL Y ACEPTACION*
El material sellante estará provisto de su correspondiente Documento de Idoneidad Técnica.
En cuanto a la ejecución, se realizará un control cada 10m para medir la profundidad de la junta, no admitiéndose variaciones superiores a -0,5cm ó +1cm. Además se realizará una inspección general para asegurar que la distancia entre juntas no es mayor de 6m, lo que sería motivo de rechazo.

*CRITERIOS DE MEDICION Y VALORACION*
Se valorará y medirá por m. ejecutado, incluso sellado con masilla bituminosa.

**PBAY.1a** t Yeso fraguado rápido (material)
Precio: 13321
Yeso tosco de fraguado rápido, suministrado en sacos de 20 Kg.

## Precios auxiliares

**PBPM.1bacb** m3 Mortero cto/are 1:3 3-5 maq (material)
Precio: 7757.48
Mortero M-160 de cemento y arena, de dosificación 1:3, confeccionado a máquina en obra con cemento tipo Portland CEM II/B-V 32,5 R, suministrado a granel, y arena triturada de granulometría 3-5 mm lavada.

| Código | Ud | Descripción | Rendimiento | Precio | Importe |
|---|---|---|---|---|---|
| PBAC.3ea | t | Cemento CEM II/B-V 32,5 R granel | 0.44 | 12675.85 | 5577.37 |
| PBRA.1acaa | t | Arena silícea 3-5mm trit lvd | 1.56 | 465 | 725.40 |
| PBAA.1a | m3 | Agua | 0.26 | 50 | 13.00 |
| MMMH.1aaba | h | Hormigonera el 1.5 kw 160/200 l (maquinaria; 10/02/1997) | 0.4 | 100 | 40.00 |
| MOOA.1c | h | Peón especializado construcción | 0.4 | 1576 | 630.40 |
| MOOA.1d | h | Peón ordinario construcción | 0.4 | 1548 | 619.20 |
| % |  | Costes directos complementarios | 2 % | 7605.37 | 152.11 |
|  |  | Total |  |  | 7757.48 |

**PBPM.1aacb** m3 Mortero cto/are 1:2 3-5 maq (material)
Precio: 9754.34
Mortero de cemento y arena, de dosificación 1:2, confeccionado a máquina en obra con cemento tipo Portland CEM II/B-V 32,5 R, suministrado a granel, y arena triturada de granulometría 3-5 mm lavada.

| Código | Ud | Descripción | Rendimiento | Precio | Importe |
|---|---|---|---|---|---|
| PBAC.3ea | t | Cemento CEM II/B-V 32,5 R granel | 0.6 | 12675.85 | 7605.51 |
| PBRA.1acaa | t | Arena silícea 3-5mm trit lvd | 1.408 | 465 | 654.72 |
| PBAA.1a | m3 | Agua | 0.265 | 50 | 13.25 |
| MMMH.1aaba | h | Hormigonera el 1.5 kw 160/200 l | 0.4 | 100 | 40.00 |
| MOOA.1c | h | Peón especializado construcción | 0.4 | 1576 | 630.40 |
| MOOA.1d | h | Peón ordinario construcción | 0.4 | 1548 | 619.20 |
| % |  | Costes directos complementarios | 2 % | 9563.08 | 191.26 |
|  |  | Total |  |  | 9754.34 |

**PBPO.2aab** m3 H-100 plas CEM II/B-V 32,5 R TM 40 (material)
Precio: 7213.34
Hormigón H-100, de consistencia plástica, para vibrar, con árido de machaqueo de tamaño máximo 40 mm, arena 0-5 mm y cemento tipo Portland CEM II/B-V 32,5 R, confeccionado en obra.

| Código | Ud | Descripción | Rendimiento | Precio | Importe |
|---|---|---|---|---|---|
| PBAC.3ea | t | Cemento CEM II/B-V 32,5 R granel | 0.182 | 12675.85 | 2307.00 |
| PBRG.3aaa | t | Grava 20-40 mm silícea lvd (material) | 1.102 | 1035 | 1140.57 |
| PBRA.1abaa | t | Arena silícea 0-5mm trit lvd (material) | 0.982 | 877 | 861.21 |
| PBAA.1a | m3 | Agua | 0.177 | 50 | 8.85 |
| MMMH.1aaca | h | Hormigonera el 2.2 kw 250 l (maquinaria; 10/02/1997) | 0.83 | 194.4 | 161.35 |
| MOOA.1c | h | Peón especializado construcción | 0.83 | 1576 | 1308.08 |
| MOOA.1d | h | Peón ordinario construcción | 0.83 | 1548 | 1284.84 |
| % |  | Costes directos complementarios | 2 % | 7071.90 | 141.44 |
|  |  | Total |  |  | 7213.34 |

**ECSC.6ba** kg B-500 S corruømedio e/zap crrd
Precio: 119.02
Acero corrugado B-500S de diámetro entre 6 y 32 mm, conformado para zapatas corridas, i/cortes y despuntes, colocado, según EHE.

| Código | Ud | Descripción | Rendimiento | Precio | Importe |
|---|---|---|---|---|---|
| PEAA.2ba | kg | Acero corru B-500 S ømedio | 1.05 | 80 | 84.00 |
| PBUW.7a | kg | Alambre a recocido n°6 ø1.1mm (material) | 0.005 | 120 | 0.60 |
| MOOA.1a | h | Oficial 1ª construcción | 0.01 | 1661 | 16.61 |
| MOOA.1d | h | Peón ordinario construcción | 0.01 | 1548 | 15.48 |
| % |  | Costes directos complementarios | 2 % | 116.69 | 2.33 |
|  |  | Total |  |  | 119.02 |

**ECSZ10ba** kg B-500S corru ømedio zapatas aisladas
Precio: 125.57
Acero corrugado B-500S, de diámetro entre 6 y 32 mm, i/ cortes, ferrallado y despuntes, colocado en zapatas aisladas según EHE.

| Código | Ud | Descripción | Rendimiento | Precio | Importe |
|---|---|---|---|---|---|
| PEAA.2ba | kg | Acero corru B-500 S ømedio | 1.05 | 80 | 84.00 |
| PBUW.7a | kg | Alambre a recocido n°6 ø1.1mm | 0.005 | 120 | 0.60 |
| MOOA.1a | h | Oficial 1ª construcción | 0.012 | 1661 | 19.93 |
| MOOA.1d | h | Peón ordinario construcción | 0.012 | 1548 | 18.58 |
| % |  | Costes directos complementarios | 2 % | 123.11 | 2.46 |
|  |  | Total |  |  | 125.57 |

**EEEM.1a** m2 Encf madera zapatas-encepados-riostras
Precio: 2274.68
Encofrado de madera en zapatas, encepados y vigas riostras de cimentación, considerando 8 posturas, i/desencofrado, según EHE.

| Código | Ud | Descripción | Rendimiento | Precio | Importe |
|---|---|---|---|---|---|
| PBAD.1a | kg | Desencofrante madera (material; 20/12/1996) | 0.037 | 250.75 | 9.28 |
| MMEM.1a | m3 | Tabla encf pin an10-20cm lg 2.5m (maquinaria) | 0.005 | 17000 | 85.00 |
| MMEM.2a | m3 | Tabl encf pin an17-24cm lg 2.5m (maquinaria) | 0.002 | 18000 | 36.00 |
| MOOA.1a | h | Oficial 1ª construcción | 0.6 | 1661 | 996.60 |
| MOOA.1c | h | Peón especializado construcción | 0.7 | 1576 | 1103.20 |
| %0200 |  | Costes directos complementarios | 2 % | 2230.08 | 44.60 |
|  |  | Total |  |  | 2274.68 |

**ECPE80ba** kg Acero B-500S corru ø medio encp-rios
Precio: 115.75
Acero corrugado B-500S, de diámetro entre 6 y 32 mm, conformado para encepados y vigas riostras, i/ cortes, ferrallado y despuntes, colocado, según EHE y NTE-CPE.

| Código | Ud | Descripción | Rendimiento | Precio | Importe |
|---|---|---|---|---|---|
| PEAA.2ba | kg | Acero corru B-500 S ømedio | 1.05 | 80 | 84.00 |
| PBUW.7a | kg | Alambre a recocido n°6 ø1.1mm | 0.005 | 120 | 0.60 |
| MOOA.1a | h | Oficial 1ª construcción | 0.009 | 1661 | 14.95 |
| MOOA.1d | h | Peón ordinario construcción | 0.009 | 1548 | 13.93 |
| % |  | Costes directos complementarios | 2 % | 113.48 | 2.27 |
|  |  | Total |  |  | 115.75 |

**EEET.3baa** m2 Encof met pilar secc med >3.5m
Precio: 1315.01
Encofrado y desencofrado de pilares de sección media altura mayor de 3.5 m realizado con chapas metálicas 50x40 cm, considerando una media de 40 puestas, según EHE.

| Código | Ud | Descripción | Rendimiento | Precio | Importe |
|---|---|---|---|---|---|
| MMET.8a | ud | Chapa metálica encf 50x40cm (maquinaria; 07/02/1997) | 0.134 | 999 | 133.87 |
| PBAD.1c | kg | Desencofrante metal-madera (material; 20/12/1996) | 0.037 | 314.5 | 11.64 |
| MMET.9a | ud | Material cplm encf met pilar | 0.214 | 70.2 | 15.02 |
| MOOA.1a | h | Oficial 1ª construcción | 0.3 | 1661 | 498.30 |
| MOOA.1c | h | Peón especializado construcción | 0.4 | 1576 | 630.40 |
| % |  | Costes directos complementarios | 2 % | 1289.23 | 25.78 |
|  |  | Total |  |  | 1315.01 |

**EEHW.1aa** kg Acero p/est H B-400S ømedio
Precio: 109.01
Acero corrugado B-400S de diámetro entre 6 y 32 mm, i/cortes, ferrallado y despuntes, para colocar en estructura de hormigón, según EHE.

| Código | Ud | Descripción | Rendimiento | Precio | Importe |
|---|---|---|---|---|---|
| PEAA.2aa | kg | Acero corru B-400 S ømedio | 1.05 | 77 | 80.85 |
| PBUW.7a | kg | Alambre a recocido n°6 ø1.1mm | 0.005 | 120 | 0.60 |
| MOOA.1b | h | Oficial 2ª construcción | 0.008 | 1630 | 13.04 |
| MOOA.1d | h | Peón ordinario construcción | 0.008 | 1548 | 12.38 |
| % |  | Costes directos complementarios | 2 % | 106.87 | 2.14 |
|  |  | Total |  |  | 109.01 |

**EEEM.4bb** m2 Encf mad vigas con cuelgue p/rev
Precio: 2656.9
Encofrado de madera en vigas con cuelgue de sección rectangular, considerando 6 posturas, i/desencofrado, según EHE.

| Código | Ud | Descripción | Rendimiento | Precio | Importe |
|---|---|---|---|---|---|
| MMEM.1a | m3 | Tabla encf pin an10-20cm lg 2.5m | 0.005 | 17000 | 85.00 |
| MMEM.4a | m3 | Madera encofrar tabla tablón (maquinaria) | 0.001 | 24000 | 24.00 |
| MMET.1a | ud | Puntal metálico ext 1.75-3.10m (maquinaria; 07/02/1997) | 0.02 | 2052 | 41.04 |
| PBAD.1a | kg | Desencofrante madera | 0.037 | 250.75 | 9.28 |
| PBUC.1b | kg | Punta a p/const 17x70 caja 3kg (material) | 0.08 | 128 | 10.24 |
| PBUW.7g | kg | Alambre a recocido n°16 ø2.7mm (material) | 0.07 | 107 | 7.49 |
| MOOA.1a | h | Oficial 1ª construcción | 0.75 | 1661 | 1245.75 |
| MOOA.1c | h | Peón especializado construcción | 0.75 | 1576 | 1182.00 |
| % |  | Costes directos complementarios | 2 % | 2604.80 | 52.10 |
|  |  | Total |  |  | 2656.9 |

**EEEM14a** m Sopandado madera
Precio: 454.61
Colocación y retirada de sopanda de madera con pp. de puntal, considerando 10 posturas.

| Código | Ud | Descripción | Rendimiento | Precio | Importe |
|---|---|---|---|---|---|
| MMEM.4a | m3 | Madera encofrar tabla tablón | 0.002 | 24000 | 48.00 |
| MMEM15a | ud | Puntal euc ø80/100 mm <3 m (maquinaria) | 0.75 | 110 | 82.50 |
| MOOA.1c | h | Peón especializado construcción | 0.2 | 1576 | 315.20 |
| % |  | Costes directos complementarios | 2 % | 445.70 | 8.91 |
|  |  | Total |  |  | 454.61 |

**EEEM11bb** m2 Encf losas incl p/rev
Precio: 1839.49
Encofrado de madera en losas inclinadas de hormigón para revestir, i/sopandas, apuntalamiento y desencofrado, considerando 6 posturas, según EHE.

| Código | Ud | Descripción | Rendimiento | Precio | Importe |
|---|---|---|---|---|---|
| PBAD.1a | kg | Desencofrante madera | 0.037 | 250.75 | 9.28 |
| PBUC.1b | kg | Punta a p/const 17x70 caja 3kg | 0.2 | 128 | 25.60 |
| MMEM.1a | m3 | Tabla encf pin an10-20cm lg 2.5m | 0.005 | 17000 | 85.00 |
| MMEM.4a | m3 | Madera encofrar tabla tablón | 0.001 | 24000 | 24.00 |
| MMET.1a | ud | Puntal metálico ext 1.75-3.10m | 0.02 | 2052 | 41.04 |
| MOOA.1a | h | Oficial 1ª construcción | 0.5 | 1661 | 830.50 |
| MOOA.1c | h | Peón especializado construcción | 0.5 | 1576 | 788.00 |
| % |  | Costes directos complementarios | 2 % | 1803.42 | 36.07 |
|  |  | Total |  |  | 1839.49 |

**PBPO.1a** m3 Hormigón arc exp H-150 (material)
Precio: 13928.41
Hormigón H-150 con arcilla expandida F-3, de granulometría 3-8 mm y densidad 350 Kg/m3, arena 0-5 mm y cemento tipo Portland CEM II/B-V 32,5 R, confeccionado en obra.

| Código | Ud | Descripción | Rendimiento | Precio | Importe |
|---|---|---|---|---|---|
| PBAC.3ea | t | Cemento CEM II/B-V 32,5 R granel | 0.27 | 12675.85 | 3422.48 |
| PBRL.3cbba | m3 | Arc exp 3-8 350 gran gr (material) | 1.05 | 6738 | 7074.90 |
| PBRA.1abaa | t | Arena silícea 0-5mm trit lvd | 0.45 | 877 | 394.65 |
| PBAA.1a | m3 | Agua | 0.18 | 50 | 9.00 |
| MMMH.1aaca | h | Hormigonera el 2.2 kw 250 l | 0.83 | 194.4 | 161.35 |
| MOOA.1c | h | Peón especializado construcción | 0.83 | 1576 | 1308.08 |
| MOOA.1d | h | Peón ordinario construcción | 0.83 | 1548 | 1284.84 |
| %0200 |  | Costes directos complementarios | 2 % | 13655.30 | 273.11 |
|  |  | Total |  |  | 13928.41 |

**PBPM.1eaab** m3 Mortero cto/are 1:6 0-3 maq (material)
Precio: 6702.41
Mortero M-40 de cemento y arena, de dosificación 1:6, confeccionado a máquina en obra con cemento tipo Portland CEM II/B-V 32,5 R, suministrado a granel, y arena triturada de granulometría 0-3 mm lavada.

| Código | Ud | Descripción | Rendimiento | Precio | Importe |
|---|---|---|---|---|---|
| PBAC.3ea | t | Cemento CEM II/B-V 32,5 R granel | 0.25 | 12675.85 | 3168.96 |
| PBRA.1aaaa | t | Arena silícea 0-3mm trit lvd (material) | 1.76 | 1193 | 2099.68 |
| PBAA.1a | m3 | Agua | 0.255 | 50 | 12.75 |
| MMMH.1aaba | h | Hormigonera el 1.5 kw 160/200 l | 0.4 | 100 | 40.00 |
| MOOA.1c | h | Peón especializado construcción | 0.4 | 1576 | 630.40 |
| MOOA.1d | h | Peón ordinario construcción | 0.4 | 1548 | 619.20 |
| % |  | Costes directos complementarios | 2 % | 6570.99 | 131.42 |
|  |  | Total |  |  | 6702.41 |

**ENIB.1b** m2 Imprimación c/emulsión asf 0.5kg/m2
Precio: 434.04
Imprimación y preparación de superficies con emulsión asfáltica de base acuosa en una proporción de 0.5 Kg/m2, i/limpieza del soporte.

| Código | Ud | Descripción | Rendimiento | Precio | Importe |
|---|---|---|---|---|---|
| PNIB.1b | kg | Emulsión asf imprimación 10kg (material) | 0.5 | 201 | 100.50 |
| MOOA.1a | h | Oficial 1ª construcción | 0.1 | 1661 | 166.10 |
| MOOA.1d | h | Peón ordinario construcción | 0.1 | 1548 | 154.80 |
| % |  | Costes directos complementarios | 3 % | 421.40 | 12.64 |
|  |  | Total |  |  | 434.04 |

**ENIL.1cca** m2 Impz lam oxiasfLO40 arm PE
Precio: 890.23
Impermeabilización con lámina bituminosa de oxiasfalto tipo LO40, de 4 kg/m2, con armadura central de polietileno de 95 gr/m2 y antiadherente plástico por sus dos caras, colocada, i/limpieza del soporte, solapes y entregas.

| Código | Ud | Descripción | Rendimiento | Precio | Importe |
|---|---|---|---|---|---|
| PNIL.1cca | m2 | Lam bit oxiasfLO40 arm PE (material) | 1.1 | 494 | 543.40 |
| MOOA.1a | h | Oficial 1ª construcción | 0.1 | 1661 | 166.10 |
| MOOA.1d | h | Peón ordinario construcción | 0.1 | 1548 | 154.80 |
| % |  | Costes directos complementarios | 3 % | 864.30 | 25.93 |
|  |  | Total |  |  | 890.23 |

**ENIW.2a** m2 Prot geot polie a-punz 150gr/m2
Precio: 337.59
Protección con manta geotextil S-150 de poliéster realizada con fibra corta no tejida con gran poder de antipunzonamiento, con masa superficial 150 gr/m2 s/DIN 53854 y 1.59 mm de espesor s/DIN 53855, resistencia a la tracción de 3.118 Kn/m s/DIN 53857, alargamiento a la rotura 77.3 % s/DIN 53857, propagación a la rotura (desgarro) 64 N s/DIN 53363, resistencia al punzonamiento 381 N s/DIN 54307, penetración al cono 16 mm s/NT BUILD 243, transmisividad hidráulica 2.3/1000000xm2xS/10 s/EMPA, suministrada en bobinas de una longitud aproximada de 125 m y 2 m de ancho, i/solapes.

| Código | Ud | Descripción | Rendimiento | Precio | Importe |
|---|---|---|---|---|---|
| PNIW.2a | m2 | Manta geot polie a-punz 150gr/m2 (material) | 1.1 | 158 | 173.80 |
| MOOA.1a | h | Oficial 1ª construcción | 0.05 | 1661 | 83.05 |
| MOOA.1d | h | Peón ordinario construcción | 0.05 | 1548 | 77.40 |
| % |  | Costes directos complementarios | 1 % | 334.25 | 3.34 |
|  |  | Total |  |  | 337.59 |

**PBPM.1gacb** m3 Mortero cto/are 1:8 3-5 maq (material)
Precio: 4649.84
Mortero M-20 de cemento y arena, de dosificación 1:8, confeccionado a máquina en obra con cemento tipo Portland CEM II/B-V 32,5 R, suministrado a granel, y arena triturada de granulometría 3-5 mm lavada.

| Código | Ud | Descripción | Rendimiento | Precio | Importe |
|---|---|---|---|---|---|
| PBAC.3ea | t | Cemento CEM II/B-V 32,5 R granel | 0.19 | 12675.85 | 2408.41 |
| PBRA.1acaa | t | Arena silícea 3-5mm trit lvd | 1.824 | 465 | 848.16 |
| PBAA.1a | m3 | Agua | 0.25 | 50 | 12.50 |
| MMMH.1aaba | h | Hormigonera el 1.5 kw 160/200 l | 0.4 | 100 | 40.00 |
| MOOA.1c | h | Peón especializado construcción | 0.4 | 1576 | 630.40 |
| MOOA.1d | h | Peón ordinario construcción | 0.4 | 1548 | 619.20 |
| % |  | Costes directos complementarios | 2 % | 4558.67 | 91.17 |
|  |  | Total |  |  | 4649.84 |

**EFFC15a** m2 Fábrica LHD 25x12x8 palomero
Precio: 976.68
Fábrica de ladrillo cerámico hueco doble de dimensiones 25x12x8 cm colocado a panderete en tabicón palomero y tomado con mortero de cemento 1:6(M-40), s/NTE-FFL.

| Código | Ud | Descripción | Rendimiento | Precio | Importe |
|---|---|---|---|---|---|
| PFFC.3a | ud | Ladrillo hue dbl 25x12x8 | 21 | 9.36 | 196.56 |
| PBPM.1eaab | m3 | Mortero cto/are 1:6 0-3 maq | 0.006 | 6702.41 | 40.21 |
| MOOA.1a | h | Oficial 1ª construcción | 0.296 | 1661 | 491.66 |
| MOOA.1d | h | Peón ordinario construcción | 0.148 | 1548 | 229.10 |
| % |  | Costes directos complementarios | 2 % | 957.53 | 19.15 |
|  |  | Total |  |  | 976.68 |

**EFFC.3aa** m2 Fábrica LHD 25x12x8 panderete
Precio: 1460.25
Fábrica de ladrillo cerámico hueco doble de dimensiones 25x12x8 cm colocado a panderete y tomado con mortero de cemento 1:6(M-40), s/NTE-FFL.

| Código | Ud | Descripción | Rendimiento | Precio | Importe |
|---|---|---|---|---|---|
| PFFC.3a | ud | Ladrillo hue dbl 25x12x8 | 31 | 9.36 | 290.16 |
| PBPM.1eaab | m3 | Mortero cto/are 1:6 0-3 maq | 0.009 | 6702.41 | 60.32 |
| MOOA.1a | h | Oficial 1ª construcción | 0.444 | 1661 | 737.48 |
| MOOA.1d | h | Peón ordinario construcción | 0.222 | 1548 | 343.66 |
| % |  | Costes directos complementarios | 2 % | 1431.62 | 28.63 |
|  |  | Total |  |  | 1460.25 |

**PBPM.1ebcb** m3 Mortero cto/are 1:6 3-5 maq (material)
Precio: 4885.89
Mortero M-40 de cemento y arena, de dosificación 1:6, confeccionado a máquina en obra con cemento tipo Portland CEM II/B-V 32,5 R, suministrado en sacos, y arena triturada de granulometría 3-5 mm lavada.

| Código | Ud | Descripción | Rendimiento | Precio | Importe |
|---|---|---|---|---|---|
| PBAC.3eb | t | Cemento CEM II/B-V 32,5 R sacos (material; 20/12/1996) | 0.25 | 10677.36 | 2669.34 |
| PBRA.1acaa | t | Arena silícea 3-5mm trit lvd | 1.76 | 465 | 818.40 |
| PBAA.1a | m3 | Agua | 0.255 | 50 | 12.75 |
| MMMH.1aaba | h | Hormigonera el 1.5 kw 160/200 l | 0.4 | 100 | 40.00 |
| MOOA.1c | h | Peón especializado construcción | 0.4 | 1576 | 630.40 |
| MOOA.1d | h | Peón ordinario construcción | 0.4 | 1548 | 619.20 |
| % |  | Costes directos complementarios | 2 % | 4790.09 | 95.80 |
|  |  | Total |  |  | 4885.89 |

**PBPM.1bbbb** m3 Mortero cto/are 1:3 0-5 maq (material)
Precio: 7099.24
Mortero M-160 de cemento y arena, de dosificación 1:3, confeccionado a máquina en obra con cemento tipo Portland CEM II/B-V 32,5 R, suministrado en sacos, y arena de rio de granulometría 0-5 mm.

| Código | Ud | Descripción | Rendimiento | Precio | Importe |
|---|---|---|---|---|---|
| PBAC.3eb | t | Cemento CEM II/B-V 32,5 R sacos | 0.44 | 10677.36 | 4698.04 |
| PBRA.1abab | t | Arena silícea 0-5mm rio lvd | 1.56 | 615 | 959.40 |
| PBAA.1a | m3 | Agua | 0.26 | 50 | 13.00 |
| MMMH.1aaba | h | Hormigonera el 1.5 kw 160/200 l | 0.4 | 100 | 40.00 |
| MOOA.1c | h | Peón especializado construcción | 0.4 | 1576 | 630.40 |
| MOOA.1d | h | Peón ordinario construcción | 0.4 | 1548 | 619.20 |
| % |  | Costes directos complementarios | 2 % | 6960.04 | 139.20 |
|  |  | Total |  |  | 7099.24 |

**PBPM.1ebca** m3 Mortero cto/are 1:6 3-5 man (material)
Precio: 14404.53
Mortero M-40 de cemento y arena, de dosificación 1:6, confeccionado a mano en obra con cemento tipo Portland CEM II/B-V 32,5 R, suministrado en sacos, y arena triturada de granulometría 3-5 mm lavada.

| Código | Ud | Descripción | Rendimiento | Precio | Importe |
|---|---|---|---|---|---|
| PBAC.3eb | t | Cemento CEM II/B-V 32,5 R sacos | 0.25 | 10677.36 | 2669.34 |
| PBRA.1acaa | t | Arena silícea 3-5mm trit lvd | 1.76 | 465 | 818.40 |
| PBAA.1a | m3 | Agua | 0.255 | 50 | 12.75 |
| MOOA.1c | h | Peón especializado construcción | 3.4 | 1576 | 5358.40 |
| MOOA.1d | h | Peón ordinario construcción | 3.4 | 1548 | 5263.20 |
| % |  | Costes directos complementarios | 2 % | 14122.09 | 282.44 |
|  |  | Total |  |  | 14404.53 |

**PBPM.1eacb** m3 Mortero cto/are 1:6 3-5 maq (material)
Precio: 5395.5
Mortero M-40 de cemento y arena, de dosificación 1:6, confeccionado a máquina en obra con cemento tipo Portland CEM II/B-V 32,5 R, suministrado a granel, y arena triturada de granulometría 3-5 mm lavada.

| Código | Ud | Descripción | Rendimiento | Precio | Importe |
|---|---|---|---|---|---|
| PBAC.3ea | t | Cemento CEM II/B-V 32,5 R granel | 0.25 | 12675.85 | 3168.96 |
| PBRA.1acaa | t | Arena silícea 3-5mm trit lvd | 1.76 | 465 | 818.40 |
| PBAA.1a | m3 | Agua | 0.255 | 50 | 12.75 |
| MMMH.1aaba | h | Hormigonera el 1.5 kw 160/200 l | 0.4 | 100 | 40.00 |
| MOOA.1c | h | Peón especializado construcción | 0.4 | 1576 | 630.40 |
| MOOA.1d | h | Peón ordinario construcción | 0.4 | 1548 | 619.20 |
| % |  | Costes directos complementarios | 2 % | 5289.71 | 105.79 |
|  |  | Total |  |  | 5395.5 |

**PBPM.1cbaa** m3 Mortero cto/are 1:4 0-3 man (material)
Precio: 16664.49
Mortero M-80 de cemento y arena, de dosificación 1:4, confeccionado a mano en obra con cemento tipo Portland CEM II/B-V 32,5 R, suministrado en sacos, y arena triturada de granulometría 0-3 mm lavada.

| Código | Ud | Descripción | Rendimiento | Precio | Importe |
|---|---|---|---|---|---|
| PBAC.3eb | t | Cemento CEM II/B-V 32,5 R sacos | 0.35 | 10677.36 | 3737.08 |
| PBRA.1aaaa | t | Arena silícea 0-3mm trit lvd | 1.648 | 1193 | 1966.06 |
| PBAA.1a | m3 | Agua | 0.26 | 50 | 13.00 |
| MOOA.1c | h | Peón especializado construcción | 3.4 | 1576 | 5358.40 |
| MOOA.1d | h | Peón ordinario construcción | 3.4 | 1548 | 5263.20 |
| % |  | Costes directos complementarios | 2 % | 16337.74 | 326.75 |
|  |  | Total |  |  | 16664.49 |

**PBPM.1caab** m3 Mortero cto/are 1:4 0-3 maq (material)
Precio: 7859.31
Mortero M-80 de cemento y arena, de dosificación 1:4, confeccionado a máquina en obra con cemento tipo Portland CEM II/B-V 32,5 R, suministrado a granel, y arena triturada de granulometría 0-3 mm lavada.

| Código | Ud | Descripción | Rendimiento | Precio | Importe |
|---|---|---|---|---|---|
| PBAC.3ea | t | Cemento CEM II/B-V 32,5 R granel | 0.35 | 12675.85 | 4436.55 |
| PBRA.1aaaa | t | Arena silícea 0-3mm trit lvd | 1.648 | 1193 | 1966.06 |
| PBAA.1a | m3 | Agua | 0.26 | 50 | 13.00 |
| MMMH.1aaba | h | Hormigonera el 1.5 kw 160/200 l | 0.4 | 100 | 40.00 |
| MOOA.1c | h | Peón especializado construcción | 0.4 | 1576 | 630.40 |
| MOOA.1d | h | Peón ordinario construcción | 0.4 | 1548 | 619.20 |
| % |  | Costes directos complementarios | 2 % | 7705.21 | 154.10 |
|  |  | Total |  |  | 7859.31 |

**PBPL.2a** m3 Lechada cto blanco 1:2 BL I 42,5 R (material)
Precio: 12943.12
Lechada de cemento blanco 1:2 confeccionada a mano en obra con cemento Portland BL I 42,5 R suministrado en sacos de 50 kg.

| Código | Ud | Descripción | Rendimiento | Precio | Importe |
|---|---|---|---|---|---|
| PBAC.5ab | t | Cemento BL I 42,5 R sacos (material; 20/12/1996) | 0.43 | 18611.23 | 8002.83 |
| PBAA.1a | m3 | Agua | 0.85 | 50 | 42.50 |
| MOOA.1d | h | Peón ordinario construcción | 3 | 1548 | 4644.00 |
| %0200 |  | Costes directos complementarios | 2 % | 12689.33 | 253.79 |
|  |  | Total |  |  | 12943.12 |

**PBPL.2b** m3 Lechada cto blanco 1:2 V-B/20 (material)
Precio: 12743.45
Lechada de cemento blanco 1:2 confeccionada a mano en obra con cemento Portland V-B/20 suministrado en sacos de 50 kg.

| Código | Ud | Descripción | Rendimiento | Precio | Importe |
|---|---|---|---|---|---|
| PBAC.5bb | t | Cemento BL V 22,5 sacos (material; 20/12/1996) | 0.43 | 18156 | 7807.08 |
| PBAA.1a | m3 | Agua | 0.85 | 50 | 42.50 |
| MOOA.1d | h | Peón ordinario construcción | 3 | 1548 | 4644.00 |
| %0200 |  | Costes directos complementarios | 2 % | 12493.58 | 249.87 |
|  |  | Total |  |  | 12743.45 |

**ERPW.1d** m2 Enrast 50x25 mad pin país/50
Precio: 760.23
Enrastrelado de paramentos verticales a base de listones de madera de pino del país de 50x25 mm, colocados con pasta de yeso y puntas cada 50 cm.

| Código | Ud | Descripción | Rendimiento | Precio | Importe |
|---|---|---|---|---|---|
| PBMN.6aa | m3 | Pino pais (material; 20/12/1996) | 0.003 | 44515.35 | 133.55 |
| PBUC.1a | kg | Punta a p/const 17x60 caja 3kg (material) | 0.03 | 128 | 3.84 |
| PBPL.6b | m3 | Pasta yeso grueso (material) | 0.002 | 12635.51 | 25.27 |
| MOOA.1a | h | Oficial 1ª construcción | 0.18 | 1661 | 298.98 |
| MOOA.1c | h | Peón especializado construcción | 0.18 | 1576 | 283.68 |
| % |  | Costes directos complementarios | 2 % | 745.32 | 14.91 |
|  |  | Total |  |  | 760.23 |

**PBPL.1a** m3 Lechada cemento 1:2 (material)
Precio: 9463.32
Lechada de cemento de dosificación 1:2, confeccionada a mano en obra con cemento Portland II-C/35 A, suministrado en sacos de 50 kg.

| Código | Ud | Descripción | Rendimiento | Precio | Importe |
|---|---|---|---|---|---|
| PBAC.3eb | t | Cemento CEM II/B-V 32,5 R sacos | 0.43 | 10677.36 | 4591.26 |
| PBAA.1a | m3 | Agua | 0.85 | 50 | 42.50 |
| MOOA.1d | h | Peón ordinario construcción | 3 | 1548 | 4644.00 |
| % |  | Costes directos complementarios | 2 % | 9277.76 | 185.56 |
|  |  | Total |  |  | 9463.32 |

**ERSW.2b** m For peldaño LHS 25x12x5 p/rev
Precio: 1869.87
Formación de peldaño para revestir con ladrillos cerámicos HS de 25x12x5 cm recibidos con mortero de cemento 1:6(M-40), i/replanteo y nivelación.

| Código | Ud | Descripción | Rendimiento | Precio | Importe |
|---|---|---|---|---|---|
| PFFC.1b | ud | Ladrillo hue senc 25x12x5 (material) | 16 | 8.19 | 131.04 |
| PBPM.1ebca | m3 | Mortero cto/are 1:6 3-5 man | 0.01 | 14404.53 | 144.05 |
| MOOA.1a | h | Oficial 1ª construcción | 0.48 | 1661 | 797.28 |
| MOOA.1d | h | Peón ordinario construcción | 0.48 | 1548 | 743.04 |
| % |  | Costes directos complementarios | 3 % | 1815.41 | 54.46 |
|  |  | Total |  |  | 1869.87 |

**PBPL.6c** m3 Pasta de escayola (material)
Precio: 15409.14
Pasta de escayola confeccionada a mano en obra, suministrada en sacos de 25 kg, según NTE-RPG.

| Código | Ud | Descripción | Rendimiento | Precio | Importe |
|---|---|---|---|---|---|
| PBAY.2b | t | Escayola E-35 sacos 25 kg (material; 20/12/1996) | 0.79 | 13200 | 10428.00 |
| PBAA.1a | m3 | Agua | 0.7 | 50 | 35.00 |
| MOOA.1d | h | Peón ordinario construcción | 3 | 1548 | 4644.00 |
| %0200 |  | Costes directos complementarios | 2 % | 15107.00 | 302.14 |
|  |  | Total |  |  | 15409.14 |

**ECSC.6aa** kg B-400 S corruømedio e/zap crrd
Precio: 115.81
Acero corrugado B-400S de diámetro entre 6 y 32 mm, conformado para zapatas corridas, i/cortes y despuntes, colocado, según EHE.

| Código | Ud | Descripción | Rendimiento | Precio | Importe |
|---|---|---|---|---|---|
| PEAA.2aa | kg | Acero corru B-400 S ømedio | 1.05 | 77 | 80.85 |
| PBUW.7a | kg | Alambre a recocido n°6 ø1.1mm | 0.005 | 120 | 0.60 |
| MOOA.1a | h | Oficial 1ª construcción | 0.01 | 1661 | 16.61 |
| MOOA.1d | h | Peón ordinario construcción | 0.01 | 1548 | 15.48 |
| % |  | Costes directos complementarios | 2 % | 113.54 | 2.27 |
|  |  | Total |  |  | 115.81 |

**PBPM.1dacb** m3 Mortero cto/are 1:5 3-5 maq (material)
Precio: 5889.92
Mortero de cemento y arena, de dosificación 1:5, confeccionado a máquina en obra con cemento tipo Portland CEM II/B-V 32,5 R, suministrado a granel, y arena triturada de granulometría 3-5 mm lavada.

| Código | Ud | Descripción | Rendimiento | Precio | Importe |
|---|---|---|---|---|---|
| PBAC.3ea | t | Cemento CEM II/B-V 32,5 R granel | 0.29 | 12675.85 | 3676.00 |
| PBRA.1acaa | t | Arena silícea 3-5mm trit lvd | 1.712 | 465 | 796.08 |
| PBAA.1a | m3 | Agua | 0.255 | 50 | 12.75 |
| MMMH.1aaba | h | Hormigonera el 1.5 kw 160/200 l | 0.4 | 100 | 40.00 |
| MOOA.1c | h | Peón especializado construcción | 0.4 | 1576 | 630.40 |
| MOOA.1d | h | Peón ordinario construcción | 0.4 | 1548 | 619.20 |
| % |  | Costes directos complementarios | 2 % | 5774.43 | 115.49 |
|  |  | Total |  |  | 5889.92 |

**EFFC.7a** m2 Fábrica LM 25x12x5 medio pie
Precio: 4519.55
Fábrica de ladrillo cerámico macizo de dimensiones 25x12x5 cm colocado a medio pie y tomado con mortero de cemento 1:6(M-40), s/NTE-FFL.

| Código | Ud | Descripción | Rendimiento | Precio | Importe |
|---|---|---|---|---|---|
| PFFC.7a | ud | Ladrillo macizo 25x12x5 | 67 | 28.27 | 1894.09 |
| PBPM.1eaab | m3 | Mortero cto/are 1:6 0-3 maq | 0.029 | 6702.41 | 194.37 |
| MOOA.1a | h | Oficial 1ª construcción | 0.962 | 1661 | 1597.88 |
| MOOA.1d | h | Peón ordinario construcción | 0.481 | 1548 | 744.59 |
| % |  | Costes directos complementarios | 2 % | 4430.93 | 88.62 |
|  |  | Total |  |  | 4519.55 |

**PBPO.2abb** m3 H-100 flda CEM II/B-V 32,5 R TM 40 (material)
Precio: 7462.67
Hormigón H-100, de consistencia fluida, para picar, con árido de machaqueo de tamaño máximo 40 mm, arena 0-5 mm y cemento tipo Portland CEM II/B-V 32,5 R, confeccionado en obra.

| Código | Ud | Descripción | Rendimiento | Precio | Importe |
|---|---|---|---|---|---|
| PBAC.3ea | t | Cemento CEM II/B-V 32,5 R granel | 0.207 | 12675.85 | 2623.90 |
| PBRG.3aaa | t | Grava 20-40 mm silícea lvd | 1.102 | 1035 | 1140.57 |
| PBRA.1abaa | t | Arena silícea 0-5mm trit lvd | 0.898 | 877 | 787.55 |
| PBAA.1a | m3 | Agua | 0.201 | 50 | 10.05 |
| MMMH.1aaca | h | Hormigonera el 2.2 kw 250 l | 0.83 | 194.4 | 161.35 |
| MOOA.1c | h | Peón especializado construcción | 0.83 | 1576 | 1308.08 |
| MOOA.1d | h | Peón ordinario construcción | 0.83 | 1548 | 1284.84 |
| % |  | Costes directos complementarios | 2 % | 7316.34 | 146.33 |
|  |  | Total |  |  | 7462.67 |

**UPVS.4a** m3 Subbase sue-cem CEM II/A-S 32,5
Precio: 3645.13
Subbase suelo-cemento, elaborada en planta con tierra tolerable y cemento CEM II/A-S 32,5; colocada con motoniveladora, compactación por tongadas al 100% del PN, según PG-3; i/acabado superficial, ejecución de juntas y curado de la mezcla.

| Código | Ud | Descripción | Rendimiento | Precio | Importe |
|---|---|---|---|---|---|
| PUVM.1a | m3 | Suelo-cemento CEM II/A-S 32,5 (material) | 1 | 2850 | 2850.00 |
| PBAA.1a | m3 | Agua | 0.18 | 50 | 9.00 |
| MMMT.8a | h | Motoniveladora 129 CV | 0.042 | 6500 | 273.00 |
| MMMT14a | h | Rodillo vibrd s/neum 10 tm | 0.03 | 3600 | 108.00 |
| MMTG.4a | h | Camión cisterna (maquinaria; 10/02/1997) | 0.015 | 3500 | 52.50 |
| MMTG.1d | h | Camión dumper 25tm16m3 tracc tot (maquinaria; 10/02/1997) | 0.042 | 4320 | 181.44 |
| MOOA.1d | h | Peón ordinario construcción | 0.042 | 1548 | 65.02 |
| % |  | Costes directos complementarios | 3 % | 3538.96 | 106.17 |
|  |  | Total |  |  | 3645.13 |

**UPVB.12b** m3 Base de hormigón compactado
Precio: 14004.17
Base de hormigón compactado (H-100) de consistencia seca y tamaño máximo del árido 40 mm., puesto en obra, extendido, compactado y curado. Según PG-3.

| Código | Ud | Descripción | Rendimiento | Precio | Importe |
|---|---|---|---|---|---|
| PBPC.4a | m3 | Hormigón H-100 seco p/bases (material) | 1.05 | 10690 | 11224.50 |
| MMMT.9a | h | Extendedora (maquinaria; 10/02/1997) | 0.1 | 13843.44 | 1384.34 |
| MMMT14a | h | Rodillo vibrd s/neum 10 tm | 0.04 | 3600 | 144.00 |
| MOOA.1a | h | Oficial 1ª construcción | 0.135 | 1661 | 224.24 |
| MOOA.1d | h | Peón ordinario construcción | 0.4 | 1548 | 619.20 |
| %0300 |  | Costes directos complementarios | 3 % | 13596.28 | 407.89 |
|  |  | Total |  |  | 14004.17 |

**UPVR.1b** m2 Riego adherencia con emu bit
Precio: 44.1
Riego de adherencia con emulsión bituminosa; sobre superficie barrida y regado del soporte, según PG 3-531, i/protección de elementos ajenos.

| Código | Ud | Descripción | Rendimiento | Precio | Importe |
|---|---|---|---|---|---|
| MMTG.2a | h | Cabeza tracc c/bañera 30tm 21m3 (maquinaria; 10/02/1997) | 0.002 | 4860 | 9.72 |
| PUVM30b | t | Riego adherencia con emu bit (material) | 0.001 | 30000 | 30.00 |
| MOOA.1d | h | Peón ordinario construcción | 0.002 | 1548 | 3.10 |
| % |  | Costes directos complementarios | 3 % | 42.82 | 1.28 |
|  |  | Total |  |  | 44.1 |

**UPVP.1d** t Pavimento agl asf gruesa G-20
Precio: 6187.52
Pavimento de aglomerado asfáltico en caliente, elaborado en planta, de composición gruesa G-20, con árido granítico; extendida y compactación al 98% del ensayo Marshall, según PG-3.

| Código | Ud | Descripción | Rendimiento | Precio | Importe |
|---|---|---|---|---|---|
| PUVM20d | t | Mezcla bit en cal G-20 (material) | 1 | 3561 | 3561.00 |
| MMMT.9a | h | Extendedora | 0.04 | 13843.44 | 553.74 |
| MMMT.9b | h | Barredora (maquinaria; 10/02/1997) | 0.03 | 3000 | 90.00 |
| MMMT14a | h | Rodillo vibrd s/neum 10 tm | 0.075 | 3600 | 270.00 |
| MMMT13bc | h | Rodillo vibrd db 77cm 920kg (maquinaria; 10/02/1997) | 0.05 | 1041.12 | 52.06 |
| MMTG.2a | h | Cabeza tracc c/bañera 30tm 21m3 | 0.225 | 4860 | 1093.50 |
| MOOA.1d | h | Peón ordinario construcción | 0.25 | 1548 | 387.00 |
| % |  | Costes directos complementarios | 3 % | 6007.30 | 180.22 |
|  |  | Total |  |  | 6187.52 |

**UPVP.1h** t Pavimento agl asf densa D-12
Precio: 6604.67
Pavimento de aglomerado asfáltico en caliente, elaborado en planta, de composición densa D-12, con árido granítico; extendida y compactación al 98% del ensayo Marshall, según PG-3.

| Código | Ud | Descripción | Rendimiento | Precio | Importe |
|---|---|---|---|---|---|
| PUVM20h | t | Mezcla bit en cal D-12 (material) | 1 | 3966 | 3966.00 |
| MMMT.9a | h | Extendedora | 0.04 | 13843.44 | 553.74 |
| MMMT.9b | h | Barredora | 0.03 | 3000 | 90.00 |
| MMMT14a | h | Rodillo vibrd s/neum 10 tm | 0.075 | 3600 | 270.00 |
| MMMT13bc | h | Rodillo vibrd db 77cm 920kg | 0.05 | 1041.12 | 52.06 |
| MMTG.2a | h | Cabeza tracc c/bañera 30tm 21m3 | 0.225 | 4860 | 1093.50 |
| MOOA.1d | h | Peón ordinario construcción | 0.25 | 1548 | 387.00 |
| % |  | Costes directos complementarios | 3 % | 6412.30 | 192.37 |
|  |  | Total |  |  | 6604.67 |

**UPVW.1a** m For jnt hormigón
Precio: 362.84
Formación de junta en pavimentos de hormigón por aserrado y sellado con masilla bituminosa. Ejecutada según PG3 y la instrucción 6.1 y 2-IC.

| Código | Ud | Descripción | Rendimiento | Precio | Importe |
|---|---|---|---|---|---|
| PBUJ.8a | m | Junta cordón bituminoso 15 mm (material) | 1 | 66 | 66.00 |
| MMMW.1a | h | Cortadora jnt gasl 8CV ø350 (maquinaria; 10/02/1997) | 0.096 | 614.52 | 58.99 |
| MOOA.1a | h | Oficial 1ª construcción | 0.05 | 1661 | 83.05 |
| MOOA.1d | h | Peón ordinario construcción | 0.1 | 1548 | 154.80 |
|  |  | Total |  |  | 362.84 |

**PBPL.6b** m3 Pasta yeso grueso (material)
Precio: 12635.51
Pasta de yeso grueso confeccionada a mano en obra, suministrado en sacos de 20 kg, según NTE-RPG/5-6.

| Código | Ud | Descripción | Rendimiento | Precio | Importe |
|---|---|---|---|---|---|
| PBAY.1abb | t | Yeso tipo YG-mecánica envasado (material) | 0.85 | 9075 | 7713.75 |
| PBAA.1a | m3 | Agua | 0.6 | 50 | 30.00 |
| MOOA.1d | h | Peón ordinario construcción | 3 | 1548 | 4644.00 |
| %0200 |  | Costes directos complementarios | 2 % | 12387.75 | 247.76 |
|  |  | Total |  |  | 12635.51 |

## Recursos

**MMMD.2aa** h Martillo rompedor+compresor 32CV
Martillo rompedor para aire comprimido de 21 kg de peso, 1320 golpes por minuto y un consumo de 1150 l/min, con compresor a gasóleo de dos bocas, 32 CV y caudal de aire 3000 l/min a 7 bar, con manguera de 19 mm de diámetro.

**MMMT.4aa** h Cargadora orugas 132 CV 1720 l
Cargadora de orugas de 132 CV con cuchara de 1720 litros, para una altura de descarga de 2.90 m y un alcance de 1.12 m, i/conductor y consumos.

**MMMT.3c** h Retro/crgra 4x4 89CV
Retroexcavadora-cargadora sobre neumáticos de tracción total y 89 CV de potencia con motor turboalimentado, con equipo de retro para una profundidad de excavación máxima de 4.70 m y altura de descarga 4.20 m, con desplazamiento lateral, y cuchara cargadora de 1000 l de capacidad y altura de descarga de 2.70 m.

**MMMT.1bc** h Retro neumáticos 125CV500-1350 l
Retroexcavadora sobre neumáticos de 125 CV de potencia con cuchara de 500 a 1350 litros, para una profundidad de excavación entre 5 y 7 metros y altura máxima de descarga 6 m, i/conductor y consumos.

**MMMT12ba** h Plan vibrd gsln 5CV 63x50cm 93kg
Plancha vibradora a gasolina de 5 CV con placa base de 63.5x50 cm y 93 kg de peso.

**MMMT.8a** h Motoniveladora 129 CV
Motoniveladora de 129 CV con tracción en tándem trasero, longitud de hoja 3.65 m y altura 0.64 m, para un alcance máximo exterior de ruedas de 1.83 m, i/conductor y consumos.

**PISS96aa** ud Cerco y tapa HA rgtr 50x50 cm
Cerco y tapa registro de hormigón armado de dimensiones 50x50 cm.

**PFFC.7a** ud Ladrillo macizo 25x12x5
Ladrillo cerámico macizo 25x12x5 cm.

**PBPC.1cab** m3 H-100 central plástica TM 40 mm
Hormigón H-100 elaborado en central de consistencia plástica y tamaño máximo del árido 40 mm, transportado a una distancia máxima de 10 km en camión a plena carga y con un tiempo máximo de descarga de 30 minutos, en jornada laboral.

**PISS96ab** ud Cerco y tapa HA rgtr 60x60 cm
Cerco y tapa registro de hormigón armado de dimensiones 60x60 cm.

**PISS96ae** ud Cerco y tapa HA rgtr 100x100 cm
Cerco y tapa registro de hormigón armado de dimensiones 100x100 cm.

**PISS.1bd** m Tubo san PVC 53114/F DE 75
Tubo PVC saneamiento UNE 53114 serie F,unión por junta pegada, certificado AENOR, diámetro exterior 75 mm.

**PBRA.1abab** t Arena silícea 0-5mm rio lvd
Arena silícea de granulometría 0-5 mm, procedente de rio, lavada, a pie de obra, i/transporte de 30 km con camión de 14 tm lleno.

**PISS.1be** m Tubo san PVC 53114/F DE 110
Tubo PVC saneamiento UNE 53114 serie F,unión por junta pegada, certificado AENOR, diámetro exterior 110 mm.

**PISS.1cg** m Tubo san PVC 53332/81 DE 160
Tubo PVC saneamiento UNE 53332/81,unión por junta elástica, certificado AENOR, diámetro exterior 160 mm.

**PISS.1ch** m Tubo san PVC 53332/81 DE 200
Tubo PVC saneamiento UNE 53332/81,unión por junta elástica, certificado AENOR, diámetro exterior 200 mm.

**MMME.2a** h Grúa torre alt36m fle35m Q1000kg
Grúa torre de 36 m de altura máxima bajo gancho, 35 m de alcance y 1000 kg de carga en punta, de 20.7 Kw a 380 v.

**PBPC.3aab** m3 HA-25 central plástica TM 40 mm
Hormigón HA-25 elaborado en central de consistencia plástica y tamaño máximo del árido 40 mm, transportado a una distancia máxima de 10 km en camión a plena carga y con un tiempo máximo de descarga de 30 minutos, en jornada laboral.

**MMEW.1cf** ud Sep PVC pie pinza rec 50mm
Separador de PVC tipo pie pinza para armaduras, con un recubrimiento de 50 mm y barra de diámetrode 6 a 14 mm.

**MMMH10bb** h Vibrd gsln agj ø20-80 12000rpm
Vibrador interno a gasolina de 5 CV con aguja de 20 a 80 mm de diámetro y 12000 rpm, con manguera flexible de 4 metros.

**MMMH10ca** h Vibrd convrt agj ø35-70 200Hz
Vibrador convertidor de alta frecuencia, 200 Hz, monofásico de 1.6 kw, con aguja de 35/70 mm de diámetro y manguera de 5 m.

**MMET.9a** ud Material cplm encf met pilar
Materail complementario de encofrado metálico de pilares.

**PEHV.1ehb** m Semiv arm 5-5.5 m 24 SU 300
Semivigueta armada de 5 a 5.5 m de luz y 24 cm de canto para una sobrecarga de uso de 300 kg/m2.

**PBPC.3aaa** m3 HA-25 central plástica TM 20 mm
Hormigón HA-25 elaborado en central de consistencia plástica y tamaño máximo del árido 20 mm, transportado a una distancia máxima de 10 km en camión a plena carga y con un tiempo máximo de descarga de 30 minutos, en jornada laboral.

**PEVB.1bla** ud Bovedilla hormigón 60x25x20
Bovedilla de hormigón vibrocomprimido 60x25x20 cm.

**PEAA.2ba** kg Acero corru B-500 S ømedio
Acero en redondo corrugado B-500 S, de entre 6 y 32 mm. de diámetro (precio medio).

**PEAM.3ba** m2 Mallazo ME 15x15 ø 4-4
Mallazo electrosoldado ME 15x15 cm, de diámetro 4-4 mm y acero B-500S.

**PEHV.1bbb** m Semiv arm 3.5-4 m 12 SU 300
Semivigueta armada de 3.5 a 4 m de luz y 12 cm de canto para una sobrecarga de uso de 300 kg/m2.

**PESB.1bdf** ud Bovedilla PS 60x12x125
Bovedilla de poliestireno expandido de13,5-15 kg/m3 de 60x12x125 cm.

**PEAA.2aa** kg Acero corru B-400 S ømedio
Acero en redondo corrugado B-400 S, de entre 6 y 32 mm. de diámetro (precio medio).

**ENIB.8a** m2 Barr vap c/oxiasf 90/40 1.5Kg/m2
Barrera de vapor con asfalto oxidado 90/40 de aplicación en caliente, en una proporción de 1.5 Kg/m2, i/limpieza del soporte.

**PBRG.2ba** t Gravilla 12-25mm caliza lvd
Gravilla caliza triturada de granulometría 12-25 mm, lavada, a pie de obra, i/transporte de 30 km con camión de 14 tm lleno.

**PQTC32ab** m Canalón 800mm ch a prelacado
Canalón, de desarrollo máximo 800 mm y 4 plegados, de plancha de acero UNE/FeE3206-FeP026 galvanizado en caliente-continuo, prelacado con resinas plásticas termoendurecibles con acabado de poliéster siliconado (s/UNE 36150.90 clase 1) y plegado, de 0.6 mm de espesor, según NTE/QTG-14.

**PQTC33a** ud Soporte acero galv p/can 800mm
Soporte de acero galvanizado para canalón de sección circular o rectangular de 800 mm de desarrollo.

**PQTT.2da** ud Cub teja C curva 43x18x15 rj
Cubierta de teja cerámica curva de dimensiones 43x18x15 cm, en color rojo, con un peso de 2.10 kg.

**PQTF.1aba** m2 Pl fc ond gr 250x110
Placa de fibrocemento de onda grande, de color natural y dimensiones 250x110 cm.

**PQTF32a** ud Anilla seguridad
Anilla de chapa de acero galvanizado para fijación de cinturón de seguridad.

**PBUT12ca** ud Torn galv autr 6.3x130 mad/met
Tornillo de acero galvanizado autorroscante 6.3x130 mm rosca madera con arandelas metálica y de PVC, para correas metálicas o de madera.

**PEPG.5bd** m Vigt pret cub fc+teja 3.55-4.00m
Vigueta autorresistente de hormigón pretensado de 3.55 a 4.00 m de luz para cubierta de fibrocemento y teja.

**PNTP.8dbaa** m2 Plan PSextru 30 30mm machh piel
Plancha de poliestireno extrusionado de densidad minima 30 kg/m3 y 30 mm de espesor, acabado superficial con piel y corte perimetral machihembrado, de dimensiones 2500x600x30 mm.

**PQTC48acb** m Baj redonda acero prelacado 120mm
Bajante redonda de chapa de acero prelacado de 0.7 mm de espesor, de 120 mm de diámetro.

**PQTC49acb** ud PP acc baj red acero prelacado 120mm
Parte proporcional de accesorios (conexiones, codos, abrazaderas...) para bajante redonda de chapa de acero prelacado, de 120 mm de diámetro.

**PFFP.2ab** m3 Perpiaño gran rs Porr 45x25 cm
Perpiaño de granito rosa Porriño labrado a cinco caras de dimensiones 45x25 cm, i/transporte de 30 km con camión de 20 tm lleno.

**PNTU.1bc** m2 Espuma PU 30/35 proy 25/30 mm
Espuma de poliuretano in situ de densidad 30/35 kg/m3 y espesor 25/30 mm.

**MMMG.2ca** h Compresor aire gsl 20CV2000l/min
Compresor de aire sobre ruedas a gasóleo de 20 CV y caudal 2000 litros/minuto, dos salidas a una presión de servicio de 6 kg/cm2.

**PFFC.3b** ud Ladrillo hue dbl 25x12x9
Ladrillo cerámico hueco doble de dimensiones 25x12x9 cm.

**PFFC.3a** ud Ladrillo hue dbl 25x12x8
Ladrillo cerámico hueco doble de dimensiones 25x12x8 cm.

**PISH15d** ud Sombrerete a inox DI 200
Sombrerete de acero inoxidable, para chimeneas, diámetro interior 200 mm.

**PISH16d** ud Módulo compro a inox DI 200
Módulo de comprobación de acero inoxidable, para chimeneas, diámetro interior 200 mm.

**PISH17d** ud Módulo rct a inox DI 200
Módulo recto de acero inoxidable, para chimeneas, diámetro interior 200 mm.

**PISH18ad** ud Te a inox DI 200
Te de acero inoxidable, para chimeneas, diámetro interior 200 mm.

**PISH18bd** ud Codo a inox DI 200
Codo de acero inoxidable, para chimeneas, diámetro interior 200 mm.

**PISH18cd** ud Ancl fj a inox DI 200
Anclaje fijación de acero inoxidable, para chimeneas, diámetro interior 200 mm.

**PISH19d** ud Colector hollín a inox DI 200
Colector de hollín de acero inoxidable, para chimeneas, diámetro interior 200 mm.

**PEPG.1a** m Vigueta pretensada <2.9m
Vigueta pretensada de hasta 2.90 m de luz.

**PFVW15ca** ud Premarco pino rojo 50x50 vent
Premarco para ventana en madera de pino rojo de 11.5x3 cm, de dimensiones 50x50 cm, con barrotillos en las escuadras y elementos de empotramiento de acero.

**PFVL62aaca** ud Vent ab 1hj 50x50 Al anod nat RPT
Ventana abatible de una hoja para hueco de 50x50 cm realizada en perfilería de aluminio anodizado color natural, por electrólisis, con rotura de puente térmico, para atornillar en premarco, con cremona monomando, bisagras de aluminio, tornillería y prisioneros de acero inoxidable, sellante de silicona neutra en esquinas del cerco y junta de estanqueidad interior de caucho elastómero.

**PFVW15jf** ud Premarco pino rojo 120x100 vent
Premarco para ventana en madera de pino rojo de 11.5x3 cm, de dimensiones 120x100 cm, con barrotillos en las escuadras y elementos de empotramiento de acero.

**PFVL62hfcb** ud Vent ab 2hj 120x100 Al anod nat RPT
Ventana abatible de dos hojas para hueco de 120x100 cm realizada en perfilería de aluminio anodizado color natural, por electrólisis, con rotura de puente térmico, para atornillar en premarco, con cremona monomando, bisagras de aluminio, tornillería y prisioneros de acero inoxidable, sellante de silicona neutra en esquinas del cerco y juntas de estanqueidad interior y central de caucho elastómero.

**PFVW15ci** ud Premarco pino rojo 50x130 vent
Premarco para ventana en madera de pino rojo de 11.5x3 cm, de dimensiones 50x130 cm, con barrotillos en las escuadras y elementos de empotramiento de acero.

**PFVL63aica** ud Vent OB 50x130 Al anod nat RPT
Ventana de una hoja oscilobatiente para hueco de 50x130 cm realizada en perfilería de aluminio anodizado color natural por electrólisis con rotura de puente térmico, clasificada A-3, E-4 y V-3 según UNE, para atornillar en premarco, con herraje, compás y bisagras oscilobatientes, pasadores de anclaje de aluminio, tornillería y prisioneros de acero inoxidable, sellante de silicona neutra en esquinas del cerco y junta de estanqueidad interior de caucho elastómero.

**PFVW15gi** ud Premarco pino rojo 90x130 vent
Premarco para ventana en madera de pino rojo de 11.5x3 cm, de dimensiones 90x130 cm, con barrotillos en las escuadras y elementos de empotramiento de acero.

**PFVL63eica** ud Vent OB 90x130 Al anod nat RPT
Ventana de una hoja oscilobatiente para hueco de 90x130 cm realizada en perfilería de aluminio anodizado color natural por electrólisis con rotura de puente térmico, clasificada A-3, E-4 y V-3 según UNE, para atornillar en premarco, con herraje, compás y bisagras oscilobatientes, pasadores de anclaje de aluminio, tornillería y prisioneros de acero inoxidable, sellante de silicona neutra en esquinas del cerco y junta de estanqueidad interior de caucho elastómero.

**PFPW.9adc** ud Premarco pin rj 80 prta200x220
Premarco para puerta de dimensiones de hoja 200x220 cm en madera de pino rojo de 80x35 mm, con barrotillos en escuadras y patas y elementos de empotramiento de acero.

**PFPL.2lccb** ud Prta accs 2hj200x220 AL anod nat
Puerta de acceso de dos hojas abatibles de eje vertical para panelar, para hueco de 200x220 cm, realizada en perfil de aluminio anodizado color natural por electrólisis, clasificada A-3, E-4 y V-3 según UNE, para atornillar en premarco, accesorios de ensamblaje y bisagras de aluminio, tornillería y prisioneros de acero inoxidable, sellante de silicona neutra en esquinas del cerco y juntas de estanqueidad interior y central de caucho elastómero, i/cerradura de seguridad, herrajes y accesorios.

**PFPW10edc** ud Premarco pin rj 80 prta100x220
Premarco para puerta de dimensiones de hoja 100x220 cm en madera de pino rojo de 80x35 mm, con barrotillos en escuadras y patas y elementos de empotramiento de acero.

**PFPL.2bcca** ud Prta accs 1hj100x220 AL anod nat
Puerta de acceso de una hoja abatible de eje vertical para panelar, para hueco de 100x220 cm, realizada en perfil de aluminio anodizado color natural por electrólisis, clasificada A-3, E-4 y V-3 según UNE, para atornillar en premarco, accesorios de ensamblaje y bisagras de aluminio, tornillería y prisioneros de acero inoxidable, sellante de silicona neutra en esquinas del cerco y junta de estanqueidad interior de caucho elastómero, i/cerradura de seguridad, herrajes y accesorios.

**PFDC.6db** ud Prta bascu ple AL 3250x2500 aut
Puerta basculante y plegable para garaje de 3250x2500 mm formada por paneles de 50 mm de espesor compuestos por doble chapa de aluminio endurecido de formato entrepañado reforzada con núcleo de espuma de poliuretano y perfiles robustos, montada con rodamientos autolubricados y ejes inoxidables, con equilibrado de seguridad oculto en el marco mediante cadenas de transmisión y juntas elásticas de estanqueidad, apertura automática con mando a distancia, lacada al horno en color gris perla, para fijar en laterales de hueco, machones, dintel o techo.

**PFDC.6ab** ud Prta bascu ple AL 2500x2375 aut
Puerta basculante y plegable para garaje de 2500x2375 mm formada por paneles de 50 mm de espesor compuestos por doble chapa de aluminio endurecido de formato entrepañado reforzada con núcleo de espuma de poliuretano y perfiles robustos, montada con rodamientos autolubricados y ejes inoxidables, con equilibrado de seguridad oculto en el marco mediante cadenas de transmisión y juntas elásticas de estanqueidad, apertura automática con mando a distancia, lacada al horno en color gris perla, para fijar en laterales de hueco, machones, dintel o techo.

**PFAE.1caia** m2 Vdr db vdr 6inc+lamn3+3inc
Vidrio de doble hoja aislante formado por un vidrio flotado de 6 mm incoloro y un vidrio laminar 3+3 mm incoloro, con cámara de aire mediante perfil separador de aluminio de 6, 8, 10 ó 12 mm con tamiz molecular deshidratante y doble sellado a base de butilo y polisulfuro.

**PFAE.1aaaa** m2 Vdr db vdr 4inc+vdr 4inc
Vidrio de doble hoja aislante formado por un vidrio flotado de 4 mm incoloro y un vidrio flotado de 4 mm incoloro, con cámara de aire mediante perfil separador de aluminio de 6, 8, 10 ó 12 mm con tamiz molecular deshidratante y doble sellado a base de butilo y polisulfuro.

**PFAE.1aaca** m2 Vdr db vdr 4inc+vdr 6inc
Vidrio de doble hoja aislante formado por un vidrio flotado de 4 mm incoloro y un vidrio flotado de 6 mm incoloro, con cámara de aire mediante perfil separador de aluminio de 6, 8, 10 ó 12 mm con tamiz molecular deshidratante y doble sellado a base de butilo y polisulfuro.

**PFPV.1da** ud Prta vdr templ 89.6x219 inc
Puerta normalizada de vidrio templado de dimensiones 89.6x219 cm y 10 mm de espesor, incolora, con dos taladros de 14 mm para manillón y para herrajes de cuelgue.

**PFPV10a** ud Pernio alto prta vdr templado
Pernio alto con eje de giro a 54 mm en acero inoxidable, para puerta de vidrio templado.

**PFPV11a** ud Freno inox/latón prta vdr templ
Freno de empotrar en suelo, con cierrapuertas y retenedor, para un giro de ±95°, en acero inoxidable y latón, para puertas de vidrio templado.

**PFPV12a** ud Crrdu manivelas prta vdr templ
Cerradura con llave y manivelas para puerta de vidrio templado normalizada.

**PFPM.1cba** ud Hoja cie 825x2030x35 rob p/bnz
Hoja lisa para puerta de paso ciega de 825x2030x35 mm, para barnizar, formada por armazón de aglomerado, trillaje de madera y tablero contrachapado acabado en roble.

**PFPW10cab** ud Premarco pin rj 70 prta82.5x203
Premarco para puerta de dimensiones de hoja 82.5x203 cm en madera de pino rojo de 70x35 mm, con barrotillos en escuadras y patas y elementos de empotramiento de acero.

**PFPM30bb** m Marco madera roble 70x30mm p/bnz
Marco para puerta, de madera de roble de 70x30 mm, para barnizar.

**PFPM32b** m Guarnición mad rob 70x10 p/bnz
Guarnición de madera de roble de 70x10 mm para barnizar.

**PFCH.1bbb** ud Pomo esf prta p lat pu
Pomo metálico esférico para puerta de paso, con escudo, sistema cuerpo central, acabado latón pulido, i/accesorios.

**PFCH56ma** ud Pernio fund lat 100x54x12mm vir
Pernio de fundición de latón de dimensiones 100x54 mm y nudo de 12 mm, con paleta recortada y virola, acabado mate.

**PFFC.1a** ud Ladrillo hue senc 25x12x4
Ladrillo cerámico hueco sencillo de dimensiones 25x12x4 cm.

**PIAT50u** ud Armario acometida telefónica 40
Armario general para acometida de telefonía, según normas de la Compañía Telefónica, 40 enlaces telefónicos, homologado.

**PIAT31a** m Línea individual teléfono Cu 0,2
Línea de acometida telefónica individual en cable paralelo Cu 2x1 mm2/300 V.

**PIEB20dc** ud Caja der emp cua 100x50 gar elas
Caja derivación de empotrar material aislante cuadrada 100x50, con tapa superficial con garras elásticas y huellas de ruptura en el cuerpo para 8 pasos de tubo.

**PIAT60bd** ud Toma int teléfono especial 6
Toma interior de teléfono modular con 6 contactos serie especial, certificado de calidad AENOR, homologada.

**PIEI15da** ud Marco/placa simple espc
Marco/placa embellecedor, de modularidad simple y calidad especial.

**PIEI.1a** ud Caja mec PVC emp univ enlazable
Caja de PVC para empotrar, universal enlazable, para alojamiento de mecanismos según UNE 20451.

**PICC81r** ud Caldera chapa acero 1744 Kw
Caldera de chapa de acero por agua caliente, 5 bar 100ºC, potencia calorífica útil 1744 Kw, cuerpo principal de elementos de hierro fundido, cámara de combustión refrigerada y refractaria; i/calorifugado con manta de fibra de vidrio, envolvente de chapa de acero esmaltado, turbuladores, cuadro de regulación y control con interruptor, termohidrómetro, termostato de regulación y seguridad, y útiles de limpieza.

**PICC70d** ud Quemador p/gsl 712 Kw
Quemador de gasóleo, consumo hasta 60 Kg/h para una potencia térmica de 712 Kw, regulación todo-nada, homologado.

**PICC90bb** ud Interacum A.C.S. AISI-304 100l
Interacumulador de agua caliente sanitaria cilíndrico homologado, de acero inoxidable AISI-304, 100 l de capacidad, 7 bar de presión máxima de trabajo circuito agua consumo, y 50 l/h según IT-IC; i/válvula de seguridad, termostato y grifo de vaciado.

**PICC30acc** ud Bomba recirc mfs 6m3/h 7,5mca
Bomba recirculación de calefacción monofásica, con selector de funcionamiento, para una presión de 10 bar, 6m3/h 7,5mca máximos, potencia eléctrica instalada 215 w, equipada con motor de rotor sumergido.

**PICC98fa** ud Depósito expansión cerrado 35l
Depósito de expansión cerrado de acero, cilíndrico, con membrana elástica y cámara de gas inerte, 35 l de capacidad, presión máxima de trabajo 3 bar.

**PICC15bbe** ud Valv 3 vías propc DN 1 1/2"
Válvula mezcladora de 3 vías, PN 10 bar, control proporcional, diámetro nominal 1 1/2", con servomotor incorporado para actuación regulada.

**PICC16bb** ud Purgador aut tb hrz DN 1/2"
Purgador automático de aire horizontal, de latón estampado, diámetro nominal 1/2", PN 10 bar.

**PICC17e** ud Dilatador DN 1 1/2"
Dilatador tipo muelle, de cobre, diámetro nominal 1 1/2".

**PICC20d** ud Termostato amb 5-30ºc
Termostato ambiente, regulación 5-30ºc, para control de la temperatura ambiente.

**PICC21a** ud Contador cuadro
Contador horario calefacción, precisión de lectura 0.1h, capacidad de medida 99999.99 h, consumo 2 w, 220 V, 50 Hz, para montaje tras cuadro.

**PICC50b** ud Centralita reg y ctrol 20
Centralita de regulación y control electrónica de calefacción a dos fachadas, programa día/noche, con mando directo sobre servomotor de válvula de zona, i/programador, sonda exterior situada a 20 m y sondas de inmersión.

**PICC.3d** ud Elem rad Al 77 cm
Elemento radiador de aluminio , altura total 77 cm, PN 5 bar, homologado, UNE 9015.

**PICC.7b** ud Soporte rad Al empotrar
Soporte de empotrar para radiador de aluminio .

**PICC.4daa** ud Panel ch sim 800x300 mm
Radiador de panel de chapa de acero simple, de altura total 800 mm, longitud 300 mm, PN 6 bar, homologado, UNE 9015.

**PICC.6ba** ud Soporte panel sup emp sim
Soporte superior de empotrar para panel de chapa de acero tipo simple.

**PICC.5ba** ud Soporte panel inf emp sim
Soporte inferior de empotrar para panel de chapa de acero tipo simple.

**PICC.4aka** ud Panel ch sim 300x1800 mm
Radiador de panel de chapa de acero simple, de altura total 300 mm, longitud 1800 mm, PN 6 bar, homologado, UNE 9015.

**PICC.4afa** ud Panel ch sim 300x1050 mm
Radiador de panel de chapa de acero simple, de altura total 300 mm, longitud 1050 mm, PN 6 bar, homologado, UNE 9015.

**PICC.4aca** ud Panel ch sim 300x600 mm
Radiador de panel de chapa de acero simple, de altura total 300 mm, longitud 600 mm, PN 6 bar, homologado, UNE 9015.

**PISH.6l** m Tb flexible inox aislado DI 200
Tubo fexible de acero inoxidable aislado, diámetro interior 200 mm.

**PBUB20h** ud Taco cintilla DN 7/8-720 mm
Taco cintilla plástico, diámetro de perforación 8 mm en materiales duros, con cintilla de 720 mm de longitud y 7.8 mm de ancho.

**PEAM.6a** kg Acero B-500 S en malla
Acero electrosoldado B-500 S en malla, precio medio varios diámetros.

**PBRA.1acaa** t Arena silícea 3-5mm trit lvd
Arena silícea de granulometría 3-5 mm, procedente de machaqueo, lavada, a pie de obra, i/transporte de 30 km con camión de 14 tm lleno.

**MMMT10bb** h Pisón vibrante gsln 33x28cm 65kg
Pisón vibrante a gasolina de 3 CV con placa base de 33x28 cm y 65 kg de peso.

**PNIS.3a** m2 Lámina PE transparente 0.15mm
Lámina de polietileno transparente de 0.15 mm de espesor, suministrada en rollos de 4 m de ancho y 100 m de largo.

**MMMH15a** h Regla vibrante el 2x0.5kw 2-8m
Regla vibrante eléctrica monofásica con dos motores de 0.5 kw , de frecuencia 50 Hz, para hormigón, de 2 a 8 m de longitud.

**PIDL.1b** ud Deps comb liq 5 m3 1,50x2,91 m
Depósito de almacenamiento de combustible líquido cilíndrico, tipo CAMPSA, UNE 36011, 5 m3 de capacidad, dimensiones diámetro/altura 1,50x2,91 m.

**MMME10aa** h Grúa móvil 15m+3.5m Q14 tm
Grúa móvil de pluma telescópica de 15.1 m de longitud y plumín de 3.5 m, para una carga máxima de 14 tm y 1.4 tm en punta al alcance máximo, sin plumín, y 1.2 tm en punta con plumín, i/desplazamiento y operario.

**PIDL42b** ud Indicador nivel neum eléctrico
Indicador de nivel tipo neumático, a distancia del depósito de almacenamiento de combustible, funcionamiento eléctrico.

**PIDL31a** ud Grupo seguridad tanque 1´´
Grupo seguridad tanque, diámetro nominal 1´´, formado por válvula de retención, palanca de interrupción rápida, conexión ida/retorno 3/8'', casquillos diámetro 6-8-10 mm, y sondas ida/retorno 2200 mm con distanciador tipo estrella.

**PIDL11cab** ud Ctfue air a seta DN 1 1/2´´
Cortafuegos de aireación de acero, tipo seta, diámetro nominal 1 1/2´´.

**PIEC.1ad** ud Caj gral prot trif 160 esquema 7
Caja general de protección trifásica, según recomendación UNESA 1403B CXP 7/160. Esquema normalizado número 7.

**PIEC.1ab** ud Caj gral prot monof 80A esquema 7
Caja general de protección monofásica, según recomendación UNESA 1403B CXP 1/80. Esquema normalizado número 7.

**PIEB20ga** ud Caja der emp cua 50x65 torn
Caja derivación de empotrar material aislante cuadrada 50x65, con tapa superficial con tornillos y huellas de ruptura en el cuerpo para 12 pasos de tubo.

**PIEB20fa** ud Caja der emp cua 200x65 torn
Caja derivación de empotrar material aislante cuadrada 200x65, con tapa superficial con tornillos y huellas de ruptura en el cuerpo para 12 pasos de tubo.

**PIEB20da** ud Caja der emp cua 100x50 torn
Caja derivación de empotrar material aislante cuadrada 100x50, con tapa superficial con tornillos y huellas de ruptura en el cuerpo para 8 pasos de tubo.

**PIEB.1aaa** m Conductor Cu H07V-K 1x1,5
Conductor eléctrico aislado Cu H07V-K unipolar, 1x1,5 mm2 de sección, UNE 21031.

**PIEB.1aab** m Conductor Cu H07V-K 1x2,5
Conductor eléctrico aislado Cu H07V-K unipolar, 1x2,5 mm2 de sección, UNE 21031.

**PIEB90cc** m Tubo PVC flexible IP676 DN 13
Tubo PVC corrugado flexible, IP 676, diámetro 13 mm, UNE 20334.

**PIEI15ba** ud Marco/placa simple est
Marco/placa embellecedor, de modularidad simple y calidad estándar.

**PIEI11bba** ud Intr up 10A/250V est señ
Interruptor unipolar modular 10A/250V serie estándar, con señalización, certificado de calidad AENOR, UNE 20378.

**PIEI11bbb** ud Conm 10A/250V est señ
Conmutador modular 10A/250V serie estándar, con señalización, certificado de calidad AENOR, UNE 20378.

**PIEI13bb** ud Conm crz 10A/250V est señ
Conmutador cruce modular 10A/250V serie estándar, con señalización, certificado de calidad AENOR, UNE 20378.

**PIEI15bb** ud Marco/placa doble est
Marco/placa embellecedor, de modularidad doble y calidad estándar.

**PIEB10bb** ud Base de enchufe bip+TT est
Base de enchufe 10/16A, bipolar+toma de tierra calidad estándar, UNE 20315.

**PIEI50ac** ud Lum empotr TC-D2x13 a elcincado
Luminaria comercial circular de empotrar, para lámparas TC-D de 2x13 w de potencia, chasis de acero electrocincado acabado en color negro, bastidor regulable, reflector de aluminio anodizado brillante y aro embellecedor en material termoplástico de color blanco; instalación IP-20, clase I, con reactancia/cebador 220 V.- 50 Hz.- A.F. y portalámparas Pin.

**PIEI51c** ud Lum superficie TC-D 2x13
Luminaria comercial circular de superficie, para lámparas TC-D de 2x13 w de potencia, chasis de chapa de acero electrocincado, reflector de aluminio anodizado brillante y cuerpo visto de color blanco; instalación IP-20, clase I, con reactancia/cebador 220 V.- 50 Hz.- A.F. y portalámparas Pin.

**PIEI53beb** ud Lum adosar 2x58w Al anod N
Luminaria comercial de adosar en techo, para lámparas fluorescentes de 2x58 w de potencia, chasis-reflector de aluminio anodizado brillante y difusor N; instalación IP-20, clase I, con reactancia/cebador 220 V.-50 Hz.-A.F. y portalámparas de zócalo rotor de seguridad con portacebador, incluso elementos de sujección y conexión y cubrerreactancias en su caso.

**PIEI70bc** ud Lámpara fluores 58 w bl
Lámpara fluorescente de 58 w de potencia y tonalidad blanco

**PIEI55aabe** ud Lum ind estn 2x36 ale Al 557s
Luminaria industrial rectangular estanca, para lámparas fluorescentes de 2x36 w, chasis de aleación ligera estampada, y reflector de chapa de aluminio anodizado brillante, según diseño comercial estándar; instalación IP-557, sin rejilla de protección, clase I, con reactancia-cebador 220 V.-50Hz.-A.F. y portalámparas de zócalo rotor de seguridad con portacebador, incluso elementos de sujección y conexión.

**PIEI70bb** ud Lámpara fluores 36 w bl
Lámpara fluorescente de 36 w de potencia y tonalidad blanco

**PIEI56aabc** ud Lum ind abr 1x58 ados Al Al anod
Luminaria industrial rectangular abierta de adosar, para lámparas fluorescentes de 1x58 w, chasis de chapa de aluminio anodizado con reflector de aluminio anodizado, según diseño comercial estándar; instalación IP-20, clase I, con reactancia-cebador 220 V.-50Hz.-A.F. y portalámparas de zócalo rotor de seguridad con portacebador, incluso elementos de sujección y conexión.

**PIEI54abab** ud Lum susp tubos 2x36w Al anod N
Luminaria comercial de suspender por tubos, para lámparas fluorescentes de 2x36 w de potencia, chasis-reflector de aluminio anodizado brillante y difusor N; instalación IP-20, clase I, con reactancia/cebador 220 V.-50 Hz.-A.F. y portalámparas de zócalo rotor de seguridad con portacebador, incluso elementos de sujección, y conexión.

**PIEI70ba** ud Lámpara fluores 18 w bl
Lámpara fluorescente de 18 w de potencia y tonalidad blanco

**PIEI54abbb** ud Lum susp tubos 2x58w Al anod N
Luminaria comercial de suspender por tubos, para lámparas fluorescentes de 2x58 w de potencia, chasis-reflector de aluminio anodizado brillante y difusor N; instalación IP-20, clase I, con reactancia/cebador 220 V.-50 Hz.-A.F. y portalámparas de zócalo rotor de seguridad con portacebador, incluso elementos de sujección, y conexión.

**PIEP10a** m Conductor Cu desnudo 35
Conductor unipolar de cobre desnudo 35 mm2 de sección, NTE/IEP-1.

**PIEB.1baf** m Conductor Cu H07V 1x16
Conductor eléctrico aislado Cu H07V unipolar, 1x16 mm2 de sección, UNE 21031.

**PIEP.1a** ud Electrodo de pica puesta tierra
Electrodo pica puesta a tierra de acero cobreado de 2 m y 1,4 cm de diámetro, NTE/IEP-2.

**PIFA95c** ud Cont agua fría DN 1"
Contador de agua fría, homologado, diámetro nominal 1".

**PIFI10a** m Tubo Cu aislado DN 12x1
Tubo de cobre aislado con recubrimiento de PVC, diámetro exterior y espesor del tubo de cobre 12x1 mm.

**PIFI14c** ud PP accesorio tub Cu 12x1
Parte proporcional accesorios tubo Cu: codos y manguitos para tubo diámetro exterior y espesor 12x1 mm

**PIFI10c** m Tubo Cu aislado DN 15x1
Tubo de cobre aislado con recubrimiento de PVC, diámetro exterior y espesor del tubo de cobre 15x1 mm.

**PIFI14e** ud PP accesorio tub Cu 15x1
Parte proporcional accesorios tubo Cu: codos y manguitos para tubo diámetro exterior y espesor 15x1 mm

**PIFI10e** m Tubo Cu aislado DN 18x1
Tubo de cobre aislado con recubrimiento de PVC, diámetro exterior y espesor del tubo de cobre 18x1 mm.

**PIFI14h** ud PP accesorio tub Cu 18x1
Parte proporcional accesorios tubo Cu: codos y manguitos para tubo diámetro exterior y espesor 18x1 mm

**PIFI.9ib** m Tubo Cu dur DN 22x1
Tubo de cobre duro, UNE 37141, diámetro exterior y espesor 22x1 mm.

**PIFI14i** ud PP accesorio tub Cu 22x1
Parte proporcional accesorios tubo Cu: codos y manguitos para tubo diámetro exterior y espesor 22x1 mm

**PIFI.9jb** m Tubo Cu dur DN 28x1
Tubo de cobre duro, UNE 37141, diámetro exterior y espesor 28x1 mm.

**PIFI14j** ud PP accesorio tub Cu 28x1
Parte proporcional accesorios tubo Cu: codos y manguitos para tubo diámetro exterior y espesor 28x1 mm

**PIFF21a** ud Fluxómetro DN 1/2´´
Fluxómetro cromado, diámetro nominal 1/2´´.

**PIFF21b** ud Fluxómetro DN 1´´
Fluxómetro cromado, diámetro nominal 1´´.

**PIFG.3bdd** ud Grif lav mnbloc cañ fj med
Grifería sanitaria cromada para lavabo, mezcladora monobloque caño fijo, con aireador, calidad media según serie comercial de equipamiento sanitario.

**PIFG.5dd** ud Grif freg mnbloc conve med
Grifería sanitaria cromada para fregadero, mezcladora doble mando monobloque convencional, caño giratorio con aireador y enlaces de alimentación flexibles, calidad media según serie comercial de equipamiento sanitario.

**PIFG.3bbd** ud Grif lav sim temp med
Grifería sanitaria cromada para lavabo, simple temporizada, de pared, con rompechorros, calidad media según serie comercial de equipamiento sanitario.

**PISE13a** ud Vertedero 500x420
Vertedero de porcelana vitrificada, color blanco, alimentación horizontal, de 500x420 mm, según serie comercial de equipamiento sanitario.

**PISE.6aa** ud Urinario mural c/sifón 720x460
Urinario mural de porcelana vitrificada con sifón 720x460 mm

**PISE.4aaa** ud Taza tanq alt m-alt 475x360 bl
Taza tanque alto/fluxor de porcelana vitrificada, calidad media-alta, de 475x360 mm, en blanco, según serie comercial de equipamiento sanitario.

**PISE.9aac** ud Lavabo mural espl 800x595 acab
Lavabo mural de porcelana vitrificada, calidad especial, de 800x595 mm, en acabado especial, con orificios para grifería simple o doble, según serie comercial de equipamiento sanitario.

**PISE10cda** ud Lav encmr oval 560x475 bl
Lavabo encimera de porcelana vitrificada modelo oval, de 560x475 mm, en blanco, con orificios para grifería simple o doble, según serie comercial de equipamiento sanitario.

**PIGO.1b** ud Grup colector oxígeno 2x4 btll
Grupo colector de 2x4 botellas de oxígeno, con válvulas de corte.

**PIGO.2b** ud Cdro selector btll oxígeno smaut
Cuadro selector de botellas de oxígeno semiautomático.

**PIGO.3a** ud Colector distr oxígeno 2 sal
Colector de distribución general de oxígeno a derivaciones, de cobre, 2 salidas con válvulas de corte.

**PIFI.9cb** m Tubo Cu dur DN 12x1
Tubo de cobre duro, UNE 37141, diámetro exterior y espesor 12x1 mm.

**PIGO.4a** ud Toma oxígeno
Toma de oxígeno de latón cromado, empotrada, conjunto válvula de asiento y resorte de válvula, caudal mínimo en salida libre 40 l/min.

**PIPF.6d** ud Central detección incendios 8
Central de detección de incendios compacta con indicador de actuación óptico, IPF-17 de 8 zonas.

**PIPF.1a** ud Detector iónico humo
Detector iónico de humos con zócalo intercambiable e indicador de acción NTE/IPF-15.

**PIPF.7a** ud Sirena alarma interior
Sirena electronica para alarma interior, autoprotegida y autoalimentada.

**PIPF.4a** ud Indicador acción alarma interm
Indicador acción alarma remota de fijación mural, con señalización intermitente.

**PIPF10bbb** ud Boca incendios vert 20 m rj
Boca de incendios vertical equipada. Armario de 700x550x165 mm, construido en chapa pintada color rojo epoxi, puerta con cerco pintado rojo epoxi, devanadera giratoria radial pintada en rojo epoxi. Manguera plana de 45 mm 20 m de largo, UNE 23091 certificada. Lanza de 3 efectos, cierre, pulverización y chorro de plástico. Válvula de cierre en latón 45mm (1 1/2) con manómetro 0-16 bar. Sin incluir cristal. UNE 23402 y certificada AENOR.

**PIPF20ac** ud Extintor polvo ABC 6 Kg
Extintor de incendios manual polvo químico seco ABC polivalente, de eficacia 21A/113B, de 6 Kg de agente extintor, según norma UNE ,certificado AENOR.

**PIPF52b** ud Cerradura antipánico dos hojas
Cerradura antipánico de sobrepuerta dos hojas con dos puntos de cierre sin acceso exterior.

**PIPF52a** ud Cerradura antipánico una hoja
Cerradura antipánico de sobrepuerta una hoja con dos puntos de cierre sin acceso exterior.

**PIEM.1bbc** ud Lum estn rect inca 2x3 60 IP55
Luminaria estanca rectangular incandescente 2x3 W, IP-55, flujo luminoso 60 lúmenes, 13 m2 i/lámpara, certificado calidad AENOR.

**PIEB90dc** m Tubo PVC flexible IP677 DN 13
Tubo PVC corrugado flexible, IP 677, diámetro 13 mm, UNE 20334.

**PIEM11bc** ud Lum prot rect inca 4x3 IP-223
Luminaria protegida rectangular incandescente 4x3 W, IP-223, clase II-A UNE 20062, flujo luminoso 120 lúmenes, 24 m2, i/lámpara e indicador de carga incandescente.

**PIEM13bbd** ud Lum rect inca 2x3 65 IP42
Luminaria emergencia rectangular incandescente 2x3 W, IP-42, flujo luminoso 65 lúmenes, 13 m2 i/lámpara, certificado calidad AENOR.

**PISS.6eaa** ud Válv freg tap rebo 40/1 1/2''
Válvula de desagüe fregadero con tapón y cadenilla con rebosadero de diámetro 40 mm y rosca de 1 1/2''

**PISS.8b** ud Sifón botella D 40/1 1/2"
Sifón botella de diámetro 40 mm y rosca de 1 1/2".

**PISS.2eb** ud Codo 87º PVC san DN 40
Codo sanitario 87º PVC sanitario UNE 53114, diámetro nominal 40.

**PISS.2fe** ud Injerto seg PVC san DN 110
Injerto de seguridad PVC sanitario UNE 53114, diámetro nominal 110.

**PISS.2gb** ud Tap reduc excn PVC san DN 40/50
Tapón reducción excéntrico PVC sanitario UNE 53114, diámetro nominal 40/50.

**PISS.1ab** m Tubo san PVC 53114/C DE 40
Tubo PVC saneamiento UNE 53114 serie C,unión por junta pegada, certificado AENOR, diámetro exterior 40 mm.

**PISS.5a** ud Adhesivo/limpiador PVC 500 cc
Adhesivo sintético tetrahidrofurano con líquido limpiador en envase de 500 cc y consumos a partes iguales para tubería de PVC.

**PISS.6ebb** ud Válv freg s/tap s/rebo 40/1 1/2''
Válvula de desagüe fregadero sin tapón sin rebosadero de diámetro 40 mm y rosca de 1 1/2''

**PISS.8c** ud Sifón doble D 40/1 1/2"
Sifón doble de diámetro 40 mm y rosca de 1 1/2".

**PISS.9a** ud Bote sif tapa ciega D 110
Bote sifónico de diámetro 110 mm con tapa ciega inoxidable, cinco bocas de entrada de diámetro 40 mm y una salida de diámetro 50 mm.

**PISS.1ac** m Tubo san PVC 53114/C DE 50
Tubo PVC saneamiento UNE 53114 serie C,unión por junta pegada, certificado AENOR, diámetro exterior 50 mm.

**PISS.9b** ud Bote sif tapa y rej sumd D 110
Bote sifónico de diámetro 110 mm con tapa y rejilla sumidero inoxidable, cinco bocas de entrada de diámetro 40 mm y una salida de diámetro 50 mm.

**PISS.1ae** m Tubo san PVC 53114/C DE 110
Tubo PVC saneamiento UNE 53114 serie C,unión por junta pegada, certificado AENOR, diámetro exterior 110 mm.

**PISS.2ic** ud Mangt mix PVC san DN 50/1/2
Manguito mixto rosca hembra PVC sanitario UNE 53114, diámetro nominal 50/1/2.

**PISS.2gc** ud Tap reduc excn PVC san DN 50/40
Tapón reducción excéntrico PVC sanitario UNE 53114, diámetro nominal 50/40.

**PISS.6aaa** ud Válv lav tap rebo 40/1 1/2''
Válvula de desagüe lavabo con tapón y cadenilla con rebosadero de diámetro 40 mm y rosca de 1 1/2''

**PISS.2ea** ud Codo 87º PVC san DN 32
Codo sanitario 87º PVC sanitario UNE 53114, diámetro nominal 32.

**PISS10a** ud Embellecedor color ø 32 mm PVC
Embellecedor color diámetro 32 mm PVC.

**PISS.1aa** m Tubo san PVC 53114/C DE 32
Tubo PVC saneamiento UNE 53114 serie C,unión por junta pegada, certificado AENOR, diámetro exterior 32 mm.

**PISS.4e** ud PP accesorio PVC san DE 110
Parte proporcional de accesorios PVC sanitario: codos, manguitos y reducciones, para tubo de diámetro exterior 110 mm.

**PBUB.3l** ud Abraz met refz DN 115
Abrazadera metálica reforzada, pequeños diámetros, con recubrimiento galvanizado, rosca M-8 y M-10, diámetro nominal 115 mm.

**PITM.6a** ud Puerta manual montacargas
Puerta manual planta para montacargas.

**PITM.1ba** ud Grup impu hidr 1000 paradas 1000 Kg
Grupo impulsor oleodinámico de 2 paradas y 1000 Kg de capacidad para montacargas.

**PITM.3a** ud Cdro el manio univ 2 para
Cuadro eléctrico para maniobra univ y 2 paradas.

**PITM.4a** ud Guías/cables 2 paradas
Guías, cables y foso para montacargas hidráulico y 2 paradas.

**PITM.5b** ud Cabina montacargas 1000 Kg
Cabina montacargas, homologada para 1000 Kg con puertas manuales.

**PNFF.1b** m2 Aisl proy a-cond fib mnr RF-90
Aislamiento termoacústico anticondensación proyectado in situ, para protección contra el fuego de elementos de acero u hormigón, constituido por fibras minerales mezcladas con un aglomerante hidráulico, sin amianto ni sílice libre, de densidad 250 kg/m3, resistencia al fuego 90 minutos y clasificación M0.

**PBAC.3ea** t Cemento CEM II/B-V 32,5 R granel
Cemento portland con ceniza volante CEM II/B-V 32,5 R suministrado a granel.

**PRSR11b** m2 Bald terrazo 40x40 micgr mf
Baldosa de terrazo de alta resistencia al roce compuesta por micrograno aglomerado con cemento BL-I/42,5 R, de 40x40 cm, con acabado pulido y brillo, en color marfil.

**PBRA.1abba** t Arena silícea 0-5mm trit
Arena silícea de granulometría 0-5 mm, procedente de machaqueo, a pie de obra, i/transporte de 30 km con camión de 14 tm lleno.

**PBAC.3ba** t Cemento CEM II/B-M 32,5 granel
Cemento portland mixto CEM II/B-M 32,5 suministrado a granel.

**PRPA.1aab** m2 Azj monoc past rj 20x20 bl prim
Azulejo monococción porosa pasta roja, de dimensiones 20x20 cm, de color blanco y primera calidad.

**MMHM.1a** h Cortadora azulejo 40 cm
Cortadora manual de azulejo hasta 40 cm de ancho.

**PBUA13ba** kg Cemento cola gris 5-25 kg
Cemento-cola color gris a base de polvo de cemento modificado con resinas especiales y áridos finos para amasar con agua y utilización en colocación de azulejos, cerámicas, plaquetas, etc., en interior y exterior, en envase de 5 ó 25 kg, con un rendimiento de 2.5 kg/m2 en capa de 2mm.

**PRPD30ie** m2 Tabl ctchp 12 res fenl2
Tablero contrachapado fenólico de 12 mm de espesor compuesto de múltiples capas interiores delgadas de coníferas y caras de maderas duras revestidas de una película de resina sintética fenólica.

**PBUC.4a** ud Punta a templ ø2.5x30 mm caja 500
Caja de 500 puntas de acero templado de 2.5 mm de diámetro y 30 mm de longitud.

**PRPP13c** kg Pint plas a-moh bact 30 kg
Pintura plástica antimoho y bactericida a base de dispersión acuosa de copolímeros vinílicos con agentes biocidas de gran efecto fungicida y bactericida, sin presencia de metales pesados, para aplicación con brocha o rodillo en interiores con problemas de humedad, condensaciones, etc., color blanco o crema, para disolver en agua, suministrada en envase de 30 kg (rendimiento 3 m2/kg).

**PRPP18ab** kg Emplaste paramentos interiores
Emplaste en polvo para mezclar con agua de uso exclusivo en paramentos interiores, suministrado en envases de 15 kg (rendimiento 2,5-3 m2/kg).

**MMMH20aa** h Fratasadora eléctrica ø60 cm
Fratasadora mecánica eléctrica trifásica de 4 kw, de 60 cm de diámetro y cuatro palas.

**PBIG.1cbcb** m2 Plan gra gs perl 30 abj
Plancha de granito gris perla seleccionado de 30 mm de espesor, acabado abujardado.

**PRSR30cd** m Peld granito gs perl 30/15apmz
Peldaño de granito gris perla seleccionado formado por huella 30x3 cm y tabica 15x2 cm, acabado apomazado, con arista matada.

**PRTC.1a** m2 Plancha escayola lisa
Plancha de escayola lisa de 1000x600x15 mm.

**PRTW.1a** kg Esparto en rollo 15 kg
Esparto suministrado en rollo de 15 kg.

**PRTC.5a** m Fosa escayola
Fosa de escayola.

**PRTP12bb** m2 Tch fib 60x60 smperf fin pfl ocu
Techo de placas de lana mineral con ligantes (sin asbestos) de acabado semiperforado fino y bordes en pico de gorrión, en color blanco, de dimensiones 60x60x1.5 cm, con perfilería suspendida oculta de 24x38 mm de acero galvanizado.

**PSIL.3aa** ud Aplique 658x102x112 vdr bl mat
Aplique luminoso indicador de portal, planta o puerta de dimensiones 658x102x112 mm compuesto por base metálica esmaltada en negro con carcasa difusor de cristal blanco mate para 1 lámpara fluorescente de 18 w, rotulado con letras adhesivas de plástico.

**PSIR.1faaa** ud Pl mtcr3 <50 cm2 1lin lis rct
Placa indicadora de metacrilato transparente de 3 mm de grueso y superficie menor de 50 <50 cm2 cm2 con 1 línea grabada al interior (a la inversa), de canto liso y esquinas rectas.

**PSIR.1faba** ud Pl mtcr3 <50 cm2 2lin lis rct
Placa indicadora de metacrilato transparente de 3 mm de grueso y superficie menor de 50 <50 cm2 cm2 con 2 líneas grabadas al interior (a la inversa), de canto liso y esquinas rectas.

**PSIR.1faca** ud Pl mtcr3 <50 cm2 3lin lis rct
Placa indicadora de metacrilato transparente de 3 mm de grueso y superficie menor de 50 <50 cm2 cm2 con 3 líneas grabadas al interior (a la inversa), de canto liso y esquinas rectas.

**PSIR.1faja** ud Pl mtcr3 <50 cm2 10lin lis rct
Placa indicadora de metacrilato transparente de 3 mm de grueso y superficie menor de 50 <50 cm2 cm2 con 10 líneas grabadas al interior (a la inversa), de canto liso y esquinas rectas.

**PFDB.3eb** ud Baran acero 200x40cm balcón
Barandilla para antepecho de 200x40 cm realizada en tubo cuadrado de acero de 30 mm con volutas de pletina de 16x5 mm, i/juego de fijaciones a fachada y montantes.

**PISE16a** ud Toallero lavabo empotrar 600 mm
Toallero de lavabo de empotrar en porcelana vitrificada blanca, de 600 mm.

**PISE18a** ud Portarrollo empotrar estándar
Portarollo de empotrar en porcelana vitrificada blanca, calidad estándar.

**PISE20a** ud Jabonera empotrar estándar
Jabonera de empotrar en porcelana vitrificada blanca, calidad estándar.

**PISE22a** ud Percha empotrar estándar
Percha de empotrar en porcelana vitrificada blanca, calidad estándar.

**PFDP10aa** m2 Pers veneciana 16 mm col
Persiana veneciana de lamas de aluminio lacado de 16 mm de ancho lisas, de color, con mecanismo de elevación por cordón y retenedor y de regulación de orientación por varilla.

**PFDP17baa** m2 Cortn semitp M1 vert plis
Cortina plisada de tejido de poliéster 100% semitransparente ignífugo M1, con sistema de suspensión y apertura por cordón, para colocar en vertical.

**PFDP18kk** ud Cortn tex lam 89mm ori 200x200cm
Cortina de lamas de tejido de poliéster resinado de 89 mm de ancho orientables, de dimensiones 200x200 cm i/ mecanismo.

**MMMT.1af** h Retro orugas 261CV 850-3250 l
Retroexcavadora sobre orugas de 261 CV de potencia con cuchara de 850 a 3250 litros, para una profundidad de excavación entre 7.5 y 9.2 metros y altura máxima de descarga 6 m, i/conductor y consumos.

**MMTG.1c** h Camión dumper 22tm14m3 tracc tot
Camión dumper con caja de 14 m3 de capacidad y 22 tm de carga máxima, de tres ejes y tracción total, i/conductor y consumos.

**MMTG.1b** h Camión dumper 20tm13m3 tracc tot
Camión dumper con caja de 13 m3 de capacidad y 20 tm de carga máxima, de tres ejes y tracción total, i/conductor y consumos.

**PFFP.1a** m3 Mampostería granito silvestre
Mampostería de granito silvestre en espesor de 30/40 cm, a pié de obra.

**PUVP.8dabb** m2 Los gra silv 4 abj
Losa de granito Slivestre seleccionado de 4 mm de espesor, acabado abujardado en cara vista.

**PUVP.1b** m2 Loseta hidráulica 40x40
Loseta hidráulica de 40x40 cm.

**PUVC.2a** m Bordillo rct hormigón 75x30x15
Bordillo recto de piezas de hormigón prefabricado, de 75x30x15 cm.

**PBPC.1dab** m3 H-125 central plástica TM 40 mm
Hormigón H-125 elaborado en central de consistencia plástica y tamaño máximo del árido 40 mm, transportado a una distancia máxima de 10 km en camión a plena carga y con un tiempo máximo de descarga de 30 minutos, en jornada laboral.

**PUVC.6a** m Bordillo cur hormigón 30x15
Bordillo curvo de piezas de hormigón prefabricado, de 30x15 cm.

**MMMT.1ae** h Retro orugas 180CV 1100-2000 l
Retroexcavadora sobre orugas de 180 CV de potencia con cuchara de 1100 a 2000 litros, para una profundidad de excavación entre 7.5 y 9.2 metros y altura máxima de descarga 6 m, i/conductor y consumos.

**MMMT14a** h Rodillo vibrd s/neum 10 tm
Rodillo vibrador autopropulsado de 10 tm de peso.

**PISA92ba** ud Rejilla y marco de fundición 60X40L cm
Rejilla y marco de fundición para absorción de aguas pluviales, de dimensiones 60X40L cm.

**PISA.1ac** m Tb HM vibpr camp base goma 30 D
Tubo de hormigón en masa vibroprensado, de enchufe y campana con junta de goma, diámetro interior 30, serie D, NTE/ISA-1.

**PIFA.7ach** m Tub pe bd PN 10 DE 75
Tubo de polietileno, uso alimentario, UNE 53131, certificado AENOR, baja densidad, presión nominal 10, diámetro exterior 75 mm.

**PIFA99a** ud Unión T platina reducción 200>80 mm
Unión T platina reducción de 200 mm a 80 mm.

**PIFA99b** ud Válvula compuerta T platina ø 80
Válvula de compuerta de 80 mm de diámetro.

**PIFR16c** ud Boca riego blindada DN 2"
Boca riego blindada con arqueta hierro fundido incorporada, conexión rápida, diámetro nominal 2", NTE/IEB-4.

**PIFR10ac** ud Aspersor sectorial fj 25 m
Aspersor sectorial fijo, radio alcance 25 m, NTE/IFR-7.

**PVOC29ad** ud Cupressus macrocarpa 40/50 cm alt
Cupressus macrocarpa de 40/50 cm. de altura, suministrado en contenedor de 1.5 litros de capacidad .

**MMMR.9b** h Motocultor 20-28 CV
Motocultor de 20-28 CV de potencia.

**MMMJ30a** h Cortacésped 53 cm
Cortacésped de 5.5 CV de potencia y 53 cm de ancho de corte

**PVNM.2a** kg Abono mineral complejo cesped
Abono organomineral complejo granulado de composición: 9-4-9. . Formula diseñada para su empleo en la fertilización de presiembra y cobertera de cesped. Suministrado en envase de 25 Kgs.

**PIFA.7bbc** m Tub pe md PN 6 DE 25
Tubo de polietileno, uso alimentario, UNE 53131, certificado AENOR, media densidad, presión nominal 6, diámetro exterior 25 mm.

**MMEM.1a** m3 Tabla encf pin an10-20cm lg 2.5m
Tabla de encofrar de pino del pais de 25 mm de espesor, de 10 a 20 cm de ancho y hasta 2.50 m de longitud.

**MMEM.2a** m3 Tabl encf pin an17-24cm lg 2.5m
Tablón de encofrar de pino del pais de 20 a 40 mm de espesor, de 17 a 24 cm de ancho y hasta 2.50 m de longitud.

**MMEM.4a** m3 Madera encofrar tabla tablón
Tabla y tablón de encofrar de madera de pino del pais.

**MMEM15a** ud Puntal euc ø80/100 mm <3 m
Puntal rollizo de eucalipto de 80 a 100 mm de diámetro y hasta 3 m de longitud.

**MMET.1a** ud Puntal metálico ext 1.75-3.10m
Puntal metálico extensible de 1.75 a 3.10 m.

**MMET.8a** ud Chapa metálica encf 50x40cm
Chapa metálica de 50x40 cm para encofrado.

**MMMH.1aaba** h Hormigonera el 1.5 kw 160/200 l
Hormigonera eléctrica monofásica sobre ruedas de goma con tambor basculante de capacidad de 160 a 200 litros y 1.5 kw de potencia.

**MMMH.1aaca** h Hormigonera el 2.2 kw 250 l
Hormigonera eléctrica monofásica sobre ruedas de goma con tambor basculante de capacidad 250 litros y 2.2 kw de potencia.

**MMMT13bc** h Rodillo vibrd db 77cm 920kg
Rodillo vibrador doble a gasóleo de 10.5 CV de potencia, 920 kg de peso y ancho de trabajo 77 cm, de carga unitaria 6 kg/cm y vibración dual a 55 Hz.

**MMMW.1a** h Cortadora jnt gasl 8CV ø350
Cortadora de juntas a gasóleo, de potencia 8 CV y 110 kg de peso, con disco de acero diamantado de 350 mm de diámetro.

**MMTG.1d** h Camión dumper 25tm16m3 tracc tot
Camión dumper con caja de 16 m3 de capacidad y 25 tm de carga máxima, de tres ejes y tracción total, i/conductor y consumos.

**MMTG.2a** h Cabeza tracc c/bañera 30tm 21m3
Cabeza tractora con bañera basculante de 21 m3 y 30 tm de carga máxima, i/conductor y consumos.

**PBAC.3eb** t Cemento CEM II/B-V 32,5 R sacos
Cemento portland con ceniza volante CEM II/B-V 32,5 R suministrado en sacos de 50 kg.

**PBAC.5ab** t Cemento BL I 42,5 R sacos
Cemento portland blanco BL I 42,5 R suministrado en sacos de 50 kg.

**PBAC.5bb** t Cemento BL V 22,5 sacos
Cemento blanco BL V 22,5 suministrado en sacos de 50 kg.

**PBAD.1a** kg Desencofrante madera
Desencofrante para madera.

**PBAD.1c** kg Desencofrante metal-madera
Desencofrante para metal y madera.

**PBAY.1abb** t Yeso tipo YG-mecánica envasado
Yeso tosco frag. rápido YG, para aplicación mecánica, envasado, características según RY-85

**PBAY.2b** t Escayola E-35 sacos 25 kg
Escayola E-35 suministrada en sacos de 25 kg.

**PBMN.6aa** m3 Pino pais
Pino gallego ancho 17/arriba.

**PBPC.4a** m3 Hormigón H-100 seco p/bases
Hormigón H-100 elaborado en central de consistencia seca y tamaño máximo del árido 40 mm, transportado a una distancia máxima de 10 km en camión a plena carga y con un tiempo máximo de descarga de 30 minutos, en jornada laboral.

**PBRA.1aaaa** t Arena silícea 0-3mm trit lvd
Arena silícea de granulometría 0-3 mm, procedente de machaqueo, lavada, a pie de obra, i/transporte de 30 km con camión de 14 tm lleno.

**PBRA.1abaa** t Arena silícea 0-5mm trit lvd
Arena silícea de granulometría 0-5 mm, procedente de machaqueo, lavada, a pie de obra, i/transporte de 30 km con camión de 14 tm lleno.

**PBRG.3aaa** t Grava 20-40 mm silícea lvd
Grava silícea triturada de granulometría 20-40 mm, lavada, a pie de obra, i/transporte de 30 km con camión de 14 tm lleno.

**PBRL.3cbba** m3 Arc exp 3-8 350 gran gr
Arcilla expandida de granulometría 3-8 mm y densidad 350 kg/m3, granulada, servida a granel a pie de obra, i/transporte de 30 km con camión de 10 m3 lleno.

**PBUC.1a** kg Punta a p/const 17x60 caja 3kg
Punta de acero para la construcción de 17x60, suministrada en cajas de 3 kg.

**PBUC.1b** kg Punta a p/const 17x70 caja 3kg
Punta de acero para la construcción de 17x70, suministrada en cajas de 3 kg.

**PBUJ.8a** m Junta cordón bituminoso 15 mm
Masilla de base bituminosa de color negro en cordón de 50 cm de largo y 15 mm de ancho para juntas de dilatación.

**PBUW.7a** kg Alambre a recocido n°6 ø1.1mm
Alambre de acero recocido del n° 6, de 1.1 mm de diámetro.

**PBUW.7g** kg Alambre a recocido n°16 ø2.7mm
Alambre de acero recocido del n° 16, de 2.7 mm de diámetro.

**PFFC.1b** ud Ladrillo hue senc 25x12x5
Ladrillo cerámico hueco sencillo de dimensiones 25x12x5 cm.

**PNIB.1b** kg Emulsión asf imprimación 10kg
Emulsión asfáltica de base acuosa para imprimación y preparación de superficies, s/UNE 104-231, suministrada en envase de 10 kg (rendimiento aproximado 0.5 kg/m2 sobre hormigón o mortero fratasado).

**PNIL.1cca** m2 Lam bit oxiasfLO40 arm PE
Lámina bituminosa de oxiasfalto tipo LO40, según normas UNE 104-238, de 4 kg/m2, con armadura central de polietileno de 95 gr/m2 y antiadherente plástico por sus dos caras, suministrada en rollos de 10 m de longitud y 1 m de ancho.

**PNIW.2a** m2 Manta geot polie a-punz 150gr/m2
Manta geotextil S-150 de poliéster realizada con fibra corta no tejida con gran poder de antipunzonamiento, con masa superficial 150 gr/m2 s/DIN 53854 y 1.59 mm de espesor s/DIN 53855, resistencia a la tracción de 3.118 Kn/m s/DIN 53857, alargamiento a la rotura 77.3 % s/DIN 53857, propagación a la rotura (desgarro) 64 N s/DIN 53363, resistencia al punzonamiento 381 N s/DIN 54307, penetración al cono 16 mm s/NT BUILD 243, transmisividad hidráulica 2.3/1000000xm2xS/10 s/EMPA, suministrada en bobinas de una longitud aproximada de 125 m y 2 m de ancho.

**PUVM.1a** m3 Suelo-cemento CEM II/A-S 32,5
Mezcla preparada en planta de tierra seleccionada con cemento CEM II/A-S 32,5.

**PUVM20d** t Mezcla bit en cal G-20
Mezcla preparada en planta de emulsión bituminosa en caliente gruesa G-20.

**PUVM20h** t Mezcla bit en cal D-12
Mezcla preparada en planta de emulsión bituminosa en caliente densa D-12.

**PUVM30b** t Riego adherencia con emu bit
Riego de adherencia con emulsión bituminosa.
